# Erneuerung des Bauwerks 6374 i. Z. d. B 3, Messeschnellweg
Angebotsaufforderung (GAEB 90, DA83)
DV-Nummer: 33-31512
Eröffnung: 13.10.26 10:00
Ende der Zuschlagsfrist: 15.12.26
Währung: EUR
Auftraggeber: Niedersächsische Landesbehörde für

## B 3: MLK-Brücken, Stützwand & Straßenbau
Datum: 24.09.26

*Hinweis*
Soweit Leistungen "nach Unterlagen des AG" zu erbringen
sind, bezieht sich dies auf alle
Ausschreibungsunterlagen wie z.B.:
- Baubeschreibung,
- Ausschreibungspläne sowie
- Gutachten und weitere Unterlagen
als Grundlage für die vom AN zu fertigenden
Unterlagen und Bauteile.
Alle Stoffe, sofern nicht explizit als "vom AG
beigestellt" bzw.
"Material des AG" aufgeführt, sind gem. VOB/C vom AN zu
liefern.
Darüber hinaus beinhaltet die Herstellung
in den einzelnen Positionen immer:
- den Einbau,
- die konstruktive Lagesicherung,
- die Montagezustände und
- die Montage für den Endzustand,
sofern diese nicht über gesonderte Positionen vergütet
werden.

Der Rück- und Neubau hat entsprechend den Bauphasen
abschnittsweise bzw. räumlich (südlich & nördlich vom
MLK) getrennt zu erfolgen.
Daraus resultierende Erschwernisse sind bei der
Kalkulation zu berücksichtigen.

### Abschnitt 00 Übergeordnet, Allgemeines

#### Unterabschnitt 00.00 Technische Bearbeitung

**00.00.0001 Terminplan aufst. u. fortschr.**
Terminplan mit einer Aufgliederung in Planung,
Lieferung, Herstellung und Montage
nach Abschnitten des LV prüffähig aufstellen.
Abhängigkeiten der Vorgänge darstellen.
Vereinbarte Termine und Abläufe berücksichtigen
für alle Leistungen des LV.
Bauablauf: nach Wahl des AN,
unter Berücksichtigung der Vorgaben des AG.
Bauzeitenplan als Balkenplan,
für gesamte Baumaßnahme,
die Leistungen für die LSW sind zu berücksichtigen.
Fortschreibung entsprechend dem Planungs-/Bauablauf.
Lieferung:
- 2-fach auf Papier,
- digital als MS-Project-Datei (*.mpp) und
- als PDF-Datei.
Menge: 1,000 Psch

**00.00.0002 BE-Plan aufstellen**
Baustelleneinrichtungsplan mit Darstellung
der Baustelleneinrichtung einschließlich Lager- und
Verkehrsflächen, Ver- und Entsorgungsleitungen,
Krane, usw. aufstellen,
für alle Leistungen des LV.
Lieferung:
- digital als PDF-Datei und
- 3-fach auf Papier.
Menge: 1,000 Psch

**00.00.0003 Abstimmung/Einholung Genehmigung**
Abstimmung/Einholung von Genehmigungen zur
Durchführung der Arbeiten über die den
Vergabeunterlagen beiliegenden Genehmigungen
hinausgehenden Genehmigungen wie z.B.:
- Einleitung von Wasser in den MLK
- Teil-/Vollsperrung MLK
- verkehrsrechtlich Anordnung (z.B. für
Sondertransporte)
Menge: 1,000 Psch

**00.00.0004 Schifffahrtsrechtliche Genehmigung**
Einholen einer strom- und schifffahrtspolizeilichen
Genehmigung (SSG) nach §31 Abs. 1
Bundeswasserstraßengesetz für die Benutzung einer
Bundeswasserstraße und die Errichtung, Veränderung und
der Betrieb von Anlagen in, über oder unter einer
Bundeswasserstraße an ihrem Ufer.
Antrag beim WSA stellen.
Frist zur Einholung bis 8 Wochen vor Baubeginn.
Die Benennung der einzureichenden Unterlagen erfolgt
nach Anzeige der beabsichtigten Maßnahme nach
Aufforderung durch das zuständige WSA.
Die Gebühr für die Erteilung einer strom- und
schifffahrtspolizeilichen Genehmigung (SSG) bemisst
sich nach der "Besondere Gebührenverordnung des
Bundesministeriums für Digitales und Verkehr für
individuell zurechenbare öffentliche Leistungen im
Zusammenhang mit der Verwaltung der Wasserstraßen und
der Schifffahrtsverwaltung" (BMDV-Wasserstraßen und
Schifffahrt Besondere Gebührenverordnung -
BMDV-WS-BesGebV), Anlage zu § 2, Gebühren- und
Auslagenverzeichnis, Abschnitt 1 Nr. 13 und ist durch
den AN zu tragen.
Menge: 1,000 Psch

**00.00.0005 Fachbeitrag f. SiGe-Plan aufst. PDF+Papier 4fach**
Fachbeitrag als Grundlage zur Erstellung des
SiGe-Planes
nach Baustellenverordnung § 2, Abs. 3 aufstellen und
mit dem Ersteller des SiGe-Planes abstimmen.
Bei erheblichen Änderungen i.S.v. § 3, Abs. 3, Nr. 3
der BaustellenV bei der Ausführung des Bauvorhabens
fortschreiben.
Lieferung:
- digital als PDF-Datei und
- 4-fach auf Papier
Menge: 1,000 Psch

**00.00.0006 Sohlpeilung MLK**
Mehrfache Peilung der Kanalsohle im Baubereich:
- Urpeilung,
- nach Abbruch Mittelfeld der Bestandsbrücke,
- nach Abbruch südlicher Kragarm,
- nach Abbruch nördlicher Kragarm und
- am Ende der Maßnahme
durchführen.
Zu peilende MLK-Fläche (ca. 4.780 m²):
- volle Breite zw. den Uferwänden (ca. 45,5 m) und
- MLK auf ca. 105 m Länge, (BW-Bereich = 52,70 m zzgl.
  vor/hinter den neuen Geh-/Radewegbrücken jeweils 25
m).
Peilung mit unterschiedlichen Frequenzen,
zur Messung der jeweils aktuellen Sohlhöhe zur
Kontrolle der Wassertiefe.
Tiefengenauigkeit +/- 5 cm.
Auswertung der Peilpunkte im Raster von 1 x 1 m.
Bezug der Peilung auf NHN-Höhen und UTM-Koordinaten.
Darstellung als Tiefenlinienplan und
Tiefenzahlenplan (Raster: 5 x 5 m).
Abgabe der Pläne und Auswertungen/Berechnungen
an AG:
- 1-fach digital
- 2-fach als Ausdruck
Menge: 5,000 St

**00.00.0007 Nachweise schwimmendes Gerät**
Ausführungsplanung und Nachweise für alle eingesetzten
schwimmfähigen Fahrzeuge und Pontons (inkl. Aufbauten,
Gerüste etc.) wie:
- Schwimmstabilitäts-/Kippnachweise
- Trimmuntersuchung  und
- Vertauungsplan inkl. Nachweisen
prüffähig aufstellen.
Für die Bauphasen:
- Abbruch Mittelfeld der MLK-Brücke
- Herstellen der Rad-/Gehwegbrücken
- Herstellen der Überbauten der MLK-Brücke (beide TBW)
- Querverschub der MLK-Brücke (TBW Ost, RiFa Celle)
Unterlagen zur Prüfung liefern:
- 1-fach digital (PDF-Format) und
- 5-fach in Papierform.
Prüfungsanmerkungen einarbeiten und
nach Gleichstellung an AG liefern:
- 1-fach digital (PDF-Format),
- 1 Original und 2 Kopien.
Menge: 1,000 Psch

**00.00.0008 Transport-/Logistikkonzept Str.plan, PDF+Papier 4fach**
Transport- und Logistikkonzept auf Grundlage der
Ausführungsunterlagen, des Bauzeitenplans sowie
behördlicher Anordnungen/Genehmigungen aufstellen und
fortschreiben.
Konzept für den Ab- und Antransport von Großgeräten und
Sondertransporten inklusive Abmessungen und
Belastbarkeit.
Getrennt nach Transporten über Straße und MLK.
Lieferung:
- digital als PDF-Datei und
- 4-fach auf Papier
Menge: 1,000 Psch

#### Unterabschnitt 00.01 BIM-Leistungen

*Hinweis*
Die in dieser Gruppenstufe geforderten Leistungen
gelten für alle Ingenieurbauwerke.

**00.01.0001 AWF 000 Grundsätzliches**
Erstellung und Fortschreibung des BAP
Erstellung attribuierter 3D-Ausführungsmodelle
einschl. Fach- und Teilmodelle anhand der vorhandenen
und
abgestimmten Planunterlagen der Bauwerksentwürfe.
Die 2D-Planunterlagen aus der Entwurfsplanung werden
(mit den Ausschreibungsunterlagen) dem AN übergeben.
Sukzessive Fortschreibung der Ausführungsmodelle im
Projektverlauf.
Nutzung der gemeinsamen Datenumgebung (CDE) des AG.
Hier sind sämtliche Aufwendungen und Kosten
einzukalkulieren, die dem AN infolge der Umsetzung des
AWF 000 im Zuge der Baumaßnahme entstehen (siehe AIA)
(Digitale) Grundlagen und Liefergegenstände: gem. AIA
Menge: 1,000 Psch

**00.01.0002 AWF 010 Bestandserfassung u. -mod.**
Erstellung attribuierter 3D-Bestandsmodelle
einschl. Fach- und Teilmodelle beschaffen,
identifizieren, aufbereiten, zusammenführen und
georeferenzieren der erforderlichen Grundlagendaten.
Hier sind sämtliche Aufwendungen und Kosten mit
einzukalkulieren, die dem AN infolge der Umsetzung
des AWF 010 im Zuge der Baumaßnahme entstehen.
Vermessungsleistungen sind enzukalkulieren
und werden nicht gesondertvergütet
(Digitale) Grundlagen und Liefergegenstände: gem. AIA
Menge: 1,000 Psch

**00.01.0003 AWF 050 Koordination der Fachgewe.**
Regelmäßiges Zusammenführen der Teil- und Fachmodelle
in Koordinationsmodelle.
Die Zusammenarbeit hat interdisziplinär durch eine
modellgestützte Kommunikation über die CDE zu erfolgen.
Organisieren, durchführen und dokumentieren von
modellbasierten Besprechungen sowie
Teilnahme des BIM-Gesamtkoordinators auch an
Baubesprechungen.
Hier sind sämtliche Aufwendungen und Kosten mit
einzukalkulieren, die dem AN infolge der Umsetzung des
AWF 050 im Zuge der Baumaßnahme entstehen.
(Digitale) Grundlagen und Liefergegenstände: gem. AIA
Menge: 1,000 Psch

**00.01.0004 AWF 060 Planungsfortschrittskontr.**
Regelmäßige Qualitätsprüfung der digitalen
Liefergegenstände (QS2+QS3) einschl. systematischer
Konflikterkennung- und -behebung durchführen und
dokumentieren.
Erstellen und liefern von Prüfregeln erstellen und
führen der DataDrop-List/MIDP.
Hier sind sämtliche Aufwendungen und Kosten mit
einzukalkulieren, die dem AN infolge der Umsetzung des
AWF 060 im Zuge der Baumaßnahme entstehen.
(Digitale) Grundlagen und Liefergegenstände: gem. AIA.
Menge: 1,000 Psch

**00.01.0005 AWF 080 Ableitung von Planunterla.**
Die Bestandsunterlagen gem. ZTV-ING, Teil 1, Abschnitt
2
sind mit der BIM-Methode zu erstellen.
Erstellung von 2D-Planableitungen aus den
As-Built-Modellen und Ergänzung der Pläne um fehlende
Informationen (semantische und geometrische).
Maßstab und Planinhalte entsprechend den jeweiligen
Richtlinien bzw. Projektvorgaben.
Detailzeichnungen sind darin enthalten.
Die abgeleiteten Pläne dürfen dem Modellstand nicht
widersprechen.
Übereinstimmungserklärung liefern.
Hier sind sämtliche Aufwendungen und Kosten mit
einzukalkulieren, die dem AN infolge der Umsetzung des
AWF 080 im Zuge der Baumaßnahme entstehen.
Alle Kosten, die dem AN bei der Erstellung der
As-Built-Modelle entstehen, sind unter dem AwF 190 mit
einzukalkulieren.
(Digitale) Grundlagen und Liefergegenstände: gem. AIA
2D-Bestandsunterlagen 2-fach in Papier liefern und
als Rasterformat TIFF G4 auf Datenträger mit
Zeichnungsverzeichnissen.
Menge: 1,000 Psch

**00.01.0006 AWF 190 Projekt- und Bauwerksdoku.**
Erstellung attribuierter As-Built-Modelle (3D-Modell)
einschl. Fach- und Teilmodelle auf Grundlage der
Ausführungsplanungen und des tatsächlich gebauten
Zustandes der Bauwerke einschließlich baubedingter
Änderungen.
Alle Projektinformationen sind auf der CDE abzulegen.
Hier sind sämtliche Aufwendungen und Kosten mit
einzukalkulieren, die dem AN infolge der Umsetzung des
AWF 190 im Zuge der Baumaßnahme entstehen.
(Digitale) Grundlagen und Liefergegenstände: gem. AIA.
Menge: 1,000 Psch

**00.01.0007 Erfahrungsberichte**
Dokumentation und Analyse der BIM-Methode im laufenden
Projekt.
Erstellung fortlaufender Erfahrungsberichte zur
Erfassung aller Erfahrungen und Herausforderungen
während der Bearbeitung des Projektes mit der
BIM-Methode.
Menge: 1,000 Psch

#### Unterabschnitt 00.02 Baustelleneinrichtung

**00.02.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.02.0002 Baustelle räumen Sämtl. LV-Abschn.**
StL-Nr. 21910111201
Baustelle von allen Geräten, Anlagen, Einrichtungen und
dgl. räumen. Benutzte Flächen und Wege entsprechend dem
ursprünglichen Zustand herrichten. Soweit nicht für
bestimmte Leistungen für das Räumen der Baustelle gesonderte Positionen im Leistungsverzeichnis enthalten
sind, gilt die Pauschale
für alle Leistungen sämtlicher Abschnitte des Leistungsverzeichnisses.
Menge: 1,000 Psch
Zuordnung: 101

**00.02.0003 Informationstafel**
Wetterfeste Informationstafel, Größe ca. 75 x 100 cm
für Alarmplan, Vorankündigung, SiGe-Plan und
Anordnungen des SiGe-Koordinators aufstellen,
während der Bauzeit vorhalten und
nach Bauende nach Wahl des AN verwerten.
Menge: 1,000 Psch

**00.02.0004 Bauzaun aufstellen und entfernen Zaunhöhe 2,0 m*Stahlgitter-FT**
StL-Nr. 21910120733
Bauzaun nach Unterlagen des AG einschl. der erforderlichen Tore und Pfosten standsicher aufstellen, während
der Bauzeit vorhalten und unterhalten sowie nach Beendigung der Bauzeit entfernen. 70 v.H. des Preises werden nach Aufstellen, der Rest nach Entfernen des Bauzaunes vergütet.
Zaunhöhe = 2,00 m.
Zaun aus Stahlgitter-Fertigteilen.
Menge: 1500,000 m
Zuordnung: 101

**00.02.0005 Bauzaun umsetzen Zaunhöhe 2,0 m*StahlgitterFT**
StL-Nr. 21910121233
Bauzaun innerhalb der Baustelle umsetzen. Nicht wiederverwertbare Teile ersetzen.
Zaunhöhe = 2,00 m.
Zaun aus Stahlgitter-Fertigteilen.
Menge: 900,000 m
Zuordnung: 101

*Hinweis*
Der Amphibienschutzzaun ist im Bereich der Baustraßen
so auszubilden, dass er zum Passieren von Fahrzeugen
geöffnet werden kann.
Der Zaun ist nach jeder Fahrzeugquerung ordnungsgemäß
zu schließen.

**00.02.0006 Temp. Amphibienschutzzaun herst. Zauntrasse mähen*Zauntr.planieren Nadelholz, 1,00 m*Gitterfolie Höhe 0,40 m*gesamte Bauzeit**
StL-Nr. 221107414111213
Temporären Amphibienschutzzaun nach Unterlagen des AG
mit lückenlosem Fugen- und Bodenschluss sowie Übersteigschutz standfest herstellen, einschließlich Pfosten und erforderlicher Querstreben. Zaun vorhalten, unterhalten und abbauen.
Zauntrasse ca. 1,00 m breit, bodennah mähen, Schnittgut
seitlich lagern.
Zauntrasse vor Einbau grob planieren, Zaun mind. 10 cm
tief in Erdreich einbinden und Lauffläche planieren.
Pfosten = Nadelholz, 1,00 m lang, Zopfdurchmesser = 4
bis 6 cm.
Zaun = gitterverstärkte, undurchsichtige, UV-stabile
Folie, 1 mm dick.
Zaunhöhe = 0,40 m hoch.
Vorhaltedauer = gesamte Bauzeit.
Menge: 1500,000 m
Zuordnung: 107

**00.02.0007 Baustellenschild anfert. und aufst. Folie Typ 1**
StL-Nr. 21910140701
Baustelleninformationsschild einschließlich Aufstellvorrichtung nach Unterlagen des AG anfertigen und beschriften, zur Baustelle anfahren und standsicher aufstellen. Notwendige Erdarbeiten ausführen, Fundamente
herstellen. Statischen Nachweis erbringen. Bauschild
während der Bauzeit unterhalten und säubern.
Verkehrszeichenfolie Typ 1, voll retroreflektierend.
Menge: 2,000 St
Zuordnung: 101

**00.02.0008 Baustellenschild abbauen Schild 2,7/2,0 m*Verwerten**
StL-Nr. 21910141721
Baustelleninformationsschild und Aufstellvorrichtung
abbauen, Fundamente abbrechen. Abbruchgut nach Wahl des
AN verwerten. Benutzte Fläche entsprechend dem ursprünglichen Zustand herrichten.
Größe = 2,70/2,00 m.
Baustelleninformationsschild und Aufstellvorrichtung
nach Wahl des AN verwerten.
Menge: 2,000 St
Zuordnung: 101

**00.02.0009 Baustellenschild anfert. und aufst. B/H=4/2m**
Baustelleninformationsschild einschließlich
Aufstellvorrichtung nach Unterlagen des AG anfertigen
und beschriften, zur Baustelle anfahren und standsicher
aufstellen.
Notwendige Erdarbeiten ausführen, Fundamente
herstellen.
Statischen Nachweis erbringen.
Bauschild während der Bauzeit unterhalten und säubern.
Größe: B/H = 4,00/2,00 m
Aufstellort: Neben den kanalparallelen Wegen.
Menge: 4,000 St
Zuordnung: 101

**00.02.0010 Baustellenschild abbauen*Verwerten**
StL-Nr. 21910141791
Baustelleninformationsschild und Aufstellvorrichtung
abbauen, Fundamente abbrechen. Abbruchgut nach Wahl des
AN verwerten. Benutzte Fläche entsprechend dem ursprünglichen Zustand herrichten.
Größe 'B/H = 4,00/2,00 m'
Baustelleninformationsschild und Aufstellvorrichtung
nach Wahl des AN verwerten.
Menge: 4,000 St
Zuordnung: 101

**00.02.0011 Hinweisschild Schifffahrt aufst.**
Hinweisschild für die Schifffahrt (Schifffahrtszeichen)
einschließlich Aufstellvorrichtung anfertigen,
beschriften,
zur Baustelle transportieren und standsicher
aufstellen.
Notwendige Erdarbeiten ausführen, Fundament herstellen.
Hinweisschild im Uferbereich aufstellen.
Hinweisschild bestehend aus Gebotszeichen B.8
(nach BinSchStrO) und
rechteckiger Zusatztafel mit folgendem Text:
"Achtung Bauarbeiten
Neubau der Brücke 239A
in MLK-km 168,397"
Am Anfang und Ende der Baustelle aufstellen.
Hinweisschild während der Bauzeit unterhalten und
säubern.
Menge: 2,000 St

**00.02.0012 Hinweisschild Schifffahrt abb.**
Hinweisschild und Aufstellvorrichtung der Vorposition
abbauen,
Fundament abbrechen.
Benutzte Fläche entsprechend dem ursprünglichen Zustand
herrichten.
Hinweisschild im Uferbereich abbrechen.
Hinweisschild, Aufstellvorrichtung und sonstiges
Abbruchgut
der Verwertung nach Wahl des AN zuführen.
Menge: 2,000 St

#### Unterabschnitt 00.03 Vorbereitende Maßnahmen

**00.03.0001 Fläche abräumen Steine/Mauer/Zaun*ges.Räumg.Verw.AN**
StL-Nr. 22410600300010003
Fläche nach Unterlagen des AG abräumen.
Steine, Betonreste, Mauerreste und abgängige Zäune.
Gesamtes Räumgut nach Wahl des AN verwerten.
Menge: 1,000 Psch
Zuordnung: 106

**00.03.0002 Anschlusskasten sichern Messstelle**
Der nördlich vom MLK und westlich der Brücke vorhandene
Anschlusskasten ist bauzeitlich zu sichern/zu
versetzen.
Anschlusskasten für permanente BW-Überwachung.
Zeitraum: von Baubeginn bis zum Abbruch der MLK-Brücke.
Ausführungsart nach Wahl des AN.
Menge: 1,000 Psch

*Hinweis*
Baustraße südöstlich MLK

**00.03.0003 Baustraße SO herst./unterh.**
Baustraße zur Erschließung des südöstlichen Baufelds
nach Unterlagen des AG herstellen,
während der Bauzeit vorhalten und unterhalten
in Abstimmung mit AG ausbessern und instandsetzen
sowie umbauen.
Planum herstellen und verdichten, Ev2 = 45 MPa.
Geotextil als Trennlage zwischen
anstehendem Boden und Baustoffgemisch einbauen,
seitl. Überstand beidseitig 0,50 m.
Material für Baustraße liefern.
Material: Baustoffgemisch 0/32.
Baustoffgemisch lagenweise einbauen und verdichten.
Anschlüsse an vorhandene Wege/Straßen sind
einzurechnen.
Einbaudicke über 30 bis 50 cm.
Breite der Baustraße bis 5,00 m.
Abgerechnet wird nach hergestellter bzw.
umgebauter Grundfläche der Baustraße.
Der Rückbau der Baustraße wird gesondert vergütet.
Menge: 2000,000 m2

**00.03.0004 Baustraße SO zurückb. SoB**
Baustraße aus ungebundenen Tragschichten
nach Vorgabe AG abtragen und vollständig
einschließlich der Geotextil-Trennlage zurückbauen.
Schichtstärke über 30 bis 50 cm.
Baustraße südöstlich vom MLK.
Material der Verwertung nach Wahl des AN zuführen.
Abgerechnet wird die Grundfläche der Baustraße.
Menge: 2000,000 m2

*Hinweis*
Baustraße südwestlich MLK

**00.03.0005 Baustraße SW herst./unterh.**
Baustraße zur Erschließung des südwestlichen Baufelds
nach Unterlagen des AG herstellen,
während der Bauzeit vorhalten und unterhalten
in Abstimmung mit AG ausbessern und instandsetzen
sowie umbauen.
Planum herstellen und verdichten, Ev2 = 45 MPa.
Geotextil als Trennlage zwischen
anstehendem Boden und Baustoffgemisch einbauen,
seitl. Überstand beidseitig 0,50 m.
Material für Baustraße liefern.
Material: Baustoffgemisch 0/32.
Baustoffgemisch lagenweise einbauen und verdichten.
Anschlüsse an vorhandene Wege/Straßen sind
einzurechnen.
Einbaudicke über 30 bis 50 cm.
Breite der Baustraße bis 5,00 m.
Abgerechnet wird nach hergestellter bzw.
umgebauter Grundfläche der Baustraße.
Der Rückbau der Baustraße wird gesondert vergütet.
Menge: 500,000 m2

**00.03.0006 Baustraße SW zurückb. SoB**
Baustraße aus ungebundenen Tragschichten
nach Vorgabe AG abtragen und vollständig
einschließlich der Geotextil-Trennlage zurückbauen.
Schichtstärke über 30 bis 50 cm.
Baustraße südwestlich vom MLK.
Material der Verwertung nach Wahl des AN zuführen.
Abgerechnet wird die Grundfläche der Baustraße.
Menge: 500,000 m2

*Hinweis*
Baustraße nördöstlich MLK

**00.03.0007 Baustraße NO herst./unterh.**
Baustraße zur Erschließung des nordöstlichen Baufelds
nach Unterlagen des AG herstellen,
während der Bauzeit vorhalten und unterhalten
in Abstimmung mit AG ausbessern und instandsetzen
sowie umbauen.
Planum herstellen und verdichten, Ev2 = 45 MPa.
Geotextil als Trennlage zwischen
anstehendem Boden und Baustoffgemisch einbauen,
seitl. Überstand beidseitig 0,50 m.
Material für Baustraße liefern.
Material: Baustoffgemisch 0/32.
Baustoffgemisch lagenweise einbauen und verdichten.
Anschlüsse an vorhandene Wege/Straßen sind
einzurechnen.
Einbaudicke über 30 bis 50 cm.
Breite der Baustraße bis 5,00 m.
Abgerechnet wird nach hergestellter bzw.
umgebauter Grundfläche der Baustraße.
Der Rückbau der Baustraße wird gesondert vergütet.
Menge: 850,000 m2

**00.03.0008 Baustraße NO zurückb. SoB**
Baustraße aus ungebundenen Tragschichten
nach Vorgabe AG abtragen und vollständig
einschließlich der Geotextil-Trennlage zurückbauen.
Schichtstärke über 30 bis 50 cm.
Baustraße nordöstlich vom MLK.
Material der Verwertung nach Wahl des AN zuführen.
Abgerechnet wird die Grundfläche der Baustraße.
Menge: 850,000 m2

*Hinweis*
Baustraße nördwestlich MLK

**00.03.0009 Rampe herst./unterh./zurückb.**
Rampe zur Erschließung des nordwestlichen Baufeldes
nach gerätetechnischem Erfordernis des AN herstellen,
bauzeitliche unterhalten und zurückbauen.
Rampe zwischen GOK und Damm der RiFa Hannover der B 3.
Menge: 1200,000 m3

**00.03.0010 Baustraße NW herst./unterh.**
Baustraße zur Erschließung des nordwestlichen Baufelds
herstellen,
während der Bauzeit vorhalten und unterhalten
in Abstimmung mit AG ausbessern und instandsetzen
sowie umbauen.
Planum herstellen und verdichten, Ev2 = 45 MPa.
Geotextil als Trennlage zwischen
anstehendem Boden und Baustoffgemisch einbauen,
seitl. Überstand beidseitig 0,50 m.
Material für Baustraße liefern.
Material: Baustoffgemisch 0/32.
Baustoffgemisch lagenweise einbauen und verdichten.
Anschlüsse an vorhandene Wege/Straßen sind
einzurechnen.
Einbaudicke über 30 bis 50 cm.
Breite der Baustraße bis 5,00 m.
Abgerechnet wird nach hergestellter bzw.
umgebauter Grundfläche der Baustraße.
Der Rückbau der Baustraße wird gesondert vergütet.
Menge: 700,000 m2

**00.03.0011 Baustraße NW zurückb. SoB**
Vorbeschriebene Baustraße aus ungebundenen
Tragschichten
nach Vorgabe AG abtragen und vollständig
einschließlich der Geotextil-Trennlage zurückbauen.
Schichtstärke über 30 bis 50 cm.
Baustraße nordwestlich vom MLK.
Material der Verwertung nach Wahl des AN zuführen.
Abgerechnet wird die Grundfläche der Baustraße.
Menge: 700,000 m2

#### Unterabschnitt 00.04 Verkehrssicherung, B 3

*Hinweis*
Die Vollsperrung der B3 sowie die Umleitung zwischen
Weidetorkreisel und AS Hannover-Misburg (und
Gegenrichtung) ist an 2 Wochenenden mit Unterbrechung
vorzusehen.

**00.04.0001 Verkehrssich. läng. Dauer aufbauen Arbeitsstelle*Verk.konzept AG auß. Kraft setzen Anordnung Unt. AG*Geb.ü.100b.200Eu.**
StL-Nr. 22110510512209104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder nach Unterlagen des AG außer Kraft setzen.
Für Verkehrsführungsphase 'Sperrung der B 3,
während der Stahlbaumontage der Überbauendfelder
der MLK-Brücke im Zuge der Umfahrung'
Verkehrsrechtliche Anordnung nach Unterlagen des AG
einholen und zugehörige Unterlagen erstellen. Erforderliche Ortsbesichtigungen zur Erstellung der Planunterlagen für die verkehrsrechtliche Anordnung durchführen.
Anfallende Gebühren für verkehrsrechtliche Anordnung
über 100,00 Euro bis 200,00 Euro.
Menge: 1,000 Psch
Zuordnung: 105

**00.04.0002 Verkehrssich. läng. Dauer vorhalten wie Vorposition**
StL-Nr. 22110511019
Verkehrssicherung längerer Dauer vorhalten, warten, instand setzen und betreiben. Vorübergehende Verkehrssicherungsmaßnahmen durchführen. Die Kontrolle der Verkehrssicherung wird gesondert vergütet.
Verkehrssicherung wie in Vorposition beschrieben.
Für Verkehrsführungsphase 'Sperrung der B 3,
während der Stahlbaumontage der Überbauendfelder
der MLK-Brücke im Zuge der Umfahrung'
Menge: 20,000 d
Zuordnung: 105

**00.04.0003 Verkehrssich. läng. Dauer aufbauen Umleitungsstrecke*Verk.konzept AG auß. Kraft setzen Anordnung Unt. AG*Geb.ü.100b.200Eu.**
StL-Nr. 22110510522209104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrskonzept des AG.
Vorhandene Verkehrsschilder nach Unterlagen des AG außer Kraft setzen.
Für Verkehrsführungsphase 'Sperrung der B 3,
während der Stahlbaumontage der Überbauendfelder
der MLK-Brücke im Zuge der Umfahrung'
Verkehrsrechtliche Anordnung nach Unterlagen des AG
einholen und zugehörige Unterlagen erstellen. Erforderliche Ortsbesichtigungen zur Erstellung der Planunterlagen für die verkehrsrechtliche Anordnung durchführen.
Anfallende Gebühren für verkehrsrechtliche Anordnung
über 100,00 Euro bis 200,00 Euro.
Menge: 1,000 Psch
Zuordnung: 105

**00.04.0004 Verkehrssich. läng. Dauer vorhalten wie Vorposition**
StL-Nr. 22110511019
Verkehrssicherung längerer Dauer vorhalten, warten, instand setzen und betreiben. Vorübergehende Verkehrssicherungsmaßnahmen durchführen. Die Kontrolle der Verkehrssicherung wird gesondert vergütet.
Verkehrssicherung wie in Vorposition beschrieben.
Für Verkehrsführungsphase 'Sperrung der B 3,
während der Stahlbaumontage der Überbauendfelder
der MLK-Brücke im Zuge der Umfahrung'
Menge: 20,000 d
Zuordnung: 105

**00.04.0005 Verkehrssich. läng. Dauer abbauen Verk.konzept AG**
Verkehrssicherung an Umleitungsstrecke längerer Dauer
abbauen.
Vorübergehende Verkehrssicherungsmaßnahmen durchführen.
Nach Verkehrskonzept des AG.
Menge: 1,000 Psch
Zuordnung: 105

**00.04.0006 Verkehrsschild aufb., abb., vorh.*Größe 1 Typ RA2*flach Höhe 2,00 m**
StL-Nr. 22110520891219399
Verkehrsschild aufbauen, vorhalten, warten, instand
setzen und abbauen. Aufstellvorrichtung nach statischen
Erfordernissen. Vorübergehende Verkehrssicherungsmaßnahmen durchführen. Die Kontrolle wird gesondert
vergütet.
Verkehrsschild 'VZ 458'
Größe 1.
Retroreflektierend mit Folie Klasse RA2.
Schild = flach.
Aufstellvorrichtung 'nach Wahl des AN'
Aufstellhöhe über der Verkehrsfläche = 2,00 m.
Einsatzzeit '20 Tage'
Menge: 2,000 St
Zuordnung: 105

**00.04.0007 Verkehrsschild aufb., abb., vorh.*Größe 1 Typ RA2*flach Höhe 2,00 m**
StL-Nr. 22110520891219399
Verkehrsschild aufbauen, vorhalten, warten, instand
setzen und abbauen. Aufstellvorrichtung nach statischen
Erfordernissen. Vorübergehende Verkehrssicherungsmaßnahmen durchführen. Die Kontrolle wird gesondert
vergütet.
Verkehrsschild 'VZ 454, 455 und 457'
Größe 1.
Retroreflektierend mit Folie Klasse RA2.
Schild = flach.
Aufstellvorrichtung 'nach Wahl des AN'
Aufstellhöhe über der Verkehrsfläche = 2,00 m.
Einsatzzeit '20 Tage'
Menge: 10,000 St
Zuordnung: 105

*Hinweis*
Verkehrssicherung für Bauphase 1

**00.04.0008 Verkehrssich. läng. Dauer aufbauen Arbeitsstelle auß. Kraft setzen*Anordnung Unt. AG Geb.ü.100b.200Eu.**
StL-Nr. 22110510519299104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'DI/3I'
Vorhandene Verkehrsschilder nach Unterlagen des AG außer Kraft setzen.
Länge des Arbeitsbereiches 'ca. 475 m'
Für Verkehrsführungsphase 'Bauphase 1'
Verkehrsrechtliche Anordnung nach Unterlagen des AG
einholen und zugehörige Unterlagen erstellen. Erforderliche Ortsbesichtigungen zur Erstellung der Planunterlagen für die verkehrsrechtliche Anordnung durchführen.
Anfallende Gebühren für verkehrsrechtliche Anordnung
über 100,00 Euro bis 200,00 Euro.
Menge: 1,000 Psch
Zuordnung: 105

**00.04.0009 Verkehrssich. läng. Dauer vorhalten wie Vorposition**
StL-Nr. 22110511019
Verkehrssicherung längerer Dauer vorhalten, warten, instand setzen und betreiben. Vorübergehende Verkehrssicherungsmaßnahmen durchführen. Die Kontrolle der Verkehrssicherung wird gesondert vergütet.
Verkehrssicherung wie in Vorposition beschrieben.
Für Verkehrsführungsphase 'Bauphase 1'
Menge: 90,000 d
Zuordnung: 105

**00.04.0010 Verkehrssich. läng. Dauer abbauen*in Kraft setzen**
StL-Nr. 2211051209299
Verkehrssicherung an Arbeitsstellen längerer Dauer abbauen. Vorübergehende Verkehrssicherungsmaßnahmen
durchführen. Vorübergehende Markierung entfernen,
transportable Lichtsignalanlage, bauliches Leitelement,
mobile Stauwarnanlage, LED-Anzeigetafel und transportable Schutzeinrichtung abbauen werden gesondert
vergütet.
Nach RSA, Regelplan 'DI/3I'
Vorhandene Verkehrsschilder nach Unterlagen des AG wieder in Kraft setzen.
Länge des Arbeitsbereiches 'ca. 475 m'
Für Verkehrsführungsphase 'Bauphase 1'
Menge: 1,000 Psch
Zuordnung: 105

**00.04.0011 Absp.g.,Warneinr. aufb. u. abb. Schr.bake eins.*Typ RA2 eins. Dauerlicht*Versorg. Wahl AN**
Absperrgerät oder Warneinrichtung betriebsfertig
aufbauen, vorhalten, betreiben, warten, instandsetzen
und abbauen. Kontrolle wird gesondert vergütet.
Vorübergehende Verkehrssicherungsmaßnahmen durchführen.
70 v. H. des Preises werden nach betriebsfertigem
Aufbau,
der Rest nach Abbau vergütet.
Schraffenbake Größe 1000 x 250 mm einseitig.
Mit retroreflektierender Folie Klasse RA2.
Mit 1 Richtstrahler einseitig, gelbes Dauerlicht, WL1.
Energieversorgung nach Wahl des AN.
Einsatzzeit 'Bauphase 1'
Menge: 18,000 St
Zuordnung: 105

**00.04.0012 Transp.Schutzeinrichtung aufbauen Arb.st./fl. Verk.*Aufhaltest. T1 Wirkungsber.maxW2*Aufst.unverankert**
Transportable Schutzeinrichtung einschl.
systembedingter Formstücke (Dilatationsstöße,
Passstücke, Kipplängenbegrenzungselemente) aufbauen,
vorhalten, betreiben, warten, instandsetzen und
abbauen.
Kontrolle wird gesondert vergütet.
Vorübergehende Verkehrssicherungsmaßnahmen durchführen.
Anfangs- und Endkonstruktionen und Adapter
werden gesondert vergütet.
70 v. H. des Preises werden nach Aufbau,
der Rest nach Abbau vergütet.
Einsatzbereich B, zwischen Arbeitsstelle und
parallel fließendem Verkehr.
Aufhaltestufe mind. T 1.
Wirkungsbereich max. W 2 (W max. 0,80 m).
Aufstellung unverankert.
Einsatzzeit 'Bauphase 1'
Menge: 1200,000 m
Zuordnung: 105

**00.04.0013 AEK f. transp. Schutzeinr. aufb. Absenkung**
Anfangs-/Endkonstruktion (AEK) für transportable
Schutzeinrichtung aufbauen, vorhalten, betreiben,
warten, instandsetzen und abbauen.
Kontrolle wird gesondert vergütet.
Vorübergehende Verkehrssicherungsmaßnahmen durchführen.
70 v. H. des Preises werden nach Aufbau,
der Rest nach Abbau vergütet.
AEK an OZ'00.04.0013'als Absenkung.
Einsatzzeit 'Bauphase 1'
Menge: 4,000 St
Zuordnung: 105

**00.04.0014 Längsmarkierung Typ II herstellen durchg. Fb.begr.*Breite 0,30 m Folie, profiliert*P 7 nicht grob. Decke*Markierung entf.**
StL-Nr. 22110533214603201
Längsmarkierung Typ II einschl. evtl. Sperrflächenumrandung als vorübergehende Markierung herstellen, warten und instand setzen. Vormarkieren. Vorübergehende
Verkehrssicherungsmaßnahmen durchführen. Abgerechnet
wird der markierte Strich, bei Doppelstrichen zwei
Striche.
Durchgehend als Fahrbahnbegrenzung.
Strichbreite = 0,30 m.
Markierungssystem aus Folie, Gewebe- oder Kunststoffträger, als profiliertes System.
Verkehrsklasse = P 7.
Markierung auf nicht grobstrukturierter Asphaltdeckschicht.
Markierung entfernen. Abfall aufnehmen und nach Wahl
des AN verwerten.
Menge: 1450,000 m
Zuordnung: 105

*Hinweis*
Verkehrssicherung für Bauphase 2
Die Schutzeinrichtungen sind im
LV-Los "Bauzeitiche Umfahrung" erfasst.

**00.04.0015 Verkehrssich. läng. Dauer aufbauen Arb.st.u. Uml.str auß. Kraft setzen*Anordnung Unt. AG Geb.ü.100b.200Eu.**
StL-Nr. 22110510539299104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach RSA, Regelplan 'DII/2a und DII/2b'
Vorhandene Verkehrsschilder nach Unterlagen des AG außer Kraft setzen.
Länge des Arbeitsbereiches 'ca. 385 m'
Für Verkehrsführungsphase 'Bauphase 2'
Verkehrsrechtliche Anordnung nach Unterlagen des AG
einholen und zugehörige Unterlagen erstellen. Erforderliche Ortsbesichtigungen zur Erstellung der Planunterlagen für die verkehrsrechtliche Anordnung durchführen.
Anfallende Gebühren für verkehrsrechtliche Anordnung
über 100,00 Euro bis 200,00 Euro.
Menge: 1,000 Psch
Zuordnung: 105

**00.04.0016 Verkehrssich. läng. Dauer vorhalten wie Vorposition**
StL-Nr. 22110511019
Verkehrssicherung längerer Dauer vorhalten, warten, instand setzen und betreiben. Vorübergehende Verkehrssicherungsmaßnahmen durchführen. Die Kontrolle der Verkehrssicherung wird gesondert vergütet.
Verkehrssicherung wie in Vorposition beschrieben.
Für Verkehrsführungsphase 'Bauphase 2'
Menge: 500,000 d
Zuordnung: 105

**00.04.0017 Verkehrssich. läng. Dauer abbauen*in Kraft setzen**
StL-Nr. 2211051209299
Verkehrssicherung an Arbeitsstellen längerer Dauer abbauen. Vorübergehende Verkehrssicherungsmaßnahmen
durchführen. Vorübergehende Markierung entfernen,
transportable Lichtsignalanlage, bauliches Leitelement,
mobile Stauwarnanlage, LED-Anzeigetafel und transportable Schutzeinrichtung abbauen werden gesondert
vergütet.
Nach RSA, Regelplan 'DII/2a und DII/2b'
Vorhandene Verkehrsschilder nach Unterlagen des AG wieder in Kraft setzen.
Länge des Arbeitsbereiches 'ca. 385 m'
Für Verkehrsführungsphase 'Bauphase 2'
Menge: 1,000 Psch
Zuordnung: 105

**00.04.0018 Absp.g.,Warneinr. aufb. u. abb. Vorw.Blinkleuchte*mit Blitzlicht Versorg. Wahl AN**
Absperrgerät oder Warneinrichtung betriebsfertig
aufbauen, vorhalten, betreiben, warten, instandsetzen
und abbauen. Kontrolle wird gesondert vergütet.
Vorübergehende Verkehrssicherungsmaßnahmen durchführen.
70 v. H. des Preises werden nach betriebsfertigem
Aufbau,
der Rest nach Abbau vergütet.
Vorwarn-Blinkleuchte.
Mit Blitzlicht, WL5.
Energieversorgung nach Wahl des AN.
Einsatzzeit 'Bauphase 2'
Menge: 4,000 St
Zuordnung: 105

**00.04.0019 Absp.g.,Warneinr. aufb. u. abb. Schr.bake eins.*Typ RA2**
Absperrgerät oder Warneinrichtung betriebsfertig
aufbauen, vorhalten, betreiben, warten, instandsetzen
und abbauen. Kontrolle wird gesondert vergütet.
Vorübergehende Verkehrssicherungsmaßnahmen durchführen.
70 v. H. des Preises werden nach betriebsfertigem
Aufbau,
der Rest nach Abbau vergütet.
Schraffenbake Größe 1000 x 250 mm einseitig.
Mit retroreflektierender Folie Klasse RA2.
Einsatzzeit 'Bauphase 2'
Menge: 22,000 St
Zuordnung: 105

**00.04.0020 Absp.g.,Warneinr. aufb. u. abb. Schr.bake eins.*Typ RA2 eins. Dauerlicht*Versorg. Wahl AN**
Absperrgerät oder Warneinrichtung betriebsfertig
aufbauen, vorhalten, betreiben, warten, instandsetzen
und abbauen. Kontrolle wird gesondert vergütet.
Vorübergehende Verkehrssicherungsmaßnahmen durchführen.
70 v. H. des Preises werden nach betriebsfertigem
Aufbau,
der Rest nach Abbau vergütet.
Schraffenbake Größe 1000 x 250 mm einseitig.
Mit retroreflektierender Folie Klasse RA2.
Mit 1 Richtstrahler einseitig, gelbes Dauerlicht, WL1.
Energieversorgung nach Wahl des AN.
Einsatzzeit 'Bauphase 2'
Menge: 47,000 St
Zuordnung: 105

**00.04.0021 Längsmarkierung Typ II herstellen durchg. Fb.begr.*Breite 0,30 m Folie, profiliert*P 7 nicht grob. Decke*Markierung entf.**
StL-Nr. 22110533214603201
Längsmarkierung Typ II einschl. evtl. Sperrflächenumrandung als vorübergehende Markierung herstellen, warten und instand setzen. Vormarkieren. Vorübergehende
Verkehrssicherungsmaßnahmen durchführen. Abgerechnet
wird der markierte Strich, bei Doppelstrichen zwei
Striche.
Durchgehend als Fahrbahnbegrenzung.
Strichbreite = 0,30 m.
Markierungssystem aus Folie, Gewebe- oder Kunststoffträger, als profiliertes System.
Verkehrsklasse = P 7.
Markierung auf nicht grobstrukturierter Asphaltdeckschicht.
Markierung entfernen. Abfall aufnehmen und nach Wahl
des AN verwerten.
Menge: 1000,000 m
Zuordnung: 105

**00.04.0022 Längsmarkierung Typ II herstellen Str/L 2zu1 Leitl.*Breite 0,30 m Folie,Gew.o.Kunst*P 7 nicht grob. Decke*Markierung entf.**
StL-Nr. 22110533264503201
Längsmarkierung Typ II einschl. evtl. Sperrflächenumrandung als vorübergehende Markierung herstellen, warten und instand setzen. Vormarkieren. Vorübergehende
Verkehrssicherungsmaßnahmen durchführen. Abgerechnet
wird der markierte Strich, bei Doppelstrichen zwei
Striche.
Unterbrochen; Verhältnis Strich/Lücke 2 zu 1 als Leitlinie.
Strichbreite = 0,30 m.
Markierungssystem aus Folie, Gewebe- oder Kunststoffträger.
Verkehrsklasse = P 7.
Markierung auf nicht grobstrukturierter Asphaltdeckschicht.
Markierung entfernen. Abfall aufnehmen und nach Wahl
des AN verwerten.
Menge: 25,000 m
Zuordnung: 105

**00.04.0023 Längsmarkierung Typ II herstellen Str/L 1zu2 Leitl.*Breite 0,15 m Folie,Gew.o.Kunst*P 7 nicht grob. Decke*Markierung entf.**
StL-Nr. 22110533232503201
Längsmarkierung Typ II einschl. evtl. Sperrflächenumrandung als vorübergehende Markierung herstellen, warten und instand setzen. Vormarkieren. Vorübergehende
Verkehrssicherungsmaßnahmen durchführen. Abgerechnet
wird der markierte Strich, bei Doppelstrichen zwei
Striche.
Unterbrochen; Verhältnis Strich/Lücke 1 zu 2 als Leitlinie.
Strichbreite = 0,15 m.
Markierungssystem aus Folie, Gewebe- oder Kunststoffträger.
Verkehrsklasse = P 7.
Markierung auf nicht grobstrukturierter Asphaltdeckschicht.
Markierung entfernen. Abfall aufnehmen und nach Wahl
des AN verwerten.
Menge: 1000,000 m
Zuordnung: 105

*Hinweis*
Verkehrssicherung für Bauphase 3

**00.04.0024 Verkehrssich. läng. Dauer aufbauen Arbeitsstelle auß. Kraft setzen*Anordnung Unt. AG Geb.ü.100b.200Eu.**
StL-Nr. 22110510519299104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'DII/3a und DII/3b'
Vorhandene Verkehrsschilder nach Unterlagen des AG außer Kraft setzen.
Länge des Arbeitsbereiches 'ca. 485 m'
Für Verkehrsführungsphase 'Bauphase 3'
Verkehrsrechtliche Anordnung nach Unterlagen des AG
einholen und zugehörige Unterlagen erstellen. Erforderliche Ortsbesichtigungen zur Erstellung der Planunterlagen für die verkehrsrechtliche Anordnung durchführen.
Anfallende Gebühren für verkehrsrechtliche Anordnung
über 100,00 Euro bis 200,00 Euro.
Menge: 1,000 Psch
Zuordnung: 105

**00.04.0025 Verkehrssich. läng. Dauer vorhalten wie Vorposition**
StL-Nr. 22110511019
Verkehrssicherung längerer Dauer vorhalten, warten, instand setzen und betreiben. Vorübergehende Verkehrssicherungsmaßnahmen durchführen. Die Kontrolle der Verkehrssicherung wird gesondert vergütet.
Verkehrssicherung wie in Vorposition beschrieben.
Für Verkehrsführungsphase 'Bauphase 3'
Menge: 350,000 d
Zuordnung: 105

**00.04.0026 Verkehrssich. läng. Dauer abbauen*in Kraft setzen**
StL-Nr. 2211051209299
Verkehrssicherung an Arbeitsstellen längerer Dauer abbauen. Vorübergehende Verkehrssicherungsmaßnahmen
durchführen. Vorübergehende Markierung entfernen,
transportable Lichtsignalanlage, bauliches Leitelement,
mobile Stauwarnanlage, LED-Anzeigetafel und transportable Schutzeinrichtung abbauen werden gesondert
vergütet.
Nach RSA, Regelplan 'DII/3a und DII/3b'
Vorhandene Verkehrsschilder nach Unterlagen des AG wieder in Kraft setzen.
Länge des Arbeitsbereiches 'ca. 485 m'
Für Verkehrsführungsphase 'Bauphase 3'
Menge: 1,000 Psch
Zuordnung: 105

**00.04.0027 Absp.g.,Warneinr. aufb. u. abb. Schr.bake eins.*Typ RA2**
Absperrgerät oder Warneinrichtung betriebsfertig
aufbauen, vorhalten, betreiben, warten, instandsetzen
und abbauen. Kontrolle wird gesondert vergütet.
Vorübergehende Verkehrssicherungsmaßnahmen durchführen.
70 v. H. des Preises werden nach betriebsfertigem
Aufbau,
der Rest nach Abbau vergütet.
Schraffenbake Größe 1000 x 250 mm einseitig.
Mit retroreflektierender Folie Klasse RA2.
Einsatzzeit 'Bauphase 3'
Menge: 41,000 St
Zuordnung: 105

**00.04.0028 Absp.g.,Warneinr. aufb. u. abb. Schr.bake eins.*Typ RA2 eins. Dauerlicht*Versorg. Wahl AN**
Absperrgerät oder Warneinrichtung betriebsfertig
aufbauen, vorhalten, betreiben, warten, instandsetzen
und abbauen. Kontrolle wird gesondert vergütet.
Vorübergehende Verkehrssicherungsmaßnahmen durchführen.
70 v. H. des Preises werden nach betriebsfertigem
Aufbau,
der Rest nach Abbau vergütet.
Schraffenbake Größe 1000 x 250 mm einseitig.
Mit retroreflektierender Folie Klasse RA2.
Mit 1 Richtstrahler einseitig, gelbes Dauerlicht, WL1.
Energieversorgung nach Wahl des AN.
Einsatzzeit 'Bauphase 3'
Menge: 65,000 St
Zuordnung: 105

**00.04.0029 Transp.Schutzeinrichtung aufbauen entg.Verkehrsstr.*Aufhaltest. T1 Wirkungsber.maxW2*Aufst.unverankert**
Transportable Schutzeinrichtung einschl.
systembedingter Formstücke (Dilatationsstöße,
Passstücke, Kipplängenbegrenzungselemente) aufbauen,
vorhalten, betreiben, warten, instandsetzen und
abbauen.
Kontrolle wird gesondert vergütet.
Vorübergehende Verkehrssicherungsmaßnahmen durchführen.
Anfangs- und Endkonstruktionen und Adapter
werden gesondert vergütet.
70 v. H. des Preises werden nach Aufbau,
der Rest nach Abbau vergütet.
Einsatzbereich D, zwischen entgegengesetzt gerichteten
Verkehrsströmen.
Aufhaltestufe mind. T 1.
Wirkungsbereich max. W 2 (W max. 0,80 m).
Aufstellung unverankert.
Einsatzzeit 'Bauphase 3'
Menge: 700,000 m
Zuordnung: 105

**00.04.0030 AEK f. transp. Schutzeinr. aufb.**
Anfangs-/Endkonstruktion (AEK) für transportable
Schutzeinrichtung aufbauen, vorhalten, betreiben,
warten, instandsetzen und abbauen.
Kontrolle wird gesondert vergütet.
Vorübergehende Verkehrssicherungsmaßnahmen durchführen.
70 v. H. des Preises werden nach Aufbau,
der Rest nach Abbau vergütet.
AEK an OZ'der Vorposition'als Absenkung.
Einsatzzeit 'Bauphase 3'
Menge: 2,000 St
Zuordnung: 105

**00.04.0031 Längsmarkierung Typ II herstellen durchg. Fb.begr.*Breite 0,30 m Folie, profiliert*P 7 nicht grob. Decke*Markierung entf.**
StL-Nr. 22110533214603201
Längsmarkierung Typ II einschl. evtl. Sperrflächenumrandung als vorübergehende Markierung herstellen, warten und instand setzen. Vormarkieren. Vorübergehende
Verkehrssicherungsmaßnahmen durchführen. Abgerechnet
wird der markierte Strich, bei Doppelstrichen zwei
Striche.
Durchgehend als Fahrbahnbegrenzung.
Strichbreite = 0,30 m.
Markierungssystem aus Folie, Gewebe- oder Kunststoffträger, als profiliertes System.
Verkehrsklasse = P 7.
Markierung auf nicht grobstrukturierter Asphaltdeckschicht.
Markierung entfernen. Abfall aufnehmen und nach Wahl
des AN verwerten.
Menge: 1220,000 m
Zuordnung: 105

*Hinweis*
Verkehrssicherung für Bauphase 4

**00.04.0032 Verkehrssich. läng. Dauer aufbauen Arbeitsstelle auß. Kraft setzen*Anordnung Unt. AG Geb.ü.100b.200Eu.**
StL-Nr. 22110510519299104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'DII/3a und DII/3b'
Vorhandene Verkehrsschilder nach Unterlagen des AG außer Kraft setzen.
Länge des Arbeitsbereiches 'ca. 485 m'
Für Verkehrsführungsphase 'Bauphase 4'
Verkehrsrechtliche Anordnung nach Unterlagen des AG
einholen und zugehörige Unterlagen erstellen. Erforderliche Ortsbesichtigungen zur Erstellung der Planunterlagen für die verkehrsrechtliche Anordnung durchführen.
Anfallende Gebühren für verkehrsrechtliche Anordnung
über 100,00 Euro bis 200,00 Euro.
Menge: 1,000 Psch
Zuordnung: 105

**00.04.0033 Verkehrssich. läng. Dauer vorhalten wie Vorposition**
StL-Nr. 22110511019
Verkehrssicherung längerer Dauer vorhalten, warten, instand setzen und betreiben. Vorübergehende Verkehrssicherungsmaßnahmen durchführen. Die Kontrolle der Verkehrssicherung wird gesondert vergütet.
Verkehrssicherung wie in Vorposition beschrieben.
Für Verkehrsführungsphase 'Bauphase 4'
Menge: 300,000 d
Zuordnung: 105

**00.04.0034 Verkehrssich. läng. Dauer abbauen*in Kraft setzen**
StL-Nr. 2211051209299
Verkehrssicherung an Arbeitsstellen längerer Dauer abbauen. Vorübergehende Verkehrssicherungsmaßnahmen
durchführen. Vorübergehende Markierung entfernen,
transportable Lichtsignalanlage, bauliches Leitelement,
mobile Stauwarnanlage, LED-Anzeigetafel und transportable Schutzeinrichtung abbauen werden gesondert
vergütet.
Nach RSA, Regelplan 'DII/3a und DII/3b'
Vorhandene Verkehrsschilder nach Unterlagen des AG wieder in Kraft setzen.
Länge des Arbeitsbereiches 'ca. 485 m'
Für Verkehrsführungsphase 'Bauphase 4'
Menge: 1,000 Psch
Zuordnung: 105

**00.04.0035 Absp.g.,Warneinr. aufb. u. abb. Vorw.Blinkleuchte*mit Blitzlicht Versorg. Wahl AN**
Absperrgerät oder Warneinrichtung betriebsfertig
aufbauen, vorhalten, betreiben, warten, instandsetzen
und abbauen. Kontrolle wird gesondert vergütet.
Vorübergehende Verkehrssicherungsmaßnahmen durchführen.
70 v. H. des Preises werden nach betriebsfertigem
Aufbau,
der Rest nach Abbau vergütet.
Vorwarn-Blinkleuchte.
Mit Blitzlicht, WL5.
Energieversorgung nach Wahl des AN.
Einsatzzeit 'Bauphase 4'
Menge: 1,000 St
Zuordnung: 105

**00.04.0036 Absp.g.,Warneinr. aufb. u. abb. Schr.bake eins.*Typ RA2**
Absperrgerät oder Warneinrichtung betriebsfertig
aufbauen, vorhalten, betreiben, warten, instandsetzen
und abbauen. Kontrolle wird gesondert vergütet.
Vorübergehende Verkehrssicherungsmaßnahmen durchführen.
70 v. H. des Preises werden nach betriebsfertigem
Aufbau,
der Rest nach Abbau vergütet.
Schraffenbake Größe 1000 x 250 mm einseitig.
Mit retroreflektierender Folie Klasse RA2.
Einsatzzeit 'Bauphase 4'
Menge: 68,000 St
Zuordnung: 105

**00.04.0037 Absp.g.,Warneinr. aufb. u. abb. Schr.bake eins.*Typ RA2 eins. Dauerlicht*Versorg. Wahl AN**
Absperrgerät oder Warneinrichtung betriebsfertig
aufbauen, vorhalten, betreiben, warten, instandsetzen
und abbauen. Kontrolle wird gesondert vergütet.
Vorübergehende Verkehrssicherungsmaßnahmen durchführen.
70 v. H. des Preises werden nach betriebsfertigem
Aufbau,
der Rest nach Abbau vergütet.
Schraffenbake Größe 1000 x 250 mm einseitig.
Mit retroreflektierender Folie Klasse RA2.
Mit 1 Richtstrahler einseitig, gelbes Dauerlicht, WL1.
Energieversorgung nach Wahl des AN.
Einsatzzeit 'Bauphase 4'
Menge: 56,000 St
Zuordnung: 105

**00.04.0038 Transp.Schutzeinrichtung aufbauen entg.Verkehrsstr.*Aufhaltest. T1 Wirkungsber.maxW2*Aufst.unverankert**
Transportable Schutzeinrichtung einschl.
systembedingter Formstücke (Dilatationsstöße,
Passstücke, Kipplängenbegrenzungselemente) aufbauen,
vorhalten, betreiben, warten, instandsetzen und
abbauen.
Kontrolle wird gesondert vergütet.
Vorübergehende Verkehrssicherungsmaßnahmen durchführen.
Anfangs- und Endkonstruktionen und Adapter
werden gesondert vergütet.
70 v. H. des Preises werden nach Aufbau,
der Rest nach Abbau vergütet.
Einsatzbereich D,
zwischen entgegengesetzt gerichteten Verkehrsströmen.
Aufhaltestufe mind. T 1.
Wirkungsbereich max. W 2 (W max. 0,80 m).
Aufstellung unverankert.
Einsatzzeit 'Bauphase 4'
Menge: 990,000 m
Zuordnung: 105

**00.04.0039 AEK f. transp. Schutzeinr. aufb.**
Anfangs-/Endkonstruktion (AEK) für transportable
Schutzeinrichtung aufbauen, vorhalten, betreiben,
warten, instandsetzen und abbauen.
Kontrolle wird gesondert vergütet.
Vorübergehende Verkehrssicherungsmaßnahmen durchführen.
70 v. H. des Preises werden nach Aufbau,
der Rest nach Abbau vergütet.
AEK an OZ'der Vorposition'als Absenkung.
Einsatzzeit 'Bauphase 4'
Menge: 2,000 St
Zuordnung: 105

**00.04.0040 Längsmarkierung Typ II herstellen durchg. Fb.begr.*Breite 0,30 m Folie, profiliert*P 7 nicht grob. Decke*Markierung entf.**
StL-Nr. 22110533214603201
Längsmarkierung Typ II einschl. evtl. Sperrflächenumrandung als vorübergehende Markierung herstellen, warten und instand setzen. Vormarkieren. Vorübergehende
Verkehrssicherungsmaßnahmen durchführen. Abgerechnet
wird der markierte Strich, bei Doppelstrichen zwei
Striche.
Durchgehend als Fahrbahnbegrenzung.
Strichbreite = 0,30 m.
Markierungssystem aus Folie, Gewebe- oder Kunststoffträger, als profiliertes System.
Verkehrsklasse = P 7.
Markierung auf nicht grobstrukturierter Asphaltdeckschicht.
Markierung entfernen. Abfall aufnehmen und nach Wahl
des AN verwerten.
Menge: 1100,000 m
Zuordnung: 105

*Hinweis*
Verkehrssicherung für Bauphase 5

**00.04.0041 Verkehrssich. läng. Dauer aufbauen Arbeitsstelle auß. Kraft setzen*Anordnung Unt. AG Geb.ü.100b.200Eu.**
StL-Nr. 22110510519299104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'DI/3I'
Vorhandene Verkehrsschilder nach Unterlagen des AG außer Kraft setzen.
Länge des Arbeitsbereiches 'ca. 70 m'
Für Verkehrsführungsphase 'Bauphase 5'
Verkehrsrechtliche Anordnung nach Unterlagen des AG
einholen und zugehörige Unterlagen erstellen. Erforderliche Ortsbesichtigungen zur Erstellung der Planunterlagen für die verkehrsrechtliche Anordnung durchführen.
Anfallende Gebühren für verkehrsrechtliche Anordnung
über 100,00 Euro bis 200,00 Euro.
Menge: 1,000 Psch
Zuordnung: 105

**00.04.0042 Verkehrssich. läng. Dauer vorhalten wie Vorposition**
StL-Nr. 22110511019
Verkehrssicherung längerer Dauer vorhalten, warten, instand setzen und betreiben. Vorübergehende Verkehrssicherungsmaßnahmen durchführen. Die Kontrolle der Verkehrssicherung wird gesondert vergütet.
Verkehrssicherung wie in Vorposition beschrieben.
Für Verkehrsführungsphase 'Bauphase 5'
Menge: 60,000 d
Zuordnung: 105

**00.04.0043 Verkehrssich. läng. Dauer abbauen*in Kraft setzen**
StL-Nr. 2211051209299
Verkehrssicherung an Arbeitsstellen längerer Dauer abbauen. Vorübergehende Verkehrssicherungsmaßnahmen
durchführen. Vorübergehende Markierung entfernen,
transportable Lichtsignalanlage, bauliches Leitelement,
mobile Stauwarnanlage, LED-Anzeigetafel und transportable Schutzeinrichtung abbauen werden gesondert
vergütet.
Nach RSA, Regelplan 'DI/3I'
Vorhandene Verkehrsschilder nach Unterlagen des AG wieder in Kraft setzen.
Länge des Arbeitsbereiches 'ca. 70 m'
Für Verkehrsführungsphase 'Bauphase 5'
Menge: 1,000 Psch
Zuordnung: 105

**00.04.0044 Absp.g.,Warneinr. aufb. u. abb. Vorw.Blinkleuchte*mit Blitzlicht Versorg. Wahl AN**
Absperrgerät oder Warneinrichtung betriebsfertig
aufbauen, vorhalten, betreiben, warten, instandsetzen
und abbauen. Kontrolle wird gesondert vergütet.
Vorübergehende Verkehrssicherungsmaßnahmen durchführen.
70 v. H. des Preises werden nach betriebsfertigem
Aufbau,
der Rest nach Abbau vergütet.
Vorwarn-Blinkleuchte.
Mit Blitzlicht, WL5.
Energieversorgung nach Wahl des AN.
Einsatzzeit 'Bauphase 5'
Menge: 3,000 St
Zuordnung: 105

**00.04.0045 Absp.g.,Warneinr. aufb. u. abb. Schr.bake eins.*Typ RA2**
Absperrgerät oder Warneinrichtung betriebsfertig
aufbauen, vorhalten, betreiben, warten, instandsetzen
und abbauen. Kontrolle wird gesondert vergütet.
Vorübergehende Verkehrssicherungsmaßnahmen durchführen.
70 v. H. des Preises werden nach betriebsfertigem
Aufbau,
der Rest nach Abbau vergütet.
Schraffenbake Größe 1000 x 250 mm einseitig.
Mit retroreflektierender Folie Klasse RA2.
Einsatzzeit 'Bauphase 5'
Menge: 46,000 St
Zuordnung: 105

**00.04.0046 Absp.g.,Warneinr. aufb. u. abb. Schr.bake eins.*Typ RA2 eins. Dauerlicht*Versorg. Wahl AN**
Absperrgerät oder Warneinrichtung betriebsfertig
aufbauen, vorhalten, betreiben, warten, instandsetzen
und abbauen. Kontrolle wird gesondert vergütet.
Vorübergehende Verkehrssicherungsmaßnahmen durchführen.
70 v. H. des Preises werden nach betriebsfertigem
Aufbau,
der Rest nach Abbau vergütet.
Schraffenbake Größe 1000 x 250 mm einseitig.
Mit retroreflektierender Folie Klasse RA2.
Mit 1 Richtstrahler einseitig, gelbes Dauerlicht, WL1.
Energieversorgung nach Wahl des AN.
Einsatzzeit 'Bauphase 5'
Menge: 18,000 St
Zuordnung: 105

**00.04.0047 Längsmarkierung Typ II herstellen durchg. Fb.begr.*Breite 0,30 m Folie, profiliert*P 7 nicht grob. Decke*Markierung entf.**
StL-Nr. 22110533214603201
Längsmarkierung Typ II einschl. evtl. Sperrflächenumrandung als vorübergehende Markierung herstellen, warten und instand setzen. Vormarkieren. Vorübergehende
Verkehrssicherungsmaßnahmen durchführen. Abgerechnet
wird der markierte Strich, bei Doppelstrichen zwei
Striche.
Durchgehend als Fahrbahnbegrenzung.
Strichbreite = 0,30 m.
Markierungssystem aus Folie, Gewebe- oder Kunststoffträger, als profiliertes System.
Verkehrsklasse = P 7.
Markierung auf nicht grobstrukturierter Asphaltdeckschicht.
Markierung entfernen. Abfall aufnehmen und nach Wahl
des AN verwerten.
Menge: 640,000 m
Zuordnung: 105

*Hinweis*
Kontrolle der Verkehrssicherung für alle Bauphasen

**00.04.0048 Kontrolle d. Verkehrss. an Arb.st. zweimal täglich*schrift.Dokument**
StL-Nr. 22110590531
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Schriftliche Dokumentation der Kontrolle nach Unterlagen des AG.
Menge: 1330,000 d
Zuordnung: 105

#### Unterabschnitt 00.05 Verkehrssicherung, Rad-/Gehwege

*Hinweis*
Umleitung für die Bauphase:
- Bau der Rad-/Gehwegbrücke West

**00.05.0001 Verkehrssich. läng. Dauer aufbauen Arbeitsstelle*Verk.konzept AG Anordnung Unt. AG*Geb.ü.100b.200Eu.**
StL-Nr. 22110510512000104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Verkehrsrechtliche Anordnung nach Unterlagen des AG
einholen und zugehörige Unterlagen erstellen. Erforderliche Ortsbesichtigungen zur Erstellung der Planunterlagen für die verkehrsrechtliche Anordnung durchführen.
Anfallende Gebühren für verkehrsrechtliche Anordnung
über 100,00 Euro bis 200,00 Euro.
Menge: 1,000 Psch
Zuordnung: 105

**00.05.0002 Verkehrssich. läng. Dauer vorhalten**
StL-Nr. 22110511090
Verkehrssicherung längerer Dauer vorhalten, warten, instand setzen und betreiben. Vorübergehende Verkehrssicherungsmaßnahmen durchführen. Die Kontrolle der Verkehrssicherung wird gesondert vergütet.
Verkehrssicherung der OZ 'Verkehrssicherung an
Arbeitsstelle'
Menge: 450,000 d
Zuordnung: 105

**00.05.0003 Verkehrssich. läng. Dauer abbauen Verk.konzept AG**
StL-Nr. 2211051202000
Verkehrssicherung an Arbeitsstellen längerer Dauer abbauen. Vorübergehende Verkehrssicherungsmaßnahmen
durchführen. Vorübergehende Markierung entfernen,
transportable Lichtsignalanlage, bauliches Leitelement,
mobile Stauwarnanlage, LED-Anzeigetafel und transportable Schutzeinrichtung abbauen werden gesondert
vergütet.
Nach Verkehrskonzept des AG.
Menge: 1,000 Psch
Zuordnung: 105

**00.05.0004 Verkehrssich. läng. Dauer aufbauen Umleitungsstrecke*Verk.konzept AG Anordnung Unt. AG*Geb.ü.100b.200Eu.**
StL-Nr. 22110510522000104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrskonzept des AG.
Verkehrsrechtliche Anordnung nach Unterlagen des AG
einholen und zugehörige Unterlagen erstellen. Erforderliche Ortsbesichtigungen zur Erstellung der Planunterlagen für die verkehrsrechtliche Anordnung durchführen.
Anfallende Gebühren für verkehrsrechtliche Anordnung
über 100,00 Euro bis 200,00 Euro.
Menge: 1,000 Psch
Zuordnung: 105

**00.05.0005 Verkehrsschild aufb., abb., vorh.*Größe 1 Typ RA2*flach Höhe 2,00 m**
StL-Nr. 22110520891219399
Verkehrsschild aufbauen, vorhalten, warten, instand
setzen und abbauen. Aufstellvorrichtung nach statischen
Erfordernissen. Vorübergehende Verkehrssicherungsmaßnahmen durchführen. Die Kontrolle wird gesondert
vergütet.
Verkehrsschild 'VZ 442'
Größe 1.
Retroreflektierend mit Folie Klasse RA2.
Schild = flach.
Aufstellvorrichtung 'nach Wahl des AN'
Aufstellhöhe über der Verkehrsfläche = 2,00 m.
Einsatzzeit '450 Tage'
Menge: 36,000 St
Zuordnung: 105

**00.05.0006 Verkehrssich. läng. Dauer abbauen Verk.konzept AG**
Verkehrssicherung an Umleitungsstrecke längerer Dauer
abbauen.
Vorübergehende Verkehrssicherungsmaßnahmen durchführen.
Nach Verkehrskonzept des AG.
Menge: 1,000 Psch
Zuordnung: 105

*Hinweis*
Umleitung für die Bauphasen:
- Bau und Betrieb der Umfahrung (B 3),
- Abbruch der Bestandsbrücke,
- Bau der B 3 Brücke (TBW West),
- Querverschub der B 3 Brücke (TBW Ost) und
- Bau der Rad-/Gehwegbrücke Ost

**00.05.0007 Verkehrssich. läng. Dauer aufbauen Arbeitsstelle*Verk.konzept AG Anordnung Unt. AG*Geb.ü.100b.200Eu.**
StL-Nr. 22110510512000104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Verkehrsrechtliche Anordnung nach Unterlagen des AG
einholen und zugehörige Unterlagen erstellen. Erforderliche Ortsbesichtigungen zur Erstellung der Planunterlagen für die verkehrsrechtliche Anordnung durchführen.
Anfallende Gebühren für verkehrsrechtliche Anordnung
über 100,00 Euro bis 200,00 Euro.
Menge: 1,000 Psch
Zuordnung: 105

**00.05.0008 Verkehrssich. läng. Dauer vorhalten**
StL-Nr. 22110511090
Verkehrssicherung längerer Dauer vorhalten, warten, instand setzen und betreiben. Vorübergehende Verkehrssicherungsmaßnahmen durchführen. Die Kontrolle der Verkehrssicherung wird gesondert vergütet.
Verkehrssicherung der OZ 'Verkehrssicherung an
Arbeitsstelle'
Menge: 900,000 d
Zuordnung: 105

**00.05.0009 Verkehrssich. läng. Dauer abbauen Verk.konzept AG**
StL-Nr. 2211051202000
Verkehrssicherung an Arbeitsstellen längerer Dauer abbauen. Vorübergehende Verkehrssicherungsmaßnahmen
durchführen. Vorübergehende Markierung entfernen,
transportable Lichtsignalanlage, bauliches Leitelement,
mobile Stauwarnanlage, LED-Anzeigetafel und transportable Schutzeinrichtung abbauen werden gesondert
vergütet.
Nach Verkehrskonzept des AG.
Menge: 1,000 Psch
Zuordnung: 105

**00.05.0010 Verkehrssich. läng. Dauer aufbauen Umleitungsstrecke*Verk.konzept AG Anordnung Unt. AG*Geb.ü.100b.200Eu.**
StL-Nr. 22110510522000104
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrskonzept des AG.
Verkehrsrechtliche Anordnung nach Unterlagen des AG
einholen und zugehörige Unterlagen erstellen. Erforderliche Ortsbesichtigungen zur Erstellung der Planunterlagen für die verkehrsrechtliche Anordnung durchführen.
Anfallende Gebühren für verkehrsrechtliche Anordnung
über 100,00 Euro bis 200,00 Euro.
Menge: 1,000 Psch
Zuordnung: 105

**00.05.0011 Verkehrsschild aufb., abb., vorh.*Größe 1 Typ RA2*flach Höhe 2,00 m**
StL-Nr. 22110520891219399
Verkehrsschild aufbauen, vorhalten, warten, instand
setzen und abbauen. Aufstellvorrichtung nach statischen
Erfordernissen. Vorübergehende Verkehrssicherungsmaßnahmen durchführen. Die Kontrolle wird gesondert
vergütet.
Verkehrsschild 'VZ 442'
Größe 1.
Retroreflektierend mit Folie Klasse RA2.
Schild = flach.
Aufstellvorrichtung 'nach Wahl des AN'
Aufstellhöhe über der Verkehrsfläche = 2,00 m.
Einsatzzeit '900 Tage'
Menge: 44,000 St
Zuordnung: 105

**00.05.0012 Verkehrssich. läng. Dauer abbauen Verk.konzept AG**
Verkehrssicherung an Umleitungsstrecke längerer Dauer
abbauen.
Vorübergehende Verkehrssicherungsmaßnahmen durchführen.
Nach Verkehrskonzept des AG.
Menge: 1,000 Psch
Zuordnung: 105

*Hinweis*
Kontrolle der Verkehrssicherung für alle Bauphasen

**00.05.0013 Kontrolle d. Verkehrss. Umleitung 2-mal täglich, schrift. Doku**
Kontrolle der Verkehrssicherung einschließlich
temporärer Verkehrsschilder durchführen.
Die Kontrolle ist unmittelbar nach deren Durchführung
zu erfassen und zu dokumentieren.
Arbeits- und Hilfsmittel sind vom AN zu stellen und dem
AG jederzeit zugänglich zu machen.
Kontrolle der Umleitungsstrecke.
Kontrolle zweimal täglich.
Schriftliche Dokumentation der Kontrolle
nach Unterlagen des AG.
Menge: 1350,000 d
Zuordnung: 105

#### Unterabschnitt 00.06 Bereitstellungsflächen

**00.06.0001 Techn. Beweissicherung, Bereitstellungsfläche**
Beweissicherung der Ausgangs - und Endsituation
der Bereitstellungsflächen, sowie aller an die Zu- und
 Abfahrtsstraßen und an die Fläche angrenzenden
Gebäude,
Mauern, Zäune usw. sowie Übergänge zu öffentlichen und
angrenzenden Straßenräumen, Infrastrukturanlagen und
Ingenieurbauwerke (soweit erforderlich) als
Dokumentation (Plan, Bilder, Text).
Zusätzliche Beweissicherungsmaßnahmen
nach Angaben der örtlichen Bauüberwachung.
Übergabe an den AG, jeweils:
- 2-fach als Bericht und
- digital als PDF-Datei.
Die vollständige Durchführung dieser Leistung
ist durch einen neutralen Bausachverständigen
(muss von der IHK anerkannt sein) zu erbringen.
Menge: 1,000 Psch

**00.06.0002 Chem. Beweissicherung, Bereitstellungsfläche**
Beweissicherung der Ausgangs- und Endsituation der
Bereitstellungsflächen als Gutachten mit
Beprobungsprotokoll, Analyseergebnissen, Lageplan,
Fotos.
Die Probennahmen und Deklarationsanalysen
sind entsprechend dem Beprobungskonzept des AN
ausführen.
Die Erstellung des Beprobungskonzeptes
wird nicht gesondert vergütet.
Für die Kalkulation ist davon auszugehen,
dass je 500 m2 ist eine Probe zu entnehmen und
zu analysieren ist.
Die Ortstermine finden unter Beteiligung des AGs,
des AN und des Bausachverständigen statt.
Die Beweissicherung ist durch einen Sachverständigen
nach § 18 BBodSchG zu erbringen.
Menge: 1,000 Psch

**00.06.0003 Bereitstellungsfläche herst.**
Herstellen einer mineralischen Basisschicht
aus unbelastetem Material auf
mit Trennvlies abgedeckter Fläche.
Flächennutzung: Bereitstellungsfläche
Stärke der mineralischen Basisschicht mind. 25 cm.
Beräumen der Fläche von Bewuchs und
aufliegenden Abfällen wird nicht gesondert vergütet.
Betreiben der befestigten Fläche über die gesamte
Bauzeit,
Rückbau und komplette Beräumung der Fläche sowie
Wiederherstellung des ursprünglichen Zustands der
Fläche
werden gesondert vergütet.
Menge: 50000,000 m2

**00.06.0004 Bereitstellungsfläche betr.+rückb.**
Betreiben der Bereitstellungsflächen
über die gesamte Bauzeit inkl. separiertes Aufhalden
bis max. 500 m³ je Haufwerk, Reparaturarbeiten,
Sichern der Haufwerke, ggf. Umsetzen der Haufwerke usw.
Ggf. vorhandene unter- und oberirdische Anlagen sind zu
sichern und betriebsbereit zu halten.
Anschließender Rückbau und komplette Beräumung der
Bereitstellungsflächen und Wiederherstellung des
ursprünglichen Flächenzustandes.
Menge: 50000,000 m2

### Abschnitt 01 Bauzeitl. Umfahrung

#### Unterabschnitt 01.00 Technische Bearbeitung

*Hinweis*
Die besondere Komplexität der Geometrie des Bauwerkes
ist bei der Planung zu beachten und in die
nachfolgenden OZ einzukalkulieren.

**01.00.0001 Standsicherheitsnachweis aufstellen**
StL-Nr. 21910160599
Standsicherheitsnachweis aufstellen.
Standsicherheitsnachweis für 'Baubehelfe
mit Belastung aus öffentlichem Verkehr'
Standsicherheitsnachweis '4-fach, in prüffähiger Form'
Menge: 1,000 Psch
Zuordnung: 101

**01.00.0002 Ausführungszeichnungen herstellen**
StL-Nr. 21910161099
Ausführungszeichnungen herstellen.
Ausführungszeichnungen für 'Baubehelfe
mit Belastung aus öffentlichem Verkehr'
Ausführungszeichnungen '4-fach, in prüffähiger Form'
Menge: 1,000 Psch
Zuordnung: 101

**01.00.0003 Standsicherheitsnachweis aufstellen**
StL-Nr. 21910160599
Standsicherheitsnachweis aufstellen.
Standsicherheitsnachweis für 'Umfahrung B 3,
Unterbauten und temp. Stützwand (Trägerbohlwand)'
Standsicherheitsnachweis '4-fach, in prüffähiger Form'
Menge: 1,000 Psch
Zuordnung: 101

**01.00.0004 Ausführungszeichnungen herstellen**
StL-Nr. 21910161099
Ausführungszeichnungen herstellen.
Ausführungszeichnungen für 'Umfahrung B 3,
Unterbauten und temp. Stützwand (Trägerbohlwand)'
Ausführungszeichnungen '4-fach, in prüffähiger Form'
Menge: 1,000 Psch
Zuordnung: 101

**01.00.0005 Standsicherheitsnachweis aufstellen**
StL-Nr. 21910160599
Standsicherheitsnachweis aufstellen.
Standsicherheitsnachweis für 'den Verbundüberbau im
Endzustand, einschl. Bauvorgang (Quer- und
Längsverschub, Einschwimmen, Einheben etc.)'
Standsicherheitsnachweis '4-fach Papier & digital als
pdf'
Menge: 1,000 Psch

**01.00.0006 Standsicherheitsnachweis aufstellen**
StL-Nr. 21910160599
Standsicherheitsnachweis aufstellen.
Standsicherheitsnachweis für 'Lager und ÜKO'
Standsicherheitsnachweis '4-fach Papier & digital als
pdf'
Menge: 1,000 Psch

**01.00.0007 Standsicherheitsnachweis aufstellen**
StL-Nr. 21910160599
Standsicherheitsnachweis aufstellen.
Standsicherheitsnachweis für 'sonstige Baubehelfe'
Standsicherheitsnachweis '3-fach Papier & als pdf,
in geprüfter Form'
Menge: 1,000 Psch

**01.00.0007.0 Ausführungszeichnungen herstellen**
StL-Nr. 21910161099
Ausführungszeichnungen herstellen.
Ausführungszeichnungen für 'sonstige Baubehelfe'
Ausführungszeichnungen '3-fach Papier & als pdf,
in geprüfter Form'
Menge: 1,000 Psch
Zuordnung: 101

**01.00.0008 Ausführungszeichnungen herstellen**
StL-Nr. 21910161099
Ausführungszeichnungen herstellen.
Ausführungszeichnungen für 'AUSFÜHRUNGSPLANUNG des
Verbundüberbaus'
Ausführungszeichnungen '4-fach Papier & digital als pdf
& DWG'
Menge: 1,000 Psch

**01.00.0009 Ausführungszeichnungen herstellen**
StL-Nr. 21910161099
Ausführungszeichnungen herstellen.
Ausführungszeichnungen für 'WERKSTATTPLANUNG der
Stahlkonstruktion des Verbundüberbaus'
Ausführungszeichnungen '4-fach Papier & digital als pdf
& DWG'
Menge: 1,000 Psch

**01.00.0010 Ausführungszeichnungen herstellen**
StL-Nr. 21910161099
Ausführungszeichnungen herstellen.
Ausführungszeichnungen für 'den vollständigen
Montagevorgang einschl. aller Baubehelfe, Quer- und
Längsverschub, Einschwimmen, Einheben des Überbaus
etc.'
Ausführungszeichnungen '4-fach Papier & digital als pdf
& DWG'
Menge: 1,000 Psch

**01.00.0011 Ausführungszeichnungen herstellen**
StL-Nr. 21910161099
Ausführungszeichnungen herstellen.
Ausführungszeichnungen für 'Lager'
Ausführungszeichnungen '4-fach Papier & digital als pdf
& DWG'
Menge: 1,000 Psch

**01.00.0012 Ausführungszeichnungen herstellen**
StL-Nr. 21910161099
Ausführungszeichnungen herstellen.
Ausführungszeichnungen für 'Lagerversetzplan'
Ausführungszeichnungen '4-fach Papier & digital als pdf
& DWG'
Menge: 1,000 Psch

**01.00.0013 Ausführungszeichnungen herstellen**
StL-Nr. 21910161099
Ausführungszeichnungen herstellen.
Ausführungszeichnungen für 'die ÜKO'
Ausführungszeichnungen '4-fach Papier & digital als pdf
& DWG'
Menge: 1,000 Psch

**01.00.0014 Stahlbaudoku. ZTV-ING erstellen**
Stahlbaudokumentation nach ZTV-ING Teil 4-1, Abs. 8
erstellen.
Menge: 1,000 Psch

**01.00.0015 Aufmaß Stahlkonstruktion erstellen**
Aufmaß der Stahlkonstruktion erstellen, einschl.
Messkonzept und Dokumentation der Messergebnisse
unmittelbar nach der Montage auf der Baustelle.
Menge: 1,000 Psch

**01.00.0016 Einstufung MLC**
Einstufung der Brücke in die militärischen
Lastenklassen
(MLC) nach STANAG 2021 aufstellen und
dreifach liefern.
Bauwerk: MLK-Brücke der B3, TBW Ost.
Menge: 1,000 Psch

**01.00.0017 Netznivellement Rohbau, Gradiente**
Netznivellement (Aufnahmevermessung) zur Ermittlung der
Rohbau-Isthöhen des Überbaus gemäß ZTV-ING Teil 1,
Abschnitt 4 unter Anwendung der DIN 18710 durchführen
und dokumentieren.
Bauwerk: MLK-Brücke der B3, TBW Ost.
Punktraster: 1,0 x 1,0 m
Vermessungsdokumentation als je 2 Papierexemplare und
PDF-Datei sowie als digitale Dokumentation dem AG
liefern.
Die Papierexemplare sind vom Vermessungsingenieur und
Koordinator zu unterzeichnen.
Rohbau-Istgradiente auf Grundlage der Ergebnisse des
Netznivellement erzeugen und mit der
Rohbau-Sollgradiente vergleichen.
Vergleich gemäß ZTV-ING Teil 1, Abschnitt 4, Nr. 2.3
auswerten und dokumentieren,
falls erforderlich Ausgleichsgradiente ermitteln und
Querprofile in der Lage des Netznivellements
darstellen.
Dokumentation der Gradiente und falls erforderlich
Ausgleichsgradiente als je 2 Papierexemplare und
entsprechende PDF-Datei sowie digitale Dokumentation
dem AG zur Prüfung und Genehmigung einreichen.
Papierexemplare vom Aufsteller und Koordinator
unterzeichnet.
Menge: 1,000 Psch

**01.00.0018 Deckenhöhenplan Überbau erst.**
Deckenhöhenplan für den Bauwerksbereich erstellen.
Bauwerk: MLK-Brücke der B3, TBW Ost.
Die Position bezieht sich ausschließlich auf
die Richtungsfahrbahn Celle auf dem Überbau
des Teilbauwerks einschließlich der Entwässerung.
Menge: 1,000 Psch

**01.00.0019 Lichtbilder herst. und liefern**
Lichtbilder über den wesentlichen Bauablauf des Bauwerks in digitalisierter Form (Auflösung mindestens
10 Megapixel in Farbe) mit Digitalkamera herstellen und auf mit dem AG abgestimmten Datenträger
liefern. Das Komprimierungsverhältnis bzw.
die Bildqualität ist so zu wählen, dass durch die Komprimierung keine für den Sachverhalt wesentlichen Bildinformationen verloren gehen.
Menge: 250,000 St

**01.00.0020 Montagekonzept aufst. Überbau, TBW Ost**
Montagekonzept für das Bauwerk aufstellen.
Angabe von Montage- und Anschlagpunkten,
Darstellung von Kran-/Transportfahrzeugen und Pontons
einschließlich deren Zu- und Abfahrtswegen,
Darstellung von Gerüsten und Hebezeugen,
einschließlich der Aufstellung aller erforderlicher
Standsicherheitsnachweise und Ablaufpläne
Bauwerk: MLK-Brücke der B3, TBW Ost (Umfahrung).
Lieferung:
- digital im PDF-Format
- 3-fach auf Papier.
Menge: 1,000 Psch

#### Unterabschnitt 01.01 Erdarbeiten & SoB, Herstellung

**01.01.0001 Abtreppung herstellen**
StL-Nr. 22410624000
Abtreppung, mind. 0,60 m hoch, in geneigter Grundfläche
für Anschüttung nach Unterlagen des AG herstellen, Sohle der Abtreppung verdichten einschließlich ggf. erforderlicher Wasserzugabe. Boden bzw. Fels in Auftragsbereichen einbauen und verdichten einschließlich ggf.
erforderlicher Wasserzugabe. Beschreibung der Homogenbereiche nach Unterlagen des AG.
Menge: 200,000 m
Zuordnung: 106

**01.01.0002 Geotextil als Trennschicht verlegen Nutz.Dauer temp.*pH 4-9 GRK 4*verlegen quer Abr. Überdeckung**
StL-Nr. 22410640331010101
Geotextil als Trenn- und Filterschicht verlegen. Trennschicht nach Unterlagen des AG. Überlappung mindestens
0,50 m. Überschüttung wird gesondert vergütet.
Nutzungsdauer temporär nach Unterlagen des AG.
pH-Wert des Umgebungsmilieus 4 bis 9.
Geotextilrobustheitsklasse 4.
Verlegen quer zur Straßenachse.
Abrechnnung nach überdeckter Trennfläche.
Menge: 3500,000 m2
Zuordnung: 106

**01.01.0003 Baustoff liefern und einbauen Baust.Unterl.AG*Auftragsbereich Planum gesondert*Abrechng. Auftrag**
StL-Nr. 224106243101201
Geeigneten Baustoff liefern, in Auftragsbereichen profilgerecht einbauen und verdichten.
Baustoff nach Unterlagen des AG. Einbaudokumentation
nach Unterlagen des AG übergeben.
Einbaustelle = Auftragsbereich nach Unterlagen des AG.
Das Herstellen des Planums wird gesondert vergütet.
Abrechnung nach Auftragsprofilen.
Menge: 24600,000 m3
Zuordnung: 106

**01.01.0004 Mulde herstellen gewachsener Boden*Dammfuß*Tiefe ü. 0,3-0,5m Boden Verwert. AN**
StL-Nr. 22410651321920100
Mulde nach Unterlagen des AG herstellen.
In gewachsenem Boden. Homogenbereiche nach Unterlagen
des AG.
Mulde am Dammfuß.
Muldenbreite '3,00 m'
Tiefe über 0,30 bis 0,50 m.
Boden bzw. Fels nach Wahl des AN verwerten.
Menge: 230,000 m
Zuordnung: 106

**01.01.0005 Planum herstellen Ev2 = 45 MPa**
StL-Nr. 22410625001
Planum herstellen nach Unterlagen des AG.
Verformungsmodul Ev2 = 45 MPa.
Menge: 6650,000 m2
Zuordnung: 106

**01.01.0006 Frostschutzschicht herstellen Bk100 bis Bk1,0*0/32 URA+Einbaudoku*Abrechng. Auftrag**
StL-Nr. 22411221010051991
Frostschutzschicht herstellen.
In Verkehrsflächen der Belastungsklassen Bk100 bis
Bk1,0, mehrlagig, obere Lage mit Fertiger.
Baustoffgemisch 0/32.
Umweltrelevante Anforderungen beim Einsatz von Baustoffgemischen einschließlich Einbaudokumentation nach
Unterlagen des AG. Einbaudokumentation übergeben.
Verdichtungsgrad/Verformungsmodul '120 MPa'
Einbaudicke '33 cm'
Abrechnung nach Auftragsprofilen.
Menge: 6200,000 m3
Zuordnung: 112

*Hinweis*
Baugruben der temporären Pfeiler in Achse 20 und 30

**01.01.0007 Suchgraben herstellen Tiefe >1,25-1,75m*mitMasch.unterst. Boden einb.u.v.*Abrechnung Abtrag**
StL-Nr. 22410891202200101
Suchgraben nach Unterlagen des AG einschließlich Handschachtung herstellen. Aushub zur Wiederverwendung
seitlich lagern. Beschreibung der Homogenbereiche nach
Unterlagen des AG.
Grabentiefe über 1,25 bis 1,75 m.
Handschachtung mit Maschinenunterstützung.
Seitlich gelagerten Boden einbauen und verdichten.
Abrechnung nach Abtragsprofilen.
Menge: 55,000 m3
Zuordnung: 108

**01.01.0008 Baugrube herstellen*Tiefe >1,75-3,00m**
StL-Nr. 224108107093099
Baugrube nach Unterlagen des AG herstellen.
Beschreibung der Homogenbereiche nach Unterlagen des
AG. Verbau wird gesondert vergütet.
Baugrube 'für Pfeilergründung'
Baugrubentiefe über 1,75 bis 3,00 m.
Aushub 'zur Bereitstellungsfläche des AN fördern'
Abrechnung 'nach Abtrag'
Menge: 540,000 m3
Zuordnung: 108

**01.01.0009 Baustoff lief.,in Baugrube einbauen grobk. Boden*Stütze/Pfeiler Abrechng.Auftrag**
StL-Nr. 2241081221301
Baustoff nach Unterlagen des AG liefern, in Baugrube
nach Unterlagen des AG einbauen und verdichten. Einbaudokumentation nach Unterlagen des AG übergeben.
Baustoff = grobkörniger Boden.
Baugrube für Stütze bzw. Pfeiler.
Abrechnung nach Auftragsprofilen.
Menge: 300,000 m3
Zuordnung: 108

*Hinweis*
Wasserhaltungsanlage für die Baugruben der
Behelfspfeiler.
(Achse 20' und 30')

**01.01.0010 Wasserh.anl.nach Wahl des AN herst.*Reserveanlage Bis 15 m3/h**
StL-Nr. 22110911390110000
Wasserhaltungsanlage nach Wahl des AN zum Trockenlegen
und Freihalten der Baugrube von Wasser herstellen. Geologische und hydrologische Verhältnisse sowie Zweck,
Umfang, Absenkziele, Dauer der Wasserhaltung und Ableitung des Wassers zur Vorflut nach Unterlagen des AG.
Anlage bemessen, einrichten und abbauen. Erforderliche
Erdarbeiten ausführen.
Vorhalten und Betreiben wird gesondert vergütet.
Baugrube 'Behelfspfeiler Süd, Achse 20'
Einschließlich Reserveanlage für Betrieb ohne
schädliche Unterbrechung.
Gesamter Förderdurchfluss bis 15 m3/h.
Menge: 1,000 Psch
Zuordnung: 109

**01.01.0011 Wasserh.anl.nach Wahl des AN herst.*Reserveanlage Bis 15 m3/h**
StL-Nr. 22110911390110000
Wasserhaltungsanlage nach Wahl des AN zum Trockenlegen
und Freihalten der Baugrube von Wasser herstellen. Geologische und hydrologische Verhältnisse sowie Zweck,
Umfang, Absenkziele, Dauer der Wasserhaltung und Ableitung des Wassers zur Vorflut nach Unterlagen des AG.
Anlage bemessen, einrichten und abbauen. Erforderliche
Erdarbeiten ausführen.
Vorhalten und Betreiben wird gesondert vergütet.
Baugrube 'Behelfspfeiler Nord, Achse 30'
Einschließlich Reserveanlage für Betrieb ohne
schädliche Unterbrechung.
Gesamter Förderdurchfluss bis 15 m3/h.
Menge: 1,000 Psch
Zuordnung: 109

**01.01.0012 Wasserhaltungsanlage vorhalten*Reserveanlage**
StL-Nr. 221109117901000
Wasserhaltungsanlage nach Wahl des AN zum Trockenlegen
und Freihalten der Baugrube von Wasser betriebsbereit
vorhalten.
Abgerechnet wird nach Kalendertagen.
Baugrube 'für beide Behelfspfeiler'
Einschließlich Reserveanlage für Betrieb ohne
schädliche Unterbrechung.
Menge: 200,000 d
Zuordnung: 109

**01.01.0013 Wasserhaltungsanlage betreiben**
StL-Nr. 221109123900000
Wasserhaltungsanlage nach Wahl des AN zum unterbrechungsfreien Trockenlegen und Freihalten der Baugrube
von Wasser betreiben.
Abgerechnet wird nach Kalendertagen.
Baugrube 'für beide Behelfspfeiler'
Menge: 200,000 d
Zuordnung: 109

**01.01.0014 Mobile Absetzanlage aufstellen Volumen bis 8 m3**
StL-Nr. 2211099010001
Mobile Absetzanlage für Wasserhaltungsanlage nach
Unterlagen des AG aufstellen. Absetzanlage beseitigen. Ursprünglichen Zustand wieder herstellen.
Einschließlich Erd- und Gründungsarbeiten.
Fassungsvermögen Absetzanlage bis 8 m3.
Menge: 2,000 St
Zuordnung: 109

**01.01.0015 Mobile Absetzanlage betreiben Abges.St. verwert**
StL-Nr. 22110990910
Mobile Absetzanlage nach Unterlagen des AG vorhalten
und betreiben.
Abgerechnet wird nach Kalendertagen.
Abgesetzte Stoffe nach Wahl des AN verwerten.
Menge: 200,000 d
Zuordnung: 109

#### Unterabschnitt 01.02 Verbauten

*Hinweis*
Verlängerung der Behelfsflügel/Dammabfangung
in Achse 10' südlich und 40' nördlich vom MLK
herstellen.

**01.02.0001 Geräteeinsatz für Trägerbohlwand Widerlager*Arb.pl herst/bes.**
StL-Nr. 22411710022
Geräte für Trägerbohlwand nach Unterlagen des AG einsetzen. Der Einsatz umfasst das Aufstellen und Abbauen
sowie das Umsetzen im Bereich des Bauteils.
Bauteil = Widerlager.
Arbeitsplanum herstellen und beseitigen.
Menge: 2,000 St
Zuordnung: 117

**01.02.0002 Verbauträger liefern HEB260, S235**
Träger für den Bohrträgerverbau entsprechend statischen
und konstruktiven Erfordernissen nach Unterlagen des AG
liefern.
Bauteil: Träger für Bohrträgerverbau
der Behelfswiderlager und deren Flügelwände
Profile: HEB 260
für Flügelverlängerung/Dammabfangung,
Stahlsorte: Baustahl S235
Menge: 12,000 t

**01.02.0003 Austauschbohrung herstellen Trägerbohlwand*DU 70 cm Länge ü. 3-6 m*vertikal Bohrgut verwerten verrohrt**
StL-Nr. 22411793011211901
Austauschbohrung zum Austausch des vorhandenen Bodens
nach Unterlagen des AG herstellen. Bohrloch verfüllen.
Homogenbereiche nach Unterlagen des AG.
Austauschbohrung für Trägerbohlwand.
Bohrdurchmesser = 70 cm.
Länge über 3,00 bis 6,00 m.
Neigung vertikal.
Bohrgut nach Wahl des AN verwerten.
Verwertung nach Unterlagen des AG nachweisen.
Verfüllung 'mit Sand oberhalb der Fußausbildung mit
Beton, Beton wird gesondert vergütet'
Bohrung durch verrohrtes Bohren herstellen.
Menge: 60,000 m
Zuordnung: 117

**01.02.0004 Unbewehrten Beton herstellen X0*Ohne Schalung**
StL-Nr. 222118338991010
Unbewehrten Beton nach Unterlagen des AG herstellen.
Beton 'für Fußausbildung der Bohlträger'
Druckfestigkeitsklasse 'C20/25'
Expositionsklasse X0.
Beton ohne Schalung herstellen.
Menge: 13,000 m3
Zuordnung: 118

**01.02.0005 Trägerbohlwand herstellen Austauschbohrung ges. I-Träger, L=7-10m, Holzbohlen Tr. abtrennen, Ausf. ausbauen**
Trägerbohlwand entsprechend statischen und
konstruktiven Erfordernissen nach Unterlagen des AG
herstellen.
Abgerechnet wird nach Länge in der Wandachse,
horizontal, multipliziert mit der Höhe zwischen GOK und
OK-Flügel der Behelfswiderlager.
Träger einbringen nach Wahl des AN.
Das Liefern der Träger wird gesondert vergütet.
Einbringhilfe: Austauschbohrung.
Austauschbohrung wird gesondert vergütet.
Träger: I-Träger.
Trägerlänge über 7,00 bis 10,00 m.
Ausfachung mit Holzbohlen.
Trägerbohlwand verankert. Erforderliche Gurtung und
Verankerung werden gesondert vergütet.
Träger auf 1,00 m unter GOK abtrennen.
Ausfachung ausbauen und
abgetrennten Stahl der Träger
der Verwertung nach Wahl des AN zuführen.
Menge: 150,000 m2
Zuordnung: 117

**01.02.0006 Gurtung/Aussteifung f. Verbau herst Trägerbohlwand*S 235 Behelfskonstr.**
StL-Nr. 2241172301101
Gurtung/Aussteifung für Verbau entsprechend statischen
und konstruktiven Erfordernissen nach Unterlagen des AG
herstellen.
Gurtung/Aussteifung für Trägerbohlwand.
Stahlsorte = S 235.
Gurtung/Aussteifung als Behelfskonstruktion ausbilden,
vorhalten, unterhalten, ausbauen und beseitigen.
Menge: 2,000 t
Zuordnung: 117

**01.02.0007 Rundstahlanker einbauen B500B,. L=10,5m**
Rundstahlanker nach Unterlagen des AG, statischen
und konstruktiven Erfordernissen einbauen und
anspannen.
Einschl. konstruktions- oder gerätebedingt notwendiger
Unterstützungskonstruktionen.
Lieferungs- und gerätebedingte Stöße herstellen.
vorderer Anschluss:
an Gurtung der Trägerbohlwand
mit Keilplatten zum Ausgleich einer Neigung.
hinterer Anschluss:
an Ankertafel aus Spundwandprofilen.
Herstellen der Ankerwand und Ankeranschlusskonstruktion
werden gesondert vergütet.
Stahlsorte des Ankers: B500B
Bemessungswert der Beanspruchung: 250 bis 300 kN/Anker,
Ankerlänge: 10,50 m, zzgl. Verankerungskonstruktionen,
Ankerneigung: 5 Grad fallend.
Erforderliche Erdarbeiten ausführen.
Menge: 10,000 St

**01.02.0008 Ankertafel a.Stahlsp.bohlen herst. S240GP, 1,80x3,00m, Gurt 2U-Profile**
Ankertafel aus Stahlspundbohlen für Verankerung
gemäß statischen und konstruktiven Erfordernissen
herstellen.
Der Ankertafelgurt und alle erforderlichen
Anschlusselemente des Gurtes an die Tafel werden nicht
gesondert vergütet.
Erdarbeiten werden gesondert vergütet.
Stahlsorte S240GP.
Größe der Tafel: 1,80 x 3,00 m
Bemessungswert der Beanspruchung: 250 bis 300 kN/Anker.
Ankertafelgurt 2 x U-Profil in S235JR.
Menge: 10,000 St

**01.02.0009 Vord.Anschlkstr Rundstahlank.herst. Spundwandanschl. Geschr.u.geschw.**
Ankeranschluss an die zu verankernde Wand
nach Unterlagen des AG, statischen und konstruktiven
Erfordernissen herstellen und einbauen.
Durchdringungsfenster herstellen.
Hilfskonstruktionen auf- und abbauen.
Säubern der Arbeitsebene, Wasserhaltung und Erdarbeiten
werden nicht gesondert vergütet.
Ankeranschluss an Gurtung der Trägerbohlwand.
Ausführung als geschraubte und geschweißte
Konstruktion.
Bemessungswert der Beanspruchung: 250 bis 300 kN/Anker.
Menge: 10,000 St

**01.02.0010 Hint.Anschlkstr Rundstahlank.herst. A'wand.Gurtanschl, Anker oberh. GW**
Ankeranschluss an die Ankertafel gemäß Unterlagen des
AG,
statischen und konstruktiven Erfordernissen herstellen
und einbauen.
Durchdringungsfenster herstellen.
Hilfskonstruktionen auf- und abbauen.
Säubern der Arbeitsebene, Wasserhaltung und Erdarbeiten
werden nicht gesondert vergütet.
Anschluss an Gurtung der Ankerwand,
Ausführung nach Wahl des AN
Verankerungsabstand ca. 2,80 m,
Bemessungswert der Beanspruchung: 250 bis 300 kN/Anker.
Menge: 10,000 St

**01.02.0011 Verbau an Flügel anschließen**
Trägerbohlwand entsprechend statischen und
konstruktiven
Erfordernissen nach Unterlagen des AG
an Flügelwand anschließen.
Anschlussprofil nach Wahl des AN.
Anschlussprofil nach Unterlagen des AG ausbauen.
Ausgebauten Stahl entfernen.
Abgerechnet wird die Höhe der Flügelwand.
Menge: 6,500 m

#### Unterabschnitt 01.03 Gründung

*Hinweis*
Gründung der Behelfspfeiler in Achse 20' südlich und
Achse 30' nördlich vom MLK.

**01.03.0001 Geräteeinsatz für Pfähle*Ortbet.bohrpfähle Ebene gesondert**
StL-Nr. 2241177059103
Geräte für das Herstellen von Pfählen nach Unterlagen
des AG einsetzen. Der Einsatz umfasst das einmalige
Aufstellen und Abbauen sowie das Umsetzen im Bereich
des Bauteils.
Bauteil 'Behelfspfeiler in Achse 20 und 30'
Einsatz für Ortbetonbohrpfähle.
Arbeitsebene wird gesondert vergütet.
Menge: 2,000 St
Zuordnung: 117

**01.03.0002 Arbeits-/Bohrebene herst. rückb. Pfeiler, Mat. n.Wahl AN, Erdarb.**
Arbeitsebenen einschl. Befestigung nach Wahl des AN
für das Herstellen der Bohrpfähle
entsprechend den Erfordernissen des vom AN gewählten
Herstellungsverfahrens herstellen, unterhalten und
nach Herstellung wieder beseitigen.
Einschließlich Lieferung des erforderlichen Materials
für die Arbeits- und Bohrebene.
Die Aufwendungen für die Zuwegungen zur Arbeitsebene im
Baufeld sind einzurechnen.
Nach Fertigstellung der Bohrpfähle ist das Material
einer Verwertung nach Wahl des AN zuführen.
Arbeits- und Bohrebene für Bohrpfahlgründung
der Behelfspfeiler in Achse 20' südlich und
30' nördlich vom MLK der Umfahrung der B 3.
Menge: 2,000 St

**01.03.0003 Ortbetonbohrpfahl herstellen*Pfahl-DU 120 cm Länge ü. 6-10 m*vertikal StB C30/37, XF3*verrohrt, Leerb. Bohrgut verwerten**
StL-Nr. 22411771095312021
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil 'Behelfspfeiler in Achse 20 und 30'
Pfahldurchmesser = 120 cm.
Pfahllänge über 6,00 bis 10,00 m.
Neigung vertikal.
Baustoff = Stahlbeton, Druckfestigkeitsklasse C 30/37,
Expositionsklasse XC2, XF3.
Pfahl durch verrohrtes Bohren herstellen. Leerbohrung
ausführen.
Bohrgut nach Wahl des AN verwerten.
Verwertung nach Unterlagen des AG nachweisen.
Menge: 115,000 m
Zuordnung: 117

**01.03.0004 Ortbetonbohrpfahl herstellen*Pfahl-DU 120 cm Länge ü. 6-10 m*vertikal bis n=10 StB C30/37, XF3*verrohrt, Leerb. Bohrgut verwerten**
StL-Nr. 22411771095322021
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil 'Behelfspfeiler in Achse 30'
Pfahldurchmesser = 120 cm.
Pfahllänge über 6,00 bis 10,00 m.
Neigung vertikal bis n = 10.
Baustoff = Stahlbeton, Druckfestigkeitsklasse C 30/37,
Expositionsklasse XC2, XF3.
Pfahl durch verrohrtes Bohren herstellen. Leerbohrung
ausführen.
Bohrgut nach Wahl des AN verwerten.
Verwertung nach Unterlagen des AG nachweisen.
Menge: 80,000 m
Zuordnung: 117

**01.03.0005 Betonstahl einbauen**
StL-Nr. 22211821399
Betonstahl entsprechend statischen und konstruktiven
Erfordernissen einbauen.
Bauteil 'Ortbetonbohrpfahl'
Stahlsorte 'B500B'
Menge: 11,000 t
Zuordnung: 118

**01.03.0006 Pfahlkopf herrichten*Ortbetonbohrpfahl Pfahl-DU 120 cm*Abbruch verwerten**
StL-Nr. 224117755911204
Pfahlkopf für den Anschluss der Pfahlkopfplatte bzw.
des an den Pfahl anschließenden Bauteils herrichten.
Freigelegte Bewehrung richten.
Bauteil 'Behelfspfeiler in Achse 20 und 30'
Pfahl = Ortbetonbohrpfahl.
Pfahldurchmesser = 120 cm.
Abbruchgut nach Wahl des AN verwerten.
Menge: 26,000 St
Zuordnung: 117

**01.03.0007 Integritätsprüf. v. Pfählen durchf.*Bohrpfahl Pfahl-DU 120 cm*vertikal**
StL-Nr. 2241179159181
Low-Strain-Integritätsprüfung von Pfählen nach Unterlagen des AG gemäß "Empfehlungen für statische und dynamische Pfahlprüfungen" der Deutschen Gesellschaft für
Geotechnik durchführen. Pfähle für Prüfung vorbereiten.
Bauteil 'Behelfspfeiler in Achse 20 und 30'
Pfahl = Ortbetonbohrpfahl.
Pfahldurchmesser = 120 cm.
Neigung vertikal.
Menge: 6,000 St
Zuordnung: 117

**01.03.0008 Integritätsprüf. v. Pfählen durchf.*Bohrpfahl Pfahl-DU 120 cm*vertikal bis n=10**
StL-Nr. 2241179159182
Low-Strain-Integritätsprüfung von Pfählen nach Unterlagen des AG gemäß "Empfehlungen für statische und dynamische Pfahlprüfungen" der Deutschen Gesellschaft für
Geotechnik durchführen. Pfähle für Prüfung vorbereiten.
Bauteil 'Behelfspfeiler in Achse 20 und 30'
Pfahl = Ortbetonbohrpfahl.
Pfahldurchmesser = 120 cm.
Neigung vertikal bis n = 10.
Menge: 20,000 St
Zuordnung: 117

*Hinweis*
Gründung der Behelfswiderlager in Achse 10' südlich und
Achse 40' nördlich vom MLK.

**01.03.0009 Geräteeinsatz für Pfähle Ebene herst/bes.**
StL-Nr. 2241177059902
Geräte für das Herstellen von Pfählen nach Unterlagen
des AG einsetzen. Der Einsatz umfasst das einmalige
Aufstellen und Abbauen sowie das Umsetzen im Bereich
des Bauteils.
Bauteil 'Behelfswiderlager und -flügel, Achse 10 und
40'
Einsatz 'für Einbringen der Pfähle, Stahlträger'
Arbeitsebene herstellen und beseitigen.
Menge: 2,000 St
Zuordnung: 117

**01.03.0010 Träger f. Gründung liefern HEB360+240, S235**
Träger entsprechend statischen und konstruktiven
Erfordernissen nach Unterlagen des AG liefern.
Bauteil: Trägerpfahl für Behelfswiderlager und
-flügelwände.
Profile:
- HEB 360 für Widerlager und
- HEB 240 für Flügelwände
Stahlsorte: Baustahl S235
Menge: 40,000 t

**01.03.0011 Austauschbohrung herstellen*DU 90 cm Länge ü. 3-6 m*vertikal Bohrgut verwerten verrohrt**
StL-Nr. 22411793093211901
Austauschbohrung zum Austausch des vorhandenen Bodens
nach Unterlagen des AG herstellen. Bohrloch verfüllen.
Homogenbereiche nach Unterlagen des AG.
Austauschbohrung 'Trägerpfahl für Behelfswiderlager'
Bohrdurchmesser = 90 cm.
Länge über 3,00 bis 6,00 m.
Neigung vertikal.
Bohrgut nach Wahl des AN verwerten.
Verwertung nach Unterlagen des AG nachweisen.
Verfüllung 'bis GOK mit Sand,
oberhalb der Fußausbildung mit Beton,
Beton wird gesondert vergütet'
Bohrung durch verrohrtes Bohren herstellen.
Menge: 140,000 m
Zuordnung: 117

**01.03.0012 Hindernis durchfahren (Zul.) Bohrl. ü. 1-2 m*Bereich ü. 2-4 m**
StL-Nr. 224117935993299
Hindernis nach Unterlagen des AG durchfahren. Vergütet
wird der Mehraufwand für das Durchfahren eines Hindernisses gegenüber dem Herstellen in Lockergestein. Abgerechnet wird die durchbohrte Länge des Hindernisses.
Durchfahren bei 'bei Austauschbohrung'
Hindernis 'verdämmter RW-Kanal DN 1.000'
Zu durchbohrende Hindernisstärke über 1,00 bis 2,00 m.
Hindernisbereich über 2,00 bis 4,00 m Tiefe.
Zulage zu OZ '01.03.0011'
Menge: 3,000 m
Zuordnung: 117

**01.03.0013 Austauschbohrung herstellen*DU 70 cm Länge ü. 3-6 m*vertikal Bohrgut verwerten verrohrt**
StL-Nr. 22411793091211901
Austauschbohrung zum Austausch des vorhandenen Bodens
nach Unterlagen des AG herstellen. Bohrloch verfüllen.
Homogenbereiche nach Unterlagen des AG.
Austauschbohrung 'Trägerpfahl für Behelfsflügelwände'
Bohrdurchmesser = 70 cm.
Länge über 3,00 bis 6,00 m.
Neigung vertikal.
Bohrgut nach Wahl des AN verwerten.
Verwertung nach Unterlagen des AG nachweisen.
Verfüllung 'bis GOK mit Sand,
oberhalb der Fußausbildung mit Beton,
Beton wird gesondert vergütet'
Bohrung durch verrohrtes Bohren herstellen.
Menge: 70,000 m
Zuordnung: 117

**01.03.0014 Unbewehrten Beton herstellen X0*Ohne Schalung**
StL-Nr. 222118338991010
Unbewehrten Beton nach Unterlagen des AG herstellen.
Beton 'Trägerpfahl für Behelfswiderlager und
-flügelwände'
Druckfestigkeitsklasse 'C20/25'
Expositionsklasse X0.
Beton ohne Schalung herstellen.
Menge: 90,000 m3
Zuordnung: 118

**01.03.0015 Trägerpfahl einbr. WL L=6-10m, vertikal, Profilst.S235**
Trägerpfahl entsprechend statischen und konstruktiven
Erfordernissen nach Unterlagen des AG herstellen und
einbringen.
Abgerechnet wird nach vereinbarter Länge
von GOK bis zum Pfahlfuß (UK-Träger).
Herrichten des Pfahlkopfes und die Durchführung von
Probebelastungen werden nicht gesondert vergütet.
Bauteil: Trägerpfahl für Behelfswiderlager.
Pfahllänge über 6,00 bis 10,00 m.
Neigung: vertikal.
Baustoff: HEB 360, S 235 JR.
Pfahl einbringen nach Wahl des AN
Einbringhilfe Austauschbohrung wird gesondert vergütet.
Träger einschließlich Betonfuß auf 1,00 m unter GOK
abtrennen.
Abgetrennten Stahl der Verwertung
nach Wahl des AN zuführen.
Menge: 96,000 m
Zuordnung: 117

**01.03.0016 Trägerpfahl einbr. Flügel L=6-10m, vertikal, Profilst.S235**
Trägerpfahl entsprechend statischen und konstruktiven
Erfordernissen nach Unterlagen des AG herstellen und
einbringen.
Abgerechnet wird nach vereinbarter Länge
von GOK bis zum Pfahlfuß (UK-Träger).
Herrichten des Pfahlkopfes und die Durchführung von
Probebelastungen werden nicht gesondert vergütet.
Bauteil: Trägerpfahl für Behelfsflügelwände.
Pfahllänge über 6,00 bis 10,00 m.
Neigung: vertikal.
Baustoff: HEB 260, S 235 JR.
Pfahl einbringen nach Wahl des AN
Einbringhilfe Austauschbohrung wird gesondert vergütet.
Träger auf 1,00 m unter GOK abtrennen.
Abgetrennten Stahl der Verwertung
nach Wahl des AN zuführen.
Menge: 54,000 m
Zuordnung: 117

**01.03.0017 Ausfachung WL herstellen Holzbohlen, Ausf. ausbauen**
Ausfachung der Gründungsträger
entsprechend statischen und konstruktiven
Erfordernissen
nach Unterlagen des AG herstellen.
Abgerechnet wird nach Länge in der Wandachse,
horizontal, multipliziert mit der Höhe zwischen GOK und
UK-Behelfswiderlager.
Trägerabstand: über 1,50 bis 2,00 m
Ausfachung mit Holzbohlen und
mit vertikalem Verband,
vertikaler Verband wird gesondert vergütet.
Ausfachung ausbauen und entfernen.
Menge: 55,000 m2
Zuordnung: 117

**01.03.0018 Aussteifung f. Verbau herst Trägerbohlwand, S235 Behelfskonstr.**
Aussteifung als vertikalen Verband
entsprechend statischen und konstruktiven
Erfordernissen
nach Unterlagen des AG herstellen.
Aussteifung für Trägerbohlwand.
Profil: mind. U 120,
Stahlsorte: S 235.
Aussteifung als Behelfskonstruktion ausbilden,
vorhalten, unterhalten, ausbauen und beseitigen.
Menge: 1,000 t
Zuordnung: 117

**01.03.0019 Ausfachung WL+Flü. herstellen Holzbohlen, Ausf. ausbauen**
Ausfachung der Gründungsträger
entsprechend statischen und konstruktiven
Erfordernissen
nach Unterlagen des AG herstellen.
Abgerechnet wird nach Länge in der Wandachse,
horizontal, multipliziert mit der Höhe zwischen GOK und
UK-Widerlager/UK-Flügel der Behelfswiderlager.
Trägerabstand:
- 2,35 m Widerlager und
- 2,00 m Flügelwand
Ausfachung mit Holzbohlen.
Ausfachung ausbauen und entfernen.
Menge: 85,000 m2
Zuordnung: 117

**01.03.0020 Rundstahlanker einbauen B500B,. L=8m**
Rundstahlanker nach Unterlagen des AG, statischen
und konstruktiven Erfordernissen einbauen und
anspannen.
Einschl. konstruktions- oder gerätebedingt notwendiger
Unterstützungskonstruktionen.
Lieferungs- und gerätebedingte Stöße herstellen.
vorderer Anschluss: im Widerlagerfundament.
hinterer Anschluss:
an Ankertafel aus Spundwandprofilen.
Herstellen der Ankerwand und
Ankeranschlusskonstruktion werden gesondert vergütet.
Stahlsorte des Ankers: B500B
Bemessungswert der Beanspruchung mind. 200 kN,
Ankerlänge: 8 m, zzgl. Verankerungskonstruktionen,
Ankerneigung: 3 Grad fallend.
Erforderliche Erdarbeiten ausführen.
Menge: 4,000 St

**01.03.0021 Ankertafel a.Stahlsp.bohlen herst. S240GP, 1,80x3,00m, Gurt 2U-Profile**
Ankertafel aus Stahlspundbohlen für Verankerung
gemäß statischen und konstruktiven Erfordernissen
herstellen.
Der Ankertafelgurt und alle erforderlichen
Anschlusselemente des Gurtes an die Tafel werden nicht
gesondert vergütet.
Säubern der Arbeitsebene, Wasserhaltung und
Erdarbeiten werden nicht gesondert vergütet.
Stahlsorte S240GP.
Größe der Tafel: 1,80 x 3,00 m
Bemessungswert der Beanspruchung des anzuschließenden
Ankers über 200 bis 300 kN.
Ankertafelgurt 2 x U-Profil in S235JR.
Menge: 4,000 St

**01.03.0022 Hint.Anschlkstr Rundstahlank.herst. A'wand.Gurtanschl. Anker oberh. GW**
Ankeranschluss an die Ankertafel gemäß Unterlagen des
AG,
statischen und konstruktiven Erfordernissen herstellen
und einbauen.
Durchdringungsfenster herstellen.
Hilfskonstruktionen auf- und abbauen.
Säubern der Arbeitsebene, Wasserhaltung und
Erdarbeiten werden nicht gesondert vergütet.
Anschluss an Gurtung der Ankerwand,
Ausführung nach Wahl des AN
Verankerungsabstand ca. 7,40 m,
Bemessungswert der Beanspruchung: 200 bis 300 kN/Anker.
Menge: 4,000 St

**01.03.0023 Rundstahlanker einbauen B500B,. L=14,0m**
Rundstahlanker nach Unterlagen des AG, statischen
und konstruktiven Erfordernissen einbauen und
anspannen.
Einschl. konstruktions- oder gerätebedingt notwendiger
Unterstützungskonstruktionen.
Lieferungs- und gerätebedingte Stöße herstellen.
vorderer und hinterer Anschluss: an Flügelwand aus
Stahlbeton.
Herstellen der Ankeranschlusskonstruktion wird
gesondert vergütet.
Stahlsorte des Ankers: B500B
Bemessungswert der Beanspruchung mind. 300 kN,
Ankerlänge: 14,00 m, zzgl. Verankerungskonstruktionen,
Ankerneigung: horizontal.
Erforderliche Erdarbeiten ausführen.
Menge: 7,000 St

**01.03.0024 Vord.Anschlkstr Rundstahlank.herst. Spundwandanschl. Geschr.u.geschw.**
Ankeranschluss an die zu verankernde Wand
nach Unterlagen des AG, statischen und konstruktiven
Erfordernissen herstellen und einbauen.
Durchdringungsfenster herstellen.
Hilfskonstruktionen auf- und abbauen.
Säubern der Arbeitsebene, Wasserhaltung und Erdarbeiten
werden nicht gesondert vergütet.
Ankeranschluss an Flügelwand aus Stahlbeton.
Ausführung als geschraubte und geschweißte
Konstruktion.
Bemessungswert der Beanspruchung in 270 kN.
Menge: 7,000 St

#### Unterabschnitt 01.04 Gerüste, Behelfskonstruktionen

**01.04.0001 Arbeitsgerüst herstellen Brücke**
StL-Nr. 22211630610000000
Arbeitsgerüste, einschließlich ggf. erforderlicher
Gründung sowie ggf. erforderlicher Treppentürme und
weiterer Leitergänge, nach statischen, konstruktiven
und sicherheitstechnischen Erfordernissen herstellen
und beseitigen, für den Zeitraum der eigenen Leistung
vorhalten und unterhalten.
Einsatzort = Brücke.
Menge: 1,000 Psch
Zuordnung: 116

**01.04.0002 Traggerüst herstellen**
StL-Nr. 222116106099000
Traggerüst der Bemessungsklasse B für gesamtes Bauwerk
nach statischen, konstruktiven und sicherheitstechnischen Erfordernissen herstellen, vorhalten, unterhalten
und beseitigen.
Gerüst 'als Schalwagen für die Herstellung von
Fahrbahnplatte und Kappen des Verbundüberbaus.
Die Traggerüstesherstellung hat abschnittsweise zu
erfolgen.
Einschließlich Umsetzen des Traggerüstes.'
Einrichtungen 'für die Verkehrssicherrung auf dem MLK
sind vorzusehen'
Menge: 1,000 Psch
Zuordnung: 116

**01.04.0003 Absturzsicherg. vorh.+rückb. temp. Flügelwände**
Bauzeitliche vertikale Schutzeinrichtungen
einschließlich Verankerungen, nach statischen,
konstruktiven und sicherheitstechnischen Erfordernissen
herstellen und beseitigen,
für den Zeitraum der eigenen Leistung vorhalten und
unterhalten.
Art, Zweck und geometrische Abmessung nach
bauablaufbedingten Erfordernissen des AN.
Einsatzort: temporäre Flügelwände und Dammabfangung
im Bereich der Umfahrung,
Ausführung in Teillängen nach Unterlagen des AG.
Schutzeinrichtung: Baugeländer,
Höhe 1.200 mm, 3 Holme und Fußbohle.
Geländer auf ganzer Höhe verkleiden,
Geländerverankerung und Material nach Wahl des AN.
Montage und Demontage gemäß Baufortschritt und
Erfordernis.
Menge: 85,000 m

#### Unterabschnitt 01.05 Unterbauten, Stahlbeton

**01.05.0001 Beton f. Sauberkeitsschicht herst.*X0 Dicke min. 10 cm**
StL-Nr. 2221183289101
Beton für Sauberkeitsschicht einschließlich ggf. erforderlicher Schalung nach Unterlagen des AG herstellen.
Ggf. erforderliche Schalung vorhalten und beseitigen.
Druckfestigkeitsklasse 'C20/25'
Expositionsklasse X0.
Dicke min. 10 cm.
Menge: 270,000 m2
Zuordnung: 118

**01.05.0002 Bew. Beton einschl. Schalung herst.*Stahlbeton C30/37*XC2 und XA1**
StL-Nr. 22211831391420000
Bewehrten Beton einschließlich Schalung nach Unterlagen
des AG herstellen. Schalung vorhalten und beseitigen.
Bewehrung und Traggerüst der Bemessungsklasse B werden
gesondert vergütet.
Bauteil 'Pfahlkopfplatte Behelfswiderlager, Achse 10 u.
40'
Art der Verwendung = Stahlbeton.
Druckfestigkeitsklasse C30/37.
Expositionsklasse XC2 und XA1.
Menge: 50,000 m3
Zuordnung: 118

**01.05.0003 Bew. Beton einschl. Schalung herst.*Stahlbeton C30/37*XC2 und XA1**
StL-Nr. 22211831391420000
Bewehrten Beton einschließlich Schalung nach Unterlagen
des AG herstellen. Schalung vorhalten und beseitigen.
Bewehrung und Traggerüst der Bemessungsklasse B werden
gesondert vergütet.
Bauteil 'Pfahlkopfplatte Behelfspfeiler, Achse 20 u.
30'
Art der Verwendung = Stahlbeton.
Druckfestigkeitsklasse C30/37.
Expositionsklasse XC2 und XA1.
Menge: 215,000 m3
Zuordnung: 118

**01.05.0004 Betonstahl einbauen**
StL-Nr. 22211821399
Betonstahl entsprechend statischen und konstruktiven
Erfordernissen einbauen.
Bauteil 'Pfahlkopfplatten der WL, Flügel und Pfeiler'
Stahlsorte 'B500B'
Menge: 30,000 t
Zuordnung: 118

**01.05.0005 Bew. Beton einschl. Schalung herst.*Stahlbeton C30/37*XC2 und XA1 Schaltafeln**
StL-Nr. 22211831391420100
Bewehrten Beton einschließlich Schalung nach Unterlagen
des AG herstellen. Schalung vorhalten und beseitigen.
Bewehrung und Traggerüst der Bemessungsklasse B werden
gesondert vergütet.
Bauteil 'Widerlage-/Flügelwände, Achse 10 u. 40'
Art der Verwendung = Stahlbeton.
Druckfestigkeitsklasse C30/37.
Expositionsklasse XC2 und XA1.
Sichtflächenschalung = Schaltafeln.
Menge: 240,000 m3
Zuordnung: 118

**01.05.0006 Betonstahl einbauen**
StL-Nr. 22211821399
Betonstahl entsprechend statischen und konstruktiven
Erfordernissen einbauen.
Bauteil 'Widerlage-/Flügelwände, Achse 20 u. 30'
Stahlsorte 'B500B'
Menge: 35,000 t
Zuordnung: 118

**01.05.0007 Bew. Beton einschl. Schalung herst.*Stahlbeton C30/37*XC2 und XA1 Schaltafeln**
StL-Nr. 22211831391420100
Bewehrten Beton einschließlich Schalung nach Unterlagen
des AG herstellen. Schalung vorhalten und beseitigen.
Bewehrung und Traggerüst der Bemessungsklasse B werden
gesondert vergütet.
Bauteil 'Wandscheiben Behelfspfeiler, Achse 20 u. 30'
Art der Verwendung = Stahlbeton.
Druckfestigkeitsklasse C30/37.
Expositionsklasse XC2 und XA1.
Sichtflächenschalung = Schaltafeln.
Menge: 115,000 m3
Zuordnung: 118

**01.05.0008 Betonstahl einbauen**
StL-Nr. 22211821399
Betonstahl entsprechend statischen und konstruktiven
Erfordernissen einbauen.
Bauteil 'Wandscheiben Behelfspfeiler, Achse 20 u. 30'
Stahlsorte 'B500B'
Menge: 18,000 t
Zuordnung: 118

**01.05.0009 Bew. Beton einschl. Schalung herst.*Stahlbeton C30/37*XF4, XC4, XD3*Schaltafeln Besenstrich**
StL-Nr. 22211831391449101
Bewehrten Beton einschließlich Schalung nach Unterlagen
des AG herstellen. Schalung vorhalten und beseitigen.
Bewehrung und Traggerüst der Bemessungsklasse B werden
gesondert vergütet.
Bauteil 'Flügelgesims, Behelfswiderlager'
Art der Verwendung = Stahlbeton.
Druckfestigkeitsklasse C30/37.
Expositionsklasse XF4, XC4 und XD3.
Zusätzliche Anforderungen 'Lufporenbildner'
Sichtflächenschalung = Schaltafeln.
Oberfläche mit Besenstrich (Rosshaar) versehen.
Menge: 20,000 m3
Zuordnung: 118

**01.05.0010 Betonstahl einbauen**
StL-Nr. 22211821399
Betonstahl entsprechend statischen und konstruktiven
Erfordernissen einbauen.
Bauteil 'Kappe auf Flügel, Behelfswiderlager'
Stahlsorte 'B500B'
Menge: 2,000 t
Zuordnung: 118

**01.05.0011 Bew. Beton einschl. Schalung herst.*Stahlbeton C35/45**
StL-Nr. 22211831391590009
Bewehrten Beton einschließlich Schalung nach Unterlagen
des AG herstellen. Schalung vorhalten und beseitigen.
Bewehrung und Traggerüst der Bemessungsklasse B werden
gesondert vergütet.
Bauteil 'Lagersockel'
Art der Verwendung = Stahlbeton.
Druckfestigkeitsklasse C35/45.
Expositionsklasse 'XD1, XF2'
Oberfläche 'abreiben'
Menge: 1,200 m3
Zuordnung: 118

*Hinweis*
Die Abrechnung der Stahlgewichte erfolgt nach
Nettogewichten. Öffnungen werden übermessen (nicht
abgezogen).
Alle Aufwendungen für Verbindungsmittel,
Fertigungsstöße, temporäre Verbindungen zum Ausrichten
und Halten, sowie Vormontagen und Montage
(einschließlich Stahlbaumontage und aller
Hilfskonstruktionen sowie Schutz-, Arbeits- und
Traggerüste sowie staubdichte Einhausung mit festem
Boden für den Korrosionsschutz inkl. deren Gründungen
und Rückbau) sind in die nachfolgenden Positionen
einzukalkulieren, einschließlich aller Güteprüfungen
sowie Nachweise. Die Güteprüfungen erfolgen nach
genehmigtem Prüfplan. Vom AN zu vertretende
Wiederholungsprüfungen werden nicht vergütet.
Die Ergebnisse sind unaufgefordert dem AG zu übergeben.
Die Aufarbeitung der Baustellenstöße und die
Ausbesserung von Transport- und Montageschäden ist in
die Einheitspreise einzukalkulieren.
Der Überbau ist in EXC3 nach ZTV-ING Teil 4 zu
fertigen. Für alle Bauteile sind die grundlegenden
Toleranzen und die ergänzenden Toleranzen der Klasse 2
nach DIN EN 1090-2 einzuhalten.
Alle nicht vorgespannten Schraubverbindungen sind mit
bauaufsichtlich zugelassenen Verdrehsicherungen
auszuführen. Die Aufwendungen hierfür sind in die
jeweiligen Positionen einzurechnen.
Die Zwischenlagerung fertiggestellter Bauteile bis zu 6
Monaten im Herstellerwerk vor dem Transport auf die
Baustelle ist in die nachfolgenden Positionen
einzukalkulieren.
Die Trapezsteifen sind in Kantgüte zu bestellen.

#### Unterabschnitt 01.06 Überbau, Stahlbau

*Hinweis*
Die nachfolgend geforderten Z-Güten setzen voraus, dass
die Bleche vor dem Schweißen mit mehr als >100°C
vorgewärmt werden. Falls davon abgewichen wird, ist die
nächsthöhere Z-Güte zu verwenden.
Gemäß ZTV-ING 12-2023 Teil 4-1, Abs.  3 (7) ist für
Flachstähle _15 mm Z15 einzusetzen.

**01.06.0001 Stahlkonstruktion herst. u. mont. Geschweißt*Abr.n.Berechnen**
StL-Nr. 221120112991100
Stahlkonstruktion entsprechend statischen und konstruktiven Erfordernissen nach Unterlagen des AG
einschl. aller Verbindungsmittel herstellen und montieren. Vorbereiten der Stahloberfläche sowie Aufbringen der Beschichtungen werden gesondert vergütet.
Bauteil 'Überbau, TBW Ost'
Stahlsorte 'S355 J2+N '
Konstruktion geschweißt.
Abgerechnet wird nach Masse durch Berechnen.
Menge: 608,000 t
Zuordnung: 120

**01.06.0002 Verwendung Stahl Z15 (Zul)**
Verwendung Stahl Z15 als Zulage vorstehender OZ
"Stahlkonstruktion herst., montieren S355 J2+N -
Überbau Ost".
Menge: 570,000 t

**01.06.0003 Verwendung Stahl Z25 (Zul)**
Verwendung Stahl Z25 als Zulage vorstehender OZ
"Stahlkonstruktion herst., montieren S355 J2+N -
Überbau Ost".
Menge: 23,000 t

**01.06.0004 Einschwimmen Stahlkonstruktion Überbau**
Einschwimmen der Stahlkonstruktion des Überbaus.
Miete für Pontons, Schubschiff und Hafenanlagen sind
einzukalkulieren.
Menge: 1,000 Psch

**01.06.0008 Stahlverbundmittel herst. u.anschw.**
StL-Nr. 22112012299
Stahlverbundmittel zwischen Stahl und Beton entsprechend statischen und konstruktiven Erfordernissen nach
Unterlagen des AG herstellen und anschweißen.
Verbundmittel 'Kopfbolzendübel Fahrbahnplatte und
Einbindebereiche in die Beton-Endquerträger,
TBW Ost'
Stahlsorte 'S235 J2+C450'
Menge: 12,000 t
Zuordnung: 120

**01.06.0009 Mechanische Bearbeitung Lageranschlussflächen**
Mechanische Bearbeitung der Kontaktflächen der oberen
und unteren Ankerplatten im Lageranschlussbereich sowie
der Futter- und Keilplatten und Pressenteller
entsprechend den Anforderungen der Lagerzulassungen
Abrechnung je Lagerpunkt
Menge: 8,000 St

**01.06.0010 Ankerplatte für Lager einbauen*Platte oben**
Ankerplatte aus Stahl für Lager entsprechend statischen
und konstruktiven Erfordernissen nach Unterlagen des
AG und
Ausführungsplanung des AN einbauen.
Korrosionsschutz entsprechend Lager.
Einbau 'Verankerung im Beton der Endquerträger'
Ankerplatte oben.
Plattendicke 'entsprechend statischen und konstruktiven
Erfordernissen, Ankerplatte aus Stahl S355 J2+N,
mechanisch bearbeitet, Kopfbbolzendübel aus Stahl S235
J2+C450'
Menge: 4,000 St

**01.06.0011 Lagerteil einbauen**
Lagerteil einbauen. Bauwerk, Lagerkonstruktion und La-
gerkräfte nach Unterlagen des AG und
Ausführungsplanung des AN.
Korrosionsschutz entsprechend Lager.
Einbau 'Befestigung an Ankerplatte des
Betonendquerträgers'
Lagerteil 'Keilplatte für Lagerpunkte aus Stahl S355
J2+N; mechanisch bearbeitet, entsprechend statischen
und konstruktiven Erfordernissen. Abmessungen des Keils
und der relevanten Fläche nach Aufmaß'
Menge: 4,000 St

**01.06.0012 Lagerteil einbauen**
Lagerteil einbauen. Bauwerk, Lagerkonstruktion und La-
gerkräfte nach Unterlagen des AG und
Ausführungsplanung des AN.
Korrosionsschutz entsprechend Lager.
Einbau 'Befestigung an Stahluntergurt des
Pfeilerquerträgers'
Lagerteil 'Keilplatte für Lagerpunkte aus Stahl S355
J2+N; mechanisch bearbeitet, entsprechend statischen
und konstruktiven Erfordernissen. Abmessungen des Keils
und der relevanten Fläche nach Aufmaß'
Menge: 4,000 St

**01.06.0013 Lagerteil einbauen**
Lagerteil einbauen. Bauwerk, Lagerkonstruktion und La-
gerkräfte nach Unterlagen des AG und
Ausführungsplanung des AN.
Korrosionsschutz entsprechend Lager.
Einbau 'Verankerung im Beton des Endquerträgers'
Lagerteil 'Pressenteller für Pressenpunkte in den
Endauflagerachsen 10 und 40 aus Stahl S355 J2+N;
mechanisch bearbeitet, entsprechend statischen und
konstruktiven Erfordernissen.
einschließlich Befestigung im Beton mit
Kopfbolzendübeln entsprechend statischen und
konstruktiven Erfordernissen,
Kopfbbolzendübel aus Stahl S235 J2+C450'
Menge: 4,000 St

**01.06.0014 Lagerteil einbauen**
Lagerteil einbauen. Bauwerk, Lagerkonstruktion und La-
gerkräfte nach Unterlagen des AG und
Ausführungsplanung des AN.
Korrosionsschutz entsprechend Lager.
Einbau 'Befestigung am Überbau'
Lagerteil 'Pressenteller für Pressenpunkte in den
Pfeilerachsen 20 und 30 aus Stahl S355 J2+N; mechanisch
bearbeitet, entsprechend statischen und konstruktiven
Erfordernissen'
Menge: 4,000 St

*Hinweis*
Hinweis zu den nachfolgenden OZ zum Korrosionsschutz:
Die Kosten für die Ausbesserung des Korrosionsschutzes
im Bereich von Transport- und Montageschäden sind vom
AN zu tragen und werden nicht gesondert vergütet.
Aufgrund der bedingten Begehbarkeit der Stahlhohlkästen
wird eine Beschichtung der Kasteninnenseite vorgesehen
(siehe Nr. 2 des Korrosionsschutzplans Blatt 8).

#### Unterabschnitt 01.07 Überbau, Korrosionsschutz

*Hinweis*
Hinweis:
Der Kantenschutz gemäß ZTV-ING 4-3, Abs. 5.3.3 ist in
die nachfolgenden OZ des Korrosionsschutzes
einzukalkulieren. Es sind die Angaben auf den
entsprechenden Korrosionsschutztabellen (siehe
Unterlagen des AG) zu beachten.

**01.07.0003 Korrosionssch. für Baust.schweißst. Bild A 4.3.4**
Korrosionsschutz für alle Baustellenschweißstöße
(temporärer und endgültiger Schutz) nach
Unterlagen des AG herstellen. Ausführung gemäß ZTV-ING
Teil 4, Abschnitt 3, Anhang A, Tab. A.4.3.2,
Bauteil-Nr. 5.2.2 Nr. 1 und 5.2.3 Nr. 1 und
Korrosionsschutzplan Blatt 8 Nr. 12 (a)/(b)
Ausführung gemäß Bild A 4.3.4.
Menge: 1,000 Psch

**01.07.0004 Stahlfl. mit Korr.schutz versehen*Zwischenreinigung**
Stahlfläche nach Unterlagen des AG mit Korrosionsschutz
versehen. Lt. Tabelle "Korrosionsschutzsysteme" der
ZTV-ING Teil 4, Abschnitt 3, Anhang A. Einschließlich
Oberflächenvorbereitung.
Zu beschichtendes Bauteil 'Sichtflächen/Außenflächen
der Gesamtkonstruktion (außer Deckblechoberseiten)'
Korrosionsschutzsystem Nr. '1 gem. Korrosionsschutzplan
Blatt 8'
Beschichtung 'im Werk aufbringen'
Erforderliche Zwischenreinigungen ausführen.
Menge: 1600,000 m2

**01.07.0005 Stahlfl. mit Korr.schutz versehen*Zwischenreinigung**
Stahlfläche nach Unterlagen des AG mit Korrosionsschutz
versehen. Lt. Tabelle "Korrosionsschutzsysteme" der
ZTV-ING Teil 4, Abschnitt 3, Anhang A. Einschließlich
Oberflächenvorbereitung.
Zu beschichtendes Bauteil 'Innenflächen von dicht
geschweißten geschlossenen Hohlkästen mit bedingter
Begehbarkeit'
Korrosionsschutzsystem Nr. '2 (a) gem.
Korrosionsschutzplan Blatt 8'
Beschichtung 'im Werk aufbringen'
Erforderliche Zwischenreinigungen ausführen.
Menge: 2500,000 m2

**01.07.0006 Stahlfl. mit Korr.schutz versehen*Zwischenreinigung**
Stahlfläche nach Unterlagen des AG mit Korrosionsschutz
versehen. Lt. Tabelle "Korrosionsschutzsysteme" der
ZTV-ING Teil 4, Abschnitt 3, Anhang A. Einschließlich
Oberflächenvorbereitung.
Zu beschichtendes Bauteil 'Berührungsflächen
Stahl / (Frisch-)Beton einschl. Kopfbolzendübel'
Korrosionsschutzsystem Nr. '4 gem. Korrosionsschutzplan
Blatt 8'
Beschichtung 'im Werk aufbringen'
Erforderliche Zwischenreinigungen ausführen.
Menge: 875,000 m2

**01.07.0007 Stahlfl. mit Korr.schutz versehen*Zwischenreinigung**
Stahlfläche nach Unterlagen des AG mit Korrosionsschutz
versehen. Lt. Tabelle "Korrosionsschutzsysteme" der
ZTV-ING Teil 4, Abschnitt 3, Anhang A. Einschließlich
Oberflächenvorbereitung.
Zu beschichtendes Bauteil 'SL-Verbindungen (Schrauben)'
Korrosionsschutzsystem Nr. '13 gem.
Korrosionsschutzplan Blatt 8'
Beschichtung 'im Werk und auf der Baustelle aufbringen'
Erforderliche Zwischenreinigungen ausführen.
Menge: 1,000 Psch

**01.07.0009 Stahlfl. mit Korr.schutz versehen*Zwischenreinigung**
Stahlfläche nach Unterlagen des AG mit Korrosionsschutz
versehen. Lt. Tabelle "Korrosionsschutzsysteme" der
ZTV-ING Teil 4, Abschnitt 3, Anhang A. Einschließlich
Oberflächenvorbereitung.
Zu beschichtendes Bauteil 'Zugangstüren'
Korrosionsschutzsystem Nr. '11 gem.
Korrosionsschutzplan Blatt 8'
Beschichtung 'im Werk'
Erforderliche Zwischenreinigungen ausführen.
Menge: 1,000 Psch

**01.07.0010 Stahlfl. mit Korr.schutz versehen*Zwischenreinigung**
Stahlfläche nach Unterlagen des AG mit Korrosionsschutz
versehen. Lt. Tabelle "Korrosionsschutzsysteme" der
ZTV-ING Teil 4, Abschnitt 3, Anhang A. Einschließlich
Oberflächenvorbereitung.
Zu beschichtendes Bauteil 'Innen- und Außenflächen der
gusseisernen Abflussrohre und Formstücke einschl.
Zubehörteile'
Korrosionsschutzsystem Nr. '6, 7 gem.
Korrosionsschutzplan Blatt 8'
Beschichtung 'im Werk'
Erforderliche Zwischenreinigungen ausführen.
Menge: 1,000 Psch

**01.07.0011 Kennzeichnung Korrosionsschutz**
Kennzeichnung Korrosionsschutz
Anlegen von Schriftfeldern am Überbau
gemäß ZTV-ING, Teil 4, Abschnitt 3, 6.7
Inhalt:
- Korrosionsschutzsysteme
- Hersteller
- Datum der Ausführung
Ort der Kennzeichnung nach Abstimmung mit AG.
Menge: 1,000 St

**01.07.0012 Kennzeichnung Achsen**
Kennzeichnung der Achsen und Querschotte
gemäß ZTV-ING, Teil 4, Abschnitt 3, 6.7(2) und
Unterlagen AG.
Inhalt: Nummerierung der Achsen (Querschotte)
Menge: 1,000 Psch

**01.07.0013 Kontrollflächen anlegen**
Anlegen von Kontrollflächen für den Korrosionsschutz
Gemäß ZTV-ING, Teil 4, Abschnitt 3, 6.6.
Art und Lage der Kontrollflächen nach Abstimmung mit
AG.
Größe der Kontrollfläche in der Regel 1,0 m breit.
Menge: 1,000 Psch

**01.07.0014 Musterbeschichtungen herstellen**
Musterbeschichtung für d. Festlegung d. Farbtons d.
letzten Deckbeschichtung herstellen. Größe 1 qm.
Die Musterbeschichtungen sind an Stahlblechtafeln
herzustellen u. auf d. Baustelle zur Bemusterung
aufzustellen, vorzuhalten u. nach erfolgter
Besichtigung wieder abzubauen. Vorhaltezeit ca. 4
Wochen.
Menge: 1,000 Psch

**01.07.0015 Abnahmeprüfzeugnis Beschicht.st.**
Abnahmeprüfzeugnis nach 3.2 nach DIN EN 10204 für
sämtliche Beschichtungsstoffe liefern.
Für das Abnahmeprüfzeugnis 3.2 hat der Auftragnehmer
eine vom Auftraggeber anerkannte Prüfstelle rechtzeitig
zu beauftragen, um die Prüfungen an den
Beschichtungsstoffen von jenen Chargen durchzuführen,
von denen die Lieferung erfolgt. Werden mehrere Chargen
für den vorgesehenen Zweck gefertigt, so ist mit dem AG
zu vereinbaren, an welchen Chargen die Prüfungen
durchgeführt werden. Nach ZTV-ING Teil 4, Abschnitt 3,
9.1.2(1) sind die Abnahmeprüfzeugnisse 3.2 für
höchstens drei Chargen zu liefern.
Menge: 1,000 Psch

#### Unterabschnitt 01.08 Überbau, Stahlbeton

**01.08.0001 Bew. Beton einschl. Schalung herst.*Stahlbeton C35/45*Bretter ungehob. Parallel Achse*Absch. + glätten**
StL-Nr. 22211831391599263
Bewehrten Beton einschließlich Schalung nach Unterlagen
des AG herstellen. Schalung vorhalten und beseitigen.
Bewehrung und Traggerüst der Bemessungsklasse B werden
gesondert vergütet.
Bauteil 'Überbau, Verbundplatte,
Herstellung abschnittsweise'
Art der Verwendung = Stahlbeton.
Druckfestigkeitsklasse C35/45.
Expositionsklasse 'XD1, XF2'
Zusätzliche Anforderungen 'WA'
Sichtflächenschalung = Ungehobelte Bretter gleichen
Querschnitts mit profilierten Seiten (Nut und Feder o-
der dgl.).
Schalungsverlauf parallel zur Achse.
Oberfläche maschinell abscheiben und glätten.
Menge: 980,000 m3
Zuordnung: 118

**01.08.0002 Betonstahl einbauen**
StL-Nr. 22211821399
Betonstahl entsprechend statischen und konstruktiven
Erfordernissen einbauen.
Bauteil 'Überbau, Verbundplatte inkl. Endquerträger,
Herstellung abschnittsweise'
Stahlsorte 'B500B'
Menge: 235,000 t
Zuordnung: 118

*Hinweis*
Die Erschwernisse infolge der in die EQT einbindenden
Stahlbauteile (Hauptträger und Lager/Pressenplatten)
sind in die beiden nachfolgenden OZ einzukalkulieren.

**01.08.0003 Bew. Beton einschl. Schalung herst.*Stahlbeton C35/45*Bretter eins.geh. Parallel Achse*Absch. + glätten**
StL-Nr. 22211831391599363
Bewehrten Beton einschließlich Schalung nach Unterlagen
des AG herstellen. Schalung vorhalten und beseitigen.
Bewehrung und Traggerüst der Bemessungsklasse B werden
gesondert vergütet.
Bauteil '= Endquerträger Achse 10 und 40,
STRASSENBRÜCKE ÜBERBAU OST'
Art der Verwendung = Stahlbeton.
Druckfestigkeitsklasse C35/45.
Expositionsklasse 'XD1, XF2'
Zusätzliche Anforderungen 'WA'
Sichtflächenschalung = Einseitig gehobelte Bretter
gleichen Querschnitts mit profilierten Seiten (Nut und
Feder oder dgl.).
Schalungsverlauf parallel zur Achse.
Oberfläche maschinell abscheiben und glätten.
Menge: 63,000 m3
Zuordnung: 118

**01.08.0004 Betonstahl einbauen**
StL-Nr. 22211821399
Betonstahl entsprechend statischen und konstruktiven
Erfordernissen einbauen.
Bauteil 'Endquerträger Achse 10 und 40'
Stahlsorte 'B500B'
Menge: 6,000 t

**01.08.0005 Bew. Beton einschl. Schalung herst. Kappe*Stahlbeton*C30/37 XF4, XC4, XD3*Besenstrich**
StL-Nr. 22211831351449901
Bewehrten Beton einschließlich Schalung nach Unterlagen
des AG herstellen. Schalung vorhalten und beseitigen.
Bewehrung und Traggerüst der Bemessungsklasse B werden
gesondert vergütet.
Bauteil = Kappe.
Art der Verwendung = Stahlbeton.
Druckfestigkeitsklasse C30/37.
Expositionsklasse XF4, XC4 und XD3.
Zusätzliche Anforderungen 'Luftporenbildner'
Sichtflächenschalung 'glatte, saugende Schalung'
Oberfläche mit Besenstrich (Rosshaar) versehen.
Menge: 140,000 m3
Zuordnung: 118

**01.08.0006 Betonstahl einbauen**
StL-Nr. 22211821399
Betonstahl entsprechend statischen und konstruktiven
Erfordernissen einbauen.
Bauteil 'Kappe auf Überbau'
Stahlsorte 'B500B'
Menge: 18,000 t
Zuordnung: 118

**01.08.0007 Kabelschutzrohr in Bauwerk verlegen*PP-Rohr innen glatt Länge ü.0,25-0,5m**
StL-Nr. 22113416590210920
Kabelschutzrohr in Bauwerk vor dem Betonieren nach Un-
terlagen des AG verlegen, gegen Aufschwimmen sichern
und Stöße dichten. Bögen, Passstücke, Tropfmanschetten,
bewegliche Rohrverbindungen an den Bewegungsfugen und
Abschlusskappen werden nicht gesondert vergütet.
Kabelschutzrohr 'endlos DN 75
einschließlich der Rohrverbindung,
Bauteil: TBW Ost, Randkappe'
Rohr aus PP.
Innenwand = glatt.
Gesamtdehnweg des Bauwerks am Einbauort 'WL:
in Achse 10 = 200 mm und
in Achee 40 = 100 mm'
Bewegliche Rohrverbindungen über 0,25 bis 0,50 m lang.
Menge: 125,000 m
Zuordnung: 134

**01.08.0008 Verankerung einbauen*Lärmschutzwand Stahl, n.rostend*Einsetzen**
StL-Nr. 224121528921001
Verankerung aus Stahl entsprechend statischen und
konstruktiven Erfordernissen nach Unterlagen des AG
einbauen.
Einbauort 'Kappe auf Überbau und Flügel'
Verankerung für Lärmschutzwand.
Baustoff der Ankerteile und Verbindungsmittel aus
nichtrostendem Stahl, Stahlsorte A4 oder A5 bzw.
Werkstoff-Nr. 1.4401 oder 1.4571.
Verankerung vor dem Betonieren einsetzen.
Menge: 62,000 St
Zuordnung: 121

**01.08.0009 Messbolzen des AG einbauen Kappe*DU 10 - 20 mm L 20 - 40 mm*Vertikal Mörtel**
StL-Nr. 224121976511201
Messbolzen des AG einbauen.
Einbauort = Kappe.
Schaftdurchmesser 10 bis 20 mm.
Schaftlänge 20 bis 40 mm.
Einbau vertikal.
Bolzen in Bohrungen einsetzen. Bohrungen herstellen und
mit Mörtel verfüllen.
Menge: 14,000 St
Zuordnung: 121

#### Unterabschnitt 01.09 BW-Entwässerung

**01.09.0001 Brückenablauf in Betonbauteil einb.*Rost 300 x 500 mm dämpfende Einlage*senkr. Abgang 150 Verschraubung**
StL-Nr. 221111214930122
Brückenablauf aus Gusseisen mit Sickerschlitzen in Be-
tonbauteil nach Unterlagen des AG einbauen. Dichtungsschicht anschließen. Sickerschicht aus kunstharzgebundenem Einkornbeton 8-16 mm rundum einbauen.
Einbauort 'Fahrbahnnplatte des Verbundüberbaus,
gem. RiZ-ING "Was 1"'
Rost 300 x 500 mm.
Ablauf mit dämpfender Einlage.
Unterteil mit senkrechtem Abgang, DN/ID 150.
Rostverriegelung durch Verschraubung.
Menge: 8,000 St
Zuordnung: 111

**01.09.0002 Tropftülle einbauen nach WAS 11**
StL-Nr. 22111122901
Tropftülle mit Sickerschicht und Lochblechabdeckung im
Überbau nach Unterlagen des AG einbauen.
Ausführung nach Richtzeichnung Was 11.
Menge: 8,000 St
Zuordnung: 111

**01.09.0003 Gusseisernes Anschlussrohr einbauen DN/ID 150*Länge bis 50 cm**
StL-Nr. 2211113141190
Gusseisernes Anschlussrohr für Brückenablauf aus muffenlosen Rohren und Formstücken einschließlich Verankerungen, ggf. Aufhängungen und Anschluss nach Unterlagen
des AG einbauen.
Rohr DN/ID 150.
Länge bis 50 cm.
Korrosionsschutz 'wird gesondert vergütet'
Menge: 8,000 St
Zuordnung: 111

**01.09.0004 Gusseiserne Rohrleitung herstellen Überbau*DN/ID 250 Ankerschienen**
StL-Nr. 2211113091391
Gusseiserne Rohrleitung für Brückenentwässerung aus
muffenlosen Rohren und Formstücken einschließlich Reinigungsöffnungen, Verankerungen, Aufhängungen, Aussteifungen, Unterstützungen und Anschlüssen entsprechend
statischen und konstruktiven Erfordernissen nach Unterlagen des AG herstellen. Abgerechnet wird nach Länge in
der Achse der Rohrleitung.
Einbauort = Überbau.
Rohr DN/ID 250.
Korrosionsschutz 'wird gesondert vergütet'
Ankerschienen aus nichtrostendem Stahl der Werkstoff-
Nr. 1.4401 oder 1.4571 einbauen.
Menge: 110,000 m
Zuordnung: 111

**01.09.0005 Vogel-Vergrämung auf Leitung, Bereich Wege**
Vogelabwehrspitzen auf Entwässerungslängsleitung
befestigen.
Ausführung: 4-reihig.
Aus nichtrostendem Stahl, Werkstoff-Nr. 1.4301.
System aus V-förmig angeordneten Edelstahlstäben
Länge der Spikes mind. 11 cm
auf einer Edelstahlplatte befestigt.
Länge der Platte entsprechend der Örtlichkeit kürzen.
Vogelabwehrsystem auf Entwässerungsrohr mit uv- und
temperaturbeständigem Kleber befestigen.
Ausführung in Teillängen, im Bereich der querenden
Wege.
Menge: 13,000 m

**01.09.0006 Elastische Rohrverbindung einbauen Leitung Guss Dehnweg 100 mm**
StL-Nr. 2211113391903
Elastische Rohrverbindung aus Elastomer mit Spiralverstärkung und ggf. Sicherung gegen Durchhang nach
Unterlagen des AG einbauen.
Einbau in Gussleitung.
Für Rohr DN/ID '250'
Gesamtdehnweg des Bauwerkes am Einbauort ca. 100 mm.
Menge: 1,000 St
Zuordnung: 111

**01.09.0007 Rohrdurchführung herstellen Faserzement ohne Dichtung**
StL-Nr. 221111354991910
Rohrdurchführung mit Mantelrohr nach Unterlagen des AG
herstellen.
Einbauort 'Endquerträger in Achse 40'
Mantelrohr 'di 350 mm'
Mantelrohr aus Faserzement.
Außendurchmesser '274 mm'
Rohrdurchführung ohne Abdichtung.
Menge: 1,000 St
Zuordnung: 111

**01.09.0008 Rohrdurchführung herstellen Kammerwand Faserzement Nichtrost. Stahl**
StL-Nr. 221111354191920
Rohrdurchführung mit Mantelrohr nach Unterlagen des AG
herstellen.
Einbauort = Kammerwand.
Mantelrohr 'di 350 mm'
Mantelrohr aus Faserzement.
Außendurchmesser '274 mm'
Rohrdurchführung mit Dichtungseinsatz aus Elastomer und
nichtrostendem Stahl Werkstoffnummer 1.4401 bzw.
1.4571.
Menge: 1,000 St
Zuordnung: 111

**01.09.0009 Leitungsgraben herstellen eing. verd. Boden*Tiefe bis 1,25 m*lag.i./verd. Aushub verwerten*Abr. senkrecht**
StL-Nr. 22410820711902021
Leitungsgraben profilgerecht herstellen. Straßenaufbruch wird gesondert vergütet.
In eingebautem und verdichtetem Boden.
Grabentiefe bis 1,25 m.
Breite der Grabensohle 'für Rohr DN 250'
Aushub zur Wiederverwendung innerhalb der Baustelle
lagern, nach Verlegen der Leitung in Graben
einschließlich Leitungszone einbauen und verdichten
einschl. ggf. erforderlicher Wasserzugabe.
Zum Verfüllen nicht verwendeten Aushub nach Wahl des AN
verwerten.
Abrechnung mit senkrechten Wänden. Grabenbreite
nach DIN 18 300 ohne Berücksichtigung eines Verbaus.
Menge: 8,000 m3
Zuordnung: 108

**01.09.0010 Betonrohrltg. herst. m. Erdarbeit.*Bettung Typ 1 Tiefe bis 1,50 m*Überdeckg.0,5-1m LM 1, Statik*eing. verd. Bod.**
StL-Nr. 22411035499111310
Entwässerungsrohrleitung aus Betonrohren nach statischen und konstruktiven Erfordernissen herstellen.
Rohrverbindung mittels Muffe mit fest integrierter
Dichtung aus Elastomeren. Erdarbeiten ausführen. Erforderlichen Verbau herstellen. Offene Wasserhaltung bis
zu einer Pumpenleistung von 10 m3 Fördermenge und
5,00 m Förderhöhe je Stunde und Haltung ausführen.
Schächte und Anschlüsse an Schächte sowie Formstücke
werden gesondert vergütet.
Rohr DN/ID '250'
Bettung nach DIN EN 1610, Typ 1 herstellen. Boden für
Leitungszone liefern und einbauen.
Fließsohlentiefe bis 1,50 m.
Überdeckungshöhe 0,50 bis 1,00 m.
Straßenverkehrslast = LM 1 nach DIN EN 1991-2. Statische Berechnung aufstellen und liefern.
In vom AN eingebauten und verdichteten Boden. Aushub
seitlich lagern und zum Verfüllen verwenden. Überschüssigen Aushub nach Wahl des AN verwerten.
Menge: 32,000 m
Zuordnung: 110

**01.09.0011 Rohranschluss herstellen (Zul.) DN 250 BML an Beton**
Rohranschluss herstellen, Anschluss abdichten.
Vergütet wird der Mehraufwand für das Herstellen des
Anschlusses einschließlich Passstücken
gegenüber der durchgemessenen Rohrleitung.
Beide Rohre DN 250,
BML- an Betonleitung anschließen.
Menge: 1,000 St
Zuordnung: 110

**01.09.0012 Schachtanschluss herstellen (Zul.) Rohr DN 250*Beton-Rohr Betonfertigteile*Muffe+Gelenk**
StL-Nr. 224110362051102
Rohrleitung an Schacht anschließen, Anschluss abdichten. Vergütet wird der Mehraufwand für das Herstellen
des Anschlusses einschließlich Passstücke gegenüber der
bis zur Innenfläche des Schachtes durchgemessenen Rohrleitung.
Rohrleitung DN/ID 250.
Rohr aus Beton.
Schacht aus Betonfertigteilen.
Anschluss mit werksseitig eingebauter Muffe und Ge-
lenkstück.
Menge: 2,000 St
Zuordnung: 110

**01.09.0013 Böschungsstück einbauen (Zul.)*Beton-Rohr Anlauf 1 zu 1,5**
StL-Nr. 2241103749912
Böschungsstück einbauen. Vergütet wird der Mehraufwand
gegenüber der bis zur unteren Vorderkante des
Böschungsstückes durchgemessenen Rohrleitung.
Rohr DN/ID '250'
Rohr aus Beton.
Neigung des Anlaufs 1 zu 1,5.
Menge: 1,000 St
Zuordnung: 110

**01.09.0014 Fertigteil-Schacht herst.,m.Erdarb. BFT Steig. 1212*DU 1000 mm T ü. 1,00-2,00 m*Aufl. gkBod 10 cm Gleitringdichtung*Bet.Halbsch.gekr. eing. verd. Bod.**
StL-Nr. 22411041711221410
Fertigteil-Schacht mit Schachthals einschließlich der
Öffnungen für die Rohranschlüsse herstellen. Erforderliche Auflageringe einbauen. Erdarbeiten sowie erforderlichen Verbau ausführen. Offene Wasserhaltung bis zu
einer Pumpenleistung von 10 m3 Fördermenge und 5,00 m
Förderhöhe je Stunde und Haltung ausführen. Schachtabdeckung und Anschluss der Rohrleitungen werden gesondert vergütet.
Schacht aus Betonfertigteilen. Steigeisen zweiläufig
nach DIN 1212, 4 St/m einbauen.
Schacht DU = 1000 mm.
Lichte Schachttiefe über 1,00 bis 2,00 m.
Auflager aus grobkörnigem Boden, 10 cm dick, herstellen.
Fugendichtung mit Gleitringdichtung aus Elastomeren und
Lastübertragungsring.
Schachtsohle mit Beton-Halbschale als Durchlaufrinne,
übrige Sohle aus Beton C 16/20 mit Zementglattstrich
herstellen. Durchlaufrinne gekrümmt.
In vom AN eingebauten und verdichteten Boden. Aushub
seitlich lagern und zum Verfüllen verwenden. Überschüssigen Aushub nach Wahl des AN verwerten.
Menge: 1,000 St
Zuordnung: 110

**01.09.0015 Schachtabdeckung aufsetzen DIN 19584, D, B*Höhe Zug um Zug Mörtel M20**
StL-Nr. 224110454100201
Schachtabdeckung, mit lichter Weite mindestens 610 mm
und rundem Rahmen, aufsetzen.
Klasse D 400, Ausführung nach DIN 19584, mit Rahmen aus
Gusseisen mit Beton.
Schachtabdeckung zunächst provisorisch auflegen und
entsprechend Bauablauf Zug um Zug bis auf planmäßige
Höhe setzen.
Fuge zwischen Fertigteilen mit Mörtel M20 vollflächig
unter Verwendung von mindestens drei Distanzstücken
entsprechender Festigkeit herstellen, Fugen glattstreichen.
Menge: 1,000 St
Zuordnung: 110

**01.09.0016 Mulde als Raubettmulde befestigen Breite 1,50 m Steinhöhe 20 cm*in Beton einebnen**
StL-Nr. 22411011929110001
Mulde als Raubettmulde durch Einbau witterungsbeständiger Bruchsteine befestigen einschließlich Erdarbeiten.
Muldenbreite = 1,50 m.
Sohlgefälle '1:1,5'
Mittlere Steinhöhe h = 20 cm.
Steinsatz in Beton C 20/25, Bettungsdicke = h/2 + 10
cm. Splitt in Steinsatz einstreuen. Fugen mit Pflasterfugenmörtel Typ A verschließen.
Überschüssigen Boden seitlich einebnen.
Menge: 5,000 m
Zuordnung: 110

**01.09.0017 Mulde herstellen gewachsener Boden*Dammfuß*Tiefe ü. 0,3-0,5m 1:3 und flacher*Boden Verwert. AN**
StL-Nr. 22410651321921100
Mulde nach Unterlagen des AG herstellen.
In gewachsenem Boden. Homogenbereiche nach Unterlagen
des AG.
Mulde am Dammfuß.
Muldenbreite '3,00 m'
Tiefe über 0,30 bis 0,50 m.
Sohlgefälle 1:3 und flacher.
Boden bzw. Fels nach Wahl des AN verwerten.
Menge: 230,000 m
Zuordnung: 106

**01.09.0018 Straßenmulde befestigen Pflast./Beton*Bettg.Natgest.WSG Dicke 15 cm*einebnen**
StL-Nr. 2241101156321
Straßenmulde befestigen einschließlich Erdarbeiten.
Befestigung = Pflaster nach Unterlagen des AG mit Bettung aus Beton C 20/25. Fugen mit Zementmörtel verfugen.
Bettung = gebrochenes Naturgestein, für Einbau in Wasserschutzgebiet geeignet.
Dicke der Bettung = 15 cm.
Überschüssigen Boden seitlich einebnen.
Menge: 12,000 m2
Zuordnung: 110

#### Unterabschnitt 01.10 Lager, ÜKO, Geländer

*Hinweis*
Die nachfolgenden OZ beinhalten zwei Sätze der Lager
und Fahrbahnübergangskonstruktionen. Es ist ein Satz
für die Umfahrungslage und ein Satz für die Endlage des
Überbaus Ost erforderlich. Dies gilt analog für die
unteren Ankerplatten auf den Widerlagern sowie den
Lagerverguss.

**01.10.0001 Kalottenlager einbauen alls. bewegl.**
Kalottenlager nach Unterlagen des AG und
Ausführungsplanung des AN einbauen.
Für den Korrosionsschutz zu beachten: Bei
betonberührten
Flächen Randstreifen von 5 cm mitbeschichten.
Oberflächenvorbereitung und Korrosionsschutz der ggf.
vorhandenen Kontaktfläche zwischen Lager- und Ankerplatte
gemäß Korrosionsschutzplan, Blatt 8, Nr. 5.
Ankerplatten werden gesondert vergütet.
Einbau 'auf Widerlager, Achse 10, Lagerreihe D'
Kalottenlager mit allseitig beweglichem Gleitteil. La-
gerstellungsanzeiger nach RiZ Lag 1 einbauen.
Gleitflächenschutz mit Faltenbalg nach RiZ Lag 8 anbringen
Zulässige Verschiebung in Bauwerkslängsrichtung
'+/-210mm'
Zulässige Verschiebung in Bauwerksquerrichtung '+/- 15
mm'
Aufnehmbare Normalkraft '5,1 MN'
Korrosionsschutz 'gemäß Korrosionsschutzplan, Bl. 8,
Nr. 5'
Menge: 2,000 St
Zuordnung: 121

**01.10.0002 Kalottenlager einbauen 1 achs. bewegl.**
Kalottenlager nach Unterlagen des AG und
Ausführungsplanung des AN einbauen.
Für den Korrosionsschutz zu beachten: Bei
betonberührten
Flächen Randstreifen von 5 cm mitbeschichten.
Oberflächenvorbereitung und Korrosionsschutz der ggf.
vorhandenen Kontaktfläche zwischen Lager- und Ankerplatte
gemäß Korrosionsschutzplan, Blatt 8, Nr. 5.
Ankerplatten werden gesondert vergütet.
Einbau 'auf Widerlager, Achse 10, Lagerreihe C'
Kalottenlager mit einachsig beweglichem Gleitteil. La-
gerstellungsanzeiger nach RiZ Lag 1 einbauen.
Gleitflächenschutz mit Faltenbalg nach RiZ Lag 8 anbringen.
Zulässige Verschiebung in Bauwerkslängsrichtung
'+/-210mm'
Aufnehmbare Normalkraft '5,0 MN'
Aufnehmbare Kraft in Bauwerksquerrichtung '+/- 1,0 MN'
Korrosionsschutz 'gemäß Korrosionsschutzplan, Bl. 8,
Nr. 5'
Menge: 2,000 St
Zuordnung: 121

**01.10.0003 Kalottenlager einbauen alls. bewegl.**
Kalottenlager nach Unterlagen des AG und
Ausführungsplanung des AN einbauen.
Für den Korrosionsschutz zu beachten: Bei
betonberührten
Flächen Randstreifen von 5 cm mitbeschichten.
Oberflächenvorbereitung und Korrosionsschutz der ggf.
vorhandenen Kontaktfläche zwischen Lager- und Ankerplatte
gemäß Korrosionsschutzplan, Blatt 8, Nr. 5.
Ankerplatten werden gesondert vergütet.
Einbau 'auf Pfeiler, Achse 20, Lagerreihe D'
Kalottenlager mit allseitig beweglichem Gleitteil. La-
gerstellungsanzeiger nach RiZ Lag 1 einbauen.
Gleitflächenschutz mit Faltenbalg nach RiZ Lag 8 anbringen
Zulässige Verschiebung in Bauwerkslängsrichtung
'+/-175mm'
Zulässige Verschiebung in Bauwerksquerrichtung '+/- 15
mm'
Aufnehmbare Normalkraft '18,0 MN'
Korrosionsschutz 'gemäß Korrosionsschutzplan, Bl. 8,
Nr. 5'
Menge: 2,000 St
Zuordnung: 121

**01.10.0004 Kalottenlager einbauen 1 achs. bewegl.**
Kalottenlager nach Unterlagen des AG und
Ausführungsplanung des AN einbauen.
Für den Korrosionsschutz zu beachten: Bei
betonberührten
Flächen Randstreifen von 5 cm mitbeschichten.
Oberflächenvorbereitung und Korrosionsschutz der ggf.
vorhandenen Kontaktfläche zwischen Lager- und Ankerplatte
gemäß Korrosionsschutzplan, Blatt 8, Nr. 5.
Ankerplatten werden gesondert vergütet.
Einbau 'auf Pfeiler, Achse 20, Lagerreihe C'
Kalottenlager mit einachsig beweglichem Gleitteil. La-
gerstellungsanzeiger nach RiZ Lag 1 einbauen.
Gleitflächenschutz mit Faltenbalg nach RiZ Lag 8 anbringen.
Zulässige Verschiebung in Bauwerkslängsrichtung
'+/-175mm'
Aufnehmbare Normalkraft '17,4 MN'
Aufnehmbare Kraft in Bauwerksquerrichtung '+/- 1,3 MN'
Korrosionsschutz 'gemäß Korrosionsschutzplan, Bl. 8,
Nr. 5'
Menge: 2,000 St
Zuordnung: 121

**01.10.0005 Kalottenlager einbauen alls. bewegl.**
Kalottenlager nach Unterlagen des AG und
Ausführungsplanung des AN einbauen.
Für den Korrosionsschutz zu beachten: Bei
betonberührten
Flächen Randstreifen von 5 cm mitbeschichten.
Oberflächenvorbereitung und Korrosionsschutz der ggf.
vorhandenen Kontaktfläche zwischen Lager- und Ankerplatte
gemäß Korrosionsschutzplan, Blatt 8, Nr. 5.
Ankerplatten werden gesondert vergütet.
Einbau 'auf Pfeiler, Achse 30, Lagerreihe D'
Kalottenlager mit allseitig beweglichem Gleitteil. La-
gerstellungsanzeiger nach RiZ Lag 1 einbauen.
Gleitflächenschutz mit Faltenbalg nach RiZ Lag 8 anbringen
Zulässige Verschiebung in Bauwerkslängsrichtung '+/- 5
mm'
Zulässige Verschiebung in Bauwerksquerrichtung '+/- 15
mm'
Aufnehmbare Normalkraft '17,9 MN'
Korrosionsschutz 'gemäß Korrosionsschutzplan, Bl. 8,
Nr. 5'
Menge: 2,000 St
Zuordnung: 121

**01.10.0006 Kalottenlager einbauen Kalottenl., fest**
Kalottenlager nach Unterlagen des AG und
Ausführungsplanung des AN einbauen.
Für den Korrosionsschutz zu beachten: Bei
betonberührten
Flächen Randstreifen von 5 cm mitbeschichten.
Oberflächenvorbereitung und Korrosionsschutz der ggf.
vorhandenen Kontaktfläche zwischen Lager- und Ankerplatte
gemäß Korrosionsschutzplan, Blatt 8, Nr. 5.
Ankerplatten werden gesondert vergütet.
Einbau 'auf Pfeiler, Achse 30, Lagerreihe C'
Kalottenlager mit Festhaltekonstruktion.
Aufnehmbare Normalkraft '17,5 MN'
Aufnehmbare Kraft in Bauwerkslängsrichtung '+/- 2,6 MN'
Aufnehmbare Kraft in Bauwerksquerrichtung '+/- 1,3 MN'
Korrosionsschutz 'gemäß Korrosionsschutzplan, Bl. 8,
Nr. 5'
Menge: 2,000 St
Zuordnung: 121

**01.10.0007 Kalottenlager einbauen alls. bewegl.**
Kalottenlager nach Unterlagen des AG und
Ausführungsplanung des AN einbauen.
Für den Korrosionsschutz zu beachten: Bei
betonberührten
Flächen Randstreifen von 5 cm mitbeschichten.
Oberflächenvorbereitung und Korrosionsschutz der ggf.
vorhandenen Kontaktfläche zwischen Lager- und Ankerplatte
gemäß Korrosionsschutzplan, Blatt 8, Nr. 5.
Ankerplatten werden gesondert vergütet.
Einbau 'auf Widerlager, Achse 40, Lagerreihe D'
Kalottenlager mit allseitig beweglichem Gleitteil. La-
gerstellungsanzeiger nach RiZ Lag 1 einbauen.
Gleitflächenschutz mit Faltenbalg nach RiZ Lag 8 anbringen
Zulässige Verschiebung in Bauwerkslängsrichtung '+/-
55mm'
Zulässige Verschiebung in Bauwerksquerrichtung '+/- 15
mm'
Aufnehmbare Normalkraft '5,2 MN'
Korrosionsschutz 'gemäß Korrosionsschutzplan, Bl. 8,
Nr. 5'
Menge: 2,000 St
Zuordnung: 121

**01.10.0008 Kalottenlager einbauen 1 achs. bewegl.**
Kalottenlager nach Unterlagen des AG und
Ausführungsplanung des AN einbauen.
Für den Korrosionsschutz zu beachten: Bei
betonberührten
Flächen Randstreifen von 5 cm mitbeschichten.
Oberflächenvorbereitung und Korrosionsschutz der ggf.
vorhandenen Kontaktfläche zwischen Lager- und Ankerplatte
gemäß Korrosionsschutzplan, Blatt 8, Nr. 5.
Ankerplatten werden gesondert vergütet.
Einbau 'auf Widerlager, Achse 40, Lagerreihe C'
Kalottenlager mit einachsig beweglichem Gleitteil. La-
gerstellungsanzeiger nach RiZ Lag 1 einbauen.
Gleitflächenschutz mit Faltenbalg nach RiZ Lag 8 anbringen.
Zulässige Verschiebung in Bauwerkslängsrichtung '+/-
55mm'
Aufnehmbare Normalkraft '5,0 MN'
Aufnehmbare Kraft in Bauwerksquerrichtung '+/- 1,0 MN'
Korrosionsschutz 'gemäß Korrosionsschutzplan, Bl. 8,
Nr. 5'
Menge: 2,000 St
Zuordnung: 121

**01.10.0009 Ankerplatte für Lager einbauen Widerlager, Platte unten**
Ankerplatte aus Stahl für Lager entsprechend statischen
und konstruktiven Erfordernissen nach Unterlagen des AG
und
Ausführungsplanung des AN einbauen.
Korrosionsschutz entsprechend Lager.
Einbau auf Widerlager.
Ankerplatte unten.
Plattendicke'entsprechend statischen und konstruktiven
Erfordernissen, Ankerplatte aus Stahl S355 J2+N,
mechanisch bearbeitet, Kopfbbolzendübel aus Stahl S235
J2+C450'
Menge: 8,000 St
Zuordnung: 121

**01.10.0010 Ankerplatte für Lager einbauen Pfeiler, Platte unten**
Ankerplatte aus Stahl für Lager entsprechend statischen
und konstruktiven Erfordernissen nach Unterlagen des AG
und
Ausführungsplanung des AN einbauen.
Korrosionsschutz entsprechend Lager.
Einbau auf Pfeiler.
Ankerplatte unten.
Plattendicke'entsprechend statischen und konstruktiven
Erfordernissen, Ankerplatte aus Stahl S355 J2+N,
mechanisch bearbeitet, Kopfbbolzendübel aus Stahl S235
J2+C450'
Menge: 8,000 St
Zuordnung: 121

**01.10.0011 Lagerfuge vergießen**
Lagerfuge mit Vergussmörtel mit Quellmittelzusatz zur
Sicherstellung einer flächenhaften Lagerung vergießen,
Sockelgrößen 'nach Unterlagen des AG und
Ausführungsplanung des AN'.
Einbauort: Lagersockel auf Widerlagern und Pfeilern,
TBW Ost, im Bereich der Umfahrung
Erstellung des Versuchskonzepts in Abstimmung mit dem
AG.
Durchführung eines Lagerverguss-Vorversuches unter
Baustellenbedingungen an einem repräsentativen Lager
durch  geschultes Fachpersonal (SIVV-Schein oder
E-Schein)
in Verbindung mit der Überprüfung der
Frischbetoneigenschaften durch eine Fremdüberwachung.
Erstellung der Handlungsanweisung anhand des
Ergebnisses des Vorversuches.
Dokumentation der Ergebnisse des Vorversuches und
der tatsächlichen baulichen Umsetzung
durch den AN und die Fremdüberwachung
mit der Übergabe an den AG.
Anforderungen an den Versuchsaufbau und
an die Handlungsanweisung gem. EBA-Verfügung
213.3-213irsn/003-2110#002-(Quelleigenschaften) vom
16.04.2024 sind zu berücksichtigen.
Menge: 16,000 St

**01.10.0012 Ü-konstr., wasserundurchl., einb. Überbaubreite*Hohl-/Faltp.RiZ lärmgemindert*Abdeckung Kappe**
Wasserundurchlässige Übergangskonstruktion aus Stahl
entsprechend statischen und konstruktiven
Erfordernissen einschliesslich Schrammbord- und
Gesimsausbildung
nach Unterlagen des AG und Ausführungsplanung des AN
einbauen.
Abgerechnet wird nach Länge der Konstruktion
in der Profilachse, horizontal.
Einbau in gesamter Überbaubreite.
Konstruktion mit Dehnungshohl- oder Faltprofil und
Unterkonstruktion nach RiZ Übe 1.
Übergangskonstruktion lärmgemindert.
Gesamtdilatation '160 mm, Achse 10'
Korrosionsschutz 'gemäß Korrosionsschutzplan Bl. 8, Nr.
8'
Abdeckung im Gesims- und Kappenbereich.
Menge: 32,600 m

**01.10.0013 Ü-konstr., wasserundurchl., einb. Überbaubreite*Hohl-/Faltp.RiZ lärmgemindert*Abdeckung Kappe**
Wasserundurchlässige Übergangskonstruktion aus Stahl
entsprechend statischen und konstruktiven
Erfordernissen einschliesslich Schrammbord- und
Gesimsausbildung
nach Unterlagen des AG und Ausführungsplanung des AN
einbauen.
Abgerechnet wird nach Länge der Konstruktion
in der Profilachse, horizontal.
Einbau in gesamter Überbaubreite.
Konstruktion mit Dehnungshohl- oder Faltprofil und
Unterkonstruktion nach RiZ Übe 1.
Übergangskonstruktion lärmgemindert.
Gesamtdilatation '80 mm, Achse 40'
Korrosionsschutz 'gemäß Korrosionsschutzplan Bl. 8, Nr.
8'
Abdeckung im Gesims- und Kappenbereich.
Menge: 32,600 m

**01.10.0014 Fahrbahnabschlußprofil einbauen Profil T 90*Ank.blech/-haken Sickerschlitze*Feuerverzinken**
StL-Nr. 2241212131111
Fahrbahnabschlußprofil für Abdichtung nach Unterlagen
des AG einbauen.
Abrechnung nach Länge in der Profilachse, horizontal.
Abschlußprofil T 90.
Verankerung gem. RiZ. Abs. 4 mit Ankerblech und Ankerhaken.
Sickerschlitze herstellen.
Korrosionsschutz: Stahlflächen feuerverzinken.
Menge: 24,000 m
Zuordnung: 121

**01.10.0015 Stahlgeländer einbauen*Stahl H = 1200 mm*Holmgel. m. 2 ZH Seil DU 20 mm*Anschlagkonstr. Verank.Fusspl.**
StL-Nr. 22412131391321139
Geschweißtes Stahlgeländer nach Unterlagen des AG einbauen.
Abrechnung nach Länge des Handlaufs zwischen den
Achsen der Endpfosten bzw. Endstäbe.
Geländer 'auf Mittelkappe'
Baustoff = Stahl
Höhe des Geländers 1200 mm.
Ausbildung als Holmgeländer mit zwei Zwischenholmen.
Im Handlauf feuerverzinktes Drahtseil, Durchmesser 20
mm, einziehen und verankern.
Anschlagkonstruktion für Drahtseil nach RiZ Gel 11 herstellen.
Verankerung mit Fußplatte und Verbundankern.
Korrosionsschutz 'gemäß Korrosionsschutzplan Bl. 8, Nr.
3'
Menge: 128,000 m
Zuordnung: 121

#### Unterabschnitt 01.11 Oberflächenschutz

**01.11.0001 Hydrophobierung gemäß OS-A herst. Kappe*Oberfl.untersch.**
StL-Nr. 2241245121100
Hydrophobierung gemäß Oberflächenschutzsystem A(OS-A)
herstellen. Betonunterlage säubern.
Bauteil = Kappe.
Oberfläche unterschiedlich geneigt nach Unterlagen des
AG.
Menge: 640,000 m2
Zuordnung: 124

#### Unterabschnitt 01.12 Abdichtung u. Belag

**01.12.0001 Schutzeinrichtung bereitstellen Überbau Beleucht/Klima.**
StL-Nr. 2241249211959
Witterungsbedingte Schutzeinrichtung entsprechend statischen, konstruktiven, sicherheitstechnischen, ausrüstungstechnischen und umwelttechnischen Erfordernissen
nach Unterlagen des AG bereitstellen. Zur Baustelle anfahren, abladen, wieder aufladen und von der Baustelle
abfahren.
Schutzeinrichtung bei Nichteinsatz vorhalten, einsetzen, vorhalten, unterhalten und betreiben wird gesondert vergütet.
Bauteil = Überbau.
Grundfläche 'nach Wahl des AN'
Schutzeinrichtung mit Beleuchtung und Klimaanlage.
Schutzeinrichtung 'mit dichter Umkleidung'
Menge: 1,000 Psch
Zuordnung: 124

**01.12.0002 Schutzeinr. b. Nichteinsatz vorhal.**
StL-Nr. 224124923
Witterungsbedingte Schutzeinrichtung bei Nichteinsatz
auf der Baustelle gemäß zeitlichen Vorgaben nach Unterlagen des AG vorhalten. Außer den vollen Monaten werden
Teilzeiten nach Tagen zu 1/30 des Einheitspreises vergütet.
Menge: 2,000 Mt
Zuordnung: 124

**01.12.0003 Schutzeinrichtung einsetzen**
StL-Nr. 224124925
Schutzeinrichtung einsetzen nach Unterlagen des AG.
Witterungsbedingte Schutzeinrichtung auf der Baustelle
aufstellen, entsprechend dem Arbeitsvorgang umsetzen
und abbauen.
Menge: 1,000 Psch
Zuordnung: 124

**01.12.0004 Schutzeinr. vorh.,unterh.,betreib.**
StL-Nr. 224124928
Schutzeinrichtung betriebsbereit vorhalten, unterhalten
und betreiben nach Unterlagen des AG. Außer den vollen
Monaten werden Teilzeiten nach Tagen zu 1/30 des Einheitspreises vergütet.
Menge: 2,000 Mt
Zuordnung: 124

**01.12.0005 Betonunterlage vorbereiten Überbau*Oberfl. waager. Teilflächen*strahlen/absaugen entf. von Zement*entsorgen**
StL-Nr. 22412410804110521
Betonunterlage nach Unterlagen des AG vorbereiten. Vorbereitete Flächen säubern.
Bauteil = Überbau.
Oberfläche waagerecht bis 20 v.H. geneigt.
Ausführung in Teilflächen.
Vorbereitungsverfahren = Betonunterlage mit festen
Strahlmitteln strahlen bei gleichzeitigem Absaugen.
Zementschlämme und minderfeste Schichten entfernen.
Abfall entsorgen.
Menge: 1960,000 m2
Zuordnung: 124

**01.12.0006 Betonunterlage versiegeln Überbau*Teilflächen**
StL-Nr. 22412421311
Vorbereitete Betonunterlage mit Reaktionsharz versiegeln.
Reaktionsharz nach Unterlagen des AG. Versiegelung
zweilagig herstellen. Erste Lage im Überschuss abstreuen.
Nicht festhaftendes Abstreugut entfernen und nach Wahl
des AN verwerten.
Bauteil = Überbau.
Ausführung in Teilflächen nach Unterlagen des AG.
Menge: 1960,000 m2
Zuordnung: 124

**01.12.0007 Dichtungssch. aus 1 Bitbahn herst. Überbau*Teilflächen**
StL-Nr. 2241231233001
Dichtungsschicht aus einer Bitumen-Schweißbahn gemäß
ZTV-ING, Teil 6, Abschnitt 1 nach Unterlagen des AG
herstellen. Dichtungsschicht an bestehende Abdichtungen, Konstruktionen, Durchdringungskörper und sonstige
Einbauten anschließen. Anschlussflächen sind vorzubereiten. Das Einbauen von Verstärkungsstreifen und
Schutzlage wird gesondert vergütet.
Bauteil = Überbau.
Ausführung in Teilflächen.
Menge: 1960,000 m2
Zuordnung: 123

**01.12.0008 Verstärkungsstreifen einbauen Schrammbord*Schweißbn.kasch. Breite mind.30 cm**
StL-Nr. 2241231511101
Verstärkungsstreifen nach Unterlagen des AG einbauen
und ggf. an Konstruktionen und Durchdringungskörper anschließen.
Einbau im Schrammbordbereich.
Stoff = edelstahlkaschierte Bitumen-Schweißbahn.
Breite mind. 30 cm.
Menge: 255,000 m
Zuordnung: 123

**01.12.0009 Schutzlage herstellen**
StL-Nr. 224123161
Schutzlage nach Unterlagen des AG aus Glasvlies-
Bitumendachbahn V 13 unter Kappen herstellen. Bahn an
Längs- und Querstößen min. 10 cm überlappen. Querstöße
versetzt anordnen. Überstand im Fahrbahnbereich mindestens 30 cm, davon 25 cm lose auflegen und min. 5 cm
aufkleben.
Menge: 520,000 m2
Zuordnung: 123

**01.12.0010 Asphaltschutzschicht herstellen zwischen Kappen*MA11S,Bk100-Bk3,2 neue Dichtungsch.*Dicke 3,5 cm 15/25 VH/VL**
StL-Nr. 22681380911121000
Asphaltschutzschicht auf Dichtungsschicht herstellen.
Fugen herstellen und verfüllen wird gesondert vergütet.
Einbaubreiten nach Unterlagen des AG.
Bauteil = Überbau zwischen den Kappen.
Asphaltschutzschicht aus Gussasphalt für Asphaltschutzschichten MA 11 S. Einbau in Verkehrsflächen der
Belastungsklassen Bk100 bis Bk3,2.
Einbau als Schicht in gleichmäßiger Dicke auf neu hergestellter Dichtungsschicht.
Einbaudicke = 3,5 cm.
Resultierendes Bindemittel = 15/25 VH/VL.
Menge: 1525,000 m2
Zuordnung: 113

**01.12.0011 Asphaltdecksch. aus MA 11 S herst. Bauw.Str./Rinnen*neu/feingef. Unt. Dicke 3,5 cm*15/25 VH/VL Handeinbau**
StL-Nr. 22681360181110001
Asphaltdeckschicht aus Gussasphalt für Asphaltdeckschichten MA 11 S herstellen.
Einbaubreiten nach Unterlagen des AG.
Auf Bauwerken in Randstreifen / Entwässerungsrinnen.
Einbau als Schicht in gleichmäßiger Dicke auf neu hergestellter oder feingefräster Unterlage.
Einbaudicke = 3,5 cm einschließlich eingedrückter Ab-
streukörnung.
Resultierendes Bindemittel = 15/25 VH/VL.
Einbau von Hand.
Menge: 76,000 m2
Zuordnung: 113

**01.12.0012 Gussasphaltoberfläche bearbeiten Verfahren C*Bk100 bis 3,2**
StL-Nr. 2268136494100
Oberfläche der Gussasphaltschicht bearbeiten.
Verfahren C.
In Verkehrsflächen der Belastungsklasse Bk100 bis
BK3,2.
Menge: 76,000 m2
Zuordnung: 113

**01.12.0013 Asphaltdecksch. a. SMA 11 D S herst Bw Bk100*neu/feingef. Unt. Dicke 4 cm*25/55-55 A**
StL-Nr. 22681340151210000
Asphaltdeckschicht aus Splittmastixasphalt für Asphaltdeckschichten SMA 11 D S herstellen.
Auf Bauwerken mit Verkehrsflächen der Belastungsklasse
Bk100.
Einbau als Schicht in gleichmäßiger Dicke auf neu hergestellter oder feingefräster Unterlage.
Einbaudicke = 4 cm.
Resultierendes Bindemittel = (25/55-55 A // PmB 25/45
VL).
Menge: 1450,000 m2
Zuordnung: 113

**01.12.0014 Gussasphaltoberfläche bearbeiten Verfahren B*Bk100 bis 3,2**
StL-Nr. 2268136492100
Oberfläche der Gussasphaltschicht bearbeiten.
Verfahren B.
In Verkehrsflächen der Belastungsklasse Bk100 bis
BK3,2.
Menge: 1450,000 m2
Zuordnung: 113

**01.12.0015 Anschluss a. Fuge m. Fugenm. herst. Fuge vor Kappen*Deck-/Schutzsch.*Breite 20 mm 2 Lagen*Fugenmasse N1**
StL-Nr. 22681392963994102
Anschluss als Fuge mit Fugenmasse herstellen.
Randfuge vor Brückenkappen.
In Asphaltdeck- und -schutzschicht ausbilden.
Fugenspalttiefe '70 mm'
Fugenspaltbreite = 20 mm.
Fugenspalt verfüllen in zwei Lagen.
Mit heiß verarbeitbarer Fugenmasse Typ N1, einschließlich zugehörigem und zuvor aufgetragenem Voranstrichmittel.
Menge: 255,000 m
Zuordnung: 113

**01.12.0016 Anschluss a. Fuge m. Fugenm. herst.*Deck-/Schutzsch.*Breite 20 mm 2 Lagen*Fugenmasse N2**
StL-Nr. 22681392993994101
Anschluss als Fuge mit Fugenmasse herstellen.
Fuge 'Querfuge an ÜKO und Abläufen'
In Asphaltdeck- und -schutzschicht ausbilden.
Fugenspalttiefe '75 mm'
Fugenspaltbreite = 20 mm.
Fugenspalt verfüllen in zwei Lagen.
Mit heiß verarbeitbarer Fugenmasse Typ N2, einschließlich zugehörigem und zuvor aufgetragenem Voranstrichmittel.
Menge: 53,000 m
Zuordnung: 113

**01.12.0017 Anschluss a. Fuge m. Fugenm. herst. Längsfuge*Deckschicht Tiefe 35 mm*Breite 15 mm Fugenmasse N1**
StL-Nr. 22681392911053002
Anschluss als Fuge mit Fugenmasse herstellen.
Längsfuge.
In der Asphaltdeckschicht ausbilden.
Fugenspalttiefe = 35 mm.
Fugenspaltbreite = 15 mm.
Mit heiß verarbeitbarer Fugenmasse Typ N1, einschließlich zugehörigem und zuvor aufgetragenem Voranstrichmittel.
Menge: 255,000 m
Zuordnung: 113

**01.12.0018 Walze vorhalten.**
StL-Nr. 226813653
Leichte Walze mit Glattmantelbandagen und einem
Betriebsgewicht von höchstens 2 Tonnen betriebsbereit
vorhalten.
Menge: 10,000 d

**01.12.0019 Abstreumaterial andrücken**
StL-Nr. 226813658
Abstreumaterial andrücken mit einer leichten Walze mit
Glattmantelbandagen und einem Betriebsgewicht von
höchstens 2 Tonnen und bei einer Oberflächentemperatur
von 80 bis 120 Grad Celsius in besonderen Fällen für
Verfahren B.
Walze vorhalten wird gesondert vergütet.
Menge: 1450,000 m2

#### Unterabschnitt 01.13 Sonstiges, Ing.-Bau

**01.13.0001 Messbolzen des AG einbauen Kappe*DU 10 - 20 mm L 40 - 80 mm*Vertikal Mörtel**
StL-Nr. 224121976512201
Messbolzen des AG einbauen.
Einbauort = Kappe.
Schaftdurchmesser 10 bis 20 mm.
Schaftlänge über 40 bis 80 mm.
Einbau vertikal.
Bolzen in Bohrungen einsetzen. Bohrungen herstellen und
mit Mörtel verfüllen.
Menge: 18,000 St
Zuordnung: 121

**01.13.0002 Messbolzen des AG einbauen Widerlager*DU 10 - 20 mm L 80 -120 mm*Horizontal Mörtel**
StL-Nr. 224121976213101
Messbolzen des AG einbauen.
Einbauort = Widerlager.
Schaftdurchmesser 10 bis 20 mm.
Schaftlänge über 80 bis 120 mm.
Einbau horizontal.
Bolzen in Bohrungen einsetzen. Bohrungen herstellen und
mit Mörtel verfüllen.
Menge: 8,000 St
Zuordnung: 121

**01.13.0003 Messbolzen des AG einbauen Stütze*DU 10 - 20 mm L 80 -120 mm*Horizontal Mörtel**
StL-Nr. 224121976313101
Messbolzen des AG einbauen.
Einbauort = Stütze.
Schaftdurchmesser 10 bis 20 mm.
Schaftlänge über 80 bis 120 mm.
Einbau horizontal.
Bolzen in Bohrungen einsetzen. Bohrungen herstellen und
mit Mörtel verfüllen.
Menge: 8,000 St
Zuordnung: 121

**01.13.0004 Schild, Brücken-Nr. LSW**
Bauwerkstafel einschließlich Beschriftung
nach Vorgaben des AG herstellen und anbringen.
Bestückung gemäß "Leitfaden Bauwerkstafeln an
Ingenieurbauwerken der NLStBV".
Einbauort: LSW,
am Brückenanfang in Stationierungsrichtung rechts.
Befestigung mit Zylinderkopfschrauben mit
Innensechskant M6x12 und
selbsthemmenden Sechskantmuttern
aus nichtrostendem Stahl, Werkstoff-Nr. 14571.
Menge: 1,000 St

**01.13.0005 Radar-Absorberplatten mont.**
Radar-Absorberplatten für Überbau West der
Straßenbrücke nach Unterlagen des AG liefern und
montieren. Der Korrosionsschutz Nr. 1 des
Korrosionsschutzplans Blatt 8 ist einzukalkulieren.
Die planmäßige Absorptionsfläche für 2 Platten je
Überbau beträgt ca. 55 m2 (siehe Unterlagen des AG).
Die erforderliche Reflexionsdämpfung muss mind. 13 dB
(95 % Absorption) einschließlich Korrosionsschutz  im
Frequenzbereich von 9,3 bis 9,5 GHz (Radarschifffahrt)
betragen.
Die Tauglichkeit des Materials ist durch das Amt für
Binnen-Verkehrstechnik der WSV bestätigen zu lassen.
Die Kosten hierfür sind einzukalkulieren.
Die Haftung der Radarabsorberplatten auf dem Untergrund
(Blech + Korrosionsschutz) ist durch entsprechende
Haftzugprüfungen nachzuweisen. Die Kosten hierfür sind
einzukalkulieren.
Menge: 1,000 Psch

**01.13.0006 Dichtstopfen mont.**
Dichtstopfen nach RiZ ING Schraub 1, Blatt 1, Variante
I an den Tiefpunkten bei dichtgeschweißten Hohlkästen
vor Dichtschotten an Montagestößen liefern und
montieren.
Bauteil: 'Geschlossene Stahlhohlkästen des Überbaus'
Anordnung der Kontrollöffnungen RiZ ING Schraub 1 Blatt
3.
Menge: 1,000 Psch

**01.13.0007 Zustiegsöffnung herstellen**
Zustiegsöffnung im Überbau einschließlich
Korrosionsschutz nach Unterlagen des AG herstellen.
Einbauort '= Innensteg des Kastens A, Achse 40, Überbau
West Strassenbrücke'
Menge: 1,000 Psch

#### Unterabschnitt 01.14 Mittelstreifenüberfahrten

**01.14.0001 Bordstein aufnehmen. Flachbord Bet 20*Fund. b. 10/R-St. alles Verw. AN**
StL-Nr. 223115031340200
Bordstein aufnehmen.
Bordstein = Flachbordstein aus Beton, ca. 10/20 bis
20/20 cm.
Fundament aus Beton, bis 10 cm dick, und Rückenstütze
aus Beton aufbrechen.
Sämtliche Steine und übriges Aufbruchgut nach Wahl des
AN verwerten.
Menge: 65,000 m
Zuordnung: 115

**01.14.0002 Streifen/Rinne aus Betonst. aufn. ü. 12-15 cm dick*Breite ü. 35-50cm Fugenmörtel*Fund.bet. ü.10-20 Verwertung AN**
StL-Nr. 223115036431201
Streifen oder Rinne mit Pflastersteinen aus Beton aufnehmen. Aufbruch der Tragschicht wird gesondert
vergütet.
Pflasterstein über 12 bis 15 cm dick.
Breite des Streifens/der Rinne über 35 bis 50 cm.
Mit Fugenfüllung aus hydraulisch gebundenem Fu-
genmörtel.
Fundament aus Beton/Mörtel, über 10 bis 20 cm dick,
aufbrechen.
Steine und Aufbruchgut nach Wahl des AN verwerten.
Menge: 65,000 m
Zuordnung: 115

**01.14.0003 Aufsatz f. Straßenablauf ausbauen in Pflast./Platt.*Ablauf sichern alles verwerten**
StL-Nr. 2241105091101
Aufsatz für Straßenablauf freilegen und ausbauen.
Umgebende Fläche = Pflaster bzw. Plattenbelag.
Ablauföffnung durch geeignete Abdeckung sichern.
Sämtliche Ausbaustoffe nach Wahl des AN verwerten.
Menge: 2,000 St
Zuordnung: 110

**01.14.0004 Abtreppung herstellen Breite 20 cm*fräsen Dicke ü. 12-18 cm**
Abtreppung an einer vorhandenen Asphaltbefestigung
herstellen.
Anfallenden Ausbauasphalt nach Wahl des AN verwerten.
Abgerechnet wird die Abtreppungslänge
an der Oberkante der Fahrbahn.
Breite der Rücknahme mindestens 20 cm.
Abtreppen durch Fräsen.
Dicke der Asphaltbefestigung über 12 bis 18 cm.
Menge: 175,000 m
Zuordnung: 113

**01.14.0005 Frostschutzschicht herstellen Bk100 bis Bk1,0*0/45 URA+Einbaudoku*Abrechng. Auftrag**
StL-Nr. 22411221010061991
Frostschutzschicht herstellen.
In Verkehrsflächen der Belastungsklassen Bk100 bis
Bk1,0, mehrlagig, obere Lage mit Fertiger.
Baustoffgemisch 0/45.
Umweltrelevante Anforderungen beim Einsatz von Baustoffgemischen einschließlich Einbaudokumentation nach
Unterlagen des AG. Einbaudokumentation übergeben.
Verdichtungsgrad/Verformungsmodul 'mind. 120 MPa'
Einbaudicke '33 cm'
Abrechnung nach Auftragsprofilen.
Menge: 90,000 m3
Zuordnung: 112

**01.14.0006 Asphalttragsch. aus AC 32 T S herst Bk3,2*neue Unterlage Dicke 12 cm*30/45//35/50VL mit Beschicker**
StL-Nr. 22681310141031001
Asphalttragschicht aus Asphaltbeton für Asphalttragschichten AC 32 T S herstellen.
In Verkehrsflächen der Belastungsklasse Bk3,2.
Einbau als Schicht in gleichmäßiger Dicke auf neu hergestellter Unterlage.
Einbaudicke = 12 cm.
Resultierendes Bindemittel = (30/45 // 35/50 VL).
Asphaltmischgutzuführung mit Beschicker.
Menge: 270,000 m2
Zuordnung: 113

**01.14.0007 Bitumenemulsion aufsprühen Fahrbahn*vor A.bindersch. ATS geschlossen*C60BP4-S Menge 200 - 250**
StL-Nr. 22681306112011200
Bitumenemulsion zur Herstellung des Schichtenverbundes
aufsprühen.
Fläche = Fahrbahn.
Vor Einbau Asphaltbinderschicht.
Unterlage = Asphalttragschicht, geschlossen.
Bindemittel = C60BP4-S.
Bindemittelmenge = 200 g/m2 bis 250 g/m2.
Menge: 270,000 m2
Zuordnung: 113

**01.14.0008 Asphaltbindersch.a. AC 16 B S herst Bk3,2*neue Unterlage Dicke 8,5 cm*10/40-65A mit Beschicker**
StL-Nr. 22681320941110001
Asphaltbinderschicht aus Asphaltbeton für Asphaltbinderschichten AC 16 B S herstellen.
In Verkehrsflächen der Belastungsklasse Bk3,2.
Einbau als Schicht in gleichmäßiger Dicke auf neu hergestellter Unterlage.
Einbaudicke = 6 cm.
Resultierendes Bindemittel = (10/40-65 A // PmB 10/25
VL).
Asphaltmischgutzuführung mit Beschicker.
Menge: 270,000 m2
Zuordnung: 113

**01.14.0009 Anschl. a. Fuge m. B-fugenb. herst. Anschl. ADS*Anschl.längs+quer*über 20-100 m Breite 10 mm**
StL-Nr. 226813933139201
Anschluss als Fuge an bestehende Asphaltschicht oder
Bauteil in der Dicke der Asphaltschicht mit Bitumenfugenband einschließlich zugehörigem und zuvor aufgetragenem Voranstrichmittel herstellen.
Anschluss an Asphaltdeckschicht.
Längs- und Querfuge.
Dicke der Asphaltschicht '6 cm'
Einzellängen über 20,00 m bis 100,00 m.
Breite des Bitumenfugenbandes = 10 mm.
Menge: 175,000 m
Zuordnung: 113

**01.14.0010 Bitumenemulsion aufsprühen Fahrbahn*vor A.deckschicht ABS geschlossen*C60BP4-S Menge 200 - 250**
StL-Nr. 22681306113031200
Bitumenemulsion zur Herstellung des Schichtenverbundes
aufsprühen.
Fläche = Fahrbahn.
Vor Einbau Asphaltdeckschicht.
Unterlage = Asphaltbinderschicht, geschlossen.
Bindemittel = C60BP4-S.
Bindemittelmenge = 200 g/m2 bis 250 g/m2.
Menge: 270,000 m2
Zuordnung: 113

**01.14.0011 Asphaltdecksch. aus AC 11 D S herst Bk3,2*gefr./Ausgleich. Dicke 4 cm*25/55-55A mit Beschicker**
StL-Nr. 22681330932210001
Asphaltdeckschicht aus Asphaltbeton für Asphaltdeckschichten AC 11 D S herstellen.
In Verkehrsflächen der Belastungsklasse Bk3,2.
Einbau auf standardgefräster Unterlage oder als Ausgleichschicht.
Einbaudicke = 4 cm.
Resultierendes Bindemittel = (25/55-55 A // PmB 25/45
VL).
Asphaltmischgutzuführung mit Beschicker.
Menge: 270,000 m2
Zuordnung: 113

**01.14.0012 Anschl. a. Fuge m. B-fugenb. herst. Anschl. ADS*Anschl.längs+quer Schichtd. 4 cm*über 20-100 m Breite 10 mm**
StL-Nr. 226813933135201
Anschluss als Fuge an bestehende Asphaltschicht oder
Bauteil in der Dicke der Asphaltschicht mit Bitumenfugenband einschließlich zugehörigem und zuvor aufgetragenem Voranstrichmittel herstellen.
Anschluss an Asphaltdeckschicht.
Längs- und Querfuge.
Dicke der Asphaltschicht = 4 cm.
Einzellängen über 20,00 m bis 100,00 m.
Breite des Bitumenfugenbandes = 10 mm.
Menge: 175,000 m
Zuordnung: 113

**01.14.0013 Abstumpfungsmaßnahme durchführen*1,0 bis 2,0 kg/m2 maschinell**
StL-Nr. 2268139619021
Abstumpfungsmaßnahme zur Erhöhung der Anfangsgriffigkeit durch gleichmäßiges Aufbringen und Einwalzen von
Abstreukörnung durchführen. Nicht gebundene Abstreukörnung aufnehmen und nach Wahl des AN verwerten.
Abstreukörnung 'leicht bituminierte Lieferkörnung 2/5.'
Abstreumenge = 1,0 bis 2,0 kg/m2.
Maschinell abstreuen.
Menge: 270,000 m2
Zuordnung: 113

*Hinweis*
Rückbau der Mittelstreifenüberfahrten einschließlich
der im Bestand vorhandenen Bereiche.

**01.14.0014 Asphaltbefestigung trennen Anb.quer m. Rand*Schlitz fräsen Dicke ü. 3-6 cm**
StL-Nr. 2268130415202
Asphaltbefestigung geradlinig trennen.
Im Anbaubereich quer zur Fahrbahnachse zum Anschluss an
bestehende Oberbauschichten, einschließlich Abtragen
des Randkeiles.
Trennen durch Fräsen eines Schlitzes. Beim Trennen anfallendes Material in Eigentum des AN übernehmen und
nach Wahl des AN verwerten.
Dicke der Asphaltbefestigung über 3 bis 6 cm.
Menge: 570,000 m
Zuordnung: 113

**01.14.0015 Asph. standardfräs. Kopierfräsverf. LA 15*Breite über 200cm*ADS Splittmastixasph.*Fahrbahn Ausb. Wiederverw.**
StL-Nr. 22681300116913110
Asphalt standardfräsen im Kopierfräsverfahren und
aufnehmen. Anschlusskante geradlinig auf Frästiefe
herstellen.
Schnittlinienabstand bis maximal 15 mm (LA 15).
Breite der Fläche über 200 cm.
Frästiefe 'über 2,5 - 4,5 cm'
Asphaltdeckschicht.
Asphaltdeckschicht = Splittmastixasphalt.
Fläche = Fahrbahn.
Ausbauasphalt in Eigentum des AN übernehmen und
einer Wiederverwendung zuführen.
Menge: 200,000 m2
Zuordnung: 113

**01.14.0016 Asph. standardfräs. Kopierfräsverf. LA 15*Breite über 200cm*ADS Asphaltbeton*Fahrbahn Ausb. Wiederverw.**
StL-Nr. 22681300116912110
Asphalt standardfräsen im Kopierfräsverfahren und
aufnehmen. Anschlusskante geradlinig auf Frästiefe
herstellen.
Schnittlinienabstand bis maximal 15 mm (LA 15).
Breite der Fläche über 200 cm.
Frästiefe 'über 6 - 8 cm'
Asphaltdeckschicht.
Asphaltdeckschicht = Asphaltbeton.
Fläche = Fahrbahn.
Ausbauasphalt in Eigentum des AN übernehmen und
einer Wiederverwendung zuführen.
Menge: 200,000 m2
Zuordnung: 113

**01.14.0017 Asph. standardfräs. Kopierfräsverf. LA 15*Breite über 200cm*ADS Asphaltbeton*Fahrbahn Ausb. Wiederverw.**
StL-Nr. 22681300116912110
Asphalt standardfräsen im Kopierfräsverfahren und
aufnehmen. Anschlusskante geradlinig auf Frästiefe
herstellen.
Schnittlinienabstand bis maximal 15 mm (LA 15).
Breite der Fläche über 200 cm.
Frästiefe 'über 10 - 12 cm'
Asphaltdeckschicht.
Asphaltdeckschicht = Asphaltbeton.
Fläche = Fahrbahn.
Ausbauasphalt in Eigentum des AN übernehmen und
einer Wiederverwendung zuführen.
Menge: 200,000 m2
Zuordnung: 113

**01.14.0018 Bankett profilgerecht herstellen*Baustoffgemisch URA+Einbaudoku*12 tief+ 6 hoch 3cm tiefer*EV2 mind. 100MPa**
StL-Nr. 22411271292199111
Bankett gemäß ZTV E-StB profilgerecht herstellen.
Lage 'im Bereich der zurückgebauten
Mittelstreifenüberfahrt'
Baustoffgemisch gemäß ZTV E-StB.
Umweltrelevante Anforderungen beim Einsatz von Baustoffgemischen einschließlich Einbaudokumentation nach
Unterlagen des AG. Einbaudokumentation übergeben.
Breite 'über 3,00 bis 3,50 m'
Einbaudicke 'nach Unterlagen des AG'
Querneigung 12 v.H. am tiefliegenden und 6 v.H. am
hochliegenden Fahrbahnrand.
Einbau 3 cm tiefer als Fahrbahnrand.
Verformungsmodul EV2 auf der Oberfläche mindestens
100 MPa.
Menge: 910,000 m2
Zuordnung: 112

#### Unterabschnitt 01.15 Straßenbau, Herstellung

**01.15.0001 Bordstein aufnehmen. Flachbord Bet 20*Fund. b. 10/R-St. alles Verw. AN**
StL-Nr. 223115031340200
Bordstein aufnehmen.
Bordstein = Flachbordstein aus Beton, ca. 10/20 bis
20/20 cm.
Fundament aus Beton, bis 10 cm dick, und Rückenstütze
aus Beton aufbrechen.
Sämtliche Steine und übriges Aufbruchgut nach Wahl des
AN verwerten.
Menge: 35,000 m
Zuordnung: 115

**01.15.0002 Streifen/Rinne aus Betonst. aufn. ü. 12-15 cm dick*Breite ü. 35-50cm Fugenmörtel*Fund.bet. ü.10-20 Verwertung AN**
StL-Nr. 223115036431201
Streifen oder Rinne mit Pflastersteinen aus Beton aufnehmen. Aufbruch der Tragschicht wird gesondert
vergütet.
Pflasterstein über 12 bis 15 cm dick.
Breite des Streifens/der Rinne über 35 bis 50 cm.
Mit Fugenfüllung aus hydraulisch gebundenem Fu-
genmörtel.
Fundament aus Beton/Mörtel, über 10 bis 20 cm dick,
aufbrechen.
Steine und Aufbruchgut nach Wahl des AN verwerten.
Menge: 35,000 m
Zuordnung: 115

**01.15.0003 Aufsatz f. Straßenablauf ausbauen in Pflast./Platt.*Ablauf sichern alles verwerten**
StL-Nr. 2241105091101
Aufsatz für Straßenablauf freilegen und ausbauen.
Umgebende Fläche = Pflaster bzw. Plattenbelag.
Ablauföffnung durch geeignete Abdeckung sichern.
Sämtliche Ausbaustoffe nach Wahl des AN verwerten.
Menge: 1,000 St
Zuordnung: 110

**01.15.0004 Bankett abtragen Br.ü.1,00-1,50 m*Dicke 25-35 cm Erschw. FRS*Mit Veg.decke entsorgen**
StL-Nr. 224112045331203
Bankett abtragen ggf. einschließlich Vegetationsdecke.
Breite über 1,00 bis 1,50 m.
Dicke über 25 bis 35 cm.
Bankett mit Fahrzeugrückhaltesystem nach Unterlagen
des AG.
Ausbauen mit Vegetationsdecke.
Ausbaustoffe entsorgen. Schadstoffbelastung nach Un-
terlagen des AG. Entsorgen wird gesondert vergütet.
Menge: 45,000 m3
Zuordnung: 112

**01.15.0005 Abtreppung herstellen Breite 20 cm*fräsen Dicke ü. 12-18 cm**
Abtreppung an einer vorhandenen Asphaltbefestigung
herstellen.
Anfallenden Ausbauasphalt nach Wahl des AN verwerten.
Abgerechnet wird die Abtreppungslänge
an der Oberkante der Fahrbahn.
Breite der Rücknahme mindestens 20 cm.
Abtreppen durch Fräsen.
Dicke der Asphaltbefestigung über 12 bis 18 cm.
Menge: 90,000 m
Zuordnung: 113

**01.15.0006 Frostschutzschicht herstellen Bk100 bis Bk1,0*0/45 URA+Einbaudoku*Abrechng. Auftrag**
StL-Nr. 22411221010061991
Frostschutzschicht herstellen.
In Verkehrsflächen der Belastungsklassen Bk100 bis
Bk1,0, mehrlagig, obere Lage mit Fertiger.
Baustoffgemisch 0/45.
Umweltrelevante Anforderungen beim Einsatz von Baustoffgemischen einschließlich Einbaudokumentation nach
Unterlagen des AG. Einbaudokumentation übergeben.
Verdichtungsgrad/Verformungsmodul 'mind. 120 MPa'
Einbaudicke '33 cm'
Abrechnung nach Auftragsprofilen.
Menge: 850,000 m3
Zuordnung: 112

**01.15.0007 Asphalttragsch. aus AC 32 T S herst Bk3,2*neue Unterlage Dicke 12 cm*30/45//35/50VL mit Beschicker**
StL-Nr. 22681310141031001
Asphalttragschicht aus Asphaltbeton für Asphalttragschichten AC 32 T S herstellen.
In Verkehrsflächen der Belastungsklasse Bk3,2.
Einbau als Schicht in gleichmäßiger Dicke auf neu hergestellter Unterlage.
Einbaudicke = 12 cm.
Resultierendes Bindemittel = (30/45 // 35/50 VL).
Asphaltmischgutzuführung mit Beschicker.
Menge: 2400,000 m2
Zuordnung: 113

**01.15.0008 Bitumenemulsion aufsprühen Fahrbahn*vor A.bindersch. ATS geschlossen*C60BP4-S Menge 200 - 250**
StL-Nr. 22681306112011200
Bitumenemulsion zur Herstellung des Schichtenverbundes
aufsprühen.
Fläche = Fahrbahn.
Vor Einbau Asphaltbinderschicht.
Unterlage = Asphalttragschicht, geschlossen.
Bindemittel = C60BP4-S.
Bindemittelmenge = 200 g/m2 bis 250 g/m2.
Menge: 2400,000 m2
Zuordnung: 113

**01.15.0009 Asphaltbindersch.a. AC 16 B S herst Bk3,2*neue Unterlage Dicke 8,5 cm*10/40-65A mit Beschicker**
StL-Nr. 22681320941110001
Asphaltbinderschicht aus Asphaltbeton für Asphaltbinderschichten AC 16 B S herstellen.
In Verkehrsflächen der Belastungsklasse Bk3,2.
Einbau als Schicht in gleichmäßiger Dicke auf neu hergestellter Unterlage.
Einbaudicke = 6 cm.
Resultierendes Bindemittel = (10/40-65 A // PmB 10/25
VL).
Asphaltmischgutzuführung mit Beschicker.
Menge: 2400,000 m2
Zuordnung: 113

**01.15.0010 Anschl. a. Fuge m. B-fugenb. herst. Anschl. ADS*Anschl.längs+quer*über 20-100 m Breite 10 mm**
StL-Nr. 226813933139201
Anschluss als Fuge an bestehende Asphaltschicht oder
Bauteil in der Dicke der Asphaltschicht mit Bitumenfugenband einschließlich zugehörigem und zuvor aufgetragenem Voranstrichmittel herstellen.
Anschluss an Asphaltdeckschicht.
Längs- und Querfuge.
Dicke der Asphaltschicht '6 cm'
Einzellängen über 20,00 m bis 100,00 m.
Breite des Bitumenfugenbandes = 10 mm.
Menge: 90,000 m
Zuordnung: 113

**01.15.0011 Bitumenemulsion aufsprühen Fahrbahn*vor A.deckschicht ABS geschlossen*C60BP4-S Menge 200 - 250**
StL-Nr. 22681306113031200
Bitumenemulsion zur Herstellung des Schichtenverbundes
aufsprühen.
Fläche = Fahrbahn.
Vor Einbau Asphaltdeckschicht.
Unterlage = Asphaltbinderschicht, geschlossen.
Bindemittel = C60BP4-S.
Bindemittelmenge = 200 g/m2 bis 250 g/m2.
Menge: 2400,000 m2
Zuordnung: 113

**01.15.0012 Asphaltdecksch. aus AC 11 D S herst Bk3,2*neu/feingef. Unt. Dicke 4 cm*25/55-55A mit Beschicker**
StL-Nr. 22681330931210001
Asphaltdeckschicht aus Asphaltbeton für Asphaltdeckschichten AC 11 D S herstellen.
In Verkehrsflächen der Belastungsklasse Bk3,2.
Einbau als Schicht in gleichmäßiger Dicke auf neu hergestellter oder feingefräster Unterlage.
Einbaudicke = 4 cm.
Resultierendes Bindemittel = (25/55-55 A // PmB 25/45
VL).
Asphaltmischgutzuführung mit Beschicker.
Menge: 2400,000 m2
Zuordnung: 113

**01.15.0013 Anschl. a. Fuge m. B-fugenb. herst. Anschl. ADS*Anschl.längs+quer Schichtd. 4 cm*über 20-100 m Breite 10 mm**
StL-Nr. 226813933135201
Anschluss als Fuge an bestehende Asphaltschicht oder
Bauteil in der Dicke der Asphaltschicht mit Bitumenfugenband einschließlich zugehörigem und zuvor aufgetragenem Voranstrichmittel herstellen.
Anschluss an Asphaltdeckschicht.
Längs- und Querfuge.
Dicke der Asphaltschicht = 4 cm.
Einzellängen über 20,00 m bis 100,00 m.
Breite des Bitumenfugenbandes = 10 mm.
Menge: 90,000 m
Zuordnung: 113

**01.15.0014 Abstumpfungsmaßnahme durchführen*1,0 bis 2,0 kg/m2 maschinell**
StL-Nr. 2268139619021
Abstumpfungsmaßnahme zur Erhöhung der Anfangsgriffigkeit durch gleichmäßiges Aufbringen und Einwalzen von
Abstreukörnung durchführen. Nicht gebundene Abstreukörnung aufnehmen und nach Wahl des AN verwerten.
Abstreukörnung 'leicht bituminierte Lieferkörnung 2/5.'
Abstreumenge = 1,0 bis 2,0 kg/m2.
Maschinell abstreuen.
Menge: 2400,000 m2
Zuordnung: 113

**01.15.0015 Bankett profilgerecht herstellen*Baustoffgemisch URA+Einbaudoku*12 tief+ 6 hoch 3cm tiefer*EV2 mind. 100MPa**
StL-Nr. 22411271292199111
Bankett gemäß ZTV E-StB profilgerecht herstellen.
Lage 'neben Fahrbahn an Böschungsschulter'
Baustoffgemisch gemäß ZTV E-StB.
Umweltrelevante Anforderungen beim Einsatz von Baustoffgemischen einschließlich Einbaudokumentation nach
Unterlagen des AG. Einbaudokumentation übergeben.
Breite '1,50 m'
Einbaudicke 'nach Unterlagen des AG'
Querneigung 12 v.H. am tiefliegenden und 6 v.H. am
hochliegenden Fahrbahnrand.
Einbau 3 cm tiefer als Fahrbahnrand.
Verformungsmodul EV2 auf der Oberfläche mindestens
100 MPa.
Menge: 480,000 m2
Zuordnung: 112

#### Unterabschnitt 01.16 Schutzeinrichtungen, Umfahrung

*Hinweis*
SE am Fahrbahnrand

**01.16.0001 ÜK/ÜE an vorhand. SE herst. (Zul.)*ÜK/ÜE an ESP 4,0 Profil B*HB 1**
StL-Nr. 2268291279121
Übergangskonstruktion (ÜK) oder Übergangselement (ÜE)
an vorhandene Schutzeinrichtung (SE) einschließlich erforderlicher systembedingter Arbeiten herstellen. Vergütet wird der Mehraufwand gegenüber der Herstellung
der angegebenen Position als Zulage. ÜK/ÜE nach den
"Technischen Kriterien für den Einsatz von Fahrzeug-
Rückhaltesystemen in Deutschland".
Zulage zu OZ '01.16.0002'
ÜK/ÜE an vorhandene ESP 4,00.
Holm Profil B.
Aufstellung in Boden, Homogenbereich HB 1 - FRS.
Menge: 4,000 St
Zuordnung: 129

**01.16.0002 SE aus Stahl am äuß. FB-Rand herst. N2*max. W3*A*o.gel.u.formag.T. HB 1**
StL-Nr. 22682910113011001
Schutzeinrichtung (SE) aus Stahl am äußeren Fahrbahnrand einschließlich erforderlicher systembedingter Ar-
beiten herstellen. Abrechnung nach Baulänge. SE nach
den "Technischen Kriterien für den Einsatz von Fahrzeug-Rückhaltesystemen in Deutschland".
Aufhaltestufe = N2.
Wirkungsbereichsklasse maximal W3.
Anprallheftigkeitsstufe = A.
Schutzeinrichtung ohne gelöste Teile mit einer Masse
größer 2 kg im Anprallversuch nach DIN EN 1317. Schutzeinrichtung ohne formaggressive Teile.
Aufstellung in Boden, Homogenbereich HB 1 - FRS.
Menge: 315,000 m
Zuordnung: 129

**01.16.0003 Pfosten/Verank. erschw.einbr.(Zul.)**
StL-Nr. 22682916099
Pfosten/Bodenverankerung/Dorn des Fahrzeug-
Rückhaltesystems (FRS) unter erschwerten Bedingungen
einbringen. Vergütet wird der Mehraufwand gegenüber dem
Homogenbereich HB 1 - FRS als Zulage.
Zulage zu OZ '01.16.0002'
Erschwernis 'Bohrung in FB-Befestigung,
Pfostenabstand = 2,00 m'
Menge: 110,000 St
Zuordnung: 129

**01.16.0004 ÜK/ÜE herstellen (Zulage)*ÜK N2 auf H1 HB 1**
StL-Nr. 226829125919901
Übergangskonstruktion (ÜK) oder Übergangselement (ÜE)
einschließlich erforderlicher systembedingter Arbeiten
herstellen. Vergütet wird der Mehraufwand gegenüber der
Herstellung der angegebenen Position als Zulage. ÜK/ÜE
nach den "Technischen Kriterien für den Einsatz von
Fahrzeug-Rückhaltesystemen in Deutschland".
Zulage zu OZ '01.16.0002'
ÜK von N2 auf H1.
ÜK/ÜE von OZ '01.16.0002'
ÜK/ÜE auf OZ '01.16.0005'
Aufstellung in Boden, Homogenbereich HB 1 - FRS.
Menge: 4,000 St
Zuordnung: 129

**01.16.0005 SE aus Stahl am äuß. FB-Rand herst. min. H1*max. W3*A*o.gel.u.formag.T. HB 1**
StL-Nr. 22682910123011001
Schutzeinrichtung (SE) aus Stahl am äußeren Fahrbahnrand einschließlich erforderlicher systembedingter Ar-
beiten herstellen. Abrechnung nach Baulänge. SE nach
den "Technischen Kriterien für den Einsatz von Fahrzeug-Rückhaltesystemen in Deutschland".
Aufhaltestufe mindestens H1.
Wirkungsbereichsklasse maximal W3.
Anprallheftigkeitsstufe = A.
Schutzeinrichtung ohne gelöste Teile mit einer Masse
größer 2 kg im Anprallversuch nach DIN EN 1317. Schutzeinrichtung ohne formaggressive Teile.
Aufstellung in Boden, Homogenbereich HB 1 - FRS.
Menge: 180,000 m
Zuordnung: 129

**01.16.0006 ÜK/ÜE herstellen (Zulage)*ÜK H1 auf H2 HB 1**
StL-Nr. 226829125929901
Übergangskonstruktion (ÜK) oder Übergangselement (ÜE)
einschließlich erforderlicher systembedingter Arbeiten
herstellen. Vergütet wird der Mehraufwand gegenüber der
Herstellung der angegebenen Position als Zulage. ÜK/ÜE
nach den "Technischen Kriterien für den Einsatz von
Fahrzeug-Rückhaltesystemen in Deutschland".
Zulage zu OZ '01.16.0005'
ÜK von H1 auf H2.
ÜK/ÜE von OZ '01.16.0005'
ÜK/ÜE auf OZ '01.16.0007'
Aufstellung in Boden, Homogenbereich HB 1 - FRS.
Menge: 4,000 St
Zuordnung: 129

**01.16.0007 SE aus Stahl am äuß. FB-Rand herst. min. H2*max. W4*A*o.gel.u.formag.T. HB 1**
StL-Nr. 22682910134011001
Schutzeinrichtung (SE) aus Stahl am äußeren Fahrbahnrand einschließlich erforderlicher systembedingter Ar-
beiten herstellen. Abrechnung nach Baulänge. SE nach
den "Technischen Kriterien für den Einsatz von Fahrzeug-Rückhaltesystemen in Deutschland".
Aufhaltestufe mindestens H2.
Wirkungsbereichsklasse maximal W4.
Anprallheftigkeitsstufe = A.
Schutzeinrichtung ohne gelöste Teile mit einer Masse
größer 2 kg im Anprallversuch nach DIN EN 1317. Schutzeinrichtung ohne formaggressive Teile.
Aufstellung in Boden, Homogenbereich HB 1 - FRS.
Menge: 130,000 m
Zuordnung: 129

**01.16.0008 SE aus Stahl abbauen*Pf.l.b. 1900 mm Teile verwerten**
StL-Nr. 22682900190990110
Schutzeinrichtung (SE) aus Stahl abbauen.
SE 'im Seitenstreifen der Umfahrung, einschl. ÜK/ÜE'
Mit 'Pfosten'
Pfosten in 'eingebautem Boden'
Pfostenlänge bis 1900 mm.
Konstruktionsteile nach Wahl des AN verwerten.
Menge: 310,000 m
Zuordnung: 129

*Hinweis*
SE in Fahrbahnmitte

**01.16.0009 Adapter an vorh. FRS aufb. (Zul.) Profil B**
StL-Nr. 2211056409929
Adapter als mechanische kraftschlüssige Verbindung für
transportable Schutzeinrichtungen an vorhandenes Fahrzeug-Rückhaltesystem (FRS) aufbauen und abbauen.
Vergütet wird der Mehraufwand gegenüber der angegebenen
Position als Zulage. Vorhalten, Kontrolle, Wartung und
Instandsetzung werden gesondert vergütet. Vorübergehende Verkehrssicherungsmaßnahmen durchführen. 70 v.H. des
Preises werden nach Aufbau, der Rest nach Abbau
vergütet.
Adapter von transportabler Schutzeinrichtung der OZ
'01.16.0011'
Adapter an 'Doppelte Schutzplanke (DSP)'
Holm Profil B.
Zulage zu OZ '01.16.0011'
Menge: 2,000 St
Zuordnung: 105

**01.16.0010 Transp.Schutzeinrichtung aufbauen Überleit.bereich*Aufhaltest. H2 Wirkungsber.maxW4*Aufst.unverankert**
StL-Nr. 221105605454001
Transportable Schutzeinrichtung einschl. systembedingter Formstücke (Dilatationsstöße, Passstücke, Kipplängenbegrenzungselemente) aufbauen und abbauen. Vorhalten, Kontrolle, Wartung und Instandsetzung werden gesondert vergütet. Vorübergehende Verkehrssicherungsmaßnahmen durchführen. Anfangs- und Endkonstruktionen
und Adapter werden gesondert vergütet. 70 v. H. des
Preises werden nach Aufbau, der Rest nach Abbau
vergütet.
Einsatzbereich E, zwischen entgegengesetzt gerichteten
Verkehrsströmen im Überleitungsbereich.
Aufhaltestufe mind. H 2.
Wirkungsbereich max. W 4 (W max. 1,30 m).
Aufstellung unverankert.
Menge: 170,000 m
Zuordnung: 105

**01.16.0011 Transp.Schutzeinrichtung aufbauen entg.Verkehrsstr.*Aufhaltest. H2 Wirkungsber.maxW4*Aufst.unverankert**
StL-Nr. 221105605354001
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. H 2.
Wirkungsbereich max. W 4 (W max. 1,30 m).
Aufstellung unverankert.
Menge: 330,000 m
Zuordnung: 105

#### Unterabschnitt 01.17 Straßenbau, Rückbau

**01.17.0001 Bankett abtragen Br.ü.1,00-1,50 m Mit Veg.decke*entsorgen**
StL-Nr. 224112045390203
Bankett abtragen ggf. einschließlich Vegetationsdecke.
Breite über 1,00 bis 1,50 m.
Dicke 'nach Unterlagen des AG'
Ausbauen mit Vegetationsdecke.
Ausbaustoffe entsorgen. Schadstoffbelastung nach Un-
terlagen des AG. Entsorgen wird gesondert vergütet.
Menge: 130,000 m3
Zuordnung: 112

**01.17.0002 Asphaltbefestigung trennen*schneiden Dicke ü. 3-6 cm**
StL-Nr. 2268130419102
Asphaltbefestigung geradlinig trennen.
Bereich 'Übergang Bestand zur Umfahrung'
Trennen durch Schneiden. Beim Trennen anfallendes Material in Eigentum des AN übernehmen und
nach Wahl des AN verwerten.
Dicke der Asphaltbefestigung über 3 bis 6 cm.
Menge: 90,000 m
Zuordnung: 113

**01.17.0003 Asph. standardfräs. Kopierfräsverf. LA 15*Breite über 200cm*ADS Asphaltbeton*Fahrbahn Ausb. Wiederverw.**
StL-Nr. 22681300116912110
Asphalt standardfräsen im Kopierfräsverfahren und
aufnehmen. Anschlusskante geradlinig auf Frästiefe
herstellen.
Schnittlinienabstand bis maximal 15 mm (LA 15).
Breite der Fläche über 200 cm.
Frästiefe 'über 2,5 bis 4,5 cm'
Asphaltdeckschicht.
Asphaltdeckschicht = Asphaltbeton.
Fläche = Fahrbahn.
Ausbauasphalt in Eigentum des AN übernehmen und
einer Wiederverwendung zuführen.
Menge: 2400,000 m2
Zuordnung: 113

**01.17.0004 Asph. standardfräs. Kopierfräsverf. LA 15*Breite über 200cm*ABS Asphaltbeton*Fahrbahn Ausb. Wiederverw.**
StL-Nr. 22681300116922110
Asphalt standardfräsen im Kopierfräsverfahren und
aufnehmen. Anschlusskante geradlinig auf Frästiefe
herstellen.
Schnittlinienabstand bis maximal 15 mm (LA 15).
Breite der Fläche über 200 cm.
Frästiefe 'über 6 bis 8 cm'
Asphaltbinderschicht.
Asphaltdeckschicht = Asphaltbeton.
Fläche = Fahrbahn.
Ausbauasphalt in Eigentum des AN übernehmen und
einer Wiederverwendung zuführen.
Menge: 2400,000 m2
Zuordnung: 113

**01.17.0005 Asph. standardfräs. Kopierfräsverf. LA 15*Breite über 200cm*ATS Asphaltbeton*Fahrbahn Ausb. Wiederverw.**
StL-Nr. 22681300116932110
Asphalt standardfräsen im Kopierfräsverfahren und
aufnehmen. Anschlusskante geradlinig auf Frästiefe
herstellen.
Schnittlinienabstand bis maximal 15 mm (LA 15).
Breite der Fläche über 200 cm.
Frästiefe 'über 10 bis 12 cm'
Asphalttragschicht.
Asphaltdeckschicht = Asphaltbeton.
Fläche = Fahrbahn.
Ausbauasphalt in Eigentum des AN übernehmen und
einer Wiederverwendung zuführen.
Menge: 2400,000 m2
Zuordnung: 113

#### Unterabschnitt 01.18 Erdarbeiten & SoB, Rückbau

**01.18.0001 Schicht ohne Bindemittel aufnehmen STS Abrechng. Abtrag**
StL-Nr. 224112010499091
Schicht ohne Bindemittel aufnehmen
Schicht aus Baustoffgemisch für Schottertragschichten.
Dicke '30 cm'
Fläche 'bauzeitliche Umfahrung'
Baustoffgemisch 'das zuvor vom AN eingebaut wurde
nach Wahl des AN verwerten'
Abrechnung nach Abtragsprofilen.
Menge: 720,000 m3
Zuordnung: 112

*Hinweis*
Rückbau Damm der Umfahrung

**01.18.0002 Boden bzw. Fels lösen und verwerten profilg. lösen*Abrechnung Abtrag Verwertung nachw.**
Boden bzw. Fels aus Abtragsbereichen profilgerecht
lösen, laden und nach Wahl des AN verwerten.
Damm aus vom AN eingebauten Material.
Abrechnung nach Abtragsprofilen.
Verwertung nach Unterlagen des AG nachweisen.
Menge: 15400,000 m3
Zuordnung: 106

**01.18.0003 Boden bzw. Fels lösen und einbauen Verbess. Wahl AN Abrechng. Auftrag**
Boden aus Abtragsbereichen profilgerecht lösen und
in den Auftragsbereichen profilgerecht einbauen und
verdichten einschließlich ggf. erforderlicher
Wasserzugabe.
Die Herstellung von Mulden und Gräben
wird gesondert vergütet.
Erforderlich werdende Verbesserung des Bodens mit
Bindemitteln oder durch Lüften nach Wahl des AN
durchführen.
Bindemittel wird nicht gesondert vergütet.
Einbaustelle: Dammverbreiterung, RiFa Celle.
Abrechnung nach Auftragsprofilen.
Menge: 9200,000 m3
Zuordnung: 106

**01.18.0004 Geotextil aufnehmen, verwert. AN**
Geotextil als Trenn- und Filterschicht aufnehmen.
Trennschicht nach Unterlagen des AG.
Abrechnnung nach überdeckter Trennfläche.
Menge: 3500,000 m2
Zuordnung: 106

**01.18.0005 Entwässerungsrohrleitung abbrechen Rohr DN bis 250*Beton-Rohr Tiefe ü.1,25-1,75*Ausb. verwerten**
StL-Nr. 224110305110201
Entwässerungsrohrleitung abbrechen. Entwässerungsrohrleitung liegt bis Oberkante Rohr frei. Erdarbeiten in
der verbliebenen Leitungszone ausführen. Offene Wasserhaltung bis zu einer Pumpenleistung von 10 m3 Fördermenge und 5,00 m Förderhöhe je Stunde und Haltung ausführen. Das Ausbauen von Schächten wird gesondert vergütet.
Rohr DN/ID bis 250.
Rohr aus Beton.
Fließsohlentiefe über 1,25 bis 1,75 m.
Ausbaustoffe nach Wahl des AN verwerten.
Menge: 32,000 m
Zuordnung: 110

**01.18.0006 Raubettmulde abbrechen B=1m, h=20cm, 1:1,5 in Beton, Mat verw. AN**
Raubettmulde abbrechen.
Muldenbreite: 1,00 m.
Sohlgefälle: 1:1,5
Mittlere Steinhöhe: 20 cm.
Steinsatz in Beton C 20/25, Bettungsdicke 20 cm,
Fugen mit Pflasterfugenmörtel.
Rückbaumaterial der Verwertung nach Wahl des AN
zuführen.
Menge: 5,000 m
Zuordnung: 110

**01.18.0007 Mulden u. Grabenbefestig. ausbauen Naturst.pflaster*ungeb.Sauberksch. Dicke bis 20 cm*sämt.Ausbau verw.**
StL-Nr. 224110107110104
Befestigung der Sohle und Böschungen von Mulden und
Gräben freilegen und einschließlich Bettung ausbauen.
Befestigung = Natursteinpflaster.
Bettung = auf ungebundener Sauberkeitsschicht.
Gesamtdicke mit Bettung bis 20 cm.
Sämtliche Ausbaustoffe nach Wahl des AN verwerten.
Menge: 12,000 m2
Zuordnung: 110

*Hinweis*
Abbruchbaugrube für Behelfspfeiler

**01.18.0008 Baugrube herstellen*Tiefe >1,75-3,00m Aush.i.lagern**
StL-Nr. 224108107093029
Baugrube nach Unterlagen des AG herstellen.
Beschreibung der Homogenbereiche nach Unterlagen des
AG. Verbau wird gesondert vergütet.
Baugrube 'Abbruchbaugrube der Behelfspfeiler'
Baugrubentiefe über 1,75 bis 3,00 m.
Aushub innerhalb der Baustelle lagern.
Abrechnung 'nach Abtrag'
Menge: 300,000 m3
Zuordnung: 108

**01.18.0009 Boden des AG in Baugrube einbauen Abrechng.Auftrag**
StL-Nr. 2241081179902
Boden des AG in Baugrube nach Unterlagen des AG einbauen und verdichten einschl. ggf. erforderlicher
Wasserzugabe.
Boden 'aus Dammrückbau Behelfsumfahrung'
Baugrube für 'Abbruchbaugrube der Behelfspfeiler'
Abrechnung nach Auftragsprofilen.
Menge: 300,000 m3
Zuordnung: 108

**01.18.0010 Baustoff lief.,in Baugrube einbauen grobk. Boden Abrechng.Auftrag**
StL-Nr. 2241081221901
Baustoff nach Unterlagen des AG liefern, in Baugrube
nach Unterlagen des AG einbauen und verdichten. Einbaudokumentation nach Unterlagen des AG übergeben.
Baustoff = grobkörniger Boden.
Baugrube für 'Abbruchbaugrube der Behelfspfeiler'
Abrechnung nach Auftragsprofilen.
Menge: 240,000 m3
Zuordnung: 108

*Hinweis*
Wasserhaltungsanlage für die Abbruchbaugruben
der Behelfspfeiler in Achse 20' und 30'.

**01.18.0011 Wasserh.anl.nach Wahl des AN herst.*Reserveanlage Bis 15 m3/h**
StL-Nr. 22110911390110000
Wasserhaltungsanlage nach Wahl des AN zum Trockenlegen
und Freihalten der Baugrube von Wasser herstellen. Geologische und hydrologische Verhältnisse sowie Zweck,
Umfang, Absenkziele, Dauer der Wasserhaltung und Ableitung des Wassers zur Vorflut nach Unterlagen des AG.
Anlage bemessen, einrichten und abbauen. Erforderliche
Erdarbeiten ausführen.
Vorhalten und Betreiben wird gesondert vergütet.
Baugrube 'für den Abbruch, Behelfspfeiler in Achse 20'
Einschließlich Reserveanlage für Betrieb ohne
schädliche Unterbrechung.
Gesamter Förderdurchfluss bis 15 m3/h.
Menge: 1,000 Psch
Zuordnung: 109

**01.18.0012 Wasserh.anl.nach Wahl des AN herst.*Reserveanlage Bis 15 m3/h**
StL-Nr. 22110911390110000
Wasserhaltungsanlage nach Wahl des AN zum Trockenlegen
und Freihalten der Baugrube von Wasser herstellen. Geologische und hydrologische Verhältnisse sowie Zweck,
Umfang, Absenkziele, Dauer der Wasserhaltung und Ableitung des Wassers zur Vorflut nach Unterlagen des AG.
Anlage bemessen, einrichten und abbauen. Erforderliche
Erdarbeiten ausführen.
Vorhalten und Betreiben wird gesondert vergütet.
Baugrube 'für den Abbruch, Behelfspfeiler in Achse 30'
Einschließlich Reserveanlage für Betrieb ohne
schädliche Unterbrechung.
Gesamter Förderdurchfluss bis 15 m3/h.
Menge: 1,000 Psch
Zuordnung: 109

**01.18.0013 Wasserhaltungsanlage vorhalten*Reserveanlage**
StL-Nr. 221109117901000
Wasserhaltungsanlage nach Wahl des AN zum Trockenlegen
und Freihalten der Baugrube von Wasser betriebsbereit
vorhalten.
Abgerechnet wird nach Kalendertagen.
Baugrube 'für den Abbruch der beiden Behelfspfeiler'
Einschließlich Reserveanlage für Betrieb ohne
schädliche Unterbrechung.
Menge: 50,000 d
Zuordnung: 109

**01.18.0014 Wasserhaltungsanlage betreiben**
StL-Nr. 221109123900000
Wasserhaltungsanlage nach Wahl des AN zum unterbrechungsfreien Trockenlegen und Freihalten der Baugrube
von Wasser betreiben.
Abgerechnet wird nach Kalendertagen.
Baugrube 'für den Abbruch der beiden Behelfspfeiler'
Menge: 50,000 d
Zuordnung: 109

**01.18.0015 Mobile Absetzanlage aufstellen Volumen bis 8 m3**
StL-Nr. 2211099010001
Mobile Absetzanlage für Wasserhaltungsanlage nach
Unterlagen des AG aufstellen. Absetzanlage beseitigen. Ursprünglichen Zustand wieder herstellen.
Einschließlich Erd- und Gründungsarbeiten.
Fassungsvermögen Absetzanlage bis 8 m3.
Menge: 2,000 St
Zuordnung: 109

**01.18.0016 Mobile Absetzanlage betreiben Abges.St. verwert**
StL-Nr. 22110990910
Mobile Absetzanlage nach Unterlagen des AG vorhalten
und betreiben.
Abgerechnet wird nach Kalendertagen.
Abgesetzte Stoffe nach Wahl des AN verwerten.
Menge: 50,000 d
Zuordnung: 109

#### Unterabschnitt 01.19 Verschub Überbau

**01.19.0003 Gerüste f. Querverschub**
Gerüste für den Überbau vom TBW Ost (RiFa Celle)
nach statischen, konstruktiven und
sicherheitstechnischen Erfordernissen für
das Anheben, den Querverschub/das Einschwimmen,
das Abstapeln des Überbaus inkl. der notwendigen
Gründungen nach Wahl des AN herstellen und vorhalten.
Bauphase: Querverschub
Alle Hilfskonstruktionen einschl. Gründungen sind nach
Abschluss der Arbeiten zurückbauen.
Rückbaumaterial der Verwertung nach Wahl des AN
zuführen.
Menge: 1,000 Psch

**01.19.0004 Verschubbahn**
Verschubbahn und Traggerüst an Land sowie auf
schwimmenden Geräten für den Querverschub
vom Überbau der RiFa Celle (TBW Ost),
von der Umfahrung zur Endlage,
einschließlich der erforderlichen Gründungen nach
statischen,
konstruktiven und sicherheitstechnischen Erfordernissen
nach
Wahl des AN herstellen, vorhalten, unterhalten und
umsetzen.
Verschubbahn und Traggerüst für den Querverschub des
Überbaus auf wassergestützten,
schwimmenden Geräten bis auf die Lager der Widerlager.
Verschubbahn und Traggerüst einschließlich Gründung,
erforderlicher Aufbauten, Kontergewichten usw. nach
Abschluss
der Arbeiten beseitigen.
Rückbaumaterial der Verwertung nach Wahl des AN
zuführen.
Menge: 1,000 Psch

**01.19.0005 Querverschub Überbau OST**
Überbau Ost nach Unterlagen des AG (s. Blatt 23) sowie
Ausführungsplanung des AN aus der Umfahrungslage in die
Endlage quer verschieben.
Die Kosten aller hierfür erforderlichen Baubehelfe sind
einzukalkulieren.
Die Planung des Querverschubs wird gesondert vergütet.
Menge: 1,000 Psch

#### Unterabschnitt 01.20 Ingenieurbau, Rückbau

**01.20.0001 Übergangskonstruktion ausbauen Überbaubreite*Hohl-/Faltprofil*Belag aufnehmen**
StL-Nr. 2241212073191
Übergangskonstruktion aus Stahl nach Unterlagen des AG
ausbauen und nach Wahl des AN verwerten.
Abrechnung nach Länge der Konstruktion in der
Profilachse, horizontal.
Ausbau aus gesamter Überbaubreite.
Konstruktion mit Dehnungshohl- oder Faltprofil.
Unterkonstruktion 'im Überbau belassen'
Belag in erforderlicher Breite aufnehmen.
Menge: 33,000 m
Zuordnung: 121

**01.20.0002 Lager ausbauen Widerlager*Presse Unterbau*Untere Ankerpl.**
StL-Nr. 224121103119902
Lager ggf. mit Lager- und Futterplatten ausbauen und
nach Wahl des AN verwerten.
Bauwerk, Lagerkonstruktion und Lagerkräfte nach Unterlagen des AG.
Aufgelagertes Bauteil anheben und nach Einbau eines La-
gers wieder ablassen.
Ggf. Mörtelbett beseitigen.
Ausbau auf Widerlager.
Pressenansatz auf Unterbauten.
Lagerart 'Kalottenlager'
Untere Ankerplatte ausbauen.
Menge: 4,000 St
Zuordnung: 121

**01.20.0003 Lager ausbauen Pfeiler*Presse Unterbau*Untere Ankerpl.**
StL-Nr. 224121103219902
Lager ggf. mit Lager- und Futterplatten ausbauen und
nach Wahl des AN verwerten.
Bauwerk, Lagerkonstruktion und Lagerkräfte nach Unterlagen des AG.
Aufgelagertes Bauteil anheben und nach Einbau eines La-
gers wieder ablassen.
Ggf. Mörtelbett beseitigen.
Ausbau auf Pfeiler.
Pressenansatz auf Unterbauten.
Lagerart 'Kalottenlager'
Untere Ankerplatte ausbauen.
Menge: 4,000 St
Zuordnung: 121

**01.20.0004 Beton abbrechen*Stahlbeton C20/25 bis C35/45*Verwerten**
StL-Nr. 222118013933001
Beton nach Unterlagen des AG abbrechen.
Bauteil 'Widerlager- und Flügelwände der
Behelfsumfahrung'
Material = Stahlbeton.
Druckfestigkeitsklasse über C20/25 bis C35/45.
Abbruchgut nach Wahl des AN verwerten.
Menge: 330,000 m3
Zuordnung: 118

**01.20.0005 Beton abbrechen*Stahlbeton C20/25 bis C35/45*Verwerten**
StL-Nr. 222118013933001
Beton nach Unterlagen des AG abbrechen.
Bauteil 'Pfeiler und Pfahlkopfplatten der
Behelfspfeiler'
Material = Stahlbeton.
Druckfestigkeitsklasse über C20/25 bis C35/45.
Abbruchgut nach Wahl des AN verwerten.
Menge: 340,000 m3
Zuordnung: 118

**01.20.0006 Rundstahlanker ausbauen WL-Fund.- u. Ankerplattenanschl. Mat.Eigent. AN**
Anker und Anschlusskonstruktionen
nach Unterlagen des AG ausbauen.
Erdarbeiten werden gesondert vergütet.
Art des Ankers: Rundstahlanker.
Ankeranschluss: im WL-Fundament und Ankerplatte.
Ankerlänge: 8,00 m, zzgl. Verankerungskonstruktionen.
Ausgebautes Material der Verwertung
nach Wahl des AN zuführen.
Menge: 4,000 St

**01.20.0007 Rundstahlanker ausbauen Trägerbohlwandanschl. Mat.Eigent. AN**
Anker und Anschlusskonstruktionen
nach Unterlagen des AG ausbauen.
Erdarbeiten werden gesondert vergütet.
Art des Ankers: Rundstahlanker.
Ankeranschluss: beidseitig an Flügelwand.
Ankerlänge: 14,00 m, zzgl. Verankerungskonstruktionen.
Ausgebautes Material der Verwertung
nach Wahl des AN zuführen.
Menge: 7,000 St

**01.20.0008 Rundstahlanker ausbauen Trägerbohlw.- u. Ankerpl.-anschl. Mat.Eigent. AN**
Anker und Anschlusskonstruktionen
nach Unterlagen des AG ausbauen.
Erdarbeiten werden gesondert vergütet.
Art des Ankers: Rundstahlanker.
Ankeranschluss: an Trägerbohlwand und Ankerplatte.
Ankerlänge 10,50 m, zzgl. Verankerungskonstruktionen.
Ausgebautes Material der Verwertung
nach Wahl des AN zuführen.
Menge: 10,000 St

**01.20.0009 Ankertafel a.Stahlsp.bohlen ausb. Mat.Eigent. AN**
Ankertafel aus Stahlspundbohlen
nach Unterlagen des AG ausbauen.
Erdarbeiten werden gesondert vergütet.
Größe der Tafel: 1,80 x 3,00 m,
inkl. Ankertafelgurt 2 x U-Profil.
Ausgebautes Material der Verwertung
nach Wahl des AN zuführen.
Menge: 14,000 St

#### Unterabschnitt 01.21 Verwertung, Entsorgung

**01.21.0003 Nicht gef. Abf. Baustelle entsorg. 17 03 02*Zuordnung AG Anfallstelle*Wahl AN einr. Verbleib elektr.**
StL-Nr. 22610244007281101
Nicht gefährlichen Abfall aus Baustelle nach
Unterlagen des AG laden, zur Entsorgungsanlage
befördern und entsorgen. Abrechnung nach
Wiegenachweisen.
Abfall = Ausbauasphalt als Bitumengemische mit
Ausnahme derjenigen, die unter 17 03 01* fallen.
Abfallschlüssel = 17 03 02.
Maßgebender Parameter nach Unterlagen des AG.
Gelösten Abfall an Anfallstelle laden.
Entsorgung nach Wahl des AN. Kosten der
Abfallentsorgung trägt der AN.
Verbleibsdokumentation nach Unterlagen des AG
führen. Dokumentation und Wiegenachweise nach
Abschluss dem AG elektronisch übergeben.
Menge: 1050,000 t
Zuordnung: 102

**01.21.0004 Nicht gef. Abf. Baustelle entsorg. Boden 17 05 04*Zuordnung AG Anfallstelle*Wahl AN einr. Verbleib elektr.**
StL-Nr. 22610244008281101
Nicht gefährlichen Abfall aus Baustelle nach
Unterlagen des AG laden, zur Entsorgungsanlage
befördern und entsorgen. Abrechnung nach
Wiegenachweisen.
Abfall = Bodenaushub als Boden und Steine mit
Ausnahme derjenigen, die unter 17 05 03* fallen.
Abfallschlüssel = 17 05 04.
Maßgebender Parameter nach Unterlagen des AG.
Gelösten Abfall an Anfallstelle laden.
Entsorgung nach Wahl des AN. Kosten der
Abfallentsorgung trägt der AN.
Verbleibsdokumentation nach Unterlagen des AG
führen. Dokumentation und Wiegenachweise nach
Abschluss dem AG elektronisch übergeben.
Menge: 340,000 t
Zuordnung: 102

### Abschnitt 02 Rückbau, MLK-Brücke für B 3

#### Unterabschnitt 02.00 Technische Bearbeitung

*Hinweis*
Bei der Erstellung der Abbruchstatik/-planung ist zu
berücksichtigen, dass der Überbau
spannungsrissgefährdet ist.

**02.00.0001 Abbruch-/Rückbaukonzept aufst.**
Abbruch-/Rückbaukonzept für das Bestandsbauwerk
auf Basis des Abbruchkonzeptes des AG aufstellen.
Angabe von Montage- und Anschlagpunkten,
Darstellung von Kran- und Transportfahrzeugen
einschließlich deren Zu- und Abfahrtswegen,
Darstellung von Gerüsten und Hebezeugen,
einschließlich der Aufstellung aller erforderlicher
Standsicherheitsnachweise und Ablaufpläne
Bauwerk: MLK-Brücke der B3, Bestand.
Lieferung:
- digital im PDF-Format
- 3-fach auf Papier.
Menge: 1,000 Psch

**02.00.0002 Ausführungsplanung Abbruch**
Ausführungsplanung des AN auf Basis des
Abbruchkonzeptes
des AG erstellen.
In der Abbruchplanung des AN sind die vom AN gewählten
Verfahren für den Abbruch unter Angabe der eingesetzten
Maschinen zu erläutern.
Teil der vom AN zu erstellenden Abbruchplanung ist ein
detaillierter Bauablaufplan als Balkendiagramm
einschließlich der Angabe der jeweils eingesetzten
Maschinen
(wie Typ, Anzahl etc.),
der erforderlichen Sperrungen des MLK und
Verkehrsführung der B 3 sowie
des vom AN einzusetzenden Personals.
Menge: 1,000 Psch

**02.00.0003 Standsicherheitsnachweis aufstellen**
StL-Nr. 21910160599
Standsicherheitsnachweis aufstellen.
Standsicherheitsnachweis für 'Rückbau der
Bestandsbauwerke einschließlich Baubehelfe'
Standsicherheitsnachweis '3-fach, in geprüfter Form'
Menge: 1,000 Psch
Zuordnung: 101

**02.00.0004 Ausführungszeichnungen herstellen**
StL-Nr. 21910161099
Ausführungszeichnungen herstellen.
Ausführungszeichnungen für 'Rückbau der
Bestandsbauwerke einschließlich Baubehelfe'
Ausführungszeichnungen '3-fach, in geprüfter Form'
Menge: 1,000 Psch
Zuordnung: 101

#### Unterabschnitt 02.01 Erdarbeiten, Wasserhaltung

*Hinweis*
Der Baugrubenaushub und die Verfüllung der Baugruben
für die Pfeiler sowie die Wasserhaltung für diese
Baugruben
sind im LV-Los "Neubau, MLK-Brücke für B 3" erfasst.

**02.01.0001 Baugrube herstellen**
StL-Nr. 224108107099099
Baugrube nach Unterlagen des AG herstellen.
Beschreibung der Homogenbereiche nach Unterlagen des
AG. Verbau wird gesondert vergütet.
Baugrube 'für freizulegendes Widerlager, Süd'
Baugrubentiefe 'über 5,00 bis 6,00 m'
Aushub 'zur Bereitstellungsfläche des AN fördern'
Abrechnung 'nach Abtrag'
Menge: 4200,000 m3
Zuordnung: 108

**02.01.0002 Baugrube herstellen**
StL-Nr. 224108107099099
Baugrube nach Unterlagen des AG herstellen.
Beschreibung der Homogenbereiche nach Unterlagen des
AG. Verbau wird gesondert vergütet.
Baugrube 'für freizulegendes Widerlager, Nord'
Baugrubentiefe 'über 5,00 bis 6,00 m'
Aushub 'zur Bereitstellungsfläche des AN fördern'
Abrechnung 'nach Abtrag'
Menge: 7100,000 m3
Zuordnung: 108

**02.01.0003 Baugrube herstellen**
StL-Nr. 224108107099099
Baugrube nach Unterlagen des AG herstellen.
Beschreibung der Homogenbereiche nach Unterlagen des
AG. Verbau wird gesondert vergütet.
Baugrube 'Zufahrtsrampen zu den WL-Baugruben'
Baugrubentiefe 'bis 6,00 m'
Aushub 'zur Bereitstellungsfläche des AN fördern'
Abrechnung 'nach Abtrag'
Menge: 1600,000 m3
Zuordnung: 108

#### Unterabschnitt 02.02 Gerüste, Behelfskonstruktionen

**02.02.0001 Pontoneinsatz**
Pontonanlage nach Wahl des AN entsprechend
technologischen und konstruktiven Erfordernissen
nach Unterlagen des AG liefern, montieren, vorhalten,
demontieren und abtransportieren.
Pontons, betriebsbereit aufrüsten, motorisieren,
koppeln und entkoppeln.
Mindesttragfähigkeit, Tiefgang und Abmessungen der
Pontons abhängig von der zu tätigen Arbeiten.
Bereitstellung der Betriebsstoffe einschl. des
Bedienpersonals bzw. eines Fahrers während der gesamten
Einsätze.
Abschließen einer Versicherung für die Mietgegenstände.
Nach Bedarf Pontons mit Stelzen ausrüsten.
Erforderliche Genehmigungen, Statiken und Nachweise
sind durch den AN zu erbringen/einzuholen.
Traglast je Ponton: nach Ausführungsplanung des AN.
Einschließlich aller Schutzmaßnahmen zur Vermeidung von
Beschädigungen der Pontons und Verschmutzungen des MLK.
Umbauarbeiten der Pontons während der Abbrucharbeiten
gemäß dem vorgesehenen Ablauf sind einzukalkulieren.
Die geforderten lichten Durchfahrtsbreiten des MLK sind
während des Abbruchs zu gewährleisten.
Menge: 1,000 Psch

**02.02.0002 Pontonanleger**
Pontonanleger einschließlich der erforderlichen
Festmacher
als Baubehelf zur Andienung und zum Abbruch des
Überbaus über dem MLK nach statischen und konstruktiven
Erfordernissen und Abbruchplanung des AN herstellen.
Anleger für den Zeitraum des Abbruchs unterhalten,
vorhalten, warten, zurückbauen und nach Wahl des AN
entsorgen.
Erdarbeiten im Böschungsbereich und
sonstige Arbeiten zur Erstellung und den Rückbau
der Anleger ausführen.
Menge: 1,000 Psch

**02.02.0003 Abbruchgerüst herstellen wasserd.Abdeckung, Grdg. beseitigen**
Abbruchgerüst für gesamtes Bauwerk
nach statischen, konstruktiven und
sicherheitstechnischen Erfordernissen herstellen,
vorhalten, unterhalten und beseitigen.
Gründung im Bereich des MLK auf Pontons und
im Bereich der Endfelder auf Hilfsstützen.
Die über den MLK auskragenden Hohlkästen des
Mittelfeldes sind zurückzuhängen.
Gerüst mit wasserdichter Abdeckung im Bereich des MLK.
Der Eintrag von Abbruchmaterial und Hilfsstoffen in den
MLK
ist durch geeignete Maßnahmen auszuschließen.
Gründung der Hilfsstützen herstellen und beseitigen.
Menge: 1,000 Psch
Zuordnung: 116

**02.02.0004 Geräteeinsatz für den Abbruch**
Alle für den Abbruch erforderlichen Geräte an Land und
auf dem Wasser (z.B. Kräne, Bagger, Hydraulikanlagen,
Hebegeräte, Pontons, Schleppschiffe usw.) zur Baustelle
bringen,
nach statischen, konstruktiven und
sicherheitstechnischen Erfordernissen aufrüsten,
vorhalten und nach dem Einsatz wieder von der Baustelle
entfernen.
Menge: 1,000 Psch

#### Unterabschnitt 02.03 Ausstattung

**02.03.0001 Kabel aufnehmen und entfernen E-Kabel*Masse bis 2 kg/m Kabel in Rohr*Kabel Verwert. AN**
StL-Nr. 221134001110201
Kabel aufnehmen und entfernen. Das Ausbauen von Schächten wird gesondert vergütet. Behinderungen beim Freilegen durch vorhandene Kabel und Kabelschutzrohre werden
nicht gesondert vergütet. Erdarbeiten und der Aufbruch
von Straßenbefestigungen werden gesondert vergütet.
Kabeltyp = Energiekabel.
Kabelmasse bis 2 kg/m.
Kabel in Schutzrohr liegend.
Kabel nach Wahl des AN verwerten.
Menge: 225,000 m
Zuordnung: 134

**02.03.0002 Leuchte abbauen Aufbauleuchte, H<=5m**
Leuchte einschl. Zubehör nach Angabe des AG abbauen.
Abbau der Leitung wird gesondert berechnet.
Aufbauleuchte.
Höhe über Fahrbahn (Rad-/Gehweg) bis 5 m.
Material ausbauen und nach Wahl des AN verwerten.
Menge: 10,000 St
Zuordnung: 133

**02.03.0003 Geländer abbauen*Stahl*Pfosten abschrb.**
StL-Nr. 2241213039191
Geländer nach Unterlagen des AG abbauen und nach Wahl
des AN verwerten.
Abrechnung nach Länge des Handlaufs zwischen den
Achsen der Endpfosten bzw. Endstäbe.
Geländer 'für Brücke neben Geh-/Radweg,
mit Verkleidung aus Stahlblech'
Baustoff = Stahl.
Höhe des Geländers 'ca. 1.000 mm'
Pfosten abschrauben.
Menge: 250,000 m
Zuordnung: 121

**02.03.0004 Geländer abbauen*Stahl*Pfosten abschrb.**
StL-Nr. 2241213039191
Geländer nach Unterlagen des AG abbauen und nach Wahl
des AN verwerten.
Abrechnung nach Länge des Handlaufs zwischen den
Achsen der Endpfosten bzw. Endstäbe.
Geländer '/Handlauf neben Böschungstreppe'
Baustoff = Stahl.
Höhe des Geländers 'ca. 650 mm'
Pfosten abschrauben.
Menge: 70,000 m
Zuordnung: 121

**02.03.0005 Abdichtung aufnehmen*Schweißbahn Gussasphalt*einschl. Decksch. Entsorgen**
StL-Nr. 22412300391011003
Abdichtung nach Unterlagen des AG aufnehmen. Erforderliche Trennschnitte herstellen.
Abdichtung auf 'auf Überbau zwischen den Kappen,
RiFa Hannover'
Dichtungsschicht = Bitumen-Schweißbahn 1-lagig.
Schutzschicht = Gussasphalt.
Deckschicht aufnehmen nach Unterlagen des AG.
Ausgebaute Stoffe entsorgen. Entsorgung wird gesondert
vergütet.
Menge: 850,000 m2
Zuordnung: 123

**02.03.0006 Abdichtung aufnehmen*Schweißbahn Gussasphalt*einschl. Decksch. Verwerten Nachw.**
StL-Nr. 22412300391011002
Abdichtung nach Unterlagen des AG aufnehmen. Erforderliche Trennschnitte herstellen.
Abdichtung auf 'auf Überbau zwischen den Kappen,
RiFa Celle'
Dichtungsschicht = Bitumen-Schweißbahn 1-lagig.
Schutzschicht = Gussasphalt.
Deckschicht aufnehmen nach Unterlagen des AG.
Ausgebaute Stoffe nach Wahl des AN verwerten. Für nicht
gefährlichen Abfall Nachweis nach Unterlagen des AG
führen.
Menge: 850,000 m2
Zuordnung: 123

**02.03.0007 Abdichtung aufnehmen*Schweißbahn Verwerten Nachw.**
StL-Nr. 22412300391000002
Abdichtung nach Unterlagen des AG aufnehmen. Erforderliche Trennschnitte herstellen.
Abdichtung auf 'auf Überbau im Bereich der Kappen,
Ausführung in Teilflächen je RiFa auf Überführung der B
3'
Dichtungsschicht = Bitumen-Schweißbahn 1-lagig.
Ausgebaute Stoffe nach Wahl des AN verwerten. Für nicht
gefährlichen Abfall Nachweis nach Unterlagen des AG
führen.
Menge: 310,000 m2
Zuordnung: 123

**02.03.0008 Abdichtung aufnehmen*Schweißbahn Gussasphalt*Teilflächen Verwerten Nachw.**
StL-Nr. 22412300391010102
Abdichtung nach Unterlagen des AG aufnehmen. Erforderliche Trennschnitte herstellen.
Abdichtung auf 'auf Überbau, untere Auskragung,
Rad-/Gehweg'
Dichtungsschicht = Bitumen-Schweißbahn 1-lagig.
Schutzschicht = Gussasphalt.
Ausführung in Teilflächen.
Ausgebaute Stoffe nach Wahl des AN verwerten. Für nicht
gefährlichen Abfall Nachweis nach Unterlagen des AG
führen.
Menge: 605,000 m2
Zuordnung: 123

#### Unterabschnitt 02.04 Entwässerung

**02.04.0001 Brückenablauf ausbauen Spannbetonüberbau*Rost 500 x 500 mm senkr. Abgang 100**
StL-Nr. 2211112042401
Brückenablauf nach Unterlagen des AG ausbauen. Das Ausbauen der Rohrleitung wird gesondert vergütet. Ausbaustoffe nach Wahl des AN verwerten.
Ausbauort = Spannbetonüberbau.
Rost 500 x 500 mm.
Unterteil mit senkrechtem Abgang, DN/ID 100.
Menge: 8,000 St
Zuordnung: 111

**02.04.0002 Rohrleitung ausbauen Überbau, im Holkasten DN150, Muffe**
Rohrleitung nach Unterlagen des AG
im Bestandsbauwerk ausbauen.
Abgerechnet wird nach Länge in der Achse der
Rohrleitung.
Ausbauort: in den Hohlkästen des Überbaus.
Rohr: DN 150, Faserzement
Rohrverbindung: Muffe.
Schutzmaßnahmen gemäß TRGS 519 ausführen.
Ausbaustoffe Entsorgen.
Entsorgung wird gesondert vergütet.
Menge: 95,000 m
Zuordnung: 111

**02.04.0003 Rohrleitung ausbauen*Gusseisen DN/ID 150**
StL-Nr. 221111304911099
Rohrleitung nach Unterlagen des AG ausbauen. Abgerechnet wird nach Länge in der Achse der Rohrleitung. Ausbaustoffe nach Wahl des AN verwerten.
Ausbauort 'Pfeiler, südlich vom MLK'
Rohr-Material = Gusseisen.
Rohr DN/ID 150.
Befestigungskonstruktion 'bei Pfeilerabbruch ausbauen'
Menge: 9,500 m
Zuordnung: 111

#### Unterabschnitt 02.05 ÜKO, Lager

**02.05.0001 ÜKO inkl. Unterk. ausbauen Überbaubreite, Hohl-/Faltprofil**
Übergangskonstruktion aus Stahl inkl. Unterkonstruktion
nach Unterlagen des AG ausbauen und
nach Wahl des AN verwerten.
Abgerechnet wird nach Länge der Konstruktion
in der Profilachse, horizontal.
Ausbau aus gesamter Überbaubreite
im Zuge des Bauwerksabbruchs.
Konstruktion mit Dehnungshohl- oder Faltprofil.
Unterkonstruktion und Anker ausbauen.
Menge: 45,000 m
Zuordnung: 121

**02.05.0002 Lager ausbauen Pfeiler, Rollenlager**
Lager ggf. mit Lager- und Futterplatten ausbauen und
nach Wahl des AN verwerten.
Lagerkonstruktion nach Unterlagen des AG.
Ausbau auf Pfeiler im Zuge des Bauwerksabbruchs.
Lagerart: Rollenlager.
Menge: 2,000 St
Zuordnung: 121

**02.05.0003 Lager ausbauen Pfeiler, Lin.Kippl., fest**
Lager ggf. mit Lager- und Futterplatten ausbauen und
nach Wahl des AN verwerten.
Lagerkonstruktion nach Unterlagen des AG.
Ausbau auf Pfeiler im Zuge des Bauwerksabbruchs.
Lagerart = Stählernes Linienkipplager, fest.
Menge: 2,000 St
Zuordnung: 121

**02.05.0004 Lager ausbauen Widerlager, Rollenlager**
Lager ggf. mit Lager- und Futterplatten ausbauen und
nach Wahl des AN verwerten.
Lagerkonstruktion nach Unterlagen des AG.
Ausbau auf Widerlager im Zuge des Bauwerksabbruchs.
Lagerart: Rollenlager.
Menge: 8,000 St
Zuordnung: 121

**02.05.0005 Lager ausbauen Widerlager, Elastomerlager**
Lager ggf. mit Lager- und Futterplatten ausbauen und
nach Wahl des AN verwerten.
Lagerkonstruktion nach Unterlagen des AG.
Ausbau auf Widerlager im Zuge des Bauwerksabbruchs.
Lagerart: Elastomerlager.
Obere und untere Ankerplatte ausbauen.
Menge: 48,000 St
Zuordnung: 121

#### Unterabschnitt 02.06 Überbau

**02.06.0001 Beton abbrechen Kappe*Stahlbeton*C20/25 bis C35/45 Ohne Sprengen**
StL-Nr. 222118013533109
Beton nach Unterlagen des AG abbrechen.
Bauteil = Kappe.
Material = Stahlbeton.
Druckfestigkeitsklasse über C20/25 bis C35/45.
Abbruch ohne Sprengen.
Abbruchgut 'aufnehmen und
zur Bereitstellungsfläche des AN fördern'
Menge: 160,000 m3
Zuordnung: 118

**02.06.0002 Beton abbrechen*Spannbeton Über C35/45**
StL-Nr. 222118013944909
Beton nach Unterlagen des AG abbrechen.
Bauteil 'Überbau - mittleres Feld,
Kragarme unten und oben sowie FB-Platte zw. Hohlkästen'
Material = Spannbeton.
Druckfestigkeitsklasse über C35/45.
Abbruch 'nach Unterlagen des AG und
Rückbauplanung des AN.
Ohne Erschütterung.
Die Größe der Abbruchelemente hängt in erheblichen Maße
von den Baugeräten und Baustellendisposition des AN ab.
Die erforderlichen Schnitte und Kernbohrungen sind
einzukalkulieren.
Abbruch in Teilabschnitten nach Technologie des AN'
Abbruchgut 'aufnehmen und
zur Bereitstellungsfläche des AN fördern'
Menge: 250,000 m3
Zuordnung: 118

**02.06.0003 Beton abbrechen*Spannbeton Über C35/45**
StL-Nr. 222118013944909
Beton nach Unterlagen des AG abbrechen.
Bauteil 'Überbau - mittleres Feld, Hohlkästen'
Material = Spannbeton.
Druckfestigkeitsklasse über C35/45.
Abbruch 'nach Unterlagen des AG und
Rückbauplanung des AN.
Ohne Erschütterung.
Die Größe der Abbruchelemente hängt in erheblichen Maße
von den Baugeräten und Baustellendisposition des AN ab.
Die erforderlichen Schnitte und Kernbohrungen sind
einzukalkulieren.
Abbruch in Teilabschnitten nach Technologie des AN'
Abbruchgut 'aufnehmen und
zur Bereitstellungsfläche des AN fördern'
Menge: 350,000 m3
Zuordnung: 118

**02.06.0004 Beton abbrechen*Spannbeton Über C35/45**
StL-Nr. 222118013944909
Beton nach Unterlagen des AG abbrechen.
Bauteil 'Überbau - Endfelder,
Kragarme und FB-Platte zw. Hohlkästen'
Material = Spannbeton.
Druckfestigkeitsklasse über C35/45.
Abbruch 'nach Unterlagen des AG und
Rückbauplanung des AN.
Ohne Erschütterung.
Die Größe der Abbruchelemente hängt in erheblichen Maße
von den Baugeräten und Baustellendisposition des AN ab.
Die erforderlichen Schnitte und Kernbohrungen sind
einzukalkulieren.
Abbruch in Teilabschnitten nach Technologie des AN'
Abbruchgut 'aufnehmen und
zur Bereitstellungsfläche des AN fördern'
Menge: 110,000 m3
Zuordnung: 118

**02.06.0005 Beton abbrechen*Spannbeton Über C35/45**
StL-Nr. 222118013944909
Beton nach Unterlagen des AG abbrechen.
Bauteil 'Überbau - Endfelder, Hohlkästen'
Material = Spannbeton.
Druckfestigkeitsklasse über C35/45.
Abbruch 'nach Unterlagen des AG und
Rückbauplanung des AN.
Ohne Erschütterung.
Die Größe der Abbruchelemente hängt in erheblichen Maße
von den Baugeräten und Baustellendisposition des AN ab.
Die erforderlichen Schnitte und Kernbohrungen sind
einzukalkulieren.
Abbruch in Teilabschnitten nach Technologie des AN'
Abbruchgut 'aufnehmen und
zur Bereitstellungsfläche des AN fördern'
Menge: 1150,000 m3
Zuordnung: 118

**02.06.0006 Beton abbrechen*Stahlbeton C20/25 bis C35/45*Ohne Sprengen**
StL-Nr. 222118013933109
Beton nach Unterlagen des AG abbrechen.
Bauteil 'Überbau der Schleppbrücken,
nördlich und südlich vom MLK'
Material = Stahlbeton.
Druckfestigkeitsklasse über C20/25 bis C35/45.
Abbruch ohne Sprengen.
Abbruchgut 'aufnehmen und
zur Bereitstellungsfläche des AN fördern'
Menge: 100,000 m3
Zuordnung: 118

#### Unterabschnitt 02.07 Unterbauten

**02.07.0001 Abdichtung aufnehmen Teilflächen*Entsorgen**
StL-Nr. 22412300399000103
Abdichtung nach Unterlagen des AG aufnehmen. Erforderliche Trennschnitte herstellen.
Abdichtung auf 'Widerlager- und Flügelwand, erdseitig,
abzutragende Schicht bis 1 cm'
Dichtungsschicht 'Bitumenanstrich (1 x kalt, 1 x heiß)'
Ausführung in Teilflächen.
Ausgebaute Stoffe entsorgen. Entsorgung wird gesondert
vergütet.
Menge: 260,000 m2
Zuordnung: 123

**02.07.0002 Beton abbrechen*Stahlbeton C20/25 bis C35/45*Ohne Sprengen**
StL-Nr. 222118013933109
Beton nach Unterlagen des AG abbrechen.
Bauteil 'Pfeiler mit einbetoniertem Fallrohr DN150 aus
Asbest'
Material = Stahlbeton.
Druckfestigkeitsklasse über C20/25 bis C35/45.
Abbruch ohne Sprengen.
Abbruchgut 'aufnehmen und
zur Bereitstellungsfläche des AN fördern'
Menge: 35,000 m3
Zuordnung: 118

**02.07.0003 Beton abbrechen*Stahlbeton C20/25 bis C35/45*Ohne Sprengen**
StL-Nr. 222118013933109
Beton nach Unterlagen des AG abbrechen.
Bauteil 'Pfahlkopfplatte inkl. Sauberkeitsschicht'
Material = Stahlbeton.
Druckfestigkeitsklasse über C20/25 bis C35/45.
Abbruch ohne Sprengen.
Abbruchgut 'aufnehmen und
zur Bereitstellungsfläche des AN fördern'
Menge: 270,000 m3
Zuordnung: 118

**02.07.0004 Beton abbrechen*Stahlbeton C20/25 bis C35/45*Ohne Sprengen**
StL-Nr. 222118013933109
Beton nach Unterlagen des AG abbrechen.
Bauteil 'Bohrpfähle der Bestandspfeiler,
bis 50 cm unter geplanter UK Pfahlkopfplatte abbrechen,
erforderliche Erdarbeiten ausführen'
Material = Stahlbeton.
Druckfestigkeitsklasse über C20/25 bis C35/45.
Abbruch ohne Sprengen.
Abbruchgut 'aufnehmen und
zur Bereitstellungsfläche des AN fördern'
Menge: 5,000 m3
Zuordnung: 118

**02.07.0005 Beton abbrechen*Stahlbeton C20/25 bis C35/45*Ohne Sprengen**
StL-Nr. 222118013933109
Beton nach Unterlagen des AG abbrechen.
Bauteil 'Widerlagerbalken der MLK-Brücke,
Widerlager und Flügel der Schleppplattenbrücken
inkl. Sauberkeitsschicht'
Material = Stahlbeton.
Druckfestigkeitsklasse über C20/25 bis C35/45.
Abbruch ohne Sprengen.
Abbruchgut 'aufnehmen und
zur Bereitstellungsfläche des AN fördern'
Menge: 470,000 m3
Zuordnung: 118

**02.07.0006 Beton abbrechen*Stahlbeton C20/25 bis C35/45*Ohne Sprengen**
StL-Nr. 222118013933109
Beton nach Unterlagen des AG abbrechen.
Bauteil 'Hohlspiegel, Stützwänd unter Hohlkasten
(längs) und
Stützwänd in Verlängerung zum Hohlspiegel,
inkl. Sauberkeitsschicht'
Material = Stahlbeton.
Druckfestigkeitsklasse über C20/25 bis C35/45.
Abbruch ohne Sprengen.
Abbruchgut 'aufnehmen und
zur Bereitstellungsfläche des AN fördern'
Menge: 390,000 m3
Zuordnung: 118

**02.07.0007 Beton abbrechen*Stahlbeton C20/25 bis C35/45**
StL-Nr. 222118013933009
Beton nach Unterlagen des AG abbrechen.
Bauteil 'Böschungstreppe und
FT-Winkelstützwand neben Böschungstreppe'
Material = Stahlbeton.
Druckfestigkeitsklasse über C20/25 bis C35/45.
Abbruchgut 'aufnehmen und
zur Bereitstellungsfläche des AN fördern'
Menge: 30,000 m3
Zuordnung: 118

#### Unterabschnitt 02.08 Flächenbefestigung

**02.08.0001 Pflasterd.m.Betonpfl.-steinen aufn. 8 cm dick*ungeb. Fugenmat. ungeb. Bettung*Verwertung AN**
StL-Nr. 223115011211100
Pflasterdecke mit Pflastersteinen aus Beton aufnehmen.
Aufnehmen der Tragschicht wird gesondert vergütet.
Pflasterstein ca. 8 cm dick.
Mit Fugenfüllung aus ungebundenem Fugenmaterial.
Bettung aus ungebundenem Bettungsmaterial.
Steine und übriges Aufbruchgut nach Wahl des AN verwerten.
Menge: 95,000 m2
Zuordnung: 115

**02.08.0002 Bordstein aufnehmen. Einfassungstein*Fund. b. 10/R-St. alles Verw. AN**
StL-Nr. 223115031540200
Bordstein aufnehmen.
Bordstein = Einfassungsstein aus Beton.
Fundament aus Beton, bis 10 cm dick, und Rückenstütze
aus Beton aufbrechen.
Sämtliche Steine und übriges Aufbruchgut nach Wahl des
AN verwerten.
Menge: 20,000 m
Zuordnung: 115

**02.08.0003 Bordstein aufnehmen. Tiefbord Beton*Fund. b. 10/R-St. alles Verw. AN**
StL-Nr. 223115031240200
Bordstein aufnehmen.
Bordstein = Tiefbordstein aus Beton, Höhe bis 30 cm.
Fundament aus Beton, bis 10 cm dick, und Rückenstütze
aus Beton aufbrechen.
Sämtliche Steine und übriges Aufbruchgut nach Wahl des
AN verwerten.
Menge: 40,000 m
Zuordnung: 115

*Hinweis*
Flächenbefestigung unter/neben dem Bauwerk,
außer Wegebefestigung.

**02.08.0004 Rasengitterst./Rasenfugenst. aufn. Rasengitterst.*Verwertung AN**
StL-Nr. 22311505611
Rasengittersteine / Rasenfugensteine einschließlich
Kammerverfüllung aufnehmen.
Art = Rasengittersteine bis 12 cm dick.
Aufbruchgut nach Wahl des AN verwerten.
Menge: 170,000 m2
Zuordnung: 115

**02.08.0005 Flächensicherung abbrechen Stsch.vollverg. trockener Bereich inkl. Wasserh. Verwerten**
Flächensicherung abbrechen einschließlich des Abbruchs
aller Sicherungsbauteile und aller Trennschnitte (z.B.
von Geotextil, Unterbau, Bauwerke etc.).
Abgerechnet wird die vorher aufgemessene Fläche.
Sicherung: vollvergossene Steinschüttung
Gesamtdicke: i.M. 40 cm
im trockenen Bereich.
Wasserhaltung wird nicht gesondert vergütet.
Abbruchgut aufnehmen und
zur Bereitstellungsfläche des AN fördern.
Menge: 580,000 m2

#### Unterabschnitt 02.09 Verwertung, Entsorgung

*Hinweis*
Erdseitige Abdichtung

**02.09.0001 Gefährl. Abfall Abbruch entsorgen 17 03 03**Anfallstelle PAK Phenolindex*Wahl AN Kosten Ent. eANV*NW n. Unterl. AG**
StL-Nr. 22610253008111101
Gefährlichen Abfall aus Abbruch nach Unterlagen
des AG aufnehmen, laden, zur Entsorgungsanlage
befördern und entsorgen. Abrechnung nach
Wiegenachweisen.
Abfall = teerhaltige Bitumenmasse, teerhaltige
Dichtungsmassen, teerhaltige Schweißbahnen und
Dachpappen als Kohlenteer und teerhaltige
Produkte. Abfallschlüsselnummer = 17 03 03*.
Gelösten Abfall an Anfallstelle laden.
Maßgebender Parameter PAK nach EPA und/oder
Phenolindex nach Unterlage des AG.
Entsorgung nach Wahl des AN.
Die Kosten und Gebühren der Abfallentsorgung und
die Bearbeitung im eANV trägt der AN.
Entsorgungsnachweis nach Unterlagen des AG.
Menge: 6,500 t
Zuordnung: 102

*Hinweis*
Abdichtung einschl. Schutz- und Deckschicht auf dem
Bauwerk, RiFa Hannover

**02.09.0002 Gefährl. Abfall Abbruch entsorgen 17 03 03**Anfallstelle PAK Phenolindex*Wahl AN Kosten Ent. eANV*NW n. Unterl. AG**
StL-Nr. 22610253008111101
Gefährlichen Abfall aus Abbruch nach Unterlagen
des AG aufnehmen, laden, zur Entsorgungsanlage
befördern und entsorgen. Abrechnung nach
Wiegenachweisen.
Abfall = teerhaltige Bitumenmasse, teerhaltige
Dichtungsmassen, teerhaltige Schweißbahnen und
Dachpappen als Kohlenteer und teerhaltige
Produkte. Abfallschlüsselnummer = 17 03 03*.
Gelösten Abfall an Anfallstelle laden.
Maßgebender Parameter PAK nach EPA und/oder
Phenolindex nach Unterlage des AG.
Entsorgung nach Wahl des AN.
Die Kosten und Gebühren der Abfallentsorgung und
die Bearbeitung im eANV trägt der AN.
Entsorgungsnachweis nach Unterlagen des AG.
Menge: 180,000 t
Zuordnung: 102

**02.09.0003 Nicht gef. Abfall Abbruch entsorg.*Zuordnung AG BSF HfW außerh.*Wahl AN einr. Verbleib elektr.**
StL-Nr. 22610242099116101
Nicht gefährlichen Abbruchabfall nach Unterlagen
des AG laden, zur Entsorgungsanlage befördern und
entsorgen. Abrechnung nach Wiegenachweisen.
Abfall 'Bauteil: Kappen,
AVV-Nr. 17 01 01, Beton als Stahlbeton/Spannbeton'
Maßgebender Parameter nach Unterlagen des AG.
Abfall von Bereitstellungsfläche außerhalb der
Baustelle in Haufwerk gelagert laden.
Entsorgung nach Wahl des AN. Kosten der
Abfallentsorgung trägt der AN.
Verbleibsdokumentation nach Unterlagen des AG
führen. Dokumentation und Wiegenachweise nach
Abschluss dem AG elektronisch übergeben.
Menge: 400,000 t
Zuordnung: 102

**02.09.0004 Nicht gef. Abfall Abbruch entsorg.*Zuordnung AG BSF HfW außerh.*Wahl AN einr. Verbleib elektr.**
StL-Nr. 22610242099116101
Nicht gefährlichen Abbruchabfall nach Unterlagen
des AG laden, zur Entsorgungsanlage befördern und
entsorgen. Abrechnung nach Wiegenachweisen.
Abfall 'Bauteil: Überbau,
AVV-Nr. 17 01 01, Beton als Stahlbeton/Spannbeton'
Maßgebender Parameter nach Unterlagen des AG.
Abfall von Bereitstellungsfläche außerhalb der
Baustelle in Haufwerk gelagert laden.
Entsorgung nach Wahl des AN. Kosten der
Abfallentsorgung trägt der AN.
Verbleibsdokumentation nach Unterlagen des AG
führen. Dokumentation und Wiegenachweise nach
Abschluss dem AG elektronisch übergeben.
Menge: 4900,000 t
Zuordnung: 102

*Hinweis*
Entwässerungsrohre aus Asbestzement

**02.09.0005 Gefährl. Abfall Abbruch entsorgen 17 06 05**Anfallstelle Zuordnung AG*Andien. Unterl.AG Kosten Ent. eANV*NW n. Unterl. AG**
StL-Nr. 22610253005183101
Gefährlichen Abfall aus Abbruch nach Unterlagen
des AG aufnehmen, laden, zur Entsorgungsanlage
befördern und entsorgen. Abrechnung nach
Wiegenachweisen.
Abfall = asbesthaltige Baustoffe. Abfallschlüssel
= 17 06 05*.
Gelösten Abfall an Anfallstelle laden.
Maßgebender Parameter nach Unterlagen des AG.
Entsorgungsanlage mit Andienungspflicht nach
Unterlagen des AG.
Die Kosten und Gebühren der Abfallentsorgung und
die Bearbeitung im eANV trägt der AN.
Entsorgungsnachweis nach Unterlagen des AG.
Menge: 2,000 t
Zuordnung: 102

*Hinweis*
Pfeiler mit Entwässerungsrohren aus Asbestzement

**02.09.0006 Gefährl. Abfall Abbruch entsorgen 17 06 05**BSF HfW außerh. Zuordnung AG*Andien. Unterl.AG Kosten Ent. eANV*NW n. Unterl. AG**
StL-Nr. 22610253005683101
Gefährlichen Abfall aus Abbruch nach Unterlagen
des AG aufnehmen, laden, zur Entsorgungsanlage
befördern und entsorgen. Abrechnung nach
Wiegenachweisen.
Abfall = asbesthaltige Baustoffe. Abfallschlüssel
= 17 06 05*.
Abfall von Bereitstellungsfläche außerhalb der
Baustelle in Haufwerk gelagert laden.
Maßgebender Parameter nach Unterlagen des AG.
Entsorgungsanlage mit Andienungspflicht nach
Unterlagen des AG.
Die Kosten und Gebühren der Abfallentsorgung und
die Bearbeitung im eANV trägt der AN.
Entsorgungsnachweis nach Unterlagen des AG.
Menge: 90,000 t
Zuordnung: 102

**02.09.0007 Nicht gef. Abfall Abbruch entsorg.*Zuordnung AG BSF HfW außerh.*Wahl AN einr. Verbleib elektr.**
StL-Nr. 22610242099116101
Nicht gefährlichen Abbruchabfall nach Unterlagen
des AG laden, zur Entsorgungsanlage befördern und
entsorgen. Abrechnung nach Wiegenachweisen.
Abfall 'Bauteil: Unterbauten (außer Pfeiler),
AVV-Nr. 17 01 01, Beton als Stahlbeton/Spannbeton'
Maßgebender Parameter nach Unterlagen des AG.
Abfall von Bereitstellungsfläche außerhalb der
Baustelle in Haufwerk gelagert laden.
Entsorgung nach Wahl des AN. Kosten der
Abfallentsorgung trägt der AN.
Verbleibsdokumentation nach Unterlagen des AG
führen. Dokumentation und Wiegenachweise nach
Abschluss dem AG elektronisch übergeben.
Menge: 2900,000 t
Zuordnung: 102

**02.09.0009 Nicht gef. Abf. Baustelle entsorg. 17 03 02*Zuordnung AG BSF HfW außerh.*Wahl AN einr. Verbleib elektr.**
StL-Nr. 22610244007286101
Nicht gefährlichen Abfall aus Baustelle nach
Unterlagen des AG laden, zur Entsorgungsanlage
befördern und entsorgen. Abrechnung nach
Wiegenachweisen.
Abfall = Ausbauasphalt als Bitumengemische mit
Ausnahme derjenigen, die unter 17 03 01* fallen.
Abfallschlüssel = 17 03 02.
Maßgebender Parameter nach Unterlagen des AG.
Abfall von Bereitstellungsfläche außerhalb der
Baustelle in Haufwerk gelagert laden.
Entsorgung nach Wahl des AN. Kosten der
Abfallentsorgung trägt der AN.
Verbleibsdokumentation nach Unterlagen des AG
führen. Dokumentation und Wiegenachweise nach
Abschluss dem AG elektronisch übergeben.
Menge: 8000,000 t
Zuordnung: 102

### Abschnitt 03 Neubau, MLK-Brücke für B 3

#### Unterabschnitt 03.00 Technische Bearbeitung

*Hinweis*
Die besondere Komplexität der Geometrie des Bauwerkes
ist bei der Planung zu beachten und in die
nachfolgenden OZ einzukalkulieren.

**03.00.0001 Standsicherheitsnachweis aufstellen**
StL-Nr. 21910160599
Standsicherheitsnachweis aufstellen.
Standsicherheitsnachweis für 'für Baubehelfe
mit Belastung aus öffentlichem Verkehr'
Standsicherheitsnachweis '4-fach, in prüffähiger Form'
Menge: 1,000 Psch
Zuordnung: 101

**03.00.0002 Ausführungszeichnungen herstellen**
StL-Nr. 21910161099
Ausführungszeichnungen herstellen.
Ausführungszeichnungen für 'für Baubehelfe
mit Belastung aus öffentlichem Verkehr'
Ausführungszeichnungen '4-fach, in prüffähiger Form'
Menge: 1,000 Psch
Zuordnung: 101

**03.00.0003 Standsicherheitsnachweis aufstellen**
StL-Nr. 21910160599
Standsicherheitsnachweis aufstellen.
Standsicherheitsnachweis für 'sonstige Baubehelfe'
Standsicherheitsnachweis '3-fach Papier & als pdf,
in geprüfter Form'
Menge: 1,000 Psch

**03.00.0004 Ausführungszeichnungen herstellen**
StL-Nr. 21910161099
Ausführungszeichnungen herstellen.
Ausführungszeichnungen für 'sonstige Baubehelfe'
Ausführungszeichnungen '3-fach Papier & als pdf,
in geprüfter Form'
Menge: 1,000 Psch
Zuordnung: 101

**03.00.0005 Standsicherheitsnachweis aufstellen**
StL-Nr. 21910160599
Standsicherheitsnachweis aufstellen.
Standsicherheitsnachweis für 'Gründung und Unterbauten
beide TBW'
Standsicherheitsnachweis '4-fach, in prüffähiger Form'
Menge: 1,000 Psch
Zuordnung: 101

**03.00.0006 Ausführungszeichnungen herstellen**
StL-Nr. 21910161099
Ausführungszeichnungen herstellen.
Ausführungszeichnungen für 'Gründung und Unterbauten
beide TBW'
Ausführungszeichnungen '4-fach, in prüffähiger Form'
Menge: 1,000 Psch
Zuordnung: 101

**03.00.0007 Standsicherheitsnachweis aufstellen**
StL-Nr. 21910160599
Standsicherheitsnachweis aufstellen.
Standsicherheitsnachweis für 'den Verbundüberbau im
Endzustand, einschl. Bauvorgang (Längsverschub,
Einschwimmen, Einheben etc.)'
Standsicherheitsnachweis '4-fach Papier & digital als
pdf'
Menge: 1,000 Psch

**03.00.0008 Standsicherheitsnachweis aufstellen**
StL-Nr. 21910160599
Standsicherheitsnachweis aufstellen.
Standsicherheitsnachweis für 'Lager und ÜKO'
Standsicherheitsnachweis '4-fach Papier & digital als
pdf'
Menge: 1,000 Psch

**03.00.0010 Ausführungszeichnungen herstellen**
StL-Nr. 21910161099
Ausführungszeichnungen herstellen.
Ausführungszeichnungen für 'AUSFÜHRUNGSPLANUNG des
Verbundüberbaus'
Ausführungszeichnungen '4-fach Papier & digital als pdf
& DWG'
Menge: 1,000 Psch

**03.00.0011 Ausführungszeichnungen herstellen**
StL-Nr. 21910161099
Ausführungszeichnungen herstellen.
Ausführungszeichnungen für 'WERKSTATTPLANUNG der
Stahlkonstruktion des Verbundüberbaus'
Ausführungszeichnungen '4-fach Papier & digital als pdf
& DWG'
Menge: 1,000 Psch

**03.00.0012 Ausführungszeichnungen herstellen**
StL-Nr. 21910161099
Ausführungszeichnungen herstellen.
Ausführungszeichnungen für 'den vollständigen
Montagevorgang einschl. aller Baubehelfe,
Längsverschub, Einschwimmen, Einheben des Überbaus
etc.'
Ausführungszeichnungen '4-fach Papier & digital als pdf
& DWG'
Menge: 1,000 Psch

**03.00.0013 Ausführungszeichnungen herstellen**
StL-Nr. 21910161099
Ausführungszeichnungen herstellen.
Ausführungszeichnungen für 'Lager'
Ausführungszeichnungen '4-fach Papier & digital als pdf
& DWG'
Menge: 1,000 Psch

**03.00.0014 Ausführungszeichnungen herstellen**
StL-Nr. 21910161099
Ausführungszeichnungen herstellen.
Ausführungszeichnungen für 'Lagerversetzplan'
Ausführungszeichnungen '4-fach Papier & digital als pdf
& DWG'
Menge: 1,000 Psch

**03.00.0015 Ausführungszeichnungen herstellen**
StL-Nr. 21910161099
Ausführungszeichnungen herstellen.
Ausführungszeichnungen für 'die ÜKO'
Ausführungszeichnungen '4-fach Papier & digital als pdf
& DWG'
Menge: 1,000 Psch

**03.00.0016 Stahlbaudoku. ZTV-ING erstellen**
Stahlbaudokumentation nach ZTV-ING Teil 4-1, Abs. 8
erstellen.
Menge: 1,000 Psch

**03.00.0017 Aufmaß Stahlkonstruktion erstellen**
Aufmaß der Stahlkonstruktion erstellen, einschl.
Messkonzept und Dokumentation der Messergebnisse
unmittelbar nach der Montage auf der Baustelle.
Menge: 1,000 Psch

**03.00.0018 Einstufung MLC**
Einstufung der Brücke in die militärischen
Lastenklassen
(MLC) nach STANAG 2021 aufstellen und
dreifach liefern.
Bauwerk: MLK-Brücke der B3, TBW West.
Menge: 1,000 Psch

**03.00.0019 Netznivellement Rohbau, Gradiente**
Netznivellement (Aufnahmevermessung) zur Ermittlung der
Rohbau-Isthöhen des Überbaus gemäß ZTV-ING Teil 1,
Abschnitt 4 unter Anwendung der DIN 18710 durchführen
und dokumentieren.
Bauwerk: MLK-Brücke der B3, TBW West.
Punktraster: 1,0 x 1,0 m
Vermessungsdokumentation als je 2 Papierexemplare und
PDF-Datei sowie als digitale Dokumentation dem AG
liefern.
Die Papierexemplare sind vom Vermessungsingenieur und
Koordinator zu unterzeichnen.
Rohbau-Istgradiente auf Grundlage der Ergebnisse des
Netznivellement erzeugen und mit der
Rohbau-Sollgradiente vergleichen.
Vergleich gemäß ZTV-ING Teil 1, Abschnitt 4, Nr. 2.3
auswerten und dokumentieren,
falls erforderlich Ausgleichsgradiente ermitteln und
Querprofile in der Lage des Netznivellements
darstellen.
Dokumentation der Gradiente und falls erforderlich
Ausgleichsgradiente als je 2 Papierexemplare und
entsprechende PDF-Datei sowie digitale Dokumentation
dem AG zur Prüfung und Genehmigung einreichen.
Papierexemplare vom Aufsteller und Koordinator
unterzeichnet.
Menge: 1,000 Psch

**03.00.0020 Deckenhöhenplan Überbau erst.**
Deckenhöhenplan für den Bauwerksbereich erstellen.
Bauwerk: MLK-Brücke der B3, TBW West.
Die Position bezieht sich ausschließlich auf
die Richtungsfahrbahn Hannover auf dem Überbau
des Teilbauwerks einschließlich der Entwässerung.
Menge: 1,000 Psch

*Hinweis*
Gilt für alle Bestandsunterlagen, die nicht aus dem
Modell abgeleitet werden können.

**03.00.0021 Bestandunterlagen liefern Standsich.Nachw.*Be.üb.zeichn. CAD Stückl.Beschflä.*Kor.schutz CAD**
StL-Nr. 21910161510100011
Bestandsunterlagen liefern, bestehend aus
Standsicherheitsnachweis, der entsprechend dem Prüf-
und Genehmigungsverfahren berichtigt wurde, als farbige
PDF-Datei mit Lesezeichen auf Datenträger, einschließlich Inhaltsverzeichnis.
Bestandsübersichtszeichnungen als Pause 1-fach, im CAD
Originalformat mit Definitionsdatei auf Datenträger
sowie als DXF-Datei auf Datenträger.
Stücklisten einschließlich Mengen- und Beschichtungsflächenberechnung als Pause 1-fach sowie als PDF-
Datei auf Datenträger.
Korrosionsschutzpläne im CAD Originalformat mit Definitionsdatei auf Datenträger sowie als DXF-Datei auf Da-
tenträger.
Menge: 1,000 Psch
Zuordnung: 101

**03.00.0022 Bauwerksbuch erstellen**
Die Bauwerksdaten sind mit einem Erfassungsprogramm auf
der Datenbasis der ASB- ING zu erfassen.
Digitalisierte Bilder, Pläne und Dokumente sind
einzubinden.
Ein Ausdruck des Bauwerksbuches aus den erfassten
Dateien
in 3-facher Ausführung ist beizufügen.
Übergabe der Daten an den AG in dem Übergabeformat
der ASB-ING (CAB-Datei) auf mit dem AG abgestimmten
Datenträger (CD oder DVD)
Bauwerksübersicht 2-fach Papier, 1-fach digital.
Menge: 1,000 Psch

**03.00.0023 Lichtbilder herst. und liefern**
Lichtbilder über den wesentlichen Bauablauf des Bauwerks in digitalisierter Form (Auflösung mindestens
10 Megapixel in Farbe) mit Digitalkamera herstellen und auf mit dem AG abgestimmten Datenträger
liefern. Das Komprimierungsverhältnis bzw.
die Bildqualität ist so zu wählen, dass durch die Komprimierung keine für den Sachverhalt wesentlichen Bildinformationen verloren gehen.
Menge: 250,000 St

**03.00.0024 Montagekonzept aufst. Überbau TBW West**
Montagekonzept für das Bauwerk aufstellen.
Angabe von Montage- und Anschlagpunkten,
Darstellung von Kran-/Transportfahrzeugen und Pontons
einschließlich deren Zu- und Abfahrtswegen,
Darstellung von Gerüsten und Hebezeugen,
einschließlich der Aufstellung aller erforderlicher
Standsicherheitsnachweise und Ablaufpläne
Bauwerk: MLK-Brücke der B 3, TBW West.
Lieferung:
- digital im PDF-Format
- 3-fach auf Papier.
Menge: 1,000 Psch

#### Unterabschnitt 03.01 Erdarbeiten u. Wasserhaltung

*Hinweis*
Suchgraben zur Lageerkundung von:
- Rückverankerung der Uferspundwand und
- Lage der Bestandspfähle

**03.01.0001 Suchgraben herstellen Tiefe >1,25-1,75m*mitMasch.unterst. Boden einb.u.v.*Abrechnung Abtrag**
StL-Nr. 22410891202200101
Suchgraben nach Unterlagen des AG einschließlich Handschachtung herstellen. Aushub zur Wiederverwendung
seitlich lagern. Beschreibung der Homogenbereiche nach
Unterlagen des AG.
Grabentiefe über 1,25 bis 1,75 m.
Handschachtung mit Maschinenunterstützung.
Seitlich gelagerten Boden einbauen und verdichten.
Abrechnung nach Abtragsprofilen.
Menge: 50,000 m3
Zuordnung: 108

*Hinweis*
Baugrubenaushub der Widerlager
im LV-Los "Rückbau, MLK-Brücke für B 3" erfasst.

**03.01.0002 Baugrube herstellen*Stütze/Pfeiler Tiefe >1,75-3,00m**
StL-Nr. 224108107933099
Baugrube nach Unterlagen des AG herstellen.
Beschreibung der Homogenbereiche nach Unterlagen des
AG. Verbau wird gesondert vergütet.
Homogenbereiche 'A - humose Auffüllung und B Sande'
Baugrube für Stütze bzw. Pfeiler.
Baugrubentiefe über 1,75 bis 3,00 m.
Aushub 'zur Bereitstellungsfläche des AN fördern'
Abrechnung 'nach Abtrag'
Menge: 1300,000 m3
Zuordnung: 108

**03.01.0003 Gründungssohle verdichten Widerlager*Dpr 100 v. H.**
StL-Nr. 22411780524
Gründungssohle nach Unterlagen des AG verdichten und
Oberfläche profilgerecht herstellen. Abrechnung
nach Grundfläche des Fundamentes.
Baugrube für Widerlager.
Verdichten auf mind. 100 v. H. Verdichtungsgrad Dpr.
Menge: 480,000 m2
Zuordnung: 117

**03.01.0004 Dränschicht an Bauwerk herstellen Widerl./Flügelwd.*Matte, RiZ Was 7**
StL-Nr. 22111110421
Dränschicht an erdberührten Flächen von Bauwerken nach
Unterlagen des AG herstellen. Abgerechnet wird die bedeckte Wandfläche.
Dränschicht für Widerlager und Flügelwand.
Dränschicht aus Dränmatte nach Richtzeichnung Was 7.
Menge: 580,000 m2
Zuordnung: 111

**03.01.0005 Baust. lief. als BW-Hinterfüll.einb Widerl./Flüglwd. gesamter Bereich*Abrechng.Auftrag**
StL-Nr. 224106610190101
Baustoff liefern und als Bauwerkshinterfüllung profilgerecht einbauen und verdichten.
Hinterfüllung für Widerlager und Flügelwand.
Baustoff 'grobkörniger Boden'
Gesamter Hinterfüllbereich.
Abrechnung nach Auftragsprofilen.
Menge: 8100,000 m3
Zuordnung: 106

**03.01.0006 Baustoff lief.,in Baugrube einbauen Abrechng.Auftrag**
StL-Nr. 2241081229901
Baustoff nach Unterlagen des AG liefern, in Baugrube
nach Unterlagen des AG einbauen und verdichten. Einbaudokumentation nach Unterlagen des AG übergeben.
Baustoff 'grobkörniger Boden'
Baugrube für 'Zufahrtsrampen zu den WL-Baugruben'
Abrechnung nach Auftragsprofilen.
Menge: 1600,000 m3
Zuordnung: 108

**03.01.0007 Baustoff lief.,in Baugrube einbauen*Stütze/Pfeiler Abrechng.Auftrag**
StL-Nr. 2241081229301
Baustoff nach Unterlagen des AG liefern, in Baugrube
nach Unterlagen des AG einbauen und verdichten. Einbaudokumentation nach Unterlagen des AG übergeben.
Baustoff 'grobkörniger Boden'
Baugrube für Stütze bzw. Pfeiler.
Abrechnung nach Auftragsprofilen.
Menge: 600,000 m3
Zuordnung: 108

*Hinweis*
Wasserhaltungsanlage für die Baugruben
der beiden Pfeiler (in Achse 20 und 30).

**03.01.0008 Wasserh.anl.nach Wahl des AN herst.*Reserveanlage 15 bis 30 m3/h**
StL-Nr. 22110911390120000
Wasserhaltungsanlage nach Wahl des AN zum Trockenlegen
und Freihalten der Baugrube von Wasser herstellen. Geologische und hydrologische Verhältnisse sowie Zweck,
Umfang, Absenkziele, Dauer der Wasserhaltung und Ableitung des Wassers zur Vorflut nach Unterlagen des AG.
Anlage bemessen, einrichten und abbauen. Erforderliche
Erdarbeiten ausführen.
Vorhalten und Betreiben wird gesondert vergütet.
Baugrube 'Pfeiler Süd, Achse 10'
Einschließlich Reserveanlage für Betrieb ohne
schädliche Unterbrechung.
Gesamter Förderdurchfluss über 15 bis 30 m3/h.
Menge: 1,000 Psch
Zuordnung: 109

**03.01.0009 Wasserh.anl.nach Wahl des AN herst.*Reserveanlage 15 bis 30 m3/h**
StL-Nr. 22110911390120000
Wasserhaltungsanlage nach Wahl des AN zum Trockenlegen
und Freihalten der Baugrube von Wasser herstellen. Geologische und hydrologische Verhältnisse sowie Zweck,
Umfang, Absenkziele, Dauer der Wasserhaltung und Ableitung des Wassers zur Vorflut nach Unterlagen des AG.
Anlage bemessen, einrichten und abbauen. Erforderliche
Erdarbeiten ausführen.
Vorhalten und Betreiben wird gesondert vergütet.
Baugrube 'Pfeiler Nord, Achse 20'
Einschließlich Reserveanlage für Betrieb ohne
schädliche Unterbrechung.
Gesamter Förderdurchfluss über 15 bis 30 m3/h.
Menge: 1,000 Psch
Zuordnung: 109

**03.01.0010 Wasserhaltungsanlage vorhalten*Reserveanlage**
StL-Nr. 221109117901000
Wasserhaltungsanlage nach Wahl des AN zum Trockenlegen
und Freihalten der Baugrube von Wasser betriebsbereit
vorhalten.
Abgerechnet wird nach Kalendertagen.
Baugrube 'für beide Pfeiler'
Einschließlich Reserveanlage für Betrieb ohne
schädliche Unterbrechung.
Menge: 200,000 d
Zuordnung: 109

**03.01.0011 Wasserhaltungsanlage betreiben**
StL-Nr. 221109123900000
Wasserhaltungsanlage nach Wahl des AN zum unterbrechungsfreien Trockenlegen und Freihalten der Baugrube
von Wasser betreiben.
Abgerechnet wird nach Kalendertagen.
Baugrube 'für beide Pfeiler'
Menge: 200,000 d
Zuordnung: 109

**03.01.0012 Mobile Absetzanlage aufstellen Volumen bis 8 m3**
StL-Nr. 2211099010001
Mobile Absetzanlage für Wasserhaltungsanlage nach
Unterlagen des AG aufstellen. Absetzanlage beseitigen. Ursprünglichen Zustand wieder herstellen.
Einschließlich Erd- und Gründungsarbeiten.
Fassungsvermögen Absetzanlage bis 8 m3.
Menge: 2,000 St
Zuordnung: 109

**03.01.0013 Mobile Absetzanlage betreiben Abges.St. verwert**
StL-Nr. 22110990910
Mobile Absetzanlage nach Unterlagen des AG vorhalten
und betreiben.
Abgerechnet wird nach Kalendertagen.
Abgesetzte Stoffe nach Wahl des AN verwerten.
Menge: 200,000 d
Zuordnung: 109

#### Unterabschnitt 03.02 Baugrubensicherung

*Hinweis*
Mittelstreifenverbau zur Sicherung der RiFa Hannover,
WL Süd, Achse 10.

**03.02.0001 Geräteeinsatz für Trägerbohlwand Widerlager*Arb.pl herst/bes.**
StL-Nr. 22411710022
Geräte für Trägerbohlwand nach Unterlagen des AG einsetzen. Der Einsatz umfasst das Aufstellen und Abbauen
sowie das Umsetzen im Bereich des Bauteils.
Bauteil = Widerlager.
Arbeitsplanum herstellen und beseitigen.
Menge: 1,000 St
Zuordnung: 117

**03.02.0002 Verbauträger liefern HEB180, S235**
Träger für den Bohrträgerverbau entsprechend statischen
und konstruktiven Erfordernissen liefern.
Bauteil: Träger für Bohrträgerverbau, im Mittelstreifen
Profile _ HEB 180 o.glw.
Stahlsorte: Baustahl S235
Menge: 2,000 t

**03.02.0003 Träger f.d. Bohlträgerverbau einb.**
Träger für den Bohlträgerverbau entsprechend
statischen und konstruktiven Erfordernissen
nach Unterlagen des AG einbringen.
Abgerechnet wird
nach der Länge der von Oberkante  Bohlträger,
von OK-Gelände/-Fahrbahn bis Unterkante Bohlträger.
Bauteil: Träger für Bohlträgerverbau
Profile  HEB 180 o.glw,
Trägerlänge über 2,00 bis 7,00 m
Stahlsorte: Baustahl S235
Mit Mehraufwand infolge von Widerständen
beim Einbringen der Träger ist einzurechnen.
Träger einbringen nach Wahl des AN.
Einbringhilfe: vorbohren.
Beim Einbringen der Bohlträger anfallender Erdaushub
ist einer Verwertung nach Wahl des AN zuzuführen.
Menge: 45,000 m

**03.02.0004 Trägerbohlwand herstellen*vorbohren*Holzbohlen Verank. ges.*Tr. abtrennen Ausf. ausbauen**
StL-Nr. 22411710591091321
Trägerbohlwand entsprechend statischen und konstruktiven Erfordernissen nach Unterlagen des AG herstellen.
Abrechnung nach Länge in der Wandachse, horizontal, multipliziert mit der Höhe ab Baugrubensohle.
Durchfahren von Hindernissen wird gesondert vergütet.
Homogenbereiche nach Unterlagen des AG.
Träger einbringen 'und liefern wird gesondert vergütet'
Einbringhilfe = vorbohren.
Trägerlänge 'über 2,00 bis 7,00 m'
Ausfachung mit Holzbohlen.
Trägerbohlwand verankert. Erforderliche Gurtung und
Verankerung werden gesondert vergütet.
Träger nach Unterlagen des AG abtrennen. Abgetrennten
Stahl entfernen.
Ausfachung ausbauen und entfernen.
Menge: 35,000 m2
Zuordnung: 117

**03.02.0005 Verbau an WL anschließen**
Trägerbohlwand entsprechend statischen und
konstruktiven
Erfordernissen nach Unterlagen des AG
an Widerlagerwand anschließen.
Anschlussprofil nach Wahl des AN.
Anschlussprofil nach Unterlagen des AG abtrennen.
Abgetrennten Stahl entfernen.
Abgerechnet wird die Höhe ab Baugrubensohle.
Menge: 3,500 m

**03.02.0006 Gurtung/Aussteifung f. Verbau herst Trägerbohlwand*S 235 Behelfskonstr.**
StL-Nr. 2241172301101
Gurtung/Aussteifung für Verbau entsprechend statischen
und konstruktiven Erfordernissen nach Unterlagen des AG
herstellen.
Gurtung/Aussteifung für Trägerbohlwand.
Stahlsorte = S 235.
Gurtung/Aussteifung als Behelfskonstruktion ausbilden,
vorhalten, unterhalten, ausbauen und beseitigen.
Menge: 0,500 t
Zuordnung: 117

**03.02.0007 Geräteeinsatz für Verpressanker Baugrubenwand*Anker ü. 5-20 m**
StL-Nr. 22411750512
Geräte für das Herstellen von Verpressankern nach Un-
terlagen des AG einsetzen. Der Einsatz umfasst das einmalige Aufstellen und Abbauen, sowie das Umsetzen im
Bereich des Bauteils.
Bauteil = Baugrubenwand.
Ankerlänge über 5,00 bis 20,00 m.
Menge: 1,000 St
Zuordnung: 117

**03.02.0008 Verpressanker einbauen Trägerbohlwand*Kurzzeitanker Länge ü. 8-10 m*ü. 200 bis 250 KN einf. Nachverpr.*Bohrgut verwerten**
StL-Nr. 224117510112114
Verpressanker entsprechend statischen und konstruktiven
Erfordernissen nach Unterlagen des AG einbauen. Verankerungsbohrung durchführen einschließlich erforderlicher Durchdringungen von Konstruktionsteilen. Verpressanker auf die Festlegekraft anspannen. Abnahmeprüfung
durchführen. Herstellen der Endausbildung (Ankerkopf
und Ankerfuß) wird gesondert vergütet. Abrechnung nach
Länge zwischen Außenkante Ankerplatte am Ankerkopf
und Außenkante Stahlzugglied am Ankerfuß.
Homogenbereiche nach Unterlagen des AG.
Bauteil = Trägerbohlwand.
Anker als Kurzzeitanker.
Ankerlänge über 8,00 bis 10,00 m.
Ankerkraft über 200 bis 250 KN.
Verpresssystem für einfache Nachverpressung einbauen.
Bohrgut nach Wahl des AN verwerten.
Menge: 27,000 m
Zuordnung: 117

**03.02.0009 Enden für Verpressanker herstellen Trägerbohlwand*Kurzeitank. ausb. ü. 200 bis 250 KN**
StL-Nr. 2241175151201
Enden (Ankerkopf und Ankerfuß) für Verpressanker entsprechend statischen und konstruktiven Erfordernissen
herstellen. Abrechnung nach Anzahl der Anker.
Bauteil = Trägerbohlwand.
Anker als Kurzzeitanker. Anker lösen. Ankerköpfe ausbauen, Anker abschneiden und Durchbruch verschließen.
Ausgebaute Stoffe nach Wahl des AN verwerten.
Ankerkraft über 200 bis 250 KN.
Menge: 3,000 St
Zuordnung: 117

**03.02.0010 Verpressanker nachverpressen einmal nachverpr.**
StL-Nr. 22411752001
Verpressanker nachverpressen.
Anker einmal nachverpressen.
Menge: 3,000 St
Zuordnung: 117

**03.02.0011 Verbauträger kürzen 1m unter FOK Teilabschnitte**
Träger der Trägerbohlwand nach Unterlagen des AG
kürzen.
Kürzen der Träger bis 1,00 m unter OK-Fahrbahn.
Material der Verwertung nach Wahl des AN zuführen.
Ausführung in Teilabschnitten.
Abgerechnet wird die Anzahl der Träger.
Menge: 7,000 St

*Hinweis*
Mittelstreifenverbau zur Sicherung der RiFa Hannover,
WL Nord, Achse 40.

**03.02.0012 Geräteeinsatz für Trägerbohlwand Widerlager*Arb.pl herst/bes.**
StL-Nr. 22411710022
Geräte für Trägerbohlwand nach Unterlagen des AG einsetzen. Der Einsatz umfasst das Aufstellen und Abbauen
sowie das Umsetzen im Bereich des Bauteils.
Bauteil = Widerlager.
Arbeitsplanum herstellen und beseitigen.
Menge: 1,000 St
Zuordnung: 117

**03.02.0013 Verbauträger liefern HEB180, S235**
Träger für den Bohrträgerverbau entsprechend statischen
und konstruktiven Erfordernissen nach Unterlagen des AG
liefern.
Bauteil: Träger für Bohrträgerverbau, im Mittelstreifen
Profile _ HEB 180 o.glw.
Stahlsorte: Baustahl S235
Menge: 2,000 t

**03.02.0014 Träger f.d. Bohlträgerverbau einb.**
Träger für den Bohlträgerverbau entsprechend
statischen und konstruktiven Erfordernissen
nach Unterlagen des AG einbringen.
Abgerechnet wird
nach der Länge der von Oberkante  Bohlträger,
von OK-Gelände/-Fahrbahn bis Unterkante Bohlträger.
Bauteil: Träger für Bohlträgerverbau
Profile  HEB 180 o.glw,
Trägerlänge über 3,00 bis 8,00 m
Stahlsorte: Baustahl S235
Mit Mehraufwand infolge von Widerständen
beim Einbringen der Träger ist einzurechnen.
Träger einbringen nach Wahl des AN.
Einbringhilfe: vorbohren.
Beim Einbringen der Bohlträger anfallender Erdaushub
ist einer Verwertung nach Wahl des AN zuzuführen.
Menge: 35,000 m

**03.02.0015 Trägerbohlwand herstellen*vorbohren*Holzbohlen Verank. ges. Ausf. ausbauen**
StL-Nr. 22411710591091391
Trägerbohlwand entsprechend statischen und konstruktiven Erfordernissen nach Unterlagen des AG herstellen.
Abrechnung nach Länge in der Wandachse, horizontal, multipliziert mit der Höhe ab Baugrubensohle.
Durchfahren von Hindernissen wird gesondert vergütet.
Homogenbereiche nach Unterlagen des AG.
Träger einbringen 'und liefern wird gesondert vergütet'
Einbringhilfe = vorbohren.
Trägerlänge 'über 3,00 bis 8,00 m'
Ausfachung mit Holzbohlen.
Trägerbohlwand verankert. Erforderliche Gurtung und
Verankerung werden gesondert vergütet.
Träger 'abtrennen wird gesondert vergütet'
Ausfachung ausbauen und entfernen.
Menge: 20,000 m2
Zuordnung: 117

**03.02.0016 Verbau an WL anschließen**
Trägerbohlwand entsprechend statischen und
konstruktiven
Erfordernissen nach Unterlagen des AG
an Widerlagerwand anschließen.
Anschlussprofil nach Wahl des AN.
Anschlussprofil nach Unterlagen des AG abtrennen.
Abgetrennten Stahl entfernen.
Abgerechnet wird die Höhe ab Baugrubensohle.
Menge: 3,000 m

**03.02.0017 Gurtung/Aussteifung f. Verbau herst Trägerbohlwand*S 235 Behelfskonstr.**
StL-Nr. 2241172301101
Gurtung/Aussteifung für Verbau entsprechend statischen
und konstruktiven Erfordernissen nach Unterlagen des AG
herstellen.
Gurtung/Aussteifung für Trägerbohlwand.
Stahlsorte = S 235.
Gurtung/Aussteifung als Behelfskonstruktion ausbilden,
vorhalten, unterhalten, ausbauen und beseitigen.
Menge: 0,500 t
Zuordnung: 117

**03.02.0018 Geräteeinsatz für Verpressanker Baugrubenwand*Anker ü. 5-20 m**
StL-Nr. 22411750512
Geräte für das Herstellen von Verpressankern nach Un-
terlagen des AG einsetzen. Der Einsatz umfasst das einmalige Aufstellen und Abbauen, sowie das Umsetzen im
Bereich des Bauteils.
Bauteil = Baugrubenwand.
Ankerlänge über 5,00 bis 20,00 m.
Menge: 1,000 St
Zuordnung: 117

**03.02.0019 Verpressanker einbauen Trägerbohlwand*Kurzzeitanker Länge ü. 8-10 m*ü. 200 bis 250 KN einf. Nachverpr.*Bohrgut verwerten**
StL-Nr. 224117510112114
Verpressanker entsprechend statischen und konstruktiven
Erfordernissen nach Unterlagen des AG einbauen. Verankerungsbohrung durchführen einschließlich erforderlicher Durchdringungen von Konstruktionsteilen. Verpressanker auf die Festlegekraft anspannen. Abnahmeprüfung
durchführen. Herstellen der Endausbildung (Ankerkopf
und Ankerfuß) wird gesondert vergütet. Abrechnung nach
Länge zwischen Außenkante Ankerplatte am Ankerkopf
und Außenkante Stahlzugglied am Ankerfuß.
Homogenbereiche nach Unterlagen des AG.
Bauteil = Trägerbohlwand.
Anker als Kurzzeitanker.
Ankerlänge über 8,00 bis 10,00 m.
Ankerkraft über 200 bis 250 KN.
Verpresssystem für einfache Nachverpressung einbauen.
Bohrgut nach Wahl des AN verwerten.
Menge: 18,000 m
Zuordnung: 117

**03.02.0020 Enden für Verpressanker herstellen Trägerbohlwand*Kurzeitank. ausb. ü. 200 bis 250 KN**
StL-Nr. 2241175151201
Enden (Ankerkopf und Ankerfuß) für Verpressanker entsprechend statischen und konstruktiven Erfordernissen
herstellen. Abrechnung nach Anzahl der Anker.
Bauteil = Trägerbohlwand.
Anker als Kurzzeitanker. Anker lösen. Ankerköpfe ausbauen, Anker abschneiden und Durchbruch verschließen.
Ausgebaute Stoffe nach Wahl des AN verwerten.
Ankerkraft über 200 bis 250 KN.
Menge: 2,000 St
Zuordnung: 117

**03.02.0021 Verpressanker nachverpressen einmal nachverpr.**
StL-Nr. 22411752001
Verpressanker nachverpressen.
Anker einmal nachverpressen.
Menge: 2,000 St
Zuordnung: 117

**03.02.0022 Verbauträger kürzen 1m unter FOK Teilabschnitte**
Träger der Trägerbohlwand nach Unterlagen des AG
kürzen.
Kürzen der Träger bis 1,00 m unter OK-Fahrbahn.
Material der Verwertung nach Wahl des AN zuführen.
Ausführung in Teilabschnitten.
Abgerechnet wird die Anzahl der Träger.
Menge: 5,000 St

#### Unterabschnitt 03.03 Gründung

*Hinweis*
Tiefrgründung in Teilabschnitten (südlich/nördlich MLK)
herstellen.

**03.03.0001 Geräteeinsatz für Pfähle Stütze/Pfeiler*Ortbet.bohrpfähle Ebene gesondert**
StL-Nr. 2241177053103
Geräte für das Herstellen von Pfählen nach Unterlagen
des AG einsetzen. Der Einsatz umfasst das einmalige
Aufstellen und Abbauen sowie das Umsetzen im Bereich
des Bauteils.
Bauteil = Stütze bzw. Pfeiler.
Einsatz für Ortbetonbohrpfähle.
Arbeitsebene wird gesondert vergütet.
Menge: 2,000 St
Zuordnung: 117

**03.03.0002 Arbeits-/Bohrebene herst. rückb. Pfeiler, Mat. n.Wahl AN, Erdarb.**
Arbeitsebenen einschl. Befestigung nach Wahl des AN
für das Herstellen der Bohrpfähle
für die Tiefgründung der Pfeiler Achse 20 und 30,
für beide Teilbauwerke,
entsprechend den Erfordernissen des vom AN gewählten
Herstellungsverfahrens herstellen, unterhalten und
nach Herstellung wieder beseitigen.
Einschließlich Lieferung des erf. Materials
für die Arbeits- und Bohrebene.
Die Aufwendungen für die Zuwegungen zur Arbeitsebene im
Baufeld sind einzurechnen.Nach Fertigstellung der
Bohrpfähle ist das Material einer Verwertung nach Wahl
des AN zuführen.
Arbeits- und Bohrebene für Bohrpfahlgründung
der Pfeiler der MLK-Brücke (B 3),
südlich und nördlich vom MLK.
Menge: 2,000 St

**03.03.0003 Ortbetonbohrpfahl herstellen Stütze/Pfeiler*Pfahl-DU 120 cm Länge ü. 6-10 m*vertikal StB C30/37, XF3*verr. Leerb. ges. Bohrgut verwerten**
StL-Nr. 22411771035312031
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil = Stütze bzw. Pfeiler.
Pfahldurchmesser = 120 cm.
Pfahllänge über 6,00 bis 10,00 m.
Neigung vertikal.
Baustoff = Stahlbeton, Druckfestigkeitsklasse C 30/37,
Expositionsklasse XC2, XF3.
Pfahl durch verrohrtes Bohren herstellen. Leerbohrung
über 1,00 m wird gesondert vergütet.
Bohrgut nach Wahl des AN verwerten.
Verwertung nach Unterlagen des AG nachweisen.
Menge: 100,000 m
Zuordnung: 117

**03.03.0004 Leerbohrung/ -rammung herstellen Stütze/Pfeiler*Ortbetonbohrpfahl Pfahl-DU 120 cm*vertikal Bohrgut verwerten*n. bind.Mat.verf.**
StL-Nr. 22411773531131101
Leerbohrung/ -rammung über 1,00 m je Pfahl nach Unterlagen des AG herstellen.
Homogenbereiche nach Unterlagen des AG.
Bauteil = Stütze bzw. Pfeiler.
Pfahl = Ortbetonbohrpfahl.
Pfahldurchmesser = 120 cm.
Neigung vertikal.
Bohrgut nach Wahl des AN verwerten.
Verwertung nach Unterlagen des AG nachweisen.
Leerbohrung/ -rammung mit nicht bindigem Baustoff verfüllen.
Menge: 10,000 m
Zuordnung: 117

**03.03.0005 Ortbetonbohrpfahl herstellen Stütze/Pfeiler*Pfahl-DU 120 cm Länge ü. 6-10 m*vertikal bis n=10 StB C30/37, XF3*verr. Leerb. ges. Bohrgut verwerten**
StL-Nr. 22411771035322031
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil = Stütze bzw. Pfeiler.
Pfahldurchmesser = 120 cm.
Pfahllänge über 6,00 bis 10,00 m.
Neigung vertikal bis n = 10.
Baustoff = Stahlbeton, Druckfestigkeitsklasse C 30/37,
Expositionsklasse XC2, XF3.
Pfahl durch verrohrtes Bohren herstellen. Leerbohrung
über 1,00 m wird gesondert vergütet.
Bohrgut nach Wahl des AN verwerten.
Verwertung nach Unterlagen des AG nachweisen.
Menge: 320,000 m
Zuordnung: 117

**03.03.0006 Leerbohrung/ -rammung herstellen Stütze/Pfeiler*Ortbetonbohrpfahl Pfahl-DU 120 cm*vertikal bis n=10 Bohrgut verwerten*n. bind.Mat.verf.**
StL-Nr. 22411773531132101
Leerbohrung/ -rammung über 1,00 m je Pfahl nach Unterlagen des AG herstellen.
Homogenbereiche nach Unterlagen des AG.
Bauteil = Stütze bzw. Pfeiler.
Pfahl = Ortbetonbohrpfahl.
Pfahldurchmesser = 120 cm.
Neigung vertikal bis n = 10.
Bohrgut nach Wahl des AN verwerten.
Verwertung nach Unterlagen des AG nachweisen.
Leerbohrung/ -rammung mit nicht bindigem Baustoff verfüllen.
Menge: 32,000 m
Zuordnung: 117

**03.03.0007 Betonstahl einbauen**
StL-Nr. 22211821399
Betonstahl entsprechend statischen und konstruktiven
Erfordernissen einbauen.
Bauteil 'Ortbetonbohrpfahl'
Stahlsorte 'B500B'
Menge: 25,000 t
Zuordnung: 118

**03.03.0008 Pfahlkopf herrichten Stütze/Pfeiler*Ortbetonbohrpfahl Pfahl-DU 120 cm*Abbruch verwerten**
StL-Nr. 224117755311204
Pfahlkopf für den Anschluss der Pfahlkopfplatte bzw.
des an den Pfahl anschließenden Bauteils herrichten.
Freigelegte Bewehrung richten.
Bauteil = Stütze bzw. Pfeiler.
Pfahl = Ortbetonbohrpfahl.
Pfahldurchmesser = 120 cm.
Abbruchgut nach Wahl des AN verwerten.
Menge: 52,000 St
Zuordnung: 117

**03.03.0009 Integritätsprüf. v. Pfählen durchf. Stütze/Pfeiler*Bohrpfahl Pfahl-DU 120 cm*vertikal**
StL-Nr. 2241179153181
Low-Strain-Integritätsprüfung von Pfählen nach Unterlagen des AG gemäß "Empfehlungen für statische und dynamische Pfahlprüfungen" der Deutschen Gesellschaft für
Geotechnik durchführen. Pfähle für Prüfung vorbereiten.
Bauteil = Stütze bzw. Pfeiler.
Pfahl = Ortbetonbohrpfahl.
Pfahldurchmesser = 120 cm.
Neigung vertikal.
Menge: 12,000 St
Zuordnung: 117

**03.03.0010 Integritätsprüf. v. Pfählen durchf. Stütze/Pfeiler*Bohrpfahl Pfahl-DU 120 cm*vertikal bis n=10**
StL-Nr. 2241179153182
Low-Strain-Integritätsprüfung von Pfählen nach Unterlagen des AG gemäß "Empfehlungen für statische und dynamische Pfahlprüfungen" der Deutschen Gesellschaft für
Geotechnik durchführen. Pfähle für Prüfung vorbereiten.
Bauteil = Stütze bzw. Pfeiler.
Pfahl = Ortbetonbohrpfahl.
Pfahldurchmesser = 120 cm.
Neigung vertikal bis n = 10.
Menge: 40,000 St
Zuordnung: 117

*Hinweis*
Kollidierende Pfahlgründung des Bestandsbauwerkes

**03.03.0011 Hindernis überbohren C20/25-C35/45, vertikal Bohr-DU n. Wahl, Verwerten Verfüllen gesondert**
Ortbetonpfahl des Bestandsbauwerks überbohren.
Bauteil: Gründung der Pfeiler.
Pfahl: Ortbetonfahl (Frankipfahl).
Pfahldurchmesser: 50 cm
Festigkeit C20/25 bis C35/45
Pfahllänge über 6,00 bis 8,00 m
Neigung vertikal.
Bohrdurchmesser nach Wahl des AN.
Abbruchgut nach Wahl des AN verwerten.
Bohrloch verfüllen wird gesondert vergütet.
Menge: 55,000 m

**03.03.0012 Hindernis überbohren C20/25-C35/45, Neigung Bohr-DU n. Wahl, Verwerten Verfüllen gesondert**
Ortbetonpfahl des Bestandsbauwerks überbohren.
Bauteil: Gründung der Pfeiler.
Pfahl: Ortbetonfahl (Frankipfahl).
Pfahldurchmesser: 50 cm
Festigkeit C20/25 bis C35/45
Pfahllänge über 6,00 bis 8,00 m
Neigung: über 20:1 bis 4:1.
Bohrdurchmesser nach Wahl des AN.
Abbruchgut nach Wahl des AN verwerten.
Bohrloch verfüllen wird gesondert vergütet.
Menge: 60,000 m

**03.03.0013 Bohrloch verfüllen Verfüllmaterial SE,SI,SW,GE**
Bohrloch verfüllen.
Verfüllmaterial der Bodengruppen SE, SI, SW, GE etc.
nach DIN 18196 und in die entstandenen Hohlräume
einbauen und verdichten (z.B. Tiefenrüttler).
Verfülltiefe entsprechend Bohrlänge
Durchmesser der Bohrung entsprechend Vorpositionen.
Menge: 115,000 m

#### Unterabschnitt 03.04 Gerüste, Behelfskonstruktionen

**03.04.0001 Arbeitsgerüst herstellen Brücke**
StL-Nr. 22211630610000000
Arbeitsgerüste, einschließlich ggf. erforderlicher
Gründung sowie ggf. erforderlicher Treppentürme und
weiterer Leitergänge, nach statischen, konstruktiven
und sicherheitstechnischen Erfordernissen herstellen
und beseitigen, für den Zeitraum der eigenen Leistung
vorhalten und unterhalten.
Einsatzort = Brücke.
Menge: 1,000 Psch
Zuordnung: 116

**03.04.0002 Traggerüst herstellen**
StL-Nr. 222116106099000
Traggerüst der Bemessungsklasse B für gesamtes Bauwerk
nach statischen, konstruktiven und sicherheitstechnischen Erfordernissen herstellen, vorhalten, unterhalten
und beseitigen.
Gerüst 'als Schalwagen für die Herstellung von
Fahrbahnplatte und Kappen des Verbundüberbaus.
Die Traggerüstesherstellung hat abschnittsweise zu
erfolgen.
Einschließlich Umsetzen des Traggerüstes.'
Einrichtungen 'für die Verkehrssicherrung auf dem MLK
sind vorzusehen'
Menge: 1,000 Psch
Zuordnung: 116

**03.04.0003 Absturzsicherg. vorh.+rückb. Mittelverbau**
Bauzeitliche vertikale Schutzeinrichtungen
einschließlich Verankerungen, nach statischen,
konstruktiven und sicherheitstechnischen Erfordernissen
herstellen und beseitigen,
für den Zeitraum der eigenen Leistung vorhalten und
unterhalten.
Art, Zweck und geometrische Abmessung nach
bauablaufbedingten Erfordernissen des AN.
Einsatzort: Mittelstreifenverbau,
Ausführung in Teillängen nach Unterlagen des AG.
Schutzeinrichtung: Baugeländer,
Höhe 1.200 mm, 3 Holme und Fußbohle.
Geländer auf ganzer Höhe verkleiden,
Geländerverankerung und Material nach Wahl des AN.
Montage und Demontage gemäß Baufortschritt und
Erfordernis.
Menge: 23,000 m

**03.04.0004 Absturzsicherg. vorh.+rückb. Kappe RiFa Hannover**
Bauzeitliche vertikale Schutzeinrichtungen
einschließlich Verankerungen, nach statischen,
konstruktiven und sicherheitstechnischen Erfordernissen
herstellen und beseitigen,
für den Zeitraum der eigenen Leistung vorhalten und
unterhalten.
Art, Zweck und geometrische Abmessung nach
bauablaufbedingten Erfordernissen des AN.
Einsatzort: Mittelkappe RiFa Hannover, TBW West.
Schutzeinrichtung: Baugeländer,
Höhe 1.200 mm, 3 Holme und Fußbohle.
Geländer auf ganzer Höhe verkleiden,
Material nach Wahl des AN.
Geländerverankerung an der Kappe mit Klemmsystem.
Montage und Demontage gemäß Baufortschritt und
Erfordernis.
Menge: 130,000 m

#### Unterabschnitt 03.05 Unterbauten, Stahlbeton (beide TBW)

**03.05.0001 Beton f. Sauberkeitsschicht herst.*X0 Dicke min. 10 cm**
StL-Nr. 2221183289101
Beton für Sauberkeitsschicht einschließlich ggf. erforderlicher Schalung nach Unterlagen des AG herstellen.
Ggf. erforderliche Schalung vorhalten und beseitigen.
Druckfestigkeitsklasse 'C20/25'
Expositionsklasse X0.
Dicke min. 10 cm.
Menge: 480,000 m2
Zuordnung: 118

**03.05.0002 Bew. Beton einschl. Schalung herst.*Stahlbeton C30/37**
StL-Nr. 22211831391490000
Bewehrten Beton einschließlich Schalung nach Unterlagen
des AG herstellen. Schalung vorhalten und beseitigen.
Bewehrung und Traggerüst der Bemessungsklasse B werden
gesondert vergütet.
Bauteil 'Fundamet für Widerlager und Flügel'
Art der Verwendung = Stahlbeton.
Druckfestigkeitsklasse C30/37.
Expositionsklasse 'XC2, XD2'
Menge: 580,000 m3
Zuordnung: 118

**03.05.0003 Schubnocken**
Schubnocken zur Verzahnung der Flügelfundamente
als Zulage zu vorbeschriebener Position herstellen.
Bauteil: Flügelfundamente an WL in Achse 40.
Schubnocken trapezförmig nach Unterlagen des AG.
Menge: 8,000 St

**03.05.0004 Betonstahl einbauen**
StL-Nr. 22211821399
Betonstahl entsprechend statischen und konstruktiven
Erfordernissen einbauen.
Bauteil 'Fundament, Widerlager und Flügel'
Stahlsorte 'B500B'
Menge: 70,000 t
Zuordnung: 118

**03.05.0005 Beton f. Sauberkeitsschicht herst.*X0 Dicke min. 10 cm**
StL-Nr. 2221183289101
Beton für Sauberkeitsschicht einschließlich ggf. erforderlicher Schalung nach Unterlagen des AG herstellen.
Ggf. erforderliche Schalung vorhalten und beseitigen.
Druckfestigkeitsklasse 'C20/25'
Expositionsklasse X0.
Dicke min. 10 cm.
Menge: 360,000 m2
Zuordnung: 118

**03.05.0006 Bew. Beton einschl. Schalung herst.*Stahlbeton C30/37**
StL-Nr. 22211831391490000
Bewehrten Beton einschließlich Schalung nach Unterlagen
des AG herstellen. Schalung vorhalten und beseitigen.
Bewehrung und Traggerüst der Bemessungsklasse B werden
gesondert vergütet.
Bauteil 'Fundamet für Pfeiler'
Art der Verwendung = Stahlbeton.
Druckfestigkeitsklasse C30/37.
Expositionsklasse 'XC2, XD2'
Menge: 430,000 m3
Zuordnung: 118

**03.05.0007 Betonstahl einbauen**
StL-Nr. 22211821399
Betonstahl entsprechend statischen und konstruktiven
Erfordernissen einbauen.
Bauteil 'Fundamet, Pfeiler'
Stahlsorte 'B500B'
Menge: 55,000 t
Zuordnung: 118

**03.05.0008 Bew. Beton einschl. Schalung herst.*Stahlbeton C30/37*XF2, XC4, XD1 Gestaltung AG**
StL-Nr. 22211831391460700
Bewehrten Beton einschließlich Schalung nach Unterlagen
des AG herstellen. Schalung vorhalten und beseitigen.
Bewehrung und Traggerüst der Bemessungsklasse B werden
gesondert vergütet.
Bauteil 'Widerlager-/Flügelwände Achse 10 & 40 sowie
Schleppplatte unter Entwässerungsleitung WL in Achse
40'
Art der Verwendung = Stahlbeton.
Druckfestigkeitsklasse C30/37.
Expositionsklasse XF2, XC4 und XD1.
Sichtflächenschalung nach Gestaltungsvorgabe des AG.
Menge: 750,000 m3
Zuordnung: 118

**03.05.0009 Betonstahl einbauen**
StL-Nr. 22211821399
Betonstahl entsprechend statischen und konstruktiven
Erfordernissen einbauen.
Bauteil 'Widerlager- und Flügelwände'
Stahlsorte 'B500B'
Menge: 100,000 t
Zuordnung: 118

**03.05.0010 Bew.-Anschluß, D>10-16mm**
Bewehrungsanschlüsse mit Schraubverbindungen
nach statisch konstruktiven Erfordernissen,
einschließlich Herstellen der beidseitigen Gewinde
am Betonstahl, nach amtlicher Zulassung und
den Richtlinien des Herstellers einbauen.
Einbauen einschließlich sämtlicher Zubehörteile,
auch zwischen schon verlegter Bewehrung und
bei Betonierabschnitten.
Montagegeräte und -hilfen sowie einbauen und vorhalten
der
erforderlichen Schraub- und Schutzkappen sind
einzurechnen.
Anschlussbewehrung aus Betonstahl B500B,
Durchmesser: über 10 mm bis 16 mm,
Bauteil: TBW Ost (RiFa Celle) Widerlager-/Kammerwand.
Abrechnung erfolgt nach Anzahl der Stöße.
Menge: 80,000 St

**03.05.0011 Bew.-Anschluß, D>16-20mm**
Bewehrungsanschlüsse mit Schraubverbindungen
nach statisch konstruktiven Erfordernissen,
einschließlich Herstellen der beidseitigen Gewinde
am Betonstahl, nach amtlicher Zulassung und
den Richtlinien des Herstellers einbauen.
Einbauen einschließlich sämtlicher Zubehörteile,
auch zwischen schon verlegter Bewehrung und
bei Betonierabschnitten.
Montagegeräte und -hilfen sowie einbauen und vorhalten
der
erforderlichen Schraub- und Schutzkappen sind
einzurechnen.
Anschlussbewehrung aus Betonstahl B500B,
Durchmesser: über 16 mm bis 20 mm,
Bauteil: TBW Ost (RiFa Celle) Widerlager-/Kammerwand.
Abrechnung erfolgt nach Anzahl der Stöße.
Menge: 380,000 St

**03.05.0012 Bew. Beton einschl. Schalung herst.*Stahlbeton C30/37*XF4, XC4, XD3 Besenstrich**
StL-Nr. 22211831391449901
Bewehrten Beton einschließlich Schalung nach Unterlagen
des AG herstellen. Schalung vorhalten und beseitigen.
Bewehrung und Traggerüst der Bemessungsklasse B werden
gesondert vergütet.
Bauteil 'Flügelgesims'
Art der Verwendung = Stahlbeton.
Druckfestigkeitsklasse C30/37.
Expositionsklasse XF4, XC4 und XD3.
Zusätzliche Anforderungen 'WA, Luftporenbildner'
Sichtflächenschalung 'glatte, saugende Schalung'
Oberfläche mit Besenstrich (Rosshaar) versehen.
Menge: 35,000 m3
Zuordnung: 118

**03.05.0013 Betonstahl einbauen**
StL-Nr. 22211821399
Betonstahl entsprechend statischen und konstruktiven
Erfordernissen einbauen.
Bauteil 'Flügelgesims (beide TBW)'
Stahlsorte 'B500B'
Menge: 2,000 t
Zuordnung: 118

**03.05.0014 Verankerung einbauen*Lärmschutzwand Stahl, n.rostend*Einsetzen**
StL-Nr. 224121528921001
Verankerung aus Stahl entsprechend statischen und
konstruktiven Erfordernissen nach Unterlagen des AG
einbauen.
Einbauort 'Flügelgesims, beide TBW'
Verankerung für Lärmschutzwand.
Baustoff der Ankerteile und Verbindungsmittel aus
nichtrostendem Stahl, Stahlsorte A4 oder A5 bzw.
Werkstoff-Nr. 1.4401 oder 1.4571.
Verankerung vor dem Betonieren einsetzen.
Menge: 30,000 St
Zuordnung: 121

**03.05.0015 Kabelschutzrohr in Bauwerk verlegen*PP-Rohr innen glatt Länge ü.0,25-0,5m**
StL-Nr. 22113416590210920
Kabelschutzrohr in Bauwerk vor dem Betonieren nach Un-
terlagen des AG verlegen, gegen Aufschwimmen sichern
und Stöße dichten. Bögen, Passstücke, Tropfmanschetten,
bewegliche Rohrverbindungen an den Bewegungsfugen und
Abschlusskappen werden nicht gesondert vergütet.
Kabelschutzrohr 'endlos DN 75
einschließlich der Rohrverbindung,
Bauteil: beide TBW, Flügelwandgesimse'
Rohr aus PP.
Innenwand = glatt.
Gesamtdehnweg des Bauwerks am Einbauort 'WL:
in Achse 10 = 200 mm und
in Achee 40 = 100 mm'
Bewegliche Rohrverbindungen über 0,25 bis 0,50 m lang.
Menge: 30,000 m
Zuordnung: 134

**03.05.0016 Pressenaufstellflächen herst.**
Pressenaufstellflächen nach RiZ-ING "Lag 6" nach
statischen
und konstruktiven Erfordernissen herstellen und
kennzeichnen.
Kennzeichnung des idealen Pressenansatzpunktes an
Unter-
und Überbau mit witterungsbeständiger Farbe.
Anordnung der Pressenaufstandsflächen
nach Unterlagen des AG.
Bauteil: Pfeiler
Abgerechnet wird die Anzahl der Pressenaufstellflächen.
Menge: 16,000 St

**03.05.0017 Rohr einbauen Widerlager*Entw. Aufl.bank nichtrost.Stahl*DN/ID 100 Länge ü. 75-100cm**
StL-Nr. 221111344422340
Rohr nach Unterlagen des AG einbauen.
Einbauort = Widerlager.
Verwendungszweck = Entwässerung der Auflagerbank.
Baustoff = nichtrostender Stahl, Werkstoff-Nr. 1.4571.
Rohr DN/ID 100.
Länge über 75 bis 100 cm.
Menge: 2,000 St
Zuordnung: 111

**03.05.0018 Rohr einbauen Widerlager*Entw. Aufl.bank nichtrost.Stahl*DN/ID 100 Länge ü.150-175cm**
StL-Nr. 221111344422370
Rohr nach Unterlagen des AG einbauen.
Einbauort = Widerlager.
Verwendungszweck = Entwässerung der Auflagerbank.
Baustoff = nichtrostender Stahl, Werkstoff-Nr. 1.4571.
Rohr DN/ID 100.
Länge über 150 bis 175 cm.
Menge: 2,000 St
Zuordnung: 111

**03.05.0019 Bew. Beton einschl. Schalung herst.*Stahlbeton C35/45**
StL-Nr. 22211831391590000
Bewehrten Beton einschließlich Schalung nach Unterlagen
des AG herstellen. Schalung vorhalten und beseitigen.
Bewehrung und Traggerüst der Bemessungsklasse B werden
gesondert vergütet.
Bauteil 'Kammerwand'
Art der Verwendung = Stahlbeton.
Druckfestigkeitsklasse C35/45.
Expositionsklasse 'XD1, XF2'
Menge: 75,000 m3
Zuordnung: 118

**03.05.0020 Betonstahl einbauen**
StL-Nr. 22211821399
Betonstahl entsprechend statischen und konstruktiven
Erfordernissen einbauen.
Bauteil 'Kammerwände'
Stahlsorte 'B500B'
Menge: 10,000 t
Zuordnung: 118

**03.05.0021 Strukturmatrize RECKLI Widerlager, horizontal**
Widerlager der MLK-Brücke (B 3)
mit strukturierter Sichtbetonoberfläche herstellen.
Herstellung der Flächen mit hochelastischer,
mehrfach wiederverwendbarer Strukturmatrize
aus PU-Elastomeren.
Strukturtyp: RECKLI RIO GRANDE
Ausrichtung: horizontal
Scharfkantig entsprechend den Unterlagen des AG.
Werkseitig bedingte Matrizenstöße
in Abstimmung mit dem AG ausführen.
RECKLI-Matrize fachgerecht an der Betonschalung
fixieren. Trennmittel auftragen.
Es ist ausschließlich Trennmittel und Matrizenkleber
nach Angaben des Herstellers zu verwenden.
Menge: 120,000 m2

**03.05.0022 Trapezleiste liefern u. einbauen Widerlager**
Trapezleiste zur Strukturierung/Gestaltung
der Sichtflächen liefern und
nach Unterlage des AG in die Schalung einbauen.
Bauteil: Widerlagerwände
Trapezleiste: 5/1/2 cm
Menge: 170,000 m

**03.05.0023 Jahreszahl-Matrize einbauen**
StL-Nr. 22211892300
Jahreszahl-Matrize nach RIZ "Jahr 1" einbauen.
Menge: 1,000 St
Zuordnung: 118

**03.05.0024 Bew. Beton einschl. Schalung herst. Pfeiler*Stahlbeton C35/45*XF2, XC4, XD1 Gestaltung AG**
StL-Nr. 22211831331560700
Bewehrten Beton einschließlich Schalung nach Unterlagen
des AG herstellen. Schalung vorhalten und beseitigen.
Bewehrung und Traggerüst der Bemessungsklasse B werden
gesondert vergütet.
Bauteil = Pfeiler.
Art der Verwendung = Stahlbeton.
Druckfestigkeitsklasse C35/45.
Expositionsklasse XF2, XC4 und XD1.
Sichtflächenschalung nach Gestaltungsvorgabe des AG.
Menge: 470,000 m3
Zuordnung: 118

**03.05.0025 Pressenaufstellflächen herst.**
Pressenaufstellflächen nach RiZ-ING "Lag 6" nach
statischen
und konstruktiven Erfordernissen herstellen und
kennzeichnen.
Kennzeichnung des idealen Pressenansatzpunktes an
Unter-
und Überbau mit witterungsbeständiger Farbe.
Anordnung der Pressenaufstandsflächen
nach Unterlagen des AG.
Bauteil: Widerlager
Abgerechnet wird die Anzahl der Pressenaufstellflächen.
Menge: 16,000 St

**03.05.0026 Trapezleiste liefern u. einbauen Pfeiler**
Trapezleiste zur Strukturierung/Gestaltung
der Sichtflächen liefern und
nach Unterlage des AG in die Schalung einbauen.
Bauteil: Pfeiler (Achse 20 u. 30)
Trapezleiste: 5/1/2 cm
Menge: 1260,000 m

**03.05.0027 Betonstahl einbauen Pfeiler**
StL-Nr. 22211821339
Betonstahl entsprechend statischen und konstruktiven
Erfordernissen einbauen.
Bauteil = Pfeiler.
Stahlsorte 'B500B'
Menge: 75,000 t
Zuordnung: 118

**03.05.0028 Bew. Beton einschl. Schalung herst.*Stahlbeton C35/45**
StL-Nr. 22211831391590009
Bewehrten Beton einschließlich Schalung nach Unterlagen
des AG herstellen. Schalung vorhalten und beseitigen.
Bewehrung und Traggerüst der Bemessungsklasse B werden
gesondert vergütet.
Bauteil 'Lagersockel'
Art der Verwendung = Stahlbeton.
Druckfestigkeitsklasse C35/45.
Expositionsklasse 'XD1, XF2'
Oberfläche 'abreiben'
Menge: 2,500 m3
Zuordnung: 118

*Hinweis*
Die Abrechnung der Stahlgewichte erfolgt nach
Nettogewichten. Öffnungen werden übermessen (nicht
abgezogen).
Alle Aufwendungen für Verbindungsmittel,
Fertigungsstöße, temporäre Verbindungen zum Ausrichten
und Halten, sowie Vormontagen und Montage
(einschließlich Stahlbaumontage und aller
Hilfskonstruktionen sowie Schutz-, Arbeits- und
Traggerüste sowie staubdichte Einhausung mit festem
Boden für den Korrosionsschutz inkl. deren Gründungen
und Rückbau) sind in die nachfolgenden Positionen
einzukalkulieren, einschließlich aller Güteprüfungen
sowie Nachweise.
Die Güteprüfungen erfolgen nach genehmigtem Prüfplan.
Vom AN zu vertretende Wiederholungsprüfungen werden
nicht vergütet.
Die Ergebnisse werden unaufgefordert dem AG übergeben.
Die Aufarbeitung der Baustellenstöße und die
Ausbesserung von Transport- und Montageschäden ist in
die Einheitspreise einzukalkulieren.
Der Überbau ist in EXC3 nach ZTV-ING Teil 4 zu
fertigen.
Für alle Bauteile sind die grundlegenden Toleranzen und
die ergänzenden Toleranzen der Klasse 2 nach DIN EN
1090-2 einzuhalten.
Alle nicht vorgespannten Schraubverbindungen sind mit
bauaufsichtlich zugelassenen Verdrehsicherungen
auszuführen. Die Aufwendungen hierfür sind in die
jeweiligen Positionen einzurechnen.
Die Zwischenlagerung fertiggestellter Bauteile bis zu 6
Monaten im Herstellerwerk vor dem Transport auf die
Baustelle ist in die nachfolgenden Positionen
einzukalkulieren.
Die Trapezsteifen sind in Kantgüte zu bestellen.

#### Unterabschnitt 03.06 Überbau, Stahlbau

*Hinweis*
Die nachfolgend geforderten Z-Güten setzen voraus, dass
die Bleche vor dem Schweißen mit mehr als >100°C
vorgewärmt werden. Falls davon abgewichen wird, ist die
nächsthöhere Z-Güte zu verwenden.
Gemäß ZTV-ING 12-2023 Teil 4-1, Abs. 3 (7) ist für
Flachstähle _ 15 mm Z15 einzusetzen.

**03.06.0001 Stahlkonstruktion herst. u. mont. Geschweißt*Abr.n.Berechnen**
StL-Nr. 221120112991100
Stahlkonstruktion entsprechend statischen und konstruktiven Erfordernissen nach Unterlagen des AG
einschl. aller Verbindungsmittel herstellen und montieren. Vorbereiten der Stahloberfläche sowie Aufbringen der Beschichtungen werden gesondert vergütet.
Bauteil 'TBW West (RiFa Hannover)'
Stahlsorte 'S355 J2+N '
Konstruktion geschweißt.
Abgerechnet wird nach Masse durch Berechnen.
Menge: 608,000 t
Zuordnung: 120

**03.06.0002 Verwendung Stahl Z15 (Zul)**
Verwendung Stahl Z15 als Zulage vorstehender OZ
"Stahlkonstruktion herst., montieren S355 J2+N -
Überbau West".
Menge: 570,000 t

**03.06.0003 Verwendung Stahl Z25 (Zul)**
Verwendung Stahl Z25 als Zulage vorstehender OZ
"Stahlkonstruktion herst., montieren S355 J2+N -
Überbau West".
Menge: 23,000 t

**03.06.0004 Einschwimmen Überbau Stahlkonstruktion**
Einschwimmen der Stahlkonstruktion des Überbaus.
Miete für Pontons, Schubschiff und Hafenanlagen sind
einzukalkulieren.
Menge: 1,000 Psch

**03.06.0005 Stahlverbundmittel herst. u.anschw.**
StL-Nr. 22112012299
Stahlverbundmittel zwischen Stahl und Beton entsprechend statischen und konstruktiven Erfordernissen nach
Unterlagen des AG herstellen und anschweißen.
Verbundmittel 'Kopfbolzendübel Fahrbahnplatte und
Einbindebereiche in die Beton-Endquerträger,
TBW West (RiFa Hannover)'
Stahlsorte 'S235 J2+C450'
Menge: 12,000 t
Zuordnung: 120

**03.06.0006 Mechanische Bearbeitung Lageranschlussflächen**
Mechanische Bearbeitung der Kontaktflächen der oberen
und unteren Ankerplatten im Lageranschlussbereich sowie
der Futter- und Keilplatten und Pressenteller
entsprechend den Anforderungen der Lagerzulassungen
Abrechnung je Lagerpunkt
Menge: 8,000 St

**03.06.0007 Ankerplatte für Lager einbauen*Platte oben**
Ankerplatte aus Stahl für Lager entsprechend statischen
und konstruktiven Erfordernissen nach Unterlagen des AG
und
Ausführungsplanung des AN einbauen.
Korrosionsschutz entsprechend Lager.
Einbau 'Verankerung im Beton der Endquerträger'
Ankerplatte oben.
Plattendicke 'entsprechend statischen und konstruktiven
Erfordernissen, Ankerplatte aus Stahl S355 J2+N,
mechanisch bearbeitet, Kopfbbolzendübel aus Stahl S235
J2+C450'
Menge: 4,000 St

**03.06.0008 Lagerteil einbauen**
Lagerteil einbauen. Bauwerk, Lagerkonstruktion und La-
gerkräfte nach Unterlagen des AG und
Ausführungsplanung des AN.
Korrosionsschutz entsprechend Lager.
Einbau 'Befestigung an Ankerplatte des
Betonendquerträgers'
Lagerteil 'Keilplatte für Lagerpunkte aus Stahl S355
J2+N; mechanisch bearbeitet, entsprechend statischen
und konstruktiven Erfordernissen. Abmessungen des Keils
und der relevanten Fläche nach Aufmaß '
Menge: 4,000 St

**03.06.0009 Lagerteil einbauen**
Lagerteil einbauen. Bauwerk, Lagerkonstruktion und La-
gerkräfte nach Unterlagen des AG und
Ausführungsplanung des AN.
Korrosionsschutz entsprechend Lager.
Einbau 'Befestigung an Stahluntergurt des
Pfeilerquerträgers'
Lagerteil 'Keilplatte für Lagerpunkte aus Stahl S355
J2+N; mechanisch bearbeitet, entsprechend statischen
und konstruktiven Erfordernissen. Abmessungen des Keils
und der relevanten Fläche nach Aufmaß '
Menge: 4,000 St

**03.06.0010 Lagerteil einbauen**
Lagerteil einbauen. Bauwerk, Lagerkonstruktion und La-
gerkräfte nach Unterlagen des AG und
Ausführungsplanung des AN.
Korrosionsschutz entsprechend Lager.
Einbau 'Verankerung im Beton des Endquerträgers'
Lagerteil 'Pressenteller für Pressenpunkte in den
Endauflagerachsen 10 und 40 aus Stahl S355 J2+N;
mechanisch bearbeitet, entsprechend statischen und
konstruktiven Erfordernissen.
einschließlich Befestigung im Beton mit
Kopfbolzendübeln entsprechend statischen und
konstruktiven Erfordernissen,
Kopfbbolzendübel aus Stahl S235 J2+C450 '
Menge: 4,000 St

**03.06.0011 Lagerteil einbauen**
Lagerteil einbauen. Bauwerk, Lagerkonstruktion und La-
gerkräfte nach Unterlagen des AG und
Ausführungsplanung des AN.
Korrosionsschutz entsprechend Lager.
Einbau 'Befestigung am Überbau'
Lagerteil 'Pressenteller für Pressenpunkte in den
Pfeilerachsen 20 und 30 aus Stahl S355 J2+N; mechanisch
bearbeitet, entsprechend statischen und konstruktiven
Erfordernissen '
Menge: 4,000 St

*Hinweis*
Die Kosten für die Ausbesserung des Korrosionsschutzes
im Bereich von Transport- und Montageschäden sind vom
AN zu tragen und werden nicht gesondert vergütet.
Aufgrund der bedingten Begehbarkeit der Stahlhohlkästen
ist eine Beschichtung der Kasteninnenseite vorzusehen
(siehe Nr. 2 des Korrosionsschutzplans Blatt 8).

#### Unterabschnitt 03.07 Überbau, Korrosionsschutz

*Hinweis*
Hinweis:
Der Kantenschutz gemäß ZTV-ING 4-3, Abs. 5.3.3 ist in
die nachfolgenden OZ des Korrosionsschutzes
einzukalkulieren. Es sind die Angaben auf den
entsprechenden Korrosionsschutztabellen (siehe
Unterlagen des AG) zu beachten.

**03.07.0003 Korrosionssch. für Baust.schweißst. Bild A 4.3.4**
Korrosionsschutz für alle Baustellenschweißstöße
(temporärer und endgültiger Schutz) nach
Unterlagen des AG herstellen. Ausführung gemäß ZTV-ING
Teil 4, Abschnitt 3, Anhang A, Tab. A.4.3.2,
Bauteil-Nr. 5.2.2 Nr. 1 und 5.2.3 Nr. 1 und
Korrosionsschutzplan Blatt 8 Nr. 12 (a)/(b)
Ausführung gemäß Bild A 4.3.4.
Menge: 1,000 Psch

**03.07.0004 Stahlfl. mit Korr.schutz versehen*Zwischenreinigung**
Stahlfläche nach Unterlagen des AG mit Korrosionsschutz
versehen. Lt. Tabelle "Korrosionsschutzsysteme" der
ZTV-ING Teil 4, Abschnitt 3, Anhang A. Einschließlich
Oberflächenvorbereitung.
Zu beschichtendes Bauteil 'Sichtflächen / Außenflächen
der Gesamtkonstruktion (außer Deckblechoberseiten)'
Korrosionsschutzsystem Nr. '1 gem. Korrosionsschutzplan
Blatt 8'
Beschichtung 'im Werk aufbringen'
Erforderliche Zwischenreinigungen ausführen.
Menge: 1600,000 m2

**03.07.0005 Stahlfl. mit Korr.schutz versehen*Zwischenreinigung**
Stahlfläche nach Unterlagen des AG mit Korrosionsschutz
versehen. Lt. Tabelle "Korrosionsschutzsysteme" der
ZTV-ING Teil 4, Abschnitt 3, Anhang A. Einschließlich
Oberflächenvorbereitung.
Zu beschichtendes Bauteil 'Innenflächen von dicht
geschweißten geschlossenen Hohlkästen mit bedingter
Begehbarkeit'
Korrosionsschutzsystem Nr. '2 (a) gem.
Korrosionsschutzplan Blatt 8'
Beschichtung 'im Werk aufbringen'
Erforderliche Zwischenreinigungen ausführen.
Menge: 2500,000 m2

**03.07.0006 Stahlfl. mit Korr.schutz versehen*Zwischenreinigung**
Stahlfläche nach Unterlagen des AG mit Korrosionsschutz
versehen. Lt. Tabelle "Korrosionsschutzsysteme" der
ZTV-ING Teil 4, Abschnitt 3, Anhang A. Einschließlich
Oberflächenvorbereitung.
Zu beschichtendes Bauteil 'Berührungsflächen
Stahl / (Frisch-)Beton einschl. Kopfbolzendübel'
Korrosionsschutzsystem Nr. '4 gem. Korrosionsschutzplan
Blatt 8'
Beschichtung 'im Werk aufbringen'
Erforderliche Zwischenreinigungen ausführen.
Menge: 875,000 m2

**03.07.0007 Stahlfl. mit Korr.schutz versehen*Zwischenreinigung**
Stahlfläche nach Unterlagen des AG mit Korrosionsschutz
versehen. Lt. Tabelle "Korrosionsschutzsysteme" der
ZTV-ING Teil 4, Abschnitt 3, Anhang A. Einschließlich
Oberflächenvorbereitung.
Zu beschichtendes Bauteil 'SL-Verbindungen (Schrauben)'
Korrosionsschutzsystem Nr. '13 gem.
Korrosionsschutzplan Blatt 8'
Beschichtung 'im Werk und auf der Baustelle aufbringen'
Erforderliche Zwischenreinigungen ausführen.
Menge: 1,000 Psch

**03.07.0009 Stahlfl. mit Korr.schutz versehen*Zwischenreinigung**
Stahlfläche nach Unterlagen des AG mit Korrosionsschutz
versehen. Lt. Tabelle "Korrosionsschutzsysteme" der
ZTV-ING Teil 4, Abschnitt 3, Anhang A. Einschließlich
Oberflächenvorbereitung.
Zu beschichtendes Bauteil 'Zugangstüren'
Korrosionsschutzsystem Nr. '11 gem.
Korrosionsschutzplan Blatt 8'
Beschichtung 'im Werk'
Erforderliche Zwischenreinigungen ausführen.
Menge: 1,000 Psch

**03.07.0010 Stahlfl. mit Korr.schutz versehen*Zwischenreinigung**
Stahlfläche nach Unterlagen des AG mit Korrosionsschutz
versehen. Lt. Tabelle "Korrosionsschutzsysteme" der
ZTV-ING Teil 4, Abschnitt 3, Anhang A. Einschließlich
Oberflächenvorbereitung.
Zu beschichtendes Bauteil 'Innen- und Außenflächen der
gusseisernen Abflussrohre und Formstücke einschl.
Zubehörteile'
Korrosionsschutzsystem Nr. '6, 7 gem.
Korrosionsschutzplan Blatt 8'
Beschichtung 'im Werk'
Erforderliche Zwischenreinigungen ausführen.
Menge: 1,000 Psch

**03.07.0011 Kennzeichnung Korrosionsschutz**
Kennzeichnung Korrosionsschutz
Anlegen von Schriftfeldern am Überbau
gemäß ZTV-ING, Teil 4, Abschnitt 3, 6.7
Inhalt:
- Korrosionsschutzsysteme
- Hersteller
- Datum der Ausführung
Ort der Kennzeichnung nach Abstimmung mit AG.
Menge: 1,000 St

**03.07.0012 Kennzeichnung Achsen**
Kennzeichnung der Achsen und Querschotte
gemäß ZTV-ING, Teil 4, Abschnitt 3, Abs. 6.7(2) und
Unterlagen AG.
Inhalt: Nummerierung der Achsen (Querschotte)
Menge: 1,000 Psch

**03.07.0013 Kontrollflächen anlegen**
Anlegen von Kontrollflächen für den Korrosionsschutz
Gemäß ZTV-ING, Teil 4, Abschnitt 3, 6.6.
Art und Lage der Kontrollflächen nach Abstimmung mit
AG.
Größe der Kontrollfläche in der Regel 1,0 m breit.
Menge: 1,000 Psch

**03.07.0014 Musterbeschichtungen herstellen**
Musterbeschichtung für d. Festlegung d. Farbtons d.
letzten Deckbeschichtung herstellen. Größe 1 qm.
Die Musterbeschichtungen sind an Stahlblechtafeln
herzustellen u. auf d. Baustelle zur Bemusterung
aufzustellen, vorzuhalten u. nach erfolgter
Besichtigung wieder abzubauen. Vorhaltezeit ca. 4
Wochen.
Menge: 1,000 Psch

**03.07.0015 Abnahmeprüfzeugnis Beschicht.st.**
Abnahmeprüfzeugnis nach 3.2 nach DIN EN 10204 für
sämtliche Beschichtungsstoffe liefern.
Für das Abnahmeprüfzeugnis 3.2 hat der Auftragnehmer
eine vom Auftraggeber anerkannte Prüfstelle rechtzeitig
zu beauftragen, um die Prüfungen an den
Beschichtungsstoffen von jenen Chargen durchzuführen,
von denen die Lieferung erfolgt. Werden mehrere Chargen
für den vorgesehenen Zweck gefertigt, so ist mit dem AG
zu vereinbaren, an welchen Chargen die Prüfungen
durchgeführt werden. Nach ZTV-ING Teil 4, Abschnitt 3,
9.1.2(1) sind die Abnahmeprüfzeugnisse 3.2 für
höchstens drei Chargen zu liefern.
Menge: 1,000 Psch

#### Unterabschnitt 03.08 Überbau, Stahlbeton

*Hinweis*
Das Herstellen der Fahrbahnplatte erfolgt gemäß
Unterlagen des AG mit Schalwagen in 6
Betonierabschnitten.
Im Bereich über den Hauptträgerobergurten ist eine
Aufkantung gemäß Unterlagen des AG vorgesehen.

**03.08.0001 Bew. Beton einschl. Schalung herst.*Stahlbeton C35/45*Bretter ungehob. Parallel Achse*Absch. + glätten**
StL-Nr. 22211831391599263
Bewehrten Beton einschließlich Schalung nach Unterlagen
des AG herstellen. Schalung vorhalten und beseitigen.
Bewehrung und Traggerüst der Bemessungsklasse B werden
gesondert vergütet.
Bauteil 'Überbau, Fahrbahnplatte,
Herstellung abschnittsweise'
Art der Verwendung = Stahlbeton.
Druckfestigkeitsklasse C35/45.
Expositionsklasse 'XD1, XF2'
Zusätzliche Anforderungen 'WA'
Sichtflächenschalung = Ungehobelte Bretter gleichen
Querschnitts mit profilierten Seiten (Nut und Feder o-
der dgl.).
Schalungsverlauf parallel zur Achse.
Oberfläche maschinell abscheiben und glätten.
Menge: 980,000 m3
Zuordnung: 118

**03.08.0002 Betonstahl einbauen**
StL-Nr. 22211821399
Betonstahl entsprechend statischen und konstruktiven
Erfordernissen einbauen.
Bauteil 'Überbau, Verbundplatte inkl. Endquerträger,
Herstellung abschnittsweise'
Stahlsorte 'B500B'
Menge: 235,000 t
Zuordnung: 118

*Hinweis*
Hinweis zu den nachfolgenden OZ der Endquerträger
(EQT):
Die Erschwernisse infolge der in die EQT einbindenden
Stahlbauteile (Hauptträger und Lager/Pressenplatten)
sind in die beiden nachfolgenden OZ einzukalkulieren.

**03.08.0003 Bew. Beton einschl. Schalung herst.*Stahlbeton C35/45*Bretter eins.geh. Parallel Achse*Absch. + glätten**
StL-Nr. 22211831391599363
Bewehrten Beton einschließlich Schalung nach Unterlagen
des AG herstellen. Schalung vorhalten und beseitigen.
Bewehrung und Traggerüst der Bemessungsklasse B werden
gesondert vergütet.
Bauteil 'Endquerträger Achse 10 und 40'
Art der Verwendung = Stahlbeton.
Druckfestigkeitsklasse C35/45.
Expositionsklasse 'XD1, XF2'
Zusätzliche Anforderungen 'WA'
Sichtflächenschalung = Einseitig gehobelte Bretter
gleichen Querschnitts mit profilierten Seiten (Nut und
Feder oder dgl.).
Schalungsverlauf parallel zur Achse.
Oberfläche maschinell abscheiben und glätten.
Menge: 63,000 m3
Zuordnung: 118

**03.08.0004 Betonstahl einbauen**
StL-Nr. 22211821399
Betonstahl entsprechend statischen und konstruktiven
Erfordernissen einbauen.
Bauteil 'Endquerträger Achse 10 und 40'
Stahlsorte 'B500B'
Menge: 6,000 t

**03.08.0005 Bew. Beton einschl. Schalung herst. Kappe*Stahlbeton*C30/37 XF4, XC4, XD3*Besenstrich**
StL-Nr. 22211831351449901
Bewehrten Beton einschließlich Schalung nach Unterlagen
des AG herstellen. Schalung vorhalten und beseitigen.
Bewehrung und Traggerüst der Bemessungsklasse B werden
gesondert vergütet.
Bauteil = Kappe.
Art der Verwendung = Stahlbeton.
Druckfestigkeitsklasse C30/37.
Expositionsklasse XF4, XC4 und XD3.
Zusätzliche Anforderungen 'Luftporenbildner'
Sichtflächenschalung 'glatte, saugende Schalung'
Oberfläche mit Besenstrich (Rosshaar) versehen.
Menge: 135,000 m3
Zuordnung: 118

**03.08.0006 Betonstahl einbauen Kappe**
StL-Nr. 22211821359
Betonstahl entsprechend statischen und konstruktiven
Erfordernissen einbauen.
Bauteil = Kappe.
Stahlsorte 'B500B'
Menge: 15,000 t
Zuordnung: 118

**03.08.0007 Kabelschutzrohr in Bauwerk verlegen*PP-Rohr innen glatt Länge ü.0,25-0,5m**
StL-Nr. 22113416590210920
Kabelschutzrohr in Bauwerk vor dem Betonieren nach Un-
terlagen des AG verlegen, gegen Aufschwimmen sichern
und Stöße dichten. Bögen, Passstücke, Tropfmanschetten,
bewegliche Rohrverbindungen an den Bewegungsfugen und
Abschlusskappen werden nicht gesondert vergütet.
Kabelschutzrohr 'endlos DN 75
einschließlich der Rohrverbindung,
Bauteil: TBW West, Randkappe'
Rohr aus PP.
Innenwand = glatt.
Gesamtdehnweg des Bauwerks am Einbauort 'WL:
in Achse 10 = 200 mm und
in Achee 40 = 100 mm'
Bewegliche Rohrverbindungen über 0,25 bis 0,50 m lang.
Menge: 130,000 m
Zuordnung: 134

**03.08.0008 Verankerung einbauen*Lärmschutzwand Stahl, n.rostend*Einsetzen**
StL-Nr. 224121528921001
Verankerung aus Stahl entsprechend statischen und
konstruktiven Erfordernissen nach Unterlagen des AG
einbauen.
Einbauort 'Kappe auf Überbau,
TBW West (RiFa Hannover)'
Verankerung für Lärmschutzwand.
Baustoff der Ankerteile und Verbindungsmittel aus
nichtrostendem Stahl, Stahlsorte A4 oder A5 bzw.
Werkstoff-Nr. 1.4401 oder 1.4571.
Verankerung vor dem Betonieren einsetzen.
Menge: 62,000 St
Zuordnung: 121

#### Unterabschnitt 03.09 BW-Entwässerung

**03.09.0001 Brückenablauf in Betonbauteil einb.*Rost 300 x 500 mm dämpfende Einlage*senkr. Abgang 150 Verschraubung**
StL-Nr. 221111214930122
Brückenablauf aus Gusseisen mit Sickerschlitzen in Be-
tonbauteil nach Unterlagen des AG einbauen. Dichtungsschicht anschließen. Sickerschicht aus kunstharzgebundenem Einkornbeton 8-16 mm rundum einbauen.
Einbauort 'Stahlbetonplatte des Verbundüberbaus'
Rost 300 x 500 mm.
Ablauf mit dämpfender Einlage.
Unterteil mit senkrechtem Abgang, DN/ID 150.
Rostverriegelung durch Verschraubung.
Menge: 8,000 St
Zuordnung: 111

**03.09.0002 Tropftülle einbauen nach WAS 11**
StL-Nr. 22111122901
Tropftülle mit Sickerschicht und Lochblechabdeckung im
Überbau nach Unterlagen des AG einbauen.
Ausführung nach Richtzeichnung Was 11.
Menge: 8,000 St
Zuordnung: 111

**03.09.0003 Gusseisernes Anschlussrohr einbauen DN/ID 150*Länge bis 50 cm**
StL-Nr. 2211113141190
Gusseisernes Anschlussrohr für Brückenablauf aus muffenlosen Rohren und Formstücken einschließlich Verankerungen, ggf. Aufhängungen und Anschluss nach Unterlagen
des AG einbauen.
Rohr DN/ID 150.
Länge bis 50 cm.
Korrosionsschutz 'wird gesondert vergütet'
Menge: 8,000 St
Zuordnung: 111

**03.09.0004 Gusseiserne Rohrleitung herstellen Überbau*DN/ID 250 Ankerschienen**
StL-Nr. 2211113091391
Gusseiserne Rohrleitung für Brückenentwässerung aus
muffenlosen Rohren und Formstücken einschließlich Reinigungsöffnungen, Verankerungen, Aufhängungen, Aussteifungen, Unterstützungen und Anschlüssen entsprechend
statischen und konstruktiven Erfordernissen nach Unterlagen des AG herstellen. Abgerechnet wird nach Länge in
der Achse der Rohrleitung.
Einbauort = Überbau.
Rohr DN/ID 250.
Korrosionsschutz 'wird gesondert vergütet'
Ankerschienen aus nichtrostendem Stahl der Werkstoff-
Nr. 1.4401 oder 1.4571 einbauen.
Menge: 115,000 m
Zuordnung: 111

**03.09.0005 Elastische Rohrverbindung einbauen Leitung Guss Dehnweg 100 mm**
StL-Nr. 2211113391903
Elastische Rohrverbindung aus Elastomer mit Spiralverstärkung und ggf. Sicherung gegen Durchhang nach
Unterlagen des AG einbauen.
Einbau in Gussleitung.
Für Rohr DN/ID '250'
Gesamtdehnweg des Bauwerkes am Einbauort ca. 100 mm.
Menge: 2,000 St
Zuordnung: 111

**03.09.0006 Rohrdurchführung herstellen Faserzement ohne Dichtung**
StL-Nr. 221111354991910
Rohrdurchführung mit Mantelrohr nach Unterlagen des AG
herstellen.
Einbauort 'Endquerträger in Achse 40'
Mantelrohr 'di 350 mm'
Mantelrohr aus Faserzement.
Außendurchmesser '274 mm'
Rohrdurchführung ohne Abdichtung.
Menge: 2,000 St
Zuordnung: 111

**03.09.0007 Rohrdurchführung herstellen Kammerwand Faserzement Nichtrost. Stahl**
StL-Nr. 221111354191920
Rohrdurchführung mit Mantelrohr nach Unterlagen des AG
herstellen.
Einbauort = Kammerwand.
Mantelrohr 'di 350 mm'
Mantelrohr aus Faserzement.
Außendurchmesser '274 mm'
Rohrdurchführung mit Dichtungseinsatz aus Elastomer und
nichtrostendem Stahl Werkstoffnummer 1.4401 bzw.
1.4571.
Menge: 2,000 St
Zuordnung: 111

**03.09.0008 Rohranschluss herstellen (Zul.) DN 250 BML an Beton**
Rohranschluss herstellen, Anschluss abdichten.
Vergütet wird der Mehraufwand für das Herstellen des
Anschlusses einschließlich Passstücken
gegenüber der durchgemessenen Rohrleitung.
Beide Rohre DN 250,
BML- an Betonleitung anschließen.
Menge: 2,000 St
Zuordnung: 110

#### Unterabschnitt 03.10 Lager, ÜKO, Geländer

**03.10.0001 Kalottenlager einbauen alls. bewegl.**
Kalottenlager nach Unterlagen des AG und
Ausführungsplanung des AN einbauen.
Für den Korrosionsschutz zu beachten: Bei
betonberührten
Flächen Randstreifen von 5 cm mitbeschichten.
Oberflächenvorbereitung und Korrosionsschutz der ggf.
vorhandenen Kontaktfläche zwischen Lager- und Ankerplatte
gemäß Korrosionsschutzplan, Bl. 8, Nr. 5.
Ankerplatten werden gesondert vergütet.
Einbau 'auf Widerlager, Achse 10, Lagerreihe A'
Kalottenlager mit allseitig beweglichem Gleitteil. La-
gerstellungsanzeiger nach RiZ Lag 1 einbauen.
Gleitflächenschutz mit Faltenbalg nach RiZ Lag 8 anbringen
Zulässige Verschiebung in Bauwerkslängsrichtung
'+/-210mm'
Zulässige Verschiebung in Bauwerksquerrichtung '+/- 15
mm'
Aufnehmbare Normalkraft '5,1 MN'
Korrosionsschutz 'gemäß Korrosionsschutzplan, Bl. 8,
Nr. 5'
Menge: 1,000 St

**03.10.0002 Kalottenlager einbauen 1 achs. bewegl.**
Kalottenlager nach Unterlagen des AG und
Ausführungsplanung des AN einbauen.
Für den Korrosionsschutz zu beachten: Bei
betonberührten
Flächen Randstreifen von 5 cm mitbeschichten.
Oberflächenvorbereitung und Korrosionsschutz der ggf.
vorhandenen Kontaktfläche zwischen Lager- und Ankerplatte
gemäß Korrosionsschutzplan, Bl. 8, Nr. 5.
Ankerplatten werden gesondert vergütet.
Einbau 'auf Widerlager, Achse 10, Lagerreihe B'
Kalottenlager mit einachsig beweglichem Gleitteil. La-
gerstellungsanzeiger nach RiZ Lag 1 einbauen.
Gleitflächenschutz mit Faltenbalg nach RiZ Lag 8 anbringen.
Zulässige Verschiebung in Bauwerkslängsrichtung
'+/-210mm'
Aufnehmbare Normalkraft '5,0 MN'
Aufnehmbare Kraft in Bauwerksquerrichtung '+/- 1,0 MN'
Korrosionsschutz 'gemäß Korrosionsschutzplan, Bl. 8,
Nr. 5'
Menge: 1,000 St

**03.10.0003 Kalottenlager einbauen alls. bewegl.**
Kalottenlager nach Unterlagen des AG und
Ausführungsplanung des AN einbauen.
Für den Korrosionsschutz zu beachten: Bei
betonberührten
Flächen Randstreifen von 5 cm mitbeschichten.
Oberflächenvorbereitung und Korrosionsschutz der ggf.
vorhandenen Kontaktfläche zwischen Lager- und Ankerplatte
gemäß Korrosionsschutzplan, Bl. 8, Nr. 5.
Ankerplatten werden gesondert vergütet.
Einbau 'auf Pfeiler, Achse 20, Lagerreihe A'
Kalottenlager mit allseitig beweglichem Gleitteil. La-
gerstellungsanzeiger nach RiZ Lag 1 einbauen.
Gleitflächenschutz mit Faltenbalg nach RiZ Lag 8 anbringen
Zulässige Verschiebung in Bauwerkslängsrichtung '+/-
175 mm'
Zulässige Verschiebung in Bauwerksquerrichtung '+/- 15
mm'
Aufnehmbare Normalkraft '18,0 MN'
Korrosionsschutz 'gemäß Korrosionsschutzplan, Bl. 8,
Nr. 5'
Menge: 1,000 St

**03.10.0004 Kalottenlager einbauen 1 achs. bewegl.**
Kalottenlager nach Unterlagen des AG und
Ausführungsplanung des AN einbauen.
Für den Korrosionsschutz zu beachten: Bei
betonberührten
Flächen Randstreifen von 5 cm mitbeschichten.
Oberflächenvorbereitung und Korrosionsschutz der ggf.
vorhandenen Kontaktfläche zwischen Lager- und Ankerplatte
gemäß Korrosionsschutzplan, Bl. 8, Nr. 5.
Ankerplatten werden gesondert vergütet.
Einbau 'auf Pfeiler, Achse 20, Lagerreihe B'
Kalottenlager mit einachsig beweglichem Gleitteil. La-
gerstellungsanzeiger nach RiZ Lag 1 einbauen.
Gleitflächenschutz mit Faltenbalg nach RiZ Lag 8 anbringen.
Zulässige Verschiebung in Bauwerkslängsrichtung
'+/-175mm'
Aufnehmbare Normalkraft '17,4 MN'
Aufnehmbare Kraft in Bauwerksquerrichtung '+/- 1,3 MN'
Korrosionsschutz 'gemäß Korrosionsschutzplan, Bl. 8,
Nr. 5'
Menge: 1,000 St

**03.10.0005 Kalottenlager einbauen alls. bewegl.**
Kalottenlager nach Unterlagen des AG und
Ausführungsplanung des AN einbauen.
Für den Korrosionsschutz zu beachten: Bei
betonberührten
Flächen Randstreifen von 5 cm mitbeschichten.
Oberflächenvorbereitung und Korrosionsschutz der ggf.
vorhandenen Kontaktfläche zwischen Lager- und Ankerplatte
gemäß Korrosionsschutzplan, Bl. 8, Nr. 5.
Ankerplatten werden gesondert vergütet.
Einbau 'auf Pfeiler, Achse 30, Lagerreihe A'
Kalottenlager mit allseitig beweglichem Gleitteil. La-
gerstellungsanzeiger nach RiZ Lag 1 einbauen.
Gleitflächenschutz mit Faltenbalg nach RiZ Lag 8 anbringen
Zulässige Verschiebung in Bauwerkslängsrichtung '+/- 5
mm'
Zulässige Verschiebung in Bauwerksquerrichtung '+/- 15
mm'
Aufnehmbare Normalkraft '17,9 MN'
Korrosionsschutz 'gemäß Korrosionsschutzplan, Bl. 8,
Nr. 5'
Menge: 1,000 St

**03.10.0006 Kalottenlager einbauen Kalottenl., fest**
Kalottenlager nach Unterlagen des AG und
Ausführungsplanung des AN einbauen.
Für den Korrosionsschutz zu beachten: Bei
betonberührten
Flächen Randstreifen von 5 cm mitbeschichten.
Oberflächenvorbereitung und Korrosionsschutz der ggf.
vorhandenen Kontaktfläche zwischen Lager- und Ankerplatte
gemäß Korrosionsschutzplan, Bl. 8, Nr. 5.
Ankerplatten werden gesondert vergütet.
Einbau 'auf Pfeiler, Achse 30, Lagerreihe B'
Kalottenlager mit Festhaltekonstruktion.
Aufnehmbare Normalkraft '17,5 MN'
Aufnehmbare Kraft in Bauwerkslängsrichtung '+/- 2,6 MN'
Aufnehmbare Kraft in Bauwerksquerrichtung '+/- 1,3 MN'
Korrosionsschutz 'gemäß Korrosionsschutzplan, Bl. 8,
Nr. 5'
Menge: 1,000 St

**03.10.0007 Kalottenlager einbauen alls. bewegl.**
Kalottenlager nach Unterlagen des AG und
Ausführungsplanung des AN einbauen.
Für den Korrosionsschutz zu beachten: Bei
betonberührten
Flächen Randstreifen von 5 cm mitbeschichten.
Oberflächenvorbereitung und Korrosionsschutz der ggf.
vorhandenen Kontaktfläche zwischen Lager- und Ankerplatte
gemäß Korrosionsschutzplan, Bl. 8, Nr. 5.
Ankerplatten werden gesondert vergütet.
Einbau 'auf Widerlager, Achse 40, Lagerreihe A'
Kalottenlager mit allseitig beweglichem Gleitteil. La-
gerstellungsanzeiger nach RiZ Lag 1 einbauen.
Gleitflächenschutz mit Faltenbalg nach RiZ Lag 8 anbringen
Zulässige Verschiebung in Bauwerkslängsrichtung '+/-
55mm'
Zulässige Verschiebung in Bauwerksquerrichtung '+/- 15
mm'
Aufnehmbare Normalkraft '5,2 MN'
Korrosionsschutz 'gemäß Korrosionsschutzplan, Bl. 8,
Nr. 5'
Menge: 1,000 St

**03.10.0008 Kalottenlager einbauen 1 achs. bewegl.**
Kalottenlager nach Unterlagen des AG und
Ausführungsplanung des AN einbauen.
Für den Korrosionsschutz zu beachten: Bei
betonberührten
Flächen Randstreifen von 5 cm mitbeschichten.
Oberflächenvorbereitung und Korrosionsschutz der ggf.
vorhandenen Kontaktfläche zwischen Lager- und Ankerplatte
gemäß Korrosionsschutzplan, Bl. 8, Nr. 5.
Ankerplatten werden gesondert vergütet.
Einbau 'auf Widerlager, Achse 40, Lagerreihe B'
Kalottenlager mit einachsig beweglichem Gleitteil. La-
gerstellungsanzeiger nach RiZ Lag 1 einbauen.
Gleitflächenschutz mit Faltenbalg nach RiZ Lag 8 anbringen.
Zulässige Verschiebung in Bauwerkslängsrichtung '+/-
55mm'
Aufnehmbare Normalkraft '5,0 MN'
Aufnehmbare Kraft in Bauwerksquerrichtung '+/- 1,0 MN'
Korrosionsschutz 'gemäß Korrosionsschutzplan, Bl. 8,
Nr. 5'
Menge: 1,000 St

**03.10.0009 Ankerplatte für Lager einbauen Widerlager, Platte unten**
Ankerplatte aus Stahl für Lager entsprechend statischen
und konstruktiven Erfordernissen nach Unterlagen des AG
und
Ausführungsplanung des AN einbauen.
Korrosionsschutz entsprechend Lager.
Einbau auf Widerlager.
Ankerplatte unten.
Plattendicke'entsprechend statischen und konstruktiven
Erfordernissen, Ankerplatte aus Stahl S355 J2+N,
mechanisch bearbeitet, Kopfbbolzendübel aus Stahl S235
J2+C450'
Menge: 4,000 St
Zuordnung: 121

**03.10.0010 Ankerplatte für Lager einbauen Pfeiler, Platte unten**
Ankerplatte aus Stahl für Lager entsprechend statischen
und konstruktiven Erfordernissen nach Unterlagen des AG
und
Ausführungsplanung des AN einbauen.
Korrosionsschutz entsprechend Lager.
Einbau auf Pfeiler.
Ankerplatte unten.
Plattendicke'entsprechend statischen und konstruktiven
Erfordernissen, Ankerplatte aus Stahl S355 J2+N,
mechanisch bearbeitet, Kopfbbolzendübel aus Stahl S235
J2+C450'
Menge: 4,000 St
Zuordnung: 121

**03.10.0011 Lagerfuge vergießen**
Lagerfuge mit Vergussmörtel mit Quellmittelzusatz zur
Sicherstellung einer flächenhaften Lagerung vergießen,
Sockelgrößen 'nach Unterlagen des AG und
Ausführungsplanung des AN'.
Einbauort: Lagersockel auf Widerlagern und Pfeilern,
beide TBW, im Endlage.
Erstellung des Versuchskonzepts in Abstimmung mit dem
AG.
Durchführung eines Lagerverguss-Vorversuches unter
Baustellenbedingungen an einem repräsentativen Lager
durch  geschultes Fachpersonal (SIVV-Schein oder
E-Schein)
in Verbindung mit der Überprüfung der
Frischbetoneigenschaften durch eine Fremdüberwachung.
Erstellung der Handlungsanweisung anhand des
Ergebnisses des Vorversuches.
Dokumentation der Ergebnisse des Vorversuches und
der tatsächlichen baulichen Umsetzung
durch den AN und die Fremdüberwachung
mit der Übergabe an den AG.
Anforderungen an den Versuchsaufbau und
an die Handlungsanweisung gem. EBA-Verfügung
213.3-213irsn/003-2110#002-(Quelleigenschaften) vom
16.04.2024 sind zu berücksichtigen.
Menge: 8,000 St

**03.10.0012 Ü-konstr., wasserundurchl., einb. Überbaubreite*Hohl-/Faltp.RiZ lärmgemindert*Abdeckung Kappe**
Wasserundurchlässige Übergangskonstruktion aus Stahl
entsprechend statischen und konstruktiven
Erfordernissen einschliesslich Schrammbord- und
Gesimsausbildung
nach Unterlagen des AG und Ausführungsplanung des AN
einbauen.
Abgerechnet wird nach Länge der Konstruktion
in der Profilachse, horizontal.
Einbau in gesamter Überbaubreite.
Konstruktion mit Dehnungshohl- oder Faltprofil und
Unterkonstruktion nach RiZ Übe 1.
Übergangskonstruktion lärmgemindert.
Gesamtdilatation '160 mm, Achse 10'
Korrosionsschutz 'gemäß Korrosionsschutzplan Bl. 8, Nr.
8'
Abdeckung im Gesims- und Kappenbereich.
Menge: 16,300 m

**03.10.0013 Ü-konstr., wasserundurchl., einb. Überbaubreite*Hohl-/Faltp.RiZ lärmgemindert*Abdeckung Kappe**
Wasserundurchlässige Übergangskonstruktion aus Stahl
entsprechend statischen und konstruktiven
Erfordernissen einschliesslich Schrammbord- und
Gesimsausbildung
nach Unterlagen des AG und Ausführungsplanung des AN
einbauen.
Abgerechnet wird nach Länge der Konstruktion
in der Profilachse, horizontal.
Einbau in gesamter Überbaubreite.
Konstruktion mit Dehnungshohl- oder Faltprofil und
Unterkonstruktion nach RiZ Übe 1.
Übergangskonstruktion lärmgemindert.
Gesamtdilatation '80 mm, Achse 40'
Korrosionsschutz 'gemäß Korrosionsschutzplan Bl. 8, Nr.
8'
Abdeckung im Gesims- und Kappenbereich.
Menge: 16,300 m

**03.10.0014 Fahrbahnabschlußprofil einbauen Profil T 90*Ank.blech/-haken Sickerschlitze*Feuerverzinken**
StL-Nr. 2241212131111
Fahrbahnabschlußprofil für Abdichtung nach Unterlagen
des AG einbauen.
Abrechnung nach Länge in der Profilachse, horizontal.
Abschlußprofil T 90.
Verankerung gem. RiZ. Abs. 4 mit Ankerblech und Ankerhaken.
Sickerschlitze herstellen.
Korrosionsschutz: Stahlflächen feuerverzinken.
Menge: 48,000 m
Zuordnung: 121

**03.10.0015 Stahlgeländer einbauen*Stahl H = 1000 mm*Rohrg.in Bösch. Pf. in Beton.**
StL-Nr. 22412131391160049
Geschweißtes Stahlgeländer nach Unterlagen des AG einbauen.
Abrechnung nach Länge des Handlaufs zwischen den
Achsen der Endpfosten bzw. Endstäbe.
Geländer 'an Böschungstreppen und Servicetüren der LSW'
Baustoff = Stahl
Höhe des Geländers 1000 mm.
Ausbildung als Rohrgeländer in Böschungen.
Verankerung durch Einbetonieren des Pfostens.
Korrosionsschutz 'nach ZTV-ING, Teil4, Abs. 3, Tab. A
4.3.2, Bauteil 3.1a, Korrosionsschutzsystem 1
(feuerverzinken)'
Menge: 40,000 m
Zuordnung: 121

**03.10.0016 Geländerfund. "Gel 7" herst.**
Fundament aus Stahlbeton für Rohrgeländer
neben den Böschungstreppe herstellen.
Bewehrte Einzelfundamente nach RiZ-ING "Gel 7",
einschließlich Betonstahl entsprechend statischen und
konstruktiven Erfordernissen einbauen.
Druckfestigkeitsklasse: C25/30
Expositionsklassen: XA1, XC2, XF1
Betonstahl: B500B
Einschließlich einbetonieren der Pfosten und
verfüllen mit Mörtel nach ZTV-ING.
Erforderliche Erdarbeiten ausführen.
Überschüssigen Aushub
der Verwertung nach Wahl des AN zuführen.
Menge: 34,000 St

#### Unterabschnitt 03.11 Fugen, Oberflächenschutz

**03.11.0001 Bauwerksfuge herstellen*Fug 1, Bild 2 Abschl.Fug1,Bild6**
StL-Nr. 224123205920299
Bauwerksfuge nach Unterlagen des AG herstellen. Fu-
genbänder und Fugeneinlagen einbauen. Stöße und Verbindungen herstellen.
Bauteil 'Widerlager, Achse 10'
Raumfuge nach RiZ "Fug 1", Bild 2 ausbilden.
Luftseitiger Fugenabschluss nach RiZ "Fug 1", Bild 6.
Mittlere Dicke des Bauteiles 'über 200 bis 250 cm'
Menge: 2,000 m
Zuordnung: 123

**03.11.0002 Bauwerksfuge herstellen*Fug 1, Bild 2 Abschl.Fug1,Bild6*Dicke 50-75 cm**
StL-Nr. 224123205920204
Bauwerksfuge nach Unterlagen des AG herstellen. Fu-
genbänder und Fugeneinlagen einbauen. Stöße und Verbindungen herstellen.
Bauteil 'Kammerwand, Achse 10'
Raumfuge nach RiZ "Fug 1", Bild 2 ausbilden.
Luftseitiger Fugenabschluss nach RiZ "Fug 1", Bild 6.
Mittlere Dicke des Bauteiles über 50 bis 75 cm.
Menge: 2,800 m
Zuordnung: 123

**03.11.0003 Bauwerksfuge herstellen*Fug 1, Bild 2 Abschl.Fug1,Bild6*Dicke 100-150 cm**
StL-Nr. 224123205920206
Bauwerksfuge nach Unterlagen des AG herstellen. Fu-
genbänder und Fugeneinlagen einbauen. Stöße und Verbindungen herstellen.
Bauteil 'Widerlager, Achse 40'
Raumfuge nach RiZ "Fug 1", Bild 2 ausbilden.
Luftseitiger Fugenabschluss nach RiZ "Fug 1", Bild 6.
Mittlere Dicke des Bauteiles über 100 bis 150 cm.
Menge: 5,000 m
Zuordnung: 123

**03.11.0004 Fugeneinlage einbauen*Hartschaum Dicke 2 cm.**
StL-Nr. 2241232309102
Fugeneinlage nach Unterlagen des AG einbauen.
Bauteil 'Raumfuge, Widerlagerfundament'
Einlage aus Hartschaumplatten.
Dicke = 2 cm.
Menge: 11,000 m2
Zuordnung: 123

**03.11.0005 Bauwerksfuge herstellen Widerlager*Fug 2, Bild 2 Abschl.Fug2,Bild4**
StL-Nr. 224123205160499
Bauwerksfuge nach Unterlagen des AG herstellen. Fu-
genbänder und Fugeneinlagen einbauen. Stöße und Verbindungen herstellen.
Bauteil = Widerlager.
Scheinfuge nach RiZ "Fug 2" Bild 2 ausbilden.
Luftseitiger Fugenabschluss nach RiZ "Fug 2", Bild 4.
Mittlere Dicke des Bauteiles 'über 250 bis 300 cm'
Menge: 20,000 m
Zuordnung: 123

**03.11.0006 Bauwerksfuge herstellen*Fug 1, Bild 2 Abschl.Fug1,Bild6*Dicke 100-150 cm**
StL-Nr. 224123205920206
Bauwerksfuge nach Unterlagen des AG herstellen. Fu-
genbänder und Fugeneinlagen einbauen. Stöße und Verbindungen herstellen.
Bauteil 'Flügelwand, Achse 40'
Raumfuge nach RiZ "Fug 1", Bild 2 ausbilden.
Luftseitiger Fugenabschluss nach RiZ "Fug 1", Bild 6.
Mittlere Dicke des Bauteiles über 100 bis 150 cm.
Menge: 40,000 m
Zuordnung: 123

**03.11.0007 Fugeneinlage einbauen*Hartschaum Dicke 2 cm.**
StL-Nr. 2241232309102
Fugeneinlage nach Unterlagen des AG einbauen.
Bauteil 'Flügelfundament, Achse 40, Raumfuge'
Einlage aus Hartschaumplatten.
Dicke = 2 cm.
Menge: 10,000 m2
Zuordnung: 123

**03.11.0008 Fugeneinlage einbauen**
Trennschicht nach Unterlagen des AG einbauen.
Bauteil: Flügelfundament, Achse 40,
im Bereich der Verzahnung der Raumfuge (Schubnocken).
Trennschicht: PE-Folie.
Menge: 6,000 m2
Zuordnung: 123

**03.11.0009 Bauwerksfuge herstellen*Fug 3 Dicke 20-30 cm**
StL-Nr. 224123205970002
Bauwerksfuge nach Unterlagen des AG herstellen. Fu-
genbänder und Fugeneinlagen einbauen. Stöße und Verbindungen herstellen.
Bauteil 'Flügelwand, Achse 40, Raumfuge'
Fuge in Gesims und Kappe nach RiZ "Fug 3" ausbilden.
Mittlere Dicke des Bauteiles über 20 bis 30 cm.
Menge: 12,000 m
Zuordnung: 123

**03.11.0010 Fugenabdeckung n.RiZ "Fug 6" herst. "f" 40-100*Bild 2**
StL-Nr. 22412321515
Fugenabdeckung bei getrennten Betonüberbauten gemäß
Richtzeichnung "Fug 6" nach Unterlagen des AG herstellen.
"f" über 40 bis 100 mm.
Ausführung nach Bild 2.
Menge: 130,000 m
Zuordnung: 123

**03.11.0011 Hydrophobierung gemäß OS-A herst. Kappe*Oberfl.untersch.**
StL-Nr. 2241245121100
Hydrophobierung gemäß Oberflächenschutzsystem A(OS-A)
herstellen. Betonunterlage säubern.
Bauteil = Kappe.
Oberfläche unterschiedlich geneigt nach Unterlagen des
AG.
Menge: 640,000 m2
Zuordnung: 124

**03.11.0012 Anti-Graffiti-Beschichtung herst. Widerl.u.Flügel*auf Beton*spritzen semipermanent*transparent**
StL-Nr. 224124561119121
Anti-Graffiti-Beschichtung nach Unterlagen des AG herstellen.
Bauteil = Widerlager und Flügelwand.
Untergrund = Beton.
Untergrundvorbereitung 'nach Herstellerangaben'
Auftragsverfahren = Airless-Spritzverfahren.
Anti-Graffiti-System = semipermanent.
Farbton = transparent.
Menge: 370,000 m2
Zuordnung: 124

**03.11.0013 Anti-Graffiti-Beschichtung herst. Pfeiler/Stütze*auf Beton*spritzen semipermanent*transparent**
StL-Nr. 224124561219121
Anti-Graffiti-Beschichtung nach Unterlagen des AG herstellen.
Bauteil = Pfeiler/Stütze.
Untergrund = Beton.
Untergrundvorbereitung 'nach Herstellerangaben'
Auftragsverfahren = Airless-Spritzverfahren.
Anti-Graffiti-System = semipermanent.
Farbton = transparent.
Menge: 460,000 m2
Zuordnung: 124

#### Unterabschnitt 03.12 Abdichtung u. Belag

**03.12.0001 Schutzeinrichtung bereitstellen Überbau Beleucht/Klima.**
StL-Nr. 2241249211959
Witterungsbedingte Schutzeinrichtung entsprechend statischen, konstruktiven, sicherheitstechnischen, ausrüstungstechnischen und umwelttechnischen Erfordernissen
nach Unterlagen des AG bereitstellen. Zur Baustelle anfahren, abladen, wieder aufladen und von der Baustelle
abfahren.
Schutzeinrichtung bei Nichteinsatz vorhalten, einsetzen, vorhalten, unterhalten und betreiben wird gesondert vergütet.
Bauteil = Überbau.
Grundfläche 'nach Wahl des AN'
Schutzeinrichtung mit Beleuchtung und Klimaanlage.
Schutzeinrichtung 'mit dichter Umkleidung'
Menge: 1,000 Psch
Zuordnung: 124

**03.12.0002 Schutzeinr. b. Nichteinsatz vorhal.**
StL-Nr. 224124923
Witterungsbedingte Schutzeinrichtung bei Nichteinsatz
auf der Baustelle gemäß zeitlichen Vorgaben nach Unterlagen des AG vorhalten. Außer den vollen Monaten werden
Teilzeiten nach Tagen zu 1/30 des Einheitspreises vergütet.
Menge: 2,000 Mt
Zuordnung: 124

**03.12.0003 Schutzeinrichtung einsetzen**
StL-Nr. 224124925
Schutzeinrichtung einsetzen nach Unterlagen des AG.
Witterungsbedingte Schutzeinrichtung auf der Baustelle
aufstellen, entsprechend dem Arbeitsvorgang umsetzen
und abbauen.
Menge: 1,000 Psch
Zuordnung: 124

**03.12.0004 Schutzeinr. vorh.,unterh.,betreib.**
StL-Nr. 224124928
Schutzeinrichtung betriebsbereit vorhalten, unterhalten
und betreiben nach Unterlagen des AG. Außer den vollen
Monaten werden Teilzeiten nach Tagen zu 1/30 des Einheitspreises vergütet.
Menge: 2,000 Mt
Zuordnung: 124

**03.12.0005 Betonunterlage vorbereiten Überbau*Oberfl. waager. Teilflächen*strahlen/absaugen entf. von Zement*entsorgen**
StL-Nr. 22412410804110521
Betonunterlage nach Unterlagen des AG vorbereiten. Vorbereitete Flächen säubern.
Bauteil = Überbau.
Oberfläche waagerecht bis 20 v.H. geneigt.
Ausführung in Teilflächen.
Vorbereitungsverfahren = Betonunterlage mit festen
Strahlmitteln strahlen bei gleichzeitigem Absaugen.
Zementschlämme und minderfeste Schichten entfernen.
Abfall entsorgen.
Menge: 1965,000 m2
Zuordnung: 124

**03.12.0006 Betonunterlage versiegeln Überbau**
StL-Nr. 22412421310
Vorbereitete Betonunterlage mit Reaktionsharz versiegeln.
Reaktionsharz nach Unterlagen des AG. Versiegelung
zweilagig herstellen. Erste Lage im Überschuss abstreuen.
Nicht festhaftendes Abstreugut entfernen und nach Wahl
des AN verwerten.
Bauteil = Überbau.
Menge: 1965,000 m2
Zuordnung: 124

**03.12.0007 Dichtungssch. aus 1 Bitbahn herst. Überbau*Teilflächen**
StL-Nr. 2241231233001
Dichtungsschicht aus einer Bitumen-Schweißbahn gemäß
ZTV-ING, Teil 6, Abschnitt 1 nach Unterlagen des AG
herstellen. Dichtungsschicht an bestehende Abdichtungen, Konstruktionen, Durchdringungskörper und sonstige
Einbauten anschließen. Anschlussflächen sind vorzubereiten. Das Einbauen von Verstärkungsstreifen und
Schutzlage wird gesondert vergütet.
Bauteil = Überbau.
Ausführung in Teilflächen.
Menge: 1965,000 m2
Zuordnung: 123

**03.12.0008 Verstärkungsstreifen einbauen Schrammbord*Schweißbn.kasch. Breite mind.30 cm**
StL-Nr. 2241231511101
Verstärkungsstreifen nach Unterlagen des AG einbauen
und ggf. an Konstruktionen und Durchdringungskörper anschließen.
Einbau im Schrammbordbereich.
Stoff = edelstahlkaschierte Bitumen-Schweißbahn.
Breite mind. 30 cm.
Menge: 255,000 m
Zuordnung: 123

**03.12.0009 Schutzlage herstellen**
StL-Nr. 224123161
Schutzlage nach Unterlagen des AG aus Glasvlies-
Bitumendachbahn V 13 unter Kappen herstellen. Bahn an
Längs- und Querstößen min. 10 cm überlappen. Querstöße
versetzt anordnen. Überstand im Fahrbahnbereich mindestens 30 cm, davon 25 cm lose auflegen und min. 5 cm
aufkleben.
Menge: 520,000 m2
Zuordnung: 123

**03.12.0010 Asphaltschutzschicht herstellen zwischen Kappen*MA11S,Bk100-Bk3,2 neue Dichtungsch.*Dicke 3,5 cm 15/25 VH/VL**
StL-Nr. 22681380911121000
Asphaltschutzschicht auf Dichtungsschicht herstellen.
Fugen herstellen und verfüllen wird gesondert vergütet.
Einbaubreiten nach Unterlagen des AG.
Bauteil = Überbau zwischen den Kappen.
Asphaltschutzschicht aus Gussasphalt für Asphaltschutzschichten MA 11 S. Einbau in Verkehrsflächen der
Belastungsklassen Bk100 bis Bk3,2.
Einbau als Schicht in gleichmäßiger Dicke auf neu hergestellter Dichtungsschicht.
Einbaudicke = 3,5 cm.
Resultierendes Bindemittel = 15/25 VH/VL.
Menge: 1520,000 m2
Zuordnung: 113

**03.12.0011 Asphaltdecksch. aus MA 11 S herst. Bauw.Str./Rinnen*neu/feingef. Unt. Dicke 3,5 cm*15/25 VH/VL Handeinbau**
StL-Nr. 22681360181110001
Asphaltdeckschicht aus Gussasphalt für Asphaltdeckschichten MA 11 S herstellen.
Einbaubreiten nach Unterlagen des AG.
Auf Bauwerken in Randstreifen / Entwässerungsrinnen.
Einbau als Schicht in gleichmäßiger Dicke auf neu hergestellter oder feingefräster Unterlage.
Einbaudicke = 3,5 cm einschließlich eingedrückter Ab-
streukörnung.
Resultierendes Bindemittel = 15/25 VH/VL.
Einbau von Hand.
Menge: 76,000 m2
Zuordnung: 113

**03.12.0012 Gussasphaltoberfläche bearbeiten Verfahren C*Bk100 bis 3,2**
StL-Nr. 2268136494100
Oberfläche der Gussasphaltschicht bearbeiten.
Verfahren C.
In Verkehrsflächen der Belastungsklasse Bk100 bis
BK3,2.
Menge: 76,000 m2
Zuordnung: 113

**03.12.0013 Asphaltdecksch. a. SMA 11 D S herst Bw Bk100*neu/feingef. Unt. Dicke 4 cm*25/55-55 A**
StL-Nr. 22681340151210000
Asphaltdeckschicht aus Splittmastixasphalt für Asphaltdeckschichten SMA 11 D S herstellen.
Auf Bauwerken mit Verkehrsflächen der Belastungsklasse
Bk100.
Einbau als Schicht in gleichmäßiger Dicke auf neu hergestellter oder feingefräster Unterlage.
Einbaudicke = 4 cm.
Resultierendes Bindemittel = (25/55-55 A // PmB 25/45
VL).
Menge: 1445,000 m2
Zuordnung: 113

**03.12.0014 Gussasphaltoberfläche bearbeiten Verfahren B*Bk100 bis 3,2**
StL-Nr. 2268136492100
Oberfläche der Gussasphaltschicht bearbeiten.
Verfahren B.
In Verkehrsflächen der Belastungsklasse Bk100 bis
BK3,2.
Menge: 1445,000 m2
Zuordnung: 113

**03.12.0015 Anschluss a. Fuge m. Fugenm. herst. Fuge vor Kappen*Deck-/Schutzsch.*Breite 20 mm 2 Lagen*Fugenmasse N1**
StL-Nr. 22681392963994102
Anschluss als Fuge mit Fugenmasse herstellen.
Randfuge vor Brückenkappen.
In Asphaltdeck- und -schutzschicht ausbilden.
Fugenspalttiefe '70 mm'
Fugenspaltbreite = 20 mm.
Fugenspalt verfüllen in zwei Lagen.
Mit heiß verarbeitbarer Fugenmasse Typ N1, einschließlich zugehörigem und zuvor aufgetragenem Voranstrichmittel.
Menge: 255,000 m
Zuordnung: 113

**03.12.0016 Anschluss a. Fuge m. Fugenm. herst.*Deck-/Schutzsch.*Breite 15 mm 2 Lagen*Fugenmasse N2**
StL-Nr. 22681392993993101
Anschluss als Fuge mit Fugenmasse herstellen.
Fuge 'Querfuge an ÜKO und Abläufen'
In Asphaltdeck- und -schutzschicht ausbilden.
Fugenspalttiefe '75 mm'
Fugenspaltbreite = 15 mm.
Fugenspalt verfüllen in zwei Lagen.
Mit heiß verarbeitbarer Fugenmasse Typ N2, einschließlich zugehörigem und zuvor aufgetragenem Voranstrichmittel.
Menge: 77,000 m
Zuordnung: 113

**03.12.0017 Anschluss a. Fuge m. Fugenm. herst. Längsfuge*Deckschicht Tiefe 35 mm*Breite 15 mm Fugenmasse N1**
StL-Nr. 22681392911053002
Anschluss als Fuge mit Fugenmasse herstellen.
Längsfuge.
In der Asphaltdeckschicht ausbilden.
Fugenspalttiefe = 35 mm.
Fugenspaltbreite = 15 mm.
Mit heiß verarbeitbarer Fugenmasse Typ N1, einschließlich zugehörigem und zuvor aufgetragenem Voranstrichmittel.
Menge: 255,000 m
Zuordnung: 113

*Hinweis*
Horizontale Arbeitsfuge der WL

**03.12.0018 Betonunterlage vorbereiten AF, WL-Kammerwand, Teilflächen entf. von Zement, entsorgen**
Betonunterlage vorbereiten.
Vorbereitete Flächen säubern.
Bauteil: Arbeitsfuge zwischen Widerlager- und
Kammerwand.
Mindestbreite: 40 cm,
Flächenneigung: senkrecht,
Ausführung in Teilflächen.
Vorbereitungsverfahren: nach Wahl des AN.
Zementschlämme und minderfeste Schichten entfernen.
Abfall entsorgen.
Menge: 60,000 m
Zuordnung: 124

**03.12.0019 Außenbeschichtung herst.**
2-fache bituminöse Beschichtung
einschließlich Gewebeeinlage herstellen
Mindestdicke: 5 mm
Mindestbreite: 40 cm
Bauteil: Arbeitsfuge zwischen Widerlager- und
Kammerwand.
Außenbeschichtung auf Stahlbeton.
Menge: 60,000 m
Zuordnung: 123

**03.12.0020 Walze vorhalten.**
StL-Nr. 226813653
Leichte Walze mit Glattmantelbandagen und einem
Betriebsgewicht von höchstens 2 Tonnen betriebsbereit
vorhalten.
Menge: 10,000 d

**03.12.0021 Abstreumaterial andrücken**
StL-Nr. 226813658
Abstreumaterial andrücken mit einer leichten Walze mit
Glattmantelbandagen und einem Betriebsgewicht von
höchstens 2 Tonnen und bei einer Oberflächentemperatur
von 80 bis 120 Grad Celsius in besonderen Fällen für
Verfahren B.
Walze vorhalten wird gesondert vergütet.
Menge: 1445,000 m2

#### Unterabschnitt 03.13 Sonstiges

**03.13.0001 Tür einbauen Widerlager*Breite 0,94 m Höhe 1,97 m*Riegel RiZ Zug 4**
StL-Nr. 224121956111299
Stahltür einschließlich Rahmen nach RiZ Zug einbauen.
Einbauort = Widerlager.
Lichte Durchgangsbreite = 0,94 m.
Lichte Durchgangshöhe = 1,97 m.
Tür mit Schubstangenverriegelung und Sicherheitsschloß
nach RiZ Zug 4.
Korrosionsschutz 'gemäß Korrosionsschutzplan, Bl. 8,
Nr. 11'
Menge: 2,000 St
Zuordnung: 121

**03.13.0002 Vogel-Einflugschutz einb. WL, Drahtrahmen**
Vogel-Einflugschutz entsprechend RiZ-ING "VES 1, Blatt
2",
für Auflagerbänke im Bereich Widerlager einbauen.
Vogel-Einflugschutz nach Unterlagen des AG,
bestehend aus einer Befestigungskonstruktion
auf der Widerlagerwand,
Rahmenkonstruktion mit Drahtgitterfüllung und
Verbindungsmitteln.
Im Bereich der seitlichen Rundungen
sind die Rahmen nicht klappbar auszuführen.
Stahlrahmen, Drahtgitterfüllung und Verbindungsmittel
aus Werkstoff-Nr. 1.4571.
Befestigung am Widerlager mit Verbundankern M12,
Abstand _ 500 mm.
Erforderliche Arbeitsgerüste werden nicht gesondert
vergütet.
Menge: 25,000 m2

**03.13.0003 Vogel-Einflugschutz einbauen Pfeiler*Drahtrahmen**
StL-Nr. 22412164122
Vogel-Einflugschutz nach RiZ VES 1 einbauen.
Einbauort = Pfeiler.
Abdeckung aus Maschendraht auf Stahlrahmen, feuerverzinkt.
Menge: 70,000 m2
Zuordnung: 121

**03.13.0004 Vogelabwehrspitzen einbauen**
Vogelabwehrspitzen auf den Pfeilerköpfen befestigen.
Aus nichtrostendem Stahl, Werkstoff-Nr. 1.4301.
System aus V-förmig angeordneten Edelstahlstäben
Länge der Spikes mind. 11 cm
auf einer Edelstahlplatte befestigt.
Länge der Platten entsprechend der Örtlichkeit
anpassen.
Vogelabwehrsystem vollflächig auf den Pfeilerköpfen
entsprechend Herstellerangaben befestigen.
Abgerechnet wird die bedeckte Fläche.
Menge: 18,000 m2

**03.13.0005 Vogel-Vergrämung auf Leitung, Bereich Wege**
Vogelabwehrspitzen auf Entwässerungslängsleitung
befestigen.
Ausführung: 4-reihig.
Aus nichtrostendem Stahl, Werkstoff-Nr. 1.4301.
System aus V-förmig angeordneten Edelstahlstäben
Länge der Spikes mind. 11 cm
auf einer Edelstahlplatte befestigt.
Länge der Platte entsprechend der Örtlichkeit kürzen.
Vogelabwehrsystem auf Entwässerungsrohr mit uv- und
temperaturbeständigem Kleber befestigen.
Ausführung in Teillängen, im Bereich der querenden
Wege.
Menge: 13,600 m

**03.13.0006 Messbolzen des AG einbauen Kappe*DU 10 - 20 mm L 40 - 80 mm*Vertikal Mörtel**
StL-Nr. 224121976512201
Messbolzen des AG einbauen.
Einbauort = Kappe.
Schaftdurchmesser 10 bis 20 mm.
Schaftlänge über 40 bis 80 mm.
Einbau vertikal.
Bolzen in Bohrungen einsetzen. Bohrungen herstellen und
mit Mörtel verfüllen.
Menge: 30,000 St
Zuordnung: 121

**03.13.0007 Messbolzen des AG einbauen Widerlager*DU 10 - 20 mm L 80 -120 mm*Horizontal Mörtel**
StL-Nr. 224121976213101
Messbolzen des AG einbauen.
Einbauort = Widerlager.
Schaftdurchmesser 10 bis 20 mm.
Schaftlänge über 80 bis 120 mm.
Einbau horizontal.
Bolzen in Bohrungen einsetzen. Bohrungen herstellen und
mit Mörtel verfüllen.
Menge: 14,000 St
Zuordnung: 121

**03.13.0008 Messbolzen des AG einbauen Stütze*DU 10 - 20 mm L 80 -120 mm*Horizontal Mörtel**
StL-Nr. 224121976313101
Messbolzen des AG einbauen.
Einbauort = Stütze.
Schaftdurchmesser 10 bis 20 mm.
Schaftlänge über 80 bis 120 mm.
Einbau horizontal.
Bolzen in Bohrungen einsetzen. Bohrungen herstellen und
mit Mörtel verfüllen.
Menge: 16,000 St
Zuordnung: 121

**03.13.0009 BW-Schild, WL, WSV**
Brückenkennzeichnungschild liefern und anbringen.
Brückenschild nach Unterlagen des AG herstellen und
am Widerlager montieren.
Anbringen am Widerlager.
Erforderliche Nebenarbeiten und Kleinteile,
Verankerungen usw. sowie sonstige Hilfsmittel oder
Geräte werden nicht gesondert vergütet.
km-Schild gemäß MuZ 12.1
Text: "168,400"
Materialangaben:
- Schild aus Aluminium,
- Beschichtung mit Einbrennlack
  Untergrund in RAL 9010 (Reinweiß),
  Text und Rand Schwarz
- Rahmen und Haltewinkel aus feuerverzinktem Stahl
- Verbindungsmittel aus nichtrostendem Stahl,
  Werkstoff-Nr. 1.4571.
Menge: 1,000 St

**03.13.0010 Schild, Brücken-Nr. WL**
Bauwerkstafel einschließlich Beschriftung
nach Vorgaben des AG herstellen und anbringen.
Bestückung gemäß "Leitfaden Bauwerkstafeln an
Ingenieurbauwerken der NLStBV".
Einbauort: Widerlagerwand.
Befestigung mit Verbundankern
aus nichtrostendem Stahl, Werkstoff-Nr. 14571
in Stahlbeton.
Bohrlöcher herstellen und verfüllen.
Menge: 4,000 St

**03.13.0011 Schild, Brücken-Nr. LSW**
Bauwerkstafel einschließlich Beschriftung
nach Vorgaben des AG herstellen und anbringen.
Bestückung gemäß "Leitfaden Bauwerkstafeln an
Ingenieurbauwerken der NLStBV".
Einbauort: LSW,
am Brückenanfang in Stationierungsrichtung rechts.
Befestigung mit Zylinderkopfschrauben mit
Innensechskant M6x12 und
selbsthemmenden Sechskantmuttern
aus nichtrostendem Stahl, Werkstoff-Nr. 14571.
Menge: 1,000 St

**03.13.0012 Radar-Absorberplatten mont.**
Radar-Absorberplatten für Überbau West der
Straßenbrücke nach Unterlagen des AG liefern und
montieren. Der Korrosionsschutz Nr. 1 des
Korrosionsschutzplans Blatt 8 ist einzukalkulieren.
Die planmäßige Absorptionsfläche für 2 Platten je
Überbau beträgt ca. 55 m2 (siehe Unterlagen des AG).
Die erforderliche Reflexionsdämpfung muss mind. 13 dB
(95 % Absorption) einschließlich Korrosionsschutz  im
Frequenzbereich von 9,3 bis 9,5 GHz (Radarschifffahrt)
betragen.
Die Tauglichkeit des Materials ist durch das Amt für
Binnen-Verkehrstechnik der WSV bestätigen zu lassen.
Die Kosten hierfür sind einzukalkulieren.
Die Haftung der Radarabsorberplatten auf dem Untergrund
(Blech + Korrosionsschutz) ist durch entsprechende
Haftzugprüfungen nachzuweisen. Die Kosten hierfür sind
einzukalkulieren.
Menge: 1,000 Psch

**03.13.0013 Dichtstopfen mont.**
Dichtstopfen nach RiZ ING Schraub 1, Blatt 1, Variante
I an den Tiefpunkten bei dichtgeschweißten Hohlkästen
vor Dichtschotten an Montagestößen liefern und
montieren.
Bauteil: 'Geschlossene Stahlhohlkästen des Überbaus'
Anordnung der Kontrollöffnungen RiZ ING Schraub 1 Blatt
3.
Menge: 1,000 Psch

**03.13.0014 Zustiegsöffnung herstellen**
Zustiegsöffnung im Überbau einschließlich
Korrosionsschutz nach Unterlagen des AG herstellen.
Einbauort '= Innensteg des Kastens A, Achse 40, Überbau
West Strassenbrücke'
Menge: 1,000 Psch

#### Unterabschnitt 03.14 Pflasterarbeiten

**03.14.0001 Böschungstreppe herstellen Stufenbr. 80 cm*H/B 18/27 cm Betonfertigteile*beids. Tr.w. Bet. Fugenmörtel**
StL-Nr. 223115922111201
Böschungstreppe nach Unterlagen des AG entsprechend RiZ
Bösch auf mind. 10 cm dickem, konstruktiv bewehrtem Un-
terbeton C12/15, Ausbreitmaßklasse F1 einschließlich
ggf. notwendiger Sporne zur Gleitsicherung und der erforderlichen Erdarbeiten herstellen. Abgerechnet wird
die Treppenlänge in der Neigung von der Vorderkante der
untersten bis Vorderkante der obersten Stufe einschließlich der Stufen an den Podesten.
Stufenbreite 80 cm.
Auftrittshöhe 18 cm, Auftrittsbreite 27 cm.
Blockstufen aus Betonfertigteilen, Druckfestigkeitsklasse C35/45, Expositionsklasse XC4, XD1, XF2.
Beidseitige Treppenwange auf Böschungen aus Betonbordsteinen, Form TB 80 x 250, auf gleichem Fundament wie
Böschungstreppe herstellen. Den Fundamentbeton als
Rückenstütze mit einer Breite von 15 cm bis 10 cm unter
Steinoberkante hochziehen.
Fugen mit Fertigzementmörtel verfüllen, Druckfestigkeit
am Würfel mind. 50 MPa, Zement Art CEM I, w/z höchstens
0,50, frost-/tausalzbeständig, Ausbreitmaßklasse F3.
Menge: 30,000 m
Zuordnung: 115

**03.14.0002 Böschungsbefestigung herstellen Böschung 1:1,5*Betonpfl. 8 cm Planum herstellen*Beton XF2 Fertigzementm.**
StL-Nr. 223115931111201
Böschungsbefestigung eben herstellen auf Bettung aus
Beton, Dicke mind. 10 cm.
Ausführung auf Böschung mit Neigung 1:1,5 einschließlich Podesten und Bermen.
Pflasterstein aus Beton, Dicke 8 cm.
Planum herstellen.
Bettung aus Beton, Expositionsklasse XF 2, Ausbreitmaßklasse F1.
Fugen mit Fertigzementmörtel verfüllen, Druckfestigkeit
am Würfel mind. 50 MPa, Zement Art CEM I, w/z höchstens
0,50, frost-/tausalzbeständig, Ausbreitmaßklasse F3.
Menge: 45,000 m2
Zuordnung: 115

**03.14.0003 Böschungsbefestigung herstellen*Betonpfl. 8 cm Planum herstellen*Beton XF2 Fertigzementm.**
StL-Nr. 223115931911201
Böschungsbefestigung eben herstellen auf Bettung aus
Beton, Dicke mind. 10 cm.
Ausführung auf 'leich bis 1:3 geneigten Flächen,
unter dem Bauwerk'
Pflasterstein aus Beton, Dicke 8 cm.
Planum herstellen.
Bettung aus Beton, Expositionsklasse XF 2, Ausbreitmaßklasse F1.
Fugen mit Fertigzementmörtel verfüllen, Druckfestigkeit
am Würfel mind. 50 MPa, Zement Art CEM I, w/z höchstens
0,50, frost-/tausalzbeständig, Ausbreitmaßklasse F3.
Menge: 2100,000 m2
Zuordnung: 115

**03.14.0004 Pflastersteine zuarbeiten*aus Beton Dicke 6-8 cm**
StL-Nr. 2231151959101
Pflastersteine auf Passmaß trennen und Pflastersteine
an Kanten und Einfassungen oder an Aussparungen und
Einbauten über 1,00 m2 Einzelgröße zuarbeiten, nassschneiden oder behauen.
Das Zuarbeiten, Nassschneiden oder Behauen der Pflastersteine an Aussparungen und Einbauten bis zu 1,00 m2
Einzelgröße wird gesondert vergütet.
Pflastersteine 'durch Nassschneiden trennen'
Art = Pflastersteine aus Beton.
Dicke 6 bis 8 cm.
Menge: 570,000 m
Zuordnung: 115

**03.14.0005 Bordstein aus Beton setzen BSt. TB 8x20 cm*Fuge Typ B gerader Stein*bis 10 cm unt. OK F-beton 12 MPa**
StL-Nr. 22311531108010111
Bordstein aus Beton setzen. Breite der Rückenstütze
mind. 15 cm.
Bordstein = TB 8 x 20 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 400,000 m
Zuordnung: 115

**03.14.0006 Bordstein trennen TBSt. 10/30-8/20*BSt.nassschneiden BSt. trennen**
StL-Nr. 2231153262101
Bordstein auf Passmaß trennen.
Bordstein aus Beton ca. 10/30 bis 8/20 cm.
Bordstein trennen durch Nassschneiden.
Bordstein quer trennen.
Menge: 12,000 St
Zuordnung: 115

*Hinweis*
Pflasterflächen im Bereich:
- der Bankette und
- im Mittelstreifen

**03.14.0007 Schottertragschicht herstellen*0/32 URA+Einbaudoku Dicke 30 cm**
StL-Nr. 22411232091190400
Schottertragschicht herstellen.
In Verkehrsflächen 'Bankett und Mittelstreifen
hinter den Flügeln'
Baustoffgemisch 0/32.
Umweltrelevante Anforderungen beim Einsatz von Baustoffgemischen einschließlich Einbaudokumentation nach
Unterlagen des AG. Einbaudokumentation übergeben.
Verdichtungsgrad/Verformungsmodul 'Ev2 = 120 MPa'
Einbaudicke = 30 cm.
Menge: 125,000 m2
Zuordnung: 112

**03.14.0008 Pflasterd. aus Betonsteinen herst.*Fl. ü. 10-100 m2 St.100/200/80*Fase 2/2 SZ18/LA20*Bett.0/5 30 v. H. Fuge 0/4*Läuferverband**
StL-Nr. 22311510193411211
Pflasterdecke mit Pflastersteinen aus Beton mit Vorsatzbeton herstellen.
Oberfläche der Pflastersteine, Trassierung der Pflasterdecke und Verlegung der Pflastersteine in Kurvenbereichen nach Unterlagen des AG.
In Flächen 'Bankett und Mittelstreifen
hinter den Flügeln'
Einzelflächen über 10,00 bis 100,00 m2.
Format für Rastermaß = 100/200/80 mm.
Fase max. 2/2 mm.
Baustoffgemisch für Bettung und Fugen Kategorie
SZ18/LA20.
Bettung aus Baustoffgemisch 0/5, Anteil an Körnung unter 2 mm max. 30 Massenprozent, E CS35, C 90/3.
Fuge mit Baustoffgemisch 0/4, GU, F, E CS35, C 90/3,
Fugenmaterial einarbeiten und einschlämmen, Fugenschluss durch Einfegen und Einschlämmen herstellen.
Steine im Läuferverband verlegen.
Menge: 125,000 m2
Zuordnung: 115

**03.14.0009 Pflastersteine zuarbeiten brechen*aus Beton*Dicke 6-8 cm**
StL-Nr. 2231151951101
Pflastersteine auf Passmaß trennen und Pflastersteine
an Kanten und Einfassungen oder an Aussparungen und
Einbauten über 1,00 m2 Einzelgröße zuarbeiten, nassschneiden oder behauen.
Das Zuarbeiten, Nassschneiden oder Behauen der Pflastersteine an Aussparungen und Einbauten bis zu 1,00 m2
Einzelgröße wird gesondert vergütet.
Pflastersteine mit Vorrichtung brechen.
Art = Pflastersteine aus Beton.
Dicke 6 bis 8 cm.
Menge: 100,000 m
Zuordnung: 115

**03.14.0010 Pflasterdecken-Anpassung herstellen Einzelgr. b 0,5m2*Steine Pflasterd.**
StL-Nr. 22311519811
Anpassung der Pflasterdecke an Aussparungen oder Einbauten herstellen. Abgerechnet wird je Stück Einbauteil.
Einzelgröße der Aussparung bzw. Einbauten bis 0,50 m2.
Ausführung mit Steinen der Pflasterdecke. Das Schneiden
der Steine gehört zum Leistungsumfang.
Menge: 2,000 St
Zuordnung: 115

**03.14.0011 Bordstein aus Beton setzen BSt. TB 8x20 cm*gerader Stein bis 10 cm unt. OK*F-beton 12 MPa**
StL-Nr. 22311531108000111
Bordstein aus Beton setzen. Breite der Rückenstütze
mind. 15 cm.
Bordstein = TB 8 x 20 cm.
Gerader Stein.
Rückenstütze bis 10 cm unter Oberkante Bordstein. Beton
mit einer Druckfestigkeit (Einzelwert) am Bohrkern von
mind. 12 MPa.
Fundamentbeton mit einer Druckfestigkeit (Einzelwert)
am Bohrkern von mind. 12 MPa.
Menge: 46,000 m
Zuordnung: 115

**03.14.0012 Bordstein trennen TBSt. 10/30-8/20*BSt.nassschneiden BSt. trennen**
StL-Nr. 2231153262101
Bordstein auf Passmaß trennen.
Bordstein aus Beton ca. 10/30 bis 8/20 cm.
Bordstein trennen durch Nassschneiden.
Bordstein quer trennen.
Menge: 8,000 St
Zuordnung: 115

**03.14.0013 Bordstein aus Beton setzen*Fuge Typ B an Rinne mit BewF*gerader Stein bis 10 cm unt. OK*F-beton 12 MPa**
StL-Nr. 22311531199011111
Bordstein aus Beton setzen. Breite der Rückenstütze
mind. 15 cm.
Bordstein 'TB 10 x 30 cm, auf 5,00 m absenken'
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze bis 10 cm unter Oberkante Bordstein. Beton
mit einer Druckfestigkeit (Einzelwert) am Bohrkern von
mind. 12 MPa.
Fundamentbeton mit einer Druckfestigkeit (Einzelwert)
am Bohrkern von mind. 12 MPa.
Menge: 40,000 m
Zuordnung: 115

**03.14.0014 Bordstein trennen HBSt. 18/30-15/22*BSt.nassschneiden BSt. Gehrung tr.**
StL-Nr. 2231153261102
Bordstein auf Passmaß trennen.
Bordstein aus Beton ca. 18/30 bis 15/22 cm.
Bordstein trennen durch Nassschneiden.
Bordstein auf Gehrung trennen.
Menge: 4,000 St
Zuordnung: 115

#### Unterabschnitt 03.15 Verwertung, Entsorgung

**03.15.0002 Nicht gef. Abf. Baustelle entsorg. 17 03 02*Zuordnung AG BSF HfW außerh.*Wahl AN einr. Verbleib elektr.**
StL-Nr. 22610244007286101
Nicht gefährlichen Abfall aus Baustelle nach
Unterlagen des AG laden, zur Entsorgungsanlage
befördern und entsorgen. Abrechnung nach
Wiegenachweisen.
Abfall = Ausbauasphalt als Bitumengemische mit
Ausnahme derjenigen, die unter 17 03 01* fallen.
Abfallschlüssel = 17 03 02.
Maßgebender Parameter nach Unterlagen des AG.
Abfall von Bereitstellungsfläche außerhalb der
Baustelle in Haufwerk gelagert laden.
Entsorgung nach Wahl des AN. Kosten der
Abfallentsorgung trägt der AN.
Verbleibsdokumentation nach Unterlagen des AG
führen. Dokumentation und Wiegenachweise nach
Abschluss dem AG elektronisch übergeben.
Menge: 2500,000 t
Zuordnung: 102

### Abschnitt 04 Stützwand, RiFa Hannover

#### Unterabschnitt 04.00 Technische Bearbeitung

**04.00.0001 Einmessen Bestandsgründung**
Aufmaß der Tiefgründung der Bestands-LSW
als Grundlage für die Ausführungsplanung des AN
ausführen.
Bauteil: Stützwand an RiFa Hannover, Tiefgründung,
zwischen Pasteurallee und MLK-Brücke.
Menge: 1,000 Psch

**04.00.0002 Standsicherheitsnachweis aufstellen**
StL-Nr. 21910160599
Standsicherheitsnachweis aufstellen.
Standsicherheitsnachweis für 'Stützwand, RiFa Hannover,
inkl. LSW-Verankerung'
Standsicherheitsnachweis '4-fach, in prüffähiger Form'
Menge: 1,000 Psch
Zuordnung: 101

**04.00.0003 Ausführungszeichnungen herstellen**
StL-Nr. 21910161099
Ausführungszeichnungen herstellen.
Ausführungszeichnungen für 'Stützwand, RiFa Hannover,
inkl. LSW-Verankerung'
Ausführungszeichnungen '4-fach, in prüffähiger Form'
Menge: 1,000 Psch
Zuordnung: 101

**04.00.0004 Standsicherheitsnachweis aufstellen**
StL-Nr. 21910160599
Standsicherheitsnachweis aufstellen.
Standsicherheitsnachweis für 'für sämtliche Baubehelfe'
Standsicherheitsnachweis '4-fach, in prüffähiger Form'
Menge: 1,000 Psch
Zuordnung: 101

**04.00.0005 Ausführungszeichnungen herstellen**
StL-Nr. 21910161099
Ausführungszeichnungen herstellen.
Ausführungszeichnungen für 'für sämtliche Baubehelfe'
Ausführungszeichnungen '4-fach, in prüffähiger Form'
Menge: 1,000 Psch
Zuordnung: 101

*Hinweis*
Gilt für alle Bestandsunterlagen, die nicht aus dem
Modell abgeleitet werden können.

**04.00.0006 Bestandunterlagen liefern Standsich.Nachw.*Be.üb.zeichn. CAD Stückl.Beschflä.*Kor.schutz CAD**
StL-Nr. 21910161510100011
Bestandsunterlagen liefern, bestehend aus
Standsicherheitsnachweis, der entsprechend dem Prüf-
und Genehmigungsverfahren berichtigt wurde, als farbige
PDF-Datei mit Lesezeichen auf Datenträger, einschließlich Inhaltsverzeichnis.
Bestandsübersichtszeichnungen als Pause 1-fach, im CAD
Originalformat mit Definitionsdatei auf Datenträger
sowie als DXF-Datei auf Datenträger.
Stücklisten einschließlich Mengen- und Beschichtungsflächenberechnung als Pause 1-fach sowie als PDF-
Datei auf Datenträger.
Korrosionsschutzpläne im CAD Originalformat mit Definitionsdatei auf Datenträger sowie als DXF-Datei auf Da-
tenträger.
Menge: 1,000 Psch
Zuordnung: 101

**04.00.0007 Bauwerksbuch erstellen**
Die Bauwerksdaten sind mit einem Erfassungsprogramm auf
der Datenbasis der ASB- ING zu erfassen.
Digitalisierte Bilder, Pläne und Dokumente sind
einzubinden.
Ein Ausdruck des Bauwerksbuches aus den erfassten
Dateien
in 3-facher Ausführung ist beizufügen.
Übergabe der Daten an den AG in dem Übergabeformat
der ASB-ING (CAB-Datei) auf mit dem AG abgestimmten
Datenträger (CD oder DVD)
Bauwerksübersicht 2-fach Papier, 1-fach digital.
Menge: 1,000 Psch

**04.00.0008 Lichtbilder herst. und liefern**
Lichtbilder über den wesentlichen Bauablauf des Bauwerks in digitalisierter Form (Auflösung mindestens
10 Megapixel in Farbe) mit Digitalkamera herstellen und auf mit dem AG abgestimmten Datenträger
liefern. Das Komprimierungsverhältnis bzw.
die Bildqualität ist so zu wählen, dass durch die Komprimierung keine für den Sachverhalt wesentlichen Bildinformationen verloren gehen.
Menge: 100,000 St

#### Unterabschnitt 04.01 Erdarbeiten

**04.01.0001 Baugrube herstellen*Stützwand**
StL-Nr. 224108107949099
Baugrube nach Unterlagen des AG herstellen.
Beschreibung der Homogenbereiche nach Unterlagen des
AG. Verbau wird gesondert vergütet.
Homogenbereiche 'A - humose Auffüllung und
B - sandige Auffüllung'
Baugrube für Stützwand.
Baugrubentiefe 'über 3,00 bis 6,50 m'
Aushub 'zur Bereitstellungsfläche des AN fördern'
Abrechnung 'nach Abtragsprofilen'
Menge: 9000,000 m3
Zuordnung: 108

**04.01.0002 Dränschicht an Bauwerk herstellen Stützwand*Matte, RiZ Was 7**
StL-Nr. 22111110431
Dränschicht an erdberührten Flächen von Bauwerken nach
Unterlagen des AG herstellen. Abgerechnet wird die bedeckte Wandfläche.
Dränschicht für Stützwand.
Dränschicht aus Dränmatte nach Richtzeichnung Was 7.
Menge: 560,000 m2
Zuordnung: 111

**04.01.0003 Boden AG als BW-Hinterfüllung einb. Stützwand Abrechng. Auftrag**
StL-Nr. 2241066032902
Boden des AG als Bauwerkshinterfüllung profilgerecht
einbauen und verdichten einschließlich ggf. erforderlicher Wasserzugabe.
Hinterfüllung für Stützwand.
Boden 'auf der Bereitstellungsfläche des AN aufnehmen'
Abrechnung nach Auftragsprofilen.
Menge: 9000,000 m3
Zuordnung: 106

**04.01.0004 Baust. lief. als BW-Hinterfüll.einb Stützwand gesamter Bereich*Abrechng.Auftrag**
StL-Nr. 224106610290101
Baustoff liefern und als Bauwerkshinterfüllung profilgerecht einbauen und verdichten.
Hinterfüllung für Stützwand.
Baustoff 'grobkörniger Boden'
Gesamter Hinterfüllbereich.
Abrechnung nach Auftragsprofilen.
Menge: 1600,000 m3
Zuordnung: 106

#### Unterabschnitt 04.02 Baugrubensicherung

*Hinweis*
Verbau für Stützwand, Block 01 bis 17

**04.02.0001 Geräteeinsatz für Trägerbohlwand Stützwand*Arbeitspl. ges.**
StL-Nr. 22411710043
Geräte für Trägerbohlwand nach Unterlagen des AG einsetzen. Der Einsatz umfasst das Aufstellen und Abbauen
sowie das Umsetzen im Bereich des Bauteils.
Bauteil = Stützwand.
Arbeitsplanum wird gesondert vergütet.
Menge: 1,000 St
Zuordnung: 117

**04.02.0002 Arbeitsebene herst. u. entfernen**
Arbeitsebenen einschl. Befestigung nach Wahl des AN
für die Herstellung der Träger für die Trägerbohlwand
entsprechend den Erfordernissen des vom AN gewählten
Herstellungsverfahrens herstellen, unterhalten und
nach Herstellung wieder beseitigen.
Einschließlich Lieferung des erf. Materials für die
Arbeits- und Bohrebene.
Die Aufwendungen für die Zuwegungen zur Arbeitsebene im
Baufeld sind einzurechnen.
Nach Fertigstellung der Bohrträger ist das Material von
der Baustelle zu entfernen und einer Verwertung nach
Wahl des AN zuführen.
Arbeits- und Bohrebene für Trägerbohlwandverbau für die
Stützwand.
Menge: 1,000 Psch

**04.02.0003 Träger für Bohlträgerverbau lief.**
Träger für den Bohlträgerverbau entsprechend statischen
und
konstruktiven Erfordernissen nach Unterlagen des AG
liefern.
Bauteil: Baugrubenverbau für Stützwand
Profile: _ HEB 240 o.glw.
Stahlsorte: Baustahl S235
Menge: 20,000 t

**04.02.0004 Träger für Bohlträgerverbau einbr. L=6-9m**
Träger für den Bohlträgerverbau entsprechend statischen
und konstruktiven Erfordernissen nach Unterlagen des AG
einbringen. Abgerechnet wird nach der Länge der von
Oberkante Bohlträger,
jedoch max. 0,50 m unter OK Gelände bis Unterkante
Bohlträger.
Bauteil = Träger für Bohlträgerverbau
Profile _ HEB 240 o.glw,
Trägerlänge über 6,00 m bis 9,00 m
Stahlsorte = Baustahl S235
Mit Mehraufwand infolge von Widerstände beim Einbringen
der Träger ist gemäß Baugrundgutachten ist zu rechnen.
Sämtliche Kosten für den erhöhten Aufwand zum
Einbringen der Bohlträger sind einzurechnen.
Einbringen der Träger durch Vibrieren
Beim Einbringen der Bohlträger anfallender Erdaushub
ist einer
Verwertung nach Wahl des AN zuzuführen.
Menge: 170,000 m

**04.02.0005 Träger für Bohlträgerverbau einbr. L=4-6m**
Träger für den Bohlträgerverbau entsprechend
statischen und konstruktiven Erfordernissen
nach Unterlagen des AG einbringen.
Abgerechnet wird nach der Länge
von Oberkante Bohlträger,
jedoch max. 0,50 m unter OK Gelände
bis Unterkante Bohlträger.
Bauteil: Träger für Bohlträgerverbau
Profile: _ HEB 240 o.glw,
Trägerlänge über 4,00 m bis 6,00 m
Stahlsorte: Baustahl S235
Mit Mehraufwand infolge von Widerstände beim Einbringen
der Träger ist gemäß Baugrundgutachten ist zu rechnen.
Sämtliche Kosten für den erhöhten Aufwand zum
Einbringen der Bohlträger sind einzurechnen.
Einbringen der Träger nach Angabe des
Baugrundgutachters
Beim Einbringen der Bohlträger anfallender Erdaushub
ist einer Verwertung nach Wahl des AN zuzuführen.
Menge: 75,000 m

**04.02.0006 Baugrubenverbau für Bauwerk herst. Tiefe 3,00 bis 5,00 m Ausfachung mit Holzbohlen**
Baugrubenverbau für Bauwerk entsprechend statischen und
konstruktiven Erfordernissen herstellen, vorhalten,
ausbauen und von der Baustelle entfernen.
Bodenverhältnisse sind dem Baugrundgutachten zu
entnehmen.
Verbau für Stützwand
Baugrubentiefe über 3,00 bis 5,00 m
Art des Verbaus: Träger mit Holzbohlen ausgefacht.
Liefern der Träger wird gesondert vergütet.
Herstellung der Ausfachung wird nicht gesondert
vergütet.
Einbringen der Träger durch Bohren wird gesondert
vergütet.
Verbau mit einer Ankerlage rückverankert.
Stahlteile des Verbaus belassen,
Holzausfachung im Zuge des Rückbaues ausbauen und
einer Verwertung nach Wahl des AN zuführen.
Kürzen der Stahlträger wird gesondert vergütet.
Ausführung in Teilabschnitten.
Menge: 285,000 m2

**04.02.0007 Gurtung/Aussteifung f. Verbau herst Trägerbohlwand*S 235 Behelfskonstr.**
StL-Nr. 2241172301101
Gurtung/Aussteifung für Verbau entsprechend statischen
und konstruktiven Erfordernissen nach Unterlagen des AG
herstellen.
Gurtung/Aussteifung für Trägerbohlwand.
Stahlsorte = S 235.
Gurtung/Aussteifung als Behelfskonstruktion ausbilden,
vorhalten, unterhalten, ausbauen und beseitigen.
Menge: 4,000 t
Zuordnung: 117

**04.02.0008 Geräteeinsatz für Verpressanker Baugrubenwand*Anker ü. 5-20 m**
StL-Nr. 22411750512
Geräte für das Herstellen von Verpressankern nach Un-
terlagen des AG einsetzen. Der Einsatz umfasst das einmalige Aufstellen und Abbauen, sowie das Umsetzen im
Bereich des Bauteils.
Bauteil = Baugrubenwand.
Ankerlänge über 5,00 bis 20,00 m.
Menge: 1,000 St
Zuordnung: 117

**04.02.0009 Verpressanker einbauen Trägerbohlwand*Kurzzeitanker Länge ü. 8-10 m*ü. 200 bis 250 KN einf. Nachverpr.*Bohrgut verwerten**
StL-Nr. 224117510112114
Verpressanker entsprechend statischen und konstruktiven
Erfordernissen nach Unterlagen des AG einbauen. Verankerungsbohrung durchführen einschließlich erforderlicher Durchdringungen von Konstruktionsteilen. Verpressanker auf die Festlegekraft anspannen. Abnahmeprüfung
durchführen. Herstellen der Endausbildung (Ankerkopf
und Ankerfuß) wird gesondert vergütet. Abrechnung nach
Länge zwischen Außenkante Ankerplatte am Ankerkopf
und Außenkante Stahlzugglied am Ankerfuß.
Homogenbereiche nach Unterlagen des AG.
Bauteil = Trägerbohlwand.
Anker als Kurzzeitanker.
Ankerlänge über 8,00 bis 10,00 m.
Ankerkraft über 200 bis 250 KN.
Verpresssystem für einfache Nachverpressung einbauen.
Bohrgut nach Wahl des AN verwerten.
Menge: 240,000 m
Zuordnung: 117

**04.02.0010 Enden für Verpressanker herstellen Trägerbohlwand*Kurzeitank. ausb. ü. 200 bis 250 KN**
StL-Nr. 2241175151201
Enden (Ankerkopf und Ankerfuß) für Verpressanker entsprechend statischen und konstruktiven Erfordernissen
herstellen. Abrechnung nach Anzahl der Anker.
Bauteil = Trägerbohlwand.
Anker als Kurzzeitanker. Anker lösen. Ankerköpfe ausbauen, Anker abschneiden und Durchbruch verschließen.
Ausgebaute Stoffe nach Wahl des AN verwerten.
Ankerkraft über 200 bis 250 KN.
Menge: 25,000 St
Zuordnung: 117

**04.02.0011 Verpressanker nachverpressen einmal nachverpr.**
StL-Nr. 22411752001
Verpressanker nachverpressen.
Anker einmal nachverpressen.
Menge: 25,000 St
Zuordnung: 117

**04.02.0012 Verbauträger kürzen 70cm unter OK-Fahrbahn Teilabschnitte**
Träger der Trägerbohlwand nach Unterlagen des AG
kürzen.
Kürzen der Träger bis 70 cm unter OK-Fahrbahn.
Material der Verwertung nach Wahl des AN zuführen.
Ausführung in Teilabschnitten.
Abgerechnet wird die Anzahl der Träger.
Menge: 30,000 St

*Hinweis*
Verbau für Stützwand, Block 18 bis 22

**04.02.0013 Geräteeinsatz für Trägerbohlwand Stützwand*Arbeitspl. ges.**
StL-Nr. 22411710043
Geräte für Trägerbohlwand nach Unterlagen des AG einsetzen. Der Einsatz umfasst das Aufstellen und Abbauen
sowie das Umsetzen im Bereich des Bauteils.
Bauteil = Stützwand.
Arbeitsplanum wird gesondert vergütet.
Menge: 1,000 St
Zuordnung: 117

**04.02.0014 Arbeitsebene herst. u. entfernen**
Arbeitsebenen einschl. Befestigung nach Wahl des AN
für die Herstellung der Träger für die Trägerbohlwand
entsprechend den Erfordernissen des vom AN gewählten
Herstellungsverfahrens herstellen, unterhalten und
nach Herstellung wieder beseitigen.
Einschließlich Lieferung des erf. Materials für die
Arbeits- und Bohrebene.
Die Aufwendungen für die Zuwegungen zur Arbeitsebene im
Baufeld sind einzurechnen.
Nach Fertigstellung der Bohrträger ist das Material von
der Baustelle zu entfernen und einer Verwertung nach
Wahl des AN zuführen.
Arbeits- und Bohrebene für Trägerbohlwandverbau für die
Stützwand.
Menge: 1,000 Psch

**04.02.0015 Träger für Bohlträgerverbau lief.**
Träger für den Bohlträgerverbau entsprechend statischen
und
konstruktiven Erfordernissen nach Unterlagen des AG
liefern.
Bauteil: Baugrubenverbau für Stützwand
Profile: _ HEB 240 o.glw.
Stahlsorte: Baustahl S235
Menge: 15,000 t

**04.02.0016 Träger für Bohlträgerverbau einbr. L=4-6m**
Träger für den Bohlträgerverbau entsprechend
statischen und konstruktiven Erfordernissen
nach Unterlagen des AG einbringen.
Abgerechnet wird nach der Länge
von Oberkante Bohlträger,
jedoch max. 0,50 m unter OK Gelände
bis Unterkante Bohlträger.
Bauteil: Träger für Bohlträgerverbau
Profile: _ HEB 240 o.glw,
Trägerlänge über 4,00 m bis 6,00 m
Stahlsorte: Baustahl S235
Mit Mehraufwand infolge von Widerstände beim Einbringen
der Träger ist gemäß Baugrundgutachten ist zu rechnen.
Sämtliche Kosten für den erhöhten Aufwand zum
Einbringen der Bohlträger sind einzurechnen.
Einbringen der Träger nach Angabe des
Baugrundgutachters
Beim Einbringen der Bohlträger anfallender Erdaushub
ist einer Verwertung nach Wahl des AN zuzuführen.
Menge: 170,000 m

**04.02.0017 Baugrubenverbau für Bauwerk herst. Tiefe 3,00 bis 5,00 m Ausfachung mit Holzbohlen**
Baugrubenverbau für Bauwerk entsprechend statischen und
konstruktiven Erfordernissen herstellen, vorhalten,
ausbauen und von der Baustelle entfernen.
Bodenverhältnisse sind dem Baugrundgutachten zu
entnehmen.
Verbau für Stützwand
Baugrubentiefe über 3,00 bis 5,00 m
Art des Verbaus: Träger mit Holzbohlen ausgefacht.
Liefern der Träger wird gesondert vergütet.
Herstellung der Ausfachung wird nicht gesondert
vergütet.
Einbringen der Träger durch Bohren wird gesondert
vergütet.
Verbau mit einer Ankerlage rückverankert.
Stahlteile des Verbaus belassen,
Holzausfachung im Zuge des Rückbaues ausbauen und
einer Verwertung nach Wahl des AN zuführen.
Kürzen der Stahlträger wird gesondert vergütet.
Ausführung in Teilabschnitten.
Menge: 195,000 m2

**04.02.0018 Gurtung/Aussteifung f. Verbau herst Trägerbohlwand*S 235 Behelfskonstr.**
StL-Nr. 2241172301101
Gurtung/Aussteifung für Verbau entsprechend statischen
und konstruktiven Erfordernissen nach Unterlagen des AG
herstellen.
Gurtung/Aussteifung für Trägerbohlwand.
Stahlsorte = S 235.
Gurtung/Aussteifung als Behelfskonstruktion ausbilden,
vorhalten, unterhalten, ausbauen und beseitigen.
Menge: 3,000 t
Zuordnung: 117

**04.02.0019 Geräteeinsatz für Verpressanker Baugrubenwand*Anker ü. 5-20 m**
StL-Nr. 22411750512
Geräte für das Herstellen von Verpressankern nach Un-
terlagen des AG einsetzen. Der Einsatz umfasst das einmalige Aufstellen und Abbauen, sowie das Umsetzen im
Bereich des Bauteils.
Bauteil = Baugrubenwand.
Ankerlänge über 5,00 bis 20,00 m.
Menge: 1,000 St
Zuordnung: 117

**04.02.0020 Verpressanker einbauen Trägerbohlwand*Kurzzeitanker Länge ü. 8-10 m*ü. 200 bis 250 KN einf. Nachverpr.*Bohrgut verwerten**
StL-Nr. 224117510112114
Verpressanker entsprechend statischen und konstruktiven
Erfordernissen nach Unterlagen des AG einbauen. Verankerungsbohrung durchführen einschließlich erforderlicher Durchdringungen von Konstruktionsteilen. Verpressanker auf die Festlegekraft anspannen. Abnahmeprüfung
durchführen. Herstellen der Endausbildung (Ankerkopf
und Ankerfuß) wird gesondert vergütet. Abrechnung nach
Länge zwischen Außenkante Ankerplatte am Ankerkopf
und Außenkante Stahlzugglied am Ankerfuß.
Homogenbereiche nach Unterlagen des AG.
Bauteil = Trägerbohlwand.
Anker als Kurzzeitanker.
Ankerlänge über 8,00 bis 10,00 m.
Ankerkraft über 200 bis 250 KN.
Verpresssystem für einfache Nachverpressung einbauen.
Bohrgut nach Wahl des AN verwerten.
Menge: 200,000 m
Zuordnung: 117

**04.02.0021 Enden für Verpressanker herstellen Trägerbohlwand*Kurzeitank. ausb. ü. 200 bis 250 KN**
StL-Nr. 2241175151201
Enden (Ankerkopf und Ankerfuß) für Verpressanker entsprechend statischen und konstruktiven Erfordernissen
herstellen. Abrechnung nach Anzahl der Anker.
Bauteil = Trägerbohlwand.
Anker als Kurzzeitanker. Anker lösen. Ankerköpfe ausbauen, Anker abschneiden und Durchbruch verschließen.
Ausgebaute Stoffe nach Wahl des AN verwerten.
Ankerkraft über 200 bis 250 KN.
Menge: 22,000 St
Zuordnung: 117

**04.02.0022 Verpressanker nachverpressen einmal nachverpr.**
StL-Nr. 22411752001
Verpressanker nachverpressen.
Anker einmal nachverpressen.
Menge: 22,000 St
Zuordnung: 117

**04.02.0023 Verbauträger kürzen 70cm unter OK-Fahrbahn Teilabschnitte**
Träger der Trägerbohlwand nach Unterlagen des AG
kürzen.
Kürzen der Träger bis 70 cm unter OK-Fahrbahn.
Material der Verwertung nach Wahl des AN zuführen.
Ausführung in Teilabschnitten.
Abgerechnet wird die Anzahl der Träger.
Menge: 32,000 St

#### Unterabschnitt 04.03 Gründung

*Hinweis*
Pfahlgründung für Stützwand, Blöcke 01 bis 17
- Block 1 bis 7: 3 Reihen a 5 Pfähle (je Block)
- Block 8 bis 17: 2 Reihen a 5 Pfähle (je Block)

**04.03.0001 Geräteeinsatz für Pfähle Stützwand*Ortbet.bohrpfähle Ebene gesondert**
StL-Nr. 2241177054103
Geräte für das Herstellen von Pfählen nach Unterlagen
des AG einsetzen. Der Einsatz umfasst das einmalige
Aufstellen und Abbauen sowie das Umsetzen im Bereich
des Bauteils.
Bauteil = Stützwand.
Einsatz für Ortbetonbohrpfähle.
Arbeitsebene wird gesondert vergütet.
Menge: 1,000 St
Zuordnung: 117

**04.03.0002 Arbeits-/Bohrebene herst. rückb. Stw., Mat. n.Wahl AN, Erdarb.**
Arbeitsebenen einschl. Befestigung nach Wahl des AN
für das Herstellen der Bohrpfähle
entsprechend den Erfordernissen des vom AN gewählten
Herstellungsverfahrens herstellen, unterhalten und
nach Herstellung wieder beseitigen.
Arbeits- und Bohrebene für Bohrpfahlgründung der
Stützwand.
Einschließlich Lieferung des erf. Materials
für die Arbeits- und Bohrebene.
Die Aufwendungen für die Zuwegungen zur Arbeitsebene im
Baufeld sind einzurechnen.
Nach Fertigstellung der Bohrpfähle ist die
Arbeits-/Bohrebene zurückzubauen und das Material einer
Verwertung nach Wahl des AN zuführen.
Menge: 1,000 Psch

**04.03.0003 Ortbetonbohrpfahl herstellen Stützwand Länge ü. 3-6 m*vertikal StB C30/37, XF3*verr. Leerb. ges. Bohrgut verwerten**
StL-Nr. 22411771049212031
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil = Stützwand.
Pfahldurchmesser '62 cm'
Pfahllänge über 3,00 bis 6,00 m.
Neigung vertikal.
Baustoff = Stahlbeton, Druckfestigkeitsklasse C 30/37,
Expositionsklasse XC2, XF3.
Pfahl durch verrohrtes Bohren herstellen. Leerbohrung
über 1,00 m wird gesondert vergütet.
Bohrgut nach Wahl des AN verwerten.
Verwertung nach Unterlagen des AG nachweisen.
Menge: 1230,000 m
Zuordnung: 117

**04.03.0004 Leerbohrung/ -rammung herstellen Stützwand*Ortbetonbohrpfahl*vertikal Bohrgut verwerten*n. bind.Mat.verf.**
StL-Nr. 22411773541991101
Leerbohrung/ -rammung über 1,00 m je Pfahl nach Unterlagen des AG herstellen.
Homogenbereiche nach Unterlagen des AG.
Bauteil = Stützwand.
Pfahl = Ortbetonbohrpfahl.
Pfahldurchmesser '62 cm'
Neigung vertikal.
Bohrgut nach Wahl des AN verwerten.
Verwertung nach Unterlagen des AG nachweisen.
Leerbohrung/ -rammung mit nicht bindigem Baustoff verfüllen.
Menge: 125,000 m
Zuordnung: 117

**04.03.0005 Betonstahl einbauen**
StL-Nr. 22211821399
Betonstahl entsprechend statischen und konstruktiven
Erfordernissen einbauen.
Bauteil 'Ortbetonbohrpfahl'
Stahlsorte 'B500B'
Menge: 30,000 t
Zuordnung: 118

**04.03.0006 Pfahlkopf herrichten Stützwand*Ortbetonbohrpfahl*Abbruch verwerten**
StL-Nr. 224117755419904
Pfahlkopf für den Anschluss der Pfahlkopfplatte bzw.
des an den Pfahl anschließenden Bauteils herrichten.
Freigelegte Bewehrung richten.
Bauteil = Stützwand.
Pfahl = Ortbetonbohrpfahl.
Pfahldurchmesser '62 cm'
Abbruchgut nach Wahl des AN verwerten.
Menge: 205,000 St
Zuordnung: 117

**04.03.0007 Integritätsprüf. v. Pfählen durchf. Stützwand*Bohrpfahl*vertikal**
StL-Nr. 2241179154191
Low-Strain-Integritätsprüfung von Pfählen nach Unterlagen des AG gemäß "Empfehlungen für statische und dynamische Pfahlprüfungen" der Deutschen Gesellschaft für
Geotechnik durchführen. Pfähle für Prüfung vorbereiten.
Bauteil = Stützwand.
Pfahl = Ortbetonbohrpfahl.
Pfahldurchmesser '62 cm'
Neigung vertikal.
Menge: 205,000 St
Zuordnung: 117

*Hinweis*
Pfahlgründung für Stützwand, Blöcke 18 bis 22
- Block 18 bis 22: 2 Reihen a 5 Pfähle (je Block)

**04.03.0008 Geräteeinsatz für Pfähle Stützwand*Ortbet.bohrpfähle Ebene gesondert**
StL-Nr. 2241177054103
Geräte für das Herstellen von Pfählen nach Unterlagen
des AG einsetzen. Der Einsatz umfasst das einmalige
Aufstellen und Abbauen sowie das Umsetzen im Bereich
des Bauteils.
Bauteil = Stützwand.
Einsatz für Ortbetonbohrpfähle.
Arbeitsebene wird gesondert vergütet.
Menge: 1,000 St
Zuordnung: 117

**04.03.0009 Arbeits-/Bohrebene herst. rückb. Stw., Mat. n.Wahl AN, Erdarb.**
Arbeitsebenen einschl. Befestigung nach Wahl des AN
für das Herstellen der Bohrpfähle
entsprechend den Erfordernissen des vom AN gewählten
Herstellungsverfahrens herstellen, unterhalten und
nach Herstellung wieder beseitigen.
Arbeits- und Bohrebene für Bohrpfahlgründung der
Stützwand.
Einschließlich Lieferung des erf. Materials
für die Arbeits- und Bohrebene.
Die Aufwendungen für die Zuwegungen zur Arbeitsebene im
Baufeld sind einzurechnen.
Nach Fertigstellung der Bohrpfähle ist die
Arbeits-/Bohrebene zurückzubauen und das Material einer
Verwertung nach Wahl des AN zuführen.
Menge: 1,000 Psch

**04.03.0010 Ortbetonbohrpfahl herstellen Stützwand Länge ü. 3-6 m*vertikal StB C30/37, XF3*verr. Leerb. ges. Bohrgut verwerten**
StL-Nr. 22411771049212031
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil = Stützwand.
Pfahldurchmesser '62 cm'
Pfahllänge über 3,00 bis 6,00 m.
Neigung vertikal.
Baustoff = Stahlbeton, Druckfestigkeitsklasse C 30/37,
Expositionsklasse XC2, XF3.
Pfahl durch verrohrtes Bohren herstellen. Leerbohrung
über 1,00 m wird gesondert vergütet.
Bohrgut nach Wahl des AN verwerten.
Verwertung nach Unterlagen des AG nachweisen.
Menge: 300,000 m
Zuordnung: 117

**04.03.0011 Leerbohrung/ -rammung herstellen Stützwand*Ortbetonbohrpfahl*vertikal Bohrgut verwerten*n. bind.Mat.verf.**
StL-Nr. 22411773541991101
Leerbohrung/ -rammung über 1,00 m je Pfahl nach Unterlagen des AG herstellen.
Homogenbereiche nach Unterlagen des AG.
Bauteil = Stützwand.
Pfahl = Ortbetonbohrpfahl.
Pfahldurchmesser '62 cm'
Neigung vertikal.
Bohrgut nach Wahl des AN verwerten.
Verwertung nach Unterlagen des AG nachweisen.
Leerbohrung/ -rammung mit nicht bindigem Baustoff verfüllen.
Menge: 30,000 m
Zuordnung: 117

**04.03.0012 Betonstahl einbauen**
StL-Nr. 22211821399
Betonstahl entsprechend statischen und konstruktiven
Erfordernissen einbauen.
Bauteil 'Ortbetonbohrpfahl'
Stahlsorte 'B500B'
Menge: 7,000 t
Zuordnung: 118

**04.03.0013 Pfahlkopf herrichten Stützwand*Ortbetonbohrpfahl*Abbruch verwerten**
StL-Nr. 224117755419904
Pfahlkopf für den Anschluss der Pfahlkopfplatte bzw.
des an den Pfahl anschließenden Bauteils herrichten.
Freigelegte Bewehrung richten.
Bauteil = Stützwand.
Pfahl = Ortbetonbohrpfahl.
Pfahldurchmesser '62 cm'
Abbruchgut nach Wahl des AN verwerten.
Menge: 50,000 St
Zuordnung: 117

**04.03.0014 Integritätsprüf. v. Pfählen durchf. Stützwand*Bohrpfahl*vertikal**
StL-Nr. 2241179154191
Low-Strain-Integritätsprüfung von Pfählen nach Unterlagen des AG gemäß "Empfehlungen für statische und dynamische Pfahlprüfungen" der Deutschen Gesellschaft für
Geotechnik durchführen. Pfähle für Prüfung vorbereiten.
Bauteil = Stützwand.
Pfahl = Ortbetonbohrpfahl.
Pfahldurchmesser '62 cm'
Neigung vertikal.
Menge: 50,000 St
Zuordnung: 117

#### Unterabschnitt 04.04 Stahlbeton und Sichtflächen

*Hinweis*
Stützwand, Blocke 01 bis 17

**04.04.0001 Beton f. Sauberkeitsschicht herst.*X0 Dicke min. 10 cm**
StL-Nr. 2221183289101
Beton für Sauberkeitsschicht einschließlich ggf. erforderlicher Schalung nach Unterlagen des AG herstellen.
Ggf. erforderliche Schalung vorhalten und beseitigen.
Druckfestigkeitsklasse 'C 20/25'
Expositionsklasse X0.
Dicke min. 10 cm.
Menge: 780,000 m2
Zuordnung: 118

**04.04.0002 Bew. Beton einschl. Schalung herst. Fundament*Stahlbeton C30/37**
StL-Nr. 22211831311490000
Bewehrten Beton einschließlich Schalung nach Unterlagen
des AG herstellen. Schalung vorhalten und beseitigen.
Bewehrung und Traggerüst der Bemessungsklasse B werden
gesondert vergütet.
Bauteil = Fundament.
Art der Verwendung = Stahlbeton.
Druckfestigkeitsklasse C30/37.
Expositionsklasse 'XA2, XC2, XD2'
Menge: 660,000 m3
Zuordnung: 118

**04.04.0003 Betonstahl einbauen Fundament**
StL-Nr. 22211821319
Betonstahl entsprechend statischen und konstruktiven
Erfordernissen einbauen.
Bauteil = Fundament.
Stahlsorte 'B500B'
Menge: 80,000 t
Zuordnung: 118

**04.04.0004 Bew. Beton einschl. Schalung herst. Stützwand*Stahlbeton C30/37 Gestaltung AG**
StL-Nr. 22211831371490700
Bewehrten Beton einschließlich Schalung nach Unterlagen
des AG herstellen. Schalung vorhalten und beseitigen.
Bewehrung und Traggerüst der Bemessungsklasse B werden
gesondert vergütet.
Bauteil = Stützwand.
Art der Verwendung = Stahlbeton.
Druckfestigkeitsklasse C30/37.
Expositionsklasse 'XC4, XD1, XF2'
Sichtflächenschalung nach Gestaltungsvorgabe des AG.
Menge: 530,000 m3
Zuordnung: 118

**04.04.0005 Strukturmatrize RECKLI Stützwand, horizontal**
Stützwand mit strukturierter Sichtbetonoberfläche
herstellen.
Herstellung der Flächen mit hochelastischer,
mehrfach wiederverwendbarer Strukturmatrize
aus PU-Elastomeren.
Strukturtyp: RECKLI RIO GRANDE
Ausrichtung: horizontal
Scharfkantig entsprechend den Unterlagen des AG.
Werkseitig bedingte Matrizenstöße
in Abstimmung mit dem AG ausführen.
RECKLI-Matrize fachgerecht an der Betonschalung
fixieren. Trennmittel auftragen.
Es ist ausschließlich Trennmittel und Matrizenkleber
nach Angaben des Herstellers zu verwenden.
Menge: 310,000 m2

**04.04.0006 Lisenen herst. (Zul.)**
Zulage zu vorheriger OZ für den zusätzliche,
erhöhten Schalungsaufwand
für die Herstellung der Lisenen
im Bereich der einzelnen Stützwandblöcke.
Menge: 1,000 Psch

**04.04.0007 Strukturmatrize RECKLI Stützwand, Lisenen, vertikal**
Lisenen der Stützwand an der B 3 mit strukturierter
Sichtbetonoberfläche auf der Ansichtsfläche und
den Seiten nach Unterlagen des AG herstellen.
Herstellung der Flächen mit hochelastischer,
mehrfach wiederverwendbarer Strukturmatrize
aus PU-Elastomeren.
Strukturtyp: RECKLI MARNE
Ausrichtung: vertikal
Scharfkantig entsprechend den Unterlagen des AG.
Werkseitig bedingte Matrizenstöße
in Abstimmung mit dem AG ausführen.
RECKLI-Matrize fachgerecht an der Betonschalung
fixieren. Trennmittel auftragen.
Es ist ausschließlich Trennmittel und Matrizenkleber
nach Angaben des Herstellers zu verwenden.
Menge: 140,000 m2

**04.04.0008 Bew. Beton einschl. Schalung herst.*Stahlbeton C30/37*XF4, XC4, XD3*Gestaltung AG Besenstrich**
StL-Nr. 22211831391449701
Bewehrten Beton einschließlich Schalung nach Unterlagen
des AG herstellen. Schalung vorhalten und beseitigen.
Bewehrung und Traggerüst der Bemessungsklasse B werden
gesondert vergütet.
Bauteil 'Gesims der Stützwand'
Art der Verwendung = Stahlbeton.
Druckfestigkeitsklasse C30/37.
Expositionsklasse XF4, XC4 und XD3.
Zusätzliche Anforderungen 'Luftporenbildner'
Sichtflächenschalung nach Gestaltungsvorgabe des AG.
Oberfläche mit Besenstrich (Rosshaar) versehen.
Menge: 40,000 m3
Zuordnung: 118

**04.04.0009 Betonstahl einbauen Stützwand**
StL-Nr. 22211821379
Betonstahl entsprechend statischen und konstruktiven
Erfordernissen einbauen.
Bauteil = Stützwand.
Stahlsorte 'B500B'
Menge: 75,000 t
Zuordnung: 118

**04.04.0010 Verankerung einbauen*Lärmschutzwand Stahl, n.rostend*Einsetzen**
StL-Nr. 224121528921001
Verankerung aus Stahl entsprechend statischen und
konstruktiven Erfordernissen nach Unterlagen des AG
einbauen.
Einbauort 'Stützwandkopf'
Verankerung für Lärmschutzwand.
Baustoff der Ankerteile und Verbindungsmittel aus
nichtrostendem Stahl, Stahlsorte A4 oder A5 bzw.
Werkstoff-Nr. 1.4401 oder 1.4571.
Verankerung vor dem Betonieren einsetzen.
Menge: 45,000 St
Zuordnung: 121

**04.04.0011 Strukturmatrize RECKLI Stützwand, Gesims**
Gesimse der Stützwand an der B 3 mit strukturierter
Sichtbetonoberfläche nach Unterlagen des AG herstellen.
Herstellung der Flächen mit hochelastischer,
mehrfach wiederverwendbarer Strukturmatrize
aus PU-Elastomeren.
Strukturtyp: RECKLI MARNE
Ausrichtung: horizontal
Scharfkantig entsprechend den Unterlagen des AG.
Werkseitig bedingte Matrizenstöße
in Abstimmung mit dem AG ausführen.
RECKLI-Matrize fachgerecht an der Betonschalung
fixieren. Trennmittel auftragen.
Es ist ausschließlich Trennmittel und Matrizenkleber
nach Angaben des Herstellers zu verwenden.
Menge: 85,000 m2

*Hinweis*
Stützwand, Blocke 18 bis 22

**04.04.0012 Beton f. Sauberkeitsschicht herst.*X0 Dicke min. 10 cm**
StL-Nr. 2221183289101
Beton für Sauberkeitsschicht einschließlich ggf. erforderlicher Schalung nach Unterlagen des AG herstellen.
Ggf. erforderliche Schalung vorhalten und beseitigen.
Druckfestigkeitsklasse 'C 20/25'
Expositionsklasse X0.
Dicke min. 10 cm.
Menge: 200,000 m2
Zuordnung: 118

**04.04.0013 Bew. Beton einschl. Schalung herst. Fundament*Stahlbeton C30/37**
StL-Nr. 22211831311490000
Bewehrten Beton einschließlich Schalung nach Unterlagen
des AG herstellen. Schalung vorhalten und beseitigen.
Bewehrung und Traggerüst der Bemessungsklasse B werden
gesondert vergütet.
Bauteil = Fundament.
Art der Verwendung = Stahlbeton.
Druckfestigkeitsklasse C30/37.
Expositionsklasse 'XA2, XC2, XD2'
Menge: 140,000 m3
Zuordnung: 118

**04.04.0014 Betonstahl einbauen Fundament**
StL-Nr. 22211821319
Betonstahl entsprechend statischen und konstruktiven
Erfordernissen einbauen.
Bauteil = Fundament.
Stahlsorte 'B500B'
Menge: 17,000 t
Zuordnung: 118

**04.04.0015 Bew. Beton einschl. Schalung herst. Stützwand*Stahlbeton C30/37 Gestaltung AG**
StL-Nr. 22211831371490700
Bewehrten Beton einschließlich Schalung nach Unterlagen
des AG herstellen. Schalung vorhalten und beseitigen.
Bewehrung und Traggerüst der Bemessungsklasse B werden
gesondert vergütet.
Bauteil = Stützwand.
Art der Verwendung = Stahlbeton.
Druckfestigkeitsklasse C30/37.
Expositionsklasse 'XC4, XD1, XF2'
Sichtflächenschalung nach Gestaltungsvorgabe des AG.
Menge: 80,000 m3
Zuordnung: 118

**04.04.0016 Strukturmatrize RECKLI Stützwand, horizontal**
Stützwand mit strukturierter Sichtbetonoberfläche
herstellen.
Herstellung der Flächen mit hochelastischer,
mehrfach wiederverwendbarer Strukturmatrize
aus PU-Elastomeren.
Strukturtyp: RECKLI RIO GRANDE
Ausrichtung: horizontal
Scharfkantig entsprechend den Unterlagen des AG.
Werkseitig bedingte Matrizenstöße
in Abstimmung mit dem AG ausführen.
RECKLI-Matrize fachgerecht an der Betonschalung
fixieren. Trennmittel auftragen.
Es ist ausschließlich Trennmittel und Matrizenkleber
nach Angaben des Herstellers zu verwenden.
Menge: 40,000 m2

**04.04.0017 Lisenen herst. (Zul.)**
Zulage zu vorheriger OZ für den zusätzliche,
erhöhten Schalungsaufwand
für die Herstellung der Lisenen
im Bereich der einzelnen Stützwandblöcke.
Menge: 1,000 Psch

**04.04.0018 Strukturmatrize RECKLI Stützwand, Lisenen, vertikal**
Lisenen der Stützwand an der B 3 mit strukturierter
Sichtbetonoberfläche auf der Ansichtsfläche und
den Seiten nach Unterlagen des AG herstellen.
Herstellung der Flächen mit hochelastischer,
mehrfach wiederverwendbarer Strukturmatrize
aus PU-Elastomeren.
Strukturtyp: RECKLI MARNE
Ausrichtung: vertikal
Scharfkantig entsprechend den Unterlagen des AG.
Werkseitig bedingte Matrizenstöße
in Abstimmung mit dem AG ausführen.
RECKLI-Matrize fachgerecht an der Betonschalung
fixieren. Trennmittel auftragen.
Es ist ausschließlich Trennmittel und Matrizenkleber
nach Angaben des Herstellers zu verwenden.
Menge: 22,000 m2

**04.04.0019 Bew. Beton einschl. Schalung herst.*Stahlbeton C30/37*XF4, XC4, XD3*Gestaltung AG Besenstrich**
StL-Nr. 22211831391449701
Bewehrten Beton einschließlich Schalung nach Unterlagen
des AG herstellen. Schalung vorhalten und beseitigen.
Bewehrung und Traggerüst der Bemessungsklasse B werden
gesondert vergütet.
Bauteil 'Gesims der Stützwand'
Art der Verwendung = Stahlbeton.
Druckfestigkeitsklasse C30/37.
Expositionsklasse XF4, XC4 und XD3.
Zusätzliche Anforderungen 'Luftporenbildner'
Sichtflächenschalung nach Gestaltungsvorgabe des AG.
Oberfläche mit Besenstrich (Rosshaar) versehen.
Menge: 12,000 m3
Zuordnung: 118

**04.04.0020 Betonstahl einbauen Stützwand**
StL-Nr. 22211821379
Betonstahl entsprechend statischen und konstruktiven
Erfordernissen einbauen.
Bauteil = Stützwand.
Stahlsorte 'B500B'
Menge: 13,000 t
Zuordnung: 118

**04.04.0021 Verankerung einbauen*Lärmschutzwand Stahl, n.rostend*Einsetzen**
StL-Nr. 224121528921001
Verankerung aus Stahl entsprechend statischen und
konstruktiven Erfordernissen nach Unterlagen des AG
einbauen.
Einbauort 'Stützwandkopf'
Verankerung für Lärmschutzwand.
Baustoff der Ankerteile und Verbindungsmittel aus
nichtrostendem Stahl, Stahlsorte A4 oder A5 bzw.
Werkstoff-Nr. 1.4401 oder 1.4571.
Verankerung vor dem Betonieren einsetzen.
Menge: 12,000 St
Zuordnung: 121

**04.04.0022 Strukturmatrize RECKLI Stützwand, Gesims**
Gesimse der Stützwand an der B 3 mit strukturierter
Sichtbetonoberfläche nach Unterlagen des AG herstellen.
Herstellung der Flächen mit hochelastischer,
mehrfach wiederverwendbarer Strukturmatrize
aus PU-Elastomeren.
Strukturtyp: RECKLI MARNE
Ausrichtung: horizontal
Scharfkantig entsprechend den Unterlagen des AG.
Werkseitig bedingte Matrizenstöße
in Abstimmung mit dem AG ausführen.
RECKLI-Matrize fachgerecht an der Betonschalung
fixieren. Trennmittel auftragen.
Es ist ausschließlich Trennmittel und Matrizenkleber
nach Angaben des Herstellers zu verwenden.
Menge: 25,000 m2

#### Unterabschnitt 04.05 Fugen, Oberflächenschutz

*Hinweis*
Stützwand, Block 1 bis 17

**04.05.0001 Bauwerksfuge herstellen Stützwand*Fug 1, Bild 1 Abschl.Fug1,Bild6*Dicke 50-75 cm**
StL-Nr. 224123205410204
Bauwerksfuge nach Unterlagen des AG herstellen. Fu-
genbänder und Fugeneinlagen einbauen. Stöße und Verbindungen herstellen.
Bauteil = Stützwand.
Raumfuge nach RiZ "Fug 1", Bild 1 ausbilden.
Luftseitiger Fugenabschluss nach RiZ "Fug 1", Bild 6.
Mittlere Dicke des Bauteiles über 50 bis 75 cm.
Menge: 12,000 m
Zuordnung: 123

**04.05.0002 Bauwerksfuge herstellen Stützwand*Fug 1, Bild 1 Abschl.Fug1,Bild6*Dicke 75-100 cm**
StL-Nr. 224123205410205
Bauwerksfuge nach Unterlagen des AG herstellen. Fu-
genbänder und Fugeneinlagen einbauen. Stöße und Verbindungen herstellen.
Bauteil = Stützwand.
Raumfuge nach RiZ "Fug 1", Bild 1 ausbilden.
Luftseitiger Fugenabschluss nach RiZ "Fug 1", Bild 6.
Mittlere Dicke des Bauteiles über 75 bis 100 cm.
Menge: 71,000 m
Zuordnung: 123

**04.05.0003 Fugeneinlage einbauen*Hartschaum Dicke 2 cm.**
StL-Nr. 2241232309102
Fugeneinlage nach Unterlagen des AG einbauen.
Bauteil 'Fundament der Stützwand'
Einlage aus Hartschaumplatten.
Dicke = 2 cm.
Menge: 55,000 m2
Zuordnung: 123

**04.05.0004 Verwahrung Fugenband**
Verwahrung für Fugenbänder einbauen.
Ausführung: als Bauprovisorium,
Material nach Wahl des AN sowie
nach konstruktiven Erfordernissen.
Befestigungen an Sichtflächen sind auszuschließen!
Einbauort: Verwahrung der halben Dehnfugen- und
Fugenabdeckbänder in der Raumfuge der Stützwand
zwischen Block 17 und 18.
Material im Zuge der Verlängerung der Stützwand
ausbauen und der Verwertung nach Wahl des AN zuführen.
Menge: 1,000 Psch

**04.05.0005 Hydrophobierung gemäß OS-A herst. Kappe*Oberfl.untersch.**
StL-Nr. 2241245121199
Hydrophobierung gemäß Oberflächenschutzsystem A(OS-A)
herstellen. Betonunterlage säubern.
Bauteil = Kappe.
Oberfläche unterschiedlich geneigt nach Unterlagen des
AG.
Bindemittelgruppe 'Siloxan/Silan'
Menge: 100,000 m2
Zuordnung: 124

**04.05.0006 Anti-Graffiti-Beschichtung herst. Stützwand*auf Beton*spritzen semipermanent*transparent**
StL-Nr. 224124561319121
Anti-Graffiti-Beschichtung nach Unterlagen des AG herstellen.
Bauteil = Stützwand.
Untergrund = Beton.
Untergrundvorbereitung 'nach Herstellerangaben'
Auftragsverfahren = Airless-Spritzverfahren.
Anti-Graffiti-System = semipermanent.
Farbton = transparent.
Menge: 770,000 m2
Zuordnung: 124

*Hinweis*
Stützwand, Block 17 bis 22

**04.05.0007 Bauwerksfuge herstellen Stützwand*Fug 1, Bild 1 Abschl.Fug1,Bild6*Dicke 50-75 cm**
StL-Nr. 224123205410204
Bauwerksfuge nach Unterlagen des AG herstellen. Fu-
genbänder und Fugeneinlagen einbauen. Stöße und Verbindungen herstellen.
Bauteil = Stützwand.
Raumfuge nach RiZ "Fug 1", Bild 1 ausbilden.
Luftseitiger Fugenabschluss nach RiZ "Fug 1", Bild 6.
Mittlere Dicke des Bauteiles über 50 bis 75 cm.
Menge: 13,000 m
Zuordnung: 123

**04.05.0008 Fugeneinlage einbauen*Hartschaum Dicke 2 cm.**
StL-Nr. 2241232309102
Fugeneinlage nach Unterlagen des AG einbauen.
Bauteil 'Fundament der Stützwand'
Einlage aus Hartschaumplatten.
Dicke = 2 cm.
Menge: 12,000 m2
Zuordnung: 123

**04.05.0009 Hydrophobierung gemäß OS-A herst. Kappe*Oberfl.untersch.**
StL-Nr. 2241245121199
Hydrophobierung gemäß Oberflächenschutzsystem A(OS-A)
herstellen. Betonunterlage säubern.
Bauteil = Kappe.
Oberfläche unterschiedlich geneigt nach Unterlagen des
AG.
Bindemittelgruppe 'Siloxan/Silan'
Menge: 30,000 m2
Zuordnung: 124

**04.05.0010 Anti-Graffiti-Beschichtung herst. Stützwand*auf Beton*spritzen semipermanent*transparent**
StL-Nr. 224124561319121
Anti-Graffiti-Beschichtung nach Unterlagen des AG herstellen.
Bauteil = Stützwand.
Untergrund = Beton.
Untergrundvorbereitung 'nach Herstellerangaben'
Auftragsverfahren = Airless-Spritzverfahren.
Anti-Graffiti-System = semipermanent.
Farbton = transparent.
Menge: 140,000 m2
Zuordnung: 124

#### Unterabschnitt 04.06 Pflasterarbeiten

*Hinweis*
Neubau Böschungstreppe und Böschungspflaster
an der nordwestlichen Flügelwand der Pasteurallee

**04.06.0001 Böschungstreppe herstellen Stufenbr. 80 cm*H/B 18/27 cm Betonfertigteile*beids. Tr.w. Bet. Fugenmörtel**
StL-Nr. 223115922111201
Böschungstreppe nach Unterlagen des AG entsprechend RiZ
Bösch auf mind. 10 cm dickem, konstruktiv bewehrtem Un-
terbeton C12/15, Ausbreitmaßklasse F1 einschließlich
ggf. notwendiger Sporne zur Gleitsicherung und der erforderlichen Erdarbeiten herstellen. Abgerechnet wird
die Treppenlänge in der Neigung von der Vorderkante der
untersten bis Vorderkante der obersten Stufe einschließlich der Stufen an den Podesten.
Stufenbreite 80 cm.
Auftrittshöhe 18 cm, Auftrittsbreite 27 cm.
Blockstufen aus Betonfertigteilen, Druckfestigkeitsklasse C35/45, Expositionsklasse XC4, XD1, XF2.
Beidseitige Treppenwange auf Böschungen aus Betonbordsteinen, Form TB 80 x 250, auf gleichem Fundament wie
Böschungstreppe herstellen. Den Fundamentbeton als
Rückenstütze mit einer Breite von 15 cm bis 10 cm unter
Steinoberkante hochziehen.
Fugen mit Fertigzementmörtel verfüllen, Druckfestigkeit
am Würfel mind. 50 MPa, Zement Art CEM I, w/z höchstens
0,50, frost-/tausalzbeständig, Ausbreitmaßklasse F3.
Menge: 10,500 m
Zuordnung: 115

**04.06.0002 Stahlgeländer einbauen Treppe*Stahl*H = 1000 mm Rohrg.in Bösch.*Pf. in Beton.**
StL-Nr. 22412131331160049
Geschweißtes Stahlgeländer nach Unterlagen des AG einbauen.
Abrechnung nach Länge des Handlaufs zwischen den
Achsen der Endpfosten bzw. Endstäbe.
Geländer für Treppe.
Baustoff = Stahl
Höhe des Geländers 1000 mm.
Ausbildung als Rohrgeländer in Böschungen.
Verankerung durch Einbetonieren des Pfostens.
Korrosionsschutz 'durch feuerverzinken'
Menge: 10,500 m
Zuordnung: 121

**04.06.0003 Geländerfund. "Gel 7" herst.**
Fundament aus Stahlbeton für Rohrgeländer
neben den Böschungstreppe herstellen.
Bewehrte Einzelfundamente nach RiZ-ING "Gel 7",
einschließlich Betonstahl entsprechend statischen und
konstruktiven Erfordernissen einbauen.
Druckfestigkeitsklasse: C25/30
Expositionsklassen: XA1, XC2, XF1
Betonstahl: B500B
Einschließlich einbetonieren der Pfosten und
verfüllen mit Mörtel nach ZTV-ING.
Einschließlich Erdarbeiten.
Überschüssigen Aushub
der Verwertung nach Wahl des AN zuführen.
Menge: 7,000 St

**04.06.0004 Böschungsbefestigung herstellen Böschung 1:1,5*Betonpfl. 8 cm Planum herstellen*Beton C 12/15 Fertigzementm.**
StL-Nr. 223115931111101
Böschungsbefestigung eben herstellen auf Bettung aus
Beton, Dicke mind. 10 cm.
Ausführung auf Böschung mit Neigung 1:1,5 einschließlich Podesten und Bermen.
Pflasterstein aus Beton, Dicke 8 cm.
Planum herstellen.
Bettung aus Beton C12/15, Ausbreitmaßklasse F1.
Fugen mit Fertigzementmörtel verfüllen, Druckfestigkeit
am Würfel mind. 50 MPa, Zement Art CEM I, w/z höchstens
0,50, frost-/tausalzbeständig, Ausbreitmaßklasse F3.
Menge: 5,000 m2
Zuordnung: 115

**04.06.0005 Pflastersteine zuarbeiten brechen*aus Beton*Dicke 6-8 cm**
StL-Nr. 2231151951101
Pflastersteine auf Passmaß trennen und Pflastersteine
an Kanten und Einfassungen oder an Aussparungen und
Einbauten über 1,00 m2 Einzelgröße zuarbeiten, nassschneiden oder behauen.
Das Zuarbeiten, Nassschneiden oder Behauen der Pflastersteine an Aussparungen und Einbauten bis zu 1,00 m2
Einzelgröße wird gesondert vergütet.
Pflastersteine mit Vorrichtung brechen.
Art = Pflastersteine aus Beton.
Dicke 6 bis 8 cm.
Menge: 12,000 m
Zuordnung: 115

*Hinweis*
Neubau Böschungstreppe
am nördlichen Ende der Stützwand

**04.06.0006 Böschungstreppe herstellen Stufenbr. 80 cm*H/B 18/27 cm Betonfertigteile*eins. Tr.w. Bet. Fugenmörtel**
StL-Nr. 223115922111101
Böschungstreppe nach Unterlagen des AG entsprechend RiZ
Bösch auf mind. 10 cm dickem, konstruktiv bewehrtem Un-
terbeton C12/15, Ausbreitmaßklasse F1 einschließlich
ggf. notwendiger Sporne zur Gleitsicherung und der erforderlichen Erdarbeiten herstellen. Abgerechnet wird
die Treppenlänge in der Neigung von der Vorderkante der
untersten bis Vorderkante der obersten Stufe einschließlich der Stufen an den Podesten.
Stufenbreite 80 cm.
Auftrittshöhe 18 cm, Auftrittsbreite 27 cm.
Blockstufen aus Betonfertigteilen, Druckfestigkeitsklasse C35/45, Expositionsklasse XC4, XD1, XF2.
Einseitige Treppenwange auf Böschungen aus Betonbordsteinen, Form TB 80 x 250, auf gleichem Fundament wie
Böschungstreppe herstellen. Den Fundamentbeton als
Rückenstütze mit einer Breite von 15 cm bis 10 cm unter
Steinoberkante hochziehen.
Fugen mit Fertigzementmörtel verfüllen, Druckfestigkeit
am Würfel mind. 50 MPa, Zement Art CEM I, w/z höchstens
0,50, frost-/tausalzbeständig, Ausbreitmaßklasse F3.
Menge: 8,000 m
Zuordnung: 115

**04.06.0007 Stahlgeländer einbauen Treppe*Stahl*H = 1000 mm Rohrg.in Bösch.*Pf. in Beton.**
StL-Nr. 22412131331160049
Geschweißtes Stahlgeländer nach Unterlagen des AG einbauen.
Abrechnung nach Länge des Handlaufs zwischen den
Achsen der Endpfosten bzw. Endstäbe.
Geländer für Treppe.
Baustoff = Stahl
Höhe des Geländers 1000 mm.
Ausbildung als Rohrgeländer in Böschungen.
Verankerung durch Einbetonieren des Pfostens.
Korrosionsschutz 'durch feuerverzinken'
Menge: 8,000 m
Zuordnung: 121

**04.06.0008 Geländerfund. "Gel 7" herst.**
Fundament aus Stahlbeton für Rohrgeländer
neben den Böschungstreppe herstellen.
Bewehrte Einzelfundamente nach RiZ-ING "Gel 7",
einschließlich Betonstahl entsprechend statischen und
konstruktiven Erfordernissen einbauen.
Druckfestigkeitsklasse: C25/30
Expositionsklassen: XA1, XC2, XF1
Betonstahl: B500B
Einschließlich einbetonieren der Pfosten und
verfüllen mit Mörtel nach ZTV-ING.
Erforderliche Erdarbeiten ausführen.
Überschüssigen Aushub
der Verwertung nach Wahl des AN zuführen.
Menge: 5,000 St

#### Unterabschnitt 04.07 Sonstiges

**04.07.0001 Arbeitsgerüst herstellen**
StL-Nr. 22211630690000000
Arbeitsgerüste, einschließlich ggf. erforderlicher
Gründung sowie ggf. erforderlicher Treppentürme und
weiterer Leitergänge, nach statischen, konstruktiven
und sicherheitstechnischen Erfordernissen herstellen
und beseitigen, für den Zeitraum der eigenen Leistung
vorhalten und unterhalten.
Einsatzort 'Stützwand, Block 1 bis 17'
Menge: 1,000 Psch
Zuordnung: 116

**04.07.0002 Arbeitsgerüst herstellen**
StL-Nr. 22211630690000000
Arbeitsgerüste, einschließlich ggf. erforderlicher
Gründung sowie ggf. erforderlicher Treppentürme und
weiterer Leitergänge, nach statischen, konstruktiven
und sicherheitstechnischen Erfordernissen herstellen
und beseitigen, für den Zeitraum der eigenen Leistung
vorhalten und unterhalten.
Einsatzort 'Stützwand, Block 17 bis 22'
Menge: 1,000 Psch
Zuordnung: 116

*Hinweis*
Stützwand, Block 1 bis 17

**04.07.0003 Messbolzen des AG einbauen*DU 10 - 20 mm L 80 -120 mm*Horizontal Mörtel**
StL-Nr. 224121976913101
Messbolzen des AG einbauen.
Einbauort 'Stützwand'
Schaftdurchmesser 10 bis 20 mm.
Schaftlänge über 80 bis 120 mm.
Einbau horizontal.
Bolzen in Bohrungen einsetzen. Bohrungen herstellen und
mit Mörtel verfüllen.
Menge: 33,000 St
Zuordnung: 121

**04.07.0004 Messbolzen des AG einbauen*DU 10 - 20 mm L 40 - 80 mm*Vertikal Mörtel**
StL-Nr. 224121976912201
Messbolzen des AG einbauen.
Einbauort 'Stützwand'
Schaftdurchmesser 10 bis 20 mm.
Schaftlänge über 40 bis 80 mm.
Einbau vertikal.
Bolzen in Bohrungen einsetzen. Bohrungen herstellen und
mit Mörtel verfüllen.
Menge: 34,000 St
Zuordnung: 121

*Hinweis*
Stützwand, Block 18 bis 22

**04.07.0005 Messbolzen des AG einbauen*DU 10 - 20 mm L 80 -120 mm*Horizontal Mörtel**
StL-Nr. 224121976913101
Messbolzen des AG einbauen.
Einbauort 'Stützwand'
Schaftdurchmesser 10 bis 20 mm.
Schaftlänge über 80 bis 120 mm.
Einbau horizontal.
Bolzen in Bohrungen einsetzen. Bohrungen herstellen und
mit Mörtel verfüllen.
Menge: 9,000 St
Zuordnung: 121

**04.07.0006 Messbolzen des AG einbauen*DU 10 - 20 mm L 40 - 80 mm*Vertikal Mörtel**
StL-Nr. 224121976912201
Messbolzen des AG einbauen.
Einbauort 'Stützwand'
Schaftdurchmesser 10 bis 20 mm.
Schaftlänge über 40 bis 80 mm.
Einbau vertikal.
Bolzen in Bohrungen einsetzen. Bohrungen herstellen und
mit Mörtel verfüllen.
Menge: 10,000 St
Zuordnung: 121

*Hinweis*
Wartungsweg

**04.07.0007 Schottertragschicht herstellen URA+Einbaudoku Dicke 20 cm**
StL-Nr. 22411232099190200
Schottertragschicht herstellen.
In Verkehrsflächen 'Wartungsweg, ohne Fertiger'
Baustoffgemisch 'Grobschotter 16/32'
Umweltrelevante Anforderungen beim Einsatz von Baustoffgemischen einschließlich Einbaudokumentation nach
Unterlagen des AG. Einbaudokumentation übergeben.
Verdichtungsgrad/Verformungsmodul 'Ev2 = 80 MPa'
Einbaudicke = 20 cm.
Menge: 170,000 m2
Zuordnung: 112

#### Unterabschnitt 04.08 Abbruch, Rückbau

**04.08.0001 Mulden u. Grabenbefestig. ausbauen Betonst.pflaster*in Beton Mörtelfuge*Dicke 20 - 30 cm sämt.Ausbau verw.**
StL-Nr. 224110107221204
Befestigung der Sohle und Böschungen von Mulden und
Gräben freilegen und einschließlich Bettung ausbauen.
Befestigung = Betonsteinpflaster.
Bettung = in Beton verlegt.
Fugen mit Mörtel verfugt.
Gesamtdicke mit Bettung über 20 bis 30 cm.
Sämtliche Ausbaustoffe nach Wahl des AN verwerten.
Menge: 50,000 m2
Zuordnung: 110

*Hinweis*
Böschungspflaster neben der nordwestlichen Fügelwand
der Überführung der B 3 über die Pasteurallee.

**04.08.0002 Pflasterd.m.Betonpfl.-steinen aufn. 8 cm dick*Fugenmörtel hydr. Beton*Verwertung AN**
StL-Nr. 223115011223100
Pflasterdecke mit Pflastersteinen aus Beton aufnehmen.
Aufnehmen der Tragschicht wird gesondert vergütet.
Pflasterstein ca. 8 cm dick.
Mit Fugenfüllung aus hydraulisch gebundenem Fu-
genmörtel.
Bettung aus Beton.
Steine und übriges Aufbruchgut nach Wahl des AN verwerten.
Menge: 16,000 m2
Zuordnung: 115

### Abschnitt 05 Rückbau B3, Erd-/Straßenbau

#### Unterabschnitt 05.00 Erdbau u. SoB

**05.00.0001 Bankett abtragen Br.ü.1,00-1,50 m*Dicke 15-25 cm Mit Veg.decke*entsorgen**
StL-Nr. 224112045320203
Bankett abtragen ggf. einschließlich Vegetationsdecke.
Breite über 1,00 bis 1,50 m.
Dicke über 15 bis 25 cm.
Ausbauen mit Vegetationsdecke.
Ausbaustoffe entsorgen. Schadstoffbelastung nach Un-
terlagen des AG. Entsorgen wird gesondert vergütet.
Menge: 270,000 m3
Zuordnung: 112

**05.00.0002 Bankett abtragen*Dicke 15-25 cm Mit Veg.decke*entsorgen**
StL-Nr. 224112045920203
Bankett abtragen ggf. einschließlich Vegetationsdecke.
Breite '3,00 m, Mittelstreifen'
Dicke über 15 bis 25 cm.
Ausbauen mit Vegetationsdecke.
Ausbaustoffe entsorgen. Schadstoffbelastung nach Un-
terlagen des AG. Entsorgen wird gesondert vergütet.
Menge: 200,000 m3
Zuordnung: 112

**05.00.0003 Schicht ohne Bindemittel aufnehmen STS Fahrbahn*Bstoff. Verw. AN Abrechng. Abtrag**
StL-Nr. 224112010491041
Schicht ohne Bindemittel aufnehmen
Schicht aus Baustoffgemisch für Schottertragschichten.
Dicke '15 cm'
Fläche = Fahrbahn.
Baustoffgemisch nach Wahl des AN verwerten. Baustoffgemisch nach Unterlagen des AG.
Abrechnung nach Abtragsprofilen.
Menge: 1400,000 m3
Zuordnung: 112

#### Unterabschnitt 05.01 Ausstattung

**05.01.0001 Verkehrsschild abbauen Größe bis 1,1 m2*Rohrpf. bis 76,1 Fundament entf.*neben d. Fahrbahn Stoffe d.Verw.zuf*Boden a.Bst.verf.**
StL-Nr. 22113001110051121
Verkehrsschild ggf. mit Aufstellvorrichtung abbauen.
Schildgröße bis 1,1 m2.
Aufstellvorrichtung = Rohrpfosten, DU bis 76,1 mm abbauen.
Fundament entfernen.
Schild neben der Fahrbahn.
Abgebaute Stoffe nach Wahl des AN verwerten.
Fundamentlöcher mit Boden aus dem Baubereich flächenhaft verfüllen und verdichten.
Menge: 8,000 St
Zuordnung: 130

#### Unterabschnitt 05.02 Pflaster, Borde

**05.02.0001 Bordstein aufnehmen. Flachbord Bet 20*Fund. b. 10/R-St. alles Verw. AN**
StL-Nr. 223115031340200
Bordstein aufnehmen.
Bordstein = Flachbordstein aus Beton, ca. 10/20 bis
20/20 cm.
Fundament aus Beton, bis 10 cm dick, und Rückenstütze
aus Beton aufbrechen.
Sämtliche Steine und übriges Aufbruchgut nach Wahl des
AN verwerten.
Menge: 780,000 m
Zuordnung: 115

**05.02.0002 Streifen/Rinne aus Betonst. aufn. ü. 12-15 cm dick*Breite ü. 35-50cm Fugenmörtel*Fund.beton bis 10 Verwertung AN**
StL-Nr. 223115036431101
Streifen oder Rinne mit Pflastersteinen aus Beton aufnehmen. Aufbruch der Tragschicht wird gesondert
vergütet.
Pflasterstein über 12 bis 15 cm dick.
Breite des Streifens/der Rinne über 35 bis 50 cm.
Mit Fugenfüllung aus hydraulisch gebundenem Fu-
genmörtel.
Fundament aus Beton/Mörtel, bis 10 cm dick, aufbrechen.
Steine und Aufbruchgut nach Wahl des AN verwerten.
Menge: 780,000 m
Zuordnung: 115

#### Unterabschnitt 05.03 FB-Befestigung

**05.03.0001 Asphaltbefestigung trennen Anbauber. quer*Schlitz fräsen Dicke ü. 3-6 cm**
StL-Nr. 2268130412202
Asphaltbefestigung geradlinig trennen.
Im Anbaubereich quer zur Fahrbahnachse.
Trennen durch Fräsen eines Schlitzes. Beim Trennen anfallendes Material in Eigentum des AN übernehmen und
nach Wahl des AN verwerten.
Dicke der Asphaltbefestigung über 3 bis 6 cm.
Menge: 100,000 m
Zuordnung: 113

**05.03.0002 Asphaltbefestigung aufnehmen Fahrbahn*Dicke ü. 12-18 cm Ausb. Wiederverw.**
StL-Nr. 2268130371401
Asphaltbefestigung aufbrechen und aufnehmen. Abrechnung
nach Abtragprofilen.
Fläche = Fahrbahn.
Dicke der Asphaltbefestigung über 12 bis 18 cm.
Ausbauasphalt in Eigentum des AN übernehmen und
einer Wiederverwendung zuführen.
Menge: 1600,000 m3
Zuordnung: 113

**05.03.0003 Asph. standardfräs. Kopierfräsverf. LA 15*Breite über 200cm*ADS Splittmastixasph.*Fahrbahn Ausb. Wiederverw.**
StL-Nr. 22681300116913110
Asphalt standardfräsen im Kopierfräsverfahren und
aufnehmen. Anschlusskante geradlinig auf Frästiefe
herstellen.
Schnittlinienabstand bis maximal 15 mm (LA 15).
Breite der Fläche über 200 cm.
Frästiefe 'über 3,5 bis 5,0 cm'
Asphaltdeckschicht.
Asphaltdeckschicht = Splittmastixasphalt.
Fläche = Fahrbahn.
Ausbauasphalt in Eigentum des AN übernehmen und
einer Wiederverwendung zuführen.
Menge: 9000,000 m2
Zuordnung: 113

*Hinweis*
Asphaltbinderschicht:
- südlich vom MLK, RiFa Celle und
- nördlich MLK, beide RiFa

**05.03.0004 Asph. standardfräs. Kopierfräsverf. LA 15*Breite über 200cm*ADS Asphaltbeton*Fahrbahn Ausb. Wiederverw.**
StL-Nr. 22681300116912110
Asphalt standardfräsen im Kopierfräsverfahren und
aufnehmen. Anschlusskante geradlinig auf Frästiefe
herstellen.
Schnittlinienabstand bis maximal 15 mm (LA 15).
Breite der Fläche über 200 cm.
Frästiefe 'über 10 bis 12 cm'
Asphaltdeckschicht.
Asphaltdeckschicht = Asphaltbeton.
Fläche = Fahrbahn.
Ausbauasphalt in Eigentum des AN übernehmen und
einer Wiederverwendung zuführen.
Menge: 6200,000 m2
Zuordnung: 113

*Hinweis*
Asphaltbinderschicht:
- südlich vom MLK, RiFa Hannover

**05.03.0005 Asph. standardfräs. Kopierfräsverf. LA 15*Breite über 200cm*ABS Asphaltbeton*Fahrbahn**
StL-Nr. 22681300116922190
Asphalt standardfräsen im Kopierfräsverfahren und
aufnehmen. Anschlusskante geradlinig auf Frästiefe
herstellen.
Schnittlinienabstand bis maximal 15 mm (LA 15).
Breite der Fläche über 200 cm.
Frästiefe 'über 6 bis 8 cm'
Asphaltbinderschicht.
Asphaltdeckschicht = Asphaltbeton.
Fläche = Fahrbahn.
Fräsasphalt 'entsorgen wird gesondert vergütet'
Menge: 2800,000 m2
Zuordnung: 113

*Hinweis*
Asphalttragschicht:
- nördlich vom MLK, beide RiFa

**05.03.0006 Asph. standardfräs. Kopierfräsverf. LA 15*Breite über 200cm*ATS Asphaltbeton*Fahrbahn Ausb. Wiederverw.**
StL-Nr. 22681300116932110
Asphalt standardfräsen im Kopierfräsverfahren und
aufnehmen. Anschlusskante geradlinig auf Frästiefe
herstellen.
Schnittlinienabstand bis maximal 15 mm (LA 15).
Breite der Fläche über 200 cm.
Frästiefe 'über 4,5 bis 6 cm'
Asphalttragschicht.
Asphaltdeckschicht = Asphaltbeton.
Fläche = Fahrbahn.
Ausbauasphalt in Eigentum des AN übernehmen und
einer Wiederverwendung zuführen.
Menge: 3400,000 m2
Zuordnung: 113

*Hinweis*
Asphalttragschicht:
- südlich vom MLK, beide RiFa

**05.03.0007 Asph. standardfräs. Kopierfräsverf. LA 15*Breite über 200cm*ATS Asphaltbeton*Fahrbahn Ausb. Wiederverw.**
StL-Nr. 22681300116932110
Asphalt standardfräsen im Kopierfräsverfahren und
aufnehmen. Anschlusskante geradlinig auf Frästiefe
herstellen.
Schnittlinienabstand bis maximal 15 mm (LA 15).
Breite der Fläche über 200 cm.
Frästiefe 'über 17,5 bis 23,5 cm'
Asphalttragschicht.
Asphaltdeckschicht = Asphaltbeton.
Fläche = Fahrbahn.
Ausbauasphalt in Eigentum des AN übernehmen und
einer Wiederverwendung zuführen.
Menge: 5600,000 m2
Zuordnung: 113

#### Unterabschnitt 05.04 FB-Entwässerung

**05.04.0001 Straßenablauf ausbauen Betonfertigteile*Tiefe bis 1,25 m StrA in bef. Fl.*Ausbau verwerten**
StL-Nr. 224110506112001
Straßenablauf einschließlich Aufsatz ausbauen. An-
schlussleitungen, die bestehen bleiben, soweit erforderlich abdichten. Das Ausbauen von Rohrleitungen wird
gesondert vergütet.
Straßenablauf aus Betonfertigteilen, vollständig ausbauen.
Ausbautiefe ab OK Aufsatz bis 1,25 m.
Straßenablauf liegt in befestigter Fläche. Aufbruch und
Erdarbeiten ausführen.
Sämtliche Ausbaustoffe verwerten nach Wahl des AN.
Menge: 33,000 St
Zuordnung: 110

**05.04.0002 Entwässerungsrohrleitung abbrechen Rohr DN bis 250*Kunststoff-Rohr Tiefe bis 1,25 m*Ausb. verwerten**
StL-Nr. 224110305140101
Entwässerungsrohrleitung abbrechen. Entwässerungsrohrleitung liegt bis Oberkante Rohr frei. Erdarbeiten in
der verbliebenen Leitungszone ausführen. Offene Wasserhaltung bis zu einer Pumpenleistung von 10 m3 Fördermenge und 5,00 m Förderhöhe je Stunde und Haltung ausführen. Das Ausbauen von Schächten wird gesondert vergütet.
Rohr DN/ID bis 250.
Rohr aus Kunststoff.
Fließsohlentiefe bis 1,25 m.
Ausbaustoffe nach Wahl des AN verwerten.
Menge: 80,000 m
Zuordnung: 110

**05.04.0003 Entwässerungsrohrleitung abbrechen Rohr DN ü.250-500*Beton-Rohr Tiefe ü.1,25-1,75*Ausb. verwerten**
StL-Nr. 224110305210201
Entwässerungsrohrleitung abbrechen. Entwässerungsrohrleitung liegt bis Oberkante Rohr frei. Erdarbeiten in
der verbliebenen Leitungszone ausführen. Offene Wasserhaltung bis zu einer Pumpenleistung von 10 m3 Fördermenge und 5,00 m Förderhöhe je Stunde und Haltung ausführen. Das Ausbauen von Schächten wird gesondert vergütet.
Rohr DN/ID über 250 bis 500.
Rohr aus Beton.
Fließsohlentiefe über 1,25 bis 1,75 m.
Ausbaustoffe nach Wahl des AN verwerten.
Menge: 800,000 m
Zuordnung: 110

**05.04.0004 Schacht ausbauen DU bis 1,00 m*Betonfertigteile Tiefe 1,25-2,00 m*Ausbau verwerten**
StL-Nr. 224110404112001
Freigelegten Schacht einschließlich Abdeckung vollständig ausbauen. Aufbruch von Straßenbefestigungen und das
Ausbauen von Rohrleitungen wird gesondert vergütet.
Runder Schacht, DN/ID bis 1,00 m.
Schacht aus Betonfertigteilen.
Ausbautiefe ab OK Abdeckung über 1,25 bis 2,00 m.
Sämtliche Ausbaustoffe verwerten nach Wahl des AN.
Menge: 16,000 St
Zuordnung: 110

#### Unterabschnitt 05.05 Verwertung, Entsorgung

**05.05.0001 Nicht gef. Abf. Baustelle entsorg. Boden 17 05 04*Zuordnung AG Anfallstelle*Wahl AN einr. Verbleib elektr.**
StL-Nr. 22610244008281101
Nicht gefährlichen Abfall aus Baustelle nach
Unterlagen des AG laden, zur Entsorgungsanlage
befördern und entsorgen. Abrechnung nach
Wiegenachweisen.
Abfall = Bodenaushub als Boden und Steine mit
Ausnahme derjenigen, die unter 17 05 03* fallen.
Abfallschlüssel = 17 05 04.
Maßgebender Parameter nach Unterlagen des AG.
Gelösten Abfall an Anfallstelle laden.
Entsorgung nach Wahl des AN. Kosten der
Abfallentsorgung trägt der AN.
Verbleibsdokumentation nach Unterlagen des AG
führen. Dokumentation und Wiegenachweise nach
Abschluss dem AG elektronisch übergeben.
Menge: 900,000 t
Zuordnung: 102

### Abschnitt 06 Neubau B3, Erd-/Straßenbau

#### Unterabschnitt 06.00 Erdbau u. SoB

**06.00.0001 Abtreppung herstellen**
StL-Nr. 22410624000
Abtreppung, mind. 0,60 m hoch, in geneigter Grundfläche
für Anschüttung nach Unterlagen des AG herstellen, Sohle der Abtreppung verdichten einschließlich ggf. erforderlicher Wasserzugabe. Boden bzw. Fels in Auftragsbereichen einbauen und verdichten einschließlich ggf.
erforderlicher Wasserzugabe. Beschreibung der Homogenbereiche nach Unterlagen des AG.
Menge: 700,000 m
Zuordnung: 106

**06.00.0002 Baustoff liefern und einbauen Baust.Unterl.AG Planum gesondert*Abrechng. Auftrag**
StL-Nr. 224106243109201
Geeigneten Baustoff liefern, in Auftragsbereichen profilgerecht einbauen und verdichten.
Baustoff nach Unterlagen des AG. Einbaudokumentation
nach Unterlagen des AG übergeben.
Einbaustelle 'Dammanpassung und -verbreiterung'
Das Herstellen des Planums wird gesondert vergütet.
Abrechnung nach Auftragsprofilen.
Menge: 6000,000 m3
Zuordnung: 106

**06.00.0003 Planum herstellen Ev2 = 45 MPa**
StL-Nr. 22410625001
Planum herstellen nach Unterlagen des AG.
Verformungsmodul Ev2 = 45 MPa.
Menge: 15000,000 m2
Zuordnung: 106

**06.00.0004 Frostschutzschicht herstellen Bk100 bis Bk1,0*0/32 URA+Einbaudoku*Abrechng. Auftrag**
StL-Nr. 22411221010051991
Frostschutzschicht herstellen.
In Verkehrsflächen der Belastungsklassen Bk100 bis
Bk1,0, mehrlagig, obere Lage mit Fertiger.
Baustoffgemisch 0/32.
Umweltrelevante Anforderungen beim Einsatz von Baustoffgemischen einschließlich Einbaudokumentation nach
Unterlagen des AG. Einbaudokumentation übergeben.
Verdichtungsgrad/Verformungsmodul 'Ev2 mind. 120 MPa'
Einbaudicke '31 cm'
Abrechnung nach Auftragsprofilen.
Menge: 4700,000 m3
Zuordnung: 112

**06.00.0005 Bankett profilgerecht herstellen Neben Fahrbahn*Baustoff. C 90/3 URA+Einbaudoku Einbaudicke 20 cm*12 tief+ 6 hoch 3cm tiefer**
StL-Nr. 22411271211192110
Bankett gemäß ZTV E-StB profilgerecht herstellen.
Neben Verkehrsfläche Fahrbahn.
Baustoffgemisch, Kategorie C 90/3, Größtkorn
von 32 mm. Der Feinkornanteil muss im eingebauten Zu-
Stand 8 M.-v.H. bis 12 M.-v.H. betragen.
Umweltrelevante Anforderungen beim Einsatz von Baustoffgemischen einschließlich Einbaudokumentation nach
Unterlagen des AG. Einbaudokumentation übergeben.
Breite '1,50 m'
Einbaudicke = 20 cm.
Querneigung 12 v.H. am tiefliegenden und 6 v.H. am
hochliegenden Fahrbahnrand.
Einbau 3 cm tiefer als Fahrbahnrand.
Menge: 820,000 m2
Zuordnung: 112

**06.00.0006 Bankett profilgerecht herstellen Neben Fahrbahn*Baustoff. C 90/3 URA+Einbaudoku Einbaudicke 20 cm*12 tief+ 6 hoch 3cm tiefer**
StL-Nr. 22411271211192110
Bankett gemäß ZTV E-StB profilgerecht herstellen.
Neben Verkehrsfläche Fahrbahn.
Baustoffgemisch, Kategorie C 90/3, Größtkorn
von 32 mm. Der Feinkornanteil muss im eingebauten Zu-
Stand 8 M.-v.H. bis 12 M.-v.H. betragen.
Umweltrelevante Anforderungen beim Einsatz von Baustoffgemischen einschließlich Einbaudokumentation nach
Unterlagen des AG. Einbaudokumentation übergeben.
Breite '3,50 m, Mittelstreifen'
Einbaudicke = 20 cm.
Querneigung 12 v.H. am tiefliegenden und 6 v.H. am
hochliegenden Fahrbahnrand.
Einbau 3 cm tiefer als Fahrbahnrand.
Menge: 1500,000 m2
Zuordnung: 112

#### Unterabschnitt 06.01 FB-Befestigung

**06.01.0001 Abtreppung herstellen Breite 20 cm*fräsen Dicke ü. 12-18 cm**
Abtreppung an einer vorhandenen Asphaltbefestigung
herstellen.
Anfallenden Ausbauasphalt nach Wahl des AN verwerten.
Abgerechnet wird die Abtreppungslänge
an der Oberkante der Fahrbahn.
Breite der Rücknahme mindestens 20 cm.
Abtreppen durch Fräsen.
Dicke der Asphaltbefestigung über 12 bis 18 cm.
Menge: 100,000 m
Zuordnung: 113

**06.01.0002 Asphalttragsch. aus AC 32 T S herst Bk100*neue Unterlage Dicke 22 cm*30/45//35/50VL mit Beschicker**
StL-Nr. 22681310111061001
Asphalttragschicht aus Asphaltbeton für Asphalttragschichten AC 32 T S herstellen.
In Verkehrsflächen der Belastungsklasse Bk100.
Einbau als Schicht in gleichmäßiger Dicke auf neu hergestellter Unterlage.
Einbaudicke = 22 cm.
Resultierendes Bindemittel = (30/45 // 35/50 VL).
Asphaltmischgutzuführung mit Beschicker.
Menge: 10300,000 m2
Zuordnung: 113

**06.01.0003 Bitumenemulsion aufsprühen Fahrbahn*vor A.bindersch. ATS geschlossen*C60BP4-S Menge 200 - 250**
StL-Nr. 22681306112011200
Bitumenemulsion zur Herstellung des Schichtenverbundes
aufsprühen.
Fläche = Fahrbahn.
Vor Einbau Asphaltbinderschicht.
Unterlage = Asphalttragschicht, geschlossen.
Bindemittel = C60BP4-S.
Bindemittelmenge = 200 g/m2 bis 250 g/m2.
Menge: 10300,000 m2
Zuordnung: 113

**06.01.0004 Asphaltbindersch. a.AC 22 B S herst Bk100*neue Unterlage Dicke 8 cm*10/40-65A mit Beschicker**
StL-Nr. 22681320111110001
Asphaltbinderschicht aus Asphaltbeton für Asphaltbinderschichten AC 22 B S herstellen.
In Verkehrsflächen der Belastungsklasse Bk100.
Einbau als Schicht in gleichmäßiger Dicke auf neu hergestellter Unterlage.
Einbaudicke = 8 cm.
Resultierendes Bindemittel = (10/40-65 A // PmB 10/25
VL).
Asphaltmischgutzuführung mit Beschicker.
Menge: 10200,000 m2
Zuordnung: 113

**06.01.0005 Anschl. a. Fuge m. B-fugenb. herst.*Anschl.längs+quer*über 20-100 m Breite 10 mm**
StL-Nr. 226813933939201
Anschluss als Fuge an bestehende Asphaltschicht oder
Bauteil in der Dicke der Asphaltschicht mit Bitumenfugenband einschließlich zugehörigem und zuvor aufgetragenem Voranstrichmittel herstellen.
Anschluss 'Asphaltbinderschicht'
Längs- und Querfuge.
Dicke der Asphaltschicht '6 cm'
Einzellängen über 20,00 m bis 100,00 m.
Breite des Bitumenfugenbandes = 10 mm.
Menge: 60,000 m
Zuordnung: 113

**06.01.0006 Bitumenemulsion aufsprühen Fahrbahn*vor A.deckschicht ABS geschlossen*C60BP4-S Menge 200 - 250**
StL-Nr. 22681306113031200
Bitumenemulsion zur Herstellung des Schichtenverbundes
aufsprühen.
Fläche = Fahrbahn.
Vor Einbau Asphaltdeckschicht.
Unterlage = Asphaltbinderschicht, geschlossen.
Bindemittel = C60BP4-S.
Bindemittelmenge = 200 g/m2 bis 250 g/m2.
Menge: 10200,000 m2
Zuordnung: 113

**06.01.0007 Asphaltdecksch. a. SMA 11 D S herst Bk100*neu/feingef. Unt. Dicke 4 cm*25/55-55 A mit Beschicker**
StL-Nr. 22681340111210001
Asphaltdeckschicht aus Splittmastixasphalt für Asphaltdeckschichten SMA 11 D S herstellen.
In Verkehrsflächen der Belastungsklasse Bk100.
Einbau als Schicht in gleichmäßiger Dicke auf neu hergestellter oder feingefräster Unterlage.
Einbaudicke = 4 cm.
Resultierendes Bindemittel = (25/55-55 A // PmB 25/45
VL).
Asphaltmischgutzuführung mit Beschicker.
Menge: 10200,000 m2
Zuordnung: 113

**06.01.0008 Anschl. a. Fuge m. B-fugenb. herst. Anschl. ADS*Anschl.längs+quer Schichtd. 4 cm*über 20-100 m Breite 10 mm**
StL-Nr. 226813933135201
Anschluss als Fuge an bestehende Asphaltschicht oder
Bauteil in der Dicke der Asphaltschicht mit Bitumenfugenband einschließlich zugehörigem und zuvor aufgetragenem Voranstrichmittel herstellen.
Anschluss an Asphaltdeckschicht.
Längs- und Querfuge.
Dicke der Asphaltschicht = 4 cm.
Einzellängen über 20,00 m bis 100,00 m.
Breite des Bitumenfugenbandes = 10 mm.
Menge: 60,000 m
Zuordnung: 113

**06.01.0009 Abstumpfungsmaßnahme durchführen*1,0 bis 2,0 kg/m2 maschinell**
StL-Nr. 2268139619021
Abstumpfungsmaßnahme zur Erhöhung der Anfangsgriffigkeit durch gleichmäßiges Aufbringen und Einwalzen von
Abstreukörnung durchführen. Nicht gebundene Abstreukörnung aufnehmen und nach Wahl des AN verwerten.
Abstreukörnung 'leicht bituminierte Lieferkörnung 2/5.'
Abstreumenge = 1,0 bis 2,0 kg/m2.
Maschinell abstreuen.
Menge: 10200,000 m2
Zuordnung: 113

**06.01.0010 Asphaltdecksch. aus MA 5 S herst. Bk100*neu/feingef. Unt. Handeinbau**
StL-Nr. 22681361811990001
Asphaltdeckschicht aus Gussasphalt für Asphaltdeckschichten MA 5 S herstellen.
Einbaubreiten nach Unterlagen des AG.
In Verkehrsflächen der Belastungsklasse Bk100.
Einbau als Schicht in gleichmäßiger Dicke auf neu hergestellter oder feingefräster Unterlage.
Einbau 'in Rinne, Breite 50 cm'
Resultierendes Bindemittel '15/25 // PmB 10/25 VH/VL'
Einbau von Hand.
Menge: 750,000 m2
Zuordnung: 113

**06.01.0011 Rinne als Pendelrinne (Zul.)**
Rinne aus Gussasphalt wie vorbeschrieben,
jedoch als Pendelrinne ausbilden.
Vergütet wird der Mehraufwand im Vergleich zur
Standardrinne.
Menge: 500,000 m

**06.01.0012 Gussasphaltoberfläche bearbeiten Verfahren C*Bk100 bis 3,2**
StL-Nr. 2268136494100
Oberfläche der Gussasphaltschicht bearbeiten.
Verfahren C.
In Verkehrsflächen der Belastungsklasse Bk100 bis
BK3,2.
Menge: 750,000 m2
Zuordnung: 113

#### Unterabschnitt 06.02 Pflaster, Borde

**06.02.0001 Bordstein aus Beton setzen BSt. FB 20x20 cm*Fuge Typ B an Rinne mit BewF*gerader Stein bis 10 cm unt. OK*F-beton 12 MPa**
StL-Nr. 22311531112011111
Bordstein aus Beton setzen. Breite der Rückenstütze
mind. 15 cm.
Bordstein = FB 20 x 20 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze bis 10 cm unter Oberkante Bordstein. Beton
mit einer Druckfestigkeit (Einzelwert) am Bohrkern von
mind. 12 MPa.
Fundamentbeton mit einer Druckfestigkeit (Einzelwert)
am Bohrkern von mind. 12 MPa.
Menge: 750,000 m
Zuordnung: 115

**06.02.0002 Umpflasterung von Einbauten herst. Schacht, DN 625 2-zeilig*Nst. 100/100/100 Fundamentbet. XF2*bis 10 cm unt.OK Fuge Typ A**
StL-Nr. 22311590619252101
Umpflasterung von Einbauten in unbefestigten Flächen
herstellen. Abgerechnet wird je Stück Einbauteil.
Einbauteil = Schachtabdeckung, DN 625.
Lage 'im Mittelstreifen und Bankett'
Umpflasterung 2-zeilig.
Naturstein, Format für Rastermaß des Pflastersteins =
100/100/100 mm.
Beton für Fundament und Rückenstütze mit einer Druckfestigkeit (Einzelwert) am Bohrkern von mind. 12 MPa,
Expositionsklasse XF 2.
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 32,000 St
Zuordnung: 115

**06.02.0003 Mulde als Raubettmulde befestigen Breite 1,50 m Steinhöhe 20 cm*in Beton Naturstein*bewehren einebnen**
StL-Nr. 22411011929111101
Mulde als Raubettmulde durch Einbau witterungsbeständiger Bruchsteine befestigen einschließlich Erdarbeiten.
Muldenbreite = 1,50 m.
Sohlgefälle 'i.M. 1:1,5'
Mittlere Steinhöhe h = 20 cm.
Steinsatz in Beton C 20/25, Bettungsdicke = h/2 + 10
cm. Splitt in Steinsatz einstreuen. Fugen mit Pflasterfugenmörtel Typ A verschließen.
Splitt = gebrochenes Naturgestein.
Betonbettung konstruktiv bewehren.
Überschüssigen Boden seitlich einebnen.
Menge: 80,000 m
Zuordnung: 110

**06.02.0004 Straßenmulde befestigen Pflast./Beton*Dicke 15 cm einebnen**
StL-Nr. 2241101156021
Straßenmulde befestigen einschließlich Erdarbeiten.
Befestigung = Pflaster nach Unterlagen des AG mit Bettung aus Beton C 20/25. Fugen mit Zementmörtel verfugen.
Dicke der Bettung = 15 cm.
Überschüssigen Boden seitlich einebnen.
Menge: 95,000 m2
Zuordnung: 110

#### Unterabschnitt 06.03 FB-Entwässerung

**06.03.0001 Aufsatz für Straßenabl. anpassen in Pflast./Platt.*ADicke ü.10-20 cm höher bis 5 cm*WW-Mörtel**
StL-Nr. 2241105351212
Aufsatz des Straßenablaufs freilegen und entsprechend
Bauablauf an die neue planmäßige Höhe anpassen. Aufbrucharbeiten zum Freilegen des Aufsatzes ausführen.
Flächenbefestigung herstellen. Ausbauen sowie Liefern
und Einbauen von Schachtteilen werden gesondert
vergütet.
Umgebende Fläche = Pflaster bzw. Plattenbelag.
Aufbruchdicke über 10 bis 20 cm.
Aufsatz höher setzen bis 5 cm.
Fuge zwischen Fertigteilen mit Mörtel WW-
Schachtkopfmörtel nach DIN 19573 herstellen, Fugen
glattstreichen.
Menge: 2,000 St
Zuordnung: 110

**06.03.0002 Straßenablauf einbauen mit Erdarb. Boden 1a Dicht.*Schaft Form 5d 1 ZwTeil 6a*Aufl-Ring 10a Aufl. C 8/10,10cm*Tiefe bis 1,25 m eing. verd. Bod.**
StL-Nr. 22411051743111110
Straßenablauf aus Betonfertigteilen einbauen. Fugen mit
Mörtel M20 dichten und glattstreichen. Aufsatz wird gesondert vergütet. Erdarbeiten ausführen.
Boden Form 1a mit Abfluss im Boden und eingebautem
Steckmuffendichtelement.
Schaft Form 5d (570 mm hoch).
Ein Zwischenteil Form 6a (295 mm hoch).
Auflagering Form 10a (für quadratische Aufsätze).
Auflager aus Beton C 8/10, 10 cm dick, herstellen.
Aushubtiefe ab OK Straßenablauf bis 1,25 m.
In vom AN eingebauten und verdichteten Boden. Aushub
seitlich lagern und zum Verfüllen verwenden. Überschüssigen Aushub nach Wahl des AN verwerten.
Menge: 50,000 St
Zuordnung: 110

**06.03.0003 Aufsatz f. Straßenablauf aufsetzen 500x500, D, Begu*Scharnier dämpf.Einlage*Zinkeimer A 4 Höhe Zug um Zug*WW-Mörtel**
StL-Nr. 22411052301011222
Aufsatz für Straßenablauf aufsetzen.
Klasse D 400, Ausführung nach DIN 19 583, 500x500, mit
Rahmen aus Gusseisen mit Beton.
Aufsatz mit Scharnier.
Dämpfende Einlage.
Verzinkter Eimer, Form A 4.
Aufsatz zunächst provisorisch auflegen und entsprechend
Bauablauf Zug um Zug bis auf planmäßige Höhe setzen.
Fuge zwischen Fertigteilen mit Mörtel WW-
Schachtkopfmörtel nach DIN 19573 herstellen, Fugen
glattstreichen.
Menge: 50,000 St
Zuordnung: 110

**06.03.0004 Anschlussleitung herstellen Rohr DN 150 Rohrverb.Wahl AN*Bettung Typ 1 Tiefe bis 1,25 m*Überdeckg.bis 1 m LM 1, Statik.**
StL-Nr. 22411031529111130
Anschlussleitung zum Schacht bzw. zur Sammelrohrleitung
nach statischen und konstruktiven Erfordernissen herstellen. Anschluss an Schacht bzw. Sammelrohrleitung
sowie Formstücke werden gesondert vergütet.
Rohr DN/ID 150.
Rohr 'PE, Flex'
Rohrverbindung nach Wahl des AN.
Bettung nach DIN EN 1610, Typ 1 herstellen. Boden für
Leitungszone liefern und einbauen.
Fließsohlentiefe bis 1,25 m.
Überdeckungshöhe bis 1,00 m.
Straßenverkehrslast = LM 1 nach DIN EN 1991-2. Statische Berechnung aufstellen und liefern.
Menge: 125,000 m
Zuordnung: 110

**06.03.0005 Rohranschluss herstellen (Zul.) Anschluss DN 150*AL Kunststoff SL Beton*Öffnung herst.**
StL-Nr. 2241103642311
Rohranschluss an Sammelrohrleitung herstellen, An-
schluss abdichten. Vergütet wird der Mehraufwand für
das Herstellen des Anschlusses einschließlich Pass- und
Sattelstücke gegenüber der bis zur Innenfläche der Sammelrohrleitung durchgemessenen Rohrleitung.
Rohr DN/ID der Anschlussleitung 150.
Anschlussleitung aus Kunststoff.
Sammelleitung aus Beton.
Öffnung für Rohranschluss durch Bohren herstellen.
Menge: 50,000 St
Zuordnung: 110

**06.03.0006 Huckepackleitung herst.m.Erdarbeit. SL Beton Bettung Typ1*PE-HD 150 R 2 Sand/Kies*LM 1,Statik eing. verd. Bod.**
StL-Nr. 22411035219121110
Entwässerungsleitung, bestehend aus untenliegender Sammelleitung nach statischen und konstruktiven Erfordernissen sowie darüber liegender Sickerleitung herstellen. Erdarbeiten ausführen. Erforderlichen Verbau herstellen. Offene Wasserhaltung bis zu einer Pumpenleistung von 10 m3 Fördermenge und 5,00 m Förderhöhe je
Stunde und Haltung ausführen. Den Graben bis UK Sickerrohr verfüllen. Verfüllung verdichten, Sickerraumsohle
herstellen. Sickerrohrleitung verlegen. Restlichen Grabenraum mit Filtermaterial verfüllen und verdichten.
Schächte und Anschlüsse an Schächte sowie Formstücke
werden gesondert vergütet.
Sammelleitung aus Beton.
Sammelleitung DN/ID '300.
Fließsohlentiefe über 1,50 bis 3,00 m.'
Bettung nach DIN EN 1610, Typ 1 herstellen. Boden für
Leitungszone liefern und einbauen.
Sickerleitung aus Entwässerungsrohr rund (innen glatt,
außen gewellt) DN/ID 150 aus PE-HD Typ R 2.
Filtermaterial aus Sand-Kies-Gemisch.
Straßenverkehrslast = LM 1 nach DIN EN 1991-2. Statische Berechnung für
Sammelleitung aufstellen und liefern.
In vom AN eingebauten und verdichteten Boden. Aushub
seitlich lagern und zum Verfüllen verwenden. Überschüssigen Aushub nach Wahl des AN verwerten.
Menge: 630,000 m
Zuordnung: 110

**06.03.0007 Betonrohrleitung herstellen*Beton-Rohr K Dichtung*Bettung Typ 1*Überdeckg.ü.1-2 m o.Verk.l.,Statik**
StL-Nr. 22411032091119201
Entwässerungsrohrleitung aus Betonrohren nach statischen und konstruktiven Erfordernissen herstellen. An-
schluss an Schacht sowie Formstücke werden gesondert
vergütet.
Rohr DN/ID '250'
Rohr aus Beton, Form K.
Rohrverbindung mittels Muffe mit fest integrierter
Dichtung aus Elastomeren.
Bettung nach DIN EN 1610, Typ 1 herstellen. Boden für
Leitungszone liefern und einbauen.
Fließsohlentiefe 'über 1,00 bis 2,00 m'
Überdeckungshöhe über 1,00 bis 2,00 m.
Ohne Straßenverkehrslast. Statische Berechnung aufstellen und liefern.
Menge: 50,000 m
Zuordnung: 110

**06.03.0008 Betonrohrleitung herstellen Rohr DN 300*Beton-Rohr K Dichtung*Bettung Typ 1 o.Verk.l.,Statik**
StL-Nr. 22411032011119901
Entwässerungsrohrleitung aus Betonrohren nach statischen und konstruktiven Erfordernissen herstellen. An-
schluss an Schacht sowie Formstücke werden gesondert
vergütet.
Rohr DN/ID 300.
Rohr aus Beton, Form K.
Rohrverbindung mittels Muffe mit fest integrierter
Dichtung aus Elastomeren.
Bettung nach DIN EN 1610, Typ 1 herstellen. Boden für
Leitungszone liefern und einbauen.
Fließsohlentiefe 'über 1,75 bis 3,25 m'
Überdeckungshöhe 'über 2,00 bis 3,00 m'
Ohne Straßenverkehrslast. Statische Berechnung aufstellen und liefern.
Menge: 185,000 m
Zuordnung: 110

**06.03.0009 Betonrohrleitung herstellen Rohr DN 300*Beton-Rohr K Dichtung*Bettung Typ 1 T ü. 1,25-1,75 m*Überdeckg.ü.1-2 m o.Verk.l.,Statik**
StL-Nr. 22411032011112201
Entwässerungsrohrleitung aus Betonrohren nach statischen und konstruktiven Erfordernissen herstellen. An-
schluss an Schacht sowie Formstücke werden gesondert
vergütet.
Rohr DN/ID 300.
Rohr aus Beton, Form K.
Rohrverbindung mittels Muffe mit fest integrierter
Dichtung aus Elastomeren.
Bettung nach DIN EN 1610, Typ 1 herstellen. Boden für
Leitungszone liefern und einbauen.
Fließsohlentiefe über 1,25 bis 1,75 m.
Überdeckungshöhe über 1,00 bis 2,00 m.
Ohne Straßenverkehrslast. Statische Berechnung aufstellen und liefern.
Menge: 17,000 m
Zuordnung: 110

**06.03.0010 Schachtanschluss herstellen (Zul.) Rohr DN 150*Kunststoff-Rohr Betonfertigteile*Muffe+Gelenk**
StL-Nr. 224110362034102
Rohrleitung an Schacht anschließen, Anschluss abdichten. Vergütet wird der Mehraufwand für das Herstellen
des Anschlusses einschließlich Passstücke gegenüber der
bis zur Innenfläche des Schachtes durchgemessenen Rohrleitung.
Rohrleitung DN/ID 150.
Rohr aus Kunststoff.
Schacht aus Betonfertigteilen.
Anschluss mit werksseitig eingebauter Muffe und Ge-
lenkstück.
Menge: 41,000 St
Zuordnung: 110

**06.03.0011 Schachtanschluss herstellen (Zul.) Rohr DN 250*Beton-Rohr Betonfertigteile*Muffe+Gelenk**
StL-Nr. 224110362051102
Rohrleitung an Schacht anschließen, Anschluss abdichten. Vergütet wird der Mehraufwand für das Herstellen
des Anschlusses einschließlich Passstücke gegenüber der
bis zur Innenfläche des Schachtes durchgemessenen Rohrleitung.
Rohrleitung DN/ID 250.
Rohr aus Beton.
Schacht aus Betonfertigteilen.
Anschluss mit werksseitig eingebauter Muffe und Ge-
lenkstück.
Menge: 3,000 St
Zuordnung: 110

**06.03.0012 Schachtanschluss herstellen (Zul.) Rohr DN 300*Beton-Rohr Betonfertigteile*Muffe+Gelenk**
StL-Nr. 224110362061102
Rohrleitung an Schacht anschließen, Anschluss abdichten. Vergütet wird der Mehraufwand für das Herstellen
des Anschlusses einschließlich Passstücke gegenüber der
bis zur Innenfläche des Schachtes durchgemessenen Rohrleitung.
Rohrleitung DN/ID 300.
Rohr aus Beton.
Schacht aus Betonfertigteilen.
Anschluss mit werksseitig eingebauter Muffe und Ge-
lenkstück.
Menge: 71,000 St
Zuordnung: 110

**06.03.0013 Schachtabdeckung aufsetzen DIN 19584, D, B*Höhe Zug um Zug Mörtel M20**
StL-Nr. 224110454100201
Schachtabdeckung, mit lichter Weite mindestens 610 mm
und rundem Rahmen, aufsetzen.
Klasse D 400, Ausführung nach DIN 19584, mit Rahmen aus
Gusseisen mit Beton.
Schachtabdeckung zunächst provisorisch auflegen und
entsprechend Bauablauf Zug um Zug bis auf planmäßige
Höhe setzen.
Fuge zwischen Fertigteilen mit Mörtel M20 vollflächig
unter Verwendung von mindestens drei Distanzstücken
entsprechender Festigkeit herstellen, Fugen glattstreichen.
Menge: 32,000 St
Zuordnung: 110

**06.03.0014 Fertigteil-Schacht herstellen BFT, Abdeckpl.*DU 1000 mm Steig. DIN 1212*T ü.1,00 - 2,00 m Aufl. C 8/10,10cm*Gleitringdichtung Durchlaufr. gekr.**
StL-Nr. 22411041521123106
Fertigteil-Schacht mit Schachthals einschließlich der
Öffnungen für die Rohranschlüsse herstellen. Erforderliche Auflageringe einbauen. Schachtabdeckung und An-
schluss der Rohrleitungen werden gesondert vergütet.
Schacht aus Betonfertigteilen, jedoch mit Abdeckplatte.
Schacht DU = 1000 mm.
Steigeisen zweiläufig nach DIN 1212, 4 St/m einbauen.
Lichte Schachttiefe über 1,00 bis 2,00 m.
Auflager aus Beton C 8/10, 10 cm dick, herstellen.
Fugendichtung mit Gleitringdichtung aus Elastomeren und
Lastübertragungsring.
Schachtsohle aus Ortbeton C 16/20 mit eingearbeiteten
Durchlaufrinnen und Zementglattstrich herstellen.
Durchlaufrinne gekrümmt.
Menge: 1,000 St
Zuordnung: 110

**06.03.0015 Fertigteil-Schacht herstellen BFT*DU 1000 mm*Steig. DIN 1212 T ü.1,00 - 2,00 m*Aufl. C 8/10,10cm Gleitringdichtung*Durchlaufrinnen**
StL-Nr. 22411041511123103
Fertigteil-Schacht mit Schachthals einschließlich der
Öffnungen für die Rohranschlüsse herstellen. Erforderliche Auflageringe einbauen. Schachtabdeckung und An-
schluss der Rohrleitungen werden gesondert vergütet.
Schacht aus Betonfertigteilen.
Schacht DU = 1000 mm.
Steigeisen zweiläufig nach DIN 1212, 4 St/m einbauen.
Lichte Schachttiefe über 1,00 bis 2,00 m.
Auflager aus Beton C 8/10, 10 cm dick, herstellen.
Fugendichtung mit Gleitringdichtung aus Elastomeren und
Lastübertragungsring.
Schachtsohle aus Ortbeton C 16/20 mit eingearbeiteten
Durchlaufrinnen und Zementglattstrich herstellen.
Menge: 16,000 St
Zuordnung: 110

**06.03.0016 Fertigteil-Schacht herstellen BFT*DU 1000 mm*Steig. DIN 1212 T ü.2,00 - 3,00 m*Aufl. C 8/10,10cm Gleitringdichtung*Durchlaufrinnen**
StL-Nr. 22411041511133103
Fertigteil-Schacht mit Schachthals einschließlich der
Öffnungen für die Rohranschlüsse herstellen. Erforderliche Auflageringe einbauen. Schachtabdeckung und An-
schluss der Rohrleitungen werden gesondert vergütet.
Schacht aus Betonfertigteilen.
Schacht DU = 1000 mm.
Steigeisen zweiläufig nach DIN 1212, 4 St/m einbauen.
Lichte Schachttiefe über 2,00 bis 3,00 m.
Auflager aus Beton C 8/10, 10 cm dick, herstellen.
Fugendichtung mit Gleitringdichtung aus Elastomeren und
Lastübertragungsring.
Schachtsohle aus Ortbeton C 16/20 mit eingearbeiteten
Durchlaufrinnen und Zementglattstrich herstellen.
Menge: 13,000 St
Zuordnung: 110

**06.03.0017 Fertigteil-Schacht herstellen BFT*DU 1000 mm*Steig. DIN 1212*Aufl. C 8/10,10cm Gleitringdichtung*Durchlaufrinnen**
StL-Nr. 22411041511193103
Fertigteil-Schacht mit Schachthals einschließlich der
Öffnungen für die Rohranschlüsse herstellen. Erforderliche Auflageringe einbauen. Schachtabdeckung und An-
schluss der Rohrleitungen werden gesondert vergütet.
Schacht aus Betonfertigteilen.
Schacht DU = 1000 mm.
Steigeisen zweiläufig nach DIN 1212, 4 St/m einbauen.
Lichte Schachttiefe 'über 3,00 bis 3,50 m'
Auflager aus Beton C 8/10, 10 cm dick, herstellen.
Fugendichtung mit Gleitringdichtung aus Elastomeren und
Lastübertragungsring.
Schachtsohle aus Ortbeton C 16/20 mit eingearbeiteten
Durchlaufrinnen und Zementglattstrich herstellen.
Menge: 2,000 St
Zuordnung: 110

**06.03.0018 Böschungsstück einbauen (Zul.) Rohr DN 300*Beton-Rohr Anlauf 1 zu 1,5**
StL-Nr. 2241103740112
Böschungsstück einbauen. Vergütet wird der Mehraufwand
gegenüber der bis zur unteren Vorderkante des
Böschungsstückes durchgemessenen Rohrleitung.
Rohr DN/ID 300.
Rohr aus Beton.
Neigung des Anlaufs 1 zu 1,5.
Menge: 8,000 St
Zuordnung: 110

**06.03.0019 Mulde herstellen gewachsener Boden*Dammfuß Breite 2,00 m*Tiefe ü. 0,3-0,5m Boden Verwert. AN**
StL-Nr. 22410651321220100
Mulde nach Unterlagen des AG herstellen.
In gewachsenem Boden. Homogenbereiche nach Unterlagen
des AG.
Mulde am Dammfuß.
Muldenbreite = 2,00 m.
Tiefe über 0,30 bis 0,50 m.
Boden bzw. Fels nach Wahl des AN verwerten.
Menge: 45,000 m
Zuordnung: 106

**06.03.0020 Sohlschwelle herst. B=2m**
Stau-/Sohlschwelle in Mulden herstellen.
Muldenbreite: 2,00 m,
Kronenbreite: 0,30 m,
Neigung: 1:2,
Höhe: 0,50 m.
Menge: 3,000 St

**06.03.0021 Mulde herstellen gewachsener Boden*Dammfuß Breite 2,50 m*Tiefe ü. 0,3-0,5m Boden Verwert. AN**
StL-Nr. 22410651321320100
Mulde nach Unterlagen des AG herstellen.
In gewachsenem Boden. Homogenbereiche nach Unterlagen
des AG.
Mulde am Dammfuß.
Muldenbreite = 2,50 m.
Tiefe über 0,30 bis 0,50 m.
Boden bzw. Fels nach Wahl des AN verwerten.
Menge: 300,000 m
Zuordnung: 106

**06.03.0022 Sohlschwelle herst. B=2,5m**
Stau-/Sohlschwelle in Mulden herstellen.
Muldenbreite: 2,50 m,
Kronenbreite: 0,30 m,
Neigung: 1:2,
Höhe: 0,50 m.
Menge: 6,000 St

**06.03.0023 Mulde herstellen gewachsener Boden*Dammfuß*Tiefe ü. 0,3-0,5m Boden Verwert. AN**
StL-Nr. 22410651321920100
Mulde nach Unterlagen des AG herstellen.
In gewachsenem Boden. Homogenbereiche nach Unterlagen
des AG.
Mulde am Dammfuß.
Muldenbreite '3,00 m'
Tiefe über 0,30 bis 0,50 m.
Boden bzw. Fels nach Wahl des AN verwerten.
Menge: 300,000 m
Zuordnung: 106

**06.03.0024 Sohlschwelle herst. B=3m**
Stau-/Sohlschwelle in Mulden herstellen.
Muldenbreite: 3,00 m,
Kronenbreite: 0,30 m,
Neigung: 1:2,
Höhe: 0,50 m.
Menge: 5,000 St

#### Unterabschnitt 06.04 Ausstattung

**06.04.0001 Längsmarkierung Typ II herstellen durchg.Fb.begr.*Breite 0,30 m mit Vormarkierung*einkomp. Farbe mind. P 6*a.Asphaltdecksch.**
StL-Nr. 22113130514110101
Längsmarkierung Typ II einschl. evtl. Sperrflächenumrandung als Verkehrsfreigabemarkierung herstellen. Ab-
gerechnet wird der markierte Strich, bei Doppelstrichen
zwei Striche.
Durchgehend als Fahrbahnbegrenzung.
Strichbreite = 0,30 m.
Strich mit Vormarkierung.
Markierungssystem aus einkomponentiger lösemittelarmer
Farbe (High-Solid).
Verkehrsklasse mindestens P 6.
Markierung auf Asphaltdeckschicht.
Menge: 2300,000 m
Zuordnung: 131

**06.04.0002 Längsmarkierung Typ II herstellen Leitlinie 1 zu 2*Breite 0,15 m mit Vormarkierung*einkomp. Farbe mind. P 6*a.Asphaltdecksch.**
StL-Nr. 22113130532110101
Längsmarkierung Typ II einschl. evtl. Sperrflächenumrandung als Verkehrsfreigabemarkierung herstellen. Ab-
gerechnet wird der markierte Strich, bei Doppelstrichen
zwei Striche.
Unterbrochen; Verhältnis Strich/Lücke 1 zu 2 als Leitlinie.
Strichbreite = 0,15 m.
Strich mit Vormarkierung.
Markierungssystem aus einkomponentiger lösemittelarmer
Farbe (High-Solid).
Verkehrsklasse mindestens P 6.
Markierung auf Asphaltdeckschicht.
Menge: 400,000 m
Zuordnung: 131

**06.04.0003 Längsmarkierung Typ II herstellen Blockmark. 1 zu 1*Breite 0,30 m mit Vormarkierung*einkomp. Farbe mind. P 6*a.Asphaltdecksch.**
StL-Nr. 22113130544110101
Längsmarkierung Typ II einschl. evtl. Sperrflächenumrandung als Verkehrsfreigabemarkierung herstellen. Ab-
gerechnet wird der markierte Strich, bei Doppelstrichen
zwei Striche.
Unterbrochen; Verhältnis Strich/Lücke 1 zu 1 als Fahrbahnbegrenzung (Blockmarkierung).
Strichbreite = 0,30 m.
Strich mit Vormarkierung.
Markierungssystem aus einkomponentiger lösemittelarmer
Farbe (High-Solid).
Verkehrsklasse mindestens P 6.
Markierung auf Asphaltdeckschicht.
Menge: 40,000 m
Zuordnung: 131

**06.04.0004 Verkehrsschild anbringen*Größe 3 einseitig*Folie RA 2 Profilverstärkt*St.Rohrsch.Plan I UK Schild ab 2 m**
StL-Nr. 22113010199312312
Verkehrsschild nach Unterlagen des AG anbringen.
Schild 'VZ 114'
Größe 3.
Einseitig.
Mit retroreflektierender Folie der Klasse RA 2.
Schild = profilverstärkt.
Befestigung mit Stahl-Rohrschelle, feuerverzinkt, nach
IVZ-Norm, Standardplan I. Verschraubung aus nicht rostendem Stahl mind. der Stahlsorte A 2.
Anbringung neben der Fahrbahn. Unterkante des Schildes
ab 2,00 m über der Verkehrsfläche.
Menge: 2,000 St
Zuordnung: 130

**06.04.0005 Verkehrsschild anbringen*Größe 3 einseitig*Folie RA 2 Profilverstärkt*St.Rohrsch.Plan I UK Schild ab 2 m**
StL-Nr. 22113010199312312
Verkehrsschild nach Unterlagen des AG anbringen.
Schild 'VZ 253'
Größe 3.
Einseitig.
Mit retroreflektierender Folie der Klasse RA 2.
Schild = profilverstärkt.
Befestigung mit Stahl-Rohrschelle, feuerverzinkt, nach
IVZ-Norm, Standardplan I. Verschraubung aus nicht rostendem Stahl mind. der Stahlsorte A 2.
Anbringung neben der Fahrbahn. Unterkante des Schildes
ab 2,00 m über der Verkehrsfläche.
Menge: 1,000 St
Zuordnung: 130

**06.04.0006 Verkehrsschild anbringen*Größe 3 einseitig*Folie RA 2 Profilverstärkt*St.Rohrsch.Plan I UK Schild ab 2 m**
StL-Nr. 22113010199312312
Verkehrsschild nach Unterlagen des AG anbringen.
Schild 'ZZ 1000-21'
Größe 3.
Einseitig.
Mit retroreflektierender Folie der Klasse RA 2.
Schild = profilverstärkt.
Befestigung mit Stahl-Rohrschelle, feuerverzinkt, nach
IVZ-Norm, Standardplan I. Verschraubung aus nicht rostendem Stahl mind. der Stahlsorte A 2.
Anbringung neben der Fahrbahn. Unterkante des Schildes
ab 2,00 m über der Verkehrsfläche.
Menge: 2,000 St
Zuordnung: 130

**06.04.0007 Verkehrsschild anbringen*Größe 3 einseitig*Folie RA 2 Profilverstärkt*St.Rohrsch.Plan I UK Schild ab 2 m**
StL-Nr. 22113010199312312
Verkehrsschild nach Unterlagen des AG anbringen.
Schild 'ZZ 1053-36'
Größe 3.
Einseitig.
Mit retroreflektierender Folie der Klasse RA 2.
Schild = profilverstärkt.
Befestigung mit Stahl-Rohrschelle, feuerverzinkt, nach
IVZ-Norm, Standardplan I. Verschraubung aus nicht rostendem Stahl mind. der Stahlsorte A 2.
Anbringung neben der Fahrbahn. Unterkante des Schildes
ab 2,00 m über der Verkehrsfläche.
Menge: 1,000 St
Zuordnung: 130

**06.04.0008 Verkehrsschild anbringen*Größe 3 einseitig*Folie RA 2 Profilverstärkt*St.Rohrsch.Plan I UK Schild ab 2 m**
StL-Nr. 22113010199312312
Verkehrsschild nach Unterlagen des AG anbringen.
Schild 'ZZ 1053-37'
Größe 3.
Einseitig.
Mit retroreflektierender Folie der Klasse RA 2.
Schild = profilverstärkt.
Befestigung mit Stahl-Rohrschelle, feuerverzinkt, nach
IVZ-Norm, Standardplan I. Verschraubung aus nicht rostendem Stahl mind. der Stahlsorte A 2.
Anbringung neben der Fahrbahn. Unterkante des Schildes
ab 2,00 m über der Verkehrsfläche.
Menge: 1,000 St
Zuordnung: 130

**06.04.0009 Verkehrsschild anbringen*Größe 3 einseitig*Folie RA 2 Profilverstärkt*St.Rohrsch.Plan I UK Schild unt.2 m**
StL-Nr. 22113010199312311
Verkehrsschild nach Unterlagen des AG anbringen.
Schild 'VZ 605-10'
Größe 3.
Einseitig.
Mit retroreflektierender Folie der Klasse RA 2.
Schild = profilverstärkt.
Befestigung mit Stahl-Rohrschelle, feuerverzinkt, nach
IVZ-Norm, Standardplan I. Verschraubung aus nicht rostendem Stahl mind. der Stahlsorte A 2.
Anbringung neben der Fahrbahn. Unterkante des Schildes
unter 2,00 m über der Verkehrsfläche.
Menge: 1,000 St
Zuordnung: 130

**06.04.0010 Rohrpfosten aufstellen Länge>1500-2000mm*R.St. 76,1/2,0 mm Bodenh.Unterl. AG*Boden Unterl. AG Aushub verwerten*Preisänd. Pfosten**
StL-Nr. 22113030222501021
Rohrpfosten mit Abdeckkappe für Verkehrsschild aufstellen einschl. anfallenden Aushubarbeiten. Stahlteile
feuerverzinkt. Umgebende Fläche entsprechend dem früheren Zustand herstellen.
Pfostenlänge = über 1500 mm bis 2000 mm.
Rohr = Stahl 76,1/2,0 mm.
Pfosten mit Bodenhülse. Bodenhülse nach Unterlagen des
AG.
Aufstellung in Boden/Homogenbereich nach Unterlagen des
AG.
Aushub nach Wahl des AN verwerten.
Bei Änderung der Pfostenlänge verändert sich der Einheitspreis im Verhältnis zur ausgeschriebenen Pfostenlänge. Basislänge für die Abrechnung ist bei Mehrlängen
die maximal, bei Minderlängen die minimal ausgeschriebene Pfostenlänge.
Menge: 1,000 St
Zuordnung: 130

**06.04.0011 Rohrpfosten aufstellen Länge>2500-3000mm*R.St. 76,1/2,0 mm Bodenh.Unterl. AG*Boden Unterl. AG Aushub verwerten*Preisänd. Pfosten**
StL-Nr. 22113030242501021
Rohrpfosten mit Abdeckkappe für Verkehrsschild aufstellen einschl. anfallenden Aushubarbeiten. Stahlteile
feuerverzinkt. Umgebende Fläche entsprechend dem früheren Zustand herstellen.
Pfostenlänge = über 2500 mm bis 3000 mm.
Rohr = Stahl 76,1/2,0 mm.
Pfosten mit Bodenhülse. Bodenhülse nach Unterlagen des
AG.
Aufstellung in Boden/Homogenbereich nach Unterlagen des
AG.
Aushub nach Wahl des AN verwerten.
Bei Änderung der Pfostenlänge verändert sich der Einheitspreis im Verhältnis zur ausgeschriebenen Pfostenlänge. Basislänge für die Abrechnung ist bei Mehrlängen
die maximal, bei Minderlängen die minimal ausgeschriebene Pfostenlänge.
Menge: 3,000 St
Zuordnung: 130

**06.04.0012 Großflächigen Wegweiser anbringen Ausf.zeichnung Folie RA 2*Größe > 1,5-2 m2 Alu-Klemmschelle*UK Schild ab 2 m**
StL-Nr. 22113011619020112
Großflächigen Wegweiser nach Unterlagen des AG entsprechend statischen und konstruktiven Erfordernissen an
Aufstellvorrichtung anbringen.
Maßstäbliche Ausführungszeichnung herstellen.
Schild '3 mm dick, profilverstärkt
Text: Weidetor 1000 m'
Mit retroreflektierender Folie der Klasse RA 2.
Größe über 1,5 m2 bis 2 m2.
Befestigung mit Aluminium-Klemmschellen. Verschraubung
aus nicht rostendem Stahl mind. der Stahlsorte A 2.
Anbringung neben der Fahrbahn. Unterkante des Schildes
ab 2,00 m über der Verkehrsfläche.
Menge: 1,000 St
Zuordnung: 130

**06.04.0013 Rohrpfosten aufstellen Länge>3500-4000mm*R.St. 76,1/2,9 mm Bodenh.Unterl. AG*Pflaster Boden Unterl. AG*Aushub verwerten Preisänd. Pfosten**
StL-Nr. 22113030263531021
Rohrpfosten mit Abdeckkappe für Verkehrsschild aufstellen einschl. anfallenden Aushubarbeiten. Stahlteile
feuerverzinkt. Umgebende Fläche entsprechend dem früheren Zustand herstellen.
Pfostenlänge = über 3500 mm bis 4000 mm.
Rohr = Stahl 76,1/2,9 mm.
Pfosten mit Bodenhülse. Bodenhülse nach Unterlagen des
AG.
Vorh. Befestigung = Pflaster.
Aufstellung in Boden/Homogenbereich nach Unterlagen des
AG.
Aushub nach Wahl des AN verwerten.
Bei Änderung der Pfostenlänge verändert sich der Einheitspreis im Verhältnis zur ausgeschriebenen Pfostenlänge. Basislänge für die Abrechnung ist bei Mehrlängen
die maximal, bei Minderlängen die minimal ausgeschriebene Pfostenlänge.
Menge: 1,000 St
Zuordnung: 130

### Abschnitt 07 Schutzeinrichtungen, B 3

#### Unterabschnitt 07.00 Rückbau

**07.00.0001 SE aus Stahl abbauen EDSP*Profil B*Pfost. A 1,33 m Pf.mit Ausg. entf*Teile verwerten**
StL-Nr. 22682900122300510
Schutzeinrichtung (SE) aus Stahl abbauen.
SE = Einfache Distanzschutzplanke.
Holm Profil B.
Mit Pfosten, Abstand = 1,33 m.
Pfosten mit Fußplatte, einschließlich Entfernen der
Ausgleichsschicht.
Konstruktionsteile nach Wahl des AN verwerten.
Menge: 215,000 m
Zuordnung: 129

**07.00.0002 SE aus Stahl abbauen ESP*Profil B*Pfost. A 4,00 m HB 1*Pf.l.b. 1900 mm Teile verwerten**
StL-Nr. 22682900112110110
Schutzeinrichtung (SE) aus Stahl abbauen.
SE = Einfache Schutzplanke.
Holm Profil B.
Mit Pfosten, Abstand = 4,00 m.
Pfosten in Boden, Homogenbereich HB 1 - FRS.
Pfostenlöcher entsprechend der sie umgebenden Fläche
schließen.
Pfostenlänge bis 1900 mm.
Konstruktionsteile nach Wahl des AN verwerten.
Menge: 925,000 m
Zuordnung: 129

**07.00.0003 SE aus Stahl abbauen DDSP*Profil B*Pfost. A 1,33 m Pf.mit Ausg. entf*Teile verwerten**
StL-Nr. 22682900132300510
Schutzeinrichtung (SE) aus Stahl abbauen.
SE = Doppelte Distanzschutzplanke.
Holm Profil B.
Mit Pfosten, Abstand = 1,33 m.
Pfosten mit Fußplatte, einschließlich Entfernen der
Ausgleichsschicht.
Konstruktionsteile nach Wahl des AN verwerten.
Menge: 110,000 m
Zuordnung: 129

**07.00.0004 SE aus Stahl abbauen*Profil B Pfost. A 4,00 m*HB 1 Pf.l.b. 1900 mm*Teile verwerten**
StL-Nr. 22682900192110110
Schutzeinrichtung (SE) aus Stahl abbauen.
SE 'Doppelte Schutzplanke'
Holm Profil B.
Mit Pfosten, Abstand = 4,00 m.
Pfosten in Boden, Homogenbereich HB 1 - FRS.
Pfostenlöcher entsprechend der sie umgebenden Fläche
schließen.
Pfostenlänge bis 1900 mm.
Konstruktionsteile nach Wahl des AN verwerten.
Menge: 460,000 m
Zuordnung: 129

**07.00.0005 Leitpfosten abbauen Aufsatzleitpfost.*Abbauteil verwert**
StL-Nr. 2268290557001
Leitpfosten abbauen.
Abbauteil = Aufsatzleitpfosten.
Abbauteile nach Wahl des AN verwerten.
Menge: 30,000 St
Zuordnung: 129

#### Unterabschnitt 07.01 Neubau, FB-Rand (RiFa Hannover)

**07.01.0001 Anschlusskonstruktion herst. (Zul.) Profil B*HB 1**
StL-Nr. 2268291309921
Anschlusskonstruktion von Schutzeinrichtung (SE) an
Altsystem im Bestand einschließlich erforderlicher systembedingter Arbeiten herstellen. Vergütet wird der
Mehraufwand gegenüber der Herstellung der angegebenen
Position als Zulage.
Zulage zu OZ '07.01.0002'
Anschlusskonstruktion an 'ESP'
Holm Profil B.
Aufstellung in Boden, Homogenbereich HB 1 - FRS.
Menge: 1,000 St
Zuordnung: 129

**07.01.0002 SE aus Stahl am äuß. FB-Rand herst. min. H2*max. W4*A*o.gel.u.formag.T. HB 1**
StL-Nr. 22682910134011001
Schutzeinrichtung (SE) aus Stahl am äußeren Fahrbahnrand einschließlich erforderlicher systembedingter Ar-
beiten herstellen. Abrechnung nach Baulänge. SE nach
den "Technischen Kriterien für den Einsatz von Fahrzeug-Rückhaltesystemen in Deutschland".
Aufhaltestufe mindestens H2.
Wirkungsbereichsklasse maximal W4.
Anprallheftigkeitsstufe = A.
Schutzeinrichtung ohne gelöste Teile mit einer Masse
größer 2 kg im Anprallversuch nach DIN EN 1317. Schutzeinrichtung ohne formaggressive Teile.
Aufstellung in Boden, Homogenbereich HB 1 - FRS.
Menge: 43,000 m
Zuordnung: 129

**07.01.0003 ÜK/ÜE herstellen (Zulage)*ÜK H1 auf H2 HB 1**
StL-Nr. 226829125929901
Übergangskonstruktion (ÜK) oder Übergangselement (ÜE)
einschließlich erforderlicher systembedingter Arbeiten
herstellen. Vergütet wird der Mehraufwand gegenüber der
Herstellung der angegebenen Position als Zulage. ÜK/ÜE
nach den "Technischen Kriterien für den Einsatz von
Fahrzeug-Rückhaltesystemen in Deutschland".
Zulage zu OZ '07.01.0004'
ÜK von H1 auf H2.
ÜK/ÜE von OZ '07.01.0002'
ÜK/ÜE auf OZ '07.01.0004'
Aufstellung in Boden, Homogenbereich HB 1 - FRS.
Menge: 1,000 St
Zuordnung: 129

**07.01.0004 SE aus Stahl am äuß. FB-Rand herst. min. H1*max. W4*A*o.gel.u.formag.T. HB 1**
StL-Nr. 22682910124011001
Schutzeinrichtung (SE) aus Stahl am äußeren Fahrbahnrand einschließlich erforderlicher systembedingter Ar-
beiten herstellen. Abrechnung nach Baulänge. SE nach
den "Technischen Kriterien für den Einsatz von Fahrzeug-Rückhaltesystemen in Deutschland".
Aufhaltestufe mindestens H1.
Wirkungsbereichsklasse maximal W4.
Anprallheftigkeitsstufe = A.
Schutzeinrichtung ohne gelöste Teile mit einer Masse
größer 2 kg im Anprallversuch nach DIN EN 1317. Schutzeinrichtung ohne formaggressive Teile.
Aufstellung in Boden, Homogenbereich HB 1 - FRS.
Menge: 64,000 m
Zuordnung: 129

**07.01.0005 SE aus Stahl am äuß. FB-Rand herst. min. H2*max. W5*A*o.gel.u.formag.T. HB 1**
StL-Nr. 22682910135011001
Schutzeinrichtung (SE) aus Stahl am äußeren Fahrbahnrand einschließlich erforderlicher systembedingter Ar-
beiten herstellen. Abrechnung nach Baulänge. SE nach
den "Technischen Kriterien für den Einsatz von Fahrzeug-Rückhaltesystemen in Deutschland".
Aufhaltestufe mindestens H2.
Wirkungsbereichsklasse maximal W5.
Anprallheftigkeitsstufe = A.
Schutzeinrichtung ohne gelöste Teile mit einer Masse
größer 2 kg im Anprallversuch nach DIN EN 1317. Schutzeinrichtung ohne formaggressive Teile.
Aufstellung in Boden, Homogenbereich HB 1 - FRS.
Menge: 95,000 m
Zuordnung: 129

**07.01.0006 SE aus Stahl am äuß. FB-Rand herst. min. H1*max. W4*A*o.gel.u.formag.T. HB 1**
StL-Nr. 22682910124011001
Schutzeinrichtung (SE) aus Stahl am äußeren Fahrbahnrand einschließlich erforderlicher systembedingter Ar-
beiten herstellen. Abrechnung nach Baulänge. SE nach
den "Technischen Kriterien für den Einsatz von Fahrzeug-Rückhaltesystemen in Deutschland".
Aufhaltestufe mindestens H1.
Wirkungsbereichsklasse maximal W4.
Anprallheftigkeitsstufe = A.
Schutzeinrichtung ohne gelöste Teile mit einer Masse
größer 2 kg im Anprallversuch nach DIN EN 1317. Schutzeinrichtung ohne formaggressive Teile.
Aufstellung in Boden, Homogenbereich HB 1 - FRS.
Menge: 64,000 m
Zuordnung: 129

**07.01.0007 ÜK/ÜE herstellen (Zulage)*ÜK H1 auf H2 HB 1**
StL-Nr. 226829125929901
Übergangskonstruktion (ÜK) oder Übergangselement (ÜE)
einschließlich erforderlicher systembedingter Arbeiten
herstellen. Vergütet wird der Mehraufwand gegenüber der
Herstellung der angegebenen Position als Zulage. ÜK/ÜE
nach den "Technischen Kriterien für den Einsatz von
Fahrzeug-Rückhaltesystemen in Deutschland".
Zulage zu OZ '07.01.0006'
ÜK von H1 auf H2.
ÜK/ÜE von OZ '07.01.0006'
ÜK/ÜE auf OZ '07.01.0008'
Aufstellung in Boden, Homogenbereich HB 1 - FRS.
Menge: 1,000 St
Zuordnung: 129

**07.01.0008 SE aus Stahl am äuß. FB-Rand herst. min. H2*max. W4*A*o.gel.u.formag.T. HB 1**
StL-Nr. 22682910134011001
Schutzeinrichtung (SE) aus Stahl am äußeren Fahrbahnrand einschließlich erforderlicher systembedingter Ar-
beiten herstellen. Abrechnung nach Baulänge. SE nach
den "Technischen Kriterien für den Einsatz von Fahrzeug-Rückhaltesystemen in Deutschland".
Aufhaltestufe mindestens H2.
Wirkungsbereichsklasse maximal W4.
Anprallheftigkeitsstufe = A.
Schutzeinrichtung ohne gelöste Teile mit einer Masse
größer 2 kg im Anprallversuch nach DIN EN 1317. Schutzeinrichtung ohne formaggressive Teile.
Aufstellung in Boden, Homogenbereich HB 1 - FRS.
Menge: 6,000 m
Zuordnung: 129

**07.01.0009 Dilatationsstoß herstellen (Zulage) zu H2*zu W4*auf Bauwerk**
StL-Nr. 226829138992401
Dilatationsstoß des Fahrzeug-Rückhaltesystems einschließlich erforderlicher systembedingter Arbeiten
herstellen. Vergütet wird der Mehraufwand gegenüber der
Herstellung der angegebenen Position als Zulage.
Dilatationsstoß nach den "Technischen Kriterien für den
Einsatz von Fahrzeug-Rückhaltesystemen in Deutschland".
Zulage zu OZ '07.01.0010'
Dilatation '160 mm, Achse 10'
Zu Aufhaltestufe H2.
Zu Wirkungsbereich W4.
Einbau auf Bauwerk.
Menge: 1,000 St
Zuordnung: 129

**07.01.0010 SE a.Stahl a. Br. u. Stützw. herst min. H2*max. W4*A*Klasse A*o.gel.u.formag.T.**
StL-Nr. 22682911034011919
Schutzeinrichtung (SE) aus Stahl auf Brücken, Stützwänden oder Streifenfundamenten einschließlich ggf. erforderlicher systembedingter Befestigung herstellen. Ggf.
erforderliche Dilatation wird übermessen und als Zulage
gesondert vergütet. SE nach den "Technischen Kriterien
für den Einsatz von Fahrzeug-Rückhaltesystemen in
Deutschland".
Aufhaltestufe mindestens H2.
Wirkungsbereichsklasse maximal W4.
Anprallheftigkeitsstufe = A.
Anpralllast Klasse A nach DIN EN 1991-2.
Aufstellung 'auf Außenkappe nach Unterlagen des AG,
Neigung der Aufstellfläche bis einschl. 4 v.H.'
Schutzeinrichtung ohne gelöste Teile größer 2 kg, die
in der Anprallprüfung von der Bauwerkskappe gefallen
sind und damit Dritte unterhalb der Brücke gefährden
könnten. Schutzeinrichtung ohne formaggressive Teile.
Schutzeinrichtung 'Super-Rail eco'
Menge: 156,000 m
Zuordnung: 129

**07.01.0011 Dilatationsstoß herstellen (Zulage) zu H2*zu W4*auf Bauwerk**
StL-Nr. 226829138992401
Dilatationsstoß des Fahrzeug-Rückhaltesystems einschließlich erforderlicher systembedingter Arbeiten
herstellen. Vergütet wird der Mehraufwand gegenüber der
Herstellung der angegebenen Position als Zulage.
Dilatationsstoß nach den "Technischen Kriterien für den
Einsatz von Fahrzeug-Rückhaltesystemen in Deutschland".
Zulage zu OZ '07.01.0010'
Dilatation '80 mm, Achse 40'
Zu Aufhaltestufe H2.
Zu Wirkungsbereich W4.
Einbau auf Bauwerk.
Menge: 1,000 St
Zuordnung: 129

**07.01.0012 SE aus Stahl am äuß. FB-Rand herst. min. H2*max. W4*A*o.gel.u.formag.T. HB 1**
StL-Nr. 22682910134011001
Schutzeinrichtung (SE) aus Stahl am äußeren Fahrbahnrand einschließlich erforderlicher systembedingter Ar-
beiten herstellen. Abrechnung nach Baulänge. SE nach
den "Technischen Kriterien für den Einsatz von Fahrzeug-Rückhaltesystemen in Deutschland".
Aufhaltestufe mindestens H2.
Wirkungsbereichsklasse maximal W4.
Anprallheftigkeitsstufe = A.
Schutzeinrichtung ohne gelöste Teile mit einer Masse
größer 2 kg im Anprallversuch nach DIN EN 1317. Schutzeinrichtung ohne formaggressive Teile.
Aufstellung in Boden, Homogenbereich HB 1 - FRS.
Menge: 22,000 m
Zuordnung: 129

**07.01.0013 ÜK/ÜE herstellen (Zulage)*ÜK H1 auf H2 HB 1**
StL-Nr. 226829125929901
Übergangskonstruktion (ÜK) oder Übergangselement (ÜE)
einschließlich erforderlicher systembedingter Arbeiten
herstellen. Vergütet wird der Mehraufwand gegenüber der
Herstellung der angegebenen Position als Zulage. ÜK/ÜE
nach den "Technischen Kriterien für den Einsatz von
Fahrzeug-Rückhaltesystemen in Deutschland".
Zulage zu OZ '07.01.0014'
ÜK von H1 auf H2.
ÜK/ÜE von OZ '07.01.0012'
ÜK/ÜE auf OZ '07.01.0014'
Aufstellung in Boden, Homogenbereich HB 1 - FRS.
Menge: 1,000 St
Zuordnung: 129

**07.01.0014 SE aus Stahl am äuß. FB-Rand herst. min. H1*max. W4*A*o.gel.u.formag.T. HB 1**
StL-Nr. 22682910124011001
Schutzeinrichtung (SE) aus Stahl am äußeren Fahrbahnrand einschließlich erforderlicher systembedingter Ar-
beiten herstellen. Abrechnung nach Baulänge. SE nach
den "Technischen Kriterien für den Einsatz von Fahrzeug-Rückhaltesystemen in Deutschland".
Aufhaltestufe mindestens H1.
Wirkungsbereichsklasse maximal W4.
Anprallheftigkeitsstufe = A.
Schutzeinrichtung ohne gelöste Teile mit einer Masse
größer 2 kg im Anprallversuch nach DIN EN 1317. Schutzeinrichtung ohne formaggressive Teile.
Aufstellung in Boden, Homogenbereich HB 1 - FRS.
Menge: 64,000 m
Zuordnung: 129

**07.01.0015 SE aus Stahl am äuß. FB-Rand herst. min. H2*max. W5*A*o.gel.u.formag.T. HB 1**
StL-Nr. 22682910135011001
Schutzeinrichtung (SE) aus Stahl am äußeren Fahrbahnrand einschließlich erforderlicher systembedingter Ar-
beiten herstellen. Abrechnung nach Baulänge. SE nach
den "Technischen Kriterien für den Einsatz von Fahrzeug-Rückhaltesystemen in Deutschland".
Aufhaltestufe mindestens H2.
Wirkungsbereichsklasse maximal W5.
Anprallheftigkeitsstufe = A.
Schutzeinrichtung ohne gelöste Teile mit einer Masse
größer 2 kg im Anprallversuch nach DIN EN 1317. Schutzeinrichtung ohne formaggressive Teile.
Aufstellung in Boden, Homogenbereich HB 1 - FRS.
Menge: 54,000 m
Zuordnung: 129

**07.01.0016 Anschlusskonstruktion herst. (Zul.) Profil B*HB 1**
StL-Nr. 2268291309921
Anschlusskonstruktion von Schutzeinrichtung (SE) an
Altsystem im Bestand einschließlich erforderlicher systembedingter Arbeiten herstellen. Vergütet wird der
Mehraufwand gegenüber der Herstellung der angegebenen
Position als Zulage.
Zulage zu OZ '07.01.0015'
Anschlusskonstruktion an 'ESP'
Holm Profil B.
Aufstellung in Boden, Homogenbereich HB 1 - FRS.
Menge: 1,000 St
Zuordnung: 129

**07.01.0017 Leitpfosten herstellen Aufsatzleitpf.*Refl.beids. weiß Typ R2, Kl. 2*St.halt.IPE/Sigma**
StL-Nr. 22682940570011050
Leitpfosten aus Niederdruckpolyethylen (PE-HD) herstellen.
Aufsatzleitpfosten, Länge 0,55 m.
Retroreflektoren beidseitig, weiß.
Retroreflektoren Typklasse R2, Klasse 2.
Stahlhalterung, feuerverzinkt auf Pfosten IPE 100/Sigma
100.
Menge: 10,000 St
Zuordnung: 129

#### Unterabschnitt 07.02 Neubau, Mittelstreifen

**07.02.0001 Anschlusskonstruktion herst. (Zul.) Profil B*HB 1**
StL-Nr. 2268291309921
Anschlusskonstruktion von Schutzeinrichtung (SE) an
Altsystem im Bestand einschließlich erforderlicher systembedingter Arbeiten herstellen. Vergütet wird der
Mehraufwand gegenüber der Herstellung der angegebenen
Position als Zulage.
Zulage zu OZ '07.02.0002'
Anschlusskonstruktion an 'DDSP'
Holm Profil B.
Aufstellung in Boden, Homogenbereich HB 1 - FRS.
Menge: 1,000 St
Zuordnung: 129

**07.02.0002 SE a.Stahl a. Br. u. Stützw. herst min. H2*max. W4*max. B Klasse max. B o.gel.u.formag.T.**
StL-Nr. 22682911034022919
Schutzeinrichtung (SE) aus Stahl auf Brücken, Stützwänden oder Streifenfundamenten einschließlich ggf. erforderlicher systembedingter Befestigung herstellen. Ggf.
erforderliche Dilatation wird übermessen und als Zulage
gesondert vergütet. SE nach den "Technischen Kriterien
für den Einsatz von Fahrzeug-Rückhaltesystemen in
Deutschland".
Aufhaltestufe mindestens H2.
Wirkungsbereichsklasse maximal W4.
Anprallheftigkeitsstufe maximal B.
Anpralllast Klasse maximal B nach DIN EN 1991-2.
Aufstellung 'auf Streifenfundament nach Unterlagen des
AG,
Neigung der Aufstellfläche bis einschl. 4 v.H.'
Schutzeinrichtung ohne gelöste Teile größer 2 kg, die
in der Anprallprüfung von der Bauwerkskappe gefallen
sind und damit Dritte unterhalb der Brücke gefährden
könnten. Schutzeinrichtung ohne formaggressive Teile.
Schutzeinrichtung 'Super-Rail Eco doppelt BW'
Menge: 92,000 m
Zuordnung: 129

**07.02.0003 SE a.Stahl a. Br. u. Stützw. herst min. H2*max. W4*max. B Klasse max. B o.gel.u.formag.T.**
StL-Nr. 22682911034022919
Schutzeinrichtung (SE) aus Stahl auf Brücken, Stützwänden oder Streifenfundamenten einschließlich ggf. erforderlicher systembedingter Befestigung herstellen. Ggf.
erforderliche Dilatation wird übermessen und als Zulage
gesondert vergütet. SE nach den "Technischen Kriterien
für den Einsatz von Fahrzeug-Rückhaltesystemen in
Deutschland".
Aufhaltestufe mindestens H2.
Wirkungsbereichsklasse maximal W4.
Anprallheftigkeitsstufe maximal B.
Anpralllast Klasse maximal B nach DIN EN 1991-2.
Aufstellung 'auf Streifenfundament nach Unterlagen des
AG,
Neigung der Aufstellfläche bis einschl. 4 v.H.'
Schutzeinrichtung ohne gelöste Teile größer 2 kg, die
in der Anprallprüfung von der Bauwerkskappe gefallen
sind und damit Dritte unterhalb der Brücke gefährden
könnten. Schutzeinrichtung ohne formaggressive Teile.
Schutzeinrichtung 'Super-Rail Eco BW'
Menge: 66,000 m
Zuordnung: 129

**07.02.0004 SE aus Stahl im Mittelstr. herst. min. H2*max. W4*max. B eins. getr. Wirk.*o.gel.u.formag.T. HB 1**
StL-Nr. 22682910514023101
Schutzeinrichtung (SE) aus Stahl im Mittelstreifen einschließlich erforderlicher systembedingter Arbeiten
herstellen. Regelquerschnitt nach Unterlagen des AG. SE
nach den "Technischen Kriterien für den Einsatz von
Fahrzeug-Rückhaltesystemen in Deutschland".
Aufhaltestufe mindestens H2.
Wirkungsbereichsklasse maximal W4.
Anprallheftigkeitsstufe maximal B.
Einseitige Schutzeinrichtung mit getrennter Wirkung
einseitig aufgestellt. Abrechnung nach Baulänge
für die einseitige Aufstellung.
Schutzeinrichtung ohne gelöste Teile mit einer Masse
größer 2 kg im Anprallversuch nach DIN EN 1317. Schutzeinrichtung ohne formaggressive Teile.
Aufstellung in Boden, Homogenbereich HB 1 - FRS.
Menge: 314,000 m
Zuordnung: 129

**07.02.0005 Dilatationsstoß herstellen (Zulage) zu H2*zu W4**
StL-Nr. 226829138992499
Dilatationsstoß des Fahrzeug-Rückhaltesystems einschließlich erforderlicher systembedingter Arbeiten
herstellen. Vergütet wird der Mehraufwand gegenüber der
Herstellung der angegebenen Position als Zulage.
Dilatationsstoß nach den "Technischen Kriterien für den
Einsatz von Fahrzeug-Rückhaltesystemen in Deutschland".
Zulage zu OZ '07.02.0004'
Dilatation '160 mm, Achse 10'
Zu Aufhaltestufe H2.
Zu Wirkungsbereich W4.
Einbau 'im Hinterfüllbereich des Bauwerkes'
Menge: 1,000 St
Zuordnung: 129

**07.02.0006 SE a.Stahl a. Br. u. Stützw. herst min. H2*max. W4*max. B Klasse A o.gel.u.formag.T.**
StL-Nr. 22682911034021919
Schutzeinrichtung (SE) aus Stahl auf Brücken, Stützwänden oder Streifenfundamenten einschließlich ggf. erforderlicher systembedingter Befestigung herstellen. Ggf.
erforderliche Dilatation wird übermessen und als Zulage
gesondert vergütet. SE nach den "Technischen Kriterien
für den Einsatz von Fahrzeug-Rückhaltesystemen in
Deutschland".
Aufhaltestufe mindestens H2.
Wirkungsbereichsklasse maximal W4.
Anprallheftigkeitsstufe maximal B.
Anpralllast Klasse A nach DIN EN 1991-2.
Aufstellung 'auf Mittelkappe nach Unterlagen des AG,
Neigung der Aufstellfläche bis einschl. 4 v.H.'
Schutzeinrichtung ohne gelöste Teile größer 2 kg, die
in der Anprallprüfung von der Bauwerkskappe gefallen
sind und damit Dritte unterhalb der Brücke gefährden
könnten. Schutzeinrichtung ohne formaggressive Teile.
Schutzeinrichtung 'Super-Rail BW'
Menge: 250,000 m
Zuordnung: 129

**07.02.0007 Dilatationsstoß herstellen (Zulage) zu H2*zu W4**
StL-Nr. 226829138992499
Dilatationsstoß des Fahrzeug-Rückhaltesystems einschließlich erforderlicher systembedingter Arbeiten
herstellen. Vergütet wird der Mehraufwand gegenüber der
Herstellung der angegebenen Position als Zulage.
Dilatationsstoß nach den "Technischen Kriterien für den
Einsatz von Fahrzeug-Rückhaltesystemen in Deutschland".
Zulage zu OZ '07.02.0008'
Dilatation '80 mm, Achse 40'
Zu Aufhaltestufe H2.
Zu Wirkungsbereich W4.
Einbau 'im Hinterfüllbereich des Bauwerkes'
Menge: 1,000 St
Zuordnung: 129

**07.02.0008 SE aus Stahl im Mittelstr. herst. min. H2*max. W4*max. B eins. getr. Wirk.*o.gel.u.formag.T. HB 1**
StL-Nr. 22682910514023101
Schutzeinrichtung (SE) aus Stahl im Mittelstreifen einschließlich erforderlicher systembedingter Arbeiten
herstellen. Regelquerschnitt nach Unterlagen des AG. SE
nach den "Technischen Kriterien für den Einsatz von
Fahrzeug-Rückhaltesystemen in Deutschland".
Aufhaltestufe mindestens H2.
Wirkungsbereichsklasse maximal W4.
Anprallheftigkeitsstufe maximal B.
Einseitige Schutzeinrichtung mit getrennter Wirkung
einseitig aufgestellt. Abrechnung nach Baulänge
für die einseitige Aufstellung.
Schutzeinrichtung ohne gelöste Teile mit einer Masse
größer 2 kg im Anprallversuch nach DIN EN 1317. Schutzeinrichtung ohne formaggressive Teile.
Aufstellung in Boden, Homogenbereich HB 1 - FRS.
Menge: 226,000 m
Zuordnung: 129

**07.02.0009 SE a.Stahl a. Br. u. Stützw. herst min. H2*max. W4*max. B Klasse max. B o.gel.u.formag.T.**
StL-Nr. 22682911034022919
Schutzeinrichtung (SE) aus Stahl auf Brücken, Stützwänden oder Streifenfundamenten einschließlich ggf. erforderlicher systembedingter Befestigung herstellen. Ggf.
erforderliche Dilatation wird übermessen und als Zulage
gesondert vergütet. SE nach den "Technischen Kriterien
für den Einsatz von Fahrzeug-Rückhaltesystemen in
Deutschland".
Aufhaltestufe mindestens H2.
Wirkungsbereichsklasse maximal W4.
Anprallheftigkeitsstufe maximal B.
Anpralllast Klasse maximal B nach DIN EN 1991-2.
Aufstellung 'auf Streifenfundament nach Unterlagen des
AG,
Neigung der Aufstellfläche bis einschl. 4 v.H.'
Schutzeinrichtung ohne gelöste Teile größer 2 kg, die
in der Anprallprüfung von der Bauwerkskappe gefallen
sind und damit Dritte unterhalb der Brücke gefährden
könnten. Schutzeinrichtung ohne formaggressive Teile.
Schutzeinrichtung 'Super-Rail Eco BW'
Menge: 79,000 m
Zuordnung: 129

**07.02.0010 Anschlusskonstruktion herst. (Zul.) Profil B**
StL-Nr. 2268291309929
Anschlusskonstruktion von Schutzeinrichtung (SE) an
Altsystem im Bestand einschließlich erforderlicher systembedingter Arbeiten herstellen. Vergütet wird der
Mehraufwand gegenüber der Herstellung der angegebenen
Position als Zulage.
Zulage zu OZ '07.02.0009'
Anschlusskonstruktion an 'DDSP'
Holm Profil B.
Aufstellung 'Aufstellung auf Streifenfundament,
Super-Rail Eco doppelt BW'
Menge: 1,000 St
Zuordnung: 129

**07.02.0011 Beton f. Sauberkeitsschicht herst.*X0 Dicke min. 10 cm**
StL-Nr. 2221183289101
Beton für Sauberkeitsschicht einschließlich ggf. erforderlicher Schalung nach Unterlagen des AG herstellen.
Ggf. erforderliche Schalung vorhalten und beseitigen.
Druckfestigkeitsklasse 'C20/25'
Expositionsklasse X0.
Dicke min. 10 cm.
Menge: 160,000 m2
Zuordnung: 118

**07.02.0012 Bew. Beton einschl. Schalung herst.*Stahlbeton C30/37*XF4, XC4, XD3*Besenstrich**
StL-Nr. 22211831391449001
Bewehrten Beton einschließlich Schalung nach Unterlagen
des AG herstellen. Schalung vorhalten und beseitigen.
Bewehrung und Traggerüst der Bemessungsklasse B werden
gesondert vergütet.
Bauteil 'Streifenfundament für SE'
Art der Verwendung = Stahlbeton.
Druckfestigkeitsklasse C30/37.
Expositionsklasse XF4, XC4 und XD3.
Zusätzliche Anforderungen 'mit Luftporenbildner'
Oberfläche mit Besenstrich (Rosshaar) versehen.
Menge: 120,000 m3
Zuordnung: 118

**07.02.0013 Betonstahl einbauen**
StL-Nr. 22211821399
Betonstahl entsprechend statischen und konstruktiven
Erfordernissen einbauen.
Bauteil 'Streifenfundament für SE'
Stahlsorte 'B500B'
Menge: 5,000 t
Zuordnung: 118

#### Unterabschnitt 07.03 Neubau, FB-Rand (RiFa Celle)

**07.03.0001 Anschlusskonstruktion herst. (Zul.) Profil B*HB 1**
StL-Nr. 2268291309921
Anschlusskonstruktion von Schutzeinrichtung (SE) an
Altsystem im Bestand einschließlich erforderlicher systembedingter Arbeiten herstellen. Vergütet wird der
Mehraufwand gegenüber der Herstellung der angegebenen
Position als Zulage.
Zulage zu OZ '07.03.0002'
Anschlusskonstruktion an 'ESP'
Holm Profil B.
Aufstellung in Boden, Homogenbereich HB 1 - FRS.
Menge: 1,000 St
Zuordnung: 129

**07.03.0002 SE aus Stahl am äuß. FB-Rand herst. min. H2*max. W4*A*o.gel.u.formag.T. HB 1**
StL-Nr. 22682910134011001
Schutzeinrichtung (SE) aus Stahl am äußeren Fahrbahnrand einschließlich erforderlicher systembedingter Ar-
beiten herstellen. Abrechnung nach Baulänge. SE nach
den "Technischen Kriterien für den Einsatz von Fahrzeug-Rückhaltesystemen in Deutschland".
Aufhaltestufe mindestens H2.
Wirkungsbereichsklasse maximal W4.
Anprallheftigkeitsstufe = A.
Schutzeinrichtung ohne gelöste Teile mit einer Masse
größer 2 kg im Anprallversuch nach DIN EN 1317. Schutzeinrichtung ohne formaggressive Teile.
Aufstellung in Boden, Homogenbereich HB 1 - FRS.
Menge: 15,000 m
Zuordnung: 129

**07.03.0003 ÜK/ÜE herstellen (Zulage)*ÜK H1 auf H2 HB 1**
StL-Nr. 226829125929901
Übergangskonstruktion (ÜK) oder Übergangselement (ÜE)
einschließlich erforderlicher systembedingter Arbeiten
herstellen. Vergütet wird der Mehraufwand gegenüber der
Herstellung der angegebenen Position als Zulage. ÜK/ÜE
nach den "Technischen Kriterien für den Einsatz von
Fahrzeug-Rückhaltesystemen in Deutschland".
Zulage zu OZ '07.03.0004'
ÜK von H1 auf H2.
ÜK/ÜE von OZ '07.03.0002'
ÜK/ÜE auf OZ '07.03.0004'
Aufstellung in Boden, Homogenbereich HB 1 - FRS.
Menge: 1,000 St
Zuordnung: 129

**07.03.0004 SE aus Stahl am äuß. FB-Rand herst. min. H1*max. W4*A*o.gel.u.formag.T. HB 1**
StL-Nr. 22682910124011001
Schutzeinrichtung (SE) aus Stahl am äußeren Fahrbahnrand einschließlich erforderlicher systembedingter Ar-
beiten herstellen. Abrechnung nach Baulänge. SE nach
den "Technischen Kriterien für den Einsatz von Fahrzeug-Rückhaltesystemen in Deutschland".
Aufhaltestufe mindestens H1.
Wirkungsbereichsklasse maximal W4.
Anprallheftigkeitsstufe = A.
Schutzeinrichtung ohne gelöste Teile mit einer Masse
größer 2 kg im Anprallversuch nach DIN EN 1317. Schutzeinrichtung ohne formaggressive Teile.
Aufstellung in Boden, Homogenbereich HB 1 - FRS.
Menge: 64,000 m
Zuordnung: 129

**07.03.0005 SE aus Stahl am äuß. FB-Rand herst. min. H2*max. W5*A*o.gel.u.formag.T. HB 1**
StL-Nr. 22682910135011001
Schutzeinrichtung (SE) aus Stahl am äußeren Fahrbahnrand einschließlich erforderlicher systembedingter Ar-
beiten herstellen. Abrechnung nach Baulänge. SE nach
den "Technischen Kriterien für den Einsatz von Fahrzeug-Rückhaltesystemen in Deutschland".
Aufhaltestufe mindestens H2.
Wirkungsbereichsklasse maximal W5.
Anprallheftigkeitsstufe = A.
Schutzeinrichtung ohne gelöste Teile mit einer Masse
größer 2 kg im Anprallversuch nach DIN EN 1317. Schutzeinrichtung ohne formaggressive Teile.
Aufstellung in Boden, Homogenbereich HB 1 - FRS.
Menge: 96,000 m
Zuordnung: 129

**07.03.0006 SE aus Stahl am äuß. FB-Rand herst. min. H1*max. W4*A*o.gel.u.formag.T. HB 1**
StL-Nr. 22682910124011001
Schutzeinrichtung (SE) aus Stahl am äußeren Fahrbahnrand einschließlich erforderlicher systembedingter Ar-
beiten herstellen. Abrechnung nach Baulänge. SE nach
den "Technischen Kriterien für den Einsatz von Fahrzeug-Rückhaltesystemen in Deutschland".
Aufhaltestufe mindestens H1.
Wirkungsbereichsklasse maximal W4.
Anprallheftigkeitsstufe = A.
Schutzeinrichtung ohne gelöste Teile mit einer Masse
größer 2 kg im Anprallversuch nach DIN EN 1317. Schutzeinrichtung ohne formaggressive Teile.
Aufstellung in Boden, Homogenbereich HB 1 - FRS.
Menge: 64,000 m
Zuordnung: 129

**07.03.0007 ÜK/ÜE herstellen (Zulage)*ÜK H1 auf H2 HB 1**
StL-Nr. 226829125929901
Übergangskonstruktion (ÜK) oder Übergangselement (ÜE)
einschließlich erforderlicher systembedingter Arbeiten
herstellen. Vergütet wird der Mehraufwand gegenüber der
Herstellung der angegebenen Position als Zulage. ÜK/ÜE
nach den "Technischen Kriterien für den Einsatz von
Fahrzeug-Rückhaltesystemen in Deutschland".
Zulage zu OZ '07.03.0006'
ÜK von H1 auf H2.
ÜK/ÜE von OZ '07.03.0006'
ÜK/ÜE auf OZ '07.03.0008'
Aufstellung in Boden, Homogenbereich HB 1 - FRS.
Menge: 1,000 St
Zuordnung: 129

**07.03.0008 SE aus Stahl am äuß. FB-Rand herst. min. H2*max. W4*A*o.gel.u.formag.T. HB 1**
StL-Nr. 22682910134011001
Schutzeinrichtung (SE) aus Stahl am äußeren Fahrbahnrand einschließlich erforderlicher systembedingter Ar-
beiten herstellen. Abrechnung nach Baulänge. SE nach
den "Technischen Kriterien für den Einsatz von Fahrzeug-Rückhaltesystemen in Deutschland".
Aufhaltestufe mindestens H2.
Wirkungsbereichsklasse maximal W4.
Anprallheftigkeitsstufe = A.
Schutzeinrichtung ohne gelöste Teile mit einer Masse
größer 2 kg im Anprallversuch nach DIN EN 1317. Schutzeinrichtung ohne formaggressive Teile.
Aufstellung in Boden, Homogenbereich HB 1 - FRS.
Menge: 34,000 m
Zuordnung: 129

**07.03.0009 Dilatationsstoß herstellen (Zulage) zu H2*zu W4*auf Bauwerk**
StL-Nr. 226829138992401
Dilatationsstoß des Fahrzeug-Rückhaltesystems einschließlich erforderlicher systembedingter Arbeiten
herstellen. Vergütet wird der Mehraufwand gegenüber der
Herstellung der angegebenen Position als Zulage.
Dilatationsstoß nach den "Technischen Kriterien für den
Einsatz von Fahrzeug-Rückhaltesystemen in Deutschland".
Zulage zu OZ '07.03.0010'
Dilatation '160 mm, Achse 10'
Zu Aufhaltestufe H2.
Zu Wirkungsbereich W4.
Einbau auf Bauwerk.
Menge: 1,000 St
Zuordnung: 129

**07.03.0010 SE a.Stahl a. Br. u. Stützw. herst min. H2*max. W4*A*Klasse A*o.gel.u.formag.T.**
StL-Nr. 22682911034011919
Schutzeinrichtung (SE) aus Stahl auf Brücken, Stützwänden oder Streifenfundamenten einschließlich ggf. erforderlicher systembedingter Befestigung herstellen. Ggf.
erforderliche Dilatation wird übermessen und als Zulage
gesondert vergütet. SE nach den "Technischen Kriterien
für den Einsatz von Fahrzeug-Rückhaltesystemen in
Deutschland".
Aufhaltestufe mindestens H2.
Wirkungsbereichsklasse maximal W4.
Anprallheftigkeitsstufe = A.
Anpralllast Klasse A nach DIN EN 1991-2.
Aufstellung 'auf Außenkappe nach Unterlagen des AG,
Neigung der Aufstellfläche bis einschl. 4 v.H.'
Schutzeinrichtung ohne gelöste Teile größer 2 kg, die
in der Anprallprüfung von der Bauwerkskappe gefallen
sind und damit Dritte unterhalb der Brücke gefährden
könnten. Schutzeinrichtung ohne formaggressive Teile.
Schutzeinrichtung 'Super-Rail eco'
Menge: 159,000 m
Zuordnung: 129

**07.03.0011 Dilatationsstoß herstellen (Zulage) zu H2*zu W4*auf Bauwerk**
StL-Nr. 226829138992401
Dilatationsstoß des Fahrzeug-Rückhaltesystems einschließlich erforderlicher systembedingter Arbeiten
herstellen. Vergütet wird der Mehraufwand gegenüber der
Herstellung der angegebenen Position als Zulage.
Dilatationsstoß nach den "Technischen Kriterien für den
Einsatz von Fahrzeug-Rückhaltesystemen in Deutschland".
Zulage zu OZ '07.03.0010'
Dilatation '80 mm, Achse 40'
Zu Aufhaltestufe H2.
Zu Wirkungsbereich W4.
Einbau auf Bauwerk.
Menge: 1,000 St
Zuordnung: 129

**07.03.0012 ÜK/ÜE herstellen (Zulage)*ÜK H1 auf H2 HB 1**
StL-Nr. 226829125929901
Übergangskonstruktion (ÜK) oder Übergangselement (ÜE)
einschließlich erforderlicher systembedingter Arbeiten
herstellen. Vergütet wird der Mehraufwand gegenüber der
Herstellung der angegebenen Position als Zulage. ÜK/ÜE
nach den "Technischen Kriterien für den Einsatz von
Fahrzeug-Rückhaltesystemen in Deutschland".
Zulage zu OZ '07.03.0010'
ÜK von H1 auf H2.
ÜK/ÜE von OZ '07.03.0010'
ÜK/ÜE auf OZ '07.03.0014'
Aufstellung in Boden, Homogenbereich HB 1 - FRS.
Menge: 0,500 St
Zuordnung: 129

**07.03.0013 ÜK/ÜE herstellen (Zulage)*ÜK H1 auf H2 HB 1**
StL-Nr. 226829125929901
Übergangskonstruktion (ÜK) oder Übergangselement (ÜE)
einschließlich erforderlicher systembedingter Arbeiten
herstellen. Vergütet wird der Mehraufwand gegenüber der
Herstellung der angegebenen Position als Zulage. ÜK/ÜE
nach den "Technischen Kriterien für den Einsatz von
Fahrzeug-Rückhaltesystemen in Deutschland".
Zulage zu OZ '07.03.0014'
ÜK von H1 auf H2.
ÜK/ÜE von OZ '07.03.0010'
ÜK/ÜE auf OZ '07.03.0014'
Aufstellung in Boden, Homogenbereich HB 1 - FRS.
Menge: 0,500 St
Zuordnung: 129

**07.03.0014 SE aus Stahl am äuß. FB-Rand herst. min. H1*max. W4*A*o.gel.u.formag.T. HB 1**
StL-Nr. 22682910124011001
Schutzeinrichtung (SE) aus Stahl am äußeren Fahrbahnrand einschließlich erforderlicher systembedingter Ar-
beiten herstellen. Abrechnung nach Baulänge. SE nach
den "Technischen Kriterien für den Einsatz von Fahrzeug-Rückhaltesystemen in Deutschland".
Aufhaltestufe mindestens H1.
Wirkungsbereichsklasse maximal W4.
Anprallheftigkeitsstufe = A.
Schutzeinrichtung ohne gelöste Teile mit einer Masse
größer 2 kg im Anprallversuch nach DIN EN 1317. Schutzeinrichtung ohne formaggressive Teile.
Aufstellung in Boden, Homogenbereich HB 1 - FRS.
Menge: 54,000 m
Zuordnung: 129

**07.03.0015 SE aus Stahl am äuß. FB-Rand herst. min. H2*max. W5*A*o.gel.u.formag.T. HB 1**
StL-Nr. 22682910135011001
Schutzeinrichtung (SE) aus Stahl am äußeren Fahrbahnrand einschließlich erforderlicher systembedingter Ar-
beiten herstellen. Abrechnung nach Baulänge. SE nach
den "Technischen Kriterien für den Einsatz von Fahrzeug-Rückhaltesystemen in Deutschland".
Aufhaltestufe mindestens H2.
Wirkungsbereichsklasse maximal W5.
Anprallheftigkeitsstufe = A.
Schutzeinrichtung ohne gelöste Teile mit einer Masse
größer 2 kg im Anprallversuch nach DIN EN 1317. Schutzeinrichtung ohne formaggressive Teile.
Aufstellung in Boden, Homogenbereich HB 1 - FRS.
Menge: 82,000 m
Zuordnung: 129

**07.03.0016 Anschlusskonstruktion herst. (Zul.) Profil B*HB 1**
StL-Nr. 2268291309921
Anschlusskonstruktion von Schutzeinrichtung (SE) an
Altsystem im Bestand einschließlich erforderlicher systembedingter Arbeiten herstellen. Vergütet wird der
Mehraufwand gegenüber der Herstellung der angegebenen
Position als Zulage.
Zulage zu OZ '07.03.0015'
Anschlusskonstruktion an 'ESP'
Holm Profil B.
Aufstellung in Boden, Homogenbereich HB 1 - FRS.
Menge: 1,000 St
Zuordnung: 129

**07.03.0017 Leitpfosten herstellen Aufsatzleitpf.*Refl.beids. weiß Typ R2, Kl. 2*St.halt.IPE/Sigma**
StL-Nr. 22682940570011050
Leitpfosten aus Niederdruckpolyethylen (PE-HD) herstellen.
Aufsatzleitpfosten, Länge 0,55 m.
Retroreflektoren beidseitig, weiß.
Retroreflektoren Typklasse R2, Klasse 2.
Stahlhalterung, feuerverzinkt auf Pfosten IPE 100/Sigma
100.
Menge: 10,000 St
Zuordnung: 129

### Abschnitt 08 LSW, Abbruch/Rückbau

#### Unterabschnitt 08.00 RiFa Hannover (West)

**08.00.0001 Lärmschutzwand abbauen Brücke*Aluminium m. E. Stahl, abschr.*Mit Handlauf Pf.Abstand 2,00 m*Höhe 2,00-4,00 m Verwerten**
StL-Nr. 22612701651130122
Lärmschutzwand abbauen. Lärmschutzwand nach Unterlagen
des AG.
Abbauort = Brücke.
Wandelement aus Aluminium mit absorbierender Einlage.
Pfosten aus Stahl, abschrauben.
Ausbau einschließlich Handlauf.
Pfostenachsabstand = 2,00 m.
Wandhöhe über 2,00 bis 4,00 m.
Abgebaute Teile nach Wahl des AN verwerten. Verwertung
nach Unterlagen des AG nachweisen.
Menge: 370,000 m2
Zuordnung: 127

**08.00.0002 Lärmschutzwand abbauen Dammschulter*Aluminium m. E. Stahl, abtrennen Pf.Abstand 5,00 m*Höhe 2,00-4,00 m Verwerten**
StL-Nr. 22612701611209422
Lärmschutzwand abbauen. Lärmschutzwand nach Unterlagen
des AG.
Abbauort = Dammschulter.
Wandelement aus Aluminium mit absorbierender Einlage.
Pfosten aus Stahl, abtrennen.
Gründungskörper 'abbrechen wird gesondert vergütet'
Pfostenachsabstand = 5,00 m.
Wandhöhe über 2,00 bis 4,00 m.
Abgebaute Teile nach Wahl des AN verwerten. Verwertung
nach Unterlagen des AG nachweisen.
Menge: 1370,000 m2
Zuordnung: 127

**08.00.0003 Servicetür ausbauen Dammschulter*Stahltür Verwerten**
StL-Nr. 2261270531102
Servicetür ausbauen. Servicetür nach Unterlagen des AG.
Ausbauort = Dammschulter.
Tür aus Stahl.
Ausgebaute Teile nach Wahl des AN verwerten. Verwertung
nach Unterlagen des AG nachweisen.
Menge: 2,000 St
Zuordnung: 127

**08.00.0004 Lärmschutzwand abbauen Dammschulter*Höhe 2,00-4,00 m Verwerten**
StL-Nr. 22612701619009022
Lärmschutzwand abbauen. Lärmschutzwand nach Unterlagen
des AG.
Abbauort = Dammschulter.
Wandelement 'aus 2-schaligem Mauerwerk,
mit absorbierender Einlage'
Gründungskörper 'abbrechen wird gesondert vergütet'
Wandhöhe über 2,00 bis 4,00 m.
Abgebaute Teile nach Wahl des AN verwerten. Verwertung
nach Unterlagen des AG nachweisen.
Menge: 110,000 m2
Zuordnung: 127

**08.00.0005 Beton abbrechen*Stahlbeton C20/25 bis C35/45**
StL-Nr. 222118013933009
Beton nach Unterlagen des AG abbrechen.
Bauteil 'Sockelelemente der LSW sowie
Unterkonstruktion der LSW:
Pfahlkopf, Ausfachung und Pflanzkübel'
Material = Stahlbeton.
Druckfestigkeitsklasse über C20/25 bis C35/45.
Abbruchgut 'aufnehmen und
zur Bereitstellungsfläche des AN fördern'
Menge: 460,000 m3
Zuordnung: 118

**08.00.0006 Rammrohr kürzen 50cm unter UK-Fund.**
Rammrohrgründung kürzen.
Kürzen der Rohre bis 50 cm unter UK-Fundament
der Stützwand und der WL der MLK-Brücke.
Rohr: 426/6 mm,
Länge: über 3,00 bis 5,00 m.
Material der Verwertung nach Wahl des AN zuführen.
Ausführung in Teilabschnitten.
Abgerechnet wird die Anzahl der Rohre.
Menge: 8,000 St

**08.00.0007 Beton abbrechen*Stahlbeton C20/25 bis C35/45**
StL-Nr. 222118013933009
Beton nach Unterlagen des AG abbrechen.
Bauteil 'Bohrpfahl der LSW, D = 1,02 m,
bis 50 cm unter UK-Fundament'
Material = Stahlbeton.
Druckfestigkeitsklasse über C20/25 bis C35/45.
Abbruchgut 'aufnehmen und
zur Bereitstellungsfläche des AN fördern'
Menge: 650,000 m3
Zuordnung: 118

#### Unterabschnitt 08.01 RiFa Celle (Ost)

**08.01.0001 Lärmschutzwand abbauen Brücke*Aluminium m. E. Stahl, abschr.*Mit Handlauf Pf.Abstand 2,00 m*Höhe 2,00-4,00 m Verwerten**
StL-Nr. 22612701651130122
Lärmschutzwand abbauen. Lärmschutzwand nach Unterlagen
des AG.
Abbauort = Brücke.
Wandelement aus Aluminium mit absorbierender Einlage.
Pfosten aus Stahl, abschrauben.
Ausbau einschließlich Handlauf.
Pfostenachsabstand = 2,00 m.
Wandhöhe über 2,00 bis 4,00 m.
Abgebaute Teile nach Wahl des AN verwerten. Verwertung
nach Unterlagen des AG nachweisen.
Menge: 370,000 m2
Zuordnung: 127

**08.01.0002 Servicetür ausbauen Dammschulter*Stahltür Verwerten**
StL-Nr. 2261270531102
Servicetür ausbauen. Servicetür nach Unterlagen des AG.
Ausbauort = Dammschulter.
Tür aus Stahl.
Ausgebaute Teile nach Wahl des AN verwerten. Verwertung
nach Unterlagen des AG nachweisen.
Menge: 2,000 St
Zuordnung: 127

**08.01.0003 Lärmschutzwand abbauen Dammschulter*Aluminium m. E. Stahl, abtrennen Pf.Abstand 5,00 m*Höhe 2,00-4,00 m Verwerten**
StL-Nr. 22612701611209422
Lärmschutzwand abbauen. Lärmschutzwand nach Unterlagen
des AG.
Abbauort = Dammschulter.
Wandelement aus Aluminium mit absorbierender Einlage.
Pfosten aus Stahl, abtrennen.
Gründungskörper 'abbrechen wird gesondert vergütet'
Pfostenachsabstand = 5,00 m.
Wandhöhe über 2,00 bis 4,00 m.
Abgebaute Teile nach Wahl des AN verwerten. Verwertung
nach Unterlagen des AG nachweisen.
Menge: 1370,000 m2
Zuordnung: 127

**08.01.0004 Lärmschutzwand abbauen Dammschulter*Höhe 2,00-4,00 m Verwerten**
StL-Nr. 22612701619009022
Lärmschutzwand abbauen. Lärmschutzwand nach Unterlagen
des AG.
Abbauort = Dammschulter.
Wandelement 'aus 2-schaligem Mauerwerk,
mit absorbierender Einlage'
Gründungskörper 'abbrechen wird gesondert vergütet'
Wandhöhe über 2,00 bis 4,00 m.
Abgebaute Teile nach Wahl des AN verwerten. Verwertung
nach Unterlagen des AG nachweisen.
Menge: 110,000 m2
Zuordnung: 127

**08.01.0005 Beton abbrechen*Stahlbeton C20/25 bis C35/45**
StL-Nr. 222118013933009
Beton nach Unterlagen des AG abbrechen.
Bauteil 'Sockelelemente der LSW sowie
Unterkonstruktion der LSW:
Pfahlkopf, Ausfachung und Pflanzkübel'
Material = Stahlbeton.
Druckfestigkeitsklasse über C20/25 bis C35/45.
Abbruchgut 'aufnehmen und
zur Bereitstellungsfläche des AN fördern'
Menge: 460,000 m3
Zuordnung: 118

**08.01.0006 Rammrohr kürzen 50cm unter UK-Fund.**
Rammrohrgründung kürzen.
Kürzen der Rohre bis 50 cm unter UK-Fundament
der WL der MLK-Brücke.
Rohr: 426/6 mm,
Länge: über 3,00 bis 5,00 m.
Material der Verwertung nach Wahl des AN zuführen.
Ausführung in Teilabschnitten.
Abgerechnet wird die Anzahl der Rohre.
Menge: 8,000 St

**08.01.0007 Beton abbrechen*Stahlbeton C20/25 bis C35/45**
StL-Nr. 222118013933009
Beton nach Unterlagen des AG abbrechen.
Bauteil 'Bohrpfahl der LSW, D = 1,02 m,
bis 50 cm unter UK-Fundament'
Material = Stahlbeton.
Druckfestigkeitsklasse über C20/25 bis C35/45.
Abbruchgut 'aufnehmen und
zur Bereitstellungsfläche des AN fördern'
Menge: 120,000 m3
Zuordnung: 118

#### Unterabschnitt 08.02 Verwertung, Entsorgung

**08.02.0001 Nicht gef. Abfall Abbruch entsorg.*Zuordnung AG BSF HfW außerh.*Wahl AN einr. Verbleib elektr.**
StL-Nr. 22610242099116101
Nicht gefährlichen Abbruchabfall nach Unterlagen
des AG laden, zur Entsorgungsanlage befördern und
entsorgen. Abrechnung nach Wiegenachweisen.
Abfall 'Bauteil: LSW-Sockel, RiFa Hannover,
AVV-Nr.: 17 01 01, Beton als Stahlbeton/Spannbeton'
Maßgebender Parameter nach Unterlagen des AG.
Abfall von Bereitstellungsfläche außerhalb der
Baustelle in Haufwerk gelagert laden.
Entsorgung nach Wahl des AN. Kosten der
Abfallentsorgung trägt der AN.
Verbleibsdokumentation nach Unterlagen des AG
führen. Dokumentation und Wiegenachweise nach
Abschluss dem AG elektronisch übergeben.
Menge: 1150,000 t
Zuordnung: 102

**08.02.0002 Nicht gef. Abfall Abbruch entsorg.*Zuordnung AG BSF HfW außerh.*Wahl AN einr. Verbleib elektr.**
StL-Nr. 22610242099116101
Nicht gefährlichen Abbruchabfall nach Unterlagen
des AG laden, zur Entsorgungsanlage befördern und
entsorgen. Abrechnung nach Wiegenachweisen.
Abfall 'Bauteil: LSW-Bohrpfähle, RiFa Hannover,
AVV-Nr.: 17 01 01, Beton als Stahlbeton/Spannbeton'
Maßgebender Parameter nach Unterlagen des AG.
Abfall von Bereitstellungsfläche außerhalb der
Baustelle in Haufwerk gelagert laden.
Entsorgung nach Wahl des AN. Kosten der
Abfallentsorgung trägt der AN.
Verbleibsdokumentation nach Unterlagen des AG
führen. Dokumentation und Wiegenachweise nach
Abschluss dem AG elektronisch übergeben.
Menge: 1625,000 t
Zuordnung: 102

**08.02.0003 Nicht gef. Abfall Abbruch entsorg.*Zuordnung AG BSF HfW außerh.*Wahl AN einr. Verbleib elektr.**
StL-Nr. 22610242099116101
Nicht gefährlichen Abbruchabfall nach Unterlagen
des AG laden, zur Entsorgungsanlage befördern und
entsorgen. Abrechnung nach Wiegenachweisen.
Abfall 'Bauteil: LSW-Sockel, RiFa Celle,
AVV-Nr.: 17 01 01, Beton als Stahlbeton/Spannbeton'
Maßgebender Parameter nach Unterlagen des AG.
Abfall von Bereitstellungsfläche außerhalb der
Baustelle in Haufwerk gelagert laden.
Entsorgung nach Wahl des AN. Kosten der
Abfallentsorgung trägt der AN.
Verbleibsdokumentation nach Unterlagen des AG
führen. Dokumentation und Wiegenachweise nach
Abschluss dem AG elektronisch übergeben.
Menge: 1150,000 t
Zuordnung: 102

**08.02.0004 Nicht gef. Abfall Abbruch entsorg.*Zuordnung AG BSF HfW außerh.*Wahl AN einr. Verbleib elektr.**
StL-Nr. 22610242099116101
Nicht gefährlichen Abbruchabfall nach Unterlagen
des AG laden, zur Entsorgungsanlage befördern und
entsorgen. Abrechnung nach Wiegenachweisen.
Abfall 'Bauteil: LSW-Bohrpfähle, RiFa Celle,
AVV-Nr.: 17 01 01, Beton als Stahlbeton/Spannbeton'
Maßgebender Parameter nach Unterlagen des AG.
Abfall von Bereitstellungsfläche außerhalb der
Baustelle in Haufwerk gelagert laden.
Entsorgung nach Wahl des AN. Kosten der
Abfallentsorgung trägt der AN.
Verbleibsdokumentation nach Unterlagen des AG
führen. Dokumentation und Wiegenachweise nach
Abschluss dem AG elektronisch übergeben.
Menge: 300,000 t
Zuordnung: 102

### Abschnitt 09 VZ-Brücke, Abbruch

#### Unterabschnitt 09.00 VZ-Brücke

**09.00.0001 Kraneinsatz**
Kraneinsatz für das Zurückbauen der VZ-Brücke und
das Demontieren des Verkehrsschildes einsetzen.
Der Einsatz umfasst das Aufstellen und Abbauen sowie
das Umsetzen im Bereich des Bauteils.
Menge: 1,000 Psch

**09.00.0002 Verkehrsschild abbauen*über d. Fahrbahn Stoffe d.Verw.zuf**
StL-Nr. 22113001190999220
Verkehrsschild ggf. mit Aufstellvorrichtung abbauen.
Schildgröße 'über 30 bis 40 m²'
Aufstellvorrichtung 'VZ-Brücke abbrechen wird gesondert
vergütet'
Fundament 'abbrechen wird gesondert vergütet'
Schild über der Fahrbahn.
Abgebaute Stoffe nach Wahl des AN verwerten.
Menge: 1,000 St
Zuordnung: 130

**09.00.0003 Stahlkonstruktion abbrechen**
StL-Nr. 2211200179000
Stahlkonstruktion nach Unterlagen des AG abbrechen und
nach Wahl des AN verwerten.
Bauteil 'VZ-Brücke'
Menge: 1,000 Psch
Zuordnung: 120

#### Unterabschnitt 09.01 Gründung

*Hinweis*
Die Erdarbeiten sind in den LV-Abschnitten des
Straßenbaus enthalten.

**09.01.0001 Beton abbrechen*Stahlbeton C20/25 bis C35/45*Verw. u. Nachweis**
StL-Nr. 222118013933002
Beton nach Unterlagen des AG abbrechen.
Bauteil 'VZB-Gründung im Mittelstreifen'
Material = Stahlbeton.
Druckfestigkeitsklasse über C20/25 bis C35/45.
Abbruchgut nach Wahl des AN verwerten.
Für nicht gefährlichen Abfall Nachweis nach Unterlagen
des AG führen.
Menge: 1,500 m3
Zuordnung: 118

**09.01.0002 Beton abbrechen*Stahlbeton C20/25 bis C35/45*Verw. u. Nachweis**
StL-Nr. 222118013933002
Beton nach Unterlagen des AG abbrechen.
Bauteil 'VZB-Gründung im Bankett neben RiFa Celle'
Material = Stahlbeton.
Druckfestigkeitsklasse über C20/25 bis C35/45.
Abbruchgut nach Wahl des AN verwerten.
Für nicht gefährlichen Abfall Nachweis nach Unterlagen
des AG führen.
Menge: 2,000 m3
Zuordnung: 118

#### Unterabschnitt 09.02 Temporäre Beschilderung

**09.02.0001 Beschilderung aufb., abb., vorh. Typ RA2, profilverstärkt**
Temporäre wegweisende Beschilderung aufbauen,
vorhalten, warten, instand setzen und abbauen.
Aufstellvorrichtung nach statischen Erfordernissen.
Vorübergehende Verkehrssicherungsmaßnahmen durchführen.
Die Kontrolle wird nicht gesondert vergütet.
Als Ersatz für die an der VZ-Brücke zurückgebauten
Verkehrsschilder:
- Wegweisende Beschilderung analog VZ 439 und
- Umleitung analog VZ 460

Retroreflektierend mit Folie Klasse RA2.
Schild: profilverstärkt.
Aufstellvorrichtung nach Wahl des AN.
Aufstellung neben der Fahrbahn.
Menge: 1,000 Psch
Zuordnung: 105

### Abschnitt 10 Geh-/Radwegbrücke (West)

#### Unterabschnitt 10.00 Technische Bearbeitung

*Hinweis*
Die besondere Komplexität der Geometrie des Bauwerkes
ist bei der Planung zu beachten und in die
nachfolgenden OZ einzukalkulieren.

**10.00.0001 Standsicherheitsnachweis aufstellen**
StL-Nr. 21910160599
Standsicherheitsnachweis aufstellen.
Standsicherheitsnachweis für 'Unterbauten
Rad-/Gehwegbrücke und anschließende Stützwände'
Standsicherheitsnachweis '4-fach, in prüffähiger Form'
Menge: 1,000 Psch
Zuordnung: 101

**10.00.0002 Ausführungszeichnungen herstellen**
StL-Nr. 21910161099
Ausführungszeichnungen herstellen.
Ausführungszeichnungen für 'Unterbauten
Rad-/Gehwegbrücke und anschließende Stützwände'
Ausführungszeichnungen '4-fach, in prüffähiger Form'
Menge: 1,000 Psch
Zuordnung: 101

**10.00.0003 Standsicherheitsnachweis aufstellen**
StL-Nr. 21910160599
Standsicherheitsnachweis aufstellen.
Standsicherheitsnachweis für 'den Stahlüberbau im
Endzustand einschl. Bauvorgang'
Standsicherheitsnachweis '4-fach Papier & digital als
pdf'
Menge: 1,000 Psch

**10.00.0004 Standsicherheitsnachweis aufstellen**
StL-Nr. 21910160599
Standsicherheitsnachweis aufstellen.
Standsicherheitsnachweis für 'Lager und ÜKO'
Standsicherheitsnachweis '4-fach Papier & digital als
pdf'
Menge: 1,000 Psch

**10.00.0005 Standsicherheitsnachweis aufstellen**
StL-Nr. 21910160599
Standsicherheitsnachweis aufstellen.
Standsicherheitsnachweis für 'sämtliche Baubehelfe'
Standsicherheitsnachweis '4-fach Papier & digital als
pdf'
Menge: 1,000 Psch

**10.00.0006 Ausführungszeichnungen herstellen**
StL-Nr. 21910161099
Ausführungszeichnungen herstellen.
Ausführungszeichnungen für 'AUSFÜHRUNGSPLANUNG des
Stahlüberbaus'
Ausführungszeichnungen '4-fach Papier & digital als pdf
& DWG'
Menge: 1,000 Psch

**10.00.0007 Ausführungszeichnungen herstellen**
StL-Nr. 21910161099
Ausführungszeichnungen herstellen.
Ausführungszeichnungen für 'WERKSTATTPLANUNG der
Stahlüberbaus'
Ausführungszeichnungen '4-fach Papier & digital als pdf
& DWG'
Menge: 1,000 Psch

**10.00.0008 Ausführungszeichnungen herstellen**
StL-Nr. 21910161099
Ausführungszeichnungen herstellen.
Ausführungszeichnungen für 'den vollständigen
Montagevorgang einschl. aller Baubehelfe, Einschwimmen,
Einheben des Überbaus etc.'
Ausführungszeichnungen '4-fach Papier & digital als pdf
& DWG'
Menge: 1,000 Psch

**10.00.0009 Ausführungszeichnungen herstellen**
StL-Nr. 21910161099
Ausführungszeichnungen herstellen.
Ausführungszeichnungen für 'Lager'
Ausführungszeichnungen '4-fach Papier & digital als pdf
& DWG'
Menge: 1,000 Psch

**10.00.0010 Ausführungszeichnungen herstellen**
StL-Nr. 21910161099
Ausführungszeichnungen herstellen.
Ausführungszeichnungen für 'Lagerversetzplan'
Ausführungszeichnungen '4-fach Papier & digital als pdf
& DWG'
Menge: 1,000 Psch

**10.00.0011 Ausführungszeichnungen herstellen**
StL-Nr. 21910161099
Ausführungszeichnungen herstellen.
Ausführungszeichnungen für 'ÜKO'
Ausführungszeichnungen '4-fach Papier & digital als pdf
& DWG'
Menge: 1,000 Psch

**10.00.0012 Stahlbaudoku. erstellen ZTV-ING**
Stahlbaudokumentation nach ZTV-ING Teil 4-1, Abs. 8
erstellen.
Menge: 1,000 Psch

**10.00.0013 Messtechn. Begleitung Seileinbau**
Seileinbau messtechnisch begleiten.
Seilkräfte und -längen messen.
Einschl. Erstellen eines Messkonzeptes, Aufbereitung,
Auswertung und Dokumentation der Messergebnisse.
Menge: 1,000 Psch

**10.00.0014 Aufmaß Stahlkonstruktion erstellen**
Aufmaß der Stahlkonstruktion erstellen, einschl.
Messkonzept und Dokumentation der Messergebnisse
unmittelbar nach der Montage auf der Baustelle.
Menge: 1,000 Psch

*Hinweis*
Gilt für alle Bestandsunterlagen, die nicht aus dem
Modell abgeleitet werden können.

**10.00.0015 Bestandunterlagen liefern Standsich.Nachw.*Be.üb.zeichn. CAD Stückl.Beschflä.*Kor.schutz CAD**
StL-Nr. 21910161510100011
Bestandsunterlagen liefern, bestehend aus
Standsicherheitsnachweis, der entsprechend dem Prüf-
und Genehmigungsverfahren berichtigt wurde, als farbige
PDF-Datei mit Lesezeichen auf Datenträger, einschließlich Inhaltsverzeichnis.
Bestandsübersichtszeichnungen als Pause 1-fach, im CAD
Originalformat mit Definitionsdatei auf Datenträger
sowie als DXF-Datei auf Datenträger.
Stücklisten einschließlich Mengen- und Beschichtungsflächenberechnung als Pause 1-fach sowie als PDF-
Datei auf Datenträger.
Korrosionsschutzpläne im CAD Originalformat mit Definitionsdatei auf Datenträger sowie als DXF-Datei auf Da-
tenträger.
Menge: 1,000 Psch
Zuordnung: 101

**10.00.0016 Bauwerksbuch erstellen**
Die Bauwerksdaten sind mit einem Erfassungsprogramm auf
der Datenbasis der ASB- ING zu erfassen.
Digitalisierte Bilder, Pläne und Dokumente sind
einzubinden.
Ein Ausdruck des Bauwerksbuches aus den erfassten
Dateien
in 3-facher Ausführung ist beizufügen.
Übergabe der Daten an den AG in dem Übergabeformat
der ASB-ING (CAB-Datei) auf mit dem AG abgestimmten
Datenträger (CD oder DVD)
Bauwerksübersicht 2-fach Papier, 1-fach digital.
Menge: 1,000 Psch

**10.00.0017 Lichtbilder herst. und liefern**
Lichtbilder über den wesentlichen Bauablauf des
Bauwerks in digitalisierter Form (Auflösung mindestens
10 Megapixel in Farbe) mit Digitalkamera herstellen und
auf mit dem AG abgestimmten Datenträger liefern.
Das Komprimierungsverhältnis bzw. die Bildqualität ist
so zu wählen, dass durch die Komprimierung keine für
den Sachverhalt wesentlichen Bildinformationen verloren
gehen.
Menge: 250,000 St

**10.00.0018 Doku. Spannvorgang Seile**
Dokumentation des Spannvorgangs der Seile unter Angabe
von Spannungen und -kräften, Witterung, Uhrzeit,
Spannwege etc. in 4-facher Ausfertigung in Papierform
sowie digital im Format pdf liefern und dem AG
übergeben.
Menge: 1,000 Psch

**10.00.0019 Doku. Spannvorgang Anker**
Dokumentation des Spannvorgangs der Spannanker der
Bogenfußpunkte unter Angabe von Spannungen und
-kräften, Witterung, Uhrzeit, Spannwege etc. in
4-facher Ausfertigung in Papierform sowie digital im
Format pdf liefern und dem AG übergeben.
Menge: 1,000 Psch

**10.00.0020 ZiE und VBG Spannanker, Bogenfußpunkt**
Antrag auf ZiE und VBG für die Spannanker des
Bogenfußpunktes erstellen und in Abstimmung mit dem AG
einreichen.
Menge: 1,000 Psch

**10.00.0021 Montagekonzept aufst. R-/G-Brücke West**
Montagekonzept für das Bauwerk aufstellen.
Angabe von Montage- und Anschlagpunkten,
Darstellung von Kran-/Transportfahrzeugen und Pontons
einschließlich deren Zu- und Abfahrtswegen,
Darstellung von Gerüsten und Hebezeugen,
einschließlich der Aufstellung aller erforderlicher
Standsicherheitsnachweise und Ablaufpläne.
Bauwerk: Rad-/Gehwegbrücke, West
Lieferung:
- digital im PDF-Format
- 3-fach auf Papier.
Menge: 1,000 Psch

#### Unterabschnitt 10.01 Erdarbeiten u. Wasserhaltung

*Hinweis*
Erdarbeiten die Widerlager in Achse 10.1 und 20.1.

**10.01.0001 Baugrube herstellen Tiefe >3,00-5,00m**
StL-Nr. 224108107994099
Baugrube nach Unterlagen des AG herstellen.
Beschreibung der Homogenbereiche nach Unterlagen des
AG. Verbau wird gesondert vergütet.
Homogenbereiche 'A - humose Auffüllung und B - Sande'
Baugrube 'für Widerlager und Stützwand quer zum Weg'
Baugrubentiefe über 3,00 bis 5,00 m.
Aushub 'zur Bereitstellungsfläche des AN fördern'
Abrechnung 'nach Abtrag'
Menge: 1200,000 m3
Zuordnung: 108

**10.01.0002 Baugrube herstellen Tiefe bis 1,25 m**
StL-Nr. 224108107991099
Baugrube nach Unterlagen des AG herstellen.
Beschreibung der Homogenbereiche nach Unterlagen des
AG. Verbau wird gesondert vergütet.
Homogenbereiche 'A - humose Auffüllung und B - Sande'
Baugrube 'für Stützwand, parallel zum Weg'
Baugrubentiefe bis 1,25 m.
Aushub 'zur Bereitstellungsfläche des AN fördern'
Abrechnung 'nach Abtrag'
Menge: 60,000 m3
Zuordnung: 108

**10.01.0003 Dränschicht an Bauwerk herstellen Widerl./Flügelwd.*Matte, RiZ Was 7**
StL-Nr. 22111110421
Dränschicht an erdberührten Flächen von Bauwerken nach
Unterlagen des AG herstellen. Abgerechnet wird die bedeckte Wandfläche.
Dränschicht für Widerlager und Flügelwand.
Dränschicht aus Dränmatte nach Richtzeichnung Was 7.
Menge: 90,000 m2
Zuordnung: 111

**10.01.0004 Boden AG als BW-Hinterfüllung einb. Abrechng. Auftrag**
StL-Nr. 2241066039902
Boden des AG als Bauwerkshinterfüllung profilgerecht
einbauen und verdichten einschließlich ggf. erforderlicher Wasserzugabe.
Hinterfüllung für 'Widerlager in Achse 10.1 und 20.1'
Boden 'auf Bereitstellungsfläche aufnehmen'
Abrechnung nach Auftragsprofilen.
Menge: 1100,000 m3
Zuordnung: 106

*Hinweis*
Wasserhaltungsanlage für die Baugruben der Widerlager
(in Achse 10.1 und 20.1).

**10.01.0005 Wasserh.anl.nach Wahl des AN herst.*Reserveanlage Bis 15 m3/h**
StL-Nr. 22110911390110000
Wasserhaltungsanlage nach Wahl des AN zum Trockenlegen
und Freihalten der Baugrube von Wasser herstellen. Geologische und hydrologische Verhältnisse sowie Zweck,
Umfang, Absenkziele, Dauer der Wasserhaltung und Ableitung des Wassers zur Vorflut nach Unterlagen des AG.
Anlage bemessen, einrichten und abbauen. Erforderliche
Erdarbeiten ausführen.
Vorhalten und Betreiben wird gesondert vergütet.
Baugrube 'Widerlager Süd, Achse 10.1'
Einschließlich Reserveanlage für Betrieb ohne
schädliche Unterbrechung.
Gesamter Förderdurchfluss bis 15 m3/h.
Menge: 1,000 Psch
Zuordnung: 109

**10.01.0006 Wasserh.anl.nach Wahl des AN herst.*Reserveanlage Bis 15 m3/h**
StL-Nr. 22110911390110000
Wasserhaltungsanlage nach Wahl des AN zum Trockenlegen
und Freihalten der Baugrube von Wasser herstellen. Geologische und hydrologische Verhältnisse sowie Zweck,
Umfang, Absenkziele, Dauer der Wasserhaltung und Ableitung des Wassers zur Vorflut nach Unterlagen des AG.
Anlage bemessen, einrichten und abbauen. Erforderliche
Erdarbeiten ausführen.
Vorhalten und Betreiben wird gesondert vergütet.
Baugrube 'Widerlager Nord, Achse 20.1'
Einschließlich Reserveanlage für Betrieb ohne
schädliche Unterbrechung.
Gesamter Förderdurchfluss bis 15 m3/h.
Menge: 1,000 Psch
Zuordnung: 109

**10.01.0007 Wasserhaltungsanlage vorhalten*Reserveanlage**
StL-Nr. 221109117901000
Wasserhaltungsanlage nach Wahl des AN zum Trockenlegen
und Freihalten der Baugrube von Wasser betriebsbereit
vorhalten.
Abgerechnet wird nach Kalendertagen.
Baugrube 'für beide Widerlager'
Einschließlich Reserveanlage für Betrieb ohne
schädliche Unterbrechung.
Menge: 200,000 d
Zuordnung: 109

**10.01.0008 Wasserhaltungsanlage betreiben**
StL-Nr. 221109123900000
Wasserhaltungsanlage nach Wahl des AN zum unterbrechungsfreien Trockenlegen und Freihalten der Baugrube
von Wasser betreiben.
Abgerechnet wird nach Kalendertagen.
Baugrube 'für beide Widerlager'
Menge: 200,000 d
Zuordnung: 109

**10.01.0009 Mobile Absetzanlage aufstellen Volumen bis 8 m3**
StL-Nr. 2211099010001
Mobile Absetzanlage für Wasserhaltungsanlage nach
Unterlagen des AG aufstellen. Absetzanlage beseitigen. Ursprünglichen Zustand wieder herstellen.
Einschließlich Erd- und Gründungsarbeiten.
Fassungsvermögen Absetzanlage bis 8 m3.
Menge: 2,000 St
Zuordnung: 109

**10.01.0010 Mobile Absetzanlage betreiben Abges.St. verwert**
StL-Nr. 22110990910
Mobile Absetzanlage nach Unterlagen des AG vorhalten
und betreiben.
Abgerechnet wird nach Kalendertagen.
Abgesetzte Stoffe nach Wahl des AN verwerten.
Menge: 200,000 d
Zuordnung: 109

#### Unterabschnitt 10.02 Baugrubensicherung

*Hinweis*
Verbau in Teilabschnitten (südlich/nördlich MLK)
herstellen.

**10.02.0001 Geräteeinsatz für Trägerbohlwand Widerlager*Arb.pl herst/bes.**
StL-Nr. 22411710022
Geräte für Trägerbohlwand nach Unterlagen des AG einsetzen. Der Einsatz umfasst das Aufstellen und Abbauen
sowie das Umsetzen im Bereich des Bauteils.
Bauteil = Widerlager.
Arbeitsplanum herstellen und beseitigen.
Menge: 2,000 St
Zuordnung: 117

**10.02.0002 Verbauträger liefern HEB240, S235**
Träger für den Bohlträgerverbau entsprechend statischen
und konstruktiven Erfordernissen nach Unterlagen des AG
liefern.
Bauteil: Träger für Bohlträgerverbau
der Geh-/Radwegbrücke
Profile _ HEB 240 o.glw.
Stahlsorte: Baustahl S235
Menge: 18,000 t

**10.02.0003 Austauschbohrung herstellen Trägerbohlwand*DU 70 cm Länge ü. 6-10 m*vertikal Bohrgut verwerten verrohrt**
StL-Nr. 22411793011311901
Austauschbohrung zum Austausch des vorhandenen Bodens
nach Unterlagen des AG herstellen. Bohrloch verfüllen.
Homogenbereiche nach Unterlagen des AG.
Austauschbohrung für Trägerbohlwand.
Bohrdurchmesser = 70 cm.
Länge über 6,00 bis 10,00 m.
Neigung vertikal.
Bohrgut nach Wahl des AN verwerten.
Verwertung nach Unterlagen des AG nachweisen.
Verfüllung 'mit Sand bis 1,00 m unter Baugrubensohle
darunter mit Beton C12/15, Beton wird gesondert
vergütet'
Bohrung durch verrohrtes Bohren herstellen.
Menge: 250,000 m
Zuordnung: 117

**10.02.0004 Unbewehrten Beton herstellen*C12/15 X0*Ohne Schalung**
StL-Nr. 222118338921010
Unbewehrten Beton nach Unterlagen des AG herstellen.
Beton 'für Fußausbildung der Bohlträger'
Druckfestigkeitsklasse C12/15.
Expositionsklasse X0.
Beton ohne Schalung herstellen.
Menge: 40,000 m3
Zuordnung: 118

**10.02.0005 Trägerbohlwand herstellen*Austauschbohrung I-Träger Holzbohlen*Verank. ges. Tr. abtrennen*Ausf. ausbauen**
StL-Nr. 22411710593191321
Trägerbohlwand entsprechend statischen und konstruktiven Erfordernissen nach Unterlagen des AG herstellen.
Abrechnung nach Länge in der Wandachse, horizontal, multipliziert mit der Höhe ab Baugrubensohle.
Durchfahren von Hindernissen wird gesondert vergütet.
Homogenbereiche nach Unterlagen des AG.
Träger einbringen 'durch vibrieren.
Das Liefern der Träger wird gesondert vergütet'
Einbringhilfe = Austauschbohrung. Austauschbohrung wird
gesondert vergütet.
Träger = I-Träger.
Trägerlänge 'über 4,00 bis 9,00 m'
Ausfachung mit Holzbohlen.
Trägerbohlwand verankert. Erforderliche Gurtung und
Verankerung werden gesondert vergütet.
Träger nach Unterlagen des AG abtrennen. Abgetrennten
Stahl entfernen.
Ausfachung ausbauen und entfernen.
Menge: 220,000 m2
Zuordnung: 117

**10.02.0006 Gurtung/Aussteifung f. Verbau herst Trägerbohlwand*S 235 Behelfskonstr.**
StL-Nr. 2241172301101
Gurtung/Aussteifung für Verbau entsprechend statischen
und konstruktiven Erfordernissen nach Unterlagen des AG
herstellen.
Gurtung/Aussteifung für Trägerbohlwand.
Stahlsorte = S 235.
Gurtung/Aussteifung als Behelfskonstruktion ausbilden,
vorhalten, unterhalten, ausbauen und beseitigen.
Menge: 2,500 t
Zuordnung: 117

**10.02.0007 Geräteeinsatz für Verpressanker Baugrubenwand*Anker ü. 5-20 m**
StL-Nr. 22411750512
Geräte für das Herstellen von Verpressankern nach Un-
terlagen des AG einsetzen. Der Einsatz umfasst das einmalige Aufstellen und Abbauen, sowie das Umsetzen im
Bereich des Bauteils.
Bauteil = Baugrubenwand.
Ankerlänge über 5,00 bis 20,00 m.
Menge: 2,000 St
Zuordnung: 117

**10.02.0008 Verpressanker einbauen Trägerbohlwand*Kurzzeitanker Länge ü. 12-14 m einf. Nachverpr.*Bohrgut verwerten**
StL-Nr. 224117510114914
Verpressanker entsprechend statischen und konstruktiven
Erfordernissen nach Unterlagen des AG einbauen. Verankerungsbohrung durchführen einschließlich erforderlicher Durchdringungen von Konstruktionsteilen. Verpressanker auf die Festlegekraft anspannen. Abnahmeprüfung
durchführen. Herstellen der Endausbildung (Ankerkopf
und Ankerfuß) wird gesondert vergütet. Abrechnung nach
Länge zwischen Außenkante Ankerplatte am Ankerkopf
und Außenkante Stahlzugglied am Ankerfuß.
Homogenbereiche nach Unterlagen des AG.
Bauteil = Trägerbohlwand.
Anker als Kurzzeitanker.
Ankerlänge über 12,00 bis 14,00 m.
Ankerkraft 'bis 200 kN'
Verpresssystem für einfache Nachverpressung einbauen.
Bohrgut nach Wahl des AN verwerten.
Menge: 225,000 m
Zuordnung: 117

**10.02.0009 Enden für Verpressanker herstellen Trägerbohlwand*Kurzeitank. ausb.**
StL-Nr. 2241175151299
Enden (Ankerkopf und Ankerfuß) für Verpressanker entsprechend statischen und konstruktiven Erfordernissen
herstellen. Abrechnung nach Anzahl der Anker.
Bauteil = Trägerbohlwand.
Anker als Kurzzeitanker. Anker lösen. Ankerköpfe ausbauen, Anker abschneiden und Durchbruch verschließen.
Ausgebaute Stoffe nach Wahl des AN verwerten.
Ankerkraft 'bis 200 kN'
Menge: 17,000 St
Zuordnung: 117

**10.02.0010 Verpressanker nachverpressen einmal nachverpr.**
StL-Nr. 22411752001
Verpressanker nachverpressen.
Anker einmal nachverpressen.
Menge: 17,000 St
Zuordnung: 117

**10.02.0011 Verbauträger kürzen 1m unter GOK Teilabschnitte**
Träger der Trägerbohlwand nach Unterlagen des AG
kürzen.
Kürzen der Träger bis 1,00 m unter OK Gelände.
Material der Verwertung nach Wahl des AN zuführen.
Ausführung in Teilabschnitten.
Abgerechnet wird die Anzahl der Träger.
Menge: 30,000 St

#### Unterabschnitt 10.03 BW-Entwässerung

**10.03.0001 Kastenrinne einbauen Klasse C 250*Nenngröße 150 KunstharzbetonFT*in Asphalt-Fläche Aufl.+RSt Herstan Schlitzw.18 mm**
StL-Nr. 22411054332022191
Kastenrinne mit Abdeckung einbauen. Formstücke und An-
schlussleitungen werden gesondert vergütet.
Klasse C 250.
Nenngröße 150.
Rinne aus Kunstharzbetonfertigteilen.
Umgebende Fläche = Asphalt.
Auflager und Rückenstützen nach Herstellerangaben herstellen.
Abdeckung 'Stahlgitterrost im Winkelprofilrahmen,
beide aus nichtrostendem Stahl,
Werkstoff-Nr. 1.4401 oder 1.4571'
Schlitzweite bis 18 mm.
Menge: 8,000 m
Zuordnung: 110

**10.03.0002 Formstück f.Kastenrinne einb.(Zul.) Endstück**
StL-Nr. 22411054710
Formstück für Kastenrinne mit Abdeckung einbauen. Vergütet wird der Mehraufwand gegenüber der durchgehenden
Rinne.
Formstück = Endstück.
Menge: 4,000 St
Zuordnung: 110

**10.03.0003 Formstück f.Kastenrinne einb.(Zul.)*Abfluss DN 150**
StL-Nr. 22411054791
Formstück für Kastenrinne mit Abdeckung einbauen. Vergütet wird der Mehraufwand gegenüber der durchgehenden
Rinne.
Formstück 'Kastenrinne mit senkrechtem Rohranschluss'
Abflussrohr DN/ID 150.
Menge: 2,000 St
Zuordnung: 110

**10.03.0004 Gusseiserne Rohrleitung herstellen Widerlager*DN/ID 150 Besch. ZTV-ING**
StL-Nr. 2211113092119
Gusseiserne Rohrleitung für Brückenentwässerung aus
muffenlosen Rohren und Formstücken einschließlich Reinigungsöffnungen, Verankerungen, Aufhängungen, Aussteifungen, Unterstützungen und Anschlüssen entsprechend
statischen und konstruktiven Erfordernissen nach Unterlagen des AG herstellen. Abgerechnet wird nach Länge in
der Achse der Rohrleitung.
Einbauort = Widerlager.
Rohr DN/ID 150.
Korrosionsschutz nach ZTV-ING, Teil 4, Abschnitt 3.
System nach Tabelle "Korrosionsschutzsystem" im Anhang
A, Bauteil-Nr. 3.3.3.
Verankerung 'an der Widerlagerwand herstellen'
Menge: 8,000 m
Zuordnung: 111

**10.03.0005 Kunststoffrohrleitung herstellen*PP-Rohr Verb. Wahl AN*Bettung Typ 1 Tiefe bis 1,25 m*Überdeckg.0,5-1 m o.Verk.l.,Statik**
StL-Nr. 22411033492111101
Entwässerungsleitung aus Kunststoffrohren nach statischen und konstruktiven Erfordernissen herstellen. An-
schluss an Schacht sowie Formstücke werden gesondert
vergütet.
Rohr DN/ID 'DN 150'
Rohr aus PP.
Rohrverbindung nach Wahl des AN.
Bettung nach DIN EN 1610, Typ 1 herstellen. Boden für
Leitungszone liefern und einbauen.
Fließsohlentiefe bis 1,25 m.
Überdeckungshöhe 0,50 bis 1,00 m.
Ohne Straßenverkehrslast. Statische Berechnung aufstellen und liefern.
Menge: 9,000 m
Zuordnung: 110

**10.03.0006 Formstück einbauen (Zul.) Bogen DN 150*Kunststoff-Rohr**
StL-Nr. 224110369080400
Formstück in Rohrleitung einbauen. Vergütet wird der
Mehraufwand für den Einbau des Formstückes gegenüber
der bis zur Innenfläche der Sammelrohrleitung durchgemessenen Rohrleitung.
Formstück = Bogen DN/ID 150.
Rohr aus Kunststoff.
Menge: 1,000 St
Zuordnung: 110

**10.03.0007 Formstück einbauen (Zul.)*Kunststoff-Rohr Rohr DN 150**
StL-Nr. 224110369990403
Formstück in Rohrleitung einbauen. Vergütet wird der
Mehraufwand für den Einbau des Formstückes gegenüber
der bis zur Innenfläche der Sammelrohrleitung durchgemessenen Rohrleitung.
Formstück 'Froschklappe'
Rohr aus Kunststoff.
Durchgangsrohr DN/ID 150.
Menge: 2,000 St
Zuordnung: 110

**10.03.0008 Graben herstellen Breite 0,50 m*Tiefe über 0,5-1m*Boden Verwert. AN Abrechnung Abtrag**
StL-Nr. 22410652300329101
Graben profilgerecht herstellen.
Sohlenbreite = 0,50 m.
Grabentiefe über 0,50 bis 1,00 m.
Böschungsneigung '1:1'
Boden bzw. Fels nach Wahl des AN verwerten.
Abrechnung nach Abtragsprofilen.
Menge: 27,000 m3
Zuordnung: 106

**10.03.0009 Graben befestigen Sohlbreite 0,50 m*Tiefe bis 1 m,1:1 S gebr.Naturgest.*Bettung Kiessand Bg.Bösch.g.MinSt*einebnen**
StL-Nr. 22411012521119911
Graben befestigen einschließlich Erdarbeiten für Bettung und Befestigung.
Sohlbreite = 0,50 m.
Grabentiefe bis 1,00 m. Neigung der Grabenböschung 1
zu 1.
Sohlbefestigung = gebrochenes Naturgestein 32/56, 20 cm
dick.
Bettung für Sohlbefestigung = Kiessand.
Böschungsbefestigung 'analog Sohlbefestigung'
Breite 'der Böschungsbefestigungen: 2 x 0,70 m'
Bettung für Böschungsbefestigung = gebrochene Mineralstoffe.
Überschüssigen Boden seitlich einebnen.
Menge: 95,000 m
Zuordnung: 110

**10.03.0010 Graben befestigen, WBS Sohlbreite 50cm, T. bis 1m 1:1,5, Breite 2x50cm**
Graben im Auslaufbereich der Entwässerungsleitung
befestigen.
Erdarbeiten für Bettung und Befestigung ausführen.
Sohlbreite: 0,50 m.
Grabentiefe bis 1,00 m.
Neigung der Grabenböschung 1:1,5.
Befestigung auf Bettung aus Beton, Dicke mind. 10 cm.
Pflaster aus Naturstein, Stein bruchrau,
verwitterungsbeständig, mindestens 15 cm dick.
Planum herstellen.
Bettung aus Beton C12/15, Ausbreitmaßklasse F1.
Fugen mit Fertigzementmörtel verfüllen,
Druckfestigkeit am Würfel mind. 50 MPa,
Zement Art CEM I, w/z höchstens 0,50,
frost-/tausalzbeständig, Ausbreitmaßklasse F3.
Menge: 10,000 m2
Zuordnung: 110

#### Unterabschnitt 10.04 Gründung

*Hinweis*
Tiefrgründung in Teilabschnitten (südlich/nördlich MLK)
herstellen.

**10.04.0001 Geräteeinsatz für Pfähle Widerlager*Ortbet.bohrpfähle Ebene gesondert**
StL-Nr. 2241177052103
Geräte für das Herstellen von Pfählen nach Unterlagen
des AG einsetzen. Der Einsatz umfasst das einmalige
Aufstellen und Abbauen sowie das Umsetzen im Bereich
des Bauteils.
Bauteil = Widerlager.
Einsatz für Ortbetonbohrpfähle.
Arbeitsebene wird gesondert vergütet.
Menge: 2,000 St
Zuordnung: 117

**10.04.0002 Arbeits-/Bohrebene herst. rückb. WL., Mat. n.Wahl AN, Erdarb.**
Arbeitsebenen einschl. Befestigung nach Wahl des AN
für das Herstellen der Bohrpfähle
entsprechend den Erfordernissen des vom AN gewählten
Herstellungsverfahrens herstellen, unterhalten und
nach Herstellung wieder beseitigen.
Einschließlich Lieferung des erforderlichen Materials
für die Arbeits- und Bohrebene.
Die Aufwendungen für die Zuwegungen zur Arbeitsebene im
Baufeld sind einzurechnen.
Nach Fertigstellung der Bohrpfähle ist das Material
einer Verwertung nach Wahl des AN zuführen.
Arbeits- und Bohrebene für Bohrpfahlgründung
der Widerlager der Rad-/Gehwegbrücke,
südlich und nördlich vom MLK.
Menge: 2,000 St

**10.04.0003 Ortbetonbohrpfahl herstellen Widerlager*Pfahl-DU 90 cm Länge ü. 6-10 m*vertikal StB C30/37, XF3*verr. Leerb. ges. Bohrgut verwerten**
StL-Nr. 22411771023312031
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil = Widerlager.
Pfahldurchmesser = 90 cm.
Pfahllänge über 6,00 bis 10,00 m.
Neigung vertikal.
Baustoff = Stahlbeton, Druckfestigkeitsklasse C 30/37,
Expositionsklasse XC2, XF3.
Pfahl durch verrohrtes Bohren herstellen. Leerbohrung
über 1,00 m wird gesondert vergütet.
Bohrgut nach Wahl des AN verwerten.
Verwertung nach Unterlagen des AG nachweisen.
Menge: 126,000 m
Zuordnung: 117

**10.04.0004 Leerbohrung/ -rammung herstellen Widerlager*Ortbetonbohrpfahl Pfahl-DU 90 cm*vertikal Bohrgut verwerten*n. bind.Mat.verf.**
StL-Nr. 22411773521111101
Leerbohrung/ -rammung über 1,00 m je Pfahl nach Unterlagen des AG herstellen.
Homogenbereiche nach Unterlagen des AG.
Bauteil = Widerlager.
Pfahl = Ortbetonbohrpfahl.
Pfahldurchmesser = 90 cm.
Neigung vertikal.
Bohrgut nach Wahl des AN verwerten.
Verwertung nach Unterlagen des AG nachweisen.
Leerbohrung/ -rammung mit nicht bindigem Baustoff verfüllen.
Menge: 50,000 m
Zuordnung: 117

**10.04.0005 Ortbetonbohrpfahl herstellen Widerlager*Pfahl-DU 90 cm Länge ü. 6-10 m*u. n=8 bis n=6 StB C30/37, XF3*verr. Leerb. ges. Bohrgut verwerten**
StL-Nr. 22411771023342031
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil = Widerlager.
Pfahldurchmesser = 90 cm.
Pfahllänge über 6,00 bis 10,00 m.
Neigung unter n = 8 bis n = 6.
Baustoff = Stahlbeton, Druckfestigkeitsklasse C 30/37,
Expositionsklasse XC2, XF3.
Pfahl durch verrohrtes Bohren herstellen. Leerbohrung
über 1,00 m wird gesondert vergütet.
Bohrgut nach Wahl des AN verwerten.
Verwertung nach Unterlagen des AG nachweisen.
Menge: 42,000 m
Zuordnung: 117

**10.04.0006 Leerbohrung/ -rammung herstellen Widerlager*Ortbetonbohrpfahl Pfahl-DU 90 cm*u. n=8 bis n=6 Bohrgut verwerten*n. bind.Mat.verf.**
StL-Nr. 22411773521114101
Leerbohrung/ -rammung über 1,00 m je Pfahl nach Unterlagen des AG herstellen.
Homogenbereiche nach Unterlagen des AG.
Bauteil = Widerlager.
Pfahl = Ortbetonbohrpfahl.
Pfahldurchmesser = 90 cm.
Neigung unter n = 8 bis n = 6.
Bohrgut nach Wahl des AN verwerten.
Verwertung nach Unterlagen des AG nachweisen.
Leerbohrung/ -rammung mit nicht bindigem Baustoff verfüllen.
Menge: 20,000 m
Zuordnung: 117

**10.04.0007 Ortbetonbohrpfahl herstellen Widerlager*Pfahl-DU 90 cm Länge ü. 6-10 m*u. n=6 bis n=4 StB C30/37, XF3*verr. Leerb. ges. Bohrgut verwerten**
StL-Nr. 22411771023352031
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil = Widerlager.
Pfahldurchmesser = 90 cm.
Pfahllänge über 6,00 bis 10,00 m.
Neigung unter n = 6 bis n = 4.
Baustoff = Stahlbeton, Druckfestigkeitsklasse C 30/37,
Expositionsklasse XC2, XF3.
Pfahl durch verrohrtes Bohren herstellen. Leerbohrung
über 1,00 m wird gesondert vergütet.
Bohrgut nach Wahl des AN verwerten.
Verwertung nach Unterlagen des AG nachweisen.
Menge: 126,000 m
Zuordnung: 117

**10.04.0008 Leerbohrung/ -rammung herstellen Widerlager*Ortbetonbohrpfahl Pfahl-DU 90 cm*u. n=6 bis n=4 Bohrgut verwerten*n. bind.Mat.verf.**
StL-Nr. 22411773521115101
Leerbohrung/ -rammung über 1,00 m je Pfahl nach Unterlagen des AG herstellen.
Homogenbereiche nach Unterlagen des AG.
Bauteil = Widerlager.
Pfahl = Ortbetonbohrpfahl.
Pfahldurchmesser = 90 cm.
Neigung unter n = 6 bis n = 4.
Bohrgut nach Wahl des AN verwerten.
Verwertung nach Unterlagen des AG nachweisen.
Leerbohrung/ -rammung mit nicht bindigem Baustoff verfüllen.
Menge: 50,000 m
Zuordnung: 117

**10.04.0009 Betonstahl einbauen**
StL-Nr. 22211821399
Betonstahl entsprechend statischen und konstruktiven
Erfordernissen einbauen.
Bauteil 'Ortbetonbohrpfahl'
Stahlsorte 'B500B'
Menge: 15,000 t
Zuordnung: 118

**10.04.0010 Pfahlkopf herrichten Widerlager*Ortbetonbohrpfahl Pfahl-DU 90 cm*Abbruch verwerten**
StL-Nr. 224117755211004
Pfahlkopf für den Anschluss der Pfahlkopfplatte bzw.
des an den Pfahl anschließenden Bauteils herrichten.
Freigelegte Bewehrung richten.
Bauteil = Widerlager.
Pfahl = Ortbetonbohrpfahl.
Pfahldurchmesser = 90 cm.
Abbruchgut nach Wahl des AN verwerten.
Menge: 42,000 St
Zuordnung: 117

**10.04.0011 Integritätsprüf. v. Pfählen durchf. Widerlager*Bohrpfahl Pfahl-DU 90 cm*vertikal**
StL-Nr. 2241179152161
Low-Strain-Integritätsprüfung von Pfählen nach Unterlagen des AG gemäß "Empfehlungen für statische und dynamische Pfahlprüfungen" der Deutschen Gesellschaft für
Geotechnik durchführen. Pfähle für Prüfung vorbereiten.
Bauteil = Widerlager.
Pfahl = Ortbetonbohrpfahl.
Pfahldurchmesser = 90 cm.
Neigung vertikal.
Menge: 18,000 St
Zuordnung: 117

**10.04.0012 Integritätsprüf. v. Pfählen durchf. Widerlager*Bohrpfahl Pfahl-DU 90 cm*u. n=8 bis n=6**
StL-Nr. 2241179152164
Low-Strain-Integritätsprüfung von Pfählen nach Unterlagen des AG gemäß "Empfehlungen für statische und dynamische Pfahlprüfungen" der Deutschen Gesellschaft für
Geotechnik durchführen. Pfähle für Prüfung vorbereiten.
Bauteil = Widerlager.
Pfahl = Ortbetonbohrpfahl.
Pfahldurchmesser = 90 cm.
Neigung unter n = 8 bis n = 6.
Menge: 6,000 St
Zuordnung: 117

**10.04.0013 Integritätsprüf. v. Pfählen durchf. Widerlager*Bohrpfahl Pfahl-DU 90 cm*u. n=6 bis n=4**
StL-Nr. 2241179152165
Low-Strain-Integritätsprüfung von Pfählen nach Unterlagen des AG gemäß "Empfehlungen für statische und dynamische Pfahlprüfungen" der Deutschen Gesellschaft für
Geotechnik durchführen. Pfähle für Prüfung vorbereiten.
Bauteil = Widerlager.
Pfahl = Ortbetonbohrpfahl.
Pfahldurchmesser = 90 cm.
Neigung unter n = 6 bis n = 4.
Menge: 18,000 St
Zuordnung: 117

#### Unterabschnitt 10.05 Stahlbeton und Sichtflächen

**10.05.0001 Beton f. Sauberkeitsschicht herst.*X0 Dicke min. 10 cm**
StL-Nr. 2221183289101
Beton für Sauberkeitsschicht einschließlich ggf. erforderlicher Schalung nach Unterlagen des AG herstellen.
Ggf. erforderliche Schalung vorhalten und beseitigen.
Druckfestigkeitsklasse 'C20/25'
Expositionsklasse X0.
Dicke min. 10 cm.
Menge: 200,000 m2
Zuordnung: 118

**10.05.0002 Bew. Beton einschl. Schalung herst. Fundament*Stahlbeton C30/37**
StL-Nr. 22211831311490000
Bewehrten Beton einschließlich Schalung nach Unterlagen
des AG herstellen. Schalung vorhalten und beseitigen.
Bewehrung und Traggerüst der Bemessungsklasse B werden
gesondert vergütet.
Bauteil = Fundament.
Art der Verwendung = Stahlbeton.
Druckfestigkeitsklasse C30/37.
Expositionsklasse 'XC2, XD2'
Menge: 200,000 m3
Zuordnung: 118

**10.05.0003 Bew. Beton einschl. Schalung herst.*Stahlbeton C30/37*XF2, XC4, XD2 Gestaltung AG**
StL-Nr. 22211831391450700
Bewehrten Beton einschließlich Schalung nach Unterlagen
des AG herstellen. Schalung vorhalten und beseitigen.
Bewehrung und Traggerüst der Bemessungsklasse B werden
gesondert vergütet.
Bauteil 'Widerlager- und Flügelwand'
Art der Verwendung = Stahlbeton.
Druckfestigkeitsklasse C30/37.
Expositionsklasse XF2, XC4 und XD2.
Sichtflächenschalung nach Gestaltungsvorgabe des AG.
Menge: 115,000 m3
Zuordnung: 118

**10.05.0004 Schalung f. Aussparung herst. bes. Übergabekasten**
Schalung für Nischen/Aussparungen
nach Unterlagen des AG
herstellen, vorhalten und beseitigen.
Nische in Widerlagerwand für
Übergabe-/Sicherungskasten.
Aussparung: B/H/T = 25/40/15 cm.
Schalung für ebene Flächen.
Abgerechnet wird die Anzahl der Nischen/Aussparungen.
Menge: 2,000 St

**10.05.0005 Kabelschutzrohr in Bauwerk verlegen KSR endl. d50 AN*PP-Rohr innen glatt**
StL-Nr. 22113416510210000
Kabelschutzrohr in Bauwerk vor dem Betonieren nach Un-
terlagen des AG verlegen, gegen Aufschwimmen sichern
und Stöße dichten. Bögen, Passstücke, Tropfmanschetten,
bewegliche Rohrverbindungen an den Bewegungsfugen und
Abschlusskappen werden nicht gesondert vergütet.
Kabelschutzrohr endlos bis d50 einschließlich der Rohrverbindung liefern.
Rohr aus PP.
Innenwand = glatt.
Menge: 40,000 m
Zuordnung: 134

**10.05.0006 Rohrdurchführung herstellen Faserzement Nichtrost. Stahl**
StL-Nr. 221111354991920
Rohrdurchführung mit Mantelrohr nach Unterlagen des AG
herstellen.
Einbauort 'Widerlagerwand, mittig'
Mantelrohr 'DN 250'
Mantelrohr aus Faserzement.
Außendurchmesser 'DN 150'
Rohrdurchführung mit Dichtungseinsatz aus Elastomer und
nichtrostendem Stahl Werkstoffnummer 1.4401 bzw.
1.4571.
Menge: 2,000 St
Zuordnung: 111

**10.05.0007 Bew. Beton einschl. Schalung herst.*Stahlbeton C30/37*XF4, XC4, XD3*Besenstrich**
StL-Nr. 22211831391449001
Bewehrten Beton einschließlich Schalung nach Unterlagen
des AG herstellen. Schalung vorhalten und beseitigen.
Bewehrung und Traggerüst der Bemessungsklasse B werden
gesondert vergütet.
Bauteil 'Kammerwand'
Art der Verwendung = Stahlbeton.
Druckfestigkeitsklasse C30/37.
Expositionsklasse XF4, XC4 und XD3.
Zusätzliche Anforderungen 'Luftporenbildner'
Oberfläche mit Besenstrich (Rosshaar) versehen.
Menge: 10,000 m3
Zuordnung: 118

**10.05.0008 Bew. Beton einschl. Schalung herst.*Stahlbeton C30/37*XF2, XC4, XD2 Gestaltung AG**
StL-Nr. 22211831391450700
Bewehrten Beton einschließlich Schalung nach Unterlagen
des AG herstellen. Schalung vorhalten und beseitigen.
Bewehrung und Traggerüst der Bemessungsklasse B werden
gesondert vergütet.
Bauteil 'Bogenwiderlager'
Art der Verwendung = Stahlbeton.
Druckfestigkeitsklasse C30/37.
Expositionsklasse XF2, XC4 und XD2.
Sichtflächenschalung nach Gestaltungsvorgabe des AG.
Menge: 150,000 m3
Zuordnung: 118

**10.05.0009 Bew. Beton einschl. Schalung herst.*Stahlbeton C30/37**
StL-Nr. 22211831391490009
Bewehrten Beton einschließlich Schalung nach Unterlagen
des AG herstellen. Schalung vorhalten und beseitigen.
Bewehrung und Traggerüst der Bemessungsklasse B werden
gesondert vergütet.
Bauteil 'Lagersockel'
Art der Verwendung = Stahlbeton.
Druckfestigkeitsklasse C30/37.
Expositionsklasse 'XD1, XF2'
Oberfläche 'abreiben'
Menge: 1,500 m3
Zuordnung: 118

**10.05.0010 Betonstahl einbauen Fundament**
StL-Nr. 22211821319
Betonstahl entsprechend statischen und konstruktiven
Erfordernissen einbauen.
Bauteil = Fundament.
Stahlsorte 'B500B'
Menge: 25,000 t
Zuordnung: 118

**10.05.0011 Betonstahl einbauen**
StL-Nr. 22211821399
Betonstahl entsprechend statischen und konstruktiven
Erfordernissen einbauen.
Bauteil 'Widerlager- u. Flügelwand'
Stahlsorte 'B500B'
Menge: 15,000 t
Zuordnung: 118

**10.05.0012 Betonstahl einbauen**
StL-Nr. 22211821399
Betonstahl entsprechend statischen und konstruktiven
Erfordernissen einbauen.
Bauteil 'Bogenwiderlager'
Stahlsorte 'B500B'
Menge: 35,000 t
Zuordnung: 118

**10.05.0013 Strukturmatrize RECKLI Widerlager*GuR-Brücke horizontal***
Strukturmatrize RECKLI
Widerlager der Geh-/Radwegbrücke mit strukturierter
Sichtbetonoberfläche herstellen.
Herstellung der Flächen mit hochelastischer,
mehrfach wiederverwendbarer Strukturmatrize
aus PU-Elastomeren.
Strukturtyp: RECKLI RIO GRANDE
Ausrichtung: horizontal
Scharfkantig entsprechend den Unterlagen des AG.
Werkseitig bedingte Matrizenstöße
in Abstimmung mit dem AG ausführen.
RECKLI-Matrize fachgerecht an der Betonschalung
fixieren.
Trennmittel auftragen.
Es ist ausschließlich Trennmittel und Matrizenkleber
nach Angaben des Herstellers zu verwenden.
Menge: 30,000 m2

**10.05.0014 Trapezleiste liefern u. einbauen Widerlager**
Trapezleiste zur Strukturierung/Gestaltung
der Widerlager liefern und
nach Unterlage des AG in die Schalung einbauen.
Bauteil: Widerlagerwände Stützwand
Trapezleiste: 5/1/2 cm.
Menge: 45,000 m

*Hinweis*
Stützwand quer zum Geh-/Radweg
westlich von Widerlage in Achse 20.1

**10.05.0015 Beton f. Sauberkeitsschicht herst.*X0 Dicke min. 10 cm**
StL-Nr. 2221183289101
Beton für Sauberkeitsschicht einschließlich ggf. erforderlicher Schalung nach Unterlagen des AG herstellen.
Ggf. erforderliche Schalung vorhalten und beseitigen.
Druckfestigkeitsklasse 'C20/25'
Expositionsklasse X0.
Dicke min. 10 cm.
Menge: 12,000 m2
Zuordnung: 118

**10.05.0016 Bew. Beton einschl. Schalung herst. Fundament*Stahlbeton C30/37**
StL-Nr. 22211831311490000
Bewehrten Beton einschließlich Schalung nach Unterlagen
des AG herstellen. Schalung vorhalten und beseitigen.
Bewehrung und Traggerüst der Bemessungsklasse B werden
gesondert vergütet.
Bauteil = Fundament.
Art der Verwendung = Stahlbeton.
Druckfestigkeitsklasse C30/37.
Expositionsklasse 'XC2, XD2'
Menge: 10,000 m3
Zuordnung: 118

**10.05.0017 Betonstahl einbauen Fundament**
StL-Nr. 22211821319
Betonstahl entsprechend statischen und konstruktiven
Erfordernissen einbauen.
Bauteil = Fundament.
Stahlsorte 'B500B'
Menge: 1,000 t
Zuordnung: 118

**10.05.0018 Bew. Beton einschl. Schalung herst. Stützwand*Stahlbeton C30/37*XF2, XC4, XD2 Gestaltung AG**
StL-Nr. 22211831371450700
Bewehrten Beton einschließlich Schalung nach Unterlagen
des AG herstellen. Schalung vorhalten und beseitigen.
Bewehrung und Traggerüst der Bemessungsklasse B werden
gesondert vergütet.
Bauteil = Stützwand.
Art der Verwendung = Stahlbeton.
Druckfestigkeitsklasse C30/37.
Expositionsklasse XF2, XC4 und XD2.
Sichtflächenschalung nach Gestaltungsvorgabe des AG.
Menge: 13,000 m3
Zuordnung: 118

**10.05.0019 Betonstahl einbauen Stützwand**
StL-Nr. 22211821379
Betonstahl entsprechend statischen und konstruktiven
Erfordernissen einbauen.
Bauteil = Stützwand.
Stahlsorte 'B500B'
Menge: 1,500 t
Zuordnung: 118

**10.05.0020 Trapezleiste liefern u. einbauen Widerlager**
Trapezleiste zur Strukturierung/Gestaltung
der Widerlager liefern und
nach Unterlage des AG in die Schalung einbauen.
Bauteil: Widerlagerwände Stützwand
Trapezleiste: 5/1/2 cm
Menge: 12,000 m

*Hinweis*
Stützwand parallel zum Geh-/Radweg
in Verlängerung vom westliche Flügel
hinter Widerlager in Achse 20.1

**10.05.0021 Beton f. Sauberkeitsschicht herst.*X0 Dicke min. 10 cm**
StL-Nr. 2221183289101
Beton für Sauberkeitsschicht einschließlich ggf. erforderlicher Schalung nach Unterlagen des AG herstellen.
Ggf. erforderliche Schalung vorhalten und beseitigen.
Druckfestigkeitsklasse 'C20/25'
Expositionsklasse X0.
Dicke min. 10 cm.
Menge: 35,000 m2
Zuordnung: 118

**10.05.0022 Bew. Beton einschl. Schalung herst. Fundament*Stahlbeton C30/37**
StL-Nr. 22211831311490000
Bewehrten Beton einschließlich Schalung nach Unterlagen
des AG herstellen. Schalung vorhalten und beseitigen.
Bewehrung und Traggerüst der Bemessungsklasse B werden
gesondert vergütet.
Bauteil = Fundament.
Art der Verwendung = Stahlbeton.
Druckfestigkeitsklasse C30/37.
Expositionsklasse 'XC2, XD2'
Menge: 12,000 m3
Zuordnung: 118

**10.05.0023 Betonstahl einbauen Fundament**
StL-Nr. 22211821319
Betonstahl entsprechend statischen und konstruktiven
Erfordernissen einbauen.
Bauteil = Fundament.
Stahlsorte 'B500B'
Menge: 2,000 t
Zuordnung: 118

**10.05.0024 Bew. Beton einschl. Schalung herst. Stützwand*Stahlbeton C30/37*XF2, XC4, XD2 Gestaltung AG**
StL-Nr. 22211831371450700
Bewehrten Beton einschließlich Schalung nach Unterlagen
des AG herstellen. Schalung vorhalten und beseitigen.
Bewehrung und Traggerüst der Bemessungsklasse B werden
gesondert vergütet.
Bauteil = Stützwand.
Art der Verwendung = Stahlbeton.
Druckfestigkeitsklasse C30/37.
Expositionsklasse XF2, XC4 und XD2.
Sichtflächenschalung nach Gestaltungsvorgabe des AG.
Menge: 10,000 m3
Zuordnung: 118

**10.05.0025 Bew. Beton einschl. Schalung herst.*Stahlbeton C30/37*XF4, XC4, XD3*Gestaltung AG Besenstrich**
StL-Nr. 22211831391449701
Bewehrten Beton einschließlich Schalung nach Unterlagen
des AG herstellen. Schalung vorhalten und beseitigen.
Bewehrung und Traggerüst der Bemessungsklasse B werden
gesondert vergütet.
Bauteil 'Gesims der Stützwand'
Art der Verwendung = Stahlbeton.
Druckfestigkeitsklasse C30/37.
Expositionsklasse XF4, XC4 und XD3.
Zusätzliche Anforderungen 'Luftporenbildner'
Sichtflächenschalung nach Gestaltungsvorgabe des AG.
Oberfläche mit Besenstrich (Rosshaar) versehen.
Menge: 5,000 m3
Zuordnung: 118

**10.05.0026 Betonstahl einbauen Stützwand**
StL-Nr. 22211821379
Betonstahl entsprechend statischen und konstruktiven
Erfordernissen einbauen.
Bauteil = Stützwand.
Stahlsorte 'B500B'
Menge: 3,000 t
Zuordnung: 118

*Hinweis*
Füllbeton im Hohlkasten

**10.05.0027 Unbewehrten Beton herstellen*Ohne Schalung**
StL-Nr. 222118338999010
Unbewehrten Beton nach Unterlagen des AG herstellen.
Beton 'zur Ballastierung des Fahrbahnquerschnitts
zwischen Querachse 0 bis 8 und 32 bis 40.
Das Herstellen und Wiederverschließen der
Entlüftungsbohrungen und Einfüllöffnungen gem.
Unterlagen des AG ist in die OZ zum Herstellen und
Montieren der Fahrbahn einzukalkulieren.
Mindestfüllgrenze: 100 mm unterhalb der  Unterkante des
Deckblechs,
Wichte = 45 kN/m3'
Druckfestigkeitsklasse 'C20/25'
Expositionsklasse 'X0'
Beton ohne Schalung herstellen.
Menge: 100,000 m3
Zuordnung: 118

#### Unterabschnitt 10.06 Fugen, Oberflächenschutz

**10.06.0001 Bauwerksfuge herstellen*Fug 1, Bild 2 Abschl.Fug1,Bild6**
StL-Nr. 224123205920299
Bauwerksfuge nach Unterlagen des AG herstellen. Fu-
genbänder und Fugeneinlagen einbauen. Stöße und Verbindungen herstellen.
Bauteil 'zwischen Widerlager und Stützwand,
quer zum Geh-/Radweg'
Raumfuge nach RiZ "Fug 1", Bild 2 ausbilden.
Luftseitiger Fugenabschluss nach RiZ "Fug 1", Bild 6.
Mittlere Dicke des Bauteiles 'über 0,50 bis 1,20 m'
Menge: 3,000 m
Zuordnung: 123

**10.06.0002 Bauwerksfuge herstellen*Fug 1, Bild 2 Abschl.Fug1,Bild6**
StL-Nr. 224123205920299
Bauwerksfuge nach Unterlagen des AG herstellen. Fu-
genbänder und Fugeneinlagen einbauen. Stöße und Verbindungen herstellen.
Bauteil 'Stützwand, parallel zum Geh-/Radweg'
Raumfuge nach RiZ "Fug 1", Bild 2 ausbilden.
Luftseitiger Fugenabschluss nach RiZ "Fug 1", Bild 6.
Mittlere Dicke des Bauteiles 'über 0,50 bis 1,20 m'
Menge: 4,500 m
Zuordnung: 123

**10.06.0003 Fugeneinlage einbauen*Hartschaum Dicke 2 cm.**
StL-Nr. 2241232309102
Fugeneinlage nach Unterlagen des AG einbauen.
Bauteil 'Fundament der Stützwand'
Einlage aus Hartschaumplatten.
Dicke = 2 cm.
Menge: 3,000 m2
Zuordnung: 123

**10.06.0004 Anti-Graffiti-Beschichtung herst. Widerl.u.Flügel*auf Beton*spritzen semipermanent*transparent**
StL-Nr. 224124561119121
Anti-Graffiti-Beschichtung nach Unterlagen des AG herstellen.
Bauteil = Widerlager und Flügelwand.
Untergrund = Beton.
Untergrundvorbereitung 'nach Herstellerangaben'
Auftragsverfahren = Airless-Spritzverfahren.
Anti-Graffiti-System = semipermanent.
Farbton = transparent.
Menge: 130,000 m2
Zuordnung: 124

**10.06.0005 Anti-Graffiti-Beschichtung herst. Stützwand*auf Beton*spritzen semipermanent*transparent**
StL-Nr. 224124561319121
Anti-Graffiti-Beschichtung nach Unterlagen des AG herstellen.
Bauteil = Stützwand.
Untergrund = Beton.
Untergrundvorbereitung 'nach Herstellerangaben'
Auftragsverfahren = Airless-Spritzverfahren.
Anti-Graffiti-System = semipermanent.
Farbton = transparent.
Menge: 30,000 m2
Zuordnung: 124

#### Unterabschnitt 10.07 Gerüste, Hilfskonstruktionen

**10.07.0001 Arbeitsgerüst herstellen**
StL-Nr. 22211630690000000
Arbeitsgerüste, einschließlich ggf. erforderlicher
Gründung sowie ggf. erforderlicher Treppentürme und
weiterer Leitergänge, nach statischen, konstruktiven
und sicherheitstechnischen Erfordernissen herstellen
und beseitigen, für den Zeitraum der eigenen Leistung
vorhalten und unterhalten.
Einsatzort 'beide Widerlager und
Stützwände nördlich vom MLK'
Menge: 1,000 Psch
Zuordnung: 116

**10.07.0002 Einschwimmen Stahlkonstruktion Überbau**
Einschwimmen der Stahlkonstruktion des Überbaus
(Bogen und Fahrbahn).
Miete für Pontons, Schubschiff und Hafenanlagen
sind einzukalkulieren.
Menge: 1,000 Psch

**10.07.0003 Montagegerüst herstellen Grdg. beseitigen**
Gerüste für die Herstellung des Brückenbauwerkes nach
statischen und konstruktiven Erfordernissen für die
Montage einschl. der erforderlichen Gründungen nach
Wahl des AN herstellen, vorhalten und ggf. entsprechend
des Montageablaufes umsetzen.
Gerüststützen im Gefährdungsbereich des MLK
auf Schiffsanprall bemessen.
Gründung herstellen und beseitigen.
Nach Fertigstellung des Bauwerkes
sind die Gerüste einschl. der Gründungen zurückzubauen.
Das anfallende Material geht in Eigentum des AN über
und
ist von der Baustelle zu entfernen.
Menge: 1,000 Psch
Zuordnung: 116

**10.07.0004 Geräteeinsatz für Montage**
Alle für die Montage erforderlichen Geräte an Land
(z.B. Hebeanlagen Hydraulikanlagen, usw.) sowie
sämtliche erforderlichen Geräte auf dem Wasser (z.B.
Pontons, Hebegeräte, Schleppschiffe usw.) zur Baustelle
bringen, nach statischen, konstruktiven und
sicherheitstechnischen  Erfordernissen aufrüsten,
vorhalten und nach dem Einsatz wieder von der Baustelle
entfernen.
Menge: 1,000 Psch

*Hinweis*
Die Abrechnung der Stahlgewichte erfolgt nach
Nettogewichten. Öffnungen werden übermessen (nicht
abgezogen).
Alle Aufwendungen für Verbindungsmittel,
Fertigungsstöße, temporäre Verbindungen zum Ausrichten
und Halten, sowie Vormontagen und Montage sind in die
nachfolgenden Positionen einzurechnen, einschließlich
aller Güteprüfungen sowie Nachweise. Die Güteprüfungen
erfolgen nach genehmigtem Prüfplan. Vom AN zu
vertretende Wiederholungsprüfungen werden nicht
vergütet.
Die Ergebnisse werden unaufgefordert dem AG übergeben.
Die Aufarbeitung der Baustellenstöße und die
Ausbesserung von Transport- und Montageschäden ist in
die Einheitspreise einzukalkulieren.
Der Überbau ist in EXC3 nach ZTV-ING Teil 4 zu
fertigen. Für alle Bauteile sind die grundlegenden
Toleranzen und die ergänzenden Toleranzen der Klasse 2
nach DIN EN 1090-2 einzuhalten.
Die geometrischen Verhältnisse der GuR erfordern
besonders niedrige Fertigungstoleranzen. Dies ist zu
berücksichtigen.
Alle nicht vorgespannten Schraubverbindungen sind mit
bauaufsichtlich zugelassenen Verdrehsicherungen
auszuführen. Die Aufwendungen hierfür sind in die
jeweiligen Positionen einzurechnen.
Der erhöhte Aufwand für das Herstellen der komplexen
Geometrie der Fahrbahn und für die Qualitätssicherung
sind in die nachfolgenden OZ zum Herstellen und zur
Montage der Stahlkonstruktion einzukalkulieren (vgl.
Baubeschreibung). Dies gilt insbesondere für den
Hochpunkt der Fahrbahn. Eine Pfützenbildung auf der
Fahrbahn ist unbedingt zu verhindern.

#### Unterabschnitt 10.08 Stahlbau

*Hinweis*
Der Mehraufwand für die Anordnung der Untergurt-Stöße
des Hauptträgers zwischen den Querschotten im Raster
von
ca. 2.000 mm (im Bereich der Hängerachsen kleinere
Abstände) ist in die nachfolgende OZ einzukalkulieren.
Das Herstellen und Wiederverschließen (mit
Deckelblechen) der Entlüftungsbohrungen und
Einfüllöffnungen  für den unbewehrten Füllbeton in den
Endbereichen des Hauptträgers gemäß Unterlagen des AG
ist in die nachfolgende OZ einzukalkulieren.
Der Mehraufwand für die Öffnungen zum Einstellen der
Schwingungstilger ist in die nachfolgenden OZ
einzukalkulieren.

**10.08.0001 Stahlkonstruktion herst. u. mont. Geschweißt*Abr.n.Berechnen**
StL-Nr. 221120112991100
Stahlkonstruktion entsprechend statischen und konstruktiven Erfordernissen nach Unterlagen des AG
einschl. aller Verbindungsmittel herstellen und montieren. Vorbereiten der Stahloberfläche sowie Aufbringen der Beschichtungen werden gesondert vergütet.
Bauteil 'Fahrbahn und Endquerträger'
Stahlsorte 'S355 J2+N'
Konstruktion geschweißt.
Abgerechnet wird nach Masse durch Berechnen.
Menge: 202,000 t
Zuordnung: 120

*Hinweis*
Die nachfolgend geforderten Z-Güten setzen voraus, dass
die Bleche vor dem Schweißen mit mehr als >100°C
vorgewärmt werden. Falls davon abgewichen wird, ist die
nächsthöhere Z-Güte zu verwenden.
Gemäß ZTV-ING 12-2023 Teil 4-1, Abs.  3 (7) ist für
Flachstähle
_ 15 mm Z15 einzusetzen.

**10.08.0002 Verwendung Stahl Z15 (Zul)**
Verwendung Stahl Z15 als Zulage zu vorstehender OZ
"Stahlkonstruktion herst., montieren S355 J2+N -
Fahrbahn, Endquerträger, Geh- und Radwegbrücke Überbau
West".
Menge: 146,000 t

**10.08.0003 Verwendung Stahl Z25 (Zul)**
Verwendung Stahl Z25 als Zulage zu vorstehender OZ
"Stahlkonstruktion herst., montieren S355 J2+N -
Fahrbahn, Endquerträger, Geh- und Radwegbrücke Überbau
West".
Menge: 43,000 t

**10.08.0004 Stahlkonstruktion herst. u. mont. Geschweißt*Abr.n.Berechnen**
StL-Nr. 221120112991100
Stahlkonstruktion entsprechend statischen und konstruktiven Erfordernissen nach Unterlagen des AG
einschl. aller Verbindungsmittel herstellen und montieren. Vorbereiten der Stahloberfläche sowie Aufbringen der Beschichtungen werden gesondert vergütet.
Bauteil 'Bogen (einschließlich Fußpunkte)'
Stahlsorte 'S355 J2+N'
Konstruktion geschweißt.
Abgerechnet wird nach Masse durch Berechnen.
Menge: 193,000 t
Zuordnung: 120

**10.08.0005 Verwendung Stahl Z15 (Zul)**
Verwendung Stahl Z15 als Zulage zu vorstehender OZ
"Stahlkonstruktion herst., montieren S355 J2+N - Bogen,
Geh- und Radwegbrücke Überbau West".
Menge: 190,000 t

**10.08.0006 Verwendung Stahl Z25 (Zul)**
Verwendung Stahl Z25 als Zulage zu vorstehender OZ
"Stahlkonstruktion herst., montieren S355 J2+N - Bogen,
Geh- und Radwegbrücke Überbau West".
Menge: 3,000 t

**10.08.0007 Tragseile D=55 mm herst.**
Tragseile mit Nenndurchmesser D=55 mm herstellen.
Vollverschlossene Tragseile einschließlich Seilköpfe
entsprechend statischen und konstruktiven
Erfordernissen nach
Unterlagen des AG herstellen, zur Baustelle befördern
und abladen.
Charakteristische Bruchkraft ca. 3,1 MN,
Bemessungszugkraft ca. 2,1 MN,
Korrosionsschutz gemäß Nr. 8 des Korrosionsschutzplans
Blatt 38.
Verseilmittel und das Vergießen der Seile in die
Seilköpfe wird
nicht gesondert vergütet.  Abgerechnet wird die Länge
zwischen den Anschlusspunkten (Ankerbolzen).
Die jeweils zugehörige Länge eines Seiles wird
ermittelt aus
dem Abstand der Anschlusspunkte des Seils.
Material der Seilköpfe G18NiMoCr3-6 nach DIN EN 10340.
Die ZTV-ING, TL/TP-ING und die DIN EN 1993-1-11, sowie
die
Angaben in der Baubeschreibung sind einzuhalten.
Die unteren Seilköpfe sind als verstellbare
Gabelseilköpfe herzustellen (Gesamtverstellweg je
Seilkopf
ca. 150 mm - zur Feinjustage).
Nach der Montage sind alle Gewinde mit säurefreiem Fett
vor
Korrosion zu schützen.
Anzahl einzubauender Seile je Überbau / Bogen = 6.
Menge: 60,000 m

**10.08.0008 Spannstühle herst. u. mont.**
Spannstühle als Montagehilfskonstruktion zum Spannen
der
Tragseile nach statischen und konstruktiven
Erfordernissen
herstellen und montieren.
Korrosionsschutz wie Überbau.
Nach Gebrauch konservieren und nach Vorgabe Bauherr
(einschl. Transport) einlagern.
Die Spannstühle gehen in Eigentum des AG über.
Menge: 1,000 Psch

**10.08.0009 Tragseile mont. u. spannen**
Vollverschlossene Tragseile entsprechend statischen und
konstruktiven Erfordernissen nach Zeichnung und Angaben
in
der Baubeschreibung montieren und unter
Beachtung des Baufortschrittes in Teilschritten spannen
und
ablassen. Einschl. sämtlicher Nachspannvorgänge.
Ein Spannkonzept ist 12 Wochen vor dem Spannen
der Tragseile dem AG zur Prüfung und Freigabe
vorzulegen.
Einschließlich aller notwendigen Gerüste.
Einstellung der erforderlichen Seilkräfte und der
Geometrie der Fahrbahn. Das Lichtraumprofil des
Mittellandkanals (MLK) ist im Endzustand unbedingt
einzuhalten. Sperrpausen des Mittellandkanls sind mit
der WSV abzustimmen.
Es sind Vorspannwege von ca. 600 mm mittels einer
Hilfskonstruktion umzusetzen. Daraus resultierende
Erschwernisse sind in diese OZ einzukalkulieren.
Bei der Montage sind Rollwagen zum Ausrollen der Seile
auf
dem Brückendeck, Montagetraversen zum Stützen der Seile
während des Montagevorganges und weitere Hilfsmittel
für die
schonende Seilmontage zu verwenden.
Das erforderliche Umsetzen der Presse, des
Pressenstuhls und weiterer erforderlicher
Hilfskonstruktionen wird nicht gesondert vergütet.
Behelfskonstruktionen und Geräte für den Einbau der
Tragseile werden nicht gesondert vergütet. Auf das
Einhalten der maximalen Krümmungsradien ist strengstens
zu achten. Tragseile vorrecken.
Außerhalb der Sperrpausen ist der lichte Raum unter dem
Bauwerk während der Montage der Tragseile zwingend
einzuhalten!

Spannprotokolle sind dem AG unmittelbar zu übergeben.
Das Aufmaß der Geometrie des Überbaus ist zu
dokumentieren und dem AG unmittelbar zu übergeben. Das
Einhalten des Lichtraums des MLK ist vor Ende der
Sperrpause dem AG und der WSV nachzuweisen.
Menge: 1,000 Psch

**10.08.0010 Seile D=55mm prüfen**
Seile D=55 mm auf Bruch und Schlupf prüfen
Prüfung der Tragseile und Seilköpfe nach ZTV-Ing, Teil
4,
Abschnitt  4  und DIN EN  1993-1-11  hinsichtlich
Ermittlung
Verformungsmodul und Zugversuch (Bruch und Schlupf).
Art der Prüfung:  statischer Zugversuch
Mindestanzahl durchzuführender Versuche: 3 Versuche je
betreffenden Seilhersteller
Die Versuchsdaten sind in einem Bericht festzuhalten
und dem AG mindestens 4 Wochen vor der Montage der
Seile zu übergeben.
Menge: 1,000 Psch

**10.08.0011 Elektromagn. Seilprüfg.**
Elektromagnetische Seilprüfung durchführen
Alle Seile gem. TL-Serie mit einem elektromagnetischen
Prüfverfahren (EMP) prüfen. Als "0"-Messung.
Der Aus- und Einbau von Seilabdichtungen,
Schwingungsdämpfern, Hilfsmitteln, Gerüsten etc. zur
Durchführung der Prüfung wird nicht gesondert vergütet.

Die Messprotokolle werden dem AG im Original übergeben.

Für alle Seile.
Menge: 1,000 Psch

**10.08.0012 Seil-Eigenfrequenzen Dämpfungswerte ermitteln**
Seil-Eigenfrequenzen und Dämpfungswerte aller Seile
messtechnisch ermitteln, errechnen und dokumentieren.
Bestimmung der Eigenfrequenzen durch Aufnahme der
Frequenzspektren des Ausschwingvorgangs nach manueller
Anregung der Seile an allen Seilen am fertiggestellten
Bauwerk.
Messgeräte: Vibroport und Beschleunigungsaufnehmer
AS020 oder gleichwertig, mit einer Auflösung von
0,03125 Hz. Die Protokolle werden dem AG im Original
übergeben. Erforderliche Hilfsleistungen zur
Durchführung der Messung werden nicht gesondert
vergütet.
Menge: 1,000 Psch

**10.08.0013 Seilkräfte messen**
Seilkräfte messen.
Verfahren nach Wahl des AN in Abstimmung mit dem AG.
Applikation während Seileinbau (vor Entfernung
Montagehilfskonstruktion für Seileinbau).
Einschl. Ablesen in sämtlichen relevanten Bauphasen und

Dokumentation der Ergebnisse (Fortschreibung  der
Soll-Ist-
Vergleiche, Veränderungen, etc.)
Menge: 1,000 Psch

**10.08.0014 Gewichtsermittlung Seil**
Eigengewicht des Seiles an geeignetem Probestücke
ermitteln.
Seil D=55 mm
Ohne Verankerungen
Die Gewichtsermittllung erfolgt im Beisein des AG bzw.
seines
Bevollmächtigten.
Menge: 1,000 Psch

**10.08.0015 Inspektionskonzept für Seile**
Inspektionskonzept für die Seile einschl.
Abstimmung mit dem Bauherrn erstellen.
Vorgaben für Wartung und Inspektion einschl. aller
dafür erf. Hilfsmittel zusammenstellen.
Menge: 1,000 Psch

*Hinweis*
Bei der Montageplanung und Ausführung ist die
Komplexität der Ausbildung der Bogenfußpunkte mit
innenliegenden Aussteifungen, Torsions-/Schubknaggen
und Laschen im Bereich der Werkstattstöße gemäß
Unterlagen des AG zu beachten!

**10.08.0016 Aufstiegsschutz liefern u. mont.**
Aufstiegsschutz liefern und am Bogenfußpunkt nach
Unterlagen des AG montieren.
Menge: 2,000 St

**10.08.0017 Wasserabweiseleiste herst. u. mont.**
Wasserabweisleiste an den Bogenfußpunkten gemäß
Unterlagen des AG herstellen und montieren.
Menge: 2,000 St

**10.08.0018 Schub-/Torsionsknagge vergießen**
Innenraum der Schub- / Torsionsknagge der
Bogenfußpunkte mit Vergussmörtel mit Quellmittelzusatz
im Werk nach Unterlagen des AG vergießen. Das
Herstellen der Entlüftungsbohrungen in den Fußplatten
der Bogenfußpunkte wird nicht gesondert vergütet.
Die Stahlknaggen sind in die OZ zum Herstelen und
Montieren des Bogens einzukalkulieren.
Erstellung des Versuchskonzepts in Abstimmung mit dem
AG.
Durchführung eines Fugenverguss-Vorversuches unter
Baustellenbedingungen an einem repräsentativen Lager
durch
geschultes Fachpersonal (SIVV-Schein oder E-Schein) in
Verbindung mit der Überprüfung der
Frischbetoneigenschaften durch eine Fremdüberwachung.
Erstellung der Handlungsanweisung anhand des
Ergebnisses des Vorversuches.
Dokumentation der Ergebnisse des Vorversuches und der
tatsächlichen baulichen Umsetzung durch den
Auftragnehmer und die Fremdüberwachung mit der Übergabe
an den AG.
Anforderungen an den Versuchsaufbau und an die
Handlungsanweisung gem. EBA-Verfügung
213.3-213irsn/003-2110#002-(Quelleigenschaften) vom
16.04.2024 sind zu berücksichtigen.
Menge: 2,000 St

**10.08.0019 Bogenfußpunkt vergießen Mörtelfuge**
Mörtelfuge am Bogenfußpunkt zwischen OK Beton und UK
Fußplatte sowie Schub- / Torsionsknagge mit
Vergussmörtel mit Quellmittelzusatz zur Sicherstellung
einer flächenhaften Lagerung nach Unterlagen des AG
vergießen,
Sockelgrößen 'nach Unterlagen des AG und
Ausführungsplanung des  AN'.
Einbauort: Bogenfußpunkte, Geh-/Radwegbrücke
Erstellung des Versuchskonzepts in Abstimmung mit dem
AG.
Durchführung eines Fugenverguss-Vorversuches unter
Baustellenbedingungen an einem repräsentativen Lager
durch
geschultes Fachpersonal (SIVV-Schein oder E-Schein) in
Verbindung mit der Überprüfung der
Frischbetoneigenschaften durch eine Fremdüberwachung.
Erstellung der Handlungsanweisung anhand des
Ergebnisses des Vorversuches.
Dokumentation der Ergebnisse des Vorversuches und der
tatsächlichen baulichen Umsetzung durch den
Auftragnehmer und die Fremdüberwachung mit der Übergabe
an den AG.
Anforderungen an den Versuchsaufbau und an die
Handlungsanweisung gem. EBA-Verfügung
213.3-213irsn/003-2110#002-(Quelleigenschaften) vom
16.04.2024 sind zu berücksichtigen.
Menge: 2,000 St

**10.08.0020 Spannanker herst. vorspannen**
Litzenanker zur Verankerung des Bogens in den
Betonfundamenten der Fußpunkte nach Unterlagen des AG
herstellen, einbauen und nach Planung des AN
vorspannen.
Einschließlich Lieferung und Einbau der erforderlichen
Ankerplatten, -muttern und Hüllrohren gemäß Unterlagen
des AG sowie Verpressen der Hüllrohre.
Ankerquerschnittsfläche: 2.250 mm²,
Stahlgüte: Y1860S7 nach prEN 10138-3,
Vorspannkraft je Anker: ca. 3.200 kN
Mindestlänge nach statischen Erfordernissen und
Berücksichtigung geometrischer Zwangspunkte.
Menge: 32,000 St

#### Unterabschnitt 10.09 Korrosionsschutz

*Hinweis*
Die Kosten für die Ausbesserung des Korrosionsschutzes
im Bereich von Transport- und Montageschäden sind vom
AN zu tragen und werden nicht gesondert vergütet.
Aufgrund der bedingten Begehbarkeit der Stahlhohlkästen
wird eine Beschichtung der Kasteninnenseite vorgesehen
(siehe
Nr. 2 des Korrosionsschutzplans Blatt 38).

**10.09.0001 Abschleifen von Schweißnahtüberh.**
Abschleifen von Schweißnahtüberhöhungen von mehr
als 2,0 mm an der Oberfläche des Deckbleches  vor dem
Aufbringen eines Beschichtungssystems.
Bauteil: 'Stahlkonstruktion Geh- und Radwegbrücke
Überbau West'
Menge: 1,000 Psch

*Hinweis*
Hinweis:
Der Kantenschutz gemäß ZTV-ING 4-3, Abs. 5.3.3 ist in
die nachfolgenden OZ des Korrosionsschutzes
einzukalkulieren. Es sind die Angaben auf den
entsprechenden Korrosionsschutztabellen (siehe
Unterlagen des AG) zu beachten.

**10.09.0003 Korrosionssch. für Baust.schweißst. Bild A 4.3.4**
Korrosionsschutz für alle Baustellenschweißstöße
(temporärer und endgültiger Schutz) nach
Unterlagen des AG herstellen. Ausführung gemäß ZTV-ING
Teil 4, Abschnitt 3, Anhang A, Tab. A.4.3.2,
Bauteil-Nr. 5.2.2 Nr. 1 und 5.2.3 Nr. 1 und
Korrosionsschutzplan Blatt 38 Nr. 9(a)/(b).
Ausführung gemäß Bild A 4.3.4.
Menge: 1,000 Psch

**10.09.0004 Schutzeinrichtung bereitstellen Überbau Beleucht/Klima.**
StL-Nr. 2241249211959
Witterungsbedingte Schutzeinrichtung entsprechend statischen, konstruktiven, sicherheitstechnischen, ausrüstungstechnischen und umwelttechnischen Erfordernissen
nach Unterlagen des AG bereitstellen. Zur Baustelle anfahren, abladen, wieder aufladen und von der Baustelle
abfahren.
Schutzeinrichtung bei Nichteinsatz vorhalten, einsetzen, vorhalten, unterhalten und betreiben wird gesondert vergütet.
Bauteil = Überbau.
Grundfläche 'nach Wahl des AN'
Schutzeinrichtung mit Beleuchtung und Klimaanlage.
Schutzeinrichtung 'mit dichter Umkleidung'
Menge: 1,000 Psch
Zuordnung: 124

**10.09.0005 Schutzeinr. b. Nichteinsatz vorhal.**
StL-Nr. 224124923
Witterungsbedingte Schutzeinrichtung bei Nichteinsatz
auf der Baustelle gemäß zeitlichen Vorgaben nach Unterlagen des AG vorhalten. Außer den vollen Monaten werden
Teilzeiten nach Tagen zu 1/30 des Einheitspreises vergütet.
Menge: 1,000 Mt
Zuordnung: 124

**10.09.0006 Schutzeinrichtung einsetzen**
StL-Nr. 224124925
Schutzeinrichtung einsetzen nach Unterlagen des AG.
Witterungsbedingte Schutzeinrichtung auf der Baustelle
aufstellen, entsprechend dem Arbeitsvorgang umsetzen
und abbauen.
Menge: 1,000 Psch
Zuordnung: 124

**10.09.0007 Schutzeinr. vorh.,unterh.,betreib.**
StL-Nr. 224124928
Schutzeinrichtung betriebsbereit vorhalten, unterhalten
und betreiben nach Unterlagen des AG. Außer den vollen
Monaten werden Teilzeiten nach Tagen zu 1/30 des Einheitspreises vergütet.
Menge: 1,000 Mt
Zuordnung: 124

*Hinweis*
Für die nachträgliche Wartung und Instandhaltung der
Schwingungstilger werden zu einem späteren Zeitpunkt
Öffnungen in den Bodenblechen hergestellt (nicht Teil
der Leistung des AN). Diese sind gemäß Unterlagen des
AG sichtbar von außen zu markieren (Leistung des AN).
Das Markieren des Bodenblechs ist in die Beschichtung
der Außenflächen des Überbaus (gem. nachfolgender OZ)
einzukalkulieren (Farbton in Abstimmung mit dem AG).
Für das evtl. erforderliche nachträgliche Einstellen
der Schwingungstilger direkt nach der Montage der
Stahlkonstruktion des Überbaus werden gemäß Unterlagen
des AG werkseitig Öffnungen im Deckblech des
Hauptträgers vorgesehen. Diese sind nach dem
Nachjustieren der Schwingungstilger wieder gemäß
Unterlagen des AG zu verschließen / zu verschweißen und
die entsprechenden Stellen sind an der Oberseite beider
Gesimsbleche der Fahrbahnträger sichtbar zu markieren.
Das Markieren der Gesimsbleche ist in die nachfolgende
OZ einzukalkulieren (Farbton in Abstimmung mit dem AG).

**10.09.0008 Stahlfl. mit Korr.schutz versehen*Zwischenreinigung**
Stahlfläche nach Unterlagen des AG mit Korrosionsschutz
versehen. Lt. Tabelle "Korrosionsschutzsysteme" der
ZTV-ING Teil 4, Abschnitt 3, Anhang A. Einschließlich
Oberflächenvorbereitung.
Zu beschichtendes Bauteil 'Sichtflächen/Außenflächen
der Gesamtkonstruktion (außer Deckblechoberseite)'
Korrosionsschutzsystem Nr. '1 gem. Korrosionsschutzplan
Blatt 38'
Beschichtung 'im Werk aufbringen'
Erforderliche Zwischenreinigungen ausführen.
Menge: 1060,000 m2

**10.09.0009 Stahlfl. mit Korr.schutz versehen*Zwischenreinigung**
Stahlfläche nach Unterlagen des AG mit Korrosionsschutz
versehen. Lt. Tabelle "Korrosionsschutzsysteme" der
ZTV-ING Teil 4, Abschnitt 3, Anhang A. Einschließlich
Oberflächenvorbereitung.
Zu beschichtendes Bauteil 'Innenflächen von dicht
geschweißten geschlossenen Hohlkästen mit bedingter
Begehbarkeit'
Korrosionsschutzsystem Nr. '2b gem.
Korrosionsschutzplan Blatt 38'
Beschichtung 'im Werk aufbringen'
Erforderliche Zwischenreinigungen ausführen.
Menge: 830,000 m2

**10.09.0010 Stahlfl. mit Korr.schutz versehen*Zwischenreinigung**
Stahlfläche nach Unterlagen des AG mit Korrosionsschutz
versehen. Lt. Tabelle "Korrosionsschutzsysteme" der
ZTV-ING Teil 4, Abschnitt 3, Anhang A. Einschließlich
Oberflächenvorbereitung.
Zu beschichtendes Bauteil 'Deckblechoberseite,
Dichtungsschicht nach ZTV-RHD-ST'
Korrosionsschutzsystem Nr. '5 gem. Korrosionsschutzplan
Blatt 38'
Beschichtung 'im Werk aufbringen'
Erforderliche Zwischenreinigungen ausführen.
Menge: 330,000 m2

**10.09.0011 Stahlfl. mit Korr.schutz versehen*Zwischenreinigung**
Stahlfläche nach Unterlagen des AG mit Korrosionsschutz
versehen. Lt. Tabelle "Korrosionsschutzsysteme" der
ZTV-ING Teil 4, Abschnitt 3, Anhang A. Einschließlich
Oberflächenvorbereitung.
Zu beschichtendes Bauteil 'nicht zugängliche und nicht
mehr erreichbare Flächen (EQT-Rückseite und alle der
Kammerwand zugewandten Flächen)'
Korrosionsschutzsystem Nr. '3 gem. Korrosionsschutzplan
Blatt 38'
Beschichtung 'im Werk aufbringen'
Erforderliche Zwischenreinigungen ausführen.
Menge: 1,000 Psch

**10.09.0012 Stahlfl. mit Korr.schutz versehen SL-Verbindungen (Schrauben)**
Stahlfläche nach Unterlagen des AG mit Korrosionsschutz
versehen. Lt. Tabelle "Korrosionsschutzsysteme" der
ZTV-ING Teil 4, Abschnitt 3, Anhang A. Einschließlich
Oberflächenvorbereitung.
Zu beschichtendes Bauteil 'SL-Verbindungen (Schrauben)'
Korrosionsschutzsystem Nr. '10 gem.
Korrosionsschutzplan Blatt 38'
Beschichtung 'im Werk aufbringen'
Erforderliche Zwischenreinigungen ausführen.
Menge: 1,000 Psch

**10.09.0013 Kennzeichnung Korrosionsschutz**
Kennzeichnung Korrosionsschutz
Anlegen von Schriftfeldern am Überbau
gemäß ZTV-ING, Teil 4, Abschnitt 3, 6.7
Inhalt:
- Korrosionsschutzsysteme
- Hersteller
- Datum der Ausführung
Ort der Kennzeichnung nach Abstimmung mit AG.
Menge: 1,000 St

**10.09.0014 Kennzeichnung Achsen**
Kennzeichnung der Achsen und Querschotte
gemäß ZTV-ING, Teil 4, Abschnitt 3, 6.7(2) und
Unterlagen AG.
Inhalt: Nummerierung der Achsen (Querschotte)
Menge: 1,000 Psch

**10.09.0015 Kontrollflächen anlegen**
Anlegen von Kontrollflächen für den Korrosionsschutz
Gemäß ZTV-ING, Teil 4, Abschnitt 3, 6.6.
Art und Lage der Kontrollflächen nach Abstimmung mit
AG.
Größe der Kontrollfläche in der Regel 1,0 m breit.
Menge: 1,000 Psch

**10.09.0016 Musterbeschichtungen herstellen**
Musterbeschichtung für d. Festlegung d. Farbtons
d.letzten Deckbeschichtung herstellen. Größe 1 qm.
Die Musterbeschichtungen sind an Stahlblechtafeln
herzustellen u.auf d. Baustelle zur Bemusterung
aufzustellen, vorzuhalten u.nach erfolgter Besichtigung
wieder abzubauen. Vorhaltezeit ca. 4 Wochen.
Menge: 1,000 Psch

**10.09.0017 Abnahmeprüfzeugnis Beschicht.st.**
Abnahmeprüfzeugnis nach 3.2 nach DIN EN 10204 für
sämtliche Beschichtungsstoffe liefern.
Für das Abnahmeprüfzeugnis 3.2 hat der Auftragnehmer
eine vom Auftraggeber anerkannte Prüfstelle rechtzeitig
zu beauftragen, um die Prüfungen an den
Beschichtungsstoffen von jenen Chargen durchzuführen,
von denen die Lieferung erfolgt. Werden mehrere Chargen
für den vorgesehenen Zweck gefertigt, so ist mit dem AG
zu vereinbaren, an welchen Chargen die Prüfungen
durchgeführt werden. Nach ZTV-ING Teil 4, Abschnitt 3,
9.1.2(1) sind die Abnahmeprüfzeugnisse 3.2 für
höchstens drei Chargen zu liefern.
Menge: 1,000 Psch

#### Unterabschnitt 10.10 Lager, ÜKO, Geländer

**10.10.0001 Kalottenlager einbauen Kalottenl., fest**
Kalottenlager nach Unterlagen des AG und
Ausführungsplanung des AN einbauen.
Für den Korrosionsschutz zu beachten: Bei
betonberührten
Flächen Randstreifen von 5 cm mitbeschichten.
Oberflächenvorbereitung und Korrosionsschutz der ggf.
vorhandenen Kontaktfläche zwischen Lager- und Ankerplatte
gemäß Korrosionsschutzplan, Bl. 38, Nr. 6.
Ankerplatten werden gesondert vergütet.
Einbau 'auf Widerlager, Achse 10.1, Lagerreihe 1'
Kalottenlager mit Festhaltekonstruktion.
Aufnehmbare Normalkraft '2,6 MN'
Aufnehmbare Kraft in Bauwerkslängsrichtung '+/- 0,4 MN'
Aufnehmbare Kraft in Bauwerksquerrichtung '+/- 1,8 MN'
Korrosionsschutz 'gemäß Korrosionsschutzplan, Bl. 38,
Nr. 6'
Menge: 1,000 St

*Hinweis*
Das in der nachfolgenden OZ beschriebene Kalottenlager
ist als Zug-/Drucklager auszubilden.
Es sind planmäßig auch abhebende Kräfte aufzunehmen!

**10.10.0002 Kalottenlager einbauen alls. bewegl.**
Kalottenlager nach Unterlagen des AG und
Ausführungsplanung des AN einbauen.
Für den Korrosionsschutz zu beachten: Bei
betonberührten
Flächen Randstreifen von 5 cm mitbeschichten.
Oberflächenvorbereitung und Korrosionsschutz der ggf.
vorhandenen Kontaktfläche zwischen Lager- und Ankerplatte
gemäß Korrosionsschutzplan, Bl. 38, Nr. 6.
Ankerplatten werden gesondert vergütet.
Einbau 'auf Widerlager, Achse 10.1, Lagerreihe 2'
Kalottenlager mit allseitig beweglichem Gleitteil. La-
gerstellungsanzeiger nach RiZ Lag 1 einbauen.
Gleitflächenschutz mit Faltenbalg nach RiZ Lag 8 anbringen
Zulässige Verschiebung in Bauwerkslängsrichtung '+/-
35mm'
Zulässige Verschiebung in Bauwerksquerrichtung '+/- 5
mm'
Aufnehmbare Normalkraft '+/- 0,6 MN'
Korrosionsschutz 'gemäß Korrosionsschutzplan, Bl. 38,
Nr. 6'
Menge: 1,000 St

**10.10.0003 Kalottenlager einbauen 1 achs. bewegl.**
Kalottenlager nach Unterlagen des AG und
Ausführungsplanung des AN einbauen.
Für den Korrosionsschutz zu beachten: Bei
betonberührten
Flächen Randstreifen von 5 cm mitbeschichten.
Oberflächenvorbereitung und Korrosionsschutz der ggf.
vorhandenen Kontaktfläche zwischen Lager- und Ankerplatte
gemäß Nr. 6 des Korrosionsschutzplans Blatt Nr. 38.
Ankerplatten werden gesondert vergütet.
Einbau 'auf Widerlager, Achse 20.1, Lagerreihe 1'
Kalottenlager mit einachsig beweglichem Gleitteil. La-
gerstellungsanzeiger nach RiZ Lag 1 einbauen.
Gleitflächenschutz mit Faltenbalg nach RiZ Lag 8 anbringen.
Zulässige Verschiebung in Bauwerkslängsrichtung '+/-
85mm'
Aufnehmbare Normalkraft '2,6 MN'
Aufnehmbare Kraft in Bauwerksquerrichtung '+/- 1,8 MN'
Korrosionsschutz 'gemäß Korrosionsschutzplan, Bl. 38,
Nr. 6'
Menge: 1,000 St

*Hinweis*
Das in der nachfolgenden OZ beschriebene Kalottenlager
ist als Zug-/Drucklager auszubilden.
Es sind planmäßig auch abhebende Kräfte aufzunehmen!

**10.10.0004 Kalottenlager einbauen alls. bewegl.**
Kalottenlager nach Unterlagen des AG und
Ausführungsplanung des AN einbauen.
Für den Korrosionsschutz zu beachten: Bei
betonberührten
Flächen Randstreifen von 5 cm mitbeschichten.
Oberflächenvorbereitung und Korrosionsschutz der ggf.
vorhandenen Kontaktfläche zwischen Lager- und Ankerplatte
gemäß Nr. 6 des Korrosionsschutzplans Blatt Nr. 38.
Ankerplatten werden gesondert vergütet.
Einbau 'auf Widerlager, Achse 20.1, Lagerreihe 2'
Kalottenlager mit allseitig beweglichem Gleitteil. La-
gerstellungsanzeiger nach RiZ Lag 1 einbauen.
Gleitflächenschutz mit Faltenbalg nach RiZ Lag 8 anbringen
Zulässige Verschiebung in Bauwerkslängsrichtung '+/-
85mm'
Zulässige Verschiebung in Bauwerksquerrichtung '+/- 5
mm'
Aufnehmbare Normalkraft '+/- 0,6 MN'
Korrosionsschutz 'gemäß Korrosionsschutzplan, Bl. 38,
Nr. 6'
Menge: 1,000 St

**10.10.0005 Ankerplatte für Lager einbauen Widerlager, Platte unten**
Ankerplatte aus Stahl für Lager entsprechend statischen
und konstruktiven Erfordernissen nach Unterlagen des AG
und
Ausführungsplanung des AN einbauen.
Korrosionsschutz entsprechend Lager.
Einbau auf Widerlager.
Ankerplatte unten.
Plattendicke'entsprechend statischen und konstruktiven
Erfordernissen, Ankerplatte aus Stahl S355 J2+N,
mechanisch bearbeitet, Kopfbbolzendübel aus Stahl S235
J2+C450'
Menge: 4,000 St
Zuordnung: 121

**10.10.0006 Lagerfuge vergießen**
Lagerfuge mit Vergussmörtel mit Quellmittelzusatz zur
Sicherstellung einer flächenhaften Lagerung vergießen,
Sockelgrößen 'nach Unterlagen des AG und
Ausführungsplanung des  AN'.
Einbauort: Lagersockel auf Widerlagern.
Erstellung des Versuchskonzepts in Abstimmung mit dem
AG.
Durchführung eines Lagerverguss-Vorversuches unter
Baustellenbedingungen an einem repräsentativen Lager
durch
geschultes Fachpersonal (SIVV-Schein oder E-Schein) in
Verbindung mit der Überprüfung der
Frischbetoneigenschaften durch eine Fremdüberwachung.
Erstellung der Handlungsanweisung anhand des
Ergebnisses des Vorversuches.
Dokumentation der Ergebnisse des Vorversuches und der
tatsächlichen baulichen Umsetzung durch den
Auftragnehmer und die Fremdüberwachung mit der Übergabe
an den AG.
Anforderungen an den Versuchsaufbau und
an die Handlungsanweisung gem. EBA-Verfügung
213.3-213irsn/003-2110#002-(Quelleigenschaften)
vom 16.04.2024 sind zu berücksichtigen.
Menge: 4,000 St

*Hinweis*
Hinweis zur nachfolgenden OZ:
Zug-/Drucklager sind zu beachten.

**10.10.0007 Lagerteil einbauen**
Lagerteil einbauen. Bauwerk, Lagerkonstruktion und
Lagerkräfte nach Unterlagen des AG und
Ausführungsplanung des AN.
Korrosionsschutz entsprechend Lager.
Einbau 'Befestigung am Endquerträger'
Lagerteil 'Keilplatte für Lagerpunkte aus Stahl S355
J2+N; mechanisch bearbeitet, entsprechend statischen
und konstruktiven Erfordernissen. Abmessungen des Keils
und der relevanten Fläche nach Aufmaß'
Menge: 4,000 St

**10.10.0008 Lagerteil einbauen**
Lagerteil einbauen. Bauwerk, Lagerkonstruktion und
Lagerkräfte nach Unterlagen des AG und
Ausführungsplanung des AN.
Korrosionsschutz entsprechend Lager.
Einbau 'Befestigung am Endquerträger'
Lagerteil 'Pressenteller für Pressenpunkte
aus Stahl S355 J2+N; mechanisch bearbeitet,
entsprechend statischen und konstruktiven
Erfordernissen'
Menge: 4,000 St

*Hinweis*
Hinweis zu nachfolgender OZ:
Teil der Leistung des AN ist das Herstellen und der
Einbau der direkt an der Widerlagewand verankerten
Anschlussbleche. Die im Falle eines Lagerwechsels
anzuschraubenden Horizontal- und Vertikalknaggen
gehören nicht zur Leistung des AN.

**10.10.0009 Anschlussbleche f. Lagerwechsel**
Anschlussbleche der Längs- und Querfesthaltung für den
Lagerwechsel aus Stahl gemäß Unterlagen des AG
herstellen und an der Kammerwand des Widerlagers
montieren.
Verankerung mit Kopfbolzendübeln und Stahlgüte nach
statischen und konstruktiven Erfordernissen.
Einschließlich Bohren der für die nach statischen und
konstruktiven Randbedingungen erforderlichen Löcher der
Schraubverbindungen.
Einschließlich Korrosionsschutz (Blatt 38 Nr. 3, "Nicht
zugängliche Flächen").
Einbau an insgesamt 4 Stellen (2x je Widerlagerachse)
je Überbau.
Menge: 1,000 Psch

**10.10.0010 Bearbeitung Lageranschlussflächen**
Mechanische Bearbeitung der Kontaktflächen der oberen
und unteren Ankerplatten im Lageranschlussbereich sowie
der Futter- und Keilplatten und Pressenteller
entsprechend den Anforderungen der Lagerzulassungen
Abrechnung je Lagerpunkt
Menge: 4,000 St

**10.10.0011 Ü-konstr., wasserundurchl., einb. Überbaubreite*Dehnungsmatte**
Wasserundurchlässige Übergangskonstruktion
entsprechend statischen und konstruktiven
Erfordernissen einschliesslich Schrammbord- und
Gesimsausbildung
nach Unterlagen des AG und Ausführungsplanung des AN
einbauen.
Abgerechnet wird nach Länge der Konstruktion in der
Profilachse, horizontal.
Einbau 'in gesamter Überbaubreite, Achse 10.1'
Konstruktion mit Dehnungsmatte.
Gesamtdilatation 'in Bauwerkslängsrichtung = 40 mm,
in Bauwerksquerrichtung = 10 mm,
Befestigung der unbewehrten Dehnungsmatte mit massiven
Stahlklemmprofilen mittels HV-Schrauben und
Unterkonstruktion auf Grundlage der RiZ Übe 1.
Konstruktion beidseitig mit zusätzlichem Randwinkel
als Vertikal-Begrenzung.
Die Auswechselbarkeit der Dehnungsmatte muss ohne
Belagsarbeiten bzw. Betonabbrucharbeiten im Bbereich
der Kammerwand gewährleistet sein.'
Korrosionsschutz 'entsprechend Korrosionsschutzplan,
Bl. 38, Nr. 7'
Abdeckung 'im Schrammbordbereich.'
Menge: 4,000 m

**10.10.0012 Ü-konstr., wasserundurchl., einb. Überbaubreite*Dehnungsmatte**
Wasserundurchlässige Übergangskonstruktion
entsprechend statischen und konstruktiven
Erfordernissen einschliesslich Schrammbord- und
Gesimsausbildung
nach Unterlagen des AG und Ausführungsplanung des AN
einbauen.
Abgerechnet wird nach Länge der Konstruktion in der
Profilachse, horizontal.
Einbau 'in gesamter Überbaubreite, Achse 20.1'
Konstruktion mit Dehnungsmatte.
Gesamtdilatation 'in Bauwerkslängsrichtung = 160 mm,
in Bauwerksquerrichtung = 10 mm,
Befestigung der unbewehrten Dehnungsmatte mit massiven
Stahlklemmprofilen mittels HV-Schrauben und
Unterkonstruktion auf Grundlage der RiZ Übe 1.
Konstruktion beidseitig mit zusätzlichem Randwinkel
als Vertikal-Begrenzung.
Die Auswechselbarkeit der Dehnungsmatte muss ohne
Belagsarbeiten bzw. Betonabbrucharbeiten im Bbereich
der Kammerwand gewährleistet sein.'
Korrosionsschutz 'entsprechend Korrosionsschutzplan,
Bl. 38, Nr. 7'
Abdeckung 'im Schrammbordbereich.'
Menge: 4,000 m

**10.10.0013 Stahlgeländer einbauen Seil DU 20 mm*Anschlagkonstr.**
StL-Nr. 22412131399991199
Geschweißtes Stahlgeländer nach Unterlagen des AG einbauen.
Abrechnung nach Länge des Handlaufs zwischen den
Achsen der Endpfosten bzw. Endstäbe.
Geländer 'auf dem Überbau'
Baustoff 'S 235 JR'
Höhe des Geländers '1.300 mm'
Ausbildung 'als Füllstabgeländer,
nach Unterlagen des AG,
einschließlich Streckmetallfüllungen in den
Endbereichen,
einschließlich Befestigungskonstruktion am Überbau,
Wegbeleuchtung mit LED-Streifen im unteren Handlauf und

oberer Handlauf nach Unterlagen des AG.
Kabelführung gem. Blatt 37'
Im Handlauf feuerverzinktes Drahtseil, Durchmesser 20
mm, einziehen und verankern.
Anschlagkonstruktion für Drahtseil nach RiZ Gel 11 herstellen.
Verankerung 'der Pfosten auf dem Stahlüberbau gemäß
Unterlagen des AG'
Korrosionsschutz 'gemäß Korrosionsschutzplan, Bl. 38,
Nr. 4'
Menge: 160,000 m
Zuordnung: 121

**10.10.0014 Stahlgeländer einbauen*Stahl Seil DU 20 mm*Anschlagkonstr. Verank.Fusspl.**
StL-Nr. 22412131391991139
Geschweißtes Stahlgeländer nach Unterlagen des AG einbauen.
Abrechnung nach Länge des Handlaufs zwischen den
Achsen der Endpfosten bzw. Endstäbe.
Geländer 'Stützwand, parallel zum Geh-/Radweg'
Baustoff = Stahl
Höhe des Geländers '1.300 mm'
Ausbildung 'als Geländer mit Streckmetallfüllung'
Im Handlauf feuerverzinktes Drahtseil, Durchmesser 20
mm, einziehen und verankern.
Anschlagkonstruktion für Drahtseil nach RiZ Gel 11 herstellen.
Verankerung mit Fußplatte und Verbundankern.
Korrosionsschutz 'gemäß Korrosionsschutzplan, Bl. 38,
Nr. 4'
Menge: 26,000 m
Zuordnung: 121

**10.10.0015 Geländerabschluss herst. Stahl, H=1,3m, Streckmetall**
Geländerabschlusselement aus Stahl
analog RiZ-ING "Gel 19, Blatt 2"
jedoch mit Streckmetallfüllung herstellen und einbauen.
Einbauort: Stützwand, parallel zum Geh-/Radweg.
Höhe des Geländers: 1.300 mm.
Verankerung mit Fußplatte und Verbundankern.
Korrosionsschutz: gemäß Korrosionsschutzplan, Bl. 38,
Nr. 4
Menge: 1,000 St

**10.10.0016 Übergangselement herst. Stahl, H=1,3m, Streckmetall**
Übergangselement aus Stahl
nach Unterlagen des AG
mit Streckmetallfüllung herstellen und einbauen.
Einbauort: Stützwand, parallel zum Geh-/Radweg,
Übergang zwischen Stütz- und Flügelwand,
parallel zum Geh-/Radweg.
Höhe des Geländers: 1.300 mm.
Verankerung durch Einbetonieren des Pfostens.
Korrosionsschutz: gemäß Korrosionsschutzplan, Bl. 38,
Nr. 4
Menge: 1,000 St

**10.10.0017 Stahlgeländer einbauen*Stahl H = 1000 mm Verank.Fusspl.**
StL-Nr. 22412131391190039
Geschweißtes Stahlgeländer nach Unterlagen des AG einbauen.
Abrechnung nach Länge des Handlaufs zwischen den
Achsen der Endpfosten bzw. Endstäbe.
Geländer 'Stützwand, quer zum Geh-/Radweg'
Baustoff = Stahl
Höhe des Geländers 1000 mm.
Ausbildung 'als Geländer mit Streckmetallfüllung'
Verankerung mit Fußplatte und Verbundankern.
Korrosionsschutz 'gemäß Korrosionsschutzplan, Bl. 38,
Nr. 4'
Menge: 4,000 m
Zuordnung: 121

**10.10.0018 Geländerabschluss herst. H=1,0m, Streckmetall**
Geländerabschlusselement aus Stahl
analog RiZ-ING "Gel 19, Blatt 2"
jedoch mit Streckmetallfüllung herstellen und einbauen.
Einbauort: Stützwand, quer zum Geh-/Radweg.
Höhe des Geländers: 1.000 mm.
Verankerung mit Fußplatte und Verbundankern.
Korrosionsschutz: gemäß Korrosionsschutzplan, Bl. 38,
Nr. 4
Menge: 1,000 St

#### Unterabschnitt 10.11 Sonstiges

*Hinweis*
Für das evtl. erforderliche nachträgliche Einstellen
der Schwingungstilger direkt nach der Montage der
Stahlkonstruktion des Überbaus werden gemäß Unterlagen
des AG werkseitig Öffnungen im Deckblech des
Hauptträgers vorgesehen. Diese sind nach dem
Nachjustieren der Schwingungstilger wieder gemäß
Unterlagen des AG zu verschließen / zu verschweißen und
die Stellen sind an den Gesimsblechen des Hauptträgers
zu markieren.
Das Markieren der Gesimsbleche ist in die Beschichtung
der Außenflächen des Überbaus (s. Abschnitt
'Korrosionsschutz') einzukalkulieren.
Für die nachträgliche Wartung und Instandhaltung der
Schwingungstilger werden zu einem späteren Zeitpunkt
Öffnungen in den Bodenblechen hergestellt (nicht Teil
der Leistung des AN). Diese sind gemäß Unterlagen des
AG sichtbar von außen zu markieren (Leistung des AN).
Das Markieren des Bodenblechs ist in die Beschichtung
der Außenflächen des Überbaus (s. Abschnitt
'Korrosionsschutz') einzukalkulieren.

**10.11.0001 Schwingungstilger 1,4 Hz vert.**
Ein oder mehrere Schwingungstilger liefern und gemäß
Unterlagen des AG in den Überbau einbauen und
justieren.
- Maßgebende Eigenfrequenz des Bauwerks = 1,4 Hz,
- Einbauorte gemäß Unterlagen des AG,
- Wirkrichtung vertikal.
Die genaue Abstimmfrequenz ist bei der Messung zu
bestimmen. Tilger einschließlich Konzeption,
Konstruktion, Fertigung und Lieferung. Die Montage der
Tilger erfolgt durch die vor Ort tätige Baufirma.
Die Konstruktionen sind auslaufsicher zu gestalten und
mithilfe von Manschetten oder ähnlichem geeignetem
Material vor dem Eindringen von Fremdstoffen zu
schützen.
Die Tilger sind wartungsfrei zu gestalten. Eine
planmäßige Inspektion der Tilger kann nicht
stattfinden.
Die Tilger sind so zu gestalten, dass eine Aktivierung
und Abstimmung von oben erfolgen kann.
Der Korrosionsschutz der Tilger ist einzukalkulieren.
Vor Fertigung der Schwingungstilger hat der AN dem AG
ein Maßblatt der zu fertigenden Tilger zur Verfügung zu
stellen. Erst nach Freigabe dieses Maßblattes durch den
AG beginnt die Fertigung der Schwingungstilger.
Nach Einbau der Schwingungstilger sind
Schwingungsmessungen durchzuführen und ggf.
Feinjustierungen vorzunehmen,
Die Schwingungstilger sind so zu konzipieren, dass die
im HIVOSS-Leitfaden zur Bemessung von Fußgängerbrücken
angegebenen Komfortkriterien eingehalten werden. Der
Lastfall Vandalismus ist von dieser Bedingung
ausgeschlossen.
Der Lieferant der Schwingungstilger muss mindestens 15
Jahre Erfahrung mit der Konzeption und Fertigung von
Schwingungstilgern aufweisen können und dies durch
entsprechende Referenzen nachweisen.
Menge: 1,000 Psch

**10.11.0002 Schwingungstilger 2,4 Hz vert.**
Ein oder mehrere Schwingungstilger liefern und gemäß
Unterlagen des AG in den Überbau einbauen und
justieren.
- Maßgebende Eigenfrequenz des Bauwerks = 2,4 Hz,
- Einbauorte gemäß Unterlagen des AG,
- Wirkrichtung vertikal.
Die genaue Abstimmfrequenz ist bei der Messung zu
bestimmen. Tilger einschließlich Konzeption,
Konstruktion, Fertigung und Lieferung. Die Montage der
Tilger erfolgt durch die vor Ort tätige Baufirma.
Die Konstruktionen sind auslaufsicher zu gestalten und
mithilfe von Manschetten oder ähnlichem geeignetem
Material vor dem Eindringen von Fremdstoffen zu
schützen.
Die Tilger sind wartungsfrei zu gestalten. Eine
planmäßige Inspektion der Tilger kann nicht
stattfinden.
Die Tilger sind so zu gestalten, dass eine Aktivierung
und Abstimmung von oben erfolgen kann.
Der Korrosionsschutz der Tilger ist einzukalkulieren.
Vor Fertigung der Schwingungstilger hat der AN dem AG
ein Maßblatt der zu fertigenden Tilger zur Verfügung zu
stellen. Erst nach Freigabe dieses Maßblattes durch den
AG beginnt die Fertigung der Schwingungstilger.
Nach Einbau der Schwingungstilger sind
Schwingungsmessungen durchzuführen und ggf.
Feinjustierungen vorzunehmen,
Die Schwingungstilger sind so zu konzipieren, dass die
im HIVOSS-Leitfaden zur Bemessung von Fußgängerbrücken
angegebenen Komfortkriterien eingehalten werden. Der
Lastfall Vandalismus ist von dieser Bedingung
ausgeschlossen.
Der Lieferant der Schwingungstilger muss mindestens 15
Jahre Erfahrung mit der Konzeption und Fertigung von
Schwingungstilgern aufweisen können und dies durch
entsprechende Referenzen nachweisen.
Menge: 1,000 Psch

**10.11.0003 Schwingungstilger 1,0 Hz horiz.**
Ein oder mehrere Schwingungstilger liefern und gemäß
Unterlagen des AG in den Überbau einbauen und
justieren.
- Maßgebende Eigenfrequenz des Bauwerks = 1,0 Hz,
- Einbauorte gemäß Unterlagen des AG,
- Wirkrichtung horizontal.
Die genaue Abstimmfrequenz ist bei der Messung zu
bestimmen. Tilger einschließlich Konzeption,
Konstruktion, Fertigung und Lieferung. Die Montage der
Tilger erfolgt durch die vor Ort tätige Baufirma.
Die Konstruktionen sind auslaufsicher zu gestalten und
mithilfe von Manschetten oder ähnlichem geeignetem
Material vor dem Eindringen von Fremdstoffen zu
schützen.
Die Tilger sind wartungsfrei zu gestalten. Eine
planmäßige Inspektion der Tilger kann nicht
stattfinden.
Die Tilger sind so zu gestalten, dass eine Aktivierung
und Abstimmung von oben erfolgen kann.
Der Korrosionsschutz der Tilger ist einzukalkulieren.
Vor Fertigung der Schwingungstilger hat der AN dem AG
ein Maßblatt der zu fertigenden Tilger zur Verfügung zu
stellen. Erst nach Freigabe dieses Maßblattes durch den
AG beginnt die Fertigung der Schwingungstilger.
Nach Einbau der Schwingungstilger sind
Schwingungsmessungen durchzuführen und ggf.
Feinjustierungen vorzunehmen,
Die Schwingungstilger sind so zu konzipieren, dass die
im HIVOSS-Leitfaden zur Bemessung von Fußgängerbrücken
angegebenen Komfortkriterien eingehalten werden. Der
Lastfall Vandalismus ist von dieser Bedingung
ausgeschlossen.
Der Lieferant der Schwingungstilger muss mindestens 15
Jahre Erfahrung mit der Konzeption und Fertigung von
Schwingungstilgern aufweisen können und dies durch
entsprechende Referenzen nachweisen.
Menge: 1,000 Psch

**10.11.0004 Dichtstopfen mont.**
Dichtstopfen nach RiZ ING Schraub 1, Blatt 1, Variante
I an den Tiefpunkten bei dichtgeschweißten Hohlkästen
vor Dichtschotten an Montagestößen liefern und
montieren.
Bauteil: geschlossene Stahlhohlkästen der Fahrbahn und
des Bogens.
Anordnung der Kontrollöffnungen nach Unterlagen des AG.
Menge: 1,000 Psch

**10.11.0005 Vogel-Einflugschutz einbauen Widerlager*Drahtrahmen**
StL-Nr. 22412164112
Vogel-Einflugschutz nach RiZ VES 1 einbauen.
Einbauort = Widerlager.
Abdeckung aus Maschendraht auf Stahlrahmen, feuerverzinkt.
Menge: 13,000 m2
Zuordnung: 121

**10.11.0006 Einbauteil d. AG einbauen d. AG, Verteilerkasten**
Verteilerkasten bei enercity AG abrufen und einbauen.
Verankerung mit Verbundankern.
Material: nichtrostender Stahl,
Werkstoff-Nr. 1.4401 oder 1.4571.
Verbundanker in Bohrungen einsetzen.
Bohrungen herstellen und mit Mörtel verfüllen.
Menge: 2,000 St

**10.11.0007 Messbolzen des AG einbauen Widerlager*DU 10 - 20 mm L 40 - 80 mm*Vertikal Mörtel**
StL-Nr. 224121976212201
Messbolzen des AG einbauen.
Einbauort = Widerlager.
Schaftdurchmesser 10 bis 20 mm.
Schaftlänge über 40 bis 80 mm.
Einbau vertikal.
Bolzen in Bohrungen einsetzen. Bohrungen herstellen und
mit Mörtel verfüllen.
Menge: 8,000 St
Zuordnung: 121

**10.11.0008 Messbolzen des AG einbauen Widerlager*DU 10 - 20 mm L 80 -120 mm*Horizontal Mörtel**
StL-Nr. 224121976213101
Messbolzen des AG einbauen.
Einbauort = Widerlager.
Schaftdurchmesser 10 bis 20 mm.
Schaftlänge über 80 bis 120 mm.
Einbau horizontal.
Bolzen in Bohrungen einsetzen. Bohrungen herstellen und
mit Mörtel verfüllen.
Menge: 4,000 St
Zuordnung: 121

**10.11.0009 Messbolzen des AG einbauen*DU 10 - 20 mm L 40 - 80 mm*Vertikal Mörtel**
StL-Nr. 224121976912201
Messbolzen des AG einbauen.
Einbauort 'Gesims der Stützwände'
Schaftdurchmesser 10 bis 20 mm.
Schaftlänge über 40 bis 80 mm.
Einbau vertikal.
Bolzen in Bohrungen einsetzen. Bohrungen herstellen und
mit Mörtel verfüllen.
Menge: 8,000 St
Zuordnung: 121

**10.11.0010 Messbolzen des AG einbauen*DU 10 - 20 mm L 80 -120 mm*Horizontal Mörtel**
StL-Nr. 224121976913101
Messbolzen des AG einbauen.
Einbauort 'Stützwände'
Schaftdurchmesser 10 bis 20 mm.
Schaftlänge über 80 bis 120 mm.
Einbau horizontal.
Bolzen in Bohrungen einsetzen. Bohrungen herstellen und
mit Mörtel verfüllen.
Menge: 7,000 St
Zuordnung: 121

**10.11.0011 Messniet einbauen**
Messniete einbauen.
Einbauort: Überbau.
Material: nichtrostender Stahl, Werkstoff-Nr. 1.4401
oder 1.4571
Messniete auf dem Deckblech aufschweißen.
Messniete für Höhenmessung.
Menge: 10,000 St

*Hinweis*
Böschungsgestaltung, Abtreppung
westlich vom Widerlager in Achse 10.1

**10.11.0012 Beton f. Sauberkeitsschicht herst.*X0 Dicke min. 10 cm**
StL-Nr. 2221183289101
Beton für Sauberkeitsschicht einschließlich ggf. erforderlicher Schalung nach Unterlagen des AG herstellen.
Ggf. erforderliche Schalung vorhalten und beseitigen.
Druckfestigkeitsklasse 'C20/25'
Expositionsklasse X0.
Dicke min. 10 cm.
Menge: 21,000 m2
Zuordnung: 118

**10.11.0013 Betonfertigteile einbauen Stützwand, FT:Stahlbeton C30/37, XF2, XC4, XD1 H=1m, L=1m, Stahlbleche**
Bewehrte Betonfertigteile entsprechend statischen und
konstruktiven Erfordernissen nach Unterlagen des AG
herstellen und einbauen.
Bauteil: Böschungsabtreppung neben Widerlager Süd.
Fertigteile aus Stahlbeton.
Druckfestigkeitsklasse C30/37.
Expositionsklasse XF2, XC4 und XD1.
FT-Höhe: 1,00 m
FT-Länge: 1,00 m (Versatzlänge)
Sichtflächenschalung: Stahlbleche.
Menge: 33,000 St
Zuordnung: 118

**10.11.0014 Betonfertigteile einbauen Stützwand, FT:Stahlbeton C30/37, XF2, XC4, XD1 H=1m, L=0,5m, Stahlbleche**
Bewehrte Betonfertigteile entsprechend statischen und
konstruktiven Erfordernissen nach Unterlagen des AG
herstellen und einbauen.
Bauteil: Böschungsabtreppung neben Widerlager Süd.
Fertigteile aus Stahlbeton.
Druckfestigkeitsklasse C30/37.
Expositionsklasse XF2, XC4 und XD1.
FT-Höhe: 1,00 m
FT-Länge: 0,50 m (Versatzlänge)
Sichtflächenschalung: Stahlbleche.
Menge: 4,000 St
Zuordnung: 118

#### Unterabschnitt 10.12 Verwertung, Entsorgung

**10.12.0002 Nicht gef. Abf. Baustelle entsorg. 17 03 02*Zuordnung AG Anfallstelle*Wahl AN einr. Verbleib elektr.**
StL-Nr. 22610244007281101
Nicht gefährlichen Abfall aus Baustelle nach
Unterlagen des AG laden, zur Entsorgungsanlage
befördern und entsorgen. Abrechnung nach
Wiegenachweisen.
Abfall = Ausbauasphalt als Bitumengemische mit
Ausnahme derjenigen, die unter 17 03 01* fallen.
Abfallschlüssel = 17 03 02.
Maßgebender Parameter nach Unterlagen des AG.
Gelösten Abfall an Anfallstelle laden.
Entsorgung nach Wahl des AN. Kosten der
Abfallentsorgung trägt der AN.
Verbleibsdokumentation nach Unterlagen des AG
führen. Dokumentation und Wiegenachweise nach
Abschluss dem AG elektronisch übergeben.
Menge: 4300,000 t
Zuordnung: 102

### Abschnitt 11 Geh-/Radwegbrücke (Ost)

#### Unterabschnitt 11.00 Technische Bearbeitung

*Hinweis*
Die besondere Komplexität der Geometrie des Bauwerkes
ist bei der Planung zu beachten und in die
nachfolgenden OZ einzukalkulieren.

**11.00.0001 Standsicherheitsnachweis aufstellen**
StL-Nr. 21910160599
Standsicherheitsnachweis aufstellen.
Standsicherheitsnachweis für 'Rad-/Gehwegbrücke,
Unterbauten'
Standsicherheitsnachweis '4-fach, in prüffähiger Form'
Menge: 1,000 Psch
Zuordnung: 101

**11.00.0002 Ausführungszeichnungen herstellen**
StL-Nr. 21910161099
Ausführungszeichnungen herstellen.
Ausführungszeichnungen für 'Rad-/Gehwegbrücke,
Unterbauten'
Ausführungszeichnungen '4-fach, in prüffähiger Form'
Menge: 1,000 Psch
Zuordnung: 101

**11.00.0003 Standsicherheitsnachweis aufstellen**
StL-Nr. 21910160599
Standsicherheitsnachweis aufstellen.
Standsicherheitsnachweis für 'den Stahlüberbau im
Endzustand einschl. Bauvorgang'
Standsicherheitsnachweis '4-fach Papier & digital als
pdf'
Menge: 1,000 Psch

**11.00.0004 Standsicherheitsnachweis aufstellen**
StL-Nr. 21910160599
Standsicherheitsnachweis aufstellen.
Standsicherheitsnachweis für 'Lager und ÜKO'
Standsicherheitsnachweis '4-fach Papier & digital als
pdf'
Menge: 1,000 Psch

**11.00.0005 Standsicherheitsnachweis aufstellen**
StL-Nr. 21910160599
Standsicherheitsnachweis aufstellen.
Standsicherheitsnachweis für 'sämtliche Baubehelfe'
Standsicherheitsnachweis '4-fach Papier & digital als
pdf'
Menge: 1,000 Psch

**11.00.0006 Ausführungszeichnungen herstellen**
StL-Nr. 21910161099
Ausführungszeichnungen herstellen.
Ausführungszeichnungen für 'AUSFÜHRUNGSPLANUNG des
Stahlüberbaus'
Ausführungszeichnungen '4-fach Papier & digital als pdf
& DWG'
Menge: 1,000 Psch

**11.00.0007 Ausführungszeichnungen herstellen**
StL-Nr. 21910161099
Ausführungszeichnungen herstellen.
Ausführungszeichnungen für 'WERKSTATTPLANUNG der
Stahlüberbaus'
Ausführungszeichnungen '4-fach Papier & digital als pdf
& DWG'
Menge: 1,000 Psch

**11.00.0008 Ausführungszeichnungen herstellen**
StL-Nr. 21910161099
Ausführungszeichnungen herstellen.
Ausführungszeichnungen für 'den vollständigen
Montagevorgang einschl. aller Baubehelfe, Einschwimmen,
Einheben des Überbaus etc.'
Ausführungszeichnungen '4-fach Papier & digital als pdf
& DWG'
Menge: 1,000 Psch

**11.00.0009 Ausführungszeichnungen herstellen**
StL-Nr. 21910161099
Ausführungszeichnungen herstellen.
Ausführungszeichnungen für 'Lager'
Ausführungszeichnungen '4-fach Papier & digital als pdf
& DWG'
Menge: 1,000 Psch

**11.00.0010 Ausführungszeichnungen herstellen**
StL-Nr. 21910161099
Ausführungszeichnungen herstellen.
Ausführungszeichnungen für 'Lagerversetzplan'
Ausführungszeichnungen '4-fach Papier & digital als pdf
& DWG'
Menge: 1,000 Psch

**11.00.0011 Ausführungszeichnungen herstellen**
StL-Nr. 21910161099
Ausführungszeichnungen herstellen.
Ausführungszeichnungen für 'ÜKO'
Ausführungszeichnungen '4-fach Papier & digital als pdf
& DWG'
Menge: 1,000 Psch

**11.00.0012 Stahlbaudoku. erstellen ZTV-ING**
Stahlbaudokumentation nach ZTV-ING Teil 4-1, Abs. 8
erstellen.
Menge: 1,000 Psch

**11.00.0013 Messtechn. Begleitung Seileinbau**
Seileinbau messtechnisch begleiten.
Seilkräfte und -längen messen.
Einschl. Erstellen eines Messkonzeptes, Aufbereitung,
Auswertung und Dokumentation der Messergebnisse.
Menge: 1,000 Psch

**11.00.0014 Aufmaß Stahlkonstruktion erstellen**
Aufmaß der Stahlkonstruktion erstellen, einschl.
Messkonzept und Dokumentation der Messergebnisse
unmittelbar nach der Montage auf der Baustelle.
Menge: 1,000 Psch

*Hinweis*
Gilt für alle Bestandsunterlagen, die nicht aus dem
Modell abgeleitet werden können.

**11.00.0015 Bestandunterlagen liefern Standsich.Nachw.*Be.üb.zeichn. CAD Stückl.Beschflä.*Kor.schutz CAD**
StL-Nr. 21910161510100011
Bestandsunterlagen liefern, bestehend aus
Standsicherheitsnachweis, der entsprechend dem Prüf-
und Genehmigungsverfahren berichtigt wurde, als farbige
PDF-Datei mit Lesezeichen auf Datenträger, einschließlich Inhaltsverzeichnis.
Bestandsübersichtszeichnungen als Pause 1-fach, im CAD
Originalformat mit Definitionsdatei auf Datenträger
sowie als DXF-Datei auf Datenträger.
Stücklisten einschließlich Mengen- und Beschichtungsflächenberechnung als Pause 1-fach sowie als PDF-
Datei auf Datenträger.
Korrosionsschutzpläne im CAD Originalformat mit Definitionsdatei auf Datenträger sowie als DXF-Datei auf Da-
tenträger.
Menge: 1,000 Psch
Zuordnung: 101

**11.00.0016 Bauwerksbuch erstellen**
Die Bauwerksdaten sind mit einem Erfassungsprogramm auf
der Datenbasis der ASB- ING zu erfassen.
Digitalisierte Bilder, Pläne und Dokumente sind
einzubinden.
Ein Ausdruck des Bauwerksbuches aus den erfassten
Dateien
in 3-facher Ausführung ist beizufügen.
Übergabe der Daten an den AG in dem Übergabeformat
der ASB-ING (CAB-Datei) auf mit dem AG abgestimmten
Datenträger (CD oder DVD)
Bauwerksübersicht 2-fach Papier, 1-fach digital.
Menge: 1,000 Psch

**11.00.0017 Lichtbilder herst. und liefern**
Lichtbilder über den wesentlichen Bauablauf des
Bauwerks in digitalisierter Form (Auflösung mindestens
10 Megapixel in Farbe) mit Digitalkamera herstellen und
auf mit dem AG abgestimmten Datenträger liefern.
Das Komprimierungsverhältnis bzw. die Bildqualität ist
so zu wählen, dass durch die Komprimierung keine für
den Sachverhalt wesentlichen Bildinformationen verloren
gehen.
Menge: 250,000 St

**11.00.0018 Doku. Spannvorgang Seile**
Dokumentation des Spannvorgangs der Seile unter Angabe
von Spannungen und -kräften, Witterung, Uhrzeit,
Spannwege etc. in 4-facher Ausfertigung in Papierform
sowie digital im Format pdf liefern und dem AG
übergeben.
Menge: 1,000 Psch

**11.00.0019 Doku. Spannvorgang Anker**
Dokumentation des Spannvorgangs der Spannanker der
Bogenfußpunkte unter Angabe von Spannungen und
-kräften, Witterung, Uhrzeit, Spannwege etc. in
4-facher Ausfertigung in Papierform sowie digital im
Format pdf liefern und dem AG übergeben.
Menge: 1,000 Psch

**11.00.0020 ZiE und VBG Spannanker, Bogenfußpunkt**
Antrag auf ZiE und VBG für die Spannanker des
Bogenfußpunktes erstellen und in Abstimmung mit dem AG
einreichen.
Menge: 1,000 Psch

**11.00.0021 Montagekonzept aufst. R-/G-Brücke Ost**
Montagekonzept für das Bauwerk aufstellen.
Angabe von Montage- und Anschlagpunkten,
Darstellung von Kran-/Transportfahrzeugen und Pontons
einschließlich deren Zu- und Abfahrtswegen,
Darstellung von Gerüsten und Hebezeugen,
einschließlich der Aufstellung aller erforderlicher
Standsicherheitsnachweise und Ablaufpläne.
Bauwerk: Rad-/Gehwegbrücke, Ost
Lieferung:
- digital im PDF-Format
- 3-fach auf Papier.
Menge: 1,000 Psch

#### Unterabschnitt 11.01 Erdarbeiten u. Wasserhaltung

*Hinweis*
Erdarbeiten die Widerlager in Achse 10.2 und 20.2.

**11.01.0001 Baugrube herstellen*Widerlager Tiefe >3,00-5,00m**
StL-Nr. 224108107924099
Baugrube nach Unterlagen des AG herstellen.
Beschreibung der Homogenbereiche nach Unterlagen des
AG. Verbau wird gesondert vergütet.
Homogenbereiche 'A - humose Auffüllung und B Sande'
Baugrube für Widerlager.
Baugrubentiefe über 3,00 bis 5,00 m.
Aushub 'zur Bereitstellungsfläche des AN fördern'
Abrechnung 'nach Abtrag'
Menge: 1500,000 m3
Zuordnung: 108

**11.01.0002 Dränschicht an Bauwerk herstellen Widerl./Flügelwd.*Matte, RiZ Was 7**
StL-Nr. 22111110421
Dränschicht an erdberührten Flächen von Bauwerken nach
Unterlagen des AG herstellen. Abgerechnet wird die bedeckte Wandfläche.
Dränschicht für Widerlager und Flügelwand.
Dränschicht aus Dränmatte nach Richtzeichnung Was 7.
Menge: 90,000 m2
Zuordnung: 111

**11.01.0003 Boden AG als BW-Hinterfüllung einb. Abrechng. Auftrag**
StL-Nr. 2241066039902
Boden des AG als Bauwerkshinterfüllung profilgerecht
einbauen und verdichten einschließlich ggf. erforderlicher Wasserzugabe.
Hinterfüllung für 'Widerlager in Achse 10.2 und 20.2'
Boden 'auf Bereitstellungsfläche aufnehmen'
Abrechnung nach Auftragsprofilen.
Menge: 1200,000 m3
Zuordnung: 106

*Hinweis*
Wasserhaltungsanlage für die Baugruben der Widerlager
(in Achse 10.2 und 20.2).

**11.01.0004 Wasserh.anl.nach Wahl des AN herst.*Reserveanlage Bis 15 m3/h**
StL-Nr. 22110911390110000
Wasserhaltungsanlage nach Wahl des AN zum Trockenlegen
und Freihalten der Baugrube von Wasser herstellen. Geologische und hydrologische Verhältnisse sowie Zweck,
Umfang, Absenkziele, Dauer der Wasserhaltung und Ableitung des Wassers zur Vorflut nach Unterlagen des AG.
Anlage bemessen, einrichten und abbauen. Erforderliche
Erdarbeiten ausführen.
Vorhalten und Betreiben wird gesondert vergütet.
Baugrube 'Widerlager Süd, Achse 10.2'
Einschließlich Reserveanlage für Betrieb ohne
schädliche Unterbrechung.
Gesamter Förderdurchfluss bis 15 m3/h.
Menge: 1,000 Psch
Zuordnung: 109

**11.01.0005 Wasserh.anl.nach Wahl des AN herst.*Reserveanlage Bis 15 m3/h**
StL-Nr. 22110911390110000
Wasserhaltungsanlage nach Wahl des AN zum Trockenlegen
und Freihalten der Baugrube von Wasser herstellen. Geologische und hydrologische Verhältnisse sowie Zweck,
Umfang, Absenkziele, Dauer der Wasserhaltung und Ableitung des Wassers zur Vorflut nach Unterlagen des AG.
Anlage bemessen, einrichten und abbauen. Erforderliche
Erdarbeiten ausführen.
Vorhalten und Betreiben wird gesondert vergütet.
Baugrube 'Widerlager Nord, Achse 20.2'
Einschließlich Reserveanlage für Betrieb ohne
schädliche Unterbrechung.
Gesamter Förderdurchfluss bis 15 m3/h.
Menge: 1,000 Psch
Zuordnung: 109

**11.01.0006 Wasserhaltungsanlage vorhalten*Reserveanlage**
StL-Nr. 221109117901000
Wasserhaltungsanlage nach Wahl des AN zum Trockenlegen
und Freihalten der Baugrube von Wasser betriebsbereit
vorhalten.
Abgerechnet wird nach Kalendertagen.
Baugrube 'für beide Widerlager'
Einschließlich Reserveanlage für Betrieb ohne
schädliche Unterbrechung.
Menge: 200,000 d
Zuordnung: 109

**11.01.0007 Wasserhaltungsanlage betreiben**
StL-Nr. 221109123900000
Wasserhaltungsanlage nach Wahl des AN zum unterbrechungsfreien Trockenlegen und Freihalten der Baugrube
von Wasser betreiben.
Abgerechnet wird nach Kalendertagen.
Baugrube 'für beide Widerlager'
Menge: 200,000 d
Zuordnung: 109

**11.01.0008 Mobile Absetzanlage aufstellen Volumen bis 8 m3**
StL-Nr. 2211099010001
Mobile Absetzanlage für Wasserhaltungsanlage nach
Unterlagen des AG aufstellen. Absetzanlage beseitigen. Ursprünglichen Zustand wieder herstellen.
Einschließlich Erd- und Gründungsarbeiten.
Fassungsvermögen Absetzanlage bis 8 m3.
Menge: 2,000 St
Zuordnung: 109

**11.01.0009 Mobile Absetzanlage betreiben Abges.St. verwert**
StL-Nr. 22110990910
Mobile Absetzanlage nach Unterlagen des AG vorhalten
und betreiben.
Abgerechnet wird nach Kalendertagen.
Abgesetzte Stoffe nach Wahl des AN verwerten.
Menge: 200,000 d
Zuordnung: 109

#### Unterabschnitt 11.02 Baugrubensicherung

*Hinweis*
Verbau in Teilabschnitten (südlich/nördlich MLK)
herstellen.

**11.02.0001 Geräteeinsatz für Trägerbohlwand Widerlager*Arb.pl herst/bes.**
StL-Nr. 22411710022
Geräte für Trägerbohlwand nach Unterlagen des AG einsetzen. Der Einsatz umfasst das Aufstellen und Abbauen
sowie das Umsetzen im Bereich des Bauteils.
Bauteil = Widerlager.
Arbeitsplanum herstellen und beseitigen.
Menge: 2,000 St
Zuordnung: 117

**11.02.0002 Verbauträger liefern HEB240, S235**
Träger für den Bohlträgerverbau entsprechend statischen
und konstruktiven Erfordernissen nach Unterlagen des AG
liefern.
Bauteil: Träger für Bohlträgerverbau
der Geh-/Radwegbrücke
Profile _ HEB 240 o.glw.
Stahlsorte: Baustahl S235
Menge: 13,000 t

**11.02.0003 Austauschbohrung herstellen Trägerbohlwand*DU 70 cm Länge ü. 6-10 m*vertikal Bohrgut verwerten verrohrt**
StL-Nr. 22411793011311901
Austauschbohrung zum Austausch des vorhandenen Bodens
nach Unterlagen des AG herstellen. Bohrloch verfüllen.
Homogenbereiche nach Unterlagen des AG.
Austauschbohrung für Trägerbohlwand.
Bohrdurchmesser = 70 cm.
Länge über 6,00 bis 10,00 m.
Neigung vertikal.
Bohrgut nach Wahl des AN verwerten.
Verwertung nach Unterlagen des AG nachweisen.
Verfüllung 'mit Sand bis 1,00 m unter Baugrubensohle
darunter mit Beton C12/15, Beton wird gesondert
vergütet'
Bohrung durch verrohrtes Bohren herstellen.
Menge: 210,000 m
Zuordnung: 117

**11.02.0004 Unbewehrten Beton herstellen*C12/15 X0*Ohne Schalung**
StL-Nr. 222118338921010
Unbewehrten Beton nach Unterlagen des AG herstellen.
Beton 'für Fußausbildung der Bohlträger'
Druckfestigkeitsklasse C12/15.
Expositionsklasse X0.
Beton ohne Schalung herstellen.
Menge: 35,000 m3
Zuordnung: 118

**11.02.0005 Trägerbohlwand herstellen*Austauschbohrung I-Träger Holzbohlen*Verank. ges. Tr. abtrennen*Ausf. ausbauen**
StL-Nr. 22411710593191321
Trägerbohlwand entsprechend statischen und konstruktiven Erfordernissen nach Unterlagen des AG herstellen.
Abrechnung nach Länge in der Wandachse, horizontal, multipliziert mit der Höhe ab Baugrubensohle.
Durchfahren von Hindernissen wird gesondert vergütet.
Homogenbereiche nach Unterlagen des AG.
Träger einbringen 'durch vibrieren.
Das Liefern der Träger wird gesondert vergütet'
Einbringhilfe = Austauschbohrung. Austauschbohrung wird
gesondert vergütet.
Träger = I-Träger.
Trägerlänge 'über 4,00 bis 9,00 m'
Ausfachung mit Holzbohlen.
Trägerbohlwand verankert. Erforderliche Gurtung und
Verankerung werden gesondert vergütet.
Träger nach Unterlagen des AG abtrennen. Abgetrennten
Stahl entfernen.
Ausfachung ausbauen und entfernen.
Menge: 165,000 m2
Zuordnung: 117

**11.02.0006 Gurtung/Aussteifung f. Verbau herst Trägerbohlwand*S 235 Behelfskonstr.**
StL-Nr. 2241172301101
Gurtung/Aussteifung für Verbau entsprechend statischen
und konstruktiven Erfordernissen nach Unterlagen des AG
herstellen.
Gurtung/Aussteifung für Trägerbohlwand.
Stahlsorte = S 235.
Gurtung/Aussteifung als Behelfskonstruktion ausbilden,
vorhalten, unterhalten, ausbauen und beseitigen.
Menge: 2,000 t
Zuordnung: 117

**11.02.0007 Geräteeinsatz für Verpressanker Baugrubenwand*Anker ü. 5-20 m**
StL-Nr. 22411750512
Geräte für das Herstellen von Verpressankern nach Un-
terlagen des AG einsetzen. Der Einsatz umfasst das einmalige Aufstellen und Abbauen, sowie das Umsetzen im
Bereich des Bauteils.
Bauteil = Baugrubenwand.
Ankerlänge über 5,00 bis 20,00 m.
Menge: 2,000 St
Zuordnung: 117

**11.02.0008 Verpressanker einbauen Trägerbohlwand*Kurzzeitanker Länge ü. 12-14 m einf. Nachverpr.*Bohrgut verwerten**
StL-Nr. 224117510114914
Verpressanker entsprechend statischen und konstruktiven
Erfordernissen nach Unterlagen des AG einbauen. Verankerungsbohrung durchführen einschließlich erforderlicher Durchdringungen von Konstruktionsteilen. Verpressanker auf die Festlegekraft anspannen. Abnahmeprüfung
durchführen. Herstellen der Endausbildung (Ankerkopf
und Ankerfuß) wird gesondert vergütet. Abrechnung nach
Länge zwischen Außenkante Ankerplatte am Ankerkopf
und Außenkante Stahlzugglied am Ankerfuß.
Homogenbereiche nach Unterlagen des AG.
Bauteil = Trägerbohlwand.
Anker als Kurzzeitanker.
Ankerlänge über 12,00 bis 14,00 m.
Ankerkraft 'bis 200 kN'
Verpresssystem für einfache Nachverpressung einbauen.
Bohrgut nach Wahl des AN verwerten.
Menge: 185,000 m
Zuordnung: 117

**11.02.0009 Enden für Verpressanker herstellen Trägerbohlwand*Kurzeitank. ausb.**
StL-Nr. 2241175151299
Enden (Ankerkopf und Ankerfuß) für Verpressanker entsprechend statischen und konstruktiven Erfordernissen
herstellen. Abrechnung nach Anzahl der Anker.
Bauteil = Trägerbohlwand.
Anker als Kurzzeitanker. Anker lösen. Ankerköpfe ausbauen, Anker abschneiden und Durchbruch verschließen.
Ausgebaute Stoffe nach Wahl des AN verwerten.
Ankerkraft 'bis 200 kN'
Menge: 14,000 St
Zuordnung: 117

**11.02.0010 Verpressanker nachverpressen einmal nachverpr.**
StL-Nr. 22411752001
Verpressanker nachverpressen.
Anker einmal nachverpressen.
Menge: 14,000 St
Zuordnung: 117

**11.02.0011 Verbauträger kürzen 50cm unter GOK Teilabschnitte**
Träger der Trägerbohlwand nach Unterlagen des AG
kürzen.
Kürzen der Träger bis 0,50 m unter OK Gelände.
Material der Verwertung nach Wahl des AN zuführen.
Ausführung in Teilabschnitten.
Abgerechnet wird die Anzahl der Träger.
Menge: 26,000 St

#### Unterabschnitt 11.03 BW-Entwässerung

**11.03.0001 Kastenrinne einbauen Klasse C 250*Nenngröße 150 KunstharzbetonFT*in Asphalt-Fläche Aufl.+RSt Herstan Schlitzw.18 mm**
StL-Nr. 22411054332022191
Kastenrinne mit Abdeckung einbauen. Formstücke und An-
schlussleitungen werden gesondert vergütet.
Klasse C 250.
Nenngröße 150.
Rinne aus Kunstharzbetonfertigteilen.
Umgebende Fläche = Asphalt.
Auflager und Rückenstützen nach Herstellerangaben herstellen.
Abdeckung 'Stahlgitterrost im Winkelprofilrahmen,
beide aus nichtrostendem Stahl,
Werkstoff-Nr. 1.4401 oder 1.4571'
Schlitzweite bis 18 mm.
Menge: 8,000 m
Zuordnung: 110

**11.03.0002 Formstück f.Kastenrinne einb.(Zul.) Endstück**
StL-Nr. 22411054710
Formstück für Kastenrinne mit Abdeckung einbauen. Vergütet wird der Mehraufwand gegenüber der durchgehenden
Rinne.
Formstück = Endstück.
Menge: 4,000 St
Zuordnung: 110

**11.03.0003 Formstück f.Kastenrinne einb.(Zul.)*Abfluss DN 150**
StL-Nr. 22411054791
Formstück für Kastenrinne mit Abdeckung einbauen. Vergütet wird der Mehraufwand gegenüber der durchgehenden
Rinne.
Formstück 'Kastenrinne mit senkrechtem Rohranschluss'
Abflussrohr DN/ID 150.
Menge: 2,000 St
Zuordnung: 110

**11.03.0004 Gusseiserne Rohrleitung herstellen Widerlager*DN/ID 150 Besch. ZTV-ING**
StL-Nr. 2211113092119
Gusseiserne Rohrleitung für Brückenentwässerung aus
muffenlosen Rohren und Formstücken einschließlich Reinigungsöffnungen, Verankerungen, Aufhängungen, Aussteifungen, Unterstützungen und Anschlüssen entsprechend
statischen und konstruktiven Erfordernissen nach Unterlagen des AG herstellen. Abgerechnet wird nach Länge in
der Achse der Rohrleitung.
Einbauort = Widerlager.
Rohr DN/ID 150.
Korrosionsschutz nach ZTV-ING, Teil 4, Abschnitt 3.
System nach Tabelle "Korrosionsschutzsystem" im Anhang
A, Bauteil-Nr. 3.3.3.
Verankerung 'an der Widerlagerwand herstellen'
Menge: 8,000 m
Zuordnung: 111

**11.03.0005 Kunststoffrohrleitung herstellen*PP-Rohr Verb. Wahl AN*Bettung Typ 1 Tiefe bis 1,25 m*Überdeckg.0,5-1 m o.Verk.l.,Statik**
StL-Nr. 22411033492111101
Entwässerungsleitung aus Kunststoffrohren nach statischen und konstruktiven Erfordernissen herstellen. An-
schluss an Schacht sowie Formstücke werden gesondert
vergütet.
Rohr DN/ID 'DN 150'
Rohr aus PP.
Rohrverbindung nach Wahl des AN.
Bettung nach DIN EN 1610, Typ 1 herstellen. Boden für
Leitungszone liefern und einbauen.
Fließsohlentiefe bis 1,25 m.
Überdeckungshöhe 0,50 bis 1,00 m.
Ohne Straßenverkehrslast. Statische Berechnung aufstellen und liefern.
Menge: 10,000 m
Zuordnung: 110

**11.03.0006 Formstück einbauen (Zul.) Bogen DN 150*Kunststoff-Rohr Rohr DN 150**
StL-Nr. 224110369080403
Formstück in Rohrleitung einbauen. Vergütet wird der
Mehraufwand für den Einbau des Formstückes gegenüber
der bis zur Innenfläche der Sammelrohrleitung durchgemessenen Rohrleitung.
Formstück = Bogen DN/ID 150.
Rohr aus Kunststoff.
Durchgangsrohr DN/ID 150.
Menge: 2,000 St
Zuordnung: 110

**11.03.0007 Formstück einbauen (Zul.)*Kunststoff-Rohr Rohr DN 150**
StL-Nr. 224110369990403
Formstück in Rohrleitung einbauen. Vergütet wird der
Mehraufwand für den Einbau des Formstückes gegenüber
der bis zur Innenfläche der Sammelrohrleitung durchgemessenen Rohrleitung.
Formstück 'Froschklappe'
Rohr aus Kunststoff.
Durchgangsrohr DN/ID 150.
Menge: 2,000 St
Zuordnung: 110

**11.03.0008 Graben herstellen Breite 0,50 m*Tiefe über 0,5-1m*Boden Verwert. AN Abrechnung Abtrag**
StL-Nr. 22410652300329101
Graben profilgerecht herstellen.
Sohlenbreite = 0,50 m.
Grabentiefe über 0,50 bis 1,00 m.
Böschungsneigung '1:1'
Boden bzw. Fels nach Wahl des AN verwerten.
Abrechnung nach Abtragsprofilen.
Menge: 27,000 m3
Zuordnung: 106

**11.03.0009 Graben befestigen Sohlbreite 0,50 m*Tiefe bis 1 m,1:1 S gebr.Naturgest.*Bettung Kiessand Bg.Bösch.g.MinSt*einebnen**
StL-Nr. 22411012521119911
Graben befestigen einschließlich Erdarbeiten für Bettung und Befestigung.
Sohlbreite = 0,50 m.
Grabentiefe bis 1,00 m. Neigung der Grabenböschung 1
zu 1.
Sohlbefestigung = gebrochenes Naturgestein 32/56, 20 cm
dick.
Bettung für Sohlbefestigung = Kiessand.
Böschungsbefestigung 'analog Sohlbefestigung'
Breite 'der Böschungsbefestigungen: 2 x 0,70 m'
Bettung für Böschungsbefestigung = gebrochene Mineralstoffe.
Überschüssigen Boden seitlich einebnen.
Menge: 95,000 m
Zuordnung: 110

**11.03.0010 Graben befestigen, WBS Sohlbreite 50cm, T. bis 1m 1:1,5, Breite 2x50cm**
Graben im Auslaufbereich der Entwässerungsleitung
befestigen.
Erdarbeiten für Bettung und Befestigung ausführen.
Sohlbreite: 0,50 m.
Grabentiefe bis 1,00 m.
Neigung der Grabenböschung 1:1,5.
Befestigung auf Bettung aus Beton, Dicke mind. 10 cm.
Pflaster aus Naturstein, Stein bruchrau,
verwitterungsbeständig, mindestens 15 cm dick.
Planum herstellen.
Bettung aus Beton C12/15, Ausbreitmaßklasse F1.
Fugen mit Fertigzementmörtel verfüllen,
Druckfestigkeit am Würfel mind. 50 MPa,
Zement Art CEM I, w/z höchstens 0,50,
frost-/tausalzbeständig, Ausbreitmaßklasse F3.
Menge: 10,000 m2
Zuordnung: 110

#### Unterabschnitt 11.04 Gründung

*Hinweis*
Tiefrgründung in Teilabschnitten (südlich/nördlich MLK)
herstellen.

**11.04.0001 Geräteeinsatz für Pfähle Widerlager*Ortbet.bohrpfähle Ebene gesondert**
StL-Nr. 2241177052103
Geräte für das Herstellen von Pfählen nach Unterlagen
des AG einsetzen. Der Einsatz umfasst das einmalige
Aufstellen und Abbauen sowie das Umsetzen im Bereich
des Bauteils.
Bauteil = Widerlager.
Einsatz für Ortbetonbohrpfähle.
Arbeitsebene wird gesondert vergütet.
Menge: 2,000 St
Zuordnung: 117

**11.04.0002 Arbeits-/Bohrebene herst. rückb. WL., Mat. n.Wahl AN, Erdarb.**
Arbeitsebenen einschl. Befestigung nach Wahl des AN
für das Herstellen der Bohrpfähle
entsprechend den Erfordernissen des vom AN gewählten
Herstellungsverfahrens herstellen, unterhalten und
nach Herstellung wieder beseitigen.
Einschließlich Lieferung des erf. Materials
für die Arbeits- und Bohrebene.
Die Aufwendungen für die Zuwegungen zur Arbeitsebene im
Baufeld sind einzurechnen.
Nach Fertigstellung der Bohrpfähle ist das Material
einer Verwertung nach Wahl des AN zuführen.
Arbeits- und Bohrebene für Bohrpfahlgründung
der Widerlager der Rad-/Gehwegbrücke,
südlich und nördlich vom MLK.
Menge: 2,000 St

**11.04.0003 Ortbetonbohrpfahl herstellen Widerlager*Pfahl-DU 90 cm Länge ü. 6-10 m*vertikal StB C30/37, XF3*verr. Leerb. ges. Bohrgut verwerten**
StL-Nr. 22411771023312031
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil = Widerlager.
Pfahldurchmesser = 90 cm.
Pfahllänge über 6,00 bis 10,00 m.
Neigung vertikal.
Baustoff = Stahlbeton, Druckfestigkeitsklasse C 30/37,
Expositionsklasse XC2, XF3.
Pfahl durch verrohrtes Bohren herstellen. Leerbohrung
über 1,00 m wird gesondert vergütet.
Bohrgut nach Wahl des AN verwerten.
Verwertung nach Unterlagen des AG nachweisen.
Menge: 126,000 m
Zuordnung: 117

**11.04.0004 Leerbohrung/ -rammung herstellen Widerlager*Ortbetonbohrpfahl Pfahl-DU 90 cm*vertikal Bohrgut verwerten*n. bind.Mat.verf.**
StL-Nr. 22411773521111101
Leerbohrung/ -rammung über 1,00 m je Pfahl nach Unterlagen des AG herstellen.
Homogenbereiche nach Unterlagen des AG.
Bauteil = Widerlager.
Pfahl = Ortbetonbohrpfahl.
Pfahldurchmesser = 90 cm.
Neigung vertikal.
Bohrgut nach Wahl des AN verwerten.
Verwertung nach Unterlagen des AG nachweisen.
Leerbohrung/ -rammung mit nicht bindigem Baustoff verfüllen.
Menge: 60,000 m
Zuordnung: 117

**11.04.0005 Ortbetonbohrpfahl herstellen Widerlager*Pfahl-DU 90 cm Länge ü. 6-10 m*u. n=8 bis n=6 StB C30/37, XF3*verr. Leerb. ges. Bohrgut verwerten**
StL-Nr. 22411771023342031
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil = Widerlager.
Pfahldurchmesser = 90 cm.
Pfahllänge über 6,00 bis 10,00 m.
Neigung unter n = 8 bis n = 6.
Baustoff = Stahlbeton, Druckfestigkeitsklasse C 30/37,
Expositionsklasse XC2, XF3.
Pfahl durch verrohrtes Bohren herstellen. Leerbohrung
über 1,00 m wird gesondert vergütet.
Bohrgut nach Wahl des AN verwerten.
Verwertung nach Unterlagen des AG nachweisen.
Menge: 42,000 m
Zuordnung: 117

**11.04.0006 Leerbohrung/ -rammung herstellen Widerlager*Ortbetonbohrpfahl Pfahl-DU 90 cm*u. n=8 bis n=6 Bohrgut verwerten*n. bind.Mat.verf.**
StL-Nr. 22411773521114101
Leerbohrung/ -rammung über 1,00 m je Pfahl nach Unterlagen des AG herstellen.
Homogenbereiche nach Unterlagen des AG.
Bauteil = Widerlager.
Pfahl = Ortbetonbohrpfahl.
Pfahldurchmesser = 90 cm.
Neigung unter n = 8 bis n = 6.
Bohrgut nach Wahl des AN verwerten.
Verwertung nach Unterlagen des AG nachweisen.
Leerbohrung/ -rammung mit nicht bindigem Baustoff verfüllen.
Menge: 20,000 m
Zuordnung: 117

**11.04.0007 Ortbetonbohrpfahl herstellen Widerlager*Pfahl-DU 90 cm Länge ü. 6-10 m*u. n=6 bis n=4 StB C30/37, XF3*verr. Leerb. ges. Bohrgut verwerten**
StL-Nr. 22411771023352031
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil = Widerlager.
Pfahldurchmesser = 90 cm.
Pfahllänge über 6,00 bis 10,00 m.
Neigung unter n = 6 bis n = 4.
Baustoff = Stahlbeton, Druckfestigkeitsklasse C 30/37,
Expositionsklasse XC2, XF3.
Pfahl durch verrohrtes Bohren herstellen. Leerbohrung
über 1,00 m wird gesondert vergütet.
Bohrgut nach Wahl des AN verwerten.
Verwertung nach Unterlagen des AG nachweisen.
Menge: 126,000 m
Zuordnung: 117

**11.04.0008 Leerbohrung/ -rammung herstellen Widerlager*Ortbetonbohrpfahl Pfahl-DU 90 cm*u. n=6 bis n=4 Bohrgut verwerten*n. bind.Mat.verf.**
StL-Nr. 22411773521115101
Leerbohrung/ -rammung über 1,00 m je Pfahl nach Unterlagen des AG herstellen.
Homogenbereiche nach Unterlagen des AG.
Bauteil = Widerlager.
Pfahl = Ortbetonbohrpfahl.
Pfahldurchmesser = 90 cm.
Neigung unter n = 6 bis n = 4.
Bohrgut nach Wahl des AN verwerten.
Verwertung nach Unterlagen des AG nachweisen.
Leerbohrung/ -rammung mit nicht bindigem Baustoff verfüllen.
Menge: 60,000 m
Zuordnung: 117

**11.04.0009 Betonstahl einbauen**
StL-Nr. 22211821399
Betonstahl entsprechend statischen und konstruktiven
Erfordernissen einbauen.
Bauteil 'Ortbetonbohrpfahl'
Stahlsorte 'B500B'
Menge: 15,000 t
Zuordnung: 118

**11.04.0010 Pfahlkopf herrichten Widerlager*Ortbetonbohrpfahl Pfahl-DU 90 cm*Abbruch verwerten**
StL-Nr. 224117755211004
Pfahlkopf für den Anschluss der Pfahlkopfplatte bzw.
des an den Pfahl anschließenden Bauteils herrichten.
Freigelegte Bewehrung richten.
Bauteil = Widerlager.
Pfahl = Ortbetonbohrpfahl.
Pfahldurchmesser = 90 cm.
Abbruchgut nach Wahl des AN verwerten.
Menge: 42,000 St
Zuordnung: 117

**11.04.0011 Integritätsprüf. v. Pfählen durchf. Widerlager*Bohrpfahl Pfahl-DU 90 cm*vertikal**
StL-Nr. 2241179152161
Low-Strain-Integritätsprüfung von Pfählen nach Unterlagen des AG gemäß "Empfehlungen für statische und dynamische Pfahlprüfungen" der Deutschen Gesellschaft für
Geotechnik durchführen. Pfähle für Prüfung vorbereiten.
Bauteil = Widerlager.
Pfahl = Ortbetonbohrpfahl.
Pfahldurchmesser = 90 cm.
Neigung vertikal.
Menge: 18,000 St
Zuordnung: 117

**11.04.0012 Integritätsprüf. v. Pfählen durchf. Widerlager*Bohrpfahl Pfahl-DU 90 cm*u. n=8 bis n=6**
StL-Nr. 2241179152164
Low-Strain-Integritätsprüfung von Pfählen nach Unterlagen des AG gemäß "Empfehlungen für statische und dynamische Pfahlprüfungen" der Deutschen Gesellschaft für
Geotechnik durchführen. Pfähle für Prüfung vorbereiten.
Bauteil = Widerlager.
Pfahl = Ortbetonbohrpfahl.
Pfahldurchmesser = 90 cm.
Neigung unter n = 8 bis n = 6.
Menge: 6,000 St
Zuordnung: 117

**11.04.0013 Integritätsprüf. v. Pfählen durchf. Widerlager*Bohrpfahl Pfahl-DU 90 cm*u. n=6 bis n=4**
StL-Nr. 2241179152165
Low-Strain-Integritätsprüfung von Pfählen nach Unterlagen des AG gemäß "Empfehlungen für statische und dynamische Pfahlprüfungen" der Deutschen Gesellschaft für
Geotechnik durchführen. Pfähle für Prüfung vorbereiten.
Bauteil = Widerlager.
Pfahl = Ortbetonbohrpfahl.
Pfahldurchmesser = 90 cm.
Neigung unter n = 6 bis n = 4.
Menge: 18,000 St
Zuordnung: 117

#### Unterabschnitt 11.05 Stahlbeton und Sichtflächen

**11.05.0001 Beton f. Sauberkeitsschicht herst.*X0 Dicke min. 10 cm**
StL-Nr. 2221183289101
Beton für Sauberkeitsschicht einschließlich ggf. erforderlicher Schalung nach Unterlagen des AG herstellen.
Ggf. erforderliche Schalung vorhalten und beseitigen.
Druckfestigkeitsklasse 'C20/25'
Expositionsklasse X0.
Dicke min. 10 cm.
Menge: 200,000 m2
Zuordnung: 118

**11.05.0002 Bew. Beton einschl. Schalung herst. Fundament*Stahlbeton C30/37**
StL-Nr. 22211831311490000
Bewehrten Beton einschließlich Schalung nach Unterlagen
des AG herstellen. Schalung vorhalten und beseitigen.
Bewehrung und Traggerüst der Bemessungsklasse B werden
gesondert vergütet.
Bauteil = Fundament.
Art der Verwendung = Stahlbeton.
Druckfestigkeitsklasse C30/37.
Expositionsklasse 'XC2, XD2'
Menge: 200,000 m3
Zuordnung: 118

**11.05.0003 Bew. Beton einschl. Schalung herst.*Stahlbeton C30/37*XF2, XC4, XD2 Gestaltung AG**
StL-Nr. 22211831391450700
Bewehrten Beton einschließlich Schalung nach Unterlagen
des AG herstellen. Schalung vorhalten und beseitigen.
Bewehrung und Traggerüst der Bemessungsklasse B werden
gesondert vergütet.
Bauteil 'Widerlager- und Flügelwand'
Art der Verwendung = Stahlbeton.
Druckfestigkeitsklasse C30/37.
Expositionsklasse XF2, XC4 und XD2.
Sichtflächenschalung nach Gestaltungsvorgabe des AG.
Menge: 115,000 m3
Zuordnung: 118

**11.05.0004 Schalung f. Aussparung herst. bes. Übergabekasten**
Schalung für Nischen/Aussparungen
nach Unterlagen des AG
herstellen, vorhalten und beseitigen.
Nische in Widerlagerwand für
Übergabe-/Sicherungskasten.
Aussparung: B/H/T = 25/40/15 cm.
Schalung für ebene Flächen.
Abgerechnet wird die Anzahl der Nischen/Aussparungen.
Menge: 2,000 St

**11.05.0005 Kabelschutzrohr in Bauwerk verlegen KSR endl. d50 AN*PP-Rohr innen glatt**
StL-Nr. 22113416510210000
Kabelschutzrohr in Bauwerk vor dem Betonieren nach Un-
terlagen des AG verlegen, gegen Aufschwimmen sichern
und Stöße dichten. Bögen, Passstücke, Tropfmanschetten,
bewegliche Rohrverbindungen an den Bewegungsfugen und
Abschlusskappen werden nicht gesondert vergütet.
Kabelschutzrohr endlos bis d50 einschließlich der Rohrverbindung liefern.
Rohr aus PP.
Innenwand = glatt.
Menge: 40,000 m
Zuordnung: 134

**11.05.0006 Rohrdurchführung herstellen Faserzement Nichtrost. Stahl**
StL-Nr. 221111354991920
Rohrdurchführung mit Mantelrohr nach Unterlagen des AG
herstellen.
Einbauort 'Widerlagerwand, mittig'
Mantelrohr 'DN 250'
Mantelrohr aus Faserzement.
Außendurchmesser 'DN 150'
Rohrdurchführung mit Dichtungseinsatz aus Elastomer und
nichtrostendem Stahl Werkstoffnummer 1.4401 bzw.
1.4571.
Menge: 2,000 St
Zuordnung: 111

**11.05.0007 Bew. Beton einschl. Schalung herst.*Stahlbeton C30/37*XF4, XC4, XD3*Besenstrich**
StL-Nr. 22211831391449001
Bewehrten Beton einschließlich Schalung nach Unterlagen
des AG herstellen. Schalung vorhalten und beseitigen.
Bewehrung und Traggerüst der Bemessungsklasse B werden
gesondert vergütet.
Bauteil 'Kammerwand'
Art der Verwendung = Stahlbeton.
Druckfestigkeitsklasse C30/37.
Expositionsklasse XF4, XC4 und XD3.
Zusätzliche Anforderungen 'Luftporenbildner'
Oberfläche mit Besenstrich (Rosshaar) versehen.
Menge: 10,000 m3
Zuordnung: 118

**11.05.0008 Bew. Beton einschl. Schalung herst.*Stahlbeton C30/37*XF2, XC4, XD2 Gestaltung AG**
StL-Nr. 22211831391450700
Bewehrten Beton einschließlich Schalung nach Unterlagen
des AG herstellen. Schalung vorhalten und beseitigen.
Bewehrung und Traggerüst der Bemessungsklasse B werden
gesondert vergütet.
Bauteil 'Bogenwiderlager'
Art der Verwendung = Stahlbeton.
Druckfestigkeitsklasse C30/37.
Expositionsklasse XF2, XC4 und XD2.
Sichtflächenschalung nach Gestaltungsvorgabe des AG.
Menge: 150,000 m3
Zuordnung: 118

**11.05.0009 Bew. Beton einschl. Schalung herst.*Stahlbeton C30/37**
StL-Nr. 22211831391490009
Bewehrten Beton einschließlich Schalung nach Unterlagen
des AG herstellen. Schalung vorhalten und beseitigen.
Bewehrung und Traggerüst der Bemessungsklasse B werden
gesondert vergütet.
Bauteil 'Lagersockel'
Art der Verwendung = Stahlbeton.
Druckfestigkeitsklasse C30/37.
Expositionsklasse 'XD1, XF2'
Oberfläche 'abreiben'
Menge: 1,500 m3
Zuordnung: 118

**11.05.0010 Betonstahl einbauen Fundament**
StL-Nr. 22211821319
Betonstahl entsprechend statischen und konstruktiven
Erfordernissen einbauen.
Bauteil = Fundament.
Stahlsorte 'B500B'
Menge: 25,000 t
Zuordnung: 118

**11.05.0011 Betonstahl einbauen**
StL-Nr. 22211821399
Betonstahl entsprechend statischen und konstruktiven
Erfordernissen einbauen.
Bauteil 'Widerlager- u. Flügelwand'
Stahlsorte 'B500B'
Menge: 15,000 t
Zuordnung: 118

**11.05.0012 Betonstahl einbauen**
StL-Nr. 22211821399
Betonstahl entsprechend statischen und konstruktiven
Erfordernissen einbauen.
Bauteil 'Bogenwiderlager'
Stahlsorte 'B500B'
Menge: 35,000 t
Zuordnung: 118

**11.05.0013 Strukturmatrize RECKLI Widerlager*GuR-Brücke horizontal***
Strukturmatrize RECKLI
Widerlager der Geh-/Radwegbrücke mit strukturierter
Sichtbetonoberfläche herstellen.
Herstellung der Flächen mit hochelastischer,
mehrfach wiederverwendbarer Strukturmatrize
aus PU-Elastomeren.
Strukturtyp: RECKLI RIO GRANDE
Ausrichtung: horizontal
Scharfkantig entsprechend den Unterlagen des AG.
Werkseitig bedingte Matrizenstöße
in Abstimmung mit dem AG ausführen.
RECKLI-Matrize fachgerecht an der Betonschalung
fixieren.
Trennmittel auftragen.
Es ist ausschließlich Trennmittel und Matrizenkleber
nach Angaben des Herstellers zu verwenden.
Menge: 35,000 m2

**11.05.0014 Trapezleiste liefern u. einbauen Widerlager**
Trapezleiste zur Strukturierung/Gestaltung
der Widerlager liefern und
nach Unterlage des AG in die Schalung einbauen.
Bauteil: Widerlagerwände Stützwand
Trapezleiste: 5/1/2 cm.
Menge: 45,000 m

*Hinweis*
Füllbeton im Hohlkasten

**11.05.0015 Unbewehrten Beton herstellen*Ohne Schalung**
StL-Nr. 222118338999010
Unbewehrten Beton nach Unterlagen des AG herstellen.
Beton 'zur Ballastierung des Fahrbahnquerschnitts
zwischen Querachse 0 bis 8 und 32 bis 40.
Das Herstellen und Wiederverschließen der
Entlüftungsbohrungen und Einfüllöffnungen gem.
Unterlagen des AG ist in die OZ zum Herstellen und
Montieren der Fahrbahn einzukalkulieren.
Mindestfüllgrenze: 100 mm unterhalb der  Unterkante des
Deckblechs,
Wichte = 45 kN/m3'
Druckfestigkeitsklasse 'C20/25'
Expositionsklasse 'X0'
Beton ohne Schalung herstellen.
Menge: 100,000 m3
Zuordnung: 118

#### Unterabschnitt 11.06 Oberflächenschutz

**11.06.0001 Anti-Graffiti-Beschichtung herst. Widerl.u.Flügel*auf Beton*spritzen semipermanent*transparent**
StL-Nr. 224124561119121
Anti-Graffiti-Beschichtung nach Unterlagen des AG herstellen.
Bauteil = Widerlager und Flügelwand.
Untergrund = Beton.
Untergrundvorbereitung 'nach Herstellerangaben'
Auftragsverfahren = Airless-Spritzverfahren.
Anti-Graffiti-System = semipermanent.
Farbton = transparent.
Menge: 130,000 m2
Zuordnung: 124

#### Unterabschnitt 11.07 Gerüste, Hilfskonstruktionen

**11.07.0001 Arbeitsgerüst herstellen Widerlager**
StL-Nr. 22211630630000000
Arbeitsgerüste, einschließlich ggf. erforderlicher
Gründung sowie ggf. erforderlicher Treppentürme und
weiterer Leitergänge, nach statischen, konstruktiven
und sicherheitstechnischen Erfordernissen herstellen
und beseitigen, für den Zeitraum der eigenen Leistung
vorhalten und unterhalten.
Einsatzort = Widerlager.
Menge: 1,000 Psch
Zuordnung: 116

**11.07.0002 Einschwimmen Stahlkonstruktion Überbau**
Einschwimmen der Stahlkonstruktion des Überbaus
(Bogen und Fahrbahn).
Miete für Pontons, Schubschiff und Hafenanlagen sind
einzukalkulieren.
Menge: 1,000 Psch

**11.07.0003 Montagegerüst herstellen Grdg. beseitigen**
Gerüste für die Herstellung des Brückenbauwerkes nach
statischen und konstruktiven Erfordernissen für die
Montage einschl. der erforderlichen Gründungen nach
Wahl des AN herstellen, vorhalten und ggf. entsprechend
des Montageablaufes umsetzen.
Gerüststützen im Gefährdungsbereich des MLK
auf Schiffsanprall bemessen.
Gründung herstellen und beseitigen.
Nach Fertigstellung des Bauwerkes
sind die Gerüste einschl. der Gründungen zurückzubauen.
Das anfallende Material geht in Eigentum des AN über
und
ist von der Baustelle zu entfernen.
Menge: 1,000 Psch
Zuordnung: 116

**11.07.0004 Geräteeinsatz für Montage**
Alle für die Montage erforderlichen Geräte an Land
(z.B. Hebeanlagen Hydraulikanlagen, usw.) sowie
sämtliche erforderlichen Geräte auf dem Wasser (z.B.
Pontons, Hebegeräte, Schleppschiffe usw.) zur Baustelle
bringen, nach statischen, konstruktiven und
sicherheitstechnischen  Erfordernissen aufrüsten,
vorhalten und nach dem Einsatz wieder von der Baustelle
entfernen.
Menge: 1,000 Psch

*Hinweis*
Die Abrechnung der Stahlgewichte erfolgt nach
Nettogewichten. Öffnungen werden übermessen (nicht
abgezogen).
Alle Aufwendungen für Verbindungsmittel,
Fertigungsstöße, temporäre Verbindungen zum Ausrichten
und Halten, sowie Vormontagen und Montage sind in die
nachfolgenden Positionen einzurechnen, einschließlich
aller Güteprüfungen sowie Nachweise. Die Güteprüfungen
erfolgen nach genehmigtem Prüfplan. Vom AN zu
vertretende Wiederholungsprüfungen werden nicht
vergütet.
Die Ergebnisse werden unaufgefordert dem AG übergeben.
Die Aufarbeitung der Baustellenstöße und die
Ausbesserung von Transport- und Montageschäden ist in
die Einheitspreise einzukalkulieren.
Der Überbau ist in EXC3 nach ZTV-ING Teil 4 zu
fertigen. Für alle Bauteile sind die grundlegenden
Toleranzen und die ergänzenden Toleranzen der Klasse 2
nach DIN EN 1090-2 einzuhalten.
Die geometrischen Verhältnisse der GuR erfordern
besonders niedrige Fertigungstoleranzen. Dies ist zu
berücksichtigen.
Alle nicht vorgespannten Schraubverbindungen sind mit
bauaufsichtlich zugelassenen Verdrehsicherungen
auszuführen. Die Aufwendungen hierfür sind in die
jeweiligen Positionen einzurechnen.
Der erhöhte Aufwand für das Herstellen der komplexen
Geometrie der Fahrbahn und für die Qualitätssicherung
sind in die nachfolgenden OZ zum Herstellen und zur
Montage der Stahlkonstruktion einzukalkulieren (vgl.
Baubeschreibung). Dies gilt insbesondere für den
Hochpunkt der Fahrbahn. Eine Pfützenbildung auf der
Fahrbahn ist unbedingt zu verhindern.

#### Unterabschnitt 11.08 Stahlbau

*Hinweis*
Der Mehraufwand für die Anordnung der Untergurt-Stöße
des Hauptträgers zwischen den Querschotten im Raster
von
ca. 2.000 mm (im Bereich der Hängerachsen kleinere
Abstände) ist in die nachfolgende OZ einzukalkulieren.
Das Herstellen und Wiederverschließen (mit
Deckelblechen) der Entlüftungsbohrungen und
Einfüllöffnungen  für den unbewehrten Füllbeton in den
Endbereichen des Hauptträgers gemäß Unterlagen des AG
ist in die nachfolgende OZ einzukalkulieren.
Der Mehraufwand für die Öffnungen zum Einstellen der
Schwingungstilger ist in die nachfolgenden OZ
einzukalkulieren.

**11.08.0001 Stahlkonstruktion herst. u. mont. Geschweißt*Abr.n.Berechnen**
StL-Nr. 221120112991100
Stahlkonstruktion entsprechend statischen und konstruktiven Erfordernissen nach Unterlagen des AG
einschl. aller Verbindungsmittel herstellen und montieren. Vorbereiten der Stahloberfläche sowie Aufbringen der Beschichtungen werden gesondert vergütet.
Bauteil 'Fahrbahn und Endquerträger'
Stahlsorte 'S355 J2+N'
Konstruktion geschweißt.
Abgerechnet wird nach Masse durch Berechnen.
Menge: 202,000 t
Zuordnung: 120

*Hinweis*
Die nachfolgend geforderten Z-Güten setzen voraus, dass
die Bleche vor dem Schweißen mit mehr als >100°C
vorgewärmt werden. Falls davon abgewichen wird, ist die
nächsthöhere Z-Güte zu verwenden.
Gemäß ZTV-ING 12-2023 Teil 4-1, Abs.  3 (7) ist für
Flachstähle _15 mm Z15 einzusetzen.

**11.08.0002 Verwendung Stahl Z15 (Zul)**
Verwendung Stahl Z15 als Zulage zu vorstehender OZ
"Stahlkonstruktion herst., montieren S355 J2+N -
Fahrbahn, Endquerträger, Geh- und Radwegbrücke Überbau
West".
Menge: 146,000 t

**11.08.0003 Verwendung Stahl Z25 (Zul)**
Verwendung Stahl Z25 als Zulage zu vorstehender OZ
"Stahlkonstruktion herst., montieren S355 J2+N -
Fahrbahn, Endquerträger, Geh- und Radwegbrücke Überbau
West".
Menge: 43,000 t

**11.08.0004 Stahlkonstruktion herst. u. mont. Geschweißt*Abr.n.Berechnen**
StL-Nr. 221120112991100
Stahlkonstruktion entsprechend statischen und konstruktiven Erfordernissen nach Unterlagen des AG
einschl. aller Verbindungsmittel herstellen und montieren. Vorbereiten der Stahloberfläche sowie Aufbringen der Beschichtungen werden gesondert vergütet.
Bauteil 'Bogen (einschließlich Fußpunkte)'
Stahlsorte 'S355 J2+N'
Konstruktion geschweißt.
Abgerechnet wird nach Masse durch Berechnen.
Menge: 193,000 t
Zuordnung: 120

**11.08.0005 Verwendung Stahl Z15 (Zul)**
Verwendung Stahl Z15 als Zulage zu vorstehender OZ
"Stahlkonstruktion herst., montieren S355 J2+N - Bogen,
Geh- und Radwegbrücke Überbau West".
Menge: 190,000 t

**11.08.0006 Verwendung Stahl Z25 (Zul)**
Verwendung Stahl Z25 als Zulage zu vorstehender OZ
"Stahlkonstruktion herst., montieren S355 J2+N - Bogen,
Geh- und Radwegbrücke Überbau West".
Menge: 3,000 t

**11.08.0007 Tragseile D=55 mm herst.**
Tragseile mit Nenndurchmesser D=55 mm herstellen.
Vollverschlossene Tragseile einschließlich Seilköpfe
entsprechend statischen und konstruktiven
Erfordernissen nach
Unterlagen des AG herstellen, zur Baustelle befördern
und abladen.
Charakteristische Bruchkraft ca. 3,1 MN,
Bemessungszugkraft ca. 2,1 MN,
Korrosionsschutz gemäß Nr. 8 des Korrosionsschutzplans
Blatt 38.
Verseilmittel und das Vergießen der Seile in die
Seilköpfe wird
nicht gesondert vergütet.  Abgerechnet wird die Länge
zwischen den Anschlusspunkten (Ankerbolzen).
Die jeweils zugehörige Länge eines Seiles wird
ermittelt aus
dem Abstand der Anschlusspunkte des Seils.
Material der Seilköpfe G18NiMoCr3-6 nach DIN EN 10340.
Die ZTV-ING, TL/TP-ING und die DIN EN 1993-1-11, sowie
die
Angaben in der Baubeschreibung sind einzuhalten.
Die unteren Seilköpfe sind als verstellbare
Gabelseilköpfe herzustellen (Gesamtverstellweg je
Seilkopf
ca. 150 mm - zur Feinjustage).
Nach der Montage sind alle Gewinde mit säurefreiem Fett
vor
Korrosion zu schützen.
Anzahl einzubauender Seile je Überbau / Bogen = 6.
Menge: 60,000 m

**11.08.0008 Spannstühle herst. u. mont.**
Spannstühle als Montagehilfskonstruktion zum Spannen
der
Tragseile nach statischen und konstruktiven
Erfordernissen
herstellen und montieren.
Korrosionsschutz wie Überbau.
Nach Gebrauch konservieren und nach Vorgabe Bauherr
(einschl. Transport) einlagern.
Die Spannstühle gehen in Eigentum des AG über.
Menge: 1,000 Psch

**11.08.0009 Tragseile mont. u. spannen**
Vollverschlossene Tragseile entsprechend statischen und
konstruktiven Erfordernissen nach Zeichnung und Angaben
in
der Baubeschreibung montieren und unter
Beachtung des Baufortschrittes in Teilschritten spannen
und
ablassen. Einschl. sämtlicher Nachspannvorgänge.
Ein Spannkonzept ist 12 Wochen vor dem Spannen
der Tragseile dem AG zur Prüfung und Freigabe
vorzulegen.
Einschließlich aller notwendigen Gerüste.
Einstellung der erforderlichen Seilkräfte und der
Geometrie der Fahrbahn. Das Lichtraumprofil des
Mittellandkanals (MLK) ist im Endzustand unbedingt
einzuhalten. Sperrpausen des Mittellandkanls sind mit
der WSV abzustimmen.
Es sind Vorspannwege von ca. 600 mm mittels einer
Hilfskonstruktion umzusetzen. Daraus resultierende
Erschwernisse sind in diese OZ einzukalkulieren.
Bei der Montage sind Rollwagen zum Ausrollen der Seile
auf
dem Brückendeck, Montagetraversen zum Stützen der Seile
während des Montagevorganges und weitere Hilfsmittel
für die
schonende Seilmontage zu verwenden.
Das erforderliche Umsetzen der Presse, des
Pressenstuhls und weiterer erforderlicher
Hilfskonstruktionen wird nicht gesondert vergütet.
Behelfskonstruktionen und Geräte für den Einbau der
Tragseile werden nicht gesondert vergütet. Auf das
Einhalten der maximalen Krümmungsradien ist strengstens
zu achten. Tragseile vorrecken.
Außerhalb der Sperrpausen ist der lichte Raum unter dem
Bauwerk während der Montage der Tragseile zwingend
einzuhalten!

Spannprotokolle sind dem AG unmittelbar zu übergeben.
Das Aufmaß der Geometrie des Überbaus ist zu
dokumentieren und dem AG unmittelbar zu übergeben. Das
Einhalten des Lichtraums des MLK ist vor Ende der
Sperrpause dem AG und der WSV nachzuweisen.
Menge: 1,000 Psch

**11.08.0010 Seile D=55mm prüfen**
Seile D=55 mm auf Bruch und Schlupf prüfen
Prüfung der Tragseile und Seilköpfe nach ZTV-Ing, Teil
4,
Abschnitt  4  und DIN EN  1993-1-11  hinsichtlich
Ermittlung
Verformungsmodul und Zugversuch (Bruch und Schlupf).
Art der Prüfung:  statischer Zugversuch
Mindestanzahl durchzuführender Versuche: 3 Versuche je
betreffenden Seilhersteller
Die Versuchsdaten sind in einem Bericht festzuhalten
und dem AG mindestens 4 Wochen vor der Montage der
Seile zu übergeben.
Menge: 1,000 Psch

**11.08.0011 Elektromagn. Seilprüfg.**
Elektromagnetische Seilprüfung durchführen
Alle Seile gem. TL-Serie mit einem elektromagnetischen
Prüfverfahren (EMP) prüfen. Als "0"-Messung.
Der Aus- und Einbau von Seilabdichtungen,
Schwingungsdämpfern, Hilfsmitteln, Gerüsten etc. zur
Durchführung der Prüfung wird nicht gesondert vergütet.

Die Messprotokolle werden dem AG im Original übergeben.

Für alle Seile.
Menge: 1,000 Psch

**11.08.0012 Seil-Eigenfrequenzen Dämpfungswerte ermitteln**
Seil-Eigenfrequenzen und Dämpfungswerte aller Seile
messtechnisch ermitteln, errechnen und dokumentieren.
Bestimmung der Eigenfrequenzen durch Aufnahme der
Frequenzspektren des Ausschwingvorgangs nach manueller
Anregung der Seile an allen Seilen am fertiggestellten
Bauwerk.
Messgeräte: Vibroport und Beschleunigungsaufnehmer
AS020 oder gleichwertig, mit einer Auflösung von
0,03125 Hz. Die Protokolle werden dem AG im Original
übergeben. Erforderliche Hilfsleistungen zur
Durchführung der Messung werden nicht gesondert
vergütet.
Menge: 1,000 Psch

**11.08.0013 Seilkräfte messen**
Seilkräfte messen.
Verfahren nach Wahl des AN in Abstimmung mit dem AG.
Applikation während Seileinbau (vor Entfernung
Montagehilfskonstruktion für Seileinbau).
Einschl. Ablesen in sämtlichen relevanten Bauphasen und

Dokumentation der Ergebnisse (Fortschreibung  der
Soll-Ist-
Vergleiche, Veränderungen, etc.)
Menge: 1,000 Psch

**11.08.0014 Gewichtsermittlung Seil**
Eigengewicht des Seiles an geeignetem Probestücke
ermitteln.
Seil D=55 mm
Ohne Verankerungen
Die Gewichtsermittllung erfolgt im Beisein des AG bzw.
seines
Bevollmächtigten.
Menge: 1,000 Psch

**11.08.0015 Inspektionskonzept für Seile**
Inspektionskonzept für die Seile einschl.
Abstimmung mit dem Bauherrn erstellen.
Vorgaben für Wartung und Inspektion einschl. aller
dafür erf. Hilfsmittel zusammenstellen.
Menge: 1,000 Psch

*Hinweis*
Bei der Montageplanung und Ausführung ist die
Komplexität der Ausbildung der Bogenfußpunkte mit
innenliegenden Aussteifungen, Torsions-/Schubknaggen
und Laschen im Bereich der Werkstattstöße gemäß
Unterlagen des AG zu beachten!

**11.08.0016 Aufstiegsschutz liefern u. mont.**
Aufstiegsschutz liefern und am Bogenfußpunkt nach
Unterlagen des AG montieren.
Menge: 2,000 St

**11.08.0017 Wasserabweiseleiste herst. u. mont.**
Wasserabweisleiste an den Bogenfußpunkten gemäß
Unterlagen des AG herstellen und montieren.
Menge: 2,000 St

**11.08.0018 Schub-/Torsionsknagge vergießen**
Innenraum der Schub- / Torsionsknagge der
Bogenfußpunkte mit Vergussmörtel mit Quellmittelzusatz
im Werk nach Unterlagen des AG vergießen. Das
Herstellen der Entlüftungsbohrungen in den Fußplatten
der Bogenfußpunkte wird nicht gesondert vergütet.
Die Stahlknaggen sind in die OZ zum Herstelen und
Montieren des Bogens einzukalkulieren.
Erstellung des Versuchskonzepts in Abstimmung mit dem
AG.
Durchführung eines Fugenverguss-Vorversuches unter
Baustellenbedingungen an einem repräsentativen Lager
durch
geschultes Fachpersonal (SIVV-Schein oder E-Schein) in
Verbindung mit der Überprüfung der
Frischbetoneigenschaften durch eine Fremdüberwachung.
Erstellung der Handlungsanweisung anhand des
Ergebnisses des Vorversuches.
Dokumentation der Ergebnisse des Vorversuches und der
tatsächlichen baulichen Umsetzung durch den
Auftragnehmer und die Fremdüberwachung mit der Übergabe
an den AG.
Anforderungen an den Versuchsaufbau und an die
Handlungsanweisung gem. EBA-Verfügung
213.3-213irsn/003-2110#002-(Quelleigenschaften) vom
16.04.2024 sind zu berücksichtigen.
Menge: 2,000 St

**11.08.0019 Bogenfußpunkt vergießen Mörtelfuge**
Mörtelfuge am Bogenfußpunkt zwischen OK Beton und UK
Fußplatte sowie Schub- / Torsionsknagge mit
Vergussmörtel mit Quellmittelzusatz zur Sicherstellung
einer flächenhaften Lagerung nach Unterlagen des AG
vergießen,
Sockelgrößen 'nach Unterlagen des AG und
Ausführungsplanung des  AN'.
Einbauort: Bogenfußpunkte, Geh-/Radwegbrücke
Erstellung des Versuchskonzepts in Abstimmung mit dem
AG.
Durchführung eines Fugenverguss-Vorversuches unter
Baustellenbedingungen an einem repräsentativen Lager
durch
geschultes Fachpersonal (SIVV-Schein oder E-Schein) in
Verbindung mit der Überprüfung der
Frischbetoneigenschaften durch eine Fremdüberwachung.
Erstellung der Handlungsanweisung anhand des
Ergebnisses des Vorversuches.
Dokumentation der Ergebnisse des Vorversuches und der
tatsächlichen baulichen Umsetzung durch den
Auftragnehmer und die Fremdüberwachung mit der Übergabe
an den AG.
Anforderungen an den Versuchsaufbau und an die
Handlungsanweisung gem. EBA-Verfügung
213.3-213irsn/003-2110#002-(Quelleigenschaften) vom
16.04.2024 sind zu berücksichtigen.
Menge: 2,000 St

**11.08.0020 Spannanker herst. vorspannen**
Litzenanker zur Verankerung des Bogens in den
Betonfundamenten der Fußpunkte nach Unterlagen des AG
herstellen, einbauen und nach Planung des AN
vorspannen.
Einschließlich Lieferung und Einbau der erforderlichen
Ankerplatten, -muttern und Hüllrohren gemäß Unterlagen
des AG sowie Verpressen der Hüllrohre.
Ankerquerschnittsfläche: 2.250 mm²,
Stahlgüte: Y1860S7 nach prEN 10138-3,
Vorspannkraft je Anker: ca. 3.200 kN
Mindestlänge nach statischen Erfordernissen und
Berücksichtigung geometrischer Zwangspunkte.
Menge: 32,000 St

#### Unterabschnitt 11.09 Korrosionsschutz

*Hinweis*
Die Kosten für die Ausbesserung des Korrosionsschutzes
im Bereich von Transport- und Montageschäden sind vom
AN zu tragen und werden nicht gesondert vergütet.
Aufgrund der bedingten Begehbarkeit der Stahlhohlkästen
wird eine Beschichtung der Kasteninnenseite vorgesehen
(siehe
Nr. 2 des Korrosionsschutzplans Blatt 38).

**11.09.0001 Abschleifen von Schweißnahtüberh.**
Abschleifen von Schweißnahtüberhöhungen von mehr
als 2,0 mm an der Oberfläche des Deckbleches  vor dem
Aufbringen eines Beschichtungssystems.
Bauteil: Stahlkonstruktion Geh- und Radwegbrücke,
Überbau Ost.
Menge: 1,000 Psch

*Hinweis*
Hinweis:
Der Kantenschutz gemäß ZTV-ING 4-3, Abs. 5.3.3 ist in
die nachfolgenden OZ des Korrosionsschutzes
einzukalkulieren. Es sind die Angaben auf den
entsprechenden Korrosionsschutztabellen (siehe
Unterlagen des AG) zu beachten.

**11.09.0003 Korrosionssch. für Baust.schweißst. Bild A 4.3.4**
Korrosionsschutz für alle Baustellenschweißstöße
(temporärer und endgültiger Schutz) nach
Unterlagen des AG herstellen. Ausführung gemäß ZTV-ING
Teil 4, Abschnitt 3, Anhang A, Tab. A.4.3.2,
Bauteil-Nr. 5.2.2 Nr. 1 und 5.2.3 Nr. 1 und
Korrosionsschutzplan Blatt 38 Nr. 9(a)/(b).
Ausführung gemäß Bild A 4.3.4.
Menge: 1,000 Psch

**11.09.0004 Schutzeinrichtung bereitstellen Überbau Beleucht/Klima.**
StL-Nr. 2241249211959
Witterungsbedingte Schutzeinrichtung entsprechend statischen, konstruktiven, sicherheitstechnischen, ausrüstungstechnischen und umwelttechnischen Erfordernissen
nach Unterlagen des AG bereitstellen. Zur Baustelle anfahren, abladen, wieder aufladen und von der Baustelle
abfahren.
Schutzeinrichtung bei Nichteinsatz vorhalten, einsetzen, vorhalten, unterhalten und betreiben wird gesondert vergütet.
Bauteil = Überbau.
Grundfläche 'nach Wahl des AN'
Schutzeinrichtung mit Beleuchtung und Klimaanlage.
Schutzeinrichtung 'mit dichter Umkleidung'
Menge: 1,000 Psch
Zuordnung: 124

**11.09.0005 Schutzeinr. b. Nichteinsatz vorhal.**
StL-Nr. 224124923
Witterungsbedingte Schutzeinrichtung bei Nichteinsatz
auf der Baustelle gemäß zeitlichen Vorgaben nach Unterlagen des AG vorhalten. Außer den vollen Monaten werden
Teilzeiten nach Tagen zu 1/30 des Einheitspreises vergütet.
Menge: 1,000 Mt
Zuordnung: 124

**11.09.0006 Schutzeinrichtung einsetzen**
StL-Nr. 224124925
Schutzeinrichtung einsetzen nach Unterlagen des AG.
Witterungsbedingte Schutzeinrichtung auf der Baustelle
aufstellen, entsprechend dem Arbeitsvorgang umsetzen
und abbauen.
Menge: 1,000 Psch
Zuordnung: 124

**11.09.0007 Schutzeinr. vorh.,unterh.,betreib.**
StL-Nr. 224124928
Schutzeinrichtung betriebsbereit vorhalten, unterhalten
und betreiben nach Unterlagen des AG. Außer den vollen
Monaten werden Teilzeiten nach Tagen zu 1/30 des Einheitspreises vergütet.
Menge: 1,000 Mt
Zuordnung: 124

*Hinweis*
Für die nachträgliche Wartung und Instandhaltung der
Schwingungstilger werden zu einem späteren Zeitpunkt
Öffnungen in den Bodenblechen hergestellt (nicht Teil
der Leistung des AN). Diese sind gemäß Unterlagen des
AG sichtbar von außen zu markieren (Leistung des AN).
Das Markieren des Bodenblechs ist in die Beschichtung
der Außenflächen des Überbaus (gem. nachfolgender OZ)
einzukalkulieren (Farbton in Abstimmung mit dem AG).
Für das evtl. erforderliche nachträgliche Einstellen
der Schwingungstilger direkt nach der Montage der
Stahlkonstruktion des Überbaus werden gemäß Unterlagen
des AG werkseitig Öffnungen im Deckblech des
Hauptträgers vorgesehen. Diese sind nach dem
Nachjustieren der Schwingungstilger wieder gemäß
Unterlagen des AG zu verschließen / zu verschweißen und
die entsprechenden Stellen sind an der Oberseite beider
Gesimsbleche der Fahrbahnträger sichtbar zu markieren.
Das Markieren der Gesimsbleche ist in die nachfolgende
OZ einzukalkulieren (Farbton in Abstimmung mit dem AG).

**11.09.0008 Stahlfl. mit Korr.schutz versehen*Zwischenreinigung**
Stahlfläche nach Unterlagen des AG mit Korrosionsschutz
versehen. Lt. Tabelle "Korrosionsschutzsysteme" der
ZTV-ING Teil 4, Abschnitt 3, Anhang A. Einschließlich
Oberflächenvorbereitung.
Zu beschichtendes Bauteil 'Sichtflächen/Außenflächen
der Gesamtkonstruktion (außer Deckblechoberseite)'
Korrosionsschutzsystem Nr. '1 gem. Korrosionsschutzplan
Blatt 38'
Beschichtung 'im Werk aufbringen'
Erforderliche Zwischenreinigungen ausführen.
Menge: 1060,000 m2

**11.09.0009 Stahlfl. mit Korr.schutz versehen*Zwischenreinigung**
Stahlfläche nach Unterlagen des AG mit Korrosionsschutz
versehen. Lt. Tabelle "Korrosionsschutzsysteme" der
ZTV-ING Teil 4, Abschnitt 3, Anhang A. Einschließlich
Oberflächenvorbereitung.
Zu beschichtendes Bauteil 'Innenflächen von dicht
geschweißten geschlossenen Hohlkästen mit bedingter
Begehbarkeit'
Korrosionsschutzsystem Nr. '2b gem.
Korrosionsschutzplan Blatt 38'
Beschichtung 'im Werk aufbringen'
Erforderliche Zwischenreinigungen ausführen.
Menge: 830,000 m2

**11.09.0010 Stahlfl. mit Korr.schutz versehen*Zwischenreinigung**
Stahlfläche nach Unterlagen des AG mit Korrosionsschutz
versehen. Lt. Tabelle "Korrosionsschutzsysteme" der
ZTV-ING Teil 4, Abschnitt 3, Anhang A. Einschließlich
Oberflächenvorbereitung.
Zu beschichtendes Bauteil 'Deckblechoberseite,
Dichtungsschicht nach ZTV-RHD-ST'
Korrosionsschutzsystem Nr. '5 gem. Korrosionsschutzplan
Blatt 38'
Beschichtung 'im Werk aufbringen'
Erforderliche Zwischenreinigungen ausführen.
Menge: 330,000 m2

**11.09.0011 Stahlfl. mit Korr.schutz versehen*Zwischenreinigung**
Stahlfläche nach Unterlagen des AG mit Korrosionsschutz
versehen. Lt. Tabelle "Korrosionsschutzsysteme" der
ZTV-ING Teil 4, Abschnitt 3, Anhang A. Einschließlich
Oberflächenvorbereitung.
Zu beschichtendes Bauteil 'nicht zugängliche und nicht
mehr erreichbare Flächen (EQT-Rückseite und alle der
Kammerwand zugewandten Flächen)'
Korrosionsschutzsystem Nr. '3 gem. Korrosionsschutzplan
Blatt 38'
Beschichtung 'im Werk aufbringen'
Erforderliche Zwischenreinigungen ausführen.
Menge: 1,000 Psch

**11.09.0012 Stahlfl. mit Korr.schutz versehen SL-Verbindungen (Schrauben)**
Stahlfläche nach Unterlagen des AG mit Korrosionsschutz
versehen. Lt. Tabelle "Korrosionsschutzsysteme" der
ZTV-ING Teil 4, Abschnitt 3, Anhang A. Einschließlich
Oberflächenvorbereitung.
Zu beschichtendes Bauteil 'SL-Verbindungen (Schrauben)'
Korrosionsschutzsystem Nr. '10 gem.
Korrosionsschutzplan Blatt 38'
Beschichtung 'im Werk aufbringen'
Erforderliche Zwischenreinigungen ausführen.
Menge: 1,000 Psch

**11.09.0013 Kennzeichnung Korrosionsschutz**
Kennzeichnung Korrosionsschutz
Anlegen von Schriftfeldern am Überbau
gemäß ZTV-ING, Teil 4, Abschnitt 3, 6.7
Inhalt:
- Korrosionsschutzsysteme
- Hersteller
- Datum der Ausführung
Ort der Kennzeichnung nach Abstimmung mit AG.
Menge: 1,000 St

**11.09.0014 Kennzeichnung Achsen**
Kennzeichnung der Achsen und Querschotte
gemäß ZTV-ING, Teil 4, Abschnitt 3, 6.7(2) und
Unterlagen AG.
Inhalt: Nummerierung der Achsen (Querschotte)
Menge: 1,000 Psch

**11.09.0015 Kontrollflächen anlegen**
Anlegen von Kontrollflächen für den Korrosionsschutz
Gemäß ZTV-ING, Teil 4, Abschnitt 3, 6.6.
Art und Lage der Kontrollflächen nach Abstimmung mit
AG.
Größe der Kontrollfläche in der Regel 1,0 m breit.
Menge: 1,000 Psch

**11.09.0016 Musterbeschichtungen herstellen**
Musterbeschichtung für d. Festlegung d. Farbtons
d.letzten Deckbeschichtung herstellen. Größe 1 qm.
Die Musterbeschichtungen sind an Stahlblechtafeln
herzustellen u.auf d. Baustelle zur Bemusterung
aufzustellen, vorzuhalten u.nach erfolgter Besichtigung
wieder abzubauen. Vorhaltezeit ca. 4 Wochen.
Menge: 1,000 Psch

**11.09.0017 Abnahmeprüfzeugnis Beschicht.st.**
Abnahmeprüfzeugnis nach 3.2 nach DIN EN 10204 für
sämtliche Beschichtungsstoffe liefern.
Für das Abnahmeprüfzeugnis 3.2 hat der Auftragnehmer
eine vom Auftraggeber anerkannte Prüfstelle rechtzeitig
zu beauftragen, um die Prüfungen an den
Beschichtungsstoffen von jenen Chargen durchzuführen,
von denen die Lieferung erfolgt. Werden mehrere Chargen
für den vorgesehenen Zweck gefertigt, so ist mit dem AG
zu vereinbaren, an welchen Chargen die Prüfungen
durchgeführt werden. Nach ZTV-ING Teil 4, Abschnitt 3,
9.1.2(1) sind die Abnahmeprüfzeugnisse 3.2 für
höchstens drei Chargen zu liefern.
Menge: 1,000 Psch

#### Unterabschnitt 11.10 Lager, ÜKO, Geländer

**11.10.0001 Kalottenlager einbauen Kalottenl., fest**
Kalottenlager nach Unterlagen des AG und
Ausführungsplanung des AN einbauen.
Für den Korrosionsschutz zu beachten: Bei
betonberührten
Flächen Randstreifen von 5 cm mitbeschichten.
Oberflächenvorbereitung und Korrosionsschutz der ggf.
vorhandenen Kontaktfläche zwischen Lager- und Ankerplatte
gemäß Korrosionsschutzplan, Bl. 38, Nr. 6.
Ankerplatten werden gesondert vergütet.
Einbau 'auf Widerlager, Achse 10.2, Lagerreihe 1'
Kalottenlager mit Festhaltekonstruktion.
Aufnehmbare Normalkraft '2,6 MN'
Aufnehmbare Kraft in Bauwerkslängsrichtung '+/- 0,4 MN'
Aufnehmbare Kraft in Bauwerksquerrichtung '+/- 1,8 MN'
Korrosionsschutz 'gemäß Korrosionsschutzplan, Bl. 38,
Nr. 6'
Menge: 1,000 St

*Hinweis*
Das in der nachfolgenden OZ beschriebene Kalottenlager
ist als Zug-/Drucklager auszubilden.
Es sind planmäßig auch abhebende Kräfte aufzunehmen!

**11.10.0002 Kalottenlager einbauen alls. bewegl.**
Kalottenlager nach Unterlagen des AG und
Ausführungsplanung des AN einbauen.
Für den Korrosionsschutz zu beachten: Bei
betonberührten
Flächen Randstreifen von 5 cm mitbeschichten.
Oberflächenvorbereitung und Korrosionsschutz der ggf.
vorhandenen Kontaktfläche zwischen Lager- und Ankerplatte
gemäß Korrosionsschutzplan, Bl. 38, Nr. 6.
Ankerplatten werden gesondert vergütet.
Einbau 'auf Widerlager, Achse 10.2, Lagerreihe 2'
Kalottenlager mit allseitig beweglichem Gleitteil. La-
gerstellungsanzeiger nach RiZ Lag 1 einbauen.
Gleitflächenschutz mit Faltenbalg nach RiZ Lag 8 anbringen
Zulässige Verschiebung in Bauwerkslängsrichtung '+/-
35mm'
Zulässige Verschiebung in Bauwerksquerrichtung '+/- 5
mm'
Aufnehmbare Normalkraft '+/- 0,6 MN'
Korrosionsschutz 'gemäß Korrosionsschutzplan, Bl. 38,
Nr. 6'
Menge: 1,000 St

**11.10.0003 Kalottenlager einbauen 1 achs. bewegl.**
Kalottenlager nach Unterlagen des AG und
Ausführungsplanung des AN einbauen.
Für den Korrosionsschutz zu beachten: Bei
betonberührten
Flächen Randstreifen von 5 cm mitbeschichten.
Oberflächenvorbereitung und Korrosionsschutz der ggf.
vorhandenen Kontaktfläche zwischen Lager- und Ankerplatte
gemäß Nr. 6 des Korrosionsschutzplans Blatt Nr. 38.
Ankerplatten werden gesondert vergütet.
Einbau 'auf Widerlager, Achse 20.2, Lagerreihe 1'
Kalottenlager mit einachsig beweglichem Gleitteil. La-
gerstellungsanzeiger nach RiZ Lag 1 einbauen.
Gleitflächenschutz mit Faltenbalg nach RiZ Lag 8 anbringen.
Zulässige Verschiebung in Bauwerkslängsrichtung '+/-
85mm'
Aufnehmbare Normalkraft '2,6 MN'
Aufnehmbare Kraft in Bauwerksquerrichtung '+/- 1,8 MN'
Korrosionsschutz 'gemäß Korrosionsschutzplan, Bl. 38,
Nr. 6'
Menge: 1,000 St

*Hinweis*
Das in der nachfolgenden OZ beschriebene Kalottenlager
ist als Zug-/Drucklager auszubilden.
Es sind planmäßig auch abhebende Kräfte aufzunehmen!

**11.10.0004 Kalottenlager einbauen alls. bewegl.**
Kalottenlager nach Unterlagen des AG und
Ausführungsplanung des AN einbauen.
Für den Korrosionsschutz zu beachten: Bei
betonberührten
Flächen Randstreifen von 5 cm mitbeschichten.
Oberflächenvorbereitung und Korrosionsschutz der ggf.
vorhandenen Kontaktfläche zwischen Lager- und Ankerplatte
gemäß Nr. 6 des Korrosionsschutzplans Blatt Nr. 38.
Ankerplatten werden gesondert vergütet.
Einbau 'auf Widerlager, Achse 20.2, Lagerreihe 2'
Kalottenlager mit allseitig beweglichem Gleitteil. La-
gerstellungsanzeiger nach RiZ Lag 1 einbauen.
Gleitflächenschutz mit Faltenbalg nach RiZ Lag 8 anbringen
Zulässige Verschiebung in Bauwerkslängsrichtung '+/-
85mm'
Zulässige Verschiebung in Bauwerksquerrichtung '+/- 5
mm'
Aufnehmbare Normalkraft '+/- 0,6 MN'
Korrosionsschutz 'gemäß Korrosionsschutzplan, Bl. 38,
Nr. 6'
Menge: 1,000 St

**11.10.0005 Ankerplatte für Lager einbauen Widerlager, Platte unten**
Ankerplatte aus Stahl für Lager entsprechend statischen
und konstruktiven Erfordernissen nach Unterlagen des AG
und
Ausführungsplanung des AN einbauen.
Korrosionsschutz entsprechend Lager.
Einbau auf Widerlager.
Ankerplatte unten.
Plattendicke'entsprechend statischen und konstruktiven
Erfordernissen, Ankerplatte aus Stahl S355 J2+N,
mechanisch bearbeitet, Kopfbbolzendübel aus Stahl S235
J2+C450'
Menge: 4,000 St
Zuordnung: 121

**11.10.0006 Lagerfuge vergießen**
Lagerfuge mit Vergussmörtel mit Quellmittelzusatz zur
Sicherstellung einer flächenhaften Lagerung vergießen,
Sockelgrößen 'nach Unterlagen des AG und
Ausführungsplanung des  AN'.
Einbauort: Lagersockel auf Widerlagern.
Erstellung des Versuchskonzepts in Abstimmung mit dem
AG.
Durchführung eines Lagerverguss-Vorversuches unter
Baustellenbedingungen an einem repräsentativen Lager
durch
geschultes Fachpersonal (SIVV-Schein oder E-Schein) in
Verbindung mit der Überprüfung der
Frischbetoneigenschaften durch eine Fremdüberwachung.
Erstellung der Handlungsanweisung anhand des
Ergebnisses des Vorversuches.
Dokumentation der Ergebnisse des Vorversuches und der
tatsächlichen baulichen Umsetzung durch den
Auftragnehmer und die Fremdüberwachung mit der Übergabe
an den AG.
Anforderungen an den Versuchsaufbau und
an die Handlungsanweisung gem. EBA-Verfügung
213.3-213irsn/003-2110#002-(Quelleigenschaften)
vom 16.04.2024 sind zu berücksichtigen.
Menge: 4,000 St

*Hinweis*
Hinweis zur nachfolgenden OZ:
Zug-/Drucklager sind zu beachten.

**11.10.0007 Lagerteil einbauen**
Lagerteil einbauen. Bauwerk, Lagerkonstruktion und
Lagerkräfte nach Unterlagen des AG und
Ausführungsplanung des AN.
Korrosionsschutz entsprechend Lager.
Einbau 'Befestigung am Endquerträger'
Lagerteil 'Keilplatte für Lagerpunkte aus Stahl S355
J2+N; mechanisch bearbeitet, entsprechend statischen
und konstruktiven Erfordernissen. Abmessungen des Keils
und der relevanten Fläche nach Aufmaß'
Menge: 4,000 St

**11.10.0008 Lagerteil einbauen**
Lagerteil einbauen. Bauwerk, Lagerkonstruktion und
Lagerkräfte nach Unterlagen des AG und
Ausführungsplanung des AN.
Einbau 'Befestigung am Endquerträger'
Lagerteil 'Pressenteller für Pressenpunkte
aus Stahl S355 J2+N; mechanisch bearbeitet,
entsprechend statischen und konstruktiven
Erfordernissen'
Menge: 4,000 St

*Hinweis*
Hinweis zu nachfolgender OZ:
Teil der Leistung des AN ist das Herstellen und der
Einbau der direkt an der Widerlagewand verankerten
Anschlussbleche. Die im Falle eines Lagerwechsels
anzuschraubenden Horizontal- und Vertikalknaggen
gehören nicht zur Leistung des AN.

**11.10.0009 Anschlussbleche f. Lagerwechsel**
Anschlussbleche der Längs- und Querfesthaltung für den
Lagerwechsel aus Stahl gemäß Unterlagen des AG
herstellen und an der Kammerwand des Widerlagers
montieren.
Verankerung mit Kopfbolzendübeln und Stahlgüte nach
statischen und konstruktiven Erfordernissen.
Einschließlich Bohren der für die nach statischen und
konstruktiven Randbedingungen erforderlichen Löcher der
Schraubverbindungen.
Einschließlich Korrosionsschutz (Blatt 38 Nr. 3, "Nicht
zugängliche Flächen").
Einbau an insgesamt 4 Stellen (2x je Widerlagerachse)
je Überbau.
Menge: 1,000 Psch

**11.10.0010 Bearbeitung Lageranschlussflächen**
Mechanische Bearbeitung der Kontaktflächen der oberen
und unteren Ankerplatten im Lageranschlussbereich sowie
der Futter- und Keilplatten und Pressenteller
entsprechend den Anforderungen der Lagerzulassungen
Abrechnung je Lagerpunkt
Menge: 4,000 St

**11.10.0011 Ü-konstr., wasserundurchl., einb. Überbaubreite*Dehnungsmatte**
Wasserundurchlässige Übergangskonstruktion
entsprechend statischen und konstruktiven
Erfordernissen einschliesslich Schrammbord- und
Gesimsausbildung
nach Unterlagen des AG und Ausführungsplanung des AN
einbauen.
Abgerechnet wird nach Länge der Konstruktion in der
Profilachse, horizontal.
Einbau 'in gesamter Überbaubreite, Achse 10.2'
Konstruktion mit Dehnungsmatte.
Gesamtdilatation 'in Bauwerkslängsrichtung = 40 mm,
in Bauwerksquerrichtung = 10 mm,
Befestigung der unbewehrten Dehnungsmatte mit massiven
Stahlklemmprofilen mittels HV-Schrauben und
Unterkonstruktion auf Grundlage der RiZ Übe 1.
Konstruktion beidseitig mit zusätzlichem Randwinkel
als Vertikal-Begrenzung.
Die Auswechselbarkeit der Dehnungsmatte muss ohne
Belagsarbeiten bzw. Betonabbrucharbeiten im Bbereich
der Kammerwand gewährleistet sein.'
Korrosionsschutz 'entsprechend Korrosionsschutzplan,
Bl. 38, Nr. 7'
Abdeckung 'im Schrammbordbereich'
Menge: 4,000 m

**11.10.0012 Ü-konstr., wasserundurchl., einb. Überbaubreite*Dehnungsmatte**
Wasserundurchlässige Übergangskonstruktion
entsprechend statischen und konstruktiven
Erfordernissen einschliesslich Schrammbord- und
Gesimsausbildung
nach Unterlagen des AG und Ausführungsplanung des AN
einbauen.
Abgerechnet wird nach Länge der Konstruktion in der
Profilachse, horizontal.
Einbau 'in gesamter Überbaubreite, Achse 20.2'
Konstruktion mit Dehnungsmatte.
Gesamtdilatation 'in Bauwerkslängsrichtung = 160 mm,
in Bauwerksquerrichtung = 10 mm,
Befestigung der unbewehrten Dehnungsmatte mit massiven
Stahlklemmprofilen mittels HV-Schrauben und
Unterkonstruktion auf Grundlage der RiZ Übe 1.
Konstruktion beidseitig mit zusätzlichem Randwinkel
als Vertikal-Begrenzung.
Die Auswechselbarkeit der Dehnungsmatte muss ohne
Belagsarbeiten bzw. Betonabbrucharbeiten im Bbereich
der Kammerwand gewährleistet sein.'
Korrosionsschutz 'entsprechend Korrosionsschutzplan,
Bl. 38, Nr. 7'
Abdeckung 'im Schrammbordbereich'
Menge: 4,000 m

**11.10.0013 Stahlgeländer einbauen Seil DU 20 mm*Anschlagkonstr.**
StL-Nr. 22412131399991199
Geschweißtes Stahlgeländer nach Unterlagen des AG einbauen.
Abrechnung nach Länge des Handlaufs zwischen den
Achsen der Endpfosten bzw. Endstäbe.
Geländer 'auf dem Überbau'
Baustoff 'S 235 JR'
Höhe des Geländers '1.300 mm'
Ausbildung 'als Füllstabgeländer,
nach Unterlagen des AG,
einschließlich Streckmetallfüllungen in den
Endbereichen,
einschließlich Befestigungskonstruktion am Überbau,
Wegbeleuchtung mit LED-Streifen im unteren Handlauf und

oberer Handlauf nach Unterlagen des AG.
Kabelführung gem. Blatt 37'
Im Handlauf feuerverzinktes Drahtseil, Durchmesser 20
mm, einziehen und verankern.
Anschlagkonstruktion für Drahtseil nach RiZ Gel 11 herstellen.
Verankerung 'der Pfosten auf dem Stahlüberbau gemäß
Unterlagen des AG'
Korrosionsschutz 'gemäß Korrosionsschutzplans, Bl. 38,
Nr. 4'
Menge: 160,000 m
Zuordnung: 121

#### Unterabschnitt 11.11 Sonstiges

*Hinweis*
Für das evtl. erforderliche nachträgliche Einstellen
der Schwingungstilger direkt nach der Montage der
Stahlkonstruktion des Überbaus werden gemäß Unterlagen
des AG werkseitig Öffnungen im Deckblech des
Hauptträgers vorgesehen. Diese sind nach dem
Nachjustieren der Schwingungstilger wieder gemäß
Unterlagen des AG zu verschließen / zu verschweißen und
die Stellen sind an den Gesimsblechen des Hauptträgers
zu markieren.
Das Markieren der Gesimsbleche ist in die Beschichtung
der Außenflächen des Überbaus (s. Abschnitt
'Korrosionsschutz') einzukalkulieren.
Für die nachträgliche Wartung und Instandhaltung der
Schwingungstilger werden zu einem späteren Zeitpunkt
Öffnungen in den Bodenblechen hergestellt (nicht Teil
der Leistung des AN). Diese sind gemäß Unterlagen des
AG sichtbar von außen zu markieren (Leistung des AN).
Das Markieren des Bodenblechs ist in die Beschichtung
der Außenflächen des Überbaus (s. Abschnitt
'Korrosionsschutz') einzukalkulieren.

**11.11.0001 Schwingungstilger 1,4 Hz vert.**
Ein oder mehrere Schwingungstilger liefern und gemäß
Unterlagen des AG in den Überbau einbauen und
justieren.
- Maßgebende Eigenfrequenz des Bauwerks = 1,4 Hz,
- Einbauorte gemäß Unterlagen des AG,
- Wirkrichtung vertikal.
Die genaue Abstimmfrequenz ist bei der Messung zu
bestimmen. Tilger einschließlich Konzeption,
Konstruktion, Fertigung und Lieferung. Die Montage der
Tilger erfolgt durch die vor Ort tätige Baufirma.
Die Konstruktionen sind auslaufsicher zu gestalten und
mithilfe von Manschetten oder ähnlichem geeignetem
Material vor dem Eindringen von Fremdstoffen zu
schützen.
Die Tilger sind wartungsfrei zu gestalten. Eine
planmäßige Inspektion der Tilger kann nicht
stattfinden.
Die Tilger sind so zu gestalten, dass eine Aktivierung
und Abstimmung von oben erfolgen kann.
Der Korrosionsschutz der Tilger ist einzukalkulieren.
Vor Fertigung der Schwingungstilger hat der AN dem AG
ein Maßblatt der zu fertigenden Tilger zur Verfügung zu
stellen. Erst nach Freigabe dieses Maßblattes durch den
AG beginnt die Fertigung der Schwingungstilger.
Nach Einbau der Schwingungstilger sind
Schwingungsmessungen durchzuführen und ggf.
Feinjustierungen vorzunehmen,
Die Schwingungstilger sind so zu konzipieren, dass die
im HIVOSS-Leitfaden zur Bemessung von Fußgängerbrücken
angegebenen Komfortkriterien eingehalten werden. Der
Lastfall Vandalismus ist von dieser Bedingung
ausgeschlossen.
Der Lieferant der Schwingungstilger muss mindestens 15
Jahre Erfahrung mit der Konzeption und Fertigung von
Schwingungstilgern aufweisen können und dies durch
entsprechende Referenzen nachweisen.
Menge: 1,000 Psch

**11.11.0002 Schwingungstilger 2,4 Hz vert.**
Ein oder mehrere Schwingungstilger liefern und gemäß
Unterlagen des AG in den Überbau einbauen und
justieren.
- Maßgebende Eigenfrequenz des Bauwerks = 2,4 Hz,
- Einbauorte gemäß Unterlagen des AG,
- Wirkrichtung vertikal.
Die genaue Abstimmfrequenz ist bei der Messung zu
bestimmen. Tilger einschließlich Konzeption,
Konstruktion, Fertigung und Lieferung. Die Montage der
Tilger erfolgt durch die vor Ort tätige Baufirma.
Die Konstruktionen sind auslaufsicher zu gestalten und
mithilfe von Manschetten oder ähnlichem geeignetem
Material vor dem Eindringen von Fremdstoffen zu
schützen.
Die Tilger sind wartungsfrei zu gestalten. Eine
planmäßige Inspektion der Tilger kann nicht
stattfinden.
Die Tilger sind so zu gestalten, dass eine Aktivierung
und Abstimmung von oben erfolgen kann.
Der Korrosionsschutz der Tilger ist einzukalkulieren.
Vor Fertigung der Schwingungstilger hat der AN dem AG
ein Maßblatt der zu fertigenden Tilger zur Verfügung zu
stellen. Erst nach Freigabe dieses Maßblattes durch den
AG beginnt die Fertigung der Schwingungstilger.
Nach Einbau der Schwingungstilger sind
Schwingungsmessungen durchzuführen und ggf.
Feinjustierungen vorzunehmen,
Die Schwingungstilger sind so zu konzipieren, dass die
im HIVOSS-Leitfaden zur Bemessung von Fußgängerbrücken
angegebenen Komfortkriterien eingehalten werden. Der
Lastfall Vandalismus ist von dieser Bedingung
ausgeschlossen.
Der Lieferant der Schwingungstilger muss mindestens 15
Jahre Erfahrung mit der Konzeption und Fertigung von
Schwingungstilgern aufweisen können und dies durch
entsprechende Referenzen nachweisen.
Menge: 1,000 Psch

**11.11.0003 Schwingungstilger 1,0 Hz horiz.**
Ein oder mehrere Schwingungstilger liefern und gemäß
Unterlagen des AG in den Überbau einbauen und
justieren.
- Maßgebende Eigenfrequenz des Bauwerks = 1,0 Hz,
- Einbauorte gemäß Unterlagen des AG,
- Wirkrichtung horizontal.
Die genaue Abstimmfrequenz ist bei der Messung zu
bestimmen. Tilger einschließlich Konzeption,
Konstruktion, Fertigung und Lieferung. Die Montage der
Tilger erfolgt durch die vor Ort tätige Baufirma.
Die Konstruktionen sind auslaufsicher zu gestalten und
mithilfe von Manschetten oder ähnlichem geeignetem
Material vor dem Eindringen von Fremdstoffen zu
schützen.
Die Tilger sind wartungsfrei zu gestalten. Eine
planmäßige Inspektion der Tilger kann nicht
stattfinden.
Die Tilger sind so zu gestalten, dass eine Aktivierung
und Abstimmung von oben erfolgen kann.
Der Korrosionsschutz der Tilger ist einzukalkulieren.
Vor Fertigung der Schwingungstilger hat der AN dem AG
ein Maßblatt der zu fertigenden Tilger zur Verfügung zu
stellen. Erst nach Freigabe dieses Maßblattes durch den
AG beginnt die Fertigung der Schwingungstilger.
Nach Einbau der Schwingungstilger sind
Schwingungsmessungen durchzuführen und ggf.
Feinjustierungen vorzunehmen,
Die Schwingungstilger sind so zu konzipieren, dass die
im HIVOSS-Leitfaden zur Bemessung von Fußgängerbrücken
angegebenen Komfortkriterien eingehalten werden. Der
Lastfall Vandalismus ist von dieser Bedingung
ausgeschlossen.
Der Lieferant der Schwingungstilger muss mindestens 15
Jahre Erfahrung mit der Konzeption und Fertigung von
Schwingungstilgern aufweisen können und dies durch
entsprechende Referenzen nachweisen.
Menge: 1,000 Psch

**11.11.0004 Dichtstopfen mont.**
Dichtstopfen nach RiZ ING Schraub 1, Blatt 1, Variante
I an den Tiefpunkten bei dichtgeschweißten Hohlkästen
vor Dichtschotten an Montagestößen liefern und
montieren.
Bauteil: geschlossene Stahlhohlkästen der Fahrbahn und
des Bogens.
Anordnung der Kontrollöffnungen nach Unterlagen des AG.
Menge: 1,000 Psch

**11.11.0005 Vogel-Einflugschutz einbauen Widerlager*Drahtrahmen**
StL-Nr. 22412164112
Vogel-Einflugschutz nach RiZ VES 1 einbauen.
Einbauort = Widerlager.
Abdeckung aus Maschendraht auf Stahlrahmen, feuerverzinkt.
Menge: 13,000 m2
Zuordnung: 121

**11.11.0006 Einbauteil d. AG einbauen d. AG, Verteilerkasten**
Verteilerkasten des AG einbauen.
Einbauteil bei enercity AG abrufen.
Verankerung mit Verbundankern.
Material: nichtrostender Stahl,
Werkstoff-Nr. 1.4401 oder 1.4571.
Verbundanker in Bohrungen einsetzen.
Bohrungen herstellen und mit Mörtel verfüllen.
Menge: 2,000 St

**11.11.0007 Messbolzen des AG einbauen Widerlager*DU 10 - 20 mm L 40 - 80 mm*Vertikal Mörtel**
StL-Nr. 224121976212201
Messbolzen des AG einbauen.
Einbauort = Widerlager.
Schaftdurchmesser 10 bis 20 mm.
Schaftlänge über 40 bis 80 mm.
Einbau vertikal.
Bolzen in Bohrungen einsetzen. Bohrungen herstellen und
mit Mörtel verfüllen.
Menge: 8,000 St
Zuordnung: 121

**11.11.0008 Messbolzen des AG einbauen Widerlager*DU 10 - 20 mm L 80 -120 mm*Horizontal Mörtel**
StL-Nr. 224121976213101
Messbolzen des AG einbauen.
Einbauort = Widerlager.
Schaftdurchmesser 10 bis 20 mm.
Schaftlänge über 80 bis 120 mm.
Einbau horizontal.
Bolzen in Bohrungen einsetzen. Bohrungen herstellen und
mit Mörtel verfüllen.
Menge: 4,000 St
Zuordnung: 121

**11.11.0009 Messniet einbauen**
Messniete einbauen.
Einbauort: Überbau.
Material: nichtrostender Stahl, Werkstoff-Nr. 1.4401
oder 1.4571
Messniete auf dem Deckblech aufschweißen.
Messniete für Höhenmessung.
Menge: 10,000 St

*Hinweis*
Böschungsgestaltung, Abtreppung
östlich vom Widerlager in Achse 10.2 und 20.2

**11.11.0010 Beton f. Sauberkeitsschicht herst.*X0 Dicke min. 10 cm**
StL-Nr. 2221183289101
Beton für Sauberkeitsschicht einschließlich ggf. erforderlicher Schalung nach Unterlagen des AG herstellen.
Ggf. erforderliche Schalung vorhalten und beseitigen.
Druckfestigkeitsklasse 'C20/25'
Expositionsklasse X0.
Dicke min. 10 cm.
Menge: 60,000 m2
Zuordnung: 118

**11.11.0011 Betonfertigteile einbauen Stützwand, FT:Stahlbeton C30/37, XF2, XC4, XD1 H=1m, L=1m, Stahlbleche**
Bewehrte Betonfertigteile entsprechend statischen und
konstruktiven Erfordernissen nach Unterlagen des AG
herstellen und einbauen.
Bauteil: Böschungsabtreppung neben Widerlager Süd.
Fertigteile aus Stahlbeton.
Druckfestigkeitsklasse C30/37.
Expositionsklasse XF2, XC4 und XD1.
FT-Höhe: 1,00 m
FT-Länge: 1,00 m (Versatzlänge)
Sichtflächenschalung = Stahlbleche.
Menge: 95,000 St
Zuordnung: 118

**11.11.0012 Betonfertigteile einbauen Stützwand, FT:Stahlbeton C30/37, XF2, XC4, XD1 H=1m, L=0,5m, Stahlbleche**
Bewehrte Betonfertigteile entsprechend statischen und
konstruktiven Erfordernissen nach Unterlagen des AG
herstellen und einbauen.
Bauteil: Böschungsabtreppung neben Widerlager Süd.
Fertigteile aus Stahlbeton.
Druckfestigkeitsklasse C30/37.
Expositionsklasse XF2, XC4 und XD1.
FT-Höhe: 1,00 m
FT-Länge: 0,50 m (Versatzlänge)
Sichtflächenschalung = Stahlbleche.
Menge: 5,000 St
Zuordnung: 118

#### Unterabschnitt 11.12 Verwertung, Entsorgung

**11.12.0002 Nicht gef. Abf. Baustelle entsorg. 17 03 02*Zuordnung AG Anfallstelle*Wahl AN einr. Verbleib elektr.**
StL-Nr. 22610244007281101
Nicht gefährlichen Abfall aus Baustelle nach
Unterlagen des AG laden, zur Entsorgungsanlage
befördern und entsorgen. Abrechnung nach
Wiegenachweisen.
Abfall = Ausbauasphalt als Bitumengemische mit
Ausnahme derjenigen, die unter 17 03 01* fallen.
Abfallschlüssel = 17 03 02.
Maßgebender Parameter nach Unterlagen des AG.
Gelösten Abfall an Anfallstelle laden.
Entsorgung nach Wahl des AN. Kosten der
Abfallentsorgung trägt der AN.
Verbleibsdokumentation nach Unterlagen des AG
führen. Dokumentation und Wiegenachweise nach
Abschluss dem AG elektronisch übergeben.
Menge: 550,000 t
Zuordnung: 102

### Abschnitt 12 Wegebau, für Stadt

#### Unterabschnitt 12.00 Rückbau

**12.00.0001 Pflasterd.m.Betonpfl.-steinen aufn. 8 cm dick*ungeb. Fugenmat. ungeb. Bettung*Verwertung AN**
StL-Nr. 223115011211100
Pflasterdecke mit Pflastersteinen aus Beton aufnehmen.
Aufnehmen der Tragschicht wird gesondert vergütet.
Pflasterstein ca. 8 cm dick.
Mit Fugenfüllung aus ungebundenem Fugenmaterial.
Bettung aus ungebundenem Bettungsmaterial.
Steine und übriges Aufbruchgut nach Wahl des AN verwerten.
Menge: 600,000 m2
Zuordnung: 115

**12.00.0002 Bordstein aufnehmen. Einfassungstein*Fund. b. 10/R-St. alles Verw. AN**
StL-Nr. 223115031540200
Bordstein aufnehmen.
Bordstein = Einfassungsstein aus Beton.
Fundament aus Beton, bis 10 cm dick, und Rückenstütze
aus Beton aufbrechen.
Sämtliche Steine und übriges Aufbruchgut nach Wahl des
AN verwerten.
Menge: 60,000 m
Zuordnung: 115

**12.00.0003 Schicht ohne Bindemittel aufnehmen DoB*Dicke bis 5cm*Geh- und Radwege Bstoff. Verw.AN.**
StL-Nr. 224112006815004
Schicht ohne Bindemittel aufnehmen.
Schicht aus Baustoffgemisch für Deckschichten ohne
Bindemittel.
Dicke bis 5 cm.
Fläche = Geh- und Radwege.
Baustoffgemisch nach Wahl des AN verwerten. Baustoffgemisch nach Unterlagen des AG.
Menge: 500,000 m2
Zuordnung: 112

**12.00.0004 Schicht ohne Bindemittel aufnehmen STS*Dicke ü.20-30cm Geh- und Radwege*Bstoff. Verw.AN.**
StL-Nr. 224112006455004
Schicht ohne Bindemittel aufnehmen.
Schicht aus Baustoffgemisch für Schottertragschichten.
Dicke über 20 bis 30 cm.
Fläche = Geh- und Radwege.
Baustoffgemisch nach Wahl des AN verwerten. Baustoffgemisch nach Unterlagen des AG.
Menge: 500,000 m2
Zuordnung: 112

**12.00.0005 Leitungsgraben herstellen eing. verd. Boden*Tiefe bis 1,25 m Rohr bis DN 150*lag. i./ver.o.Lz. Aushub verwerten*Abr. senkrecht**
StL-Nr. 22410820711101021
Leitungsgraben profilgerecht herstellen. Straßenaufbruch wird gesondert vergütet.
In eingebautem und verdichtetem Boden.
Grabentiefe bis 1,25 m.
Breite der Grabensohle für Rohr bis DN 150.
Aushub zur Wiederverwendung innerhalb der Baustelle
lagern, nach Verlegen der Leitung in Graben oberhalb
der Leitungszone einbauen und verdichten einschl. ggf.
erforderlicher Wasserzugabe.
Zum Verfüllen nicht verwendeten Aushub nach Wahl des AN
verwerten.
Abrechnung mit senkrechten Wänden. Grabenbreite
nach DIN 18 300 ohne Berücksichtigung eines Verbaus.
Menge: 300,000 m3
Zuordnung: 108

**12.00.0006 Kabel aufnehmen und entfernen E-Kabel*Masse bis 2 kg/m DU bis 30 mm*Kabel frei Kabel Verwert. AN**
StL-Nr. 221134001111101
Kabel aufnehmen und entfernen. Das Ausbauen von Schächten wird gesondert vergütet. Behinderungen beim Freilegen durch vorhandene Kabel und Kabelschutzrohre werden
nicht gesondert vergütet. Erdarbeiten und der Aufbruch
von Straßenbefestigungen werden gesondert vergütet.
Kabeltyp = Energiekabel.
Kabelmasse bis 2 kg/m.
Kabeldurchmesser bis 30 mm.
Kabel freiliegend.
Kabel nach Wahl des AN verwerten.
Menge: 850,000 m
Zuordnung: 134

#### Unterabschnitt 12.01 Neubau Wegbefestigung

**12.01.0001 Planum herstellen Ev2 = 45 MPa**
StL-Nr. 22410625001
Planum herstellen nach Unterlagen des AG.
Verformungsmodul Ev2 = 45 MPa.
Menge: 11000,000 m2
Zuordnung: 106

**12.01.0002 Frostschutzschicht herstellen Gehu.Radw. o.F.*0/32 URA+Einbaudoku Abrechng. Auftrag**
StL-Nr. 22411221050051091
Frostschutzschicht herstellen.
In Verkehrsflächen für Geh- und Radwege, ohne
Fertiger.
Baustoffgemisch 0/32.
Umweltrelevante Anforderungen beim Einsatz von Baustoffgemischen einschließlich Einbaudokumentation nach
Unterlagen des AG. Einbaudokumentation übergeben.
Einbaudicke '11 cm'
Abrechnung nach Auftragsprofilen.
Menge: 1200,000 m3
Zuordnung: 112

**12.01.0003 Schottertragschicht herstellen Gehu.Radw. o.F.*0/32 URA+Einbaudoku Dicke 25 cm**
StL-Nr. 22411232051190300
Schottertragschicht herstellen.
In Verkehrsflächen für Geh- und Radwege, ohne
Fertiger.
Baustoffgemisch 0/32.
Umweltrelevante Anforderungen beim Einsatz von Baustoffgemischen einschließlich Einbaudokumentation nach
Unterlagen des AG. Einbaudokumentation übergeben.
Verdichtungsgrad/Verformungsmodul 'Ev2 mind. 120 MPa'
Einbaudicke = 25 cm.
Menge: 5600,000 m2
Zuordnung: 112

**12.01.0004 Deckschicht ohne Bindem. herst. Gehu.Radw. m.F. URA+Einbaudoku*Dicke 4 cm**
StL-Nr. 2241125021912
Deckschicht ohne Bindemittel herstellen.
In Verkehrsflächen für Geh- und Radwege, mit
Fertiger.
Baustoffgemisch '0/8 (Dolomitsand/Splittgemisch)'
Umweltrelevante Anforderungen beim Einsatz von Baustoffgemischen einschließlich Einbaudokumentation nach
Unterlagen des AG. Einbaudokumentation übergeben.
Einbaudicke = 4 cm.
Menge: 3800,000 m2
Zuordnung: 112

**12.01.0005 Bankett profilgerecht herstellen Neben Geh-Radweg*Baustoff. C 90/3 URA+Einbaudoku Einbaudicke 20 cm*12 tief+ 6 hoch 3cm tiefer**
StL-Nr. 22411271221192110
Bankett gemäß ZTV E-StB profilgerecht herstellen.
Neben Verkehrsfläche Geh- und Radweg.
Baustoffgemisch, Kategorie C 90/3, Größtkorn
von 32 mm. Der Feinkornanteil muss im eingebauten Zu-
Stand 8 M.-v.H. bis 12 M.-v.H. betragen.
Umweltrelevante Anforderungen beim Einsatz von Baustoffgemischen einschließlich Einbaudokumentation nach
Unterlagen des AG. Einbaudokumentation übergeben.
Breite '50 cm'
Einbaudicke = 20 cm.
Querneigung 12 v.H. am tiefliegenden und 6 v.H. am
hochliegenden Fahrbahnrand.
Einbau 3 cm tiefer als Fahrbahnrand.
Menge: 9500,000 m2
Zuordnung: 112

**12.01.0006 Treppe herst. B=2,50m H/B 17/29 cm, Betonfertigteile beids. Tr.w. Bet. Fugenmörtel**
Treppe nach Unterlagen des AG analog RiZ Bösch
auf mind. 10 cm dickem, konstruktiv bewehrtem
Unterbeton C12/15, Ausbreitmaßklasse F1 einschließlich
ggf. notwendiger Sporne zur Gleitsicherung und der
erforderlichen Erdarbeiten herstellen. Abgerechnet wird
die Treppenlänge in der Neigung von der Vorderkante der
untersten bis Vorderkante der obersten Stufe.
Stufenbreite: 2,50 m
Auftrittshöhe: 17 cm,
Auftrittsbreite: 29 cm.
Blockstufen aus Betonfertigteilen,
Druckfestigkeitsklasse C35/45,
Expositionsklasse XC4, XD1, XF2.
Beidseitige Treppenwange auf Böschungen
aus Betonbordsteinen, Form TB 80 x 250,
auf gleichem Fundament wie Böschungstreppe herstellen.
Den Fundamentbeton als Rückenstütze
mit einer Breite von 15 cm bis 10 cm
unter Steinoberkante hochziehen.
Fugen mit Fertigzementmörtel verfüllen,
Druckfestigkeit am Würfel mind. 50 MPa,
Zement Art CEM I, w/z höchstens 0,50,
frost-/tausalzbeständig, Ausbreitmaßklasse F3.
Menge: 2,300 m
Zuordnung: 115

**12.01.0007 Stahlgeländer einbauen*Stahl H = 1000 mm*Holmgel. m. 1 ZH Pf. in Beton.**
StL-Nr. 22412131391110049
Geschweißtes Stahlgeländer nach Unterlagen des AG einbauen.
Abrechnung nach Länge des Handlaufs zwischen den
Achsen der Endpfosten bzw. Endstäbe.
Geländer 'für Treppe vom Gehweg'
Baustoff = Stahl
Höhe des Geländers 1000 mm.
Ausbildung als Holmgeländer mit einem Zwischenholm.
Verankerung durch Einbetonieren des Pfostens.
Korrosionsschutz 'nach ZTV-ING, Teil4, Abs. 3, Tab. A
4.3.2, Bauteil 3.1a, Korrosionsschutzsystem 1
(feuerverzinken)'
Menge: 4,600 m
Zuordnung: 121

**12.01.0008 Geländerfund. "Gel 7" herst.**
Fundament aus Stahlbeton für Rohrgeländer
neben den Böschungstreppe herstellen.
Bewehrte Einzelfundamente nach RiZ-ING "Gel 7",
einschließlich Betonstahl entsprechend statischen und
konstruktiven Erfordernissen einbauen.
Druckfestigkeitsklasse: C25/30
Expositionsklassen: XA1, XC2, XF1
Betonstahl: B500B
Einschließlich einbetonieren der Pfosten und
verfüllen mit Mörtel nach ZTV-ING.
Erforderliche Erdarbeiten ausführen.
Überschüssigen Aushub
der Verwertung nach Wahl des AN zuführen.
Menge: 6,000 St

#### Unterabschnitt 12.02 Stützwand zw. Weg 255 & 257

**12.02.0001 Baugrube herstellen Stützwand*Tiefe >1,25-1,75m Aushub verwert.AN**
StL-Nr. 224108107042059
Baugrube nach Unterlagen des AG herstellen.
Beschreibung der Homogenbereiche nach Unterlagen des
AG. Verbau wird gesondert vergütet.
Baugrube für Stützwand.
Baugrubentiefe über 1,25 bis 1,75 m.
Aushub nach Wahl des AN verwerten.
Abrechnung 'nach Abtrag'
Menge: 130,000 m3
Zuordnung: 108

**12.02.0002 Baustoff für Bodenaustausch einb. Abrechng. Auftrag**
StL-Nr. 2241063309901
Baustoff für Bodenaustausch profilgerecht
einbauen und verdichten einschließlich ggf. erforderlicher Wasserzugabe. Boden bzw. Fels lösen und verwerten
wird gesondert vergütet.
Baustoff 'Baustoffgemisch 0/32'
Baustoff 'liefern'
Abrechnung nach Auftragsprofilen
Menge: 25,000 m3
Zuordnung: 106

**12.02.0003 Beton f. Sauberkeitsschicht herst.*X0 Dicke min. 10 cm**
StL-Nr. 2221183289101
Beton für Sauberkeitsschicht einschließlich ggf. erforderlicher Schalung nach Unterlagen des AG herstellen.
Ggf. erforderliche Schalung vorhalten und beseitigen.
Druckfestigkeitsklasse 'C20/25'
Expositionsklasse X0.
Dicke min. 10 cm.
Menge: 30,000 m2
Zuordnung: 118

**12.02.0004 Betonfertigteile einbauen*FT:Stahlbeton C35/45*XF2, XC4, XD1 Schaltafeln**
StL-Nr. 22211851891420100
Bewehrte Betonfertigteile entsprechend statischen und
konstruktiven Erfordernissen nach Unterlagen des AG
herstellen und einbauen.
Bauteil 'Stützwand,
lichte Höhe über 0,25 bis 1,95 m (Ansichtsfläche),
Oberkante ohne Versprünge,
Fertigteile in Mörtelbett versetzen'
Fertigteile aus Stahlbeton.
Druckfestigkeitsklasse C35/45.
Expositionsklasse XF2, XC4 und XD1.
Sichtflächenschalung = Schaltafeln.
Menge: 30,000 St
Zuordnung: 118

**12.02.0005 Baust. lief. als BW-Hinterfüll.einb Stützwand gesamter Bereich*Abrechng.Auftrag**
StL-Nr. 224106610290101
Baustoff liefern und als Bauwerkshinterfüllung profilgerecht einbauen und verdichten.
Hinterfüllung für Stützwand.
Baustoff 'grobkörniger Boden'
Gesamter Hinterfüllbereich.
Abrechnung nach Auftragsprofilen.
Menge: 100,000 m3
Zuordnung: 106

**12.02.0006 Baustoff lief.,in Baugrube einbauen Abrechng.Auftrag**
StL-Nr. 2241081229901
Baustoff nach Unterlagen des AG liefern, in Baugrube
nach Unterlagen des AG einbauen und verdichten. Einbaudokumentation nach Unterlagen des AG übergeben.
Baustoff 'grobkörniger Boden'
Baugrube für 'Stützwand, luftseitig'
Abrechnung nach Auftragsprofilen.
Menge: 7,000 m3
Zuordnung: 108

#### Unterabschnitt 12.03 Neubau Ausstattung

**12.03.0001 Leitungsgraben herstellen eing. verd. Boden*Tiefe bis 1,25 m*m.Verb./+10 m3 W. lag. i./ver.o.Lz.*Aushub verwerten Abr. senkrecht**
StL-Nr. 22410820711911021
Leitungsgraben profilgerecht herstellen. Straßenaufbruch wird gesondert vergütet.
In eingebautem und verdichtetem Boden.
Grabentiefe bis 1,25 m.
Breite der Grabensohle 'für Kabelschutzrohr DN 100'
Notwendigen Verbau entsprechend statischen und konstruktiven Erfordernissen herstellen, vorhalten und
entfernen. Offene Wasserhaltung bis zu einer Pumpenleistung von 10 m3 Fördermenge und 5,00 m Förderhöhe
je Stunde und Haltung ausführen.
Aushub zur Wiederverwendung innerhalb der Baustelle
lagern, nach Verlegen der Leitung in Graben oberhalb
der Leitungszone einbauen und verdichten einschl. ggf.
erforderlicher Wasserzugabe.
Zum Verfüllen nicht verwendeten Aushub nach Wahl des AN
verwerten.
Abrechnung mit senkrechten Wänden. Grabenbreite
nach DIN 18 300 ohne Berücksichtigung eines Verbaus.
Menge: 110,000 m3
Zuordnung: 108

**12.03.0002 Kabelschutzrohr liefern/einbauen*PP-Rohr innen glatt**
StL-Nr. 22113413390210900
Kabelschutzrohr einschließlich der Rohrverbindung liefern und einbauen. Rohröffnungen dicht verschließen.
Erdarbeiten und der Aufbruch von Straßenbefestigungen
werden gesondert vergütet.
Kabelschutzrohr 'DN 100'
Rohr aus PP.
Innenwand = glatt.
Kabelschutzrohr 'in Graben verlegen,
einschl. Herstellen der Bettung aus Sand, 5 cm dick.
Kabelschutzrohr mit mind. 10 cm Sand überdecken.'
Menge: 350,000 m
Zuordnung: 134

**12.03.0003 Baustoff lief.,in Leitungsgr. einb. gemkörn. Boden*Tiefe bis 1,25 m Rohr bis DN 150*oberh.Leitungsz. Abrechnung senkr.**
StL-Nr. 224108238211011
Baustoff nach Unterlagen des AG liefern, in Leitungsgraben einschließlich Schachtbaugruben einbauen und
verdichten. Einbaudokumentation nach Unterlagen des AG
übergeben.
Baustoff = gemischtkörniger Boden.
Grabentiefe bis 1,25 m.
Breite der Grabensohle für Rohr bis DN 150.
Baustoff nach Verlegen der Leitung in Graben oberhalb
der Leitungszone und in Baugruben einbauen und verdichten.
Abrechnung mit senkrechten Wänden entsprechend
der Abrechnung beim Aushub.
Menge: 70,000 m3
Zuordnung: 108

### Abschnitt 13 Wegebau, WSV

#### Unterabschnitt 13.00 Rückbau

**13.00.0001 Schicht ohne Bindemittel aufnehmen DoB*Dicke bis 5cm*ländl. Weg Bstoff. Verw.AN.**
StL-Nr. 224112006817004
Schicht ohne Bindemittel aufnehmen.
Schicht aus Baustoffgemisch für Deckschichten ohne
Bindemittel.
Dicke bis 5 cm.
Fläche = ländlicher Weg.
Baustoffgemisch nach Wahl des AN verwerten. Baustoffgemisch nach Unterlagen des AG.
Menge: 600,000 m2
Zuordnung: 112

**13.00.0002 Schicht ohne Bindemittel aufnehmen STS*Dicke ü.20-30cm ländl. Weg*Bstoff. Verw.AN.**
StL-Nr. 224112006457004
Schicht ohne Bindemittel aufnehmen.
Schicht aus Baustoffgemisch für Schottertragschichten.
Dicke über 20 bis 30 cm.
Fläche = ländlicher Weg.
Baustoffgemisch nach Wahl des AN verwerten. Baustoffgemisch nach Unterlagen des AG.
Menge: 800,000 m2
Zuordnung: 112

**13.00.0003 Schild WSV-Betriebsgelände abbauen**
WSV-Betriebsanlagenschilder mit Aufstellvorrichtung
abbauen.
Schilder an gemeinsamer Aufstellvorrichtung:
- Größe 60 x 40 cm "Betriebsgelände..."
- Größe 60 x 18 cm "... auf eigene Gefahr"
- Größe 60 x 18 cm "kein Winterdienst"
Aufstellvorrichtung: Rohrpfosten, DU bis 76,1 mm
abbauen.
Fundament entfernen.
Schild neben der Fahrbahn.
Wieder verwendbare Stoffe säubern, fördern und
im Baustellenbereich gesichert lagern.
Restliches Abbruchgut nach Wahl des AN verwerten.
Fundamentlöcher mit Boden aus dem Baubereich
flächenhaft verfüllen und verdichten.
Menge: 4,000 St

#### Unterabschnitt 13.01 Neubau WSV-Weg

**13.01.0001 Planum herstellen Ev2 = 45 MPa**
StL-Nr. 22410625001
Planum herstellen nach Unterlagen des AG.
Verformungsmodul Ev2 = 45 MPa.
Menge: 960,000 m2
Zuordnung: 106

**13.01.0002 Frostschutzschicht herstellen*0/32 URA+Einbaudoku Abrechng. Auftrag**
StL-Nr. 22411221090051091
Frostschutzschicht herstellen.
In Verkehrsflächen 'ländlicher Weg'
Baustoffgemisch 0/32.
Umweltrelevante Anforderungen beim Einsatz von Baustoffgemischen einschließlich Einbaudokumentation nach
Unterlagen des AG. Einbaudokumentation übergeben.
Einbaudicke '11 cm'
Abrechnung nach Auftragsprofilen.
Menge: 95,000 m3
Zuordnung: 112

**13.01.0003 Schottertragschicht herstellen*0/32 URA+Einbaudoku Dicke 25 cm**
StL-Nr. 22411232091190300
Schottertragschicht herstellen.
In Verkehrsflächen 'ländlicher Weg'
Baustoffgemisch 0/32.
Umweltrelevante Anforderungen beim Einsatz von Baustoffgemischen einschließlich Einbaudokumentation nach
Unterlagen des AG. Einbaudokumentation übergeben.
Verdichtungsgrad/Verformungsmodul 'Ev2 mind. 120 MPa'
Einbaudicke = 25 cm.
Menge: 800,000 m2
Zuordnung: 112

**13.01.0004 Deckschicht ohne Bindem. herst.*0/8 URA+Einbaudoku*Dicke 4 cm**
StL-Nr. 2241125029112
Deckschicht ohne Bindemittel herstellen.
In Verkehrsflächen 'ländlicher Weg'
Baustoffgemisch 0/8.
Umweltrelevante Anforderungen beim Einsatz von Baustoffgemischen einschließlich Einbaudokumentation nach
Unterlagen des AG. Einbaudokumentation übergeben.
Einbaudicke = 4 cm.
Menge: 600,000 m2
Zuordnung: 112

**13.01.0005 Bankett profilgerecht herstellen*Baustoff. C 90/3 URA+Einbaudoku Einbaudicke 20 cm*12 tief+ 6 hoch 3cm tiefer**
StL-Nr. 22411271291192110
Bankett gemäß ZTV E-StB profilgerecht herstellen.
Lage 'neben ländlichem Weg'
Baustoffgemisch, Kategorie C 90/3, Größtkorn
von 32 mm. Der Feinkornanteil muss im eingebauten Zu-
Stand 8 M.-v.H. bis 12 M.-v.H. betragen.
Umweltrelevante Anforderungen beim Einsatz von Baustoffgemischen einschließlich Einbaudokumentation nach
Unterlagen des AG. Einbaudokumentation übergeben.
Breite '0,75 m'
Einbaudicke = 20 cm.
Querneigung 12 v.H. am tiefliegenden und 6 v.H. am
hochliegenden Fahrbahnrand.
Einbau 3 cm tiefer als Fahrbahnrand.
Menge: 300,000 m2
Zuordnung: 112

#### Unterabschnitt 13.02 Neubau Ausstattung

**13.02.0001 Schild WSV-Betriebsgelände anbr.**
Schild anbringen, Aufstellvorrichtung wird gesondert
vergütet.
Schilder gemäß "WSV-Betriebsanlagenschilder":
- Größe 60 x 40 cm "Betriebsgelände..." und
- Größe 60 x 18 cm "... auf eigene Gefahr" sowie
Zusatzschild gemäß "WSV Betriebsanlagenschilder
Zusatztafel":
- Größe 60 x 18 cm "kein Winterdienst"
Schilder einseitig.
Mit retroreflektierender Folie der Klasse RA 1.
Schilder: flach, 2 mm dick.
Befestigung mit Stahl-Rohrschelle,
feuerverzinkt, nach IVZ-Norm, Standardplan I.
Verschraubung aus nicht rostendem Stahl mind.
Stahlsorte A 2.
Anbringung neben der Fahrbahn, der unterführten Wege.
Menge: 4,000 St

### Abschnitt 14 Anlagen sonst. Dritter

#### Unterabschnitt 14.00 Schächte, anpassen

**14.00.0001 Lüftungskamin verlängern**
Lüftungskamin verlängern.
Lüftungskamin entsprechend der geänderten Geländehöhe
um 1,50 bis 2,00 m verlängern.
Entlüftungskamin DN 150 (DA = 154 mm),
mit insektensicherem Edelstahlsieb, Maschung 1x1 mm,
mit angeschweißter Haube,
aus Edelstahl, Werkstoff-Nr. 1.4307.
Entlüftungskamin vollständig unter Schutzgas
geschweißt,
im Tauchbad gebeizt und passiviert.
Vorhandene Haube entfernen und neuen Lüftungskamin nach
Herstellerangabe als Verlängerung an Bestand
anschließen.
Einbau im Zuge der Erdarbeiten im Böschungsbereich.
Menge: 1,000 St

**14.00.0002 Schachtabdeckung anpassen Höher 5-10cm*Mörtel M20**
Schachtabdeckung freilegen und nach Bauablauf
an die neue planmäßige Höhe anpassen.
Schacht in unbefestigter Fläche.
Das Aus- und Einbauen von Schachtteilen
wird gesondert vergütet.
Schachtabdeckung höher setzen: ca. 50 cm.
Fuge zwischen Fertigteilen mit Mörtel M20 vollflächig
unter Verwendung von mindestens drei Distanzstücken
entsprechender Festigkeit herstellen, Fugen
glattstreichen.
Menge: 2,000 St
Zuordnung: 110

**14.00.0003 Schachtteil ausbauen Abdeckung*Baut.s.+lagern Rest verwerten**
StL-Nr. 2241104091013
Freigelegtes Schachtteil ausbauen. Aufbruch von Straßenbefestigung wird gesondert vergütet.
Teil = Abdeckung beliebiger Bauart, lichte Weite bis
1,00 m.
Abdeckung säubern und innerhalb der Baustelle lagern.
Restliche Ausbaustoffe nach Wahl des AN verwerten.
Menge: 2,000 St
Zuordnung: 110

**14.00.0004 Schachtteil ausbauen Schachthals*Baut.s.+lagern Ausbau verwerten**
StL-Nr. 2241104093011
Freigelegtes Schachtteil ausbauen. Aufbruch von Straßenbefestigung wird gesondert vergütet.
Teil = Schachthals.
Abdeckung säubern und innerhalb der Baustelle lagern.
Sämtliche Ausbaustoffe nach Wahl des AN verwerten.
Menge: 2,000 St
Zuordnung: 110

**14.00.0005 Fertigteil für Schacht einbauen SR 1000x500**
StL-Nr. 2241104400199
Fertigteil für Schacht einbauen.
Schachtring 1000 x 500.
Fugendichtung 'zwischen Fertigteilen mit Mörtel M20
vollflächig unter Verwendung von mindestens drei
Distanzstücken entsprechender Festigkeit herstellen,
Fugen glattstreichen'
Menge: 2,000 St
Zuordnung: 110

**14.00.0006 Fertigteil für Schacht einbauen SH 1000x625/600**
StL-Nr. 2241104400599
Fertigteil für Schacht einbauen.
Schachthals 1000 x 625, Bauhöhe 600 mm.
Fugendichtung 'zwischen Fertigteilen mit Mörtel M20
vollflächig unter Verwendung von mindestens drei
Distanzstücken entsprechender Festigkeit herstellen,
Fugen glattstreichen'
Menge: 2,000 St
Zuordnung: 110

### Abschnitt 15 Landschaftsbau

#### Unterabschnitt 15.00 Rodungsarbeiten, Pflanzenschutz

**15.00.0001 Wurzelstöcke roden DU über 0,1-0,3 m*Neigung über 1:4 verdicht/Boden AG*Wst.Verw. AN**
StL-Nr. 2241060201131
Wurzelstöcke roden. Gemessen wird der Durchmesser der
Schnittstelle des Wurzelstocks vor dem Roden.
Durchmesser über 0,10 bis 0,30 m.
Neigung der Rodungsfläche steiler als 1:4.
Wurzellöcher unterhalb des Planums mit geeignetem Boden
verfüllen, Boden verdichten. Boden profilgerecht lösen.
Wurzelstöcke nach Wahl des AN verwerten.
Menge: 80,000 St
Zuordnung: 106

**15.00.0002 Wurzelstöcke roden DU über 0,3-0,5 m*Neigung über 1:4 verdicht/Boden AG*Wst.Verw. AN**
StL-Nr. 2241060202131
Wurzelstöcke roden. Gemessen wird der Durchmesser der
Schnittstelle des Wurzelstocks vor dem Roden.
Durchmesser über 0,30 bis 0,50 m.
Neigung der Rodungsfläche steiler als 1:4.
Wurzellöcher unterhalb des Planums mit geeignetem Boden
verfüllen, Boden verdichten. Boden profilgerecht lösen.
Wurzelstöcke nach Wahl des AN verwerten.
Menge: 140,000 St
Zuordnung: 106

**15.00.0003 Wurzelstöcke roden DU über 0,5-0,75m*Neigung über 1:4 verdicht/Boden AG*Wst.Verw. AN**
StL-Nr. 2241060203131
Wurzelstöcke roden. Gemessen wird der Durchmesser der
Schnittstelle des Wurzelstocks vor dem Roden.
Durchmesser über 0,50 bis 0,75 m.
Neigung der Rodungsfläche steiler als 1:4.
Wurzellöcher unterhalb des Planums mit geeignetem Boden
verfüllen, Boden verdichten. Boden profilgerecht lösen.
Wurzelstöcke nach Wahl des AN verwerten.
Menge: 10,000 St
Zuordnung: 106

**15.00.0004 Wurzelstöcke roden DU über 0,75-1 m*Neigung über 1:4 verdicht/Boden AG*Wst.Verw. AN**
StL-Nr. 2241060204131
Wurzelstöcke roden. Gemessen wird der Durchmesser der
Schnittstelle des Wurzelstocks vor dem Roden.
Durchmesser über 0,75 bis 1,00 m.
Neigung der Rodungsfläche steiler als 1:4.
Wurzellöcher unterhalb des Planums mit geeignetem Boden
verfüllen, Boden verdichten. Boden profilgerecht lösen.
Wurzelstöcke nach Wahl des AN verwerten.
Menge: 20,000 St
Zuordnung: 106

**15.00.0005 Schutzzaun f.Pflanzenbestand herst. um Baumgruppe*Unterlagen AG Höhe 2,00 m*Halbrundholz Zaun Verwert. AN**
StL-Nr. 221107002213401
Schutzzaun für Pflanzenbestand, einschließlich der erforderlichen Verstrebungen, zur Verhinderung von
Schäden im Wurzelbereich vor Beginn der Bauarbeiten
herstellen und während der Bauzeit vor- und unterhalten.
Schutzzaun um Baumgruppe.
Verlauf nach Unterlagen des AG.
Zaunhöhe = 2,00 m.
Zaun = Halbrundholz, Durchmesser 8 bis 10 cm, Zwischenabstand max. 40 cm.
Schutzzaun nach Beendigung der Bauarbeiten abbauen und
nach Wahl des AN verwerten.
Menge: 400,000 m
Zuordnung: 107

#### Unterabschnitt 15.01 Oberboden & Rasen

**15.01.0001 Oberboden abtragen*Neigung über 1:4 Abtrag ü. 10-30cm*Oberb.Verw. AN Abrechnung Abtrag**
StL-Nr. 224106120912101
Oberboden ggf. einschließlich Vegetationsdecke abtragen. Homogenbereiche nach Unterlagen des AG.
Homogenbereich 'A - humose Auffüllung'
Neigung der Abtragsfläche steiler als 1:4.
Dicke des Abtrages über 10 bis 30 cm.
Oberboden nach Wahl des AN verwerten.
Abrechnung nach Abtragsprofilen.
Menge: 3000,000 m3
Zuordnung: 106

**15.01.0002 Oberboden liefern und andecken Böschungen*Andeckung 15 cm**
StL-Nr. 2241061531003
Oberboden liefern und profilgerecht andecken. Abrechnung nach angedeckten Flächen.
Andeckung auf Böschungen. Vorhandene Böschung vor Auftrag des Oberbodens aufrauen und mit Rillen versehen.
Dicke der Andeckung = 15 cm.
Menge: 27000,000 m2
Zuordnung: 106

**15.01.0003 Rasenansaat mit RSM Regio herst.*Bösch., Trennstr. Feinplanum lock.*Menge 5 g/m2 UG 01**
StL-Nr. 22110720495120100
Rasenansaat mit RSM Regio herstellen. Saatgut ohne Entmischung ausbringen, einarbeiten und andrücken.
Neigung 'über 1:4 bis 1:1,5'
Fläche = Böschungen, Trennstreifen und Mulden.
Feinplanum feinkrümelig lockern.
Saatgutmenge = 5 g/m2.
Regiosaatgutmischung (RSM Regio), Ursprungsgebiet 1,
Nordwestdeutsches Tiefland.
Menge: 20000,000 m2
Zuordnung: 107

**15.01.0004 Vegetationsfläche vorbereiten Grünland*fräsen**
StL-Nr. 22110710440079000
Vegetationsfläche mit einer Neigung flacher als 1:4
vorbereiten. Boden lockern, Rand- und Restflächen bearbeiten.
Fläche = Grünland.
Boden einmal fräsen.
Lockerungstiefe 'entsprechend Schichtstärke
des Oberbodens'
Menge: 7000,000 m2
Zuordnung: 107

**15.01.0005 Rasenansaat mit RSM Regio herst. Feinplanum lock.*Menge 5 g/m2 UG 01**
StL-Nr. 22110720499120100
Rasenansaat mit RSM Regio herstellen. Saatgut ohne Entmischung ausbringen, einarbeiten und andrücken.
Neigung 'flacher als 1:4'
Fläche 'Grünfläche neben Wegen'
Feinplanum feinkrümelig lockern.
Saatgutmenge = 5 g/m2.
Regiosaatgutmischung (RSM Regio), Ursprungsgebiet 1,
Nordwestdeutsches Tiefland.
Menge: 7000,000 m2
Zuordnung: 107

**15.01.0006 Schröpfschnitt**
Nach dem Auflaufen der Grünlandansaat ist ein
Schröpfschnitt durchzuführen.
Schröpfschnitt nach dem Aussamen bei 10 bis 20 cm
Bestandshöhe durchzuführen.
Schnitthöhe ca. 7 bis 8 cm,
Schröpfschnitt 2-malig ausführen.
Das Schnittgut ist von der Fläche zu entfernen.
Menge: 7000,000 m2

### Abschnitt 16 Landeshaushalt

#### Unterabschnitt 16.00 Baubüro AG

*Hinweis*
Das Baubüro für den AG soll auch für die Belange des
Neubaus der LSW genutz werden.

**16.00.0001 Baubüro für AG auf- und abbauen Fläche 25 m2*Bespr.zi,Teeküche Obod.abheb.,Aufw.*Zuf+Platz Wahl AN**
StL-Nr. 21910132224000119
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 25 m2(ohne Flure und Toiletten), 2 Räume
mit insg. 2 Arbeitsplätzen.
Zusätzliches Besprechungszimmer, ca. 30 m2 mit 5 Ti-
schen (0,80 x 1,60 m) und 12 Stühlen sowie Teeküche,
bestehend aus Kochgelegenheit, Kühlschrank und Spüle,
einrichten
Vorhandenen Oberboden für die benötigten Flächen abheben und seitlich lagern, Aufwuchs beseitigen.
Zufahrt und Platzbefestigung nach Wahl des AN ausführen.
Einstellplatz 'für 3 PKW'
Menge: 1,000 Psch
Zuordnung: 101

**16.00.0002 Baubüro für AG vorhalten**
StL-Nr. 219101327
Baubüro für den AG mit allen Einrichtungen vor- und
unterhalten. Ver- und Entsorgung sicherstellen. Baubüro
heizen. 2 mal wöchentlich reinigen. Zufahrt und befestigte Plätze unterhalten. Teilzeiten nach Tagen werden
zu 1/30 des Einheitspreises vergütet.
Menge: 55,000 Mt
Zuordnung: 101

#### Unterabschnitt 16.01 Kontrollprüfungen

*Hinweis*
Die Kosten für "nicht bestandene" Kontrollprüfungen
gehen zu Lasten des AN.

**16.01.0001 Probekörper herstellen 15 x 15 x 15 cm*21 Tage lagern**
StL-Nr. 2191017272300
Probekörper für Kontrollprüfungen aus Beton, Einpressmörtel oder hydraulisch gebundenem Tragschichtmaterial
herstellen und nach Lagerung im Baubereich dem AG übergeben.
Abmessung = 15 x 15 x 15 cm.
Lagerungsdauer auf der Baustelle 21 Tage.
Menge: 62,000 St
Zuordnung: 101

**16.01.0002 Belastungsfahrzeug bereitstellen**
StL-Nr. 219101707
Belastungsfahrzeug als Gegengewicht (z.B. ausreichend
beladener Lkw) für Plattendruckversuch bei Kontrollprüfungen bereitstellen.
Menge: 40,000 h
Zuordnung: 101

**16.01.0003 Brückenuntersichtgerät, 1. Hauptp.**
Mobiles Brückenbesichtigungsgerät zur Durchführung der
1. Hauptprüfung nach DIN 1076
vor Abnahme der Bauleistung anfahren, vorhalten,
unterhalten, umsetzen und abfahren.
Auswahl des Gerätes entsprechend den geometrischen
sowie den sicherheits- und gesundheitsschutztechnischen
Erfordernissen.
Einschließlich dem erforderlichen Bedienpersonal.
Durchführung der Prüfung erfolgt durch den AG.
Einsatzdauer je Tag: 8 Stunden.
Menge: 10,000 d

*Hinweis*
Die Schweißnahtprüfung gem. ZTV-Ing sind gem. VOB-C
Nebenleistung und in die Stahlbau-OZ einzurechnen.
Die folg. OZ sind Abrechnungsgrundlage für ggf. zus.
durch den AG bzw. den vom AG beauftragten SFI
angeordnete Schweißnahtprüfungen.

**16.01.0004 Schweißnahtprüf. Werk, Ultrasch.**
Schweißnahtprüf. im Werk, Ultrasch.
Schweißnahtprüfungen im Werk durchführen, durch
Ultraschall.
Prüflänge gleichmäßig auf alle Träger verteilen.
Menge: 10,000 m

**16.01.0005 Schweißnahtprüf. Werk, Röntgen.**
Schweißnahtprüf. im Werk, Röntgen.
Schweißnahtprüfungen im Werk durchführen, durch
Röntgen.
Es ist die wahre Länge und nicht die Filmlänge
angegeben.
Prüflänge gleichmäßig auf alle Träger verteilen.
Menge: 10,000 m

**16.01.0006 Schweißnahtprüf. Werk, Magnetp.**
Schweißnahtprüf. im Werk, Magnetp..
Schweißnahtprüfungen im Werk durchführen.
Prüfverfahren: Magnetpulver und Farbeindringverfahren.
Prüflänge gleichmäßig auf alle Träger verteilen.
Menge: 10,000 m

**16.01.0007 Schweißnahtprüf. Baust., Ultrasch.**
Schweißnahtprüf. Baust., Ultrasch.
Schweißnahtprüfungen auf der Baustelle durchführen,
durch Ultraschall.
Prüflänge gleichmäßig auf alle Träger verteilen.
Menge: 10,000 m

**16.01.0008 Schweißnahtprüf. Baust., Röntgen.**
Schweißnahtprüf. Baust., Röntgen.
Schweißnahtprüfungen auf der Baustelle durchführen,
durch Röntgen.
Es ist die wahre Länge und nicht die Filmlänge
angegeben.
Prüflänge gleichmäßig auf alle Träger verteilen.
Menge: 10,000 m

**16.01.0009 Schweißnahtprüf. Baust., Magnetp.**
Schweißnahtprüf. Baust., Magnetp..
Schweißnahtprüfungen auf der Baustelle durchführen.
Prüfverfahren: Magnetpulver und Farbeindringverfahren.
Prüflänge gleichmäßig auf alle Träger verteilen.
Menge: 10,000 m

*Hinweis*
Straßenbau

**16.01.0010 Untersuchung von Asphaltmischgut AMG*AC T*Ob. Sieb 32 StB-Bit.*temp.abg.**
StL-Nr. 22483720111610100
Untersuchung von Asphaltmischgut nach ZTV Asphalt -
StB, Tabelle 26 bzw. ZTV BEA - StB, Tabelle 23.
Probe = Asphaltmischgutprobe.
Asphalttragschicht.
Obere Siebgröße = 32.
Bindemittel = Straßenbaubitumen.
Temperaturabgesenkter Asphalt.
Menge: 12,000 St

**16.01.0011 Untersuchung von Asphaltmischgut AMG*AC B*Ob. Sieb 22 StB-Bit.*temp.abg.**
StL-Nr. 22483720112510100
Untersuchung von Asphaltmischgut nach ZTV Asphalt -
StB, Tabelle 26 bzw. ZTV BEA - StB, Tabelle 23.
Probe = Asphaltmischgutprobe.
Asphaltbinderschicht.
Obere Siebgröße = 22.
Bindemittel = Straßenbaubitumen.
Temperaturabgesenkter Asphalt.
Menge: 12,000 St

**16.01.0012 Untersuchung von Asphaltmischgut AMG*AC D/SMA*Ob. Sieb 11 StB-Bit.*temp.abg.**
StL-Nr. 22483720113310100
Untersuchung von Asphaltmischgut nach ZTV Asphalt -
StB, Tabelle 26 bzw. ZTV BEA - StB, Tabelle 23.
Probe = Asphaltmischgutprobe.
Asphaltdeckschicht aus AC D oder SMA.
Obere Siebgröße = 11.
Bindemittel = Straßenbaubitumen.
Temperaturabgesenkter Asphalt.
Menge: 12,000 St

**16.01.0013 Untersuchung von Asphaltmischgut Ausbaupr. Ob. Sieb 32*StB-Bit. temp.abg.**
StL-Nr. 22483720129610100
Untersuchung von Asphaltmischgut nach ZTV Asphalt -
StB, Tabelle 26 bzw. ZTV BEA - StB, Tabelle 23.
Probe = Ausbauprobe.
Für 'gesamten Oberbau, D = 34 cm'
Obere Siebgröße = 32.
Bindemittel = Straßenbaubitumen.
Temperaturabgesenkter Asphalt.
Menge: 4,000 St

**16.01.0014 Untersuchung von Asphaltmischgut Ausbaupr. Ob. Sieb 32*StB-Bit. temp.abg.**
StL-Nr. 22483720129610100
Untersuchung von Asphaltmischgut nach ZTV Asphalt -
StB, Tabelle 26 bzw. ZTV BEA - StB, Tabelle 23.
Probe = Ausbauprobe.
Für 'gesamten Oberbau, D = 34 cm'
Obere Siebgröße = 32.
Bindemittel = Straßenbaubitumen.
Temperaturabgesenkter Asphalt.
Menge: 8,000 St

**16.01.0015 Schichtdickenmessung PulsInd.**
StL-Nr. 22483703002
Bestimmung der Schichtdicke nach TP D - StB.
Abrechnung nach Anzahl der Messpunkte.
An- und Abfahrt wird gesondert vergütet.
Elektromagnetische Dickenmessungen nach dem Puls-
Induktionsverfahren.
Menge: 12,000 St

### Abschnitt 17 Kampfmittelsondierung

#### Unterabschnitt 17.00 Räumstellenvorbereitung

**17.00.0001 Vorbereitung, Koordination, etc.**
Vorbereitung, Koordination und Abstimmung
der KMR-Maßnahmen im Zuge der Gesamtausführung
mit den beteiligten Akteuren.
Klärung und Feststellung des Bauablaufs und
Abstimmung der KMR- Maßnahmen
einschließlich Teilnahme an Baubesprechungen.
Fortschreiben der Räumplanung und
zeitliche Integration in die Gesamtablaufplanung
der Baumaßnahme.
Die Leistungen sind ausschließlich durch den
Räumstellenleiter bzw. dem benannten Vertreter zu
erbringen.
Die Teilnahme an regelmäßigen
Baufortschrittsbesprechungen während der Ausführung
sind Bestandteil dieser Position.
Menge: 1,000 Psch

**17.00.0002 Räumstellenanmeldung**
Fristgerechte Anmeldung der Räumstelle
bei den zuständigen Ordnungsbehörden und
dem Kampfmittelräumdienst des Landes Niedersachsen.
Menge: 1,000 Psch

#### Unterabschnitt 17.01 Räumstelleneinrichtung

**17.01.0001 Lagerplatz Bereitstellung Kampfmittel**
Lagerplatz für Kampfmittel-Bereitstellungslager
einrichten,
für die Dauer der Räumung vorhalten und räumen.
Lagerbereich mit Lagerbehältern gemäß den Vorgaben
der zuständigen Behörde nach Unterlagen des AG
einrichten und nach Abschluss der Arbeiten zurückbauen.
Menge: 1,000 Psch

#### Unterabschnitt 17.02 KMR mit Verbau / Bergetrupp

**17.02.0001 Baubegleitende Kampfmittelräumung**
Baubegleitende Kampfmittelräumung.
Tagessatz a 8 h Arbeitszeit für die Bestellung eines
Räumtrupps zur baubegleitenden KMR bestehend aus
1 x Feuerwerker mit Befähigungsnachweis gem. §20
SprengG.
Überwachung erschütterungsarmer Rückbau baulicher
Anlagen, Freimessen und Festlegen von Mächtigkeiten
abzuziehender Bodenschichten beim Anlegen von
Baugruben.
Abschließende Sondierung der Grubensohle und
Böschungswände.
Vorgehensweise gem. Leistungsbeschreibung und
BFR KMR TS A-9.4.3.
Die Abrechnung dokumentierter Mehrarbeit (>8h)
erfolgt zu 0,125 d pro geleisteter Überstunden.
Menge: 1,000 d

#### Unterabschnitt 17.03 Dokumentation

**17.03.0001 Tabellarischer Kurzbericht inkl. Freigabebescheinigung**
Erstellen eines tabellarischen Kurzberichts gemäß
BFR KMR TS A-9.3.2 und Leistungsbeschreibung
zu den Ergebnissen der Sondierungen,
inkl. Freigabebescheinigung gem. BFR KMR TS A-9.4.12
für Teil-/Flächen ohne kampfmittelverdächtige Anomalien
gemäß Räumziel.
Je KMVF gem. Leistungsbeschreibung.
Menge: 2,000 St

**17.03.0002 Abschlussbericht KMR Format PDF**
STLB-Bau 2021-10 19
Dokumentation der Kampfmittelräumung als
Abschlussbericht,
Übergabeformat analog (Papierform) und digital,
Format PDF, Wechseldatenträger - USB, einschl. liefern
der Datenträger,
gemäß Baufachlichen Richtlinien Kampfmittelräumung
(BFR KMR TS A-9.4.10).
Menge: 1,000 St
Zuordnung: 019

USt %: 19,00
